# 2045 - ZKG
Angebotsaufforderung (GAEB DA XML 3.3, DA83)
Währung: EUR
Erstellt mit: CaliforniaX by G&W Software AG, CaliforniaX V25.2.10, 21.09.2026

## Allgemeines zum Projekt
Allgemeines zum Projekt

Die drei Krankenhäuser Aurich, Emden, Norden sollen zu  einer Klinik zusammengeführt werden. Geplant ist der
Bau eines aufgelösten Komplexes aus mehreren Gebäuden mit den dazugehörigen Verkehrs-, Park- und Freiflächen.
Die neue Klinik soll nicht nur moderne  Arbeitsbedingungen und eine hohe Aufenthaltsqualität bieten, sondern vor allem eine gemeinsame Identität schaffen. Ausgehend vom Bild eines Ensembles im Sinne eines verstreuten Campus auf einem künstlichen Hügel gruppieren sich die Funktionsbereiche in gestaffelten Gebäuden um eine gemeinsame Mitte. Ein Rundweg  verbindet die Gebäude, den Park, den Busbahnhof und die Parkplätze.

Mit der Zentralklinik entsteht ein modernes und zentral zwischen den Städten Aurich, Emden und Norden gelegenes 814-Betten-Haus auf einem 36 Hektar großen Areal in Uthwerdum. Die Grundstücksfläche bietet ausreichend
Potenzial für Erweiterungsbauten und die Ausbildung eines Medizincampus. Ein Beispiel hierfür ist das geplante
Diagnostikum, in dem unter anderem das  Kliniklabor untergebracht sein wird.  Ein wichtiger Planungsbestandteil ist darüber hinaus, eine gute Orientierbarkeit und das Gefühl der Geborgenheit zu schaffen. Zudem wurden vielfältige Aspekte der Nachhaltigkeit in den Planungen berücksichtigt. Das gilt grundsätzlich für die Bauweise, aber auch für das zukunftsweisende, klimaschonende Energiekonzept.

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
Das Baugrundstück befindet sich bei Uthwerdum ein Ortsteil der Gemeinde Südbrookmerland im Landkreis
Aurich in Ostfriesland. Die Erschließung des Geländes erfolgt über die südlich angrenzenden Bundesstraßen B72
und B21.

Es sind Logistikhandbuch und ZVB zu beachten.

Die Maßnahme befindet sich in Ostfriesland.
Die Maßnahme befindet sich in Windlastzone 4.
Es ist mit erhöhten Niederschlägen zu rechnen.

## VOB Teil C ATV DIN 18381 - Ausgabe September 2019
VOB Teil C ATV DIN 18381 - Ausgabe September 2019

Gas-, Wasser- und Entwässerungsanlagen innerhalb von Gebäuden

0.1 Angaben zur Baustelle
Geschosshöhen, jeweils von OK Rohfußboden bis UK Rohdecke:

U01 = UG
E00 = EG
E01 = 1. OG
usw.

Neubau Versorgungszentrum (VSZ): ca. 11.500 m² BGF
Ebene U01:  4,10 m
Ebene E00:  3,70 m (Lager teilweise: 6,75 m)
Ebene E01:  4,65 m
Ebene E02:  4,65 m

Neubau Somatik 1 (SO1): ca. 25.000 m² BGF
Ebene U01:  3,30 m
Ebene E00:  3,88 m
Ebene E01:  3,88 m
Ebene E02:  4,50 m
Ebene E03:  3,55 m
Ebene E04:  3,55 m
Ebene E05:  3,55 m
Ebene E06:  4,70 m

Neubau Somatik 2 (SO2): ca. 37.000 m² BGF
Ebene U01:  3,30 m
Ebene E00:  3,88 m (Foyer teilweise: 8,30 m)
Ebene E01:  3,88 m
Ebene E02:  4,50 m
Ebene E03:  3,55 m
Ebene E04:  3,55 m
Ebene E05:  3,45 m
Ebene E06:  4,60 m

Neubau Somatik 3 (SO3): ca. 18.000 m² BGF
Ebene U01:  3,30 m
Ebene E00:  3,88 m
Ebene E01:  3,88 m
Ebene E02:  4,50 m
Ebene E03:  3,55 m
Ebene E04:  4,65 m

Neubau Zentrum Seelischer Gesundheit (ZSG): ca. 14.000 m² BGF
Ebene U01:  3,30 m
Ebene E00:  3,55 m
Ebene E01:  3,55 m
Ebene E02:  3,55 m
Ebene E03:  bis 4,50 m
Ebene E04:  4,08 m
0.1.1  Hauptwindrichtung
keine Angaben; Windlastzone 4
0.1.2  Ausbildung von Baugruben
Die Erstellung der Baugruben für den Fettabscheider (VSZ) und dem Umlenkschacht (SO2) erfolgt vom Auftragnehmer Außenanlagen.
0.1.3  Bebauung der Umgebung
Parkplätze gebührenpflichtig / Zufahrt im Süden, Energiepark im Osten, reines Wohngebiet im Nordwesten.
0.1.4  Art der Abdichtung von Bauwerken und Bauwerksteilen
keine Angaben
0.1.5  Aufbau der Fußboden- und Dachkonstruktion, Dämmung und Abdichtung
keine Angaben
0.1.6  Art und Umfang der Schutzmaßnahmen gemäß VDE-Bestimmungen
Verbindungsteile, die elektrisch nicht leitend sind, müssen mit dem Querschnitt des leitenden Materials überbrückt werden. Die Überbrückung wird durch den Auftragnehmer durchgeführt. Das Vorhalten der Anschlussfahnen und der Schellen unter Berücksichtigung der VDE 0190 und VDE 0100 ist in einer separaten Position im Leistungsverzeichnis aufgeführt.
Zur Beseitigung und Verhinderung von Potentialunterschieden sind alle Verbraucheranlagen in den Potentialausgleich einzubeziehen. Hierzu sind alle Verbraucheranlagen mit Anschlüssen bzw. Anschlussfahnen werkseitig auszustatten. Die Anschlussschraube sowie Bleizwischenlagen sind Bestandteil der Anschlussfahnen.
0.1.7  Art, Lage, Maße und Ausbildung sowie Termine des Auf- und Abbaus von bauseitigen Gerüsten
Bauseitige Gerüste werden nicht zur Verfügung gestellt. Notwendige Gerüste, sofern sie als besondere Leistung zu bewerten, Gegenstand der Leistungsbeschreibung bzw. vom Auftragnehmer (AN) selbst zu stellen.

0.2 Angaben zur Ausführung - siehe auch ZVB

0.2.1 Ausbildung der herzustellenden Anlagen
Das Leistungsverzeichnis umfasst die Installation der Wasser- und Entwässerungsanlagen sowie Feuerlöschanlagen im gesamten Neubaus des Zentralklinikums Georgsheil. Das Haus ist aufgeteilt in fünf Häuser.
- Versorgungszentrum  (VSZ)
- Somatik 1  (SO1)
- Somatik 2  (SO2)
- Somatik 3  (SO3)
- Zentrum Seelischer Gesundheit  (ZSG)

Es kann nicht von einer über die gesamte Bauzeit kontinuierlich gleichbleibenden Montagetätigkeit ausgegangen werden. Vielmehr ist entsprechend des zentralen Bauzeitenplanes und den notwendigen Koordinierungen mit anderen Baugewerken davon auszugehen, dass zu Stoßzeiten das Montagepersonal entsprechend den Erfordernissen erheblich aufzustocken ist. Die Vorhaltung der für die Baumaßnahme notwendigen Kapazitäten an Personal, Maschinen und Werkzeugen ist bei der Kalkulation zu berücksichtigen. Bei der Planung des Personaleinsatzes muss der Auftragnehmer berücksichtigen, dass auf mindestens 3 Ebenen gleichzeitig mit ausreichenden separaten Montagekolonnen gearbeitet werden muss, um entsprechende Termine während der Bauzeit einzuhalten. Siehe auch Zeitkontingente für Roh- und Feinmontage gem. FB 214.

siehe auch Leistungsposition(en)

411 Abwasseranlagen
Auf dem Grundstück wird ein getrenntes Kanalnetz für Schmutz- und Regenwasser aufgebaut. Die Grundleitungen unter der Bodenplatte sind bereits verlegt. Der Anschluss an das außenliegende Kanalnetz muss erstellt werden. Dafür muss die Abwasserleitung 1,0m aus dem Gebäude geführt werden. Die Rückstauebene liegt ca. bei (D =3,5 müNN).
Hebeanlagen sind für das Untergeschoss vorzusehen.
Die Dachentwässerung erfolgt innenliegenden.

Die Entwässerung im Gebäude erfolgt im Trennsystem. Die Dachflächen werden über Flachdacheinläufe mit innenliegenden Fallleitungen im Freispiegelsystem entwässert. Die Notentwässerung erfolgt teilweise mit einem Unterdrucksystem. Die Leitungen, außer die Notentwässerung, erhalten eine Dämmung gegen Schwitzwasser. Flachdacheinläufe, welche innerhalb des F90-Schutzstreifens an Fassaden angeordnet sind, erhalten einen Brandschutzeinsatz.

Die Entwässerung der Sanitärobjekte erfolgt im freien Gefälle mittels Anschlussleitungen und Fallsträngen bis in die Untergeschosse. Die Fallleitungen werden über Dach be- und entlüftet. Die Schmutzwasserleitungen erhalten im Bereich von Bauteildurchdringungen Isolierungen gegen Schallübertragung sowie in Bauteilen mit brandschutztechnischen Anforderungen entsprechende Brandschotts. Die Abflusskennzahl nach DIN 1986-100 (2016) wird mit 0,7 (regelmäßige Benutzung) angesetzt. Im Bereich der Dialyse fallen teilweise Abwässer an, die besondere Anforderungen an die verwendeten Rohrmaterialien und Dichtungselemente stellen. Diese Abwässer werden durch die gemeinsame Ableitung mit dem allgemeinen Schmutzwasser jedoch soweit verdünnt, dass eine Überschreitung der Grenzwerte nach DWA-M115-2, Anhang A1 nicht zu stattfinden. Die Abwässer können deshalb ohne weitere Vorbehandlung in das öffentliche Kanalnetz abgeleitet werden.

Das fetthaltige Abwasser aller Küchen-Einrichtungsgegenstände im VSZ, oberhalb der Rückstauebene wird im freien Gefälle einem erdverbauten Fettabscheider zugeführt. Dieser besteht aus einem Abscheider, Schlammfang und Probenentnahmeschacht, zugeführt.
Das fetthaltige Abwasser aller Einrichtungsgegenstände der Cafeteria in der SO3, oberhalb der Rückstauebene, wird im freien Gefälle einem frei aufgestellten Fettabscheider im Untergeschoss zugeführt. Dieser besteht aus Abscheider, Schlammfang Probenentnahmeschacht, Entleerungsleitung.

Das Abwasser des auf dem Dach angeordneten Hubschrauberlandeplatzes wird innenliegend geführt. Die Rohrleitung wird brandschutztechnisch gekapselt.
Eine Vorbehandlung des Niederschlagwassers ist gem. gutachterlicher Stellungnahme nicht erforderlich.
Bei der Entwässerung der Dachfläche sind zwei mögliche Szenarien zu unterscheiden:

1. Normale Entwässerung der Dachfläche (mit direkter Einleitung in das öffentliche Kanalnetz).

2. Havariefall, d.h., der Hubschrauber ist auf der Plattform abgestürzt oder steht auf der Plattform und es brennt.

Für den 1. Fall wird das Regenwasser im Außenbereich über einzelne Schächte in nachfolgender Reihenfolge der Kanalisation zugeführt:

1.1  Entspannungsschacht
1.2  Umschaltschacht

Leitungen in  frostgefährdeten Bereiche (unterhalb der Landeplattform) erhalten eine Rohrbegleitheizung.

Es werden folgende Materialien eingesetzt:
- Grundleitungen:  PP-Rohr (KG2000)
- Fall- und Sammelleitungen:  SML-Rohren nach DIN EN 877
- Anschlussleitungen  PP-Rohr (HT-Rohr)
- Fetthaltiges Abwasser:  KML-Rohr nach DIN EN 877
- Entwässerung Hubscharuber Landeplatz:  KML-Rohr nach DIN EN 877
- Leitungen Laborbereich:  PE-Rohr

412 Wasseranlagen
Trinkwassereinspeisung:
Die Trinkwasserversorgung erfolgt aus dem Netz des Oldenburgisch-Ostfriesischen Wasserverbandes.

Der Hausanschluss befindet sich am Energiepark. Der Hausanschluss hat eine Dimension von DN100.
Im Hausanschlussraum wird eine Filteranlage mit automatisch rückspülbarem Filter eingebaut. In den Unterzentralen werden Druckerhöhungsanlagen eingebaut. Der Vorbehälter zur Vermeidung von Druckstößen im System wird als durchströmter Membran-Druckbehälter ausgeführt. Die Druckerhöhungsanlage ist als drehzahlgeregelte Mehrpumpenanlage (3 Versorgungspumpen + 1 Reservepumpe) geplant.
Das zur Verfügung stehende Trinkwasser ist mit einer Gesamthärte von 4,6° dH und einer Carbonathärte von 4,2° dH in den Härtebereich „weich“ einzuordnen. Der Versorgungsdruck beträgt 4,8 bar.

Warmwasserbereitung
Durch die Warmwasserbereitung (Leistungsumfang Gewerk Heizung) wird entsprechend DVGW-Arbeitsblatt W551 Wasser mit einer Temperatur von 60 °C (Mindesttemperatur) zur Verfügung gestellt. Über die Zirkulation wird sichergestellt, dass das Wasser mit einer Mindesttemperatur von mind. 55 °C zur Warmwasserbereitung zurückgeführt wird.

Kaltwasser-Zirkulation
Um sicherzustellen, dass eine maximal Kaltwasser-Austrittstemperatur von 25°C nicht überschritten wird, wird ein  Kaltwasser-Zirkulationsnetz eingebaut. Das führt zu einer dauerhaften Durchströmung der Leitungen und verhindert Stagnationen. In der Kälte-Unterzentrale wird das Trinkwasser kalt bei Überschreitung der zulässigen Höchsttemperatur von 25°!C auf beispielsweise 18°C abgekühlt.

Trinkwassernetz
Die Trinkwasser-Versorgung der sanitären Einrichtungsgegenstände erfolgt aus der Zentrale Unterversorgung Kälte für Kaltwasser + Zirkulation und für Warmwasser + Zirkulation aus der Zentrale UV Heizung.
Bei der Planung der Leitungsverlegung wurde besonderes Augenmerk auf die getrennte Verlegung der Kalt- und Warmwasserleitungen gelegt. Die Warmwasser- und Zirkulationsstränge werden in einem „warmen Schacht“ zusammen mit den Heizungsrohrleitungen angeordnet, während die Kaltwasser- Zirkulationsleitungen in einem „kalten Schacht“  verlegt werden.
In der Ebene erfolgt die Verlegung als obere Verteilung, d.h. die Leitungen werden horizontal unterhalb der Rohdecke bzw. im Zwischendeckenbereich verlegt und Verbraucher werden von oben her versorgt. Bei einer ggf. späteren Sanierung kann so nur der betroffene Bereich abgesperrt und saniert werden. Bei einer Kontamination durch Keime im Trinkwasser kann gezielt nur der jeweils betroffene Bereich gespült und desinfiziert werden.
Damit sichergestellt ist, dass sämtliche Leitungsstrecken durchströmt werden, werden zur Vermeidung von stagnierendem Wasser die Kaltwasserleitungen von Verbraucher zu Verbraucher (bis zur Wandscheibe) durchgeschliffen.
Die Rohrleitungen werden ausgehend von den jeweiligen Hauptversorgungsleitungen in den einzelnen Zirkulations- und Verbraucherkreisen durchgeschliffen, um Stagnationsbereiche zu vermeiden. Bei Wandarmaturen wird jedoch auf der Warmwasserseite eine Auskühlstrecke von etwa 30 cm vorgesehen, um eine unzulässige Erwärmung des Kaltwassers über die Armatur in Nichtnutzungszeiten zu vermeiden.

Entsprechend der Nutzungsbereiche sind Stränge geplant, welche am Kalt- und Warmwasserverteiler sowie dem Zirkulationswassersammler absperr- und entleerbar angeordnet werden. Die Verteiler sind totraumfrei und ohne Vorhaltung eines Reservestutzens geplant. Innerhalb der Zwischendecken sind nur die Stockwerksabsperrungen mittels Schrägsitzventilen (entleerbar) angeordnet.  Als Verbrühungsschutz sind Armaturen mit Temperaturbegrenzung bzw. Thermostat-/Duscharmaturen vorgesehen.

Es werden folgende Materialien eingesetzt:
- Rohrleitung Trinkwasser:  Edelstahlrohr nach DVGW GW 541
- Rohrleitung VE-Wasser:  Edelstahlrohr nach DVGW GW 541
- Armaturen Trinkwasser:  Rotguss
- Armaturen VE-Wasser  Edelstahl

Versorgung mit teil- und vollentsalztem Wasser
Die Anlagen dienen zur Aufbereitung von sogenanntem Stadtwasser zu vollentsalztem Wasser und enthärtetem Wasser (teilentsalzt) für spezifische Anlagenteile wie zum Beispiel RLT-Anlagen, Dampfsterilisatoren, Küchengeräte, Laborgeräte, etc.
Grundlage zur Auslegung der Anlage und der Verfahrenstechnik ist die Trinkwasseranalyse des Wasserwerkes Marienhafe.
Die Wasseraufbereitungsanlagen befinden sich in den Zentralen UV Kälte des jeweiligen Gebäudeteils in der Ebene U1.
Um die Betriebskosten und den Wasserverbrauch gering zu halten, arbeiten Wasseraufbereitungsanlagen grundsätzlich nach dem Prinzip der Umkehrosmose mit Härtestabilisierung und Konzentrat-Aufbereitung.
Die Ausbeute dieser Anlagen liegt deutlich über den üblichen 50-75%.
(Permanent 90% bei Einstufigen Anlagen, permanent 85% bei Zweistufigen).

Sanitäreinrichtungen und Zubehör
Die sanitären Einrichtungsgegenstände sind nach den Krankenhaushygiene- und Pflegemaßnahmen auszuwählen bzw. zu berücksichtigen.
Zur Gewährleistung des Verbrühungsschutzes für Mitarbeiter und Patienten sind entsprechende Vorkehrungen vorgesehen.
Sämtliche Auslaufarmaturen, die durch den AN-Sanitär geliefert werden, werden als Aufputz Wandarmaturen ausgeführt und erhalten absperrbare S-Anschlüsse. Lediglich suizidhemmende Armaturen im VSZ sind Unterputz Armaturen. Zudem werden gemäß Krinko-Empfehlung und in Absprache mit dem Hygieniker in Bereichen der Neonatologie und der Intensivstation an den Armaturen endständige Feinfilter eingesetzt. Diese filtern zusätzlich Krankheitserreger und Keime aus dem Trinkwasser und ist damit aktuell das sicherste Verfahren für immungeschwächte Patienten.
Für Einbauten der Küche werden entsprechend den Vorgaben seitens der Küchentechnik Trink- und Schmutzwasseranschlüsse in entsprechender Anzahl vom Gewerk Sanitär vorgerüstet.
Sämtliche Waschtische (Porzellan od. Einbau) sind gemäß RKI-Richtlinien aus hygienischen Gründen hne Hahnloch und ohne Überlauf auszustatten und erhalten entsprechende Wandauslaufarmaturen.
Die medizinischen Einrichtungen in den einzelnen medizinischen Funktionsbereichen werden durch den Medizintechnik-Lieferanten geliefert und eingebaut.
Der Anschluss an das Be- und Entwässerungsnetz des entsprechenden medizinischen Gerätes, erfolgt durch das Sanitärgewerk.

Rohrbefestigungen:
Sämtliche Bohrungen für die Rohrleitungsinstallation werden vorab von einem Bohrroboter erstellt. Auch die Stütz- und Haltekonstruktionen inkl. Rohraufhängungen werden vorab bauseits erstellt.
Lediglich für folgende Bereiche müssen die Rohraufhängungen kalkuliert werden:
- Technikzentralen
- Versorgungsschächte
- Versorgungstunnel
- Zwischenwandinstallationen

0.2.2 Elektr. Installationen (anlagenintern)
Für alle im LV beschriebenen Leistungen sind die anlageninternen Elektro- und MSR-Arbeiten Bestandteil dieses Leistungsverzeichnisses. Zur Beseitigung und Verhinderung von Potentialunterschieden sind alle elektrisch leitenden Anlagen und Anlagenteile, die in das Gebäude vom AN eingebaut werden, in den Schutzpotentialausgleich einzubeziehen und zu erden. Hierzu sind alle Anlagen mit Anschlüssen bzw. Anschlussfahnen auszustatten. Die Anschlussschraube sowie Bleizwischenlagen sind Bestandteil der Anschlussfahnen.
Elektrisch nichtleitende Verbindungsteile, in Anlagen des AN müssen elektrisch leitend überbrückt werden. Die Überbrückung ist Leistung des AN. Das Vorhalten der Anschlussfahnen und der Schellen unter Berücksichtigung der DIN VDE 0100-540 ist vom Unternehmer in die Einheitspreise einzurechnen. Der Unternehmer ist verpflichtet, einen Plansatz mit farbiger Kennzeichnung aller elektrisch nicht leitenden Verbindungsteile den Bestands- und Revisionsunterlagen beizufügen. Es ist ein Messprotokoll nach DIN VDE 0100-600 zur Prüfung der Wirksamkeit und Durchgängigkeit des Schutzpotentialausgleichs vorzulegen. Das Absetzen, Einführen und Auflegen der Kabel in die einzelnen Anlagen, Geräte, Schalter etc. und sonstige Leitungsverzweigungen erfolgt durch den Auftragnehmer.

0.2.3 Art und Bedarfe nicht zur Leistung gehörender Komponenten
Im Leistungsumfang ist der Anschluss von bauseitigen Objekten wie Spülen, Waschtischen, Ausgussanlagen und medizintechnischen Einrichtungsgegenständen an die Sanitärinstallation enthalten. Des Weiteren sind die raumlufttechnischen Anlagen (hier adiabate Befeuchtungskühlung) an die Versorgung mit VE-Wasser anzuschließen.

0.2.4 Druckstufen für Anlagenteile
Die Druckstufen der einzelnen Anlagenteile sind in den jeweiligen LV-Positionen beschrieben. Die Mindest-Druckstufe für die Trinkwasserinstallation ist PN 10.

0.2.5 Genehmigungen, Abnahmen, Prüfungen
siehe Leistungsposition(en) und ZVB

0.2.6 Zerstörungsfreie Prüfungen
Vor dem Schließen der Decken sind Druckproben an allen installierten Leitungssystemen vorzunehmen.

0.2.7 Bemusterung
Detailinformationen der einzubauenden Anlagenteile sind im Zuge der einzureichenden Werkplanung aufzubereiten. Auf Anforderung des Bauherrn sind zu einzelne Anlagenteile Muster einzureichen.
Der Bieter hat Muster und Prospekte von Bauteilen, Geräten und Zubehör kostenlos vor der Bauausführung vorzulegen. Außerdem kann der Auftraggeber die Beibringung von Beweisen der technischen Leistungsfähigkeit des Auftragnehmers in Form von Referenzen, Betriebsbesichtigungen oder Besichtigungen ausgeführter Anlagen ähnlichen Umfanges und Schwierigkeitsgrades fordern.

0.2.8 Winterbaumaßnahmen
Die geplante Leistungszeit fällt teilweise in die Winterzeit. Eine Unterbrechung der Leistungen des AN aus Gründen von Witterungseinflüssen ist nur in Rücksprache mit der örtlichen Bauleitung gestattet. Die Leistungen sind so zu organisieren, dass sie bei extremen Kältegraden in Bereichen stattfinden, die durch Heizlüfter bauseits temperiert werden, um eine Leistungserbringung weiterhin sicherzustellen. Nötige provisorische Abdichtungsmaßnahmen von Öffnungen im Baukörper erfolgen bauseits.

0.2.9 Schutz von Anlagenteilen
Die Anlagenteile sind im Zuge der Rohinstallation durch Schutzkappen und Abdeckungen gegen Verschmutzungen zu schützen. Die Schutzfolie von angelieferten Anlagenteilen ist erst unmittelbar vor der Montage zu entfernen. Zwischengelagerte Anlagenteile sind vor Beschädigung und Verschmutzung durch Fremdgewerke zu schützen.

0.2.10 Angaben zur Umsetzung eines Hygienekonzeptes
Es ist ein Reinhalte- und Reinigungskonzept vor Beginn der Arbeiten zu erstellen. Sämtliche Rohrleitungen, Armaturen und Apparate sind bereits beim Transport mit Schutzkappen zum Verschließen von Rohrenden anzuliefern. Fittings sind in eingeschweißten Transportbeuteln anzuliefern und nach Öffnung der Beutel wieder in luftdichten Behältnissen (auch im Materialcontainer) zu lagern. Armaturen müssen mit Schutzstopfen oder Kappen luftdicht bis zum Einbau verschlossen sein.
Es wird vom Auftragnehmer verlangt, dass der Fachbauleiter des Auftragnehmers sowie der leitende Obermonteur die erfolgreiche Teilnahme des Seminars VDI 6023, Hygiene in Trinkwasser-Installationen, Kategorie A, nachweist. Für Monteure wird je Montageteam (Kolonne),  der Nachweis über das Zertifikat nach Kategorie B verlangt. Eine Kopie des Zertifikates zur erfolgreichen Teilnahme ist der Objektüberwachung vor Installationsbeginn unaufgefordert auszuhändigen.

0.2.11 Wand- und Deckendurchführungen
Dem AN wird mit Auftragsvergabe das Brandschutzkonzept übergeben. Das brandschutzgerechte Verlegen der Rohrleitungen durch Bauteile ist mit den beteiligten Firmen (Trockenbau, Rohbau, etc.) besonders abzustimmen. Prüfzeugnisse sind vorzulegen. Die Installationen sind so durch die Bauteile zu führen, dass die Erleichterungen der MLAR eingehalten werden können, d. h. zwischen den Isolieroberflächen die Mindestabstandsmaße bestehen. Sollte dies in besonderen Ausnahmefällen nicht möglich sein, sind zugelassene Brandschutzdurchführungen zu verwenden. Zu erbringende Brandschutzmaßnahmen der anderen Gewerke (wie zum Beispiel das Schließen der Rohrleitungsdurchbrüche) dürfen durch die Arbeiten des AN nicht in der Form behindert werden, dass das Prüfzeugnis erlischt. Für Rohrbefestigungen sind grundsätzlich nur Stahldübel zu verwenden.

0.2.12 Brand-, Wärme-, Schall- und Feuchteschutz
Aufhängungen, Auflagen usw. müssen schalldämmende Einlagen nach DIN 4109 erhalten, die eine Körperschallübertragung auf das Bauwerk verhindern. Es ist ein Prüfzeugnis über die eingebauten Befestigungen vorzulegen. Jeder direkte Kontakt der Installationsrohre mit massiven Bauteilen (z. B. Wände, Decken, Verkleidungen) sowie anderen Leitungen sind zwingend  zu vermeiden.

0.2.13 Auf dem Rohfußboden verlegte Leitungen
Es werden keine Rohrleitungen im Fußbodenaufbau verlegt.

0.2.14 Wärmedämmung von auf dem Rohfußboden verlegten Leitungen
Es werden keine Rohrleitungen im Fußbodenaufbau verlegt.

0.2.15 Besondere physikalische und chemische Beanspruchungen
keine Angaben

0.2.16 Korrosionsschutzmaßnahmen
Stütz-, Halte- und Befestigungskonstruktionen sind in feuerverzinkter Ausführung zu liefern und zu montieren. Die Leistungen des AN sind während der Lagerung und des Einbaus gegen Korrosion zu schützen.

0.2.17 Wasseranalyse
Die Verwendbarkeit der ausgeschriebenen Materialien in Bezug auf die Zusammensetzung des Trinkwassers gemäß der Wasseranalyse des zuständigen Versorgungsunternehmens wurde im Verlauf der Planung geprüft. Der Auftragnehmer ist jedoch verpflichtet, dies eigenverantwortlich im Rahmen seiner Prüf- und Hinweispflicht gemäß VOB/B § 4 zu prüfen.

0.2.18 Dämmung gegen Wärmeverluste und Tauwasserbildung
Die Ausführung der Wärmedämmung der Trinkwasserleitungen (Kalt-, Warm- und Zirkulationswasser) erfolgt entsprechend GEG mit 100%. Regenwasserleitungen (außer Notentwässerung) sowie die letzten 2,0 m der Schmutzwasserentlüftungen vor Dachaustritt erhalten eine Schwitzwasserdämmung. Bei der Leitungsverlegung ist auf die Einhaltung von ausreichenden Abständen zu anderen Bauteilen sowie der Rohrleitungen untereinander zu achten, um eine ordnungsgemäße Ausführung der Dämmarbeiten zu gewährleisten. Entstehende Kosten durch nicht ordnungsgemäß verlegte Leitungen gehen zu Lasten des AN.

0.2.19 Provisorien
keine Angaben

0.2.20 Stufenweise Inbetriebnahmen
Die Inbetriebnahme der fünf Häuser erfolgt stufenweise. Es muss berücksichtigt werden, dass zwischen der Inbetriebnahme und der Übergabe an den Nutzer das Trinkwassernetz ausreichend gespült wird.

0.2.21 Schnittstellen zu anderen Gewerken
Der Auftragnehmer hat anderen Gewerken, falls erforderlich, kostenlos alle notwendigen Angaben zu machen, die zur Erbringung der Werkleistung erforderlich sind. Dazu gehören z. B. Anschlusswerte elektrischer Bauteile, Angaben für Wand- und Deckendurchbrüche, Lastangaben von Anlagenteilen für statisch relevante Bauteile.

Anschlüsse an bauseitigen Verbrauchern:
Die neue Warmwasserbereitungsanlage wird vom Gewerk Heizung installiert. Schnittstelle zum Gewerk Sanitär ist jeweils der Eintritt in die Kaskadenmodule. Hier sind die Kalt-, Warm-, und Zirkulationsleitungen entsprechend den Herstellervorgaben anzuschließen.

0.2.22 Angaben zur Gebäudeautomation
Alle Meldungen und Signale der neu errichteten Anlagenteile werden auf die Management- und Bedieneinrichtung (MBE) aufgeschaltet. Die Ausführung erfolgt über das Gewerk Gebäudeautomation(GA). Mit dem AN sind entsprechende Abstimmungen und Koordinierungen zur Übergabe der benötigten Unterlagen zu führen. Die Inbetriebnahme und Abnahme der MBE erfolgt unter Mitwirkung des AN. Insbesondere sind durch den AN folgende Unterlagen zur Verfügung zu stellen:
- Schaltschemen entsprechend den ausgeführten Anlagen
- Datenpunktlisten
Vorgenannte Leistungen sind in die Einheitspreise einzukalkulieren.

0.2.23 Gewerkeübergreifende Inbetriebnahme
Die Inbetriebnahme der Warmwasserbereitung erfolgt zusammen mit dem Auftragnehmer Heizung. Alle auf die GA aufzuschaltenden Bauteile werden gemeinsam mit dem Auftragnehmer für die Gebäudeautomation in Betrieb genommen.

0.2.24 Durch den AN zu liefernde Unterlagen
Der Auftragnehmer hat vor Beginn der Leistungen Montagepläne zu erstellen und dem Planungsbüro rechtzeitig vor Baubeginn in digitaler Form als pdf einzureichen. Diese Montagepläne sind vor dem Einreichen zur Genehmigung in Verantwortung des AN mit den anderen Gewerken der Haustechnik abzustimmen. Die Montage erfolgt nach vom Planer mit Sichtvermerk und Datum versehenen Montageplänen. Der AN hat einen eigenen Terminablaufplan auf Basis des Baustellenterminplanes aufzustellen und zur Genehmigung vorzulegen. Es sind Bestands- und Revisionsunterlagen gemäß Beschreibung im Leistungsverzeichnis zu liefern.
Der AN hat für folgende Leistungen separate Werkpläne/Detailplanungen vorzulegen:
- brandschutzgerechte Durchführungen durch Bauteile
- brandschutzgerechte Befestigungen in Fluchtwegen
- Verteileranlagen
Ein Anspruch auf und Freigabe besteht nicht.

Der AN hat bei der Prüfung der vom AG gelieferten Unterlagen und Berechnungen (VOB/B §3 Nr.3) u. a. hinsichtlich der Beschaffenheit und Funktion der Anlage insbesondere zu achten auf:
- die Sicherheitseinrichtungen
- die Rohrleitungsquerschnitte, Pumpenauslegungen und Netzhydraulik
- die Meß-, Steuer- und Regeleinrichtungen
- den Schallschutz
- den Brandschutz
Ohne Kenntnis der Baugenehmigungsunterlagen darf der Auftragnehmer nicht mit der Montage der Anlageteile beginnen.
Vom Auftragnehmer ist eine Werk- und Montageplanung zu erstellen.
Ferner sind vom Auftragnehmer unter Berücksichtigung des Bauablaufes die Terminpläne für die Abwicklung der beauftragten Leistungen aufzustellen.

Die Anwendung der VDI 6026 wird ausgeschlossen.

siehe auch ZVB

0.2.25 Durchführung von Funktionsmessungen
Die Funktionsprüfung der Gesamtanlage ist im Rahmen eines Probebetriebes durchzuführen.

0.2.26 Druck- und Dichtigkeitsprüfungen
Vor dem Schließen der Decken und Installationswände sind Druckproben an allen installierten Leitungssystemen vorzunehmen. Die Druckproben erfolgen entsprechend der LV-Positionen als Dichtigkeitsprüfung mit anschließender Belastungsprüfung. Diese werden mit Inertgasen oder mit trockener, ölfreier Druckluft vorgenommen. Vor Inbetriebnahme erfolgt dann eine weitere Druckprobe mit Wasser mit dem 1,5-fachen Anlagenbetriebsdruck. Zur Gewährleistung der Fertigstellung von Teilbereichen sind die Druckprüfungen in mehreren Teilabschnitten zu realisieren. Über die Druckprüfung wird ein Prüfprotokoll erstellt, welches vom Auftragnehmer unter Angabe von Ort und Datum unterzeichnet werden muss.

0.2.27 Spülen von Trinkwasserleitungen
Alle Trinkwasserleitungen sind vor der Inbetriebnahme entsprechend DIN 1988 mit einem zugelassenen und geprüften Spülgerät und einem intermittierenden Luft-Wassergemisch zu spülen. Nach der Befüllung des Leitungssystems bis zur Abnahme durch den Bauherrn sind die Rohrleitungen durch den AN entsprechend der im Leistungsverzeichnis dafür vorgesehenen Positionen zu spülen. Zur Gewährleistung der Fertigstellung von Teilbereichen sind die Druckprüfungen in mehreren Teilabschnitten durchzuführen. Aus dem Druckprotokoll müssen folgende Angaben hervor gehen:
- Datum der Prüfung
- Verantwortlicher der Prüfung
- eindeutige Bezeichnung der geprüften Anlage bzw. Abschnitts
- Prüfdruck
- Dauer der Belastung mit dem Prüfdruck
- Bestätigung, dass die Anlage dicht ist und an keinem Bauteil eine bleibende Formänderung aufgetreten ist

0.2.28 Spülen von Entwässerungsleitungen
keine Angaben

0.2.29 Desinfektion
Nur bei Bedarf und nach Festlegung durch die Bauleitung werden die Rohrleitungen desinfiziert und anschließend gespült.

0.2.30 Wartungsvertrag
Es ist ein Wartungsvertrag für sämtliche durch den AN erstellten Anlagen, nach den Vorgaben der AMEV- Richtlinien, dem Auftraggeber anzubieten.
siehe separate Leistungsposition

0.2.31 Planungsunterlagen
Dem Auftragnehmer werden Ausführungsunterlagen zur Verfügung gestellt, jedoch ohne Werkstatt- und Detailzeichnungen, d.h. nur Unterlagen gem. HOAI, Leistungsphase 5.
Die Ausführungsunterlagen erhält der Auftragnehmer vor Beginn der Arbeiten. Auf Grundlage dieser Unterlagen hat der Auftragnehmer sofort mit der Erstellung der Montageplanung zu beginnen.

Der AN erhält folgende Unterlagen in digitaler Form:
- Digitale Ausführungspläne des Fachplaners im ifc-, dwg-, und pdf-Format.
- Digitale Schlitz- und Durchbruchspläne im ifc-, dwg-, und pdf-Format
- Digitale Berechnungen des Fachplaners im pdf-Format
- Digitale Baugenehmigung im pdf-Format
- Digitales Brandschutzkonzept im pdf-Format
Werden weitere Unterlagen zur Beurteilung und Ausführung der Anlage benötigt, sind diese rechtzeitig schriftlich abzufordern. Der AN hat alle für die Erfüllung seiner vertraglichen Leistungen notwendigen bauseitigen Vorleistungen und Bedingungen rechtzeitig schriftlich anzumelden bzw. auf das Fehlen dieser hinzuweisen.

0.2.32 Aggressive und kontaminierte Medien
keine Angaben

0.2.33 Aufnahme von Kräften
In den Trockenbauwänden sind bei Bedarf Unterkonstruktionen zur Aufnahme von Kräften, insbesondere bei Stütz- und Haltegriffen vorzusehen. Entsprechende Angaben zu Wandverstärkungen und Unterkonstruktionen sind durch den Auftragnehmer dem Auftragnehmer Trockenbau zu übergeben.

0.2.34 Zustandsprüfungen vorhandener Anlagen
keine Angaben

0.2.35 Kennzeichnung
Alle Rohrleitungen sind nach Fertigstellung der Isolierarbeiten im Bereich zu revidierende Decken und den Technikzentralen im Abstand von ca. 3 m mit Medienangabe und Fließrichtungspfeil zu kennzeichnen. Alle Armaturen und Anlagenteile sind mit Bezeichnungsschildern zu versehen, aus denen die versorgten Bereiche klar hervor gehen. Bauteildurchführungen, welche nach Prüfzeugnis erfolgen, erhalten ein Bezeichnungsschild, aus welchem der Einbautag und die Prüfzeugnisnummer hervor gehen. Die Lage und Kennzeichnung der Rohrleitungen, Armaturen und Anlagenteile muss identisch mit den anzufertigenden Revisionsplänen sein.

0.2.36 Fliesenraster
Alle Anschlüsse in gefliesten Räumen sind im Fliesenraster nach Vorgabe des Architekten zu erstellen. Ein gesonderter Vergütungsanspruch hierfür besteht nicht.

0.2.37 Bauteilfertigung
Es ist nach den Ausführungsplänen zu bauen. Dabei sind diese sowohl im Rahmen der Montageplanung als auch bei der Bauausführung mit den tatsächlichen Gegebenheiten vor Ort abzugleichen und etwaige Unstimmigkeiten mit der örtlichen Bauüberwachung abzuklären.

0.2.38 Untergrund, Wandbeläge
Die Geschossdecken sowie die tragenden Wandkonstruktionen werden in Stahlbeton hergestellt. Sonstige Wände werden in Mauerwerk (verputzt) bzw. als Leichtbauwände (GK mit Tapete oder Fließen) errichtet. Bei den Wandfliesen ist davon auszugehen, dass diese einen erhöhten Härtegrad aufweisen und Bohrlöcher nur mit einem Diamantbohrer herzustellen sind. Entsprechende Mehraufwendungen sind in die Einheitspreise einzukalkulieren.

0.2.39 Luftdichte Anschlüsse
keine Angaben

0.2.40 Bauteilfugen
keine Angaben

0.2.41 Herzustellende Aussparungen
Die Aussparungen und Durchbrüche werden im Wesentlichen durch den AN selbst (Kernbohrungen) und in den Leichtbauwänden vom Trockenbauer hergestellt. Eventuell fehlende Durchbrüche sind nach Rücksprache mit der Bauüberwachung entsprechend den Positionen im Leistungsverzeichnis durch den AN herzustellen.

0.2.42 Installations- und Einbauteile
keine Angaben

0.2.43 Probeentnahmestellen
Es sind Probeentnahmestellen gemäß DIN 1988 sowie VDI 6023 vorzusehen. Die Probeentnahmestellen sind zusätzlich mit der Krankenhaushygiene und dem hiesigen Gesundheitsamt rechtzeitig abzustimmen.

0.2.44 Raster - und Fugenausbildung
keine Angaben

0.2.45 geneigte oder gebogene Flächen
keine Angaben

0.3. Einzelangaben bei Abweichungen von den ATV

0.3.1 Sicherheitsbeauftragter
Vom AN ist ein Sicherheitsbeauftragter für den Arbeits- und Gesundheitsschutz für die Gesamtzeit der Leistungsausführung zu benennen. Die Aufgaben können durch den Bauleiter des AN übernommen werden.

Die Verantwortung für die Einhaltung der Arbeitsschutzbestimmungen obliegt dem Auftragnehmer. Es wird insbesondere auf die GUV-V C22 "Bauarbeiten" hingewiesen.

Das Beantragen und Einholen aller erforderlichen Genehmigungen und Freigaben für die Ausführung der ausgeschriebenen Leistung sowie die Abstimmung mit den übrigen am Bau tätigen Firmen ist grundsätzlich Sache des AN.

0.3.2 Baubesprechungen
Baustellenbesprechungen finden 1 x wöchentlich statt.
Nach Terminfestlegung durch die Bauleitung besteht für den AN bzw. für seinen Fachbauleiter Teilnahmepflicht.

0.3.3 Zeichnungsunterlagen
Maßgebend für die Ausführung sind die jeweils neuesten Zeichnungsunterlagen. Alle übergebenen Zeichnungsunterlagen sind vom AN listenmäßig zu führen.

0.3.4 Sicherheitsdatenblätter
Es sind sämtliche EG-Sicherheitsdatenblätter der verwendeten Stoffe, die der Gefahrenstoffverordnung unterliegen, unaufgefordert vorzulegen.

0.3.5 Rechnungen
Bei den kumulierenden Rechnungen sind zusätzlich zu den nachvollziehbaren Aufmaßen, Aufmaßzusammenstellung etc. farbig angelegte Aufmaßzeichnungen beizufügen.

## VOB Teil C ATV DIN 18421 - Ausgabe September 2016
VOB Teil C ATV DIN 18421 - Ausgabe September 2016
Dämm- und Brandschutzarbeiten an technischen Anlagen

0.1 Angaben zur Baustelle
Geschosshöhen, jeweils von OK Rohfußboden bis UK Rohdecke:
Neubau Versorgungszentrum (VSZ):
Ebene U01:  4,10 m
Ebene E00:  3,70 m
Ebene E01:  4,65 m
Ebene E02:  4,65 m

Neubau Somatik 1 (SO1):
Ebene U01:  3,30 m
Ebene E00:  3,88 m
Ebene E01:  3,88 m
Ebene E02:  4,50 m
Ebene E03:  3,55 m
Ebene E04:  3,55 m
Ebene E05:  3,55 m
Ebene E06:  4,70 m

Neubau Somatik 2 (SO2):
Ebene U01:  3,30 m
Ebene E00:  3,88 m
Ebene E01:  3,88 m
Ebene E02:  4,50 m
Ebene E03:  3,55 m
Ebene E04:  3,55 m
Ebene E05:  3,45 m
Ebene E06:  4,60 m

Neubau Somatik 3 (SO3):
Ebene U01:  3,30 m
Ebene E00:  3,88 m
Ebene E01:  3,88 m
Ebene E02:  4,50 m
Ebene E03:  3,55 m
Ebene E04:  4,65 m

Neubau Zentrum Seelischer Gesundheit (ZSG):
Ebene U01:  3,30 m
Ebene E00:  3,55 m
Ebene E01:  3,55 m
Ebene E02:  3,55 m
Ebene E03:  4,38 m
Ebene E04:  4,08 m

0.1.1  Hauptwindrichtung
keine Angaben
0.1.2  Ausbildung von Baugruben
keine Angaben
0.1.3  Bebauung der Umgebung
Parkplätze gebührenpflichtig / Zufahrt im Süden, Energiepark im Osten, reines Wohngebiet im Nordwesten.
0.1.4  Art der Abdichtung von Bauwerken und Bauwerksteilen
keine Angaben
0.1.5  Aufbau der Fußboden- und Dachkonstruktion, Dämmung und Abdichtung
keine Angaben
0.1.6  Art und Umfang der Schutzmaßnahmen gemäß VDE-Bestimmungen
Verbindungsteile, die elektrisch nicht leitend sind, müssen mit dem Querschnitt des leitenden Materials überbrückt werden. Die Überbrückung wird durch den Auftragnehmer durchgeführt. Das Vorhalten der Anschlussfahnen und der Schellen unter Berücksichtigung der VDE 0190 und VDE 0100 ist in einer separaten Position im Leistungsverzeichnis aufgeführt. Zur Beseitigung und Verhinderung von Potentialunterschieden sind alle Verbraucheranlagen in den Potentialausgleich einzubeziehen. Hierzu sind alle Verbraucheranlagen mit Anschlüssen bzw. Anschlussfahnen werkseitig auszustatten. Die Anschlussschraube sowie Bleizwischenlagen sind Bestandteil der Anschlussfahnen.

0.1.7  Art, Lage, Maße und Ausbildung sowie Termine des Auf- und Abbaus von bauseitigen Gerüsten
Bauseitige Gerüste werden nicht zur Verfügung gestellt. Notwendige Gerüste, sofern sie als besondere Leistung zu bewerten, Gegenstand der Leistungsbeschreibung bzw. vom Auftragnehmer (AN) selbst zu stellen.

0.2 Angaben zur Ausführung
Das Leistungsverzeichnis umfasst die Isolier- und Dämmarbeiten für die folgenden Gewerke:
- Sanitäranlagen
- Feuerlöschanlagen

Es kann nicht davon ausgegangen werden, dass die Montagetätigkeit über die gesamte Bauzeit kontinuierlich gleichbleibt. Vielmehr ist entsprechend des zentralen Bauzeitenplans und der notwendigen Koordinierungen mit anderen Baugewerken davon auszugehen, dass zu Stoßzeiten das Montagepersonal erheblich aufgestockt werden muss. Die Vorhaltung der für die Baumaßnahme notwendigen Kapazitäten an Personal, Maschinen und Werkzeugen ist bei der Kalkulation zu berücksichtigen. Bei der Planung des Personaleinsatzes muss der Auftragnehmer berücksichtigen, dass auf mindestens 3 Ebenen gleichzeitig mit ausreichenden separaten Montagekolonnen gearbeitet werden muss, um entsprechende Termine während der Bauzeit einzuhalten.

Bautaktung:
An dieser Stelle sei darauf hingewiesen, dass aufgrund der hohen Installationsdichte in den Zwischendeckenbereichen, hauptsächlich in Fluren, nicht davon ausgegangen werden kann, dass alle am Bau beteiligten Gewerke gleichzeitig in diesen Bereichen montieren können. Ferner wird die Bauleitung Hochbau hier eine abgestimmte Bautaktung vorgeben. An dieser Stelle wird auf den Bauzeitenplan verwiesen. Die Berücksichtigung der Bautaktung ist bei der Kalkulation zu beachten.

Aufgrund des oben genannten Sachverhalts wird auf die enge Abstimmung vor Ort mit allen Beteiligten großen Wert gelegt. Tägliche Abstimmungen während der Bau- bzw. Montagezeit sind durch den Fachbauleiter des Auftragnehmers erforderlich und einzukalkulieren.

0.2.1 Art, Maße und Stoffe der zu dämmenden Objekte

| Objekt | Baustoff | Dimensionen |
| --- | --- | --- |
| Regenwasserleitungen / Schmutzwasserleitungen / Schmutzwasserleitungen fetthaltig | Gusseisen (SML, KML) / Kunststoff | DN50 - 300 / DN50 - 315 |
| Trinkwasserleitungen, kalt | Edelstahl, Pressfittinge | DN12 - 100 |
| Trinkwasserleitungen, warm | Edelstahl, Pressfittinge | DN12 - 100 |

0.2.2 Art, Dicke und Qualität der Dämmstoffe
Bei der Ausführung der Isolierung sind die Vorschriften des Herstellers zu beachten. Grundlage für den Korrosionsschutz bildet u.a. DIN 55928, DIN 18364 und AGI-Arbeitsblatt 0151.

| Objekt | Dämmstoff | Dicke |
| --- | --- | --- |
| Regenwasserleitungen / Schmutzwasserleitungen / Schmutzwasserleitungen fetthaltig | Mineralwolle, A1 | 30 mm |
| Trinkwasserleitungen, kalt | Mineralwolle, A2-s1-d0 | wie Warmwasser |
| Trinkwasserleitungen, warm | Mineralwolle, A2-s1-d0 | nach GEG |

0.2.3 Ummantelungen
Der ausgeschriebene Blechmantel aus beidseitigem Blech (feuerverzinkt oder Aluminium) wird gemäß DIN 18421 aufgebracht. Hierbei richten sich die Blechdicken für nichtprofiliertem Blech nach dem Isolierdurchmesser (runde Bauteile) und sind nach DIN 4140, Tabelle 10 wie folgt gestaffelt.

Ummantelung aus nichtprofiliertem Blech, Stahl, feuerverzinkt:
 - bis zu einem äußeren Isolierdurchmesser von 150 mm:  0,5 mm Dicke
 - bis zu einem äußeren Isolierdurchmesser von 300 mm:  0,6 mm Dicke
 - bis zu einem äußeren Isolierdurchmesser von 400 mm:  0,7 mm Dicke
 - bis zu einem äußeren Isolierdurchmesser von 800 mm:  0,8 mm Dicke
 - bis zu einem äußeren Isolierdurchmesser größer 800 mm:  1,0 mm Dicke

Ummantelung aus nichtprofiliertem Blech, Aluminium (Außenbereich):
 - bis zu einem äußeren Isolierdurchmesser von 150 mm:  0,8 mm Dicke
 - bis zu einem äußeren Isolierdurchmesser von 300 mm:  0,8 mm Dicke
 - bis zu einem äußeren Isolierdurchmesser von 400 mm:  0,8 mm Dicke
 - bis zu einem äußeren Isolierdurchmesser von 800 mm:  1,0 mm Dicke
 - bis zu einem äußeren Isolierdurchmesser größer 800 mm:  1,0 mm Dicke

Abstandshalter
Abstandshalter sind für Rohrleitungen mind. ab 60 mm Dämmstärke in Form von Abstandsringen aus Bandeisen 30 x 3 mm zu erstellen. Deren Abstandsstege sind zur Vermeidung zusätzlicher Wärmeverluste zum Abstandsring mit eingenieteten 5 mm starken Plättchen versehen. Der Abstand der Ringe beträgt max. 0,95 m. Die Länge der Abstandsstege sind entsprechend der jeweiligen Dämmstärke festzulegen.

0.2.4 Besondere Stoffeigenschaften
Abweichend von der DIN 18421, Abschnitt 2 darf der Massenanteil an wasserlöslichen Chloriden bei Mineralwolle, die zum Dämmen von Anlagenteilen aus Stählen mit austenitischem Gefüge/Edelstahl (Werkstoff-Nr. 1.4401) verwendet werden, 0,5 ppm nicht überschreiten.

0.2.5 Brandschutzanforderungen an Dämmstoffe
Mineralwollschalen, alukaschiert:  A2L-s1-d0
Mineralwollplatten, alukaschiert:  A1

0.2.6 Schutz gegen mech. Beanspruchungen
In Technikzentralen sowie in anderen stoßgefährdeten Bereichen bis 2,5 m Höhe wird eine Ummantelung aus verzinktem Stahlblech vorgesehen. Die Ausführung ist vorab mit der Bauüberwachung abzustimmen.

0.2.7 Betriebs- und Umgebungstemperaturen

| Objekt | Betriebstemp. | Umgebungstemp. |
| --- | --- | --- |
| Regenwasserleitungen / Schmutzwasserleitungen / Schmutzwasserleitungen fetthaltig | +5 bis +30°C | 20-32°C |
| Trinkwasserleitungen, kalt | +10 bis +20°C | 20-32°C |
| Trinkwasserleitungen, warm | +55 bis +75°C | 20-32°C |

0.2.8 Behinderungen und Erschwernisse
In allen Bereichen ist mit Behinderungen durch eine hohe Installationsdichte sowie mit einer Unterschreitung der Mindestabstände nach DIN 4140 zu rechnen. Die Aufwendungen sind in die Einheitspreise einzukalkulieren.

0.2.9 Ausführungseinschränkungen
keine Angaben

0.2.10 Betriebsweise der Anlagen
Sanitär:  konstant

0.2.11 Besondere phys. und chem. Beanspruchungen
keine Angaben

0.2.12 Ausführungsvorschriften des Auftraggebers
Allgemeine Ausführungskriterien
Alle Rohrleitungen sind vor der Montage der Dämmung zu reinigen. Die Ausführung der Dämmung ist so zu wählen, dass eine einwandfreie Zugänglichkeit aller Schrauben etc. gewährleistet ist. Bei der Ausführung der Wärmedämmisolierarbeiten ist das Gebäudeenergiegesetz (GEG) bei der Festlegung der Mindestisolierdicken zu beachten. Zu dünn isolierte Leitungen werden auf Kosten des Auftragnehmers nachisoliert.

Arbeitsablauf
Der Auftragnehmer hat vor Beginn der Isolierarbeiten gemeinsam mit der Objektüberwachung die zur Ausführung kommenden Dämmungen festzulegen. Auf Veranlassung des Auftragnehmers falsch angebrachte Isolierarten werden auf Kosten des Auftragnehmers wieder demontiert. Der Auftragnehmer ist für die Abstimmung seiner Montagetermine selbst verantwortlich. Das Aufmaß muss so rechtzeitig erfolgen, dass alle Dämmoberflächen noch frei sichtbar und prüfbar sind.

Insgemeinkosten
Sind mit den Einheitspreisen abgegolten. Dazu zählen z.B. Fracht, Anfuhr aller Materialien und Werkzeuge sowie Rücktransport des überschüssigen Materials. Die notwendigen Baustelleneinrichtungen und Aufwendungen für Zwischenlagerungen auf der Baustelle sind mit den Einheitspreisen abgegolten.

0.2.13 - 0.2.15 Angaben zu Abrechnungseinheiten
siehe Leistungsverzeichnis

0.2.16 Schutz von Bau- oder Anlagenteilen
keine Angaben

0.2.17 Vorgezogenes oder nachträgliches Herstellen von Teilen der Leistung.
Aufgrund der hohen Installationsdichte, sind in Abstimmung mit den Technikgewerken, etwaige Leitungen und/oder Kanäle vor Montage bereits zu isolieren.

0.3. Einzelangaben bei Abweichungen von den ATV

0.3.1 Sicherheitsbeauftragter
Vom AN ist ein Sicherheitsbeauftragter für den Arbeits- und Gesundheitsschutz für die Gesamtzeit der Leistungsausführung zu benennen. Die Aufgaben können durch den Bauleiter des AN übernommen werden.

Die Verantwortung für die Einhaltung der Arbeitsschutzbestimmungen obliegt dem Auftragnehmer. Es wird insbesondere auf die GUV-V C22 "Bauarbeiten" hingewiesen.

Das Beantragen und Einholen aller erforderlichen Genehmigungen und Freigaben für die Ausführung der ausgeschriebenen Leistung sowie die Abstimmung mit den übrigen am Bau tätigen Firmen ist grundsätzlich Sache des AN.

0.3.2 Baubesprechungen
Baustellenbesprechungen finden 1 x wöchentlich statt.
Nach Terminfestlegung durch die Bauleitung besteht für den AN bzw. für seinen Fachbauleiter Teilnahmepflicht.

0.3.3 Zeichnungsunterlagen
Maßgebend für die Ausführung sind die jeweils neuesten Zeichnungsunterlagen. Alle übergebenen Zeichnungsunterlagen sind vom AN listenmäßig zu führen.

0.3.4 Sicherheitsdatenblätter
Es sind sämtliche EG-Sicherheitsdatenblätter der verwendeten Stoffe, die der Gefahrenstoffverordnung unterliegen, unaufgefordert vorzulegen.

0.3.5 Rechnungen
Bei den kumulierenden Rechnungen sind zusätzlich zu den nachvollziehbaren Aufmaßen und Aufmaßzusammenstellung usw. farbige Aufmaßzeichnungen beizufügen.

## VE 410-1 SOM+VSZ+ZSG: VE 410-1 VSZ, SOM, ZSG; Abwasser-, Wasser-, Gasanalagen + Feuerlöschanlagen
Datum: 21.09.2026

*Hinweis*

*Hinweis: Bei sämtliche Positionen in dem nachfolgendem Leistungsverzeichnis ist das Liefern sowie die Montage inbegriffen.*
Bei sämtliche Positionen in dem nachfolgendem Leistungsverzeichnis ist das Liefern sowie die Montage inbegriffen.

Grundsätzlich ist daher auch in dem Leistungsverzeichnis die gebrauchsfertige Leistung beschrieben. Dies bedeutet, dass regelmäßig die fertige Leistung erwartet wird. Eingeschlossen sind somit auch die Lieferungen der Stoffe und alle Tätigkeiten wie Herstellen, Montieren, Anschließen, Stellung von Gerätschaften usw., die zur restlosen Erfüllung der Leistung gehören, auch wenn diese nicht ausdrücklich erwähnt werden.

Etwas anderes gilt nur dann, wenn Leistungen in den Texten ausdrücklich als gesondert zu erbringen erwähnt sind.

### 1 411 ABWASSERANLAGEN

#### 1.1 Abwasserleitungen, Abläufe

##### 1.1.1 Rohrleitungen Schmutz- und Regenwasser

###### 1.1.1.1 Gusseisen

*Hinweis*

*Hinweis*

*Hinweis*

*Hinweis*

*Hinweis*

**1.1.1.1.10 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal
-  Anbringen von Montageschienen zwischen den Winkeleisen-Profilkonstruk-  tionen
-  Auflegen von einzelnen Holzbohlen auf die Montageschienen
-  Montage der Luftkanalleitungen in 1,00 m-Längen durch Nutzen der
  Holzbohlen als Montagebühne
-  Vor Beginn sind die Rohrleitungen vor Ort durch den AN Dämmung zu
  isolieren

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 864,000 M
DIN 276-2018 / IBP: 411
Bauabschnitte / Kostenträger: 411

*Hinweis*

*Hinweis: Abwasserleitungen Gussrohr bis 5,5m Montagehöhe*

**1.1.1.1.20 Abwasserltg Guss 2K-Epoxid-Besch Grundbesch DN50 Gebäude**
*** Leitbeschreibung
STLB-Bau 2025-10 044
Abwasserleitung aus Gusseisen, DIN EN 877 und DIN 19522, innen mit Zweikomponenten-Epoxid-Beschichtung, außen mit Grundbeschichtung, Farbton rotbraun, DN 50, Verlegung in Gebäuden, Form- und Verbindungsstücke werden gesondert vergütet, besondere Rohrbefestigungen werden gesondert vergütet, Arbeitshöhe des Montageortes bis 5,5 m über der Standfläche des hierfür erforderlichen Gerüstes, Gerüst wird gesondert vergütet.
Menge: 1306,000 M
DIN 276-2018 / IBP: 411
Bauabschnitte / Kostenträger: 411
*Unterbeschreibung 1 Gusseiserne Abflussrohrsysteme, Rohrleitungen und nachfolgend beschriebene Formstücke, mit RAL-Gütezeichen der Gütegemeinschaft Entwässerungstechnik Guss e.V. (GEG).*

**1.1.1.1.30 Abwasserltg Guss 2K-Epoxid-Besch Grundbesch DN80 Gebäude**
*** Leitbeschreibung
STLB-Bau 2025-10 044
Abwasserleitung aus Gusseisen, DIN EN 877 und DIN 19522, innen mit Zweikomponenten-Epoxid-Beschichtung, außen mit Grundbeschichtung, Farbton rotbraun, DN 80, Verlegung in Gebäuden, Form- und Verbindungsstücke werden gesondert vergütet, besondere Rohrbefestigungen werden gesondert vergütet, Arbeitshöhe des Montageortes bis 5,5 m über der Standfläche des hierfür erforderlichen Gerüstes, Gerüst wird gesondert vergütet.
Menge: 4566,000 M
DIN 276-2018 / IBP: 411
Bauabschnitte / Kostenträger: 411
*Unterbeschreibung 1 Gusseiserne Abflussrohrsysteme, Rohrleitungen und nachfolgend beschriebene Formstücke, mit RAL-Gütezeichen der Gütegemeinschaft Entwässerungstechnik Guss e.V. (GEG).*

**1.1.1.1.40 Abwasserltg Guss 2K-Epoxid-Besch Grundbesch DN100 Gebäude**
*** Leitbeschreibung
STLB-Bau 2025-10 044
Abwasserleitung aus Gusseisen, DIN EN 877 und DIN 19522, innen mit Zweikomponenten-Epoxid-Beschichtung, außen mit Grundbeschichtung, Farbton rotbraun, DN 100, Verlegung in Gebäuden, Form- und Verbindungsstücke werden gesondert vergütet, besondere Rohrbefestigungen werden gesondert vergütet, Arbeitshöhe des Montageortes bis 5,5 m über der Standfläche des hierfür erforderlichen Gerüstes, Gerüst wird gesondert vergütet.
Menge: 8701,000 M
DIN 276-2018 / IBP: 411
Bauabschnitte / Kostenträger: 411
*Unterbeschreibung 1 Gusseiserne Abflussrohrsysteme, Rohrleitungen und nachfolgend beschriebene Formstücke, mit RAL-Gütezeichen der Gütegemeinschaft Entwässerungstechnik Guss e.V. (GEG).*

**1.1.1.1.50 Abwasserltg Guss 2K-Epoxid-Besch Grundbesch DN125 Gebäude**
*** Leitbeschreibung
STLB-Bau 2025-10 044
Abwasserleitung aus Gusseisen, DIN EN 877 und DIN 19522, innen mit Zweikomponenten-Epoxid-Beschichtung, außen mit Grundbeschichtung, Farbton rotbraun, DN 125, Verlegung in Gebäuden, Form- und Verbindungsstücke werden gesondert vergütet, besondere Rohrbefestigungen werden gesondert vergütet, Arbeitshöhe des Montageortes bis 5,5 m über der Standfläche des hierfür erforderlichen Gerüstes, Gerüst wird gesondert vergütet.
Menge: 2223,000 M
DIN 276-2018 / IBP: 411
Bauabschnitte / Kostenträger: 411
*Unterbeschreibung 1 Gusseiserne Abflussrohrsysteme, Rohrleitungen und nachfolgend beschriebene Formstücke, mit RAL-Gütezeichen der Gütegemeinschaft Entwässerungstechnik Guss e.V. (GEG).*

**1.1.1.1.60 Abwasserltg Guss 2K-Epoxid-Besch Grundbesch DN150 Gebäude**
*** Leitbeschreibung
STLB-Bau 2025-10 044
Abwasserleitung aus Gusseisen, DIN EN 877 und DIN 19522, innen mit Zweikomponenten-Epoxid-Beschichtung, außen mit Grundbeschichtung, Farbton rotbraun, DN 150, Verlegung in Gebäuden, Form- und Verbindungsstücke werden gesondert vergütet, besondere Rohrbefestigungen werden gesondert vergütet, Arbeitshöhe des Montageortes bis 5,5 m über der Standfläche des hierfür erforderlichen Gerüstes, Gerüst wird gesondert vergütet.
Menge: 1255,000 M
DIN 276-2018 / IBP: 411
Bauabschnitte / Kostenträger: 411
*Unterbeschreibung 1 Gusseiserne Abflussrohrsysteme, Rohrleitungen und nachfolgend beschriebene Formstücke, mit RAL-Gütezeichen der Gütegemeinschaft Entwässerungstechnik Guss e.V. (GEG).*

**1.1.1.1.70 Abwasserltg Guss 2K-Epoxid-Besch Grundbesch DN200 Gebäude**
*** Leitbeschreibung
STLB-Bau 2025-10 044
Abwasserleitung aus Gusseisen, DIN EN 877 und DIN 19522, innen mit Zweikomponenten-Epoxid-Beschichtung, außen mit Grundbeschichtung, Farbton rotbraun, DN 200, Verlegung in Gebäuden, Form- und Verbindungsstücke werden gesondert vergütet, besondere Rohrbefestigungen werden gesondert vergütet, Arbeitshöhe des Montageortes bis 5,5 m über der Standfläche des hierfür erforderlichen Gerüstes, Gerüst wird gesondert vergütet.
Menge: 835,000 M
DIN 276-2018 / IBP: 411
Bauabschnitte / Kostenträger: 411
*Unterbeschreibung 1 Gusseiserne Abflussrohrsysteme, Rohrleitungen und nachfolgend beschriebene Formstücke, mit RAL-Gütezeichen der Gütegemeinschaft Entwässerungstechnik Guss e.V. (GEG).*

**1.1.1.1.80 Abwasserltg Guss 2K-Epoxid-Besch Grundbesch DN250 Gebäude**
*** Leitbeschreibung
STLB-Bau 2025-10 044
Abwasserleitung aus Gusseisen, DIN EN 877 und DIN 19522, innen mit Zweikomponenten-Epoxid-Beschichtung, außen mit Grundbeschichtung, Farbton rotbraun, DN 250, Verlegung in Gebäuden, Form- und Verbindungsstücke werden gesondert vergütet, besondere Rohrbefestigungen werden gesondert vergütet, Arbeitshöhe des Montageortes bis 5,5 m über der Standfläche des hierfür erforderlichen Gerüstes, Gerüst wird gesondert vergütet.
Menge: 103,000 M
DIN 276-2018 / IBP: 411
Bauabschnitte / Kostenträger: 411
*Unterbeschreibung 1 Gusseiserne Abflussrohrsysteme, Rohrleitungen und nachfolgend beschriebene Formstücke, mit RAL-Gütezeichen der Gütegemeinschaft Entwässerungstechnik Guss e.V. (GEG).*

**1.1.1.1.90 Abwasserltg Guss 2K-Epoxid-Besch Grundbesch DN300 Gebäude**
*** Leitbeschreibung
STLB-Bau 2026-04 044
Abwasserleitung aus Gusseisen, DIN EN 877 und DIN 19522, innen mit Zweikomponenten-Epoxid-Beschichtung, außen mit Grundbeschichtung, Farbton rotbraun, DN 300, Verlegung in Gebäuden, Form- und Verbindungsstücke werden gesondert vergütet, besondere Rohrbefestigungen werden gesondert vergütet, Arbeitshöhe des Montageortes über 3,5 bis 5,5 m über der Standfläche des hierfür erforderlichen Gerüstes, Gerüst wird gesondert vergütet.
Menge: 16,000 m
DIN 276-2018 / IBP: 411
Bauabschnitte / Kostenträger: 411
*Unterbeschreibung 1 Gusseiserne Abflussrohrsysteme, Rohrleitungen und nachfolgend beschriebene Formstücke, mit RAL-Gütezeichen der Gütegemeinschaft Entwässerungstechnik Guss e.V. (GEG).*

*Hinweis*

*Hinweis: Form- und Verbindungsstücke für Abwasserleitung aus Guss (SML)*
Form- und Verbindungsstücke für Abwasserleitung aus Guss (SML)
Nachfolgende Form- und Verbindungsstücke beziehen sich auf alle vorgenannten Medien, Montageorte und -höhen sowie ggf. zusätzlich beschriebene Sicherungsmaßnahmen.
Behinderungen durch beengte Montage- und Platzverhältnisse sind grundsätzlich in den Einheitspreisen mit einzukalkulieren.

**1.1.1.1.100 Schnittkantenschutz zum aufkleben.**
Schnittkantenschutz zum aufkleben.

Schnittkantenschutz für gusseiserne Abflussrohrsysteme nach DIN EN 877 und DIN 19522 als einseitig klebendes, flexibles Butylklebeband auf Basis von synthetischem Kautschuk mit einer Deckschicht aus PP-Vlies.

Werkstoff  : Butylkautschuk mit PP-Vlies
Temperaturen  : Verarbeitung: +5° bis +40°C
Temperaturbereich  : -30°C bis +100°C
  (DIN EN 877: Kochtest 100°C/ 24h und
  Temperaturwechseltest +15°C/ 93°C, 1500 Zyklen)
Lagerung  : +5° bis +25°C
Gesamtdicke  : 0,6 mm
Bandbreite  : 38 mm
Menge: 6630,000 M
DIN 276-2018 / IBP: 411
Bauabschnitte / Kostenträger: 411

**1.1.1.1.110 Passstück Guss 2K-Epoxid-Besch Grundbesch DN50**
STLB-Bau 2025-10 044
Passstück bis 50 cm, für Abwasserleitung aus Gusseisen, innen mit Zweikomponenten-Epoxid-Beschichtung, außen mit Grundbeschichtung, Farbton rotbraun, DN 50.
Menge: 916,000 St
DIN 276-2018 / IBP: 411
Bauabschnitte / Kostenträger: 411

**1.1.1.1.120 Passstück Guss 2K-Epoxid-Besch Grundbesch DN80**
STLB-Bau 2025-10 044
Passstück bis 50 cm, für Abwasserleitung aus Gusseisen, innen mit Zweikomponenten-Epoxid-Beschichtung, außen mit Grundbeschichtung, Farbton rotbraun, DN 80.
Menge: 1927,000 St
DIN 276-2018 / IBP: 411
Bauabschnitte / Kostenträger: 411

**1.1.1.1.130 Passstück Guss 2K-Epoxid-Besch Grundbesch DN100**
STLB-Bau 2025-10 044
Passstück bis 50 cm, für Abwasserleitung aus Gusseisen, innen mit Zweikomponenten-Epoxid-Beschichtung, außen mit Grundbeschichtung, Farbton rotbraun, DN 100.
Menge: 3298,000 St
DIN 276-2018 / IBP: 411
Bauabschnitte / Kostenträger: 411

**1.1.1.1.140 Passstück Guss 2K-Epoxid-Besch Grundbesch DN125**
STLB-Bau 2025-10 044
Passstück bis 50 cm, für Abwasserleitung aus Gusseisen, innen mit Zweikomponenten-Epoxid-Beschichtung, außen mit Grundbeschichtung, Farbton rotbraun, DN 125.
Menge: 748,000 St
DIN 276-2018 / IBP: 411
Bauabschnitte / Kostenträger: 411

**1.1.1.1.150 Passstück Guss 2K-Epoxid-Besch Grundbesch DN150**
STLB-Bau 2025-10 044
Passstück bis 50 cm, für Abwasserleitung aus Gusseisen, innen mit Zweikomponenten-Epoxid-Beschichtung, außen mit Grundbeschichtung, Farbton rotbraun, DN 150.
Menge: 607,000 St
DIN 276-2018 / IBP: 411
Bauabschnitte / Kostenträger: 411

**1.1.1.1.160 Passstück Guss 2K-Epoxid-Besch Grundbesch DN200**
STLB-Bau 2025-10 044
Passstück bis 50 cm, für Abwasserleitung aus Gusseisen, innen mit Zweikomponenten-Epoxid-Beschichtung, außen mit Grundbeschichtung, Farbton rotbraun, DN 200.
Menge: 167,000 St
DIN 276-2018 / IBP: 411
Bauabschnitte / Kostenträger: 411

**1.1.1.1.170 Passstück Guss 2K-Epoxid-Besch Grundbesch DN250**
STLB-Bau 2025-10 044
Passstück bis 50 cm, für Abwasserleitung aus Gusseisen, innen mit Zweikomponenten-Epoxid-Beschichtung, außen mit Grundbeschichtung, Farbton rotbraun, DN 250.
Menge: 8,000 St
DIN 276-2018 / IBP: 411
Bauabschnitte / Kostenträger: 411

**1.1.1.1.180 Bogen Guss 2K-Epoxid-Besch Grundbesch DN50**
STLB-Bau 2025-10 044
Bogen, für Abwasserleitung aus Gusseisen, innen mit Zweikomponenten-Epoxid-Beschichtung, außen mit Grundbeschichtung, Farbton rotbraun, DN 50.
Menge: 1599,000 St
DIN 276-2018 / IBP: 411
Bauabschnitte / Kostenträger: 411

**1.1.1.1.190 Bogen Guss 2K-Epoxid-Besch Grundbesch DN80**
STLB-Bau 2025-10 044
Bogen, für Abwasserleitung aus Gusseisen, innen mit Zweikomponenten-Epoxid-Beschichtung, außen mit Grundbeschichtung, Farbton rotbraun, DN 80.
Menge: 4319,000 St
DIN 276-2018 / IBP: 411
Bauabschnitte / Kostenträger: 411

**1.1.1.1.200 Bogen Guss 2K-Epoxid-Besch Grundbesch DN100**
STLB-Bau 2025-10 044
Bogen, für Abwasserleitung aus Gusseisen, innen mit Zweikomponenten-Epoxid-Beschichtung, außen mit Grundbeschichtung, Farbton rotbraun, DN 100.
Menge: 5662,000 St
DIN 276-2018 / IBP: 411
Bauabschnitte / Kostenträger: 411

**1.1.1.1.210 Bogen Guss 2K-Epoxid-Besch Grundbesch DN125**
STLB-Bau 2025-10 044
Bogen, für Abwasserleitung aus Gusseisen, innen mit Zweikomponenten-Epoxid-Beschichtung, außen mit Grundbeschichtung, Farbton rotbraun, DN 125.
Menge: 1201,000 St
DIN 276-2018 / IBP: 411
Bauabschnitte / Kostenträger: 411

**1.1.1.1.220 Bogen Guss 2K-Epoxid-Besch Grundbesch DN150**
STLB-Bau 2025-10 044
Bogen, für Abwasserleitung aus Gusseisen, innen mit Zweikomponenten-Epoxid-Beschichtung, außen mit Grundbeschichtung, Farbton rotbraun, DN 150.
Menge: 641,000 St
DIN 276-2018 / IBP: 411
Bauabschnitte / Kostenträger: 411

**1.1.1.1.230 Bogen Guss 2K-Epoxid-Besch Grundbesch DN200**
STLB-Bau 2025-10 044
Bogen, für Abwasserleitung aus Gusseisen, innen mit Zweikomponenten-Epoxid-Beschichtung, außen mit Grundbeschichtung, Farbton rotbraun, DN 200.
Menge: 357,000 St
DIN 276-2018 / IBP: 411
Bauabschnitte / Kostenträger: 411

**1.1.1.1.240 Bogen Guss 2K-Epoxid-Besch Grundbesch DN250**
STLB-Bau 2025-10 044
Bogen, für Abwasserleitung aus Gusseisen, innen mit Zweikomponenten-Epoxid-Beschichtung, außen mit Grundbeschichtung, Farbton rotbraun, DN 250.
Menge: 27,000 St
DIN 276-2018 / IBP: 411
Bauabschnitte / Kostenträger: 411

**1.1.1.1.250 Bogen Guss 2K-Epoxid-Besch Grundbesch DN300**
STLB-Bau 2026-04 044
Bogen, für Abwasserleitung aus Gusseisen, innen mit Zweikomponenten-Epoxid-Beschichtung, außen mit Grundbeschichtung, Farbton rotbraun, DN 300.
Menge: 13,000 St
DIN 276-2018 / IBP: 411
Bauabschnitte / Kostenträger: 411

**1.1.1.1.260 Bogen Umlüftung 135Grad Guss 2K-Epoxid-Besch Grundbesch DN100**
STLB-Bau 2025-10 044
Bogen, für Umlüftung, 135 Grad, für Abwasserleitung aus Gusseisen, innen mit Zweikomponenten-Epoxid-Beschichtung, außen mit Grundbeschichtung, Farbton rotbraun, DN 100.
Menge: 58,000 St
DIN 276-2018 / IBP: 411
Bauabschnitte / Kostenträger: 411

**1.1.1.1.270 Abzweig Guss 2K-Epoxid-Besch Grundbesch DN50**
STLB-Bau 2025-10 044
Abzweig, für Abwasserleitung aus Gusseisen, innen mit Zweikomponenten-Epoxid-Beschichtung, außen mit Grundbeschichtung, Farbton rotbraun, DN 50.
Menge: 40,000 St
DIN 276-2018 / IBP: 411
Bauabschnitte / Kostenträger: 411

**1.1.1.1.280 Abzweig Guss 2K-Epoxid-Besch Grundbesch DN80**
STLB-Bau 2025-10 044
Abzweig, für Abwasserleitung aus Gusseisen, innen mit Zweikomponenten-Epoxid-Beschichtung, außen mit Grundbeschichtung, Farbton rotbraun, DN 80.
Menge: 179,000 St
DIN 276-2018 / IBP: 411
Bauabschnitte / Kostenträger: 411

**1.1.1.1.290 Abzweig Guss 2K-Epoxid-Besch Grundbesch DN100**
STLB-Bau 2025-10 044
Abzweig, für Abwasserleitung aus Gusseisen, innen mit Zweikomponenten-Epoxid-Beschichtung, außen mit Grundbeschichtung, Farbton rotbraun, DN 100.
Menge: 891,000 St
DIN 276-2018 / IBP: 411
Bauabschnitte / Kostenträger: 411

**1.1.1.1.300 Abzweig Guss 2K-Epoxid-Besch Grundbesch DN125**
STLB-Bau 2025-10 044
Abzweig, für Abwasserleitung aus Gusseisen, innen mit Zweikomponenten-Epoxid-Beschichtung, außen mit Grundbeschichtung, Farbton rotbraun, DN 125.
Menge: 107,000 St
DIN 276-2018 / IBP: 411
Bauabschnitte / Kostenträger: 411

**1.1.1.1.310 Abzweig Guss 2K-Epoxid-Besch Grundbesch DN150**
STLB-Bau 2025-10 044
Abzweig, für Abwasserleitung aus Gusseisen, innen mit Zweikomponenten-Epoxid-Beschichtung, außen mit Grundbeschichtung, Farbton rotbraun, DN 150.
Menge: 46,000 St
DIN 276-2018 / IBP: 411
Bauabschnitte / Kostenträger: 411

**1.1.1.1.320 Abzweig Guss 2K-Epoxid-Besch Grundbesch DN200**
STLB-Bau 2025-10 044
Abzweig, für Abwasserleitung aus Gusseisen, innen mit Zweikomponenten-Epoxid-Beschichtung, außen mit Grundbeschichtung, Farbton rotbraun, DN 200.
Menge: 5,000 St
DIN 276-2018 / IBP: 411
Bauabschnitte / Kostenträger: 411

**1.1.1.1.330 Abzweig Guss 2K-Epoxid-Besch Grundbesch DN250**
STLB-Bau 2025-10 044
Abzweig, für Abwasserleitung aus Gusseisen, innen mit Zweikomponenten-Epoxid-Beschichtung, außen mit Grundbeschichtung, Farbton rotbraun, DN 250.
Menge: 1,000 St
DIN 276-2018 / IBP: 411
Bauabschnitte / Kostenträger: 411

**1.1.1.1.340 Abzweig red. Guss 2K-Epoxid-Besch Grundbesch DN80 DN50**
STLB-Bau 2025-10 044
Abzweig, reduziert, für Abwasserleitung aus Gusseisen, innen mit Zweikomponenten-Epoxid-Beschichtung, außen mit Grundbeschichtung, Farbton rotbraun, DN 80, 2. DN 50.
Menge: 111,000 St
DIN 276-2018 / IBP: 411
Bauabschnitte / Kostenträger: 411

**1.1.1.1.350 Abzweig red. Guss 2K-Epoxid-Besch Grundbesch DN100 DN50**
STLB-Bau 2025-10 044
Abzweig, reduziert, für Abwasserleitung aus Gusseisen, innen mit Zweikomponenten-Epoxid-Beschichtung, außen mit Grundbeschichtung, Farbton rotbraun, DN 100, 2. DN 50.
Menge: 310,000 St
DIN 276-2018 / IBP: 411
Bauabschnitte / Kostenträger: 411

**1.1.1.1.360 Abzweig red. Guss 2K-Epoxid-Besch Grundbesch DN100 DN80**
STLB-Bau 2025-10 044
Abzweig, reduziert, für Abwasserleitung aus Gusseisen, innen mit Zweikomponenten-Epoxid-Beschichtung, außen mit Grundbeschichtung, Farbton rotbraun, DN 100, 2. DN 80.
Menge: 448,000 St
DIN 276-2018 / IBP: 411
Bauabschnitte / Kostenträger: 411

**1.1.1.1.370 Abzweig red. Guss 2K-Epoxid-Besch Grundbesch DN125 DN50**
STLB-Bau 2025-10 044
Abzweig, reduziert, für Abwasserleitung aus Gusseisen, innen mit Zweikomponenten-Epoxid-Beschichtung, außen mit Grundbeschichtung, Farbton rotbraun, DN 125, 2. DN 50.
Menge: 56,000 St
DIN 276-2018 / IBP: 411
Bauabschnitte / Kostenträger: 411

**1.1.1.1.380 Abzweig red. Guss 2K-Epoxid-Besch Grundbesch DN125 DN80**
STLB-Bau 2025-10 044
Abzweig, reduziert, für Abwasserleitung aus Gusseisen, innen mit Zweikomponenten-Epoxid-Beschichtung, außen mit Grundbeschichtung, Farbton rotbraun, DN 125, 2. DN 80.
Menge: 80,000 St
DIN 276-2018 / IBP: 411
Bauabschnitte / Kostenträger: 411

**1.1.1.1.390 Abzweig red. Guss 2K-Epoxid-Besch Grundbesch DN125 DN100**
STLB-Bau 2025-10 044
Abzweig, reduziert, für Abwasserleitung aus Gusseisen, innen mit Zweikomponenten-Epoxid-Beschichtung, außen mit Grundbeschichtung, Farbton rotbraun, DN 125, 2. DN 100.
Menge: 151,000 St
DIN 276-2018 / IBP: 411
Bauabschnitte / Kostenträger: 411

**1.1.1.1.400 Abzweig red. Guss 2K-Epoxid-Besch Grundbesch DN150 DN80**
STLB-Bau 2025-10 044
Abzweig, reduziert, für Abwasserleitung aus Gusseisen, innen mit Zweikomponenten-Epoxid-Beschichtung, außen mit Grundbeschichtung, Farbton rotbraun, DN 150, 2. DN 80.
Menge: 23,000 St
DIN 276-2018 / IBP: 411
Bauabschnitte / Kostenträger: 411

**1.1.1.1.410 Abzweig red. Guss 2K-Epoxid-Besch Grundbesch DN150 DN100**
STLB-Bau 2025-10 044
Abzweig, reduziert, für Abwasserleitung aus Gusseisen, innen mit Zweikomponenten-Epoxid-Beschichtung, außen mit Grundbeschichtung, Farbton rotbraun, DN 150, 2. DN 100.
Menge: 47,000 St
DIN 276-2018 / IBP: 411
Bauabschnitte / Kostenträger: 411

**1.1.1.1.420 Abzweig red. Guss 2K-Epoxid-Besch Grundbesch DN150 DN125**
STLB-Bau 2025-10 044
Abzweig, reduziert, für Abwasserleitung aus Gusseisen, innen mit Zweikomponenten-Epoxid-Beschichtung, außen mit Grundbeschichtung, Farbton rotbraun, DN 150, 2. DN 125.
Menge: 40,000 St
DIN 276-2018 / IBP: 411
Bauabschnitte / Kostenträger: 411

**1.1.1.1.430 Abzweig red. Guss 2K-Epoxid-Besch Grundbesch DN200 DN80**
STLB-Bau 2025-10 044
Abzweig, reduziert, für Abwasserleitung aus Gusseisen, innen mit Zweikomponenten-Epoxid-Beschichtung, außen mit Grundbeschichtung, Farbton rotbraun, DN 200, 2. DN 80.
Menge: 6,000 St
DIN 276-2018 / IBP: 411
Bauabschnitte / Kostenträger: 411

**1.1.1.1.440 Abzweig red. Guss 2K-Epoxid-Besch Grundbesch DN200 DN100**
STLB-Bau 2025-10 044
Abzweig, reduziert, für Abwasserleitung aus Gusseisen, innen mit Zweikomponenten-Epoxid-Beschichtung, außen mit Grundbeschichtung, Farbton rotbraun, DN 200, 2. DN 100.
Menge: 33,000 St
DIN 276-2018 / IBP: 411
Bauabschnitte / Kostenträger: 411

**1.1.1.1.450 Abzweig red. Guss 2K-Epoxid-Besch Grundbesch DN200 DN125**
STLB-Bau 2025-10 044
Abzweig, reduziert, für Abwasserleitung aus Gusseisen, innen mit Zweikomponenten-Epoxid-Beschichtung, außen mit Grundbeschichtung, Farbton rotbraun, DN 200, 2. DN 125.
Menge: 13,000 St
DIN 276-2018 / IBP: 411
Bauabschnitte / Kostenträger: 411

**1.1.1.1.460 Abzweig red. Guss 2K-Epoxid-Besch Grundbesch DN200 DN150**
STLB-Bau 2025-10 044
Abzweig, reduziert, für Abwasserleitung aus Gusseisen, innen mit Zweikomponenten-Epoxid-Beschichtung, außen mit Grundbeschichtung, Farbton rotbraun, DN 200, 2. DN 150.
Menge: 21,000 St
DIN 276-2018 / IBP: 411
Bauabschnitte / Kostenträger: 411

**1.1.1.1.470 Abzweig red. Guss 2K-Epoxid-Besch Grundbesch DN250 DN100**
STLB-Bau 2025-10 044
Abzweig, reduziert, für Abwasserleitung aus Gusseisen, innen mit Zweikomponenten-Epoxid-Beschichtung, außen mit Grundbeschichtung, Farbton rotbraun, DN 250, 2. DN 100.
Menge: 2,000 St
DIN 276-2018 / IBP: 411
Bauabschnitte / Kostenträger: 411

**1.1.1.1.480 Abzweig red. Guss 2K-Epoxid-Besch Grundbesch DN250 DN125**
STLB-Bau 2025-10 044
Abzweig, reduziert, für Abwasserleitung aus Gusseisen, innen mit Zweikomponenten-Epoxid-Beschichtung, außen mit Grundbeschichtung, Farbton rotbraun, DN 250, 2. DN 125.
Menge: 1,000 St
DIN 276-2018 / IBP: 411
Bauabschnitte / Kostenträger: 411

**1.1.1.1.490 Abzweig red. Guss 2K-Epoxid-Besch Grundbesch DN250 DN150**
STLB-Bau 2025-10 044
Abzweig, reduziert, für Abwasserleitung aus Gusseisen, innen mit Zweikomponenten-Epoxid-Beschichtung, außen mit Grundbeschichtung, Farbton rotbraun, DN 250, 2. DN 150.
Menge: 47,000 St
DIN 276-2018 / IBP: 411
Bauabschnitte / Kostenträger: 411

**1.1.1.1.500 Abzweig Doppelabzweig Guss 2K-Epoxid-Besch Grundbesch DN100**
STLB-Bau 2025-10 044
Abzweig, als Doppelabzweig, für Abwasserleitung aus Gusseisen, innen mit Zweikomponenten-Epoxid-Beschichtung, außen mit Grundbeschichtung, Farbton rotbraun, DN 100.
Menge: 30,000 St
DIN 276-2018 / IBP: 411
Bauabschnitte / Kostenträger: 411

**1.1.1.1.510 Abzweig red. Doppelabzweig Guss 2K-Epoxid-Besch Grundbesch DN100 DN50**
STLB-Bau 2025-10 044
Abzweig, reduziert, als Doppelabzweig, für Abwasserleitung aus Gusseisen, innen mit Zweikomponenten-Epoxid-Beschichtung, außen mit Grundbeschichtung, Farbton rotbraun, DN 100, 2. DN 50.
Menge: 10,000 St
DIN 276-2018 / IBP: 411
Bauabschnitte / Kostenträger: 411

**1.1.1.1.520 Abzweig red. Doppelabzweig Guss 2K-Epoxid-Besch Grundbesch DN100 DN80**
STLB-Bau 2025-10 044
Abzweig, reduziert, als Doppelabzweig, für Abwasserleitung aus Gusseisen, innen mit Zweikomponenten-Epoxid-Beschichtung, außen mit Grundbeschichtung, Farbton rotbraun, DN 100, 2. DN 80.
Menge: 10,000 St
DIN 276-2018 / IBP: 411
Bauabschnitte / Kostenträger: 411

**1.1.1.1.530 Abzweig red. Doppelabzweig Guss 2K-Epoxid-Besch Grundbesch DN125 DN100**
STLB-Bau 2025-10 044
Abzweig, reduziert, als Doppelabzweig, für Abwasserleitung aus Gusseisen, innen mit Zweikomponenten-Epoxid-Beschichtung, außen mit Grundbeschichtung, Farbton rotbraun, DN 125, 2. DN 100.
Menge: 8,000 St
DIN 276-2018 / IBP: 411
Bauabschnitte / Kostenträger: 411

**1.1.1.1.540 Abzweig red. Doppelabzweig Guss 2K-Epoxid-Besch Grundbesch DN150 DN100**
STLB-Bau 2025-10 044
Abzweig, reduziert, als Doppelabzweig, für Abwasserleitung aus Gusseisen, innen mit Zweikomponenten-Epoxid-Beschichtung, außen mit Grundbeschichtung, Farbton rotbraun, DN 150, 2. DN 100.
Menge: 8,000 St
DIN 276-2018 / IBP: 411
Bauabschnitte / Kostenträger: 411

**1.1.1.1.550 Abzweig Eckabzweig 88Grad Guss 2K-Epoxid-Besch Grundbesch DN80**
STLB-Bau 2025-10 044
Abzweig, als Eckabzweig, 88 Grad, für Abwasserleitung aus Gusseisen, innen mit Zweikomponenten-Epoxid-Beschichtung, außen mit Grundbeschichtung, Farbton rotbraun, DN 80.
Menge: 15,000 St
DIN 276-2018 / IBP: 411
Bauabschnitte / Kostenträger: 411

**1.1.1.1.560 Abzweig Eckabzweig 88Grad Guss 2K-Epoxid-Besch Grundbesch DN100**
STLB-Bau 2025-10 044
Abzweig, als Eckabzweig, 88 Grad, für Abwasserleitung aus Gusseisen, innen mit Zweikomponenten-Epoxid-Beschichtung, außen mit Grundbeschichtung, Farbton rotbraun, DN 100.
Menge: 22,000 St
DIN 276-2018 / IBP: 411
Bauabschnitte / Kostenträger: 411

**1.1.1.1.570 Abzweig red. Eckabzweig 88Grad Guss 2K-Epoxid-Besch Grundbesch DN100 DN80**
STLB-Bau 2025-10 044
Abzweig, reduziert, als Eckabzweig, 88 Grad, für Abwasserleitung aus Gusseisen, innen mit Zweikomponenten-Epoxid-Beschichtung, außen mit Grundbeschichtung, Farbton rotbraun, DN 100, 2. DN 80.
Menge: 12,000 St
DIN 276-2018 / IBP: 411
Bauabschnitte / Kostenträger: 411

**1.1.1.1.580 Abzweig red. Eckabzweig 88Grad Guss 2K-Epoxid-Besch Grundbesch DN125 DN100**
STLB-Bau 2025-10 044
Abzweig, reduziert, als Eckabzweig, 88 Grad, für Abwasserleitung aus Gusseisen, innen mit Zweikomponenten-Epoxid-Beschichtung, außen mit Grundbeschichtung, Farbton rotbraun, DN 125, 2. DN 100.
Menge: 8,000 St
DIN 276-2018 / IBP: 411
Bauabschnitte / Kostenträger: 411

**1.1.1.1.590 Abzweig red. Eckabzweig 88Grad Guss 2K-Epoxid-Besch Grundbesch DN150 DN100**
STLB-Bau 2025-10 044
Abzweig, reduziert, als Eckabzweig, 88 Grad, für Abwasserleitung aus Gusseisen, innen mit Zweikomponenten-Epoxid-Beschichtung, außen mit Grundbeschichtung, Farbton rotbraun, DN 150, 2. DN 100.
Menge: 6,000 St
DIN 276-2018 / IBP: 411
Bauabschnitte / Kostenträger: 411

**1.1.1.1.600 Reduzierstück Guss 2K-Epoxid-Besch Grundbesch DN80 DN50**
STLB-Bau 2025-10 044
Reduzierstück für Abwasserleitung aus Gusseisen, innen mit Zweikomponenten-Epoxid-Beschichtung, außen mit Grundbeschichtung, Farbton rotbraun, DN 80, 2. DN 50.
Menge: 187,000 St
DIN 276-2018 / IBP: 411
Bauabschnitte / Kostenträger: 411

**1.1.1.1.610 Reduzierstück Guss 2K-Epoxid-Besch Grundbesch DN100 DN50**
STLB-Bau 2025-10 044
Reduzierstück für Abwasserleitung aus Gusseisen, innen mit Zweikomponenten-Epoxid-Beschichtung, außen mit Grundbeschichtung, Farbton rotbraun, DN 100, 2. DN 50.
Menge: 64,000 St
DIN 276-2018 / IBP: 411
Bauabschnitte / Kostenträger: 411

**1.1.1.1.620 Reduzierstück Guss 2K-Epoxid-Besch Grundbesch DN100 DN80**
STLB-Bau 2025-10 044
Reduzierstück für Abwasserleitung aus Gusseisen, innen mit Zweikomponenten-Epoxid-Beschichtung, außen mit Grundbeschichtung, Farbton rotbraun, DN 100, 2. DN 80.
Menge: 160,000 St
DIN 276-2018 / IBP: 411
Bauabschnitte / Kostenträger: 411

**1.1.1.1.630 Reduzierstück Guss 2K-Epoxid-Besch Grundbesch DN125 DN80**
STLB-Bau 2025-10 044
Reduzierstück für Abwasserleitung aus Gusseisen, innen mit Zweikomponenten-Epoxid-Beschichtung, außen mit Grundbeschichtung, Farbton rotbraun, DN 125, 2. DN 80.
Menge: 27,000 St
DIN 276-2018 / IBP: 411
Bauabschnitte / Kostenträger: 411

**1.1.1.1.640 Reduzierstück Guss 2K-Epoxid-Besch Grundbesch DN125 DN100**
STLB-Bau 2025-10 044
Reduzierstück für Abwasserleitung aus Gusseisen, innen mit Zweikomponenten-Epoxid-Beschichtung, außen mit Grundbeschichtung, Farbton rotbraun, DN 125, 2. DN 100.
Menge: 121,000 St
DIN 276-2018 / IBP: 411
Bauabschnitte / Kostenträger: 411

**1.1.1.1.650 Reduzierstück Guss 2K-Epoxid-Besch Grundbesch DN150 DN80**
STLB-Bau 2025-10 044
Reduzierstück für Abwasserleitung aus Gusseisen, innen mit Zweikomponenten-Epoxid-Beschichtung, außen mit Grundbeschichtung, Farbton rotbraun, DN 150, 2. DN 80.
Menge: 18,000 St
DIN 276-2018 / IBP: 411
Bauabschnitte / Kostenträger: 411

**1.1.1.1.660 Reduzierstück Guss 2K-Epoxid-Besch Grundbesch DN150 DN100**
STLB-Bau 2025-10 044
Reduzierstück für Abwasserleitung aus Gusseisen, innen mit Zweikomponenten-Epoxid-Beschichtung, außen mit Grundbeschichtung, Farbton rotbraun, DN 150, 2. DN 100.
Menge: 23,000 St
DIN 276-2018 / IBP: 411
Bauabschnitte / Kostenträger: 411

**1.1.1.1.670 Reduzierstück Guss 2K-Epoxid-Besch Grundbesch DN150 DN125**
STLB-Bau 2025-10 044
Reduzierstück für Abwasserleitung aus Gusseisen, innen mit Zweikomponenten-Epoxid-Beschichtung, außen mit Grundbeschichtung, Farbton rotbraun, DN 150, 2. DN 125.
Menge: 56,000 St
DIN 276-2018 / IBP: 411
Bauabschnitte / Kostenträger: 411

**1.1.1.1.680 Reduzierstück Guss 2K-Epoxid-Besch Grundbesch DN200 DN100**
STLB-Bau 2025-10 044
Reduzierstück für Abwasserleitung aus Gusseisen, innen mit Zweikomponenten-Epoxid-Beschichtung, außen mit Grundbeschichtung, Farbton rotbraun, DN 200, 2. DN 100.
Menge: 13,000 St
DIN 276-2018 / IBP: 411
Bauabschnitte / Kostenträger: 411

**1.1.1.1.690 Reduzierstück Guss 2K-Epoxid-Besch Grundbesch DN200 DN125**
STLB-Bau 2025-10 044
Reduzierstück für Abwasserleitung aus Gusseisen, innen mit Zweikomponenten-Epoxid-Beschichtung, außen mit Grundbeschichtung, Farbton rotbraun, DN 200, 2. DN 125.
Menge: 8,000 St
DIN 276-2018 / IBP: 411
Bauabschnitte / Kostenträger: 411

**1.1.1.1.700 Reduzierstück Guss 2K-Epoxid-Besch Grundbesch DN200 DN150**
STLB-Bau 2025-10 044
Reduzierstück für Abwasserleitung aus Gusseisen, innen mit Zweikomponenten-Epoxid-Beschichtung, außen mit Grundbeschichtung, Farbton rotbraun, DN 200, 2. DN 150.
Menge: 22,000 St
DIN 276-2018 / IBP: 411
Bauabschnitte / Kostenträger: 411

**1.1.1.1.710 Reduzierstück Guss 2K-Epoxid-Besch Grundbesch DN250 DN200**
STLB-Bau 2025-10 044
Reduzierstück für Abwasserleitung aus Gusseisen, innen mit Zweikomponenten-Epoxid-Beschichtung, außen mit Grundbeschichtung, Farbton rotbraun, DN 250, 2. DN 200.
Menge: 13,000 St
DIN 276-2018 / IBP: 411
Bauabschnitte / Kostenträger: 411

**1.1.1.1.720 Reduzierstück Guss 2K-Epoxid-Besch Grundbesch DN300 DN150**
STLB-Bau 2025-10 044
Reduzierstück für Abwasserleitung aus Gusseisen, innen mit Zweikomponenten-Epoxid-Beschichtung, außen mit Grundbeschichtung, Farbton rotbraun, DN 300, 2. DN 150.
Menge: 1,000 St
DIN 276-2018 / IBP: 411
Bauabschnitte / Kostenträger: 411

**1.1.1.1.730 Reduzierstück Guss 2K-Epoxid-Besch Grundbesch DN300 DN200**
STLB-Bau 2025-10 044
Reduzierstück für Abwasserleitung aus Gusseisen, innen mit Zweikomponenten-Epoxid-Beschichtung, außen mit Grundbeschichtung, Farbton rotbraun, DN 300, 2. DN 200.
Menge: 3,000 St
DIN 276-2018 / IBP: 411
Bauabschnitte / Kostenträger: 411

**1.1.1.1.740 Reduzierstück Guss 2K-Epoxid-Besch Grundbesch DN300 DN250**
STLB-Bau 2025-10 044
Reduzierstück für Abwasserleitung aus Gusseisen, innen mit Zweikomponenten-Epoxid-Beschichtung, außen mit Grundbeschichtung, Farbton rotbraun, DN 300, 2. DN 250.
Menge: 1,000 St
DIN 276-2018 / IBP: 411
Bauabschnitte / Kostenträger: 411

**1.1.1.1.750 Sprungrohr Guss 2K-Epoxid-Besch Grundbesch DN100**
STLB-Bau 2026-04 044
Sprungrohr von 65 bis 200 mm Achsabstand, für Abwasserleitung aus Gusseisen, innen mit Zweikomponenten-Epoxid-Beschichtung, außen mit Grundbeschichtung, Farbton rotbraun, DN 100.
Menge: 21,000 St
DIN 276-2018 / IBP: 411
Bauabschnitte / Kostenträger: 411

**1.1.1.1.760 Geruchverschluss Guss 2K-Epoxid-Besch Grundbesch DN100**
STLB-Bau 2026-04 044
Geruchverschluss, Verschlusshöhe 100 mm, für Abwasserleitung aus Gusseisen, innen mit Zweikomponenten-Epoxid-Beschichtung, außen mit Grundbeschichtung, Farbton rotbraun, DN 100.
Menge: 42,000 St
DIN 276-2018 / IBP: 411
Bauabschnitte / Kostenträger: 411

**1.1.1.1.770 Reinigungsrohr runde Öffnung Guss 2K-Epoxid-Besch Grundbesch DN50**
STLB-Bau 2025-10 044
Reinigungsrohr mit runder Öffnung, für Abwasserleitung aus Gusseisen, innen mit Zweikomponenten-Epoxid-Beschichtung, außen mit Grundbeschichtung, Farbton rotbraun, DN 50.
Menge: 3,000 St
DIN 276-2018 / IBP: 411
Bauabschnitte / Kostenträger: 411

**1.1.1.1.780 Reinigungsrohr runde Öffnung Guss 2K-Epoxid-Besch Grundbesch DN80**
STLB-Bau 2025-10 044
Reinigungsrohr mit runder Öffnung, für Abwasserleitung aus Gusseisen, innen mit Zweikomponenten-Epoxid-Beschichtung, außen mit Grundbeschichtung, Farbton rotbraun, DN 80.
Menge: 38,000 St
DIN 276-2018 / IBP: 411
Bauabschnitte / Kostenträger: 411

**1.1.1.1.790 Reinigungsrohr eckige Öffnung Guss 2K-Epoxid-Besch Grundbesch DN100**
STLB-Bau 2025-10 044
Reinigungsrohr mit eckiger Öffnung, für Abwasserleitung aus Gusseisen, innen mit Zweikomponenten-Epoxid-Beschichtung, außen mit Grundbeschichtung, Farbton rotbraun, DN 100.
Menge: 63,000 St
DIN 276-2018 / IBP: 411
Bauabschnitte / Kostenträger: 411

**1.1.1.1.800 Reinigungsrohr eckige Öffnung Guss 2K-Epoxid-Besch Grundbesch DN125**
STLB-Bau 2025-10 044
Reinigungsrohr mit eckiger Öffnung, für Abwasserleitung aus Gusseisen, innen mit Zweikomponenten-Epoxid-Beschichtung, außen mit Grundbeschichtung, Farbton rotbraun, DN 125.
Menge: 22,000 St
DIN 276-2018 / IBP: 411
Bauabschnitte / Kostenträger: 411

**1.1.1.1.810 Reinigungsrohr eckige Öffnung Guss 2K-Epoxid-Besch Grundbesch DN150**
STLB-Bau 2025-10 044
Reinigungsrohr mit eckiger Öffnung, für Abwasserleitung aus Gusseisen, innen mit Zweikomponenten-Epoxid-Beschichtung, außen mit Grundbeschichtung, Farbton rotbraun, DN 150.
Menge: 14,000 St
DIN 276-2018 / IBP: 411
Bauabschnitte / Kostenträger: 411

**1.1.1.1.820 Reinigungsrohr eckige Öffnung Guss 2K-Epoxid-Besch Grundbesch DN200**
STLB-Bau 2025-10 044
Reinigungsrohr mit eckiger Öffnung, für Abwasserleitung aus Gusseisen, innen mit Zweikomponenten-Epoxid-Beschichtung, außen mit Grundbeschichtung, Farbton rotbraun, DN 200.
Menge: 25,000 St
DIN 276-2018 / IBP: 411
Bauabschnitte / Kostenträger: 411

**1.1.1.1.830 Reinigungsrohr eckige Öffnung Guss 2K-Epoxid-Besch Grundbesch DN250**
STLB-Bau 2025-10 044
Reinigungsrohr mit eckiger Öffnung, für Abwasserleitung aus Gusseisen, innen mit Zweikomponenten-Epoxid-Beschichtung, außen mit Grundbeschichtung, Farbton rotbraun, DN 250.
Menge: 1,000 St
DIN 276-2018 / IBP: 411
Bauabschnitte / Kostenträger: 411

**1.1.1.1.840 Enddeckel Guss 2K-Epoxid-Besch Grundbesch DN50**
STLB-Bau 2025-10 044
Enddeckel für Abwasserleitung aus Gusseisen, innen mit Zweikomponenten-Epoxid-Beschichtung, außen mit Grundbeschichtung, Farbton rotbraun, DN 50.
Menge: 65,000 St
DIN 276-2018 / IBP: 411
Bauabschnitte / Kostenträger: 411

**1.1.1.1.850 Enddeckel Guss 2K-Epoxid-Besch Grundbesch DN80**
STLB-Bau 2025-10 044
Enddeckel für Abwasserleitung aus Gusseisen, innen mit Zweikomponenten-Epoxid-Beschichtung, außen mit Grundbeschichtung, Farbton rotbraun, DN 80.
Menge: 228,000 St
DIN 276-2018 / IBP: 411
Bauabschnitte / Kostenträger: 411

**1.1.1.1.860 Enddeckel Guss 2K-Epoxid-Besch Grundbesch DN100**
STLB-Bau 2025-10 044
Enddeckel für Abwasserleitung aus Gusseisen, innen mit Zweikomponenten-Epoxid-Beschichtung, außen mit Grundbeschichtung, Farbton rotbraun, DN 100.
Menge: 435,000 St
DIN 276-2018 / IBP: 411
Bauabschnitte / Kostenträger: 411

**1.1.1.1.870 Enddeckel Guss 2K-Epoxid-Besch Grundbesch DN125**
STLB-Bau 2025-10 044
Enddeckel für Abwasserleitung aus Gusseisen, innen mit Zweikomponenten-Epoxid-Beschichtung, außen mit Grundbeschichtung, Farbton rotbraun, DN 125.
Menge: 111,000 St
DIN 276-2018 / IBP: 411
Bauabschnitte / Kostenträger: 411

**1.1.1.1.880 Enddeckel Guss 2K-Epoxid-Besch Grundbesch DN150**
STLB-Bau 2025-10 044
Enddeckel für Abwasserleitung aus Gusseisen, innen mit Zweikomponenten-Epoxid-Beschichtung, außen mit Grundbeschichtung, Farbton rotbraun, DN 150.
Menge: 63,000 St
DIN 276-2018 / IBP: 411
Bauabschnitte / Kostenträger: 411

**1.1.1.1.890 Enddeckel Guss 2K-Epoxid-Besch Grundbesch DN200**
STLB-Bau 2025-10 044
Enddeckel für Abwasserleitung aus Gusseisen, innen mit Zweikomponenten-Epoxid-Beschichtung, außen mit Grundbeschichtung, Farbton rotbraun, DN 200.
Menge: 42,000 St
DIN 276-2018 / IBP: 411
Bauabschnitte / Kostenträger: 411

**1.1.1.1.900 Enddeckel Guss 2K-Epoxid-Besch Grundbesch DN250**
STLB-Bau 2025-10 044
Enddeckel für Abwasserleitung aus Gusseisen, innen mit Zweikomponenten-Epoxid-Beschichtung, außen mit Grundbeschichtung, Farbton rotbraun, DN 250.
Menge: 5,000 St
DIN 276-2018 / IBP: 411
Bauabschnitte / Kostenträger: 411

**1.1.1.1.910 Anschlussmuffe Guss 2K-Epoxid-Besch Grundbesch DN50**
STLB-Bau 2025-10 044
Anschlussmuffe, für PP-Rohr, mit Dichtlippen und Spannschelle aus nichtrostendem Stahl, für Abwasserleitung aus Gusseisen, innen mit Zweikomponenten-Epoxid-Beschichtung, außen mit Grundbeschichtung, Farbton rotbraun, DN 50.
Menge: 212,000 St
DIN 276-2018 / IBP: 411
Bauabschnitte / Kostenträger: 411

**1.1.1.1.920 Anschlussmuffe Guss 2K-Epoxid-Besch Grundbesch DN80**
STLB-Bau 2025-10 044
Anschlussmuffe, für PP-Rohr, mit Dichtlippen und Spannschelle aus nichtrostendem Stahl, für Abwasserleitung aus Gusseisen, innen mit Zweikomponenten-Epoxid-Beschichtung, außen mit Grundbeschichtung, Farbton rotbraun, DN 80.
Menge: 21,000 St
DIN 276-2018 / IBP: 411
Bauabschnitte / Kostenträger: 411

**1.1.1.1.930 Anschlussmuffe Guss 2K-Epoxid-Besch Grundbesch DN100**
STLB-Bau 2025-10 044
Anschlussmuffe, für PP-Rohr, mit Dichtlippen und Spannschelle aus nichtrostendem Stahl, für Abwasserleitung aus Gusseisen, innen mit Zweikomponenten-Epoxid-Beschichtung, außen mit Grundbeschichtung, Farbton rotbraun, DN 100.
Menge: 695,000 St
DIN 276-2018 / IBP: 411
Bauabschnitte / Kostenträger: 411

**1.1.1.1.940 Anschlussmuffe Guss 2K-Epoxid-Besch Grundbesch DN125**
STLB-Bau 2025-10 044
Anschlussmuffe, für PP-Rohr, mit Dichtlippen und Spannschelle aus nichtrostendem Stahl, für Abwasserleitung aus Gusseisen, innen mit Zweikomponenten-Epoxid-Beschichtung, außen mit Grundbeschichtung, Farbton rotbraun, DN 125.
Menge: 24,000 St
DIN 276-2018 / IBP: 411
Bauabschnitte / Kostenträger: 411

**1.1.1.1.950 Anschlussmuffe Guss 2K-Epoxid-Besch Grundbesch DN150**
STLB-Bau 2025-10 044
Anschlussmuffe, für PP-Rohr, mit Dichtlippen und Spannschelle aus nichtrostendem Stahl, für Abwasserleitung aus Gusseisen, innen mit Zweikomponenten-Epoxid-Beschichtung, außen mit Grundbeschichtung, Farbton rotbraun, DN 150.
Menge: 23,000 St
DIN 276-2018 / IBP: 411
Bauabschnitte / Kostenträger: 411

**1.1.1.1.960 Anschlussmuffe Guss 2K-Epoxid-Besch Grundbesch DN200**
STLB-Bau 2025-10 044
Anschlussmuffe, für PP-Rohr, mit Dichtlippen und Spannschelle aus nichtrostendem Stahl, für Abwasserleitung aus Gusseisen, innen mit Zweikomponenten-Epoxid-Beschichtung, außen mit Grundbeschichtung, Farbton rotbraun, DN 200.
Menge: 35,000 St
DIN 276-2018 / IBP: 411
Bauabschnitte / Kostenträger: 411

**1.1.1.1.970 Anschlussmuffe Guss 2K-Epoxid-Besch Grundbesch DN250**
STLB-Bau 2025-10 044
Anschlussmuffe, für PP-Rohr, mit Dichtlippen und Spannschelle aus nichtrostendem Stahl, für Abwasserleitung aus Gusseisen, innen mit Zweikomponenten-Epoxid-Beschichtung, außen mit Grundbeschichtung, Farbton rotbraun, DN 250.
Menge: 9,000 St
DIN 276-2018 / IBP: 411
Bauabschnitte / Kostenträger: 411

**1.1.1.1.980 Anschlussmuffe Guss 2K-Epoxid-Besch Grundbesch DN300**
STLB-Bau 2025-10 044
Anschlussmuffe, für PP-Rohr, mit Dichtlippen und Spannschelle aus nichtrostendem Stahl, für Abwasserleitung aus Gusseisen, innen mit Zweikomponenten-Epoxid-Beschichtung, außen mit Grundbeschichtung, Farbton rotbraun, DN 300.
Menge: 7,000 St
DIN 276-2018 / IBP: 411
Bauabschnitte / Kostenträger: 411

*Hinweis*

**1.1.1.1.990 Fallrohrstütze Guss 2K-Epoxid-Besch Grundbesch DN80**
STLB-Bau 2025-10 044
Fallrohrstütze einschl. Befestigung, für Abwasserleitung aus Gusseisen, innen mit Zweikomponenten-Epoxid-Beschichtung, außen mit Grundbeschichtung, Farbton rotbraun, DN 80.
Menge: 23,000 St
DIN 276-2018 / IBP: 411
Bauabschnitte / Kostenträger: 411

**1.1.1.1.1000 Fallrohrstütze Guss 2K-Epoxid-Besch Grundbesch DN100**
STLB-Bau 2025-10 044
Fallrohrstütze einschl. Befestigung, für Abwasserleitung aus Gusseisen, innen mit Zweikomponenten-Epoxid-Beschichtung, außen mit Grundbeschichtung, Farbton rotbraun, DN 100.
Menge: 18,000 St
DIN 276-2018 / IBP: 411
Bauabschnitte / Kostenträger: 411

**1.1.1.1.1010 Fallrohrstütze Guss 2K-Epoxid-Besch Grundbesch DN125**
STLB-Bau 2025-10 044
Fallrohrstütze einschl. Befestigung, für Abwasserleitung aus Gusseisen, innen mit Zweikomponenten-Epoxid-Beschichtung, außen mit Grundbeschichtung, Farbton rotbraun, DN 125.
Menge: 7,000 St
DIN 276-2018 / IBP: 411
Bauabschnitte / Kostenträger: 411

**1.1.1.1.1020 Fallrohrstütze Guss 2K-Epoxid-Besch Grundbesch DN150**
STLB-Bau 2025-10 044
Fallrohrstütze einschl. Befestigung, für Abwasserleitung aus Gusseisen, innen mit Zweikomponenten-Epoxid-Beschichtung, außen mit Grundbeschichtung, Farbton rotbraun, DN 150.
Menge: 13,000 St
DIN 276-2018 / IBP: 411
Bauabschnitte / Kostenträger: 411

**1.1.1.1.1030 Fallrohrstütze Guss 2K-Epoxid-Besch Grundbesch DN200**
STLB-Bau 2025-10 044
Fallrohrstütze einschl. Befestigung, für Abwasserleitung aus Gusseisen, innen mit Zweikomponenten-Epoxid-Beschichtung, außen mit Grundbeschichtung, Farbton rotbraun, DN 200.
Menge: 32,000 St
DIN 276-2018 / IBP: 411
Bauabschnitte / Kostenträger: 411

**1.1.1.1.1040 Fallrohrstütze Guss 2K-Epoxid-Besch Grundbesch DN250**
STLB-Bau 2025-10 044
Fallrohrstütze einschl. Befestigung, für Abwasserleitung aus Gusseisen, innen mit Zweikomponenten-Epoxid-Beschichtung, außen mit Grundbeschichtung, Farbton rotbraun, DN 250.
Menge: 4,000 St
DIN 276-2018 / IBP: 411
Bauabschnitte / Kostenträger: 411

*Hinweis*

**1.1.1.1.1050 Auflagerung Fallrohrstütze Guss 2K-Epoxid-Besch Grundbesch DN80**
STLB-Bau 2025-10 044
Auflagerung für Fallrohrstütze, für Abwasserleitung aus Gusseisen, innen mit Zweikomponenten-Epoxid-Beschichtung, außen mit Grundbeschichtung, Farbton rotbraun, DN 80.
Menge: 23,000 St
DIN 276-2018 / IBP: 411
Bauabschnitte / Kostenträger: 411

**1.1.1.1.1060 Auflagerung Fallrohrstütze Guss 2K-Epoxid-Besch Grundbesch DN100**
STLB-Bau 2025-10 044
Auflagerung für Fallrohrstütze, für Abwasserleitung aus Gusseisen, innen mit Zweikomponenten-Epoxid-Beschichtung, außen mit Grundbeschichtung, Farbton rotbraun, DN 100.
Menge: 18,000 St
DIN 276-2018 / IBP: 411
Bauabschnitte / Kostenträger: 411

**1.1.1.1.1070 Auflagerung Fallrohrstütze Guss 2K-Epoxid-Besch Grundbesch DN125**
STLB-Bau 2025-10 044
Auflagerung für Fallrohrstütze, für Abwasserleitung aus Gusseisen, innen mit Zweikomponenten-Epoxid-Beschichtung, außen mit Grundbeschichtung, Farbton rotbraun, DN 125.
Menge: 7,000 St
DIN 276-2018 / IBP: 411
Bauabschnitte / Kostenträger: 411

**1.1.1.1.1080 Auflagerung Fallrohrstütze Guss 2K-Epoxid-Besch Grundbesch DN150**
STLB-Bau 2025-10 044
Auflagerung für Fallrohrstütze, für Abwasserleitung aus Gusseisen, innen mit Zweikomponenten-Epoxid-Beschichtung, außen mit Grundbeschichtung, Farbton rotbraun, DN 150.
Menge: 13,000 St
DIN 276-2018 / IBP: 411
Bauabschnitte / Kostenträger: 411

**1.1.1.1.1090 Auflagerung Fallrohrstütze Guss 2K-Epoxid-Besch Grundbesch DN200**
STLB-Bau 2025-10 044
Auflagerung für Fallrohrstütze, für Abwasserleitung aus Gusseisen, innen mit Zweikomponenten-Epoxid-Beschichtung, außen mit Grundbeschichtung, Farbton rotbraun, DN 200.
Menge: 32,000 St
DIN 276-2018 / IBP: 411
Bauabschnitte / Kostenträger: 411

**1.1.1.1.1100 Auflagerung Fallrohrstütze Guss 2K-Epoxid-Besch Grundbesch DN250**
STLB-Bau 2025-10 044
Auflagerung für Fallrohrstütze, für Abwasserleitung aus Gusseisen, innen mit Zweikomponenten-Epoxid-Beschichtung, außen mit Grundbeschichtung, Farbton rotbraun, DN 250.
Menge: 4,000 St
DIN 276-2018 / IBP: 411
Bauabschnitte / Kostenträger: 411

**1.1.1.1.1110 Passrohr Dachdurchführung Guss 2K-Epoxid-Besch Grundbesch DN80**
STLB-Bau 2025-10 044
Passrohr für Dachdurchführung, mit Pressdichtungsflansch, für Abwasserleitung aus Gusseisen, innen mit Zweikomponenten-Epoxid-Beschichtung, außen mit Grundbeschichtung, Farbton rotbraun, DN 80.
Menge: 18,000 St
DIN 276-2018 / IBP: 411
Bauabschnitte / Kostenträger: 411

**1.1.1.1.1120 Passrohr Dachdurchführung Guss 2K-Epoxid-Besch Grundbesch DN100**
STLB-Bau 2025-10 044
Passrohr für Dachdurchführung, mit Pressdichtungsflansch, für Abwasserleitung aus Gusseisen, innen mit Zweikomponenten-Epoxid-Beschichtung, außen mit Grundbeschichtung, Farbton rotbraun, DN 100.
Menge: 57,000 St
DIN 276-2018 / IBP: 411
Bauabschnitte / Kostenträger: 411

*Hinweis*

**1.1.1.1.1130 Gummimanschette Profilschelle Guss 2K-Epoxid-Besch Grundbesch DN50**
STLB-Bau 2025-10 044
Gummimanschette und Profilschelle, aus nichtrostendem Stahl, mit Spannschraube aus verzinktem Stahl, für Abwasserleitung aus Gusseisen, innen mit Zweikomponenten-Epoxid-Beschichtung, außen mit Grundbeschichtung, Farbton rotbraun, DN 50.
Menge: 4323,000 St
DIN 276-2018 / IBP: 411
Bauabschnitte / Kostenträger: 411

**1.1.1.1.1140 Gummimanschette Profilschelle Guss 2K-Epoxid-Besch Grundbesch DN80**
STLB-Bau 2025-10 044
Gummimanschette und Profilschelle, aus nichtrostendem Stahl, mit Spannschraube aus verzinktem Stahl, für Abwasserleitung aus Gusseisen, innen mit Zweikomponenten-Epoxid-Beschichtung, außen mit Grundbeschichtung, Farbton rotbraun, DN 80.
Menge: 11377,000 St
DIN 276-2018 / IBP: 411
Bauabschnitte / Kostenträger: 411

**1.1.1.1.1150 Gummimanschette Profilschelle Guss 2K-Epoxid-Besch Grundbesch DN100**
STLB-Bau 2025-10 044
Gummimanschette und Profilschelle, aus nichtrostendem Stahl, mit Spannschraube aus verzinktem Stahl, für Abwasserleitung aus Gusseisen, innen mit Zweikomponenten-Epoxid-Beschichtung, außen mit Grundbeschichtung, Farbton rotbraun, DN 100.
Menge: 18428,000 St
DIN 276-2018 / IBP: 411
Bauabschnitte / Kostenträger: 411

**1.1.1.1.1160 Gummimanschette Profilschelle Guss 2K-Epoxid-Besch Grundbesch DN125**
STLB-Bau 2025-10 044
Gummimanschette und Profilschelle, aus nichtrostendem Stahl, mit Spannschraube aus verzinktem Stahl, für Abwasserleitung aus Gusseisen, innen mit Zweikomponenten-Epoxid-Beschichtung, außen mit Grundbeschichtung, Farbton rotbraun, DN 125.
Menge: 4140,000 St
DIN 276-2018 / IBP: 411
Bauabschnitte / Kostenträger: 411

**1.1.1.1.1170 Gummimanschette Profilschelle Guss 2K-Epoxid-Besch Grundbesch DN150**
STLB-Bau 2025-10 044
Gummimanschette und Profilschelle, aus nichtrostendem Stahl, mit Spannschraube aus verzinktem Stahl, für Abwasserleitung aus Gusseisen, innen mit Zweikomponenten-Epoxid-Beschichtung, außen mit Grundbeschichtung, Farbton rotbraun, DN 150.
Menge: 2168,000 St
DIN 276-2018 / IBP: 411
Bauabschnitte / Kostenträger: 411

**1.1.1.1.1180 Gummimanschette Profilschelle Guss 2K-Epoxid-Besch Grundbesch DN200**
STLB-Bau 2025-10 044
Gummimanschette und Profilschelle, aus nichtrostendem Stahl, mit Spannschraube aus verzinktem Stahl, für Abwasserleitung aus Gusseisen, innen mit Zweikomponenten-Epoxid-Beschichtung, außen mit Grundbeschichtung, Farbton rotbraun, DN 200.
Menge: 1088,000 St
DIN 276-2018 / IBP: 411
Bauabschnitte / Kostenträger: 411

**1.1.1.1.1190 Gummimanschette Profilschelle Guss 2K-Epoxid-Besch Grundbesch DN250**
STLB-Bau 2025-10 044
Gummimanschette und Profilschelle, aus nichtrostendem Stahl, mit Spannschraube aus verzinktem Stahl, für Abwasserleitung aus Gusseisen, innen mit Zweikomponenten-Epoxid-Beschichtung, außen mit Grundbeschichtung, Farbton rotbraun, DN 250.
Menge: 194,000 St
DIN 276-2018 / IBP: 411
Bauabschnitte / Kostenträger: 411

**1.1.1.1.1200 Gummimanschette Profilschelle Guss 2K-Epoxid-Besch Grundbesch DN300**
STLB-Bau 2025-10 044
Gummimanschette und Profilschelle, aus nichtrostendem Stahl, mit Spannschraube aus verzinktem Stahl, für Abwasserleitung aus Gusseisen, innen mit Zweikomponenten-Epoxid-Beschichtung, außen mit Grundbeschichtung, Farbton rotbraun, DN 300.
Menge: 16,000 St
DIN 276-2018 / IBP: 411
Bauabschnitte / Kostenträger: 411

*Hinweis: Zugfeste Sicherungsschellen für Druckleitungen (Regenwasser- und/oder Pumpendruckleitungen)*

**1.1.1.1.1210 Sicherungsschelle zugfest Guss 2K-Epoxid-Besch Grundbesch DN50**
STLB-Bau 2025-10 044
Zugfeste Sicherungsschelle für druckbeaufschlagte Leitungen, aus verzinktem Stahl, für Abwasserleitung aus Gusseisen, innen mit Zweikomponenten-Epoxid-Beschichtung, außen mit Grundbeschichtung, Farbton rotbraun, DN 50.
Menge: 1107,000 St
DIN 276-2018 / IBP: 411
Bauabschnitte / Kostenträger: 411

**1.1.1.1.1220 Sicherungsschelle zugfest Guss 2K-Epoxid-Besch Grundbesch DN80**
STLB-Bau 2025-10 044
Zugfeste Sicherungsschelle für druckbeaufschlagte Leitungen, aus verzinktem Stahl, für Abwasserleitung aus Gusseisen, innen mit Zweikomponenten-Epoxid-Beschichtung, außen mit Grundbeschichtung, Farbton rotbraun, DN 80.
Menge: 3378,000 St
DIN 276-2018 / IBP: 411
Bauabschnitte / Kostenträger: 411

**1.1.1.1.1230 Sicherungsschelle zugfest Guss 2K-Epoxid-Besch Grundbesch DN100**
STLB-Bau 2025-10 044
Zugfeste Sicherungsschelle für druckbeaufschlagte Leitungen, aus verzinktem Stahl, für Abwasserleitung aus Gusseisen, innen mit Zweikomponenten-Epoxid-Beschichtung, außen mit Grundbeschichtung, Farbton rotbraun, DN 100.
Menge: 3449,000 St
DIN 276-2018 / IBP: 411
Bauabschnitte / Kostenträger: 411

**1.1.1.1.1240 Sicherungsschelle zugfest Guss 2K-Epoxid-Besch Grundbesch DN125**
STLB-Bau 2025-10 044
Zugfeste Sicherungsschelle für druckbeaufschlagte Leitungen, aus verzinktem Stahl, für Abwasserleitung aus Gusseisen, innen mit Zweikomponenten-Epoxid-Beschichtung, außen mit Grundbeschichtung, Farbton rotbraun, DN 125.
Menge: 2487,000 St
DIN 276-2018 / IBP: 411
Bauabschnitte / Kostenträger: 411

**1.1.1.1.1250 Sicherungsschelle zugfest Guss 2K-Epoxid-Besch Grundbesch DN150**
STLB-Bau 2025-10 044
Zugfeste Sicherungsschelle für druckbeaufschlagte Leitungen, aus verzinktem Stahl, für Abwasserleitung aus Gusseisen, innen mit Zweikomponenten-Epoxid-Beschichtung, außen mit Grundbeschichtung, Farbton rotbraun, DN 150.
Menge: 1191,000 St
DIN 276-2018 / IBP: 411
Bauabschnitte / Kostenträger: 411

**1.1.1.1.1260 Sicherungsschelle zugfest Guss 2K-Epoxid-Besch Grundbesch DN200**
STLB-Bau 2025-10 044
Zugfeste Sicherungsschelle für druckbeaufschlagte Leitungen, aus verzinktem Stahl, für Abwasserleitung aus Gusseisen, innen mit Zweikomponenten-Epoxid-Beschichtung, außen mit Grundbeschichtung, Farbton rotbraun, DN 200.
Menge: 665,000 St
DIN 276-2018 / IBP: 411
Bauabschnitte / Kostenträger: 411

**1.1.1.1.1270 Sicherungsschelle zugfest Guss 2K-Epoxid-Besch Grundbesch DN250**
STLB-Bau 2025-10 044
Zugfeste Sicherungsschelle für druckbeaufschlagte Leitungen, aus verzinktem Stahl, für Abwasserleitung aus Gusseisen, innen mit Zweikomponenten-Epoxid-Beschichtung, außen mit Grundbeschichtung, Farbton rotbraun, DN 250.
Menge: 83,000 St
DIN 276-2018 / IBP: 411
Bauabschnitte / Kostenträger: 411

**1.1.1.1.1280 Sicherungsschelle zugfest Guss 2K-Epoxid-Besch Grundbesch DN300**
STLB-Bau 2025-10 044
Zugfeste Sicherungsschelle für druckbeaufschlagte Leitungen, aus verzinktem Stahl, für Abwasserleitung aus Gusseisen, innen mit Zweikomponenten-Epoxid-Beschichtung, außen mit Grundbeschichtung, Farbton rotbraun, DN 300.
Menge: 16,000 St
DIN 276-2018 / IBP: 411
Bauabschnitte / Kostenträger: 411

*Hinweis*

###### 1.1.1.2 Kunststoff PP

*Hinweis*

*Hinweis*

*Hinweis*

*Hinweis*

*Hinweis*

*Hinweis*

*Hinweis: Abwasserleitungen aus Kunststoff PP bis 3,5m Montagehöhe*

**1.1.1.2.10 Abwasserltg PP heißwasserbest. DN/OD50 Gebäude**
STLB-Bau 2025-10 044
Abwasserleitung aus PP-Rohr DIN EN 1451-1, heißwasserbeständig (bis 95 Grad C), DN/OD 50, Verbindung mit Steckmuffe, einschl. Dichtringen, Verlegung in Gebäuden, Form- und Verbindungsstücke werden gesondert vergütet, besondere Rohrbefestigungen werden gesondert vergütet, Arbeitshöhe des Montageortes bis 3,5 m über der Standfläche des hierfür erforderlichen Gerüstes.
Menge: 814,000 M
DIN 276-2018 / IBP: 411
Bauabschnitte / Kostenträger: 411

**1.1.1.2.20 Abwasserltg PP heißwasserbest. DN/OD75 Gebäude**
STLB-Bau 2025-10 044
Abwasserleitung aus PP-Rohr DIN EN 1451-1, heißwasserbeständig (bis 95 Grad C), DN/OD 75, Verbindung mit Steckmuffe, einschl. Dichtringen, Verlegung in Gebäuden, Form- und Verbindungsstücke werden gesondert vergütet, besondere Rohrbefestigungen werden gesondert vergütet, Arbeitshöhe des Montageortes bis 3,5 m über der Standfläche des hierfür erforderlichen Gerüstes.
Menge: 109,000 M
DIN 276-2018 / IBP: 411
Bauabschnitte / Kostenträger: 411

**1.1.1.2.30 Abwasserltg PP heißwasserbest. DN/OD110 Gebäude**
STLB-Bau 2025-10 044
Abwasserleitung aus PP-Rohr DIN EN 1451-1, heißwasserbeständig (bis 95 Grad C), DN/OD 110, Verbindung mit Steckmuffe, einschl. Dichtringen, Verlegung in Gebäuden, Form- und Verbindungsstücke werden gesondert vergütet, besondere Rohrbefestigungen werden gesondert vergütet, Arbeitshöhe des Montageortes bis 3,5 m über der Standfläche des hierfür erforderlichen Gerüstes.
Menge: 488,000 M
DIN 276-2018 / IBP: 411
Bauabschnitte / Kostenträger: 411

*Hinweis*

*Hinweis*

*Hinweis: Form- und Verbindungsstücke für Abwasserleitung aus Kunststoff PP*
Form- und Verbindungsstücke für Abwasserleitung aus Kunststoff PP
Nachfolgende Form- und Verbindungsstücke beziehen sich auf alle vorgenannten Medien, Montageorte und -höhen sowie ggf. zusätzlich beschriebene Sicherungsmaßnahmen.
Behinderungen durch beengte Montage- und Platzverhältnisse sind grundsätzlich in den Einheitspreisen mit einzukalkulieren.

**1.1.1.2.40 Passstück Abwasserltg PP heißwasserbest. DN/OD50**
STLB-Bau 2025-10 044
Passstück bis 50 cm, für Abwasserleitung, aus PP-Rohr DIN EN 1451-1, heißwasserbeständig (bis 95 Grad C), DN/OD 50.
Menge: 1220,000 St
DIN 276-2018 / IBP: 411
Bauabschnitte / Kostenträger: 411

**1.1.1.2.50 Passstück Abwasserltg PP heißwasserbest. DN/OD75**
STLB-Bau 2025-10 044
Passstück bis 50 cm, für Abwasserleitung, aus PP-Rohr DIN EN 1451-1, heißwasserbeständig (bis 95 Grad C), DN/OD 75.
Menge: 206,000 St
DIN 276-2018 / IBP: 411
Bauabschnitte / Kostenträger: 411

**1.1.1.2.60 Passstück Abwasserltg PP heißwasserbest. DN/OD100**
STLB-Bau 2025-10 044
Passstück bis 50 cm, für Abwasserleitung, aus PP-Rohr DIN EN 1451-1, heißwasserbeständig (bis 95 Grad C), DN/OD 100.
Menge: 617,000 St
DIN 276-2018 / IBP: 411
Bauabschnitte / Kostenträger: 411

**1.1.1.2.70 Bogen Abwasserltg PP heißwasserbest. DN/OD50**
STLB-Bau 2025-10 044
Bogen, für Abwasserleitung, aus PP-Rohr DIN EN 1451-1, heißwasserbeständig (bis 95 Grad C), DN/OD 50.
Menge: 4347,000 St
DIN 276-2018 / IBP: 411
Bauabschnitte / Kostenträger: 411

**1.1.1.2.80 Bogen Abwasserltg PP heißwasserbest. DN/OD75**
STLB-Bau 2025-10 044
Bogen, für Abwasserleitung, aus PP-Rohr DIN EN 1451-1, heißwasserbeständig (bis 95 Grad C), DN/OD 75.
Menge: 101,000 St
DIN 276-2018 / IBP: 411
Bauabschnitte / Kostenträger: 411

**1.1.1.2.90 Bogen Abwasserltg PP heißwasserbest. DN/OD100**
STLB-Bau 2025-10 044
Bogen, für Abwasserleitung, aus PP-Rohr DIN EN 1451-1, heißwasserbeständig (bis 95 Grad C), DN/OD 100.
Menge: 1387,000 St
DIN 276-2018 / IBP: 411
Bauabschnitte / Kostenträger: 411

**1.1.1.2.100 Abzweig Innenradius Abwasserltg PP heißwasserbest. DN/OD50**
STLB-Bau 2025-10 044
Abzweig, mit Innenradius DIN EN 12056-2, abgehende Stutzen mit Steckmuffe für Abwasserleitung, aus PP-Rohr DIN EN 1451-1, heißwasserbeständig (bis 95 Grad C), DN/OD 50.
Menge: 110,000 St
DIN 276-2018 / IBP: 411
Bauabschnitte / Kostenträger: 411

**1.1.1.2.110 Abzweig Innenradius Abwasserltg PP heißwasserbest. DN/OD75**
STLB-Bau 2025-10 044
Abzweig, mit Innenradius DIN EN 12056-2, abgehende Stutzen mit Steckmuffe für Abwasserleitung, aus PP-Rohr DIN EN 1451-1, heißwasserbeständig (bis 95 Grad C), DN/OD 75.
Menge: 19,000 St
DIN 276-2018 / IBP: 411
Bauabschnitte / Kostenträger: 411

**1.1.1.2.120 Abzweig Innenradius Abwasserltg PP heißwasserbest. DN/OD100**
STLB-Bau 2025-10 044
Abzweig, mit Innenradius DIN EN 12056-2, abgehende Stutzen mit Steckmuffe für Abwasserleitung, aus PP-Rohr DIN EN 1451-1, heißwasserbeständig (bis 95 Grad C), DN/OD 100.
Menge: 155,000 St
DIN 276-2018 / IBP: 411
Bauabschnitte / Kostenträger: 411

**1.1.1.2.130 Abzweig red. Innenradius Abwasserltg PP heißwasserbest. DN/OD75 DN50**
STLB-Bau 2025-10 044
Abzweig, reduziert, mit Innenradius DIN EN 12056-2, abgehende Stutzen mit Steckmuffe für Abwasserleitung, aus PP-Rohr DIN EN 1451-1, heißwasserbeständig (bis 95 Grad C), DN/OD 75, 2. DN/OD 50.
Menge: 163,000 St
DIN 276-2018 / IBP: 411
Bauabschnitte / Kostenträger: 411

**1.1.1.2.140 Abzweig red. Innenradius Abwasserltg PP heißwasserbest. DN/OD110 DN50**
STLB-Bau 2025-10 044
Abzweig, reduziert, mit Innenradius DIN EN 12056-2, abgehende Stutzen mit Steckmuffe für Abwasserleitung, aus PP-Rohr DIN EN 1451-1, heißwasserbeständig (bis 95 Grad C), DN/OD 110, 2. DN/OD 50.
Menge: 223,000 St
DIN 276-2018 / IBP: 411
Bauabschnitte / Kostenträger: 411

**1.1.1.2.150 Abzweig red. Innenradius Abwasserltg PP heißwasserbest. DN/OD110 DN75**
STLB-Bau 2025-10 044
Abzweig, reduziert, mit Innenradius DIN EN 12056-2, abgehende Stutzen mit Steckmuffe für Abwasserleitung, aus PP-Rohr DIN EN 1451-1, heißwasserbeständig (bis 95 Grad C), DN/OD 110, 2. DN/OD 75.
Menge: 7,000 St
DIN 276-2018 / IBP: 411
Bauabschnitte / Kostenträger: 411

**1.1.1.2.160 Reduzierstück Abwasserltg PP heißwasserbest. DN/OD75 DN50**
STLB-Bau 2025-10 044
Reduzierstück, für Abwasserleitung, aus PP-Rohr DIN EN 1451-1, heißwasserbeständig (bis 95 Grad C), DN/OD 75, 2. DN/OD 50.
Menge: 16,000 St
DIN 276-2018 / IBP: 411
Bauabschnitte / Kostenträger: 411

**1.1.1.2.170 Reduzierstück Abwasserltg PP heißwasserbest. DN/OD110 DN50**
STLB-Bau 2025-10 044
Reduzierstück, für Abwasserleitung, aus PP-Rohr DIN EN 1451-1, heißwasserbeständig (bis 95 Grad C), DN/OD 110, 2. DN/OD 50.
Menge: 16,000 St
DIN 276-2018 / IBP: 411
Bauabschnitte / Kostenträger: 411

**1.1.1.2.180 Reduzierstück Abwasserltg PP heißwasserbest. DN/OD110 DN75**
STLB-Bau 2025-10 044
Reduzierstück, für Abwasserleitung, aus PP-Rohr DIN EN 1451-1, heißwasserbeständig (bis 95 Grad C), DN/OD 110, 2. DN/OD 75.
Menge: 21,000 St
DIN 276-2018 / IBP: 411
Bauabschnitte / Kostenträger: 411

**1.1.1.2.190 Objektanschlussbogen Abwasserltg PP heißwasserbest. DN/OD50**
STLB-Bau 2025-10 044
Objekt-Anschlussbogen, für Abwasserleitung, aus PP-Rohr DIN EN 1451-1, heißwasserbeständig (bis 95 Grad C), DN/OD 50.
Menge: 80,000 St
DIN 276-2018 / IBP: 411
Bauabschnitte / Kostenträger: 411

**1.1.1.2.200 Sifonanschlussstutzen Dichtung Abwasserltg PP heißwasserbest. DN/OD50 DN40**
STLB-Bau 2025-10 044
Sifon-Anschlussstutzen einschl. Dichtung, für Abwasserleitung, aus PP-Rohr DIN EN 1451-1, heißwasserbeständig (bis 95 Grad C), DN/OD 50, 2. DN/OD 40.
Menge: 652,000 St
DIN 276-2018 / IBP: 411
Bauabschnitte / Kostenträger: 411

*Hinweis*

*Hinweis*

###### 1.1.1.3 Kunststoff PP

*Hinweis*

*Hinweis*

*Hinweis*

*Hinweis*

*Hinweis: Grundleitungen, Montagehöhe über -1,25m bis -1,75m im Graben, abgeböscht*

**1.1.1.3.10 Abwasserkanal PP-MD Steckverbindung OD DN110 SN16**
STLB-Bau 2026-04 009
Abwasserkanal aus PP-MD (Polypropylen mit mineralischen Additiven)-Vollwandrohren DIN EN 14758-1, mit Steckverbindung, Rohrende mit Muffe, DN/OD 110, Nenn-Ringsteifigkeit SN 16 DIN EN ISO 9969.
Menge: 80,000 M
DIN 276-2018 / IBP: 411
Bauabschnitte / Kostenträger: 411

**1.1.1.3.20 Abwasserkanal PP-MD Steckverbindung OD DN125 SN16**
STLB-Bau 2026-04 009
Abwasserkanal aus PP-MD (Polypropylen mit mineralischen Additiven)-Vollwandrohren DIN EN 14758-1, mit Steckverbindung, Rohrende mit Muffe, DN/OD 125, Nenn-Ringsteifigkeit SN 16 DIN EN ISO 9969.
Menge: 46,000 M
DIN 276-2018 / IBP: 411
Bauabschnitte / Kostenträger: 411

**1.1.1.3.30 Abwasserkanal PP-MD Steckverbindung OD DN160 SN16**
STLB-Bau 2026-04 009
Abwasserkanal aus PP-MD (Polypropylen mit mineralischen Additiven)-Vollwandrohren DIN EN 14758-1, mit Steckverbindung, Rohrende mit Muffe, DN/OD 160, Nenn-Ringsteifigkeit SN 16 DIN EN ISO 9969.
Menge: 44,000 M
DIN 276-2018 / IBP: 411
Bauabschnitte / Kostenträger: 411

**1.1.1.3.40 Abwasserkanal PP-MD Steckverbindung OD DN200 SN16**
STLB-Bau 2026-04 009
Abwasserkanal aus PP-MD (Polypropylen mit mineralischen Additiven)-Vollwandrohren DIN EN 14758-1, mit Steckverbindung, Rohrende mit Muffe, DN/OD 200, Nenn-Ringsteifigkeit SN 16 DIN EN ISO 9969.
Menge: 66,000 M
DIN 276-2018 / IBP: 411
Bauabschnitte / Kostenträger: 411

**1.1.1.3.50 Abwasserkanal PP-MD Steckverbindung OD DN250 SN16**
STLB-Bau 2026-04 009
Abwasserkanal aus PP-MD (Polypropylen mit mineralischen Additiven)-Vollwandrohren DIN EN 14758-1, mit Steckverbindung, Rohrende mit Muffe, DN/OD 250, Nenn-Ringsteifigkeit SN 16 DIN EN ISO 9969.
Menge: 18,000 M
DIN 276-2018 / IBP: 411
Bauabschnitte / Kostenträger: 411

**1.1.1.3.60 Abwasserkanal PP-MD Steckverbindung OD DN315 SN16**
STLB-Bau 2026-04 009
Abwasserkanal aus PP-MD (Polypropylen mit mineralischen Additiven)-Vollwandrohren DIN EN 14758-1, mit Steckverbindung, Rohrende mit Muffe, DN/OD 315, Nenn-Ringsteifigkeit SN 16 DIN EN ISO 9969.
Menge: 14,000 M
DIN 276-2018 / IBP: 411
Bauabschnitte / Kostenträger: 411

*Hinweis: Verbindungsstücke Form- und Verbindungsstücke für Abwasserkanäle aus PP-MD*
Verbindungsstücke Form- und Verbindungsstücke für Abwasserkanäle aus PP-MD
Nachfolgende Form- und Verbindungsstücke beziehen sich auf alle vorgenannten Medien, Montageorte und -höhen.
Behinderungen durch beengte Montage- und Platzverhältnisse sind grundsätzlich in den Einheitspreisen mit einzukalkulieren.

**1.1.1.3.70 Bogen PP-MD Abwasserkanal Steckverbindung OD DN110 SN16**
STLB-Bau 2025-10 009
Bogen, Formstück aus PP-MD (Polypropylen mit mineralischen Additiven) DIN EN 14758-1, für Abwasserkanal, Steckverbindung, Rohrende mit Muffe, DN/OD 110, Nenn-Ringsteifigkeit SN 16 DIN EN ISO 9969.
Menge: 80,000 St
DIN 276-2018 / IBP: 411
Bauabschnitte / Kostenträger: 411

**1.1.1.3.80 Bogen PP-MD Abwasserkanal Steckverbindung OD DN125 SN16**
STLB-Bau 2025-10 009
Bogen, Formstück aus PP-MD (Polypropylen mit mineralischen Additiven) DIN EN 14758-1, für Abwasserkanal, Steckverbindung, Rohrende mit Muffe, DN/OD 125, Nenn-Ringsteifigkeit SN 16 DIN EN ISO 9969.
Menge: 46,000 St
DIN 276-2018 / IBP: 411
Bauabschnitte / Kostenträger: 411

**1.1.1.3.90 Bogen PP-MD Abwasserkanal Steckverbindung OD DN160 SN16**
STLB-Bau 2025-10 009
Bogen, Formstück aus PP-MD (Polypropylen mit mineralischen Additiven) DIN EN 14758-1, für Abwasserkanal, Steckverbindung, Rohrende mit Muffe, DN/OD 160, Nenn-Ringsteifigkeit SN 16 DIN EN ISO 9969.
Menge: 44,000 St
DIN 276-2018 / IBP: 411
Bauabschnitte / Kostenträger: 411

**1.1.1.3.100 Bogen PP-MD Abwasserkanal Steckverbindung OD DN200 SN16**
STLB-Bau 2025-10 009
Bogen, Formstück aus PP-MD (Polypropylen mit mineralischen Additiven) DIN EN 14758-1, für Abwasserkanal, Steckverbindung, Rohrende mit Muffe, DN/OD 200, Nenn-Ringsteifigkeit SN 16 DIN EN ISO 9969.
Menge: 66,000 St
DIN 276-2018 / IBP: 411
Bauabschnitte / Kostenträger: 411

**1.1.1.3.110 Bogen PP-MD Abwasserkanal Steckverbindung OD DN250 SN16**
STLB-Bau 2025-10 009
Bogen, Formstück aus PP-MD (Polypropylen mit mineralischen Additiven) DIN EN 14758-1, für Abwasserkanal, Steckverbindung, Rohrende mit Muffe, DN/OD 250, Nenn-Ringsteifigkeit SN 16 DIN EN ISO 9969.
Menge: 18,000 St
DIN 276-2018 / IBP: 411
Bauabschnitte / Kostenträger: 411

**1.1.1.3.120 Bogen PP-MD Abwasserkanal Steckverbindung OD DN315 SN16**
STLB-Bau 2025-10 009
Bogen, Formstück aus PP-MD (Polypropylen mit mineralischen Additiven) DIN EN 14758-1, für Abwasserkanal, Steckverbindung, Rohrende mit Muffe, DN/OD 315, Nenn-Ringsteifigkeit SN 16 DIN EN ISO 9969.
Menge: 14,000 St
DIN 276-2018 / IBP: 411
Bauabschnitte / Kostenträger: 411

**1.1.1.3.130 Muffenstopfen PP-MD Abwasserkanal Steckverbindung OD DN110 SN16**
STLB-Bau 2025-10 009
Muffenstopfen, Formstück aus PP-MD (Polypropylen mit mineralischen Additiven) DIN EN 14758-1, für Abwasserkanal, Steckverbindung, Rohrende mit Muffe, DN/OD 110, Nenn-Ringsteifigkeit SN 16 DIN EN ISO 9969.
Menge: 40,000 St
DIN 276-2018 / IBP: 411
Bauabschnitte / Kostenträger: 411

**1.1.1.3.140 Muffenstopfen PP-MD Abwasserkanal Steckverbindung OD DN125 SN16**
STLB-Bau 2025-10 009
Muffenstopfen, Formstück aus PP-MD (Polypropylen mit mineralischen Additiven) DIN EN 14758-1, für Abwasserkanal, Steckverbindung, Rohrende mit Muffe, DN/OD 125, Nenn-Ringsteifigkeit SN 16 DIN EN ISO 9969.
Menge: 23,000 St
DIN 276-2018 / IBP: 411
Bauabschnitte / Kostenträger: 411

**1.1.1.3.150 Muffenstopfen PP-MD Abwasserkanal Steckverbindung OD DN160 SN16**
STLB-Bau 2025-10 009
Muffenstopfen, Formstück aus PP-MD (Polypropylen mit mineralischen Additiven) DIN EN 14758-1, für Abwasserkanal, Steckverbindung, Rohrende mit Muffe, DN/OD 160, Nenn-Ringsteifigkeit SN 16 DIN EN ISO 9969.
Menge: 22,000 St
DIN 276-2018 / IBP: 411
Bauabschnitte / Kostenträger: 411

**1.1.1.3.160 Muffenstopfen PP-MD Abwasserkanal Steckverbindung OD DN200 SN16**
STLB-Bau 2025-10 009
Muffenstopfen, Formstück aus PP-MD (Polypropylen mit mineralischen Additiven) DIN EN 14758-1, für Abwasserkanal, Steckverbindung, Rohrende mit Muffe, DN/OD 200, Nenn-Ringsteifigkeit SN 16 DIN EN ISO 9969.
Menge: 33,000 St
DIN 276-2018 / IBP: 411
Bauabschnitte / Kostenträger: 411

**1.1.1.3.170 Muffenstopfen PP-MD Abwasserkanal Steckverbindung OD DN250 SN16**
STLB-Bau 2025-10 009
Muffenstopfen, Formstück aus PP-MD (Polypropylen mit mineralischen Additiven) DIN EN 14758-1, für Abwasserkanal, Steckverbindung, Rohrende mit Muffe, DN/OD 250, Nenn-Ringsteifigkeit SN 16 DIN EN ISO 9969.
Menge: 9,000 St
DIN 276-2018 / IBP: 411
Bauabschnitte / Kostenträger: 411

**1.1.1.3.180 Muffenstopfen PP-MD Abwasserkanal Steckverbindung OD DN315 SN16**
STLB-Bau 2025-10 009
Muffenstopfen, Formstück aus PP-MD (Polypropylen mit mineralischen Additiven) DIN EN 14758-1, für Abwasserkanal, Steckverbindung, Rohrende mit Muffe, DN/OD 315, Nenn-Ringsteifigkeit SN 16 DIN EN ISO 9969.
Menge: 7,000 St
DIN 276-2018 / IBP: 411
Bauabschnitte / Kostenträger: 411

*Hinweis*

###### 1.1.1.4 Kunststoff PE

*Hinweis*

*Hinweis*

*Hinweis*

*Hinweis: Abwasserleitungen aus Kunststoff PE bis 5,5m Montagehöhe*

*Hinweis: Dialyse SO3*

**1.1.1.4.10 Abwasserltg PE heißwasserbest. DN/OD50 Gebäude**
*** Leitbeschreibung
STLB-Bau 2025-10 044
Abwasserleitung aus PE-Rohr DIN EN 1519-1, heißwasserbeständig, DN/OD 50, Verlegung in Gebäuden, Form- und Verbindungsstücke werden gesondert vergütet, besondere Rohrbefestigungen werden gesondert vergütet, Arbeitshöhe des Montageortes bis 5,5 m über der Standfläche des hierfür erforderlichen Gerüstes, Gerüst wird gesondert vergütet.
Menge: 106,000 M
DIN 276-2018 / IBP: 411
Bauabschnitte / Kostenträger: 411
*Unterbeschreibung 1 beständig gegen aggressive Wasser, getempert, halogenfrei*
beständig gegen aggressive Wasser, getempert, halogenfrei
Längenausdehnung: 0,17 mm/m*K,
Temperaturbeständigkeit: bis 80 °C, kurzzeitig 100 °C
Baustoffklasse B2 normal entflammbar, nach DIN 4102-1

**1.1.1.4.20 Abwasserltg PE heißwasserbest. DN/OD75 Gebäude**
*** Leitbeschreibung
STLB-Bau 2025-10 044
Abwasserleitung aus PE-Rohr DIN EN 1519-1, heißwasserbeständig, DN/OD 75, Verlegung in Gebäuden, Form- und Verbindungsstücke werden gesondert vergütet, besondere Rohrbefestigungen werden gesondert vergütet, Arbeitshöhe des Montageortes bis 5,5 m über der Standfläche des hierfür erforderlichen Gerüstes, Gerüst wird gesondert vergütet.
Menge: 12,000 M
DIN 276-2018 / IBP: 411
Bauabschnitte / Kostenträger: 411
*Unterbeschreibung 1 beständig gegen aggressive Wasser, getempert, halogenfrei*
beständig gegen aggressive Wasser, getempert, halogenfrei
Längenausdehnung: 0,17 mm/m*K,
Temperaturbeständigkeit: bis 80 °C, kurzzeitig 100 °C
Baustoffklasse B2 normal entflammbar, nach DIN 4102-1

**1.1.1.4.30 Abwasserltg PE heißwasserbest. DN/OD110 Gebäude**
*** Leitbeschreibung
STLB-Bau 2025-10 044
Abwasserleitung aus PE-Rohr DIN EN 1519-1, heißwasserbeständig, DN/OD 110, Verlegung in Gebäuden, Form- und Verbindungsstücke werden gesondert vergütet, besondere Rohrbefestigungen werden gesondert vergütet, Arbeitshöhe des Montageortes bis 5,5 m über der Standfläche des hierfür erforderlichen Gerüstes, Gerüst wird gesondert vergütet.
Menge: 17,000 M
DIN 276-2018 / IBP: 411
Bauabschnitte / Kostenträger: 411
*Unterbeschreibung 1 beständig gegen aggressive Wasser, getempert, halogenfrei*
beständig gegen aggressive Wasser, getempert, halogenfrei
Längenausdehnung: 0,17 mm/m*K,
Temperaturbeständigkeit: bis 80 °C, kurzzeitig 100 °C
Baustoffklasse B2 normal entflammbar, nach DIN 4102-1

*Hinweis*

*Hinweis: Form- und Verbindungsteile für Abwasserleitung aus geschweißtem PE-Rohr*
Form- und Verbindungsteile für Abwasserleitung aus geschweißtem PE-Rohr
Nachfolgende Form- und Verbindungsstücke beziehen sich auf alle vorgenannten Medien, Montageorte und -höhen sowie ggf. zusätzlich beschriebene Sicherungsmaßnahmen.
Behinderungen durch beengte Montage- und Platzverhältnisse sind grundsätzlich in den Einheitspreisen mit einzukalkulieren.

**1.1.1.4.40 Passstück Abwasserltg PE heißwasserbest. DN/OD50**
STLB-Bau 2025-10 044
Passstück bis 50 cm, für Abwasserleitung, aus PE-Rohr DIN EN 1519-1, heißwasserbeständig, DN/OD 50.
Menge: 44,000 St
DIN 276-2018 / IBP: 411
Bauabschnitte / Kostenträger: 411

**1.1.1.4.50 Passstück Abwasserltg PE heißwasserbest. DN/OD75**
STLB-Bau 2025-10 044
Passstück bis 50 cm, für Abwasserleitung, aus PE-Rohr DIN EN 1519-1, heißwasserbeständig, DN/OD 75.
Menge: 6,000 St
DIN 276-2018 / IBP: 411
Bauabschnitte / Kostenträger: 411

**1.1.1.4.60 Passstück Abwasserltg PE heißwasserbest. DN/OD110**
STLB-Bau 2025-10 044
Passstück bis 50 cm, für Abwasserleitung, aus PE-Rohr DIN EN 1519-1, heißwasserbeständig, DN/OD 110.
Menge: 1,000 St
DIN 276-2018 / IBP: 411
Bauabschnitte / Kostenträger: 411

**1.1.1.4.70 Bogen Abwasserltg PE heißwasserbest. DN/OD50**
STLB-Bau 2026-04 044
Bogen, für Abwasserleitung, aus PE-Rohr DIN EN 1519-1, heißwasserbeständig, DN/OD 50.
Menge: 23,000 St
DIN 276-2018 / IBP: 411
Bauabschnitte / Kostenträger: 411

**1.1.1.4.80 Bogen Abwasserltg PE heißwasserbest. DN/OD75**
STLB-Bau 2025-10 044
Bogen, für Abwasserleitung, aus PE-Rohr DIN EN 1519-1, heißwasserbeständig, DN/OD 75.
Menge: 12,000 St
DIN 276-2018 / IBP: 411
Bauabschnitte / Kostenträger: 411

**1.1.1.4.90 Bogen Abwasserltg PE heißwasserbest. DN/OD110**
STLB-Bau 2025-10 044
Bogen, für Abwasserleitung, aus PE-Rohr DIN EN 1519-1, heißwasserbeständig, DN/OD 110.
Menge: 17,000 St
DIN 276-2018 / IBP: 411
Bauabschnitte / Kostenträger: 411

**1.1.1.4.100 Sifonanschlussbogen Dichtung Abwasserltg PE heißwasserbest. DN/OD50 DN40**
STLB-Bau 2025-10 044
Sifon-Anschlussbogen einschl. Dichtung, für Abwasserleitung, aus PE-Rohr DIN EN 1519-1, heißwasserbeständig, DN/OD 50, 2. DN/OD 40.
Menge: 21,000 St
DIN 276-2018 / IBP: 411
Bauabschnitte / Kostenträger: 411

**1.1.1.4.110 Abzweig Abwasserltg PE heißwasserbest. DN/OD75**
STLB-Bau 2025-10 044
Abzweig, für Abwasserleitung, aus PE-Rohr DIN EN 1519-1, heißwasserbeständig, DN/OD 75.
Menge: 2,000 St
DIN 276-2018 / IBP: 411
Bauabschnitte / Kostenträger: 411

**1.1.1.4.120 Abzweig Abwasserltg PE heißwasserbest. DN/OD110**
STLB-Bau 2025-10 044
Abzweig, für Abwasserleitung, aus PE-Rohr DIN EN 1519-1, heißwasserbeständig, DN/OD 110.
Menge: 4,000 St
DIN 276-2018 / IBP: 411
Bauabschnitte / Kostenträger: 411

**1.1.1.4.130 Abzweig red. Innenradius Abwasserltg PE heißwasserbest. DN/OD75 DN50**
STLB-Bau 2026-04 044
Abzweig, reduziert, mit Innenradius DIN EN 12056-2, für Abwasserleitung, aus PE-Rohr DIN EN 1519-1, heißwasserbeständig, DN/OD 75, 2. DN/OD 50.
Menge: 6,000 St
DIN 276-2018 / IBP: 411
Bauabschnitte / Kostenträger: 411

**1.1.1.4.140 Abzweig red. Innenradius Abwasserltg PE heißwasserbest. DN/OD110 DN75**
STLB-Bau 2025-10 044
Abzweig, reduziert, mit Innenradius DIN EN 12056-2, für Abwasserleitung, aus PE-Rohr DIN EN 1519-1, heißwasserbeständig, DN/OD 110, 2. DN/OD 75.
Menge: 4,000 St
DIN 276-2018 / IBP: 411
Bauabschnitte / Kostenträger: 411

**1.1.1.4.150 Reduzierstück Abwasserltg PE heißwasserbest. DN/OD75 DN50**
STLB-Bau 2025-10 044
Reduzierstück, für Abwasserleitung, aus PE-Rohr DIN EN 1519-1, heißwasserbeständig, DN/OD 75, 2. DN/OD 50.
Menge: 3,000 St
DIN 276-2018 / IBP: 411
Bauabschnitte / Kostenträger: 411

**1.1.1.4.160 Reduzierstück Abwasserltg PE heißwasserbest. DN/OD110 DN75**
STLB-Bau 2025-10 044
Reduzierstück, für Abwasserleitung, aus PE-Rohr DIN EN 1519-1, heißwasserbeständig, DN/OD 110, 2. DN/OD 75.
Menge: 2,000 St
DIN 276-2018 / IBP: 411
Bauabschnitte / Kostenträger: 411

**1.1.1.4.170 Übergangsspannverbinder DN/OD 50**
Übergangsspannverbinder aus Edelstahl mit Dichtung aus EPDM
zum Übergang auf Gusseisenrohr DIN EN 877 und DIN 19522,
für Abwasserleitung, aus PE-Rohr DIN EN 1519-1,
heißwasserbeständig, OD 50 mm auf OD 58 mm.
Menge: 24,000 St
DIN 276-2018 / IBP: 411
Bauabschnitte / Kostenträger: 411

**1.1.1.4.180 Übergangsspannverbinder OD 75 mm auf OD 83 mm**
Übergangsspannverbinder aus Edelstahl mit Dichtung aus EPDM
zum Übergang auf Gusseisenrohr DIN EN 877 und DIN 19522,
für Abwasserleitung, aus PE-Rohr DIN EN 1519-1,
heißwasserbeständig, OD 75 mm auf OD 83 mm.
Menge: 2,000 St
DIN 276-2018 / IBP: 411
Bauabschnitte / Kostenträger: 411

**1.1.1.4.190 Übergangsspannverbinder OD 110 mm auf OD 110 mm**
Übergangsspannverbinder aus Edelstahl mit Dichtung aus EPDM
zum Übergang auf Gusseisenrohr DIN EN 877 und DIN 19522,
für Abwasserleitung, aus PE-Rohr DIN EN 1519-1,
heißwasserbeständig, OD 110 mm auf OD 110 mm.
Menge: 1,000 St
DIN 276-2018 / IBP: 411
Bauabschnitte / Kostenträger: 411

**1.1.1.4.200 Heizel.-Stumpfschweißung Abwasserltg PE heißwasserbest. DN/OD50**
STLB-Bau 2026-04 044
Heizelement-Stumpfschweißung, für Abwasserleitung, aus PE-Rohr DIN EN 1519-1, heißwasserbeständig, DN/OD 50.
Menge: 107,000 St
DIN 276-2018 / IBP: 411
Bauabschnitte / Kostenträger: 411

**1.1.1.4.210 Heizel.-Stumpfschweißung Abwasserltg PE heißwasserbest. DN/OD75**
STLB-Bau 2026-04 044
Heizelement-Stumpfschweißung, für Abwasserleitung, aus PE-Rohr DIN EN 1519-1, heißwasserbeständig, DN/OD 75.
Menge: 51,000 St
DIN 276-2018 / IBP: 411
Bauabschnitte / Kostenträger: 411

**1.1.1.4.220 Heizel.-Stumpfschweißung Abwasserltg PE heißwasserbest. DN/OD110**
STLB-Bau 2026-04 044
Heizelement-Stumpfschweißung, für Abwasserleitung, aus PE-Rohr DIN EN 1519-1, heißwasserbeständig, DN/OD 110.
Menge: 67,000 St
DIN 276-2018 / IBP: 411
Bauabschnitte / Kostenträger: 411

*Hinweis*

###### 1.1.1.5 Gusseisen mit Innenbeschichtung

*Hinweis*

*Hinweis*

*Hinweis*

*Hinweis*

*Hinweis*

*Hinweis: Abwasserleitungen aus Gusseisen bis 5,5m Montagehöhe*

**1.1.1.5.10 Abwasserltg Guss 2K-Epoxid-Besch 2fach außen Verzinkung Grundierung DN50 Gebäude**
*** Leitbeschreibung
STLB-Bau 2025-10 044
Abwasserleitung aus Gusseisen, DIN EN 877 und DIN 19522, zur Ableitung fetthaltiger Abwässer, innen mit 2-facher Zweikomponenten-Epoxid-Beschichtung, außen mit Verzinkung und Grundierung, Farbton grau, DN 50, Verlegung in Gebäuden, Form- und Verbindungsstücke werden gesondert vergütet, besondere Rohrbefestigungen werden gesondert vergütet, Arbeitshöhe des Montageortes bis 5,5 m über der Standfläche des hierfür erforderlichen Gerüstes, Gerüst wird gesondert vergütet.
Menge: 24,000 M
DIN 276-2018 / IBP: 411
Bauabschnitte / Kostenträger: 411
*Unterbeschreibung 1 Gusseiserne Abflussrohrsysteme, Rohrleitungen und nachfolgend beschriebene Formstücke, mit RAL-Gütezeichen der Gütegemeinschaft Entwässerungstechnik Guss e.V. (GEG).*

**1.1.1.5.20 Abwasserltg Guss 2K-Epoxid-Besch 2fach außen Verzinkung Grundierung DN80 Gebäude**
*** Leitbeschreibung
STLB-Bau 2025-10 044
Abwasserleitung aus Gusseisen, DIN EN 877 und DIN 19522, zur Ableitung fetthaltiger Abwässer, innen mit 2-facher Zweikomponenten-Epoxid-Beschichtung, außen mit Verzinkung und Grundierung, Farbton grau, DN 80, Verlegung in Gebäuden, Form- und Verbindungsstücke werden gesondert vergütet, besondere Rohrbefestigungen werden gesondert vergütet, Arbeitshöhe des Montageortes bis 5,5 m über der Standfläche des hierfür erforderlichen Gerüstes, Gerüst wird gesondert vergütet.
Menge: 154,000 M
DIN 276-2018 / IBP: 411
Bauabschnitte / Kostenträger: 411
*Unterbeschreibung 1 Gusseiserne Abflussrohrsysteme, Rohrleitungen und nachfolgend beschriebene Formstücke, mit RAL-Gütezeichen der Gütegemeinschaft Entwässerungstechnik Guss e.V. (GEG).*

**1.1.1.5.30 Abwasserltg Guss 2K-Epoxid-Besch 2fach außen Verzinkung Grundierung DN100 Gebäude**
*** Leitbeschreibung
STLB-Bau 2025-10 044
Abwasserleitung aus Gusseisen, DIN EN 877 und DIN 19522, zur Ableitung fetthaltiger Abwässer, innen mit 2-facher Zweikomponenten-Epoxid-Beschichtung, außen mit Verzinkung und Grundierung, Farbton grau, DN 100, Verlegung in Gebäuden, Form- und Verbindungsstücke werden gesondert vergütet, besondere Rohrbefestigungen werden gesondert vergütet, Arbeitshöhe des Montageortes bis 5,5 m über der Standfläche des hierfür erforderlichen Gerüstes, Gerüst wird gesondert vergütet.
Menge: 220,000 M
DIN 276-2018 / IBP: 411
Bauabschnitte / Kostenträger: 411
*Unterbeschreibung 1 Gusseiserne Abflussrohrsysteme, Rohrleitungen und nachfolgend beschriebene Formstücke, mit RAL-Gütezeichen der Gütegemeinschaft Entwässerungstechnik Guss e.V. (GEG).*

**1.1.1.5.40 Abwasserltg Guss 2K-Epoxid-Besch 2fach außen Verzinkung Grundierung DN125 Gebäude**
*** Leitbeschreibung
STLB-Bau 2025-10 044
Abwasserleitung aus Gusseisen, DIN EN 877 und DIN 19522, zur Ableitung fetthaltiger Abwässer, innen mit 2-facher Zweikomponenten-Epoxid-Beschichtung, außen mit Verzinkung und Grundierung, Farbton grau, DN 125, Verlegung in Gebäuden, Form- und Verbindungsstücke werden gesondert vergütet, besondere Rohrbefestigungen werden gesondert vergütet, Arbeitshöhe des Montageortes bis 5,5 m über der Standfläche des hierfür erforderlichen Gerüstes, Gerüst wird gesondert vergütet.
Menge: 32,000 M
DIN 276-2018 / IBP: 411
Bauabschnitte / Kostenträger: 411
*Unterbeschreibung 1 Gusseiserne Abflussrohrsysteme, Rohrleitungen und nachfolgend beschriebene Formstücke, mit RAL-Gütezeichen der Gütegemeinschaft Entwässerungstechnik Guss e.V. (GEG).*

**1.1.1.5.50 Abwasserltg Guss 2K-Epoxid-Besch 2fach außen Verzinkung Grundierung DN150 Gebäude**
*** Leitbeschreibung
STLB-Bau 2026-04 044
Abwasserleitung aus Gusseisen, DIN EN 877 und DIN 19522, zur Ableitung fetthaltiger Abwässer, innen mit 2-facher Zweikomponenten-Epoxid-Beschichtung, außen mit Verzinkung und Grundierung, Farbton grau, DN 150, Verlegung in Gebäuden, Form- und Verbindungsstücke werden gesondert vergütet, besondere Rohrbefestigungen werden gesondert vergütet, Arbeitshöhe des Montageortes bis 5,5 m über der Standfläche des hierfür erforderlichen Gerüstes, Gerüst wird gesondert vergütet.
Menge: 10,000 m
DIN 276-2018 / IBP: 411
Bauabschnitte / Kostenträger: 411
*Unterbeschreibung 1 Gusseiserne Abflussrohrsysteme, Rohrleitungen und nachfolgend beschriebene Formstücke, mit RAL-Gütezeichen der Gütegemeinschaft Entwässerungstechnik Guss e.V. (GEG).*

**1.1.1.5.60 Abwasserltg Guss 2K-Epoxid-Besch 2fach außen Verzinkung Grundierung DN200 Gebäude**
*** Leitbeschreibung
STLB-Bau 2025-10 044
Abwasserleitung aus Gusseisen, DIN EN 877 und DIN 19522, zur Ableitung fetthaltiger Abwässer, innen mit 2-facher Zweikomponenten-Epoxid-Beschichtung, außen mit Verzinkung und Grundierung, Farbton grau, DN 200, Verlegung in Gebäuden, Form- und Verbindungsstücke werden gesondert vergütet, besondere Rohrbefestigungen werden gesondert vergütet, Arbeitshöhe des Montageortes bis 5,5 m über der Standfläche des hierfür erforderlichen Gerüstes, Gerüst wird gesondert vergütet.
Menge: 46,000 M
DIN 276-2018 / IBP: 411
Bauabschnitte / Kostenträger: 411
*Unterbeschreibung 1 Gusseiserne Abflussrohrsysteme, Rohrleitungen und nachfolgend beschriebene Formstücke, mit RAL-Gütezeichen der Gütegemeinschaft Entwässerungstechnik Guss e.V. (GEG).*

**1.1.1.5.70 Abwasserltg Guss 2K-Epoxid-Besch 2fach außen Verzinkung Grundierung DN250 Gebäude**
*** Leitbeschreibung
STLB-Bau 2025-10 044
Abwasserleitung aus Gusseisen, DIN EN 877 und DIN 19522, zur Ableitung fetthaltiger Abwässer, innen mit 2-facher Zweikomponenten-Epoxid-Beschichtung, außen mit Verzinkung und Grundierung, Farbton grau, DN 250, Verlegung in Gebäuden, Form- und Verbindungsstücke werden gesondert vergütet, besondere Rohrbefestigungen werden gesondert vergütet, Arbeitshöhe des Montageortes bis 5,5 m über der Standfläche des hierfür erforderlichen Gerüstes, Gerüst wird gesondert vergütet.
Menge: 22,000 M
DIN 276-2018 / IBP: 411
Bauabschnitte / Kostenträger: 411
*Unterbeschreibung 1 Gusseiserne Abflussrohrsysteme, Rohrleitungen und nachfolgend beschriebene Formstücke, mit RAL-Gütezeichen der Gütegemeinschaft Entwässerungstechnik Guss e.V. (GEG).*

**1.1.1.5.80 Abwasserltg Guss 2K-Epoxid-Besch 2fach außen Verzinkung Grundierung DN300 Gebäude**
*** Leitbeschreibung
STLB-Bau 2025-10 044
Abwasserleitung aus Gusseisen, DIN EN 877 und DIN 19522, zur Ableitung fetthaltiger Abwässer, innen mit 2-facher Zweikomponenten-Epoxid-Beschichtung, außen mit Verzinkung und Grundierung, Farbton grau, DN 300, Verlegung in Gebäuden, Form- und Verbindungsstücke werden gesondert vergütet, besondere Rohrbefestigungen werden gesondert vergütet, Arbeitshöhe des Montageortes bis 5,5 m über der Standfläche des hierfür erforderlichen Gerüstes, Gerüst wird gesondert vergütet.
Menge: 55,000 M
DIN 276-2018 / IBP: 411
Bauabschnitte / Kostenträger: 411
*Unterbeschreibung 1 Gusseiserne Abflussrohrsysteme, Rohrleitungen und nachfolgend beschriebene Formstücke, mit RAL-Gütezeichen der Gütegemeinschaft Entwässerungstechnik Guss e.V. (GEG).*

*Hinweis*

*Hinweis: Form- und Verbindungsstücke für Abwasserleitung aus Gusseisen (KML)*
Form- und Verbindungsstücke für Abwasserleitung aus Gusseisen (KML)
Nachfolgende Form- und Verbindungsstücke beziehen sich auf alle vorgenannten Medien, Montageorte und -höhen sowie ggf. zusätzlich beschriebene Sicherungsmaßnahmen.
Behinderungen durch beengte Montage- und Platzverhältnisse sind grundsätzlich in den Einheitspreisen mit einzukalkulieren.

**1.1.1.5.90 Schnittkantenschutz zum aufkleben.**
Schnittkantenschutz zum aufkleben.

Schnittkantenschutz für gusseiserne Abflussrohrsysteme nach DIN EN 877 und DIN 19522 als einseitig klebendes, flexibles Butylklebeband auf Basis von synthetischem Kautschuk mit einer Deckschicht aus PP-Vlies.

Werkstoff  : Butylkautschuk mit PP-Vlies
Temperaturen  : Verarbeitung: +5° bis +40°C
Temperaturbereich  : -30°C bis +100°C
  (DIN EN 877: Kochtest 100°C/ 24h und
  Temperaturwechseltest +15°C/ 93°C, 1500 Zyklen)
Lagerung  : +5° bis +25°C
Gesamtdicke  : 0,6 mm
Bandbreite  : 38 mm
Menge: 176,000 M
DIN 276-2018 / IBP: 411
Bauabschnitte / Kostenträger: 411

**1.1.1.5.100 Passstück Guss 2K-Epoxid-Besch 2fach außen Verzinkung Grundierung DN50**
STLB-Bau 2025-10 044
Passstück bis 50 cm, für Abwasserleitung aus Gusseisen, innen mit 2-facher Zweikomponenten-Epoxid-Beschichtung, zur Ableitung fetthaltiger Abwässer, außen mit Verzinkung und Grundierung, Farbton grau, DN 50.
Menge: 139,000 St
DIN 276-2018 / IBP: 411
Bauabschnitte / Kostenträger: 411

**1.1.1.5.110 Passstück Guss 2K-Epoxid-Besch 2fach außen Verzinkung Grundierung DN80**
STLB-Bau 2025-10 044
Passstück bis 50 cm, für Abwasserleitung aus Gusseisen, innen mit 2-facher Zweikomponenten-Epoxid-Beschichtung, zur Ableitung fetthaltiger Abwässer, außen mit Verzinkung und Grundierung, Farbton grau, DN 80.
Menge: 187,000 St
DIN 276-2018 / IBP: 411
Bauabschnitte / Kostenträger: 411

**1.1.1.5.120 Passstück Guss 2K-Epoxid-Besch 2fach außen Verzinkung Grundierung DN100**
STLB-Bau 2025-10 044
Passstück bis 50 cm, für Abwasserleitung aus Gusseisen, innen mit 2-facher Zweikomponenten-Epoxid-Beschichtung, zur Ableitung fetthaltiger Abwässer, außen mit Verzinkung und Grundierung, Farbton grau, DN 100.
Menge: 147,000 St
DIN 276-2018 / IBP: 411
Bauabschnitte / Kostenträger: 411

**1.1.1.5.130 Passstück Guss 2K-Epoxid-Besch 2fach außen Verzinkung Grundierung DN125**
STLB-Bau 2025-10 044
Passstück bis 50 cm, für Abwasserleitung aus Gusseisen, innen mit 2-facher Zweikomponenten-Epoxid-Beschichtung, zur Ableitung fetthaltiger Abwässer, außen mit Verzinkung und Grundierung, Farbton grau, DN 125.
Menge: 9,000 St
DIN 276-2018 / IBP: 411
Bauabschnitte / Kostenträger: 411

**1.1.1.5.140 Passstück Guss 2K-Epoxid-Besch 2fach außen Verzinkung Grundierung DN150**
STLB-Bau 2026-04 044
Passstück bis 50 cm, für Abwasserleitung aus Gusseisen, innen mit 2-facher Zweikomponenten-Epoxid-Beschichtung, zur Ableitung fetthaltiger Abwässer, außen mit Verzinkung und Grundierung, Farbton grau, DN 150.
Menge: 9,000 St
DIN 276-2018 / IBP: 411
Bauabschnitte / Kostenträger: 411

**1.1.1.5.150 Passstück Guss 2K-Epoxid-Besch 2fach außen Verzinkung Grundierung DN200**
STLB-Bau 2025-10 044
Passstück bis 50 cm, für Abwasserleitung aus Gusseisen, innen mit 2-facher Zweikomponenten-Epoxid-Beschichtung, zur Ableitung fetthaltiger Abwässer, außen mit Verzinkung und Grundierung, Farbton grau, DN 200.
Menge: 11,000 St
DIN 276-2018 / IBP: 411
Bauabschnitte / Kostenträger: 411

**1.1.1.5.160 Passstück Guss 2K-Epoxid-Besch 2fach außen Verzinkung Grundierung DN250**
STLB-Bau 2026-04 044
Passstück bis 50 cm, für Abwasserleitung aus Gusseisen, innen mit 2-facher Zweikomponenten-Epoxid-Beschichtung, zur Ableitung fetthaltiger Abwässer, außen mit Verzinkung und Grundierung, Farbton grau, DN 250.
Menge: 16,000 St
DIN 276-2018 / IBP: 411
Bauabschnitte / Kostenträger: 411

**1.1.1.5.170 Passstück Guss 2K-Epoxid-Besch 2fach außen Verzinkung Grundierung DN300**
STLB-Bau 2026-04 044
Passstück bis 50 cm, für Abwasserleitung aus Gusseisen, innen mit 2-facher Zweikomponenten-Epoxid-Beschichtung, zur Ableitung fetthaltiger Abwässer, außen mit Verzinkung und Grundierung, Farbton grau, DN 300.
Menge: 7,000 St
DIN 276-2018 / IBP: 411
Bauabschnitte / Kostenträger: 411

**1.1.1.5.180 Bogen Guss 2K-Epoxid-Besch 2fach außen Verzinkung Grundierung DN50**
STLB-Bau 2025-10 044
Bogen, für Abwasserleitung aus Gusseisen, innen mit 2-facher Zweikomponenten-Epoxid-Beschichtung, zur Ableitung fetthaltiger Abwässer, außen mit Verzinkung und Grundierung, Farbton grau, DN 50.
Menge: 101,000 St
DIN 276-2018 / IBP: 411
Bauabschnitte / Kostenträger: 411

**1.1.1.5.190 Bogen Guss 2K-Epoxid-Besch 2fach außen Verzinkung Grundierung DN80**
STLB-Bau 2025-10 044
Bogen, für Abwasserleitung aus Gusseisen, innen mit 2-facher Zweikomponenten-Epoxid-Beschichtung, zur Ableitung fetthaltiger Abwässer, außen mit Verzinkung und Grundierung, Farbton grau, DN 80.
Menge: 217,000 St
DIN 276-2018 / IBP: 411
Bauabschnitte / Kostenträger: 411

**1.1.1.5.200 Bogen Guss 2K-Epoxid-Besch 2fach außen Verzinkung Grundierung DN100**
STLB-Bau 2025-10 044
Bogen, für Abwasserleitung aus Gusseisen, innen mit 2-facher Zweikomponenten-Epoxid-Beschichtung, zur Ableitung fetthaltiger Abwässer, außen mit Verzinkung und Grundierung, Farbton grau, DN 100.
Menge: 272,000 St
DIN 276-2018 / IBP: 411
Bauabschnitte / Kostenträger: 411

**1.1.1.5.210 Bogen Guss 2K-Epoxid-Besch 2fach außen Verzinkung Grundierung DN125**
STLB-Bau 2025-10 044
Bogen, für Abwasserleitung aus Gusseisen, innen mit 2-facher Zweikomponenten-Epoxid-Beschichtung, zur Ableitung fetthaltiger Abwässer, außen mit Verzinkung und Grundierung, Farbton grau, DN 125.
Menge: 6,000 St
DIN 276-2018 / IBP: 411
Bauabschnitte / Kostenträger: 411

**1.1.1.5.220 Bogen Guss 2K-Epoxid-Besch 2fach außen Verzinkung Grundierung DN150**
STLB-Bau 2026-04 044
Bogen, für Abwasserleitung aus Gusseisen, innen mit 2-facher Zweikomponenten-Epoxid-Beschichtung, zur Ableitung fetthaltiger Abwässer, außen mit Verzinkung und Grundierung, Farbton grau, DN 150.
Menge: 6,000 St
DIN 276-2018 / IBP: 411
Bauabschnitte / Kostenträger: 411

**1.1.1.5.230 Bogen Guss 2K-Epoxid-Besch 2fach außen Verzinkung Grundierung DN200**
STLB-Bau 2025-10 044
Bogen, für Abwasserleitung aus Gusseisen, innen mit 2-facher Zweikomponenten-Epoxid-Beschichtung, zur Ableitung fetthaltiger Abwässer, außen mit Verzinkung und Grundierung, Farbton grau, DN 200.
Menge: 29,000 St
DIN 276-2018 / IBP: 411
Bauabschnitte / Kostenträger: 411

**1.1.1.5.240 Bogen Guss 2K-Epoxid-Besch 2fach außen Verzinkung Grundierung DN250**
STLB-Bau 2026-04 044
Bogen, für Abwasserleitung aus Gusseisen, innen mit 2-facher Zweikomponenten-Epoxid-Beschichtung, zur Ableitung fetthaltiger Abwässer, außen mit Verzinkung und Grundierung, Farbton grau, DN 250.
Menge: 14,000 St
DIN 276-2018 / IBP: 411
Bauabschnitte / Kostenträger: 411

**1.1.1.5.250 Bogen Guss 2K-Epoxid-Besch 2fach außen Verzinkung Grundierung DN300**
STLB-Bau 2026-04 044
Bogen, für Abwasserleitung aus Gusseisen, innen mit 2-facher Zweikomponenten-Epoxid-Beschichtung, zur Ableitung fetthaltiger Abwässer, außen mit Verzinkung und Grundierung, Farbton grau, DN 300.
Menge: 19,000 St
DIN 276-2018 / IBP: 411
Bauabschnitte / Kostenträger: 411

**1.1.1.5.260 Bogen Doppelbogen 88Grad Guss 2K-Epoxid-Besch 2fach außen Verzinkung Grundierung DN100**
STLB-Bau 2025-10 044
Bogen, als Doppelbogen, 88 Grad, für Abwasserleitung aus Gusseisen, innen mit 2-facher Zweikomponenten-Epoxid-Beschichtung, zur Ableitung fetthaltiger Abwässer, außen mit Verzinkung und Grundierung, Farbton grau, DN 100.
Menge: 2,000 St
DIN 276-2018 / IBP: 411
Bauabschnitte / Kostenträger: 411

**1.1.1.5.270 Abzweig Guss 2K-Epoxid-Besch 2fach außen Verzinkung Grundierung DN50**
STLB-Bau 2025-10 044
Abzweig, für Abwasserleitung aus Gusseisen, innen mit 2-facher Zweikomponenten-Epoxid-Beschichtung, zur Ableitung fetthaltiger Abwässer, außen mit Verzinkung und Grundierung, Farbton grau, DN 50.
Menge: 1,000 St
DIN 276-2018 / IBP: 411
Bauabschnitte / Kostenträger: 411

**1.1.1.5.280 Abzweig Guss 2K-Epoxid-Besch 2fach außen Verzinkung Grundierung DN80**
STLB-Bau 2025-10 044
Abzweig, für Abwasserleitung aus Gusseisen, innen mit 2-facher Zweikomponenten-Epoxid-Beschichtung, zur Ableitung fetthaltiger Abwässer, außen mit Verzinkung und Grundierung, Farbton grau, DN 80.
Menge: 11,000 St
DIN 276-2018 / IBP: 411
Bauabschnitte / Kostenträger: 411

**1.1.1.5.290 Abzweig Guss 2K-Epoxid-Besch 2fach außen Verzinkung Grundierung DN100**
STLB-Bau 2025-10 044
Abzweig, für Abwasserleitung aus Gusseisen, innen mit 2-facher Zweikomponenten-Epoxid-Beschichtung, zur Ableitung fetthaltiger Abwässer, außen mit Verzinkung und Grundierung, Farbton grau, DN 100.
Menge: 61,000 St
DIN 276-2018 / IBP: 411
Bauabschnitte / Kostenträger: 411

**1.1.1.5.300 Abzweig Guss 2K-Epoxid-Besch 2fach außen Verzinkung Grundierung DN125**
STLB-Bau 2025-10 044
Abzweig, für Abwasserleitung aus Gusseisen, innen mit 2-facher Zweikomponenten-Epoxid-Beschichtung, zur Ableitung fetthaltiger Abwässer, außen mit Verzinkung und Grundierung, Farbton grau, DN 125.
Menge: 4,000 St
DIN 276-2018 / IBP: 411
Bauabschnitte / Kostenträger: 411

**1.1.1.5.310 Abzweig Guss 2K-Epoxid-Besch 2fach außen Verzinkung Grundierung DN150**
STLB-Bau 2026-04 044
Abzweig, für Abwasserleitung aus Gusseisen, innen mit 2-facher Zweikomponenten-Epoxid-Beschichtung, zur Ableitung fetthaltiger Abwässer, außen mit Verzinkung und Grundierung, Farbton grau, DN 150.
Menge: 1,000 St
DIN 276-2018 / IBP: 411
Bauabschnitte / Kostenträger: 411

**1.1.1.5.320 Abzweig Guss 2K-Epoxid-Besch 2fach außen Verzinkung Grundierung DN200**
STLB-Bau 2025-10 044
Abzweig, für Abwasserleitung aus Gusseisen, innen mit 2-facher Zweikomponenten-Epoxid-Beschichtung, zur Ableitung fetthaltiger Abwässer, außen mit Verzinkung und Grundierung, Farbton grau, DN 200.
Menge: 2,000 St
DIN 276-2018 / IBP: 411
Bauabschnitte / Kostenträger: 411

**1.1.1.5.330 Abzweig Guss 2K-Epoxid-Besch 2fach außen Verzinkung Grundierung DN250**
STLB-Bau 2026-04 044
Abzweig, für Abwasserleitung aus Gusseisen, innen mit 2-facher Zweikomponenten-Epoxid-Beschichtung, zur Ableitung fetthaltiger Abwässer, außen mit Verzinkung und Grundierung, Farbton grau, DN 250.
Menge: 2,000 St
DIN 276-2018 / IBP: 411
Bauabschnitte / Kostenträger: 411

**1.1.1.5.340 Abzweig Guss 2K-Epoxid-Besch 2fach außen Verzinkung Grundierung DN300**
STLB-Bau 2026-04 044
Abzweig, für Abwasserleitung aus Gusseisen, innen mit 2-facher Zweikomponenten-Epoxid-Beschichtung, zur Ableitung fetthaltiger Abwässer, außen mit Verzinkung und Grundierung, Farbton grau, DN 300.
Menge: 2,000 St
DIN 276-2018 / IBP: 411
Bauabschnitte / Kostenträger: 411

**1.1.1.5.350 Abzweig red. Guss 2K-Epoxid-Besch 2fach außen Verzinkung Grundierung DN80 DN50**
STLB-Bau 2025-10 044
Abzweig, reduziert, für Abwasserleitung aus Gusseisen, innen mit 2-facher Zweikomponenten-Epoxid-Beschichtung, zur Ableitung fetthaltiger Abwässer, außen mit Verzinkung und Grundierung, Farbton grau, DN 80, 2. DN 50.
Menge: 110,000 St
DIN 276-2018 / IBP: 411
Bauabschnitte / Kostenträger: 411

**1.1.1.5.360 Abzweig red. Guss 2K-Epoxid-Besch 2fach außen Verzinkung Grundierung DN100 DN50**
STLB-Bau 2025-10 044
Abzweig, reduziert, für Abwasserleitung aus Gusseisen, innen mit 2-facher Zweikomponenten-Epoxid-Beschichtung, zur Ableitung fetthaltiger Abwässer, außen mit Verzinkung und Grundierung, Farbton grau, DN 100, 2. DN 50.
Menge: 2,000 St
DIN 276-2018 / IBP: 411
Bauabschnitte / Kostenträger: 411

**1.1.1.5.370 Abzweig red. Guss 2K-Epoxid-Besch 2fach außen Verzinkung Grundierung DN100 DN80**
STLB-Bau 2025-10 044
Abzweig, reduziert, für Abwasserleitung aus Gusseisen, innen mit 2-facher Zweikomponenten-Epoxid-Beschichtung, zur Ableitung fetthaltiger Abwässer, außen mit Verzinkung und Grundierung, Farbton grau, DN 100, 2. DN 80.
Menge: 12,000 St
DIN 276-2018 / IBP: 411
Bauabschnitte / Kostenträger: 411

**1.1.1.5.380 Abzweig red. Guss 2K-Epoxid-Besch 2fach außen Verzinkung Grundierung DN125 DN100**
STLB-Bau 2025-10 044
Abzweig, reduziert, für Abwasserleitung aus Gusseisen, innen mit 2-facher Zweikomponenten-Epoxid-Beschichtung, zur Ableitung fetthaltiger Abwässer, außen mit Verzinkung und Grundierung, Farbton grau, DN 125, 2. DN 100.
Menge: 3,000 St
DIN 276-2018 / IBP: 411
Bauabschnitte / Kostenträger: 411

**1.1.1.5.390 Abzweig red. Guss 2K-Epoxid-Besch 2fach außen Verzinkung Grundierung DN200 DN100**
STLB-Bau 2025-10 044
Abzweig, reduziert, für Abwasserleitung aus Gusseisen, innen mit 2-facher Zweikomponenten-Epoxid-Beschichtung, zur Ableitung fetthaltiger Abwässer, außen mit Verzinkung und Grundierung, Farbton grau, DN 200, 2. DN 100.
Menge: 1,000 St
DIN 276-2018 / IBP: 411
Bauabschnitte / Kostenträger: 411

**1.1.1.5.400 Reduzierstück Guss 2K-Epoxid-Besch 2fach außen Verzinkung Grundierung DN80 DN50**
STLB-Bau 2025-10 044
Reduzierstück für Abwasserleitung aus Gusseisen, innen mit 2-facher Zweikomponenten-Epoxid-Beschichtung, zur Ableitung fetthaltiger Abwässer, außen mit Verzinkung und Grundierung, Farbton grau, DN 80, 2. DN 50.
Menge: 2,000 St
DIN 276-2018 / IBP: 411
Bauabschnitte / Kostenträger: 411

**1.1.1.5.410 Reduzierstück Guss 2K-Epoxid-Besch 2fach außen Verzinkung Grundierung DN100 DN50**
STLB-Bau 2025-10 044
Reduzierstück für Abwasserleitung aus Gusseisen, innen mit 2-facher Zweikomponenten-Epoxid-Beschichtung, zur Ableitung fetthaltiger Abwässer, außen mit Verzinkung und Grundierung, Farbton grau, DN 100, 2. DN 50.
Menge: 2,000 St
DIN 276-2018 / IBP: 411
Bauabschnitte / Kostenträger: 411

**1.1.1.5.420 Reduzierstück Guss 2K-Epoxid-Besch 2fach außen Verzinkung Grundierung DN100 DN80**
STLB-Bau 2025-10 044
Reduzierstück für Abwasserleitung aus Gusseisen, innen mit 2-facher Zweikomponenten-Epoxid-Beschichtung, zur Ableitung fetthaltiger Abwässer, außen mit Verzinkung und Grundierung, Farbton grau, DN 100, 2. DN 80.
Menge: 2,000 St
DIN 276-2018 / IBP: 411
Bauabschnitte / Kostenträger: 411

**1.1.1.5.430 Reduzierstück Guss 2K-Epoxid-Besch 2fach außen Verzinkung Grundierung DN200 DN100**
STLB-Bau 2025-10 044
Reduzierstück für Abwasserleitung aus Gusseisen, innen mit 2-facher Zweikomponenten-Epoxid-Beschichtung, zur Ableitung fetthaltiger Abwässer, außen mit Verzinkung und Grundierung, Farbton grau, DN 200, 2. DN 100.
Menge: 2,000 St
DIN 276-2018 / IBP: 411
Bauabschnitte / Kostenträger: 411

**1.1.1.5.440 Reduzierstück Guss 2K-Epoxid-Besch 2fach außen Verzinkung Grundierung DN200 DN125**
STLB-Bau 2026-04 044
Reduzierstück für Abwasserleitung aus Gusseisen, innen mit 2-facher Zweikomponenten-Epoxid-Beschichtung, zur Ableitung fetthaltiger Abwässer, außen mit Verzinkung und Grundierung, Farbton grau, DN 200, 2. DN 125.
Menge: 1,000 St
DIN 276-2018 / IBP: 411
Bauabschnitte / Kostenträger: 411

**1.1.1.5.450 Reduzierstück Guss 2K-Epoxid-Besch 2fach außen Verzinkung Grundierung DN300 DN200**
STLB-Bau 2026-04 044
Reduzierstück für Abwasserleitung aus Gusseisen, innen mit 2-facher Zweikomponenten-Epoxid-Beschichtung, zur Ableitung fetthaltiger Abwässer, außen mit Verzinkung und Grundierung, Farbton grau, DN 300, 2. DN 200.
Menge: 1,000 St
DIN 276-2018 / IBP: 411
Bauabschnitte / Kostenträger: 411

**1.1.1.5.460 Reduzierstück Guss 2K-Epoxid-Besch 2fach außen Verzinkung Grundierung DN300 DN250**
STLB-Bau 2026-04 044
Reduzierstück für Abwasserleitung aus Gusseisen, innen mit 2-facher Zweikomponenten-Epoxid-Beschichtung, zur Ableitung fetthaltiger Abwässer, außen mit Verzinkung und Grundierung, Farbton grau, DN 300, 2. DN 250.
Menge: 1,000 St
DIN 276-2018 / IBP: 411
Bauabschnitte / Kostenträger: 411

**1.1.1.5.470 Reinigungsrohr runde Öffnung Guss 2K-Epoxid-Besch 2fach außen Verzinkung Grundierung DN50**
STLB-Bau 2025-10 044
Reinigungsrohr mit runder Öffnung, für Abwasserleitung aus Gusseisen, innen mit 2-facher Zweikomponenten-Epoxid-Beschichtung, zur Ableitung fetthaltiger Abwässer, außen mit Verzinkung und Grundierung, Farbton grau, DN 50.
Menge: 2,000 St
DIN 276-2018 / IBP: 411
Bauabschnitte / Kostenträger: 411

**1.1.1.5.480 Reinigungsrohr runde Öffnung Guss 2K-Epoxid-Besch 2fach außen Verzinkung Grundierung DN80**
STLB-Bau 2025-10 044
Reinigungsrohr mit runder Öffnung, für Abwasserleitung aus Gusseisen, innen mit 2-facher Zweikomponenten-Epoxid-Beschichtung, zur Ableitung fetthaltiger Abwässer, außen mit Verzinkung und Grundierung, Farbton grau, DN 80.
Menge: 2,000 St
DIN 276-2018 / IBP: 411
Bauabschnitte / Kostenträger: 411

**1.1.1.5.490 Reinigungsrohr runde Öffnung Guss 2K-Epoxid-Besch 2fach außen Verzinkung Grundierung DN100**
STLB-Bau 2025-10 044
Reinigungsrohr mit runder Öffnung, für Abwasserleitung aus Gusseisen, innen mit 2-facher Zweikomponenten-Epoxid-Beschichtung, zur Ableitung fetthaltiger Abwässer, außen mit Verzinkung und Grundierung, Farbton grau, DN 100.
Menge: 13,000 St
DIN 276-2018 / IBP: 411
Bauabschnitte / Kostenträger: 411

**1.1.1.5.500 Reinigungsrohr eckige Öffnung Guss 2K-Epoxid-Besch 2fach außen Verzinkung Grundierung DN100**
STLB-Bau 2025-10 044
Reinigungsrohr mit eckiger Öffnung, für Abwasserleitung aus Gusseisen, innen mit 2-facher Zweikomponenten-Epoxid-Beschichtung, zur Ableitung fetthaltiger Abwässer, außen mit Verzinkung und Grundierung, Farbton grau, DN 100.
Menge: 5,000 St
DIN 276-2018 / IBP: 411
Bauabschnitte / Kostenträger: 411

**1.1.1.5.510 Reinigungsrohr eckige Öffnung Guss 2K-Epoxid-Besch 2fach außen Verzinkung Grundierung DN125**
STLB-Bau 2025-10 044
Reinigungsrohr mit eckiger Öffnung, für Abwasserleitung aus Gusseisen, innen mit 2-facher Zweikomponenten-Epoxid-Beschichtung, zur Ableitung fetthaltiger Abwässer, außen mit Verzinkung und Grundierung, Farbton grau, DN 125.
Menge: 4,000 St
DIN 276-2018 / IBP: 411
Bauabschnitte / Kostenträger: 411

**1.1.1.5.520 Reinigungsrohr eckige Öffnung Guss 2K-Epoxid-Besch 2fach außen Verzinkung Grundierung DN200**
STLB-Bau 2025-10 044
Reinigungsrohr mit eckiger Öffnung, für Abwasserleitung aus Gusseisen, innen mit 2-facher Zweikomponenten-Epoxid-Beschichtung, zur Ableitung fetthaltiger Abwässer, außen mit Verzinkung und Grundierung, Farbton grau, DN 200.
Menge: 4,000 St
DIN 276-2018 / IBP: 411
Bauabschnitte / Kostenträger: 411

**1.1.1.5.530 Reinigungsrohr eckige Öffnung Guss 2K-Epoxid-Besch 2fach außen Verzinkung Grundierung DN300**
STLB-Bau 2026-04 044
Reinigungsrohr mit eckiger Öffnung, für Abwasserleitung aus Gusseisen, innen mit 2-facher Zweikomponenten-Epoxid-Beschichtung, zur Ableitung fetthaltiger Abwässer, außen mit Verzinkung und Grundierung, Farbton grau, DN 300.
Menge: 1,000 St
DIN 276-2018 / IBP: 411
Bauabschnitte / Kostenträger: 411

**1.1.1.5.540 Enddeckel Guss 2K-Epoxid-Besch 2fach außen Verzinkung Grundierung DN50**
STLB-Bau 2025-10 044
Enddeckel für Abwasserleitung aus Gusseisen, innen mit 2-facher Zweikomponenten-Epoxid-Beschichtung, zur Ableitung fetthaltiger Abwässer, außen mit Verzinkung und Grundierung, Farbton grau, DN 50.
Menge: 1,000 St
DIN 276-2018 / IBP: 411
Bauabschnitte / Kostenträger: 411

**1.1.1.5.550 Enddeckel Guss 2K-Epoxid-Besch 2fach außen Verzinkung Grundierung DN80**
STLB-Bau 2025-10 044
Enddeckel für Abwasserleitung aus Gusseisen, innen mit 2-facher Zweikomponenten-Epoxid-Beschichtung, zur Ableitung fetthaltiger Abwässer, außen mit Verzinkung und Grundierung, Farbton grau, DN 80.
Menge: 8,000 St
DIN 276-2018 / IBP: 411
Bauabschnitte / Kostenträger: 411

**1.1.1.5.560 Enddeckel Guss 2K-Epoxid-Besch 2fach außen Verzinkung Grundierung DN100**
STLB-Bau 2025-10 044
Enddeckel für Abwasserleitung aus Gusseisen, innen mit 2-facher Zweikomponenten-Epoxid-Beschichtung, zur Ableitung fetthaltiger Abwässer, außen mit Verzinkung und Grundierung, Farbton grau, DN 100.
Menge: 11,000 St
DIN 276-2018 / IBP: 411
Bauabschnitte / Kostenträger: 411

**1.1.1.5.570 Enddeckel Guss 2K-Epoxid-Besch 2fach außen Verzinkung Grundierung DN125**
STLB-Bau 2025-10 044
Enddeckel für Abwasserleitung aus Gusseisen, innen mit 2-facher Zweikomponenten-Epoxid-Beschichtung, zur Ableitung fetthaltiger Abwässer, außen mit Verzinkung und Grundierung, Farbton grau, DN 125.
Menge: 2,000 St
DIN 276-2018 / IBP: 411
Bauabschnitte / Kostenträger: 411

**1.1.1.5.580 Enddeckel Guss 2K-Epoxid-Besch 2fach außen Verzinkung Grundierung DN200**
STLB-Bau 2025-10 044
Enddeckel für Abwasserleitung aus Gusseisen, innen mit 2-facher Zweikomponenten-Epoxid-Beschichtung, zur Ableitung fetthaltiger Abwässer, außen mit Verzinkung und Grundierung, Farbton grau, DN 200.
Menge: 2,000 St
DIN 276-2018 / IBP: 411
Bauabschnitte / Kostenträger: 411

**1.1.1.5.590 Fallrohrstütze Guss 2K-Epoxid-Besch 2fach außen Verzinkung Grundierung DN100**
STLB-Bau 2025-10 044
Fallrohrstütze einschl. Befestigung, für Abwasserleitung aus Gusseisen, innen mit 2-facher Zweikomponenten-Epoxid-Beschichtung, zur Ableitung fetthaltiger Abwässer, außen mit Verzinkung und Grundierung, Farbton grau, DN 100.
Menge: 2,000 St
DIN 276-2018 / IBP: 411
Bauabschnitte / Kostenträger: 411

**1.1.1.5.600 Fallrohrstütze Guss 2K-Epoxid-Besch 2fach außen Verzinkung Grundierung DN200**
STLB-Bau 2025-10 044
Fallrohrstütze einschl. Befestigung, für Abwasserleitung aus Gusseisen, innen mit 2-facher Zweikomponenten-Epoxid-Beschichtung, zur Ableitung fetthaltiger Abwässer, außen mit Verzinkung und Grundierung, Farbton grau, DN 200.
Menge: 2,000 St
DIN 276-2018 / IBP: 411
Bauabschnitte / Kostenträger: 411

**1.1.1.5.610 Fallrohrstütze Guss 2K-Epoxid-Besch 2fach außen Verzinkung Grundierung DN250**
STLB-Bau 2026-04 044
Fallrohrstütze einschl. Befestigung, für Abwasserleitung aus Gusseisen, innen mit 2-facher Zweikomponenten-Epoxid-Beschichtung, zur Ableitung fetthaltiger Abwässer, außen mit Verzinkung und Grundierung, Farbton grau, DN 250.
Menge: 4,000 St
DIN 276-2018 / IBP: 411
Bauabschnitte / Kostenträger: 411

**1.1.1.5.620 Fallrohrstütze Guss 2K-Epoxid-Besch 2fach außen Verzinkung Grundierung DN300**
STLB-Bau 2026-04 044
Fallrohrstütze einschl. Befestigung, für Abwasserleitung aus Gusseisen, innen mit 2-facher Zweikomponenten-Epoxid-Beschichtung, zur Ableitung fetthaltiger Abwässer, außen mit Verzinkung und Grundierung, Farbton grau, DN 300.
Menge: 4,000 St
DIN 276-2018 / IBP: 411
Bauabschnitte / Kostenträger: 411

**1.1.1.5.630 Auflagerung Fallrohrstütze Guss 2K-Epoxid-Besch 2fach außen Verzinkung Grundierung DN100**
STLB-Bau 2025-10 044
Auflagerung für Fallrohrstütze, für Abwasserleitung aus Gusseisen, innen mit 2-facher Zweikomponenten-Epoxid-Beschichtung, zur Ableitung fetthaltiger Abwässer, außen mit Verzinkung und Grundierung, Farbton grau, DN 100.
Menge: 2,000 St
DIN 276-2018 / IBP: 411
Bauabschnitte / Kostenträger: 411

**1.1.1.5.640 Auflagerung Fallrohrstütze Guss 2K-Epoxid-Besch 2fach außen Verzinkung Grundierung DN200**
STLB-Bau 2025-10 044
Auflagerung für Fallrohrstütze, für Abwasserleitung aus Gusseisen, innen mit 2-facher Zweikomponenten-Epoxid-Beschichtung, zur Ableitung fetthaltiger Abwässer, außen mit Verzinkung und Grundierung, Farbton grau, DN 200.
Menge: 2,000 St
DIN 276-2018 / IBP: 411
Bauabschnitte / Kostenträger: 411

**1.1.1.5.650 Gummimanschette Profilschelle Guss 2K-Epoxid-Besch 2fach außen Verzinkung Grundierung DN50**
STLB-Bau 2025-10 044
Gummimanschette und Profilschelle, aus nichtrostendem Stahl, mit Spannschraube aus verzinktem Stahl, für Abwasserleitung aus Gusseisen, innen mit 2-facher Zweikomponenten-Epoxid-Beschichtung, zur Ableitung fetthaltiger Abwässer, außen mit Verzinkung und Grundierung, Farbton grau, DN 50.
Menge: 332,000 St
DIN 276-2018 / IBP: 411
Bauabschnitte / Kostenträger: 411

**1.1.1.5.660 Gummimanschette Profilschelle Guss 2K-Epoxid-Besch 2fach außen Verzinkung Grundierung DN80**
STLB-Bau 2025-10 044
Gummimanschette und Profilschelle, aus nichtrostendem Stahl, mit Spannschraube aus verzinktem Stahl, für Abwasserleitung aus Gusseisen, innen mit 2-facher Zweikomponenten-Epoxid-Beschichtung, zur Ableitung fetthaltiger Abwässer, außen mit Verzinkung und Grundierung, Farbton grau, DN 80.
Menge: 761,000 St
DIN 276-2018 / IBP: 411
Bauabschnitte / Kostenträger: 411

**1.1.1.5.670 Gummimanschette Profilschelle Guss 2K-Epoxid-Besch 2fach außen Verzinkung Grundierung DN100**
STLB-Bau 2025-10 044
Gummimanschette und Profilschelle, aus nichtrostendem Stahl, mit Spannschraube aus verzinktem Stahl, für Abwasserleitung aus Gusseisen, innen mit 2-facher Zweikomponenten-Epoxid-Beschichtung, zur Ableitung fetthaltiger Abwässer, außen mit Verzinkung und Grundierung, Farbton grau, DN 100.
Menge: 889,000 St
DIN 276-2018 / IBP: 411
Bauabschnitte / Kostenträger: 411

**1.1.1.5.680 Gummimanschette Profilschelle Guss 2K-Epoxid-Besch 2fach außen Verzinkung Grundierung DN125**
STLB-Bau 2025-10 044
Gummimanschette und Profilschelle, aus nichtrostendem Stahl, mit Spannschraube aus verzinktem Stahl, für Abwasserleitung aus Gusseisen, innen mit 2-facher Zweikomponenten-Epoxid-Beschichtung, zur Ableitung fetthaltiger Abwässer, außen mit Verzinkung und Grundierung, Farbton grau, DN 125.
Menge: 54,000 St
DIN 276-2018 / IBP: 411
Bauabschnitte / Kostenträger: 411

**1.1.1.5.690 Gummimanschette Profilschelle Guss 2K-Epoxid-Besch 2fach außen Verzinkung Grundierung DN150**
STLB-Bau 2026-04 044
Gummimanschette und Profilschelle, aus nichtrostendem Stahl, mit Spannschraube aus verzinktem Stahl, für Abwasserleitung aus Gusseisen, innen mit 2-facher Zweikomponenten-Epoxid-Beschichtung, zur Ableitung fetthaltiger Abwässer, außen mit Verzinkung und Grundierung, Farbton grau, DN 150.
Menge: 15,000 St
DIN 276-2018 / IBP: 411
Bauabschnitte / Kostenträger: 411

**1.1.1.5.700 Gummimanschette Profilschelle Guss 2K-Epoxid-Besch 2fach außen Verzinkung Grundierung DN200**
STLB-Bau 2025-10 044
Gummimanschette und Profilschelle, aus nichtrostendem Stahl, mit Spannschraube aus verzinktem Stahl, für Abwasserleitung aus Gusseisen, innen mit 2-facher Zweikomponenten-Epoxid-Beschichtung, zur Ableitung fetthaltiger Abwässer, außen mit Verzinkung und Grundierung, Farbton grau, DN 200.
Menge: 101,000 St
DIN 276-2018 / IBP: 411
Bauabschnitte / Kostenträger: 411

**1.1.1.5.710 Gummimanschette Profilschelle Guss 2K-Epoxid-Besch 2fach außen Verzinkung Grundierung DN250**
STLB-Bau 2026-04 044
Gummimanschette und Profilschelle, aus nichtrostendem Stahl, mit Spannschraube aus verzinktem Stahl, für Abwasserleitung aus Gusseisen, innen mit 2-facher Zweikomponenten-Epoxid-Beschichtung, zur Ableitung fetthaltiger Abwässer, außen mit Verzinkung und Grundierung, Farbton grau, DN 250.
Menge: 34,000 St
DIN 276-2018 / IBP: 411
Bauabschnitte / Kostenträger: 411

**1.1.1.5.720 Gummimanschette Profilschelle Guss 2K-Epoxid-Besch 2fach außen Verzinkung Grundierung DN300**
STLB-Bau 2026-04 044
Gummimanschette und Profilschelle, aus nichtrostendem Stahl, mit Spannschraube aus verzinktem Stahl, für Abwasserleitung aus Gusseisen, innen mit 2-facher Zweikomponenten-Epoxid-Beschichtung, zur Ableitung fetthaltiger Abwässer, außen mit Verzinkung und Grundierung, Farbton grau, DN 300.
Menge: 44,000 St
DIN 276-2018 / IBP: 411
Bauabschnitte / Kostenträger: 411

**1.1.1.5.730 Sicherungsschelle zugfest Guss 2K-Epoxid-Besch 2fach außen Verzinkung Grundierung DN50**
STLB-Bau 2025-10 044
Zugfeste Sicherungsschelle für druckbeaufschlagte Leitungen, aus verzinktem Stahl, für Abwasserleitung aus Gusseisen, innen mit 2-facher Zweikomponenten-Epoxid-Beschichtung, zur Ableitung fetthaltiger Abwässer, außen mit Verzinkung und Grundierung, Farbton grau, DN 50.
Menge: 332,000 St
DIN 276-2018 / IBP: 411
Bauabschnitte / Kostenträger: 411

**1.1.1.5.740 Sicherungsschelle zugfest Guss 2K-Epoxid-Besch 2fach außen Verzinkung Grundierung DN80**
STLB-Bau 2025-10 044
Zugfeste Sicherungsschelle für druckbeaufschlagte Leitungen, aus verzinktem Stahl, für Abwasserleitung aus Gusseisen, innen mit 2-facher Zweikomponenten-Epoxid-Beschichtung, zur Ableitung fetthaltiger Abwässer, außen mit Verzinkung und Grundierung, Farbton grau, DN 80.
Menge: 761,000 St
DIN 276-2018 / IBP: 411
Bauabschnitte / Kostenträger: 411

**1.1.1.5.750 Sicherungsschelle zugfest Guss 2K-Epoxid-Besch 2fach außen Verzinkung Grundierung DN100**
STLB-Bau 2025-10 044
Zugfeste Sicherungsschelle für druckbeaufschlagte Leitungen, aus verzinktem Stahl, für Abwasserleitung aus Gusseisen, innen mit 2-facher Zweikomponenten-Epoxid-Beschichtung, zur Ableitung fetthaltiger Abwässer, außen mit Verzinkung und Grundierung, Farbton grau, DN 100.
Menge: 889,000 St
DIN 276-2018 / IBP: 411
Bauabschnitte / Kostenträger: 411

**1.1.1.5.760 Sicherungsschelle zugfest Guss 2K-Epoxid-Besch 2fach außen Verzinkung Grundierung DN125**
STLB-Bau 2025-10 044
Zugfeste Sicherungsschelle für druckbeaufschlagte Leitungen, aus verzinktem Stahl, für Abwasserleitung aus Gusseisen, innen mit 2-facher Zweikomponenten-Epoxid-Beschichtung, zur Ableitung fetthaltiger Abwässer, außen mit Verzinkung und Grundierung, Farbton grau, DN 125.
Menge: 54,000 St
DIN 276-2018 / IBP: 411
Bauabschnitte / Kostenträger: 411

**1.1.1.5.770 Sicherungsschelle zugfest Guss 2K-Epoxid-Besch 2fach außen Verzinkung Grundierung DN150**
STLB-Bau 2026-04 044
Zugfeste Sicherungsschelle für druckbeaufschlagte Leitungen, aus verzinktem Stahl, für Abwasserleitung aus Gusseisen, innen mit 2-facher Zweikomponenten-Epoxid-Beschichtung, zur Ableitung fetthaltiger Abwässer, außen mit Verzinkung und Grundierung, Farbton grau, DN 150.
Menge: 14,700 St
DIN 276-2018 / IBP: 411
Bauabschnitte / Kostenträger: 411

**1.1.1.5.780 Sicherungsschelle zugfest Guss 2K-Epoxid-Besch 2fach außen Verzinkung Grundierung DN200**
STLB-Bau 2025-10 044
Zugfeste Sicherungsschelle für druckbeaufschlagte Leitungen, aus verzinktem Stahl, für Abwasserleitung aus Gusseisen, innen mit 2-facher Zweikomponenten-Epoxid-Beschichtung, zur Ableitung fetthaltiger Abwässer, außen mit Verzinkung und Grundierung, Farbton grau, DN 200.
Menge: 101,000 St
DIN 276-2018 / IBP: 411
Bauabschnitte / Kostenträger: 411

**1.1.1.5.790 Sicherungsschelle zugfest Guss 2K-Epoxid-Besch 2fach außen Verzinkung Grundierung DN250**
STLB-Bau 2026-04 044
Zugfeste Sicherungsschelle für druckbeaufschlagte Leitungen, aus verzinktem Stahl, für Abwasserleitung aus Gusseisen, innen mit 2-facher Zweikomponenten-Epoxid-Beschichtung, zur Ableitung fetthaltiger Abwässer, außen mit Verzinkung und Grundierung, Farbton grau, DN 250.
Menge: 34,000 St
DIN 276-2018 / IBP: 411
Bauabschnitte / Kostenträger: 411

**1.1.1.5.800 Sicherungsschelle zugfest Guss 2K-Epoxid-Besch 2fach außen Verzinkung Grundierung DN300**
STLB-Bau 2026-04 044
Zugfeste Sicherungsschelle für druckbeaufschlagte Leitungen, aus verzinktem Stahl, für Abwasserleitung aus Gusseisen, innen mit 2-facher Zweikomponenten-Epoxid-Beschichtung, zur Ableitung fetthaltiger Abwässer, außen mit Verzinkung und Grundierung, Farbton grau, DN 300.
Menge: 44,000 St
DIN 276-2018 / IBP: 411
Bauabschnitte / Kostenträger: 411

*Hinweis*

##### 1.1.2 Rohrleitungen Sonstiges

###### 1.1.2.1 Farbkennzeichnung

*Hinweis: Nachfolgende Farbkennzeichnung beziehen sich auf alle die unter Rohrleitungen genannten Medien, Montageorte und -höhen sowie ggf. zusätzlich beschriebene Sicherungsmaßnahmen.*
Nachfolgende Farbkennzeichnung beziehen sich auf alle die unter Rohrleitungen genannten Medien, Montageorte und -höhen sowie ggf. zusätzlich beschriebene Sicherungsmaßnahmen.
Behinderungen durch beengte Montage- und Platzverhältnisse sind grundsätzlich in den Einheitspreisen mit einzukalkulieren.

*Hinweis*

**1.1.2.1.10 Farbkennzeichnung Farbringe Richtungspfeile Schmutzwasser**
Farbkennzeichnung DIN 2403 der Schmutzwasserleitung, Kennzeichnung durch Farbringe und Angabe der Fließrichtung durch Richtungspfeile.
Menge: 1312,000 St
DIN 276-2018 / IBP: 411
Bauabschnitte / Kostenträger: 411

**1.1.2.1.20 Farbkennzeichnung Farbringe Richtungspfeile Regenwasser**
Farbkennzeichnung DIN 2403 der Regenwasserleitung, Kennzeichnung
durch Farbringe und Angabe der Fließrichtung durch Richtungspfeile,
Ausführung gemäß Einzelbeschreibung,
Einzelbeschreibungs-Nr 'Die Kennzeichnung hat erst nach Fertigstellung der Dämmung und vor dem Schließen der Zwischendecken zu erfolgen.'.
Menge: 432,000 St
DIN 276-2018 / IBP: 411
Bauabschnitte / Kostenträger: 411

**1.1.2.1.30 Farbkennzeichnung Farbringe Richtungspfeile Laborabwasser**
Farbkennzeichnung DIN 2403 der Laborabwasserleitung, Kennzeichnung
durch Farbringe und Angabe der Fließrichtung durch Richtungspfeile.
Menge: 30,000 St
DIN 276-2018 / IBP: 411
Bauabschnitte / Kostenträger: 411

**1.1.2.1.40 Farbkennzeichnung Farbringe Richtungspfeile fetthaltiges Abwasser**
Farbkennzeichnung DIN 2403 der fetthaltigen Abwasserleitung,
Kennzeichnung durch Farbringe und Angabe der Fließrichtung durch
Richtungspfeile.
Menge: 45,000 St
DIN 276-2018 / IBP: 411
Bauabschnitte / Kostenträger: 411

**1.1.2.1.50 Farbkennzeichnung Farbringe Richtungspfeile kerosinhaltiges Abwasser**
Farbkennzeichnung DIN 2403 der kerosinhaltigen Abwasserleitung,
Kennzeichnung durch Farbringe und Angabe der Fließrichtung durch
Richtungspfeile,
Ausführung gemäß Einzelbeschreibung,
Einzelbeschreibungs-Nr 'Die Kennzeichnung hat erst nach Fertigstellung der Dämmung und vor dem Schließen der Zwischendecken zu erfolgen.'.
Menge: 20,000 St
DIN 276-2018 / IBP: 411
Bauabschnitte / Kostenträger: 411

*Hinweis*

###### 1.1.2.2 Ohne Brandschutzanforderungen

*Hinweis: Rohrbefestigung Abwasserleitungen, Beton, ohne Brandschutz (F0), mit Dehnungsaufnahme, bis 5,5m Montagehöhe*

**1.1.2.2.10 Rohrschelle Stahl verz axiale Dehnungsaufnahme bis 40mm L bis 0,5m DN50**
*** Leitbeschreibung
STLB-Bau 2025-10 042
Rohraufhängung als Rohrschelle, aus verzinktem Stahl, für eine axiale Dehnungsaufnahme bis 40 mm, mit schalldämmenden Einlagen, Anforderungen entsprechend DIN 4109-1, Temperaturbereich - 40 bis 110 Grad C, Länge Aufhängung bis 0,5 m, Befestigung mit Gewindestäben, mit bauaufsichtlich zugelassenen Dübeln, einschl. Bohrarbeiten, Befestigungsuntergrund Beton, DN 50, Arbeitshöhe des Montageortes bis 5,5 m über der Standfläche des hierfür erforderlichen Gerüstes, Gerüst wird gesondert vergütet.
Menge: 944,000 St
DIN 276-2018 / IBP: 411
Bauabschnitte / Kostenträger: 411
*Unterbeschreibung 1 Metalldübel oder Setzbolzen mit Zulassung in gerissenen Beton*
Metalldübel oder Setzbolzen mit Zulassung in gerissenen Beton
rechnerische Zugspannung in Stahlbauteilen max 9 N/mm².

**1.1.2.2.20 Rohrschelle Stahl verz axiale Dehnungsaufnahme bis 40mm L bis 0,5m DN75**
*** Leitbeschreibung
STLB-Bau 2025-10 042
Rohraufhängung als Rohrschelle, aus verzinktem Stahl, für eine axiale Dehnungsaufnahme bis 40 mm, mit schalldämmenden Einlagen, Anforderungen entsprechend DIN 4109-1, Temperaturbereich - 40 bis 110 Grad C, Länge Aufhängung bis 0,5 m, Befestigung mit Gewindestäben, mit bauaufsichtlich zugelassenen Dübeln, einschl. Bohrarbeiten, Befestigungsuntergrund Beton, DN 75, Arbeitshöhe des Montageortes bis 5,5 m über der Standfläche des hierfür erforderlichen Gerüstes, Gerüst wird gesondert vergütet.
Menge: 69,000 St
DIN 276-2018 / IBP: 411
Bauabschnitte / Kostenträger: 411
*Unterbeschreibung 1 Metalldübel oder Setzbolzen mit Zulassung in gerissenen Beton*
Metalldübel oder Setzbolzen mit Zulassung in gerissenen Beton
rechnerische Zugspannung in Stahlbauteilen max 9 N/mm².

**1.1.2.2.30 Rohrschelle Stahl verz axiale Dehnungsaufnahme bis 40mm L bis 0,5m DN80**
*** Leitbeschreibung
STLB-Bau 2025-10 042
Rohraufhängung als Rohrschelle, aus verzinktem Stahl, für eine axiale Dehnungsaufnahme bis 40 mm, mit schalldämmenden Einlagen, Anforderungen entsprechend DIN 4109-1, Temperaturbereich - 40 bis 110 Grad C, Länge Aufhängung bis 0,5 m, Befestigung mit Gewindestäben, mit bauaufsichtlich zugelassenen Dübeln, einschl. Bohrarbeiten, Befestigungsuntergrund Beton, DN 80, Arbeitshöhe des Montageortes bis 5,5 m über der Standfläche des hierfür erforderlichen Gerüstes, Gerüst wird gesondert vergütet.
Menge: 1006,000 St
DIN 276-2018 / IBP: 411
Bauabschnitte / Kostenträger: 411
*Unterbeschreibung 1 Metalldübel oder Setzbolzen mit Zulassung in gerissenen Beton*
Metalldübel oder Setzbolzen mit Zulassung in gerissenen Beton
rechnerische Zugspannung in Stahlbauteilen max 9 N/mm².

**1.1.2.2.40 Rohrschelle Stahl verz axiale Dehnungsaufnahme bis 40mm L bis 0,5m DN100**
*** Leitbeschreibung
STLB-Bau 2025-10 042
Rohraufhängung als Rohrschelle, aus verzinktem Stahl, für eine axiale Dehnungsaufnahme bis 40 mm, mit schalldämmenden Einlagen, Anforderungen entsprechend DIN 4109-1, Temperaturbereich - 40 bis 110 Grad C, Länge Aufhängung bis 0,5 m, Befestigung mit Gewindestäben, mit bauaufsichtlich zugelassenen Dübeln, einschl. Bohrarbeiten, Befestigungsuntergrund Beton, DN 100, Arbeitshöhe des Montageortes bis 5,5 m über der Standfläche des hierfür erforderlichen Gerüstes, Gerüst wird gesondert vergütet.
Menge: 2079,000 St
DIN 276-2018 / IBP: 411
Bauabschnitte / Kostenträger: 411
*Unterbeschreibung 1 Metalldübel oder Setzbolzen mit Zulassung in gerissenen Beton*
Metalldübel oder Setzbolzen mit Zulassung in gerissenen Beton
rechnerische Zugspannung in Stahlbauteilen max 9 N/mm².

**1.1.2.2.50 Rohrschelle Stahl verz axiale Dehnungsaufnahme bis 40mm L bis 0,5m DN110**
*** Leitbeschreibung
STLB-Bau 2025-10 042
Rohraufhängung als Rohrschelle, aus verzinktem Stahl, für eine axiale Dehnungsaufnahme bis 40 mm, mit schalldämmenden Einlagen, Anforderungen entsprechend DIN 4109-1, Temperaturbereich - 40 bis 110 Grad C, Länge Aufhängung bis 0,5 m, Befestigung mit Gewindestäben, mit bauaufsichtlich zugelassenen Dübeln, einschl. Bohrarbeiten, Befestigungsuntergrund Beton, DN 110, Arbeitshöhe des Montageortes bis 5,5 m über der Standfläche des hierfür erforderlichen Gerüstes, Gerüst wird gesondert vergütet.
Menge: 310,000 St
DIN 276-2018 / IBP: 411
Bauabschnitte / Kostenträger: 411
*Unterbeschreibung 1 Metalldübel oder Setzbolzen mit Zulassung in gerissenen Beton*
Metalldübel oder Setzbolzen mit Zulassung in gerissenen Beton
rechnerische Zugspannung in Stahlbauteilen max 9 N/mm².

**1.1.2.2.60 Rohrschelle Stahl verz axiale Dehnungsaufnahme bis 40mm L bis 0,5m DN125**
*** Leitbeschreibung
STLB-Bau 2025-10 042
Rohraufhängung als Rohrschelle, aus verzinktem Stahl, für eine axiale Dehnungsaufnahme bis 40 mm, mit schalldämmenden Einlagen, Anforderungen entsprechend DIN 4109-1, Temperaturbereich - 40 bis 110 Grad C, Länge Aufhängung bis 0,5 m, Befestigung mit Gewindestäben, mit bauaufsichtlich zugelassenen Dübeln, einschl. Bohrarbeiten, Befestigungsuntergrund Beton, DN 125, Arbeitshöhe des Montageortes bis 5,5 m über der Standfläche des hierfür erforderlichen Gerüstes, Gerüst wird gesondert vergütet.
Menge: 437,000 St
DIN 276-2018 / IBP: 411
Bauabschnitte / Kostenträger: 411
*Unterbeschreibung 1 Metalldübel oder Setzbolzen mit Zulassung in gerissenen Beton*
Metalldübel oder Setzbolzen mit Zulassung in gerissenen Beton
rechnerische Zugspannung in Stahlbauteilen max 9 N/mm².

**1.1.2.2.70 Rohrschelle Stahl verz axiale Dehnungsaufnahme bis 40mm L bis 0,5m DN150**
*** Leitbeschreibung
STLB-Bau 2025-10 042
Rohraufhängung als Rohrschelle, aus verzinktem Stahl, für eine axiale Dehnungsaufnahme bis 40 mm, mit schalldämmenden Einlagen, Anforderungen entsprechend DIN 4109-1, Temperaturbereich - 40 bis 110 Grad C, Länge Aufhängung bis 0,5 m, Befestigung mit Gewindestäben, mit bauaufsichtlich zugelassenen Dübeln, einschl. Bohrarbeiten, Befestigungsuntergrund Beton, DN 150, Arbeitshöhe des Montageortes bis 5,5 m über der Standfläche des hierfür erforderlichen Gerüstes, Gerüst wird gesondert vergütet.
Menge: 263,000 St
DIN 276-2018 / IBP: 411
Bauabschnitte / Kostenträger: 411
*Unterbeschreibung 1 Metalldübel oder Setzbolzen mit Zulassung in gerissenen Beton*
Metalldübel oder Setzbolzen mit Zulassung in gerissenen Beton
rechnerische Zugspannung in Stahlbauteilen max 9 N/mm².

**1.1.2.2.80 Rohrschelle Stahl verz axiale Dehnungsaufnahme bis 40mm L bis 0,5m DN200**
*** Leitbeschreibung
STLB-Bau 2025-10 042
Rohraufhängung als Rohrschelle, aus verzinktem Stahl, für eine axiale Dehnungsaufnahme bis 40 mm, mit schalldämmenden Einlagen, Anforderungen entsprechend DIN 4109-1, Temperaturbereich - 40 bis 110 Grad C, Länge Aufhängung bis 0,5 m, Befestigung mit Gewindestäben, mit bauaufsichtlich zugelassenen Dübeln, einschl. Bohrarbeiten, Befestigungsuntergrund Beton, DN 200, Arbeitshöhe des Montageortes bis 5,5 m über der Standfläche des hierfür erforderlichen Gerüstes, Gerüst wird gesondert vergütet.
Menge: 181,000 St
DIN 276-2018 / IBP: 411
Bauabschnitte / Kostenträger: 411
*Unterbeschreibung 1 Metalldübel oder Setzbolzen mit Zulassung in gerissenen Beton*
Metalldübel oder Setzbolzen mit Zulassung in gerissenen Beton
rechnerische Zugspannung in Stahlbauteilen max 9 N/mm².

**1.1.2.2.90 Rohrschelle Stahl verz axiale Dehnungsaufnahme bis 40mm L bis 0,5m DN250**
*** Leitbeschreibung
STLB-Bau 2026-04 042
Rohraufhängung als Rohrschelle, aus verzinktem Stahl, für eine axiale Dehnungsaufnahme bis 40 mm, mit schalldämmenden Einlagen, Anforderungen entsprechend DIN 4109-1, Temperaturbereich - 40 bis 110 Grad C, Länge Aufhängung bis 0,5 m, Befestigung mit Gewindestäben, mit bauaufsichtlich zugelassenen Dübeln, einschl. Bohrarbeiten, Befestigungsuntergrund Beton, DN 250, Arbeitshöhe des Montageortes bis 5,5 m über der Standfläche des hierfür erforderlichen Gerüstes, Gerüst wird gesondert vergütet.
Menge: 116,000 St
DIN 276-2018 / IBP: 411
Bauabschnitte / Kostenträger: 411
*Unterbeschreibung 1 Metalldübel oder Setzbolzen mit Zulassung in gerissenen Beton*
Metalldübel oder Setzbolzen mit Zulassung in gerissenen Beton
rechnerische Zugspannung in Stahlbauteilen max 9 N/mm².

**1.1.2.2.100 Rohrschelle Stahl verz axiale Dehnungsaufnahme bis 40mm L bis 0,5m DN300**
*** Leitbeschreibung
STLB-Bau 2026-04 042
Rohraufhängung als Rohrschelle, aus verzinktem Stahl, für eine axiale Dehnungsaufnahme bis 40 mm, mit schalldämmenden Einlagen, Anforderungen entsprechend DIN 4109-1, Temperaturbereich - 40 bis 110 Grad C, Länge Aufhängung bis 0,5 m, Befestigung gelenkig, mit Gewindestäben, mit bauaufsichtlich zugelassenen Dübeln, einschl. Bohrarbeiten, Befestigungsuntergrund Beton, DN 300, Arbeitshöhe des Montageortes bis 5,5 m über der Standfläche des hierfür erforderlichen Gerüstes, Gerüst wird gesondert vergütet.
Menge: 74,000 St
DIN 276-2018 / IBP: 411
Bauabschnitte / Kostenträger: 411
*Unterbeschreibung 1 Metalldübel oder Setzbolzen mit Zulassung in gerissenen Beton*
Metalldübel oder Setzbolzen mit Zulassung in gerissenen Beton
rechnerische Zugspannung in Stahlbauteilen max 9 N/mm².

*Hinweis*

**1.1.2.2.110 Form-Hohlprofilstahlkonstruktion Stahl verz Festpunktausführung**
*** Leitbeschreibung
STLB-Bau 2026-04 042
Form-/Hohlprofilstahlkonstruktion, aus verzinktem Stahl, für Festpunktausführung, schallentkoppelt gelagert, der rechnerische Nachweis der Tragfähigkeit ist auf Verlangen vorzulegen, Arbeitshöhe des Montageortes bis 5,5 m über der Standfläche des hierfür erforderlichen Gerüstes, Gerüst wird gesondert vergütet.
Menge: 3000,000 kg
DIN 276-2018 / IBP: 411
Bauabschnitte / Kostenträger: 411
*Unterbeschreibung 1 Metalldübel oder Setzbolzen mit Zulassung in gerissenen Beton*
Metalldübel oder Setzbolzen mit Zulassung in gerissenen Beton
rechnerische Zugspannung in Stahlbauteilen max 9 N/mm².

*Hinweis*

###### 1.1.2.3 Mit Brandschutzanforderungen

*Hinweis*

*Hinweis: Hinweise zu Befestigungen von Leistungsanlagen in Flucht- und Rettungswegen oberhalb von klassifizierten Unterdecken (F30).*
Hinweise zu Befestigungen von Leistungsanlagen in Flucht- und Rettungswegen oberhalb von klassifizierten Unterdecken (F30).

Aus der Zulassung der klassifizierten Unterdecke geht hervor, dass im Hinblick auf den Brandschutz nachgewiesen werden muss, dass
- Befestigungen im Brandfall nicht auf die Unterdecke hinunterfallen
- sich Befestigungen oberhalb der Unterdecke im Brandfall nicht so stark
  verformen, dass die Unterdecke beeinträchtigt wird.

*Hinweis*

*Hinweis: Rohrbefestigung Abwasserleitungen, Beton, mit Brandschutz (F30), mit Dehnungsaufnahme, bis 5,5m Montagehöhe*

**1.1.2.3.10 Rohrschelle Stahl verz axiale Dehnungsaufnahme bis 40mm L bis 0,5m F30 DN50**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 50, Arbeitshöhe des Montageortes bis 5,5 m über der Standfläche des hierfür erforderlichen Gerüstes, Gerüst wird gesondert vergütet.
Menge: 47,000 St
DIN 276-2018 / IBP: 411
Bauabschnitte / Kostenträger: 411
*Unterbeschreibung 1 F30, Metalldübel oder Setzbolzen mit Zulassung in gerissenen Beton*
F30, Metalldübel oder Setzbolzen mit Zulassung in gerissenen Beton
rechnerische Zugspannung in Stahlbauteilen max 9 N/mm², Aufhängung als Ganzes F30-geprüft, Prüfbericht ist auf Verlangen vorzulegen.

**1.1.2.3.20 Rohrschelle Stahl verz axiale Dehnungsaufnahme bis 40mm L bis 0,5m F30 DN80**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 80, Arbeitshöhe des Montageortes bis 5,5 m über der Standfläche des hierfür erforderlichen Gerüstes, Gerüst wird gesondert vergütet.
Menge: 111,000 St
DIN 276-2018 / IBP: 411
Bauabschnitte / Kostenträger: 411
*Unterbeschreibung 1 F30, Metalldübel oder Setzbolzen mit Zulassung in gerissenen Beton*
F30, Metalldübel oder Setzbolzen mit Zulassung in gerissenen Beton
rechnerische Zugspannung in Stahlbauteilen max 9 N/mm², Aufhängung als Ganzes F30-geprüft, Prüfbericht ist auf Verlangen vorzulegen.

**1.1.2.3.30 Rohrschelle Stahl verz axiale Dehnungsaufnahme bis 40mm L bis 0,5m F30 DN100**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 100, Arbeitshöhe des Montageortes bis 5,5 m über der Standfläche des hierfür erforderlichen Gerüstes, Gerüst wird gesondert vergütet.
Menge: 399,000 St
DIN 276-2018 / IBP: 411
Bauabschnitte / Kostenträger: 411
*Unterbeschreibung 1 F30, Metalldübel oder Setzbolzen mit Zulassung in gerissenen Beton*
F30, Metalldübel oder Setzbolzen mit Zulassung in gerissenen Beton
rechnerische Zugspannung in Stahlbauteilen max 9 N/mm², Aufhängung als Ganzes F30-geprüft, Prüfbericht ist auf Verlangen vorzulegen.

**1.1.2.3.40 Rohrschelle Stahl verz axiale Dehnungsaufnahme bis 40mm L bis 0,5m F30 DN125**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 125, Arbeitshöhe des Montageortes bis 5,5 m über der Standfläche des hierfür erforderlichen Gerüstes, Gerüst wird gesondert vergütet.
Menge: 46,000 St
DIN 276-2018 / IBP: 411
Bauabschnitte / Kostenträger: 411
*Unterbeschreibung 1 F30, Metalldübel oder Setzbolzen mit Zulassung in gerissenen Beton*
F30, Metalldübel oder Setzbolzen mit Zulassung in gerissenen Beton
rechnerische Zugspannung in Stahlbauteilen max 9 N/mm², Aufhängung als Ganzes F30-geprüft, Prüfbericht ist auf Verlangen vorzulegen.

**1.1.2.3.50 Rohrschelle Stahl verz axiale Dehnungsaufnahme bis 40mm L bis 0,5m F30 DN150**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 150, Arbeitshöhe des Montageortes bis 5,5 m über der Standfläche des hierfür erforderlichen Gerüstes, Gerüst wird gesondert vergütet.
Menge: 31,000 St
DIN 276-2018 / IBP: 411
Bauabschnitte / Kostenträger: 411
*Unterbeschreibung 1 F30, Metalldübel oder Setzbolzen mit Zulassung in gerissenen Beton*
F30, Metalldübel oder Setzbolzen mit Zulassung in gerissenen Beton
rechnerische Zugspannung in Stahlbauteilen max 9 N/mm², Aufhängung als Ganzes F30-geprüft, Prüfbericht ist auf Verlangen vorzulegen.

**1.1.2.3.60 Rohrschelle Stahl verz axiale Dehnungsaufnahme bis 40mm L bis 0,5m F30 DN200**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 200, Arbeitshöhe des Montageortes bis 5,5 m über der Standfläche des hierfür erforderlichen Gerüstes, Gerüst wird gesondert vergütet.
Menge: 19,000 St
DIN 276-2018 / IBP: 411
Bauabschnitte / Kostenträger: 411
*Unterbeschreibung 1 F30, Metalldübel oder Setzbolzen mit Zulassung in gerissenen Beton*
F30, Metalldübel oder Setzbolzen mit Zulassung in gerissenen Beton
rechnerische Zugspannung in Stahlbauteilen max 9 N/mm², Aufhängung als Ganzes F30-geprüft, Prüfbericht ist auf Verlangen vorzulegen.

**1.1.2.3.70 Rohrschelle Stahl verz axiale Dehnungsaufnahme bis 40mm L bis 0,5m F30 DN250**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 250, Arbeitshöhe des Montageortes bis 5,5 m über der Standfläche des hierfür erforderlichen Gerüstes, Gerüst wird gesondert vergütet.
Menge: 12,000 St
DIN 276-2018 / IBP: 411
Bauabschnitte / Kostenträger: 411
*Unterbeschreibung 1 F30, Metalldübel oder Setzbolzen mit Zulassung in gerissenen Beton*
F30, Metalldübel oder Setzbolzen mit Zulassung in gerissenen Beton
rechnerische Zugspannung in Stahlbauteilen max 9 N/mm², Aufhängung als Ganzes F30-geprüft, Prüfbericht ist auf Verlangen vorzulegen.

**1.1.2.3.80 Rohrschelle Stahl verz axiale Dehnungsaufnahme bis 40mm L bis 0,5m F30 DN300**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 300, Arbeitshöhe des Montageortes bis 5,5 m über der Standfläche des hierfür erforderlichen Gerüstes, Gerüst wird gesondert vergütet.
Menge: 8,000 St
DIN 276-2018 / IBP: 411
Bauabschnitte / Kostenträger: 411
*Unterbeschreibung 1 F30, Metalldübel oder Setzbolzen mit Zulassung in gerissenen Beton*
F30, Metalldübel oder Setzbolzen mit Zulassung in gerissenen Beton
rechnerische Zugspannung in Stahlbauteilen max 9 N/mm², Aufhängung als Ganzes F30-geprüft, Prüfbericht ist auf Verlangen vorzulegen.

*Hinweis*

**1.1.2.3.90 Form-Hohlprofilstahlkonstruktion Stahl verz Festpunktausführung F30**
*** Leitbeschreibung
STLB-Bau 2025-10 042
Form-/Hohlprofilstahlkonstruktion, aus verzinktem Stahl, für Festpunktausführung, schallentkoppelt gelagert, Feuerwiderstandsklasse F 30 DIN 4102-2, der rechnerische Nachweis der Tragfähigkeit ist auf Verlangen vorzulegen, Arbeitshöhe des Montageortes bis 7,5 m über der Standfläche des hierfür erforderlichen Gerüstes, Gerüst wird gesondert vergütet.
Menge: 750,000 kg
DIN 276-2018 / IBP: 411
Bauabschnitte / Kostenträger: 411
*Unterbeschreibung 1 F30, Metalldübel oder Setzbolzen mit Zulassung in gerissenen Beton*
F30, Metalldübel oder Setzbolzen mit Zulassung in gerissenen Beton
rechnerische Zugspannung in Stahlbauteilen max 9 N/mm², Aufhängung als Ganzes F30-geprüft, Prüfbericht ist auf Verlangen vorzulegen.

*Hinweis*

##### 1.1.3 Brandschutz

###### 1.1.3.1 Brandschott nichtbrennbare Gussrohrleitungen - Massivwand

*Hinweis*

*Hinweis*

*Hinweis*

*Hinweis*

*Hinweis: BS mit ABP/ABZ - Kernbohrung, massive Wände 200mm (F90), bis 5,5m Montagehöhe*

**1.1.3.1.10 Brandschutzabschottung Rohr Guss R90 DN50 Gebäude Wand D 200mm Durchm. 100-150mm**
*** Leitbeschreibung
STLB-Bau 2025-10 047
Brandschutzabschottung von Rohrleitung aus Gusseisen, mit allgemeinem bauaufsichtlichen Prüfzeugnis/allgemeiner bauaufsichtlicher Zulassung, Feuerwiderstandsklasse R 90 DIN 4102-11,
Rohrleitung nicht gedämmt, DN 50, Verlegung im Gebäude, Arbeitshöhe des Montageortes bis 5,5 m über der Standfläche des hierfür erforderlichen Gerüstes, Gerüst wird gesondert vergütet, Wand aus Beton, Dicke 200 mm, runder Durchbruch ohne Hüllrohr, Durchmesser über 100 bis 150 mm, freier Ringspalt im Durchbruch bis 15 mm, Spalt füllen mit Brandschutzmörtel.
Menge: 58,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.1.20 Brandschutzabschottung Rohr Guss R90 DN80 Gebäude Wand D 200mm Durchm. 100-150mm**
*** Leitbeschreibung
STLB-Bau 2025-10 047
Brandschutzabschottung von Rohrleitung aus Gusseisen, mit allgemeinem bauaufsichtlichen Prüfzeugnis/allgemeiner bauaufsichtlicher Zulassung, Feuerwiderstandsklasse R 90 DIN 4102-11,
Rohrleitung nicht gedämmt, DN 80, Verlegung im Gebäude, Arbeitshöhe des Montageortes bis 5,5 m über der Standfläche des hierfür erforderlichen Gerüstes, Gerüst wird gesondert vergütet, Wand aus Beton, Dicke 200 mm, runder Durchbruch ohne Hüllrohr, Durchmesser über 100 bis 150 mm, freier Ringspalt im Durchbruch bis 15 mm, Spalt füllen mit Brandschutzmörtel.
Menge: 101,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.1.30 Brandschutzabschottung Rohr Guss R90 DN100 Gebäude Wand D 200mm Durchm. 150-200mm**
*** Leitbeschreibung
STLB-Bau 2025-10 047
Brandschutzabschottung von Rohrleitung aus Gusseisen, mit allgemeinem bauaufsichtlichen Prüfzeugnis/allgemeiner bauaufsichtlicher Zulassung, Feuerwiderstandsklasse R 90 DIN 4102-11,
Rohrleitung nicht gedämmt, DN 100, Verlegung im Gebäude, Arbeitshöhe des Montageortes bis 5,5 m über der Standfläche des hierfür erforderlichen Gerüstes, Gerüst wird gesondert vergütet, Wand aus Beton, Dicke 200 mm, runder Durchbruch ohne Hüllrohr, Durchmesser über 150 bis 200 mm, freier Ringspalt im Durchbruch bis 15 mm, Spalt füllen mit Brandschutzmörtel.
Menge: 270,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.1.40 Brandschutzabschottung Rohr Guss R90 DN125 Gebäude Wand D 200mm Durchm. 200-250mm**
*** Leitbeschreibung
STLB-Bau 2025-10 047
Brandschutzabschottung von Rohrleitung aus Gusseisen, mit allgemeinem bauaufsichtlichen Prüfzeugnis/allgemeiner bauaufsichtlicher Zulassung, Feuerwiderstandsklasse R 90 DIN 4102-11,
Rohrleitung nicht gedämmt, DN 125, Verlegung im Gebäude, Arbeitshöhe des Montageortes bis 5,5 m über der Standfläche des hierfür erforderlichen Gerüstes, Gerüst wird gesondert vergütet, Wand aus Beton, Dicke 200 mm, runder Durchbruch ohne Hüllrohr, Durchmesser über 200 bis 250 mm, freier Ringspalt im Durchbruch bis 15 mm, Spalt füllen mit Brandschutzmörtel.
Menge: 142,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.1.50 Brandschutzabschottung Rohr Guss R90 DN150 Gebäude Wand D 200mm Durchm. 200-250mm**
*** Leitbeschreibung
STLB-Bau 2025-10 047
Brandschutzabschottung von Rohrleitung aus Gusseisen, mit allgemeinem bauaufsichtlichen Prüfzeugnis/allgemeiner bauaufsichtlicher Zulassung, Feuerwiderstandsklasse R 90 DIN 4102-11,
Rohrleitung nicht gedämmt, DN 150, Verlegung im Gebäude, Arbeitshöhe des Montageortes bis 5,5 m über der Standfläche des hierfür erforderlichen Gerüstes, Gerüst wird gesondert vergütet, Wand aus Beton, Dicke 200 mm, runder Durchbruch ohne Hüllrohr, Durchmesser über 200 bis 250 mm.
Menge: 135,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.1.60 Brandschutzabschottung Rohr Guss R90 DN200 Gebäude Wand D 200mm Durchm. 250-300mm**
*** Leitbeschreibung
STLB-Bau 2025-10 047
Brandschutzabschottung von Rohrleitung aus Gusseisen, mit allgemeinem bauaufsichtlichen Prüfzeugnis/allgemeiner bauaufsichtlicher Zulassung, Feuerwiderstandsklasse R 90 DIN 4102-11,
Rohrleitung nicht gedämmt, DN 200, Verlegung im Gebäude, Arbeitshöhe des Montageortes bis 5,5 m über der Standfläche des hierfür erforderlichen Gerüstes, Gerüst wird gesondert vergütet, Wand aus Beton, Dicke 200 mm, runder Durchbruch ohne Hüllrohr, Durchmesser über 250 bis 300 mm.
Menge: 61,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.1.70 Brandschutzabschottung Rohr Guss R90 DN250 Gebäude Wand D 200mm Durchm. 350-400mm**
*** Leitbeschreibung
STLB-Bau 2025-10 047
Brandschutzabschottung von Rohrleitung aus Gusseisen, mit allgemeinem bauaufsichtlichen Prüfzeugnis/allgemeiner bauaufsichtlicher Zulassung, Feuerwiderstandsklasse R 90 DIN 4102-11,
Rohrleitung nicht gedämmt, DN 250, Verlegung im Gebäude, Arbeitshöhe des Montageortes bis 5,5 m über der Standfläche des hierfür erforderlichen Gerüstes, Gerüst wird gesondert vergütet, Wand aus Beton, Dicke 200 mm, runder Durchbruch ohne Hüllrohr, Durchmesser über 350 bis 400 mm.
Menge: 6,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.1.80 Brandschutzabschottung Rohr Guss R90 DN300 Gebäude Wand D 200mm Durchm. 400-450mm**
*** Leitbeschreibung
STLB-Bau 2025-10 047
Brandschutzabschottung von Rohrleitung aus Gusseisen, mit allgemeinem bauaufsichtlichen Prüfzeugnis/allgemeiner bauaufsichtlicher Zulassung, Feuerwiderstandsklasse R 90 DIN 4102-11,
Rohrleitung nicht gedämmt, DN 300, Verlegung im Gebäude, Arbeitshöhe des Montageortes bis 5,5 m über der Standfläche des hierfür erforderlichen Gerüstes, Gerüst wird gesondert vergütet, Wand aus Beton, Dicke 200 mm, runder Durchbruch ohne Hüllrohr, Durchmesser über 400 bis 450 mm.
Menge: 5,000 St
DIN 276-2018 / IBP: 411
Bauabschnitte / Kostenträger: 411
*Unterbeschreibung 1 Mit Kennzeichnungsschild aus Kunststoff, B/H 13x10cm,*
Mit Kennzeichnungsschild aus Kunststoff, B/H 13x10cm,
Befestigung durch Kleben, Untergrund Beton/Trockenbau,
mit Angaben zu Systembezeichnung, Zulassungs-/Prüfzeugnis-Nummer,
Errichterfirma, Erstelldatum, fortlaufende Nummerierung (siehe auch separate Position Brandschutzdokumentation).

*Hinweis*

*Hinweis*

###### 1.1.3.2 Brandschott nichtbrennbare Gussrohrleitungen - Massivdecke

*Hinweis*

*Hinweis*

*Hinweis*

*Hinweis*

*Hinweis: BS mit ABP/ABZ - Kernbohrung, massive Decken 300mm (F90), bis 5,5m Montagehöhe*

**1.1.3.2.10 Brandschutzabschottung Rohr Guss R90 DN50 Gebäude Decke D 300mm Durchm. 100-150mm**
*** Leitbeschreibung
STLB-Bau 2025-10 047
Brandschutzabschottung von Rohrleitung aus Gusseisen, mit allgemeinem bauaufsichtlichen Prüfzeugnis/allgemeiner bauaufsichtlicher Zulassung, Feuerwiderstandsklasse R 90 DIN 4102-11,
Rohrleitung nicht gedämmt, DN 50, Verlegung im Gebäude, Arbeitshöhe des Montageortes bis 5,5 m über der Standfläche des hierfür erforderlichen Gerüstes, Gerüst wird gesondert vergütet, Decke aus Beton, Dicke 300 mm, runder Durchbruch ohne Hüllrohr, Durchmesser über 100 bis 150 mm, freier Ringspalt im Durchbruch bis 15 mm, Spalt füllen mit Brandschutzmörtel.
Menge: 268,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.2.20 Brandschutzabschottung Rohr Guss R90 DN80 Gebäude Decke D 300mm Durchm. 100-150mm**
*** Leitbeschreibung
STLB-Bau 2025-10 047
Brandschutzabschottung von Rohrleitung aus Gusseisen, mit allgemeinem bauaufsichtlichen Prüfzeugnis/allgemeiner bauaufsichtlicher Zulassung, Feuerwiderstandsklasse R 90 DIN 4102-11,
Rohrleitung nicht gedämmt, DN 80, Verlegung im Gebäude, Arbeitshöhe des Montageortes bis 5,5 m über der Standfläche des hierfür erforderlichen Gerüstes, Gerüst wird gesondert vergütet, Decke aus Beton, Dicke 300 mm, runder Durchbruch ohne Hüllrohr, Durchmesser über 100 bis 150 mm, freier Ringspalt im Durchbruch bis 15 mm, Spalt füllen mit Brandschutzmörtel.
Menge: 331,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.2.30 Brandschutzabschottung Rohr Guss R90 DN100 Gebäude Decke D 300mm Durchm. 150-200mm**
*** Leitbeschreibung
STLB-Bau 2025-10 047
Brandschutzabschottung von Rohrleitung aus Gusseisen, mit allgemeinem bauaufsichtlichen Prüfzeugnis/allgemeiner bauaufsichtlicher Zulassung, Feuerwiderstandsklasse R 90 DIN 4102-11,
Rohrleitung nicht gedämmt, DN 100, Verlegung im Gebäude, Arbeitshöhe des Montageortes bis 5,5 m über der Standfläche des hierfür erforderlichen Gerüstes, Gerüst wird gesondert vergütet, Decke aus Beton, Dicke 300 mm, runder Durchbruch ohne Hüllrohr, Durchmesser über 150 bis 200 mm, freier Ringspalt im Durchbruch bis 15 mm, Spalt füllen mit Brandschutzmörtel.
Menge: 1158,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.2.40 Brandschutzabschottung Rohr Guss R90 DN125 Gebäude Decke D 300mm Durchm. 200-250mm**
*** Leitbeschreibung
STLB-Bau 2025-10 047
Brandschutzabschottung von Rohrleitung aus Gusseisen, mit allgemeinem bauaufsichtlichen Prüfzeugnis/allgemeiner bauaufsichtlicher Zulassung, Feuerwiderstandsklasse R 90 DIN 4102-11,
Rohrleitung nicht gedämmt, DN 125, Verlegung im Gebäude, Arbeitshöhe des Montageortes bis 5,5 m über der Standfläche des hierfür erforderlichen Gerüstes, Gerüst wird gesondert vergütet, Decke aus Beton, Dicke 300 mm, runder Durchbruch ohne Hüllrohr, Durchmesser über 200 bis 250 mm, freier Ringspalt im Durchbruch bis 15 mm, Spalt füllen mit Brandschutzmörtel.
Menge: 75,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.2.50 Brandschutzabschottung Rohr Guss R90 DN150 Gebäude Decke D 300mm Durchm. 200-250mm**
*** Leitbeschreibung
STLB-Bau 2025-10 047
Brandschutzabschottung von Rohrleitung aus Gusseisen, mit allgemeinem bauaufsichtlichen Prüfzeugnis/allgemeiner bauaufsichtlicher Zulassung, Feuerwiderstandsklasse R 90 DIN 4102-11,
Rohrleitung nicht gedämmt, DN 150, Verlegung im Gebäude, Arbeitshöhe des Montageortes bis 5,5 m über der Standfläche des hierfür erforderlichen Gerüstes, Gerüst wird gesondert vergütet, Decke aus Beton, Dicke 300 mm, runder Durchbruch ohne Hüllrohr, Durchmesser über 200 bis 250 mm.
Menge: 75,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.2.60 Brandschutzabschottung Rohr Guss R90 DN200 Gebäude Decke D 300mm Durchm. 250-300mm**
*** Leitbeschreibung
STLB-Bau 2025-10 047
Brandschutzabschottung von Rohrleitung aus Gusseisen, mit allgemeinem bauaufsichtlichen Prüfzeugnis/allgemeiner bauaufsichtlicher Zulassung, Feuerwiderstandsklasse R 90 DIN 4102-11,
Rohrleitung nicht gedämmt, DN 200, Verlegung im Gebäude, Arbeitshöhe des Montageortes bis 5,5 m über der Standfläche des hierfür erforderlichen Gerüstes, Gerüst wird gesondert vergütet, Decke aus Beton, Dicke 300 mm, runder Durchbruch ohne Hüllrohr, Durchmesser über 250 bis 300 mm.
Menge: 24,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.2.70 Brandschutzabschottung Rohr Guss R90 DN250 Gebäude Decke D 300mm Durchm. 350-400mm**
*** Leitbeschreibung
STLB-Bau 2025-10 047
Brandschutzabschottung von Rohrleitung aus Gusseisen, mit allgemeinem bauaufsichtlichen Prüfzeugnis/allgemeiner bauaufsichtlicher Zulassung, Feuerwiderstandsklasse R 90 DIN 4102-11,
Rohrleitung nicht gedämmt, DN 250, Verlegung im Gebäude, Arbeitshöhe des Montageortes bis 5,5 m über der Standfläche des hierfür erforderlichen Gerüstes, Gerüst wird gesondert vergütet, Decke aus Beton, Dicke 300 mm, runder Durchbruch ohne Hüllrohr, Durchmesser über 350 bis 400 mm.
Menge: 3,000 St
DIN 276-2018 / IBP: 411
Bauabschnitte / Kostenträger: 411
*Unterbeschreibung 1 Mit Kennzeichnungsschild aus Kunststoff, B/H 13x10cm,*
Mit Kennzeichnungsschild aus Kunststoff, B/H 13x10cm,
Befestigung durch Kleben, Untergrund Beton/Trockenbau,
mit Angaben zu Systembezeichnung, Zulassungs-/Prüfzeugnis-Nummer,
Errichterfirma, Erstelldatum, fortlaufende Nummerierung (siehe auch separate Position Brandschutzdokumentation).

**1.1.3.2.80 Brandschutzabschottung Rohr Guss R90 DN300 Gebäude Decke D 300mm Durchm. 400-450mm**
*** Leitbeschreibung
STLB-Bau 2025-10 047
Brandschutzabschottung von Rohrleitung aus Gusseisen, mit allgemeinem bauaufsichtlichen Prüfzeugnis/allgemeiner bauaufsichtlicher Zulassung, Feuerwiderstandsklasse R 90 DIN 4102-11,
Rohrleitung nicht gedämmt, DN 300, Verlegung im Gebäude, Arbeitshöhe des Montageortes bis 5,5 m über der Standfläche des hierfür erforderlichen Gerüstes, Gerüst wird gesondert vergütet, Decke aus Beton, Dicke 300 mm, runder Durchbruch ohne Hüllrohr, Durchmesser über 400 bis 450 mm.
Menge: 3,000 St
DIN 276-2018 / IBP: 411
Bauabschnitte / Kostenträger: 411
*Unterbeschreibung 1 Mit Kennzeichnungsschild aus Kunststoff, B/H 13x10cm,*
Mit Kennzeichnungsschild aus Kunststoff, B/H 13x10cm,
Befestigung durch Kleben, Untergrund Beton/Trockenbau,
mit Angaben zu Systembezeichnung, Zulassungs-/Prüfzeugnis-Nummer,
Errichterfirma, Erstelldatum, fortlaufende Nummerierung (siehe auch separate Position Brandschutzdokumentation).

*Hinweis*

*Hinweis*

###### 1.1.3.3 Brandschott nichtbrennbare Gussrohrleitungen - Trockenbauwände

*Hinweis*

*Hinweis*

*Hinweis*

*Hinweis*

*Hinweis: BS mit ABP/ABZ - Rund, Trockenbauwände 150mm (F30), bis 3,5m Montagehöhe*

**1.1.3.3.10 Brandschutzabschottung Rohr Guss R30 DN50 Gebäude Wand D 150mm Durchm. 100-150mm**
*** Leitbeschreibung
STLB-Bau 2025-10 047
Brandschutzabschottung von Rohrleitung aus Gusseisen, mit allgemeinem bauaufsichtlichen Prüfzeugnis/allgemeiner bauaufsichtlicher Zulassung, Feuerwiderstandsklasse R 30 DIN 4102-11,
Rohrleitung nicht gedämmt, DN 50, Verlegung im Gebäude, Arbeitshöhe des Montageortes bis 3,5 m über der Standfläche des hierfür erforderlichen Gerüstes, Wand als Trennwand in Ständerbauart, Dicke 150 mm, runder Durchbruch ohne Hüllrohr, Durchmesser über 100 bis 150 mm.
Menge: 3,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.20 Brandschutzabschottung Rohr Guss R30 DN80 Gebäude Wand D 150mm Durchm. 100-150mm**
*** Leitbeschreibung
STLB-Bau 2025-10 047
Brandschutzabschottung von Rohrleitung aus Gusseisen, mit allgemeinem bauaufsichtlichen Prüfzeugnis/allgemeiner bauaufsichtlicher Zulassung, Feuerwiderstandsklasse R 30 DIN 4102-11,
Rohrleitung nicht gedämmt, DN 80, Verlegung im Gebäude, Arbeitshöhe des Montageortes bis 3,5 m über der Standfläche des hierfür erforderlichen Gerüstes, Wand als Trennwand in Ständerbauart, Dicke 150 mm, runder Durchbruch ohne Hüllrohr, Durchmesser über 100 bis 150 mm.
Menge: 7,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.30 Brandschutzabschottung Rohr Guss R30 DN100 Gebäude Wand D 150mm Durchm. 150-200mm**
*** Leitbeschreibung
STLB-Bau 2025-10 047
Brandschutzabschottung von Rohrleitung aus Gusseisen, mit allgemeinem bauaufsichtlichen Prüfzeugnis/allgemeiner bauaufsichtlicher Zulassung, Feuerwiderstandsklasse R 30 DIN 4102-11,
Rohrleitung nicht gedämmt, DN 100, Verlegung im Gebäude, Arbeitshöhe des Montageortes bis 3,5 m über der Standfläche des hierfür erforderlichen Gerüstes, Wand als Trennwand in Ständerbauart, Dicke 150 mm, runder Durchbruch ohne Hüllrohr, Durchmesser über 150 bis 200 mm.
Menge: 8,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.40 Brandschutzabschottung Rohr Guss R30 DN125 Gebäude Wand D 150mm Durchm. 200-250mm**
*** Leitbeschreibung
STLB-Bau 2025-10 047
Brandschutzabschottung von Rohrleitung aus Gusseisen, mit allgemeinem bauaufsichtlichen Prüfzeugnis/allgemeiner bauaufsichtlicher Zulassung, Feuerwiderstandsklasse R 30 DIN 4102-11,
Rohrleitung nicht gedämmt, DN 125, Verlegung im Gebäude, Arbeitshöhe des Montageortes bis 3,5 m über der Standfläche des hierfür erforderlichen Gerüstes, Wand als Trennwand in Ständerbauart, Dicke 150 mm, runder Durchbruch ohne Hüllrohr, Durchmesser über 200 bis 250 mm.
Menge: 2,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.50 Brandschutzabschottung Rohr Guss R30 DN150 Gebäude Wand D 150mm Durchm. 200-250mm**
*** Leitbeschreibung
STLB-Bau 2025-10 047
Brandschutzabschottung von Rohrleitung aus Gusseisen, mit allgemeinem bauaufsichtlichen Prüfzeugnis/allgemeiner bauaufsichtlicher Zulassung, Feuerwiderstandsklasse R 30 DIN 4102-11,
Rohrleitung nicht gedämmt, DN 150, Verlegung im Gebäude, Arbeitshöhe des Montageortes bis 3,5 m über der Standfläche des hierfür erforderlichen Gerüstes, Wand als Trennwand in Ständerbauart, Dicke 150 mm, runder Durchbruch ohne Hüllrohr, Durchmesser über 200 bis 250 mm.
Menge: 1,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.60 Brandschutzabschottung Rohr Guss R30 DN200 Gebäude Wand D 150mm Durchm. 250-300mm**
*** Leitbeschreibung
STLB-Bau 2025-10 047
Brandschutzabschottung von Rohrleitung aus Gusseisen, mit allgemeinem bauaufsichtlichen Prüfzeugnis/allgemeiner bauaufsichtlicher Zulassung, Feuerwiderstandsklasse R 30 DIN 4102-11,
Rohrleitung nicht gedämmt, DN 200, Verlegung im Gebäude, Arbeitshöhe des Montageortes bis 3,5 m über der Standfläche des hierfür erforderlichen Gerüstes, Wand als Trennwand in Ständerbauart, Dicke 150 mm, runder Durchbruch ohne Hüllrohr, Durchmesser über 250 bis 300 mm.
Menge: 1,000 St
DIN 276-2018 / IBP: 411
Bauabschnitte / Kostenträger: 411
*Unterbeschreibung 1 Mit Kennzeichnungsschild aus Kunststoff, B/H 13x10cm,*
Mit Kennzeichnungsschild aus Kunststoff, B/H 13x10cm,
Befestigung durch Kleben, Untergrund Beton/Trockenbau,
mit Angaben zu Systembezeichnung, Zulassungs-/Prüfzeugnis-Nummer,
Errichterfirma, Erstelldatum, fortlaufende Nummerierung(siehe auch separate Position Brandschutzdokumentation).

*Hinweis*

*Hinweis: BS mit ABP/ABZ - Rund, Trockenbauwände 150mm (F30), bis 5,5m Montagehöhe*

**1.1.3.3.70 Brandschutzabschottung Rohr Guss R30 DN50 Gebäude Wand D 150mm Durchm. 100-150mm**
*** Leitbeschreibung
STLB-Bau 2025-10 047
Brandschutzabschottung von Rohrleitung aus Gusseisen, mit allgemeinem bauaufsichtlichen Prüfzeugnis/allgemeiner bauaufsichtlicher Zulassung, Feuerwiderstandsklasse R 30 DIN 4102-11,
Rohrleitung nicht gedämmt, DN 50, Verlegung im Gebäude, Arbeitshöhe des Montageortes bis 5,5 m über der Standfläche des hierfür erforderlichen Gerüstes, Gerüst wird gesondert vergütet, Wand als Trennwand in Ständerbauart, Dicke 150 mm, runder Durchbruch ohne Hüllrohr, Durchmesser über 100 bis 150 mm.
Menge: 49,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.80 Brandschutzabschottung Rohr Guss R30 DN80 Gebäude Wand D 150mm Durchm. 100-150mm**
*** Leitbeschreibung
STLB-Bau 2025-10 047
Brandschutzabschottung von Rohrleitung aus Gusseisen, mit allgemeinem bauaufsichtlichen Prüfzeugnis/allgemeiner bauaufsichtlicher Zulassung, Feuerwiderstandsklasse R 30 DIN 4102-11,
Rohrleitung nicht gedämmt, DN 80, Verlegung im Gebäude, Arbeitshöhe des Montageortes bis 5,5 m über der Standfläche des hierfür erforderlichen Gerüstes, Gerüst wird gesondert vergütet, Wand als Trennwand in Ständerbauart, Dicke 150 mm, runder Durchbruch ohne Hüllrohr, Durchmesser über 100 bis 150 mm.
Menge: 193,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.90 Brandschutzabschottung Rohr Guss R30 DN100 Gebäude Wand D 150mm Durchm. 150-200mm**
*** Leitbeschreibung
STLB-Bau 2025-10 047
Brandschutzabschottung von Rohrleitung aus Gusseisen, mit allgemeinem bauaufsichtlichen Prüfzeugnis/allgemeiner bauaufsichtlicher Zulassung, Feuerwiderstandsklasse R 30 DIN 4102-11,
Rohrleitung nicht gedämmt, DN 100, Verlegung im Gebäude, Arbeitshöhe des Montageortes bis 5,5 m über der Standfläche des hierfür erforderlichen Gerüstes, Gerüst wird gesondert vergütet, Wand als Trennwand in Ständerbauart, Dicke 150 mm, runder Durchbruch ohne Hüllrohr, Durchmesser über 150 bis 200 mm.
Menge: 511,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.100 Brandschutzabschottung Rohr Guss R30 DN125 Gebäude Wand D 150mm Durchm. 200-250mm**
*** Leitbeschreibung
STLB-Bau 2025-10 047
Brandschutzabschottung von Rohrleitung aus Gusseisen, mit allgemeinem bauaufsichtlichen Prüfzeugnis/allgemeiner bauaufsichtlicher Zulassung, Feuerwiderstandsklasse R 30 DIN 4102-11,
Rohrleitung nicht gedämmt, DN 125, Verlegung im Gebäude, Arbeitshöhe des Montageortes bis 5,5 m über der Standfläche des hierfür erforderlichen Gerüstes, Gerüst wird gesondert vergütet, Wand als Trennwand in Ständerbauart, Dicke 150 mm, runder Durchbruch ohne Hüllrohr, Durchmesser über 200 bis 250 mm.
Menge: 46,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.110 Brandschutzabschottung Rohr Guss R30 DN150 Gebäude Wand D 150mm Durchm. 200-250mm**
*** Leitbeschreibung
STLB-Bau 2025-10 047
Brandschutzabschottung von Rohrleitung aus Gusseisen, mit allgemeinem bauaufsichtlichen Prüfzeugnis/allgemeiner bauaufsichtlicher Zulassung, Feuerwiderstandsklasse R 30 DIN 4102-11,
Rohrleitung nicht gedämmt, DN 150, Verlegung im Gebäude, Arbeitshöhe des Montageortes bis 5,5 m über der Standfläche des hierfür erforderlichen Gerüstes, Gerüst wird gesondert vergütet, Wand als Trennwand in Ständerbauart, Dicke 150 mm, runder Durchbruch ohne Hüllrohr, Durchmesser über 200 bis 250 mm.
Menge: 47,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.120 Brandschutzabschottung Rohr Guss R30 DN200 Gebäude Wand D 150mm Durchm. 250-300mm**
*** Leitbeschreibung
STLB-Bau 2025-10 047
Brandschutzabschottung von Rohrleitung aus Gusseisen, mit allgemeinem bauaufsichtlichen Prüfzeugnis/allgemeiner bauaufsichtlicher Zulassung, Feuerwiderstandsklasse R 30 DIN 4102-11,
Rohrleitung nicht gedämmt, DN 200, Verlegung im Gebäude, Arbeitshöhe des Montageortes bis 5,5 m über der Standfläche des hierfür erforderlichen Gerüstes, Gerüst wird gesondert vergütet, Wand als Trennwand in Ständerbauart, Dicke 150 mm, runder Durchbruch ohne Hüllrohr, Durchmesser über 250 bis 300 mm.
Menge: 12,000 St
DIN 276-2018 / IBP: 411
Bauabschnitte / Kostenträger: 411
*Unterbeschreibung 1 Mit Kennzeichnungsschild aus Kunststoff, B/H 13x10cm,*
Mit Kennzeichnungsschild aus Kunststoff, B/H 13x10cm,
Befestigung durch Kleben, Untergrund Beton/Trockenbau,
mit Angaben zu Systembezeichnung, Zulassungs-/Prüfzeugnis-Nummer,
Errichterfirma, Erstelldatum, fortlaufende Nummerierung(siehe auch separate Position Brandschutzdokumentation).

*Hinweis*

*Hinweis: BS mit ABP/ABZ - Rund, Trockenbauwände 150mm (F90), bis 5,5m Montagehöhe*

**1.1.3.3.130 Brandschutzabschottung Rohr Guss R90 DN50 Gebäude Wand D 150mm Durchm. 100-150mm**
*** Leitbeschreibung
STLB-Bau 2025-10 047
Brandschutzabschottung von Rohrleitung aus Gusseisen, mit allgemeinem bauaufsichtlichen Prüfzeugnis/allgemeiner bauaufsichtlicher Zulassung, Feuerwiderstandsklasse R 90 DIN 4102-11,
Rohrleitung nicht gedämmt, DN 50, Verlegung im Gebäude, Arbeitshöhe des Montageortes bis 5,5 m über der Standfläche des hierfür erforderlichen Gerüstes, Gerüst wird gesondert vergütet, Wand als Trennwand in Ständerbauart, Dicke 150 mm, runder Durchbruch ohne Hüllrohr, Durchmesser über 100 bis 150 mm, freier Ringspalt im Durchbruch bis 15 mm, Spalt füllen mit Gips.
Menge: 4,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.140 Brandschutzabschottung Rohr Guss R90 DN80 Gebäude Wand D 150mm Durchm. 100-150mm**
*** Leitbeschreibung
STLB-Bau 2025-10 047
Brandschutzabschottung von Rohrleitung aus Gusseisen, mit allgemeinem bauaufsichtlichen Prüfzeugnis/allgemeiner bauaufsichtlicher Zulassung, Feuerwiderstandsklasse R 90 DIN 4102-11,
Rohrleitung nicht gedämmt, DN 80, Verlegung im Gebäude, Arbeitshöhe des Montageortes bis 5,5 m über der Standfläche des hierfür erforderlichen Gerüstes, Gerüst wird gesondert vergütet, Wand als Trennwand in Ständerbauart, Dicke 150 mm, runder Durchbruch ohne Hüllrohr, Durchmesser über 100 bis 150 mm, freier Ringspalt im Durchbruch bis 15 mm, Spalt füllen mit Gips.
Menge: 21,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.150 Brandschutzabschottung Rohr Guss R90 DN125 Gebäude Wand D 150mm Durchm. 200-250mm**
*** Leitbeschreibung
STLB-Bau 2025-10 047
Brandschutzabschottung von Rohrleitung aus Gusseisen, mit allgemeinem bauaufsichtlichen Prüfzeugnis/allgemeiner bauaufsichtlicher Zulassung, Feuerwiderstandsklasse R 90 DIN 4102-11,
Rohrleitung nicht gedämmt, DN 125, Verlegung im Gebäude, Arbeitshöhe des Montageortes bis 5,5 m über der Standfläche des hierfür erforderlichen Gerüstes, Gerüst wird gesondert vergütet, Wand als Trennwand in Ständerbauart, Dicke 150 mm, runder Durchbruch ohne Hüllrohr, Durchmesser über 200 bis 250 mm, freier Ringspalt im Durchbruch bis 15 mm, Spalt füllen mit Gips.
Menge: 59,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.160 Brandschutzabschottung Rohr Guss R90 DN150 Gebäude Wand D 150mm Durchm. 200-250mm**
*** Leitbeschreibung
STLB-Bau 2025-10 047
Brandschutzabschottung von Rohrleitung aus Gusseisen, mit allgemeinem bauaufsichtlichen Prüfzeugnis/allgemeiner bauaufsichtlicher Zulassung, Feuerwiderstandsklasse R 90 DIN 4102-11,
Rohrleitung nicht gedämmt, DN 150, Verlegung im Gebäude, Arbeitshöhe des Montageortes bis 5,5 m über der Standfläche des hierfür erforderlichen Gerüstes, Gerüst wird gesondert vergütet, Wand als Trennwand in Ständerbauart, Dicke 150 mm, runder Durchbruch ohne Hüllrohr, Durchmesser über 200 bis 250 mm.
Menge: 12,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.3.170 Brandschutzabschottung Rohr Guss R90 DN200 Gebäude Wand D 150mm Durchm. 250-300mm**
*** Leitbeschreibung
STLB-Bau 2025-10 047
Brandschutzabschottung von Rohrleitung aus Gusseisen, mit allgemeinem bauaufsichtlichen Prüfzeugnis/allgemeiner bauaufsichtlicher Zulassung, Feuerwiderstandsklasse R 90 DIN 4102-11,
Rohrleitung nicht gedämmt, DN 200, Verlegung im Gebäude, Arbeitshöhe des Montageortes bis 5,5 m über der Standfläche des hierfür erforderlichen Gerüstes, Gerüst wird gesondert vergütet, Wand als Trennwand in Ständerbauart, Dicke 150 mm, runder Durchbruch ohne Hüllrohr, Durchmesser über 250 bis 300 mm.
Menge: 2,000 St
DIN 276-2018 / IBP: 411
Bauabschnitte / Kostenträger: 411
*Unterbeschreibung 1 Mit Kennzeichnungsschild aus Kunststoff, B/H 13x10cm,*
Mit Kennzeichnungsschild aus Kunststoff, B/H 13x10cm,
Befestigung durch Kleben, Untergrund Beton/Trockenbau,
mit Angaben zu Systembezeichnung, Zulassungs-/Prüfzeugnis-Nummer,
Errichterfirma, Erstelldatum, fortlaufende Nummerierung(siehe auch separate Position Brandschutzdokumentation).

*Hinweis*

###### 1.1.3.4 Brandschott brennbare PP-Kunststoffrohrleitungen - Trockenbauwände

*Hinweis*

*Hinweis*

*Hinweis*

*Hinweis*

*Hinweis*

*Hinweis: BS mit ABP/ABZ - Rund, Trockenbauwände 150mm (F30), bis 3,5m Montagehöhe*

**1.1.3.4.10 Brandschutzabschottung Rohr PP heißwasserbest. R30 DN50 Wand D 150mm Durchm. 50-100mm**
*** Leitbeschreibung
STLB-Bau 2026-04 047
Brandschutzabschottung von Rohrleitung aus PP, heißwasserbeständig, Baustoffklasse DIN 4102-1 B2 (normalentflammbar), mit allgemeinem bauaufsichtlichen Prüfzeugnis/allgemeiner bauaufsichtlicher Zulassung, Feuerwiderstandsklasse R 30 DIN 4102-11,
Rohrleitung nicht gedämmt, für Wasser/Abwasser, DN 50, Verlegung im Gebäude, Arbeitshöhe des Montageortes bis 3,5 m über der Standfläche des hierfür erforderlichen Gerüstes, Wand als Trennwand in Ständerbauart, Dicke 150 mm, runder Durchbruch, Durchmesser über 50 bis 100 mm.
Menge: 32,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.4.20 Brandschutzabschottung Rohr PP heißwasserbest. R30 DN70 Wand D 150mm Durchm. 100-150mm**
*** Leitbeschreibung
STLB-Bau 2026-04 047
Brandschutzabschottung von Rohrleitung aus PP, heißwasserbeständig, Baustoffklasse DIN 4102-1 B2 (normalentflammbar), mit allgemeinem bauaufsichtlichen Prüfzeugnis/allgemeiner bauaufsichtlicher Zulassung, Feuerwiderstandsklasse R 30 DIN 4102-11,
Rohrleitung nicht gedämmt, für Wasser/Abwasser, DN 70, Verlegung im Gebäude, Arbeitshöhe des Montageortes bis 3,5 m über der Standfläche des hierfür erforderlichen Gerüstes, Wand als Trennwand in Ständerbauart, Dicke 150 mm, runder Durchbruch, Durchmesser über 100 bis 150 mm.
Menge: 4,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.4.30 Brandschutzabschottung Rohr PP heißwasserbest. R30 DN100 Wand D 150mm Durchm. 100-150mm**
*** Leitbeschreibung
STLB-Bau 2026-04 047
Brandschutzabschottung von Rohrleitung aus PP, heißwasserbeständig, Baustoffklasse DIN 4102-1 B2 (normalentflammbar), mit allgemeinem bauaufsichtlichen Prüfzeugnis/allgemeiner bauaufsichtlicher Zulassung, Feuerwiderstandsklasse R 30 DIN 4102-11,
Rohrleitung nicht gedämmt, für Wasser/Abwasser, DN 100, Verlegung im Gebäude, Arbeitshöhe des Montageortes bis 3,5 m über der Standfläche des hierfür erforderlichen Gerüstes, Wand als Trennwand in Ständerbauart, Dicke 150 mm, runder Durchbruch, Durchmesser über 100 bis 150 mm.
Menge: 20,000 St
DIN 276-2018 / IBP: 411
Bauabschnitte / Kostenträger: 411
*Unterbeschreibung 1 Mit Kennzeichnungsschild aus Kunststoff, B/H 13x10cm,*
Mit Kennzeichnungsschild aus Kunststoff, B/H 13x10cm,
Befestigung durch Kleben, Untergrund Beton/Trockenbau,
mit Angaben zu Systembezeichnung, Zulassungs-/Prüfzeugnis-Nummer,
Errichterfirma, Erstelldatum, fortlaufende Nummerierung(siehe auch separate Position Brandschutzdokumentation).

###### 1.1.3.5 Brandschott brennbare PE-Kunststoffrohrleitungen - Trockenbauwände

*Hinweis*

*Hinweis*

*Hinweis*

*Hinweis*

*Hinweis*

*Hinweis*

*Hinweis*

*Hinweis: BS mit ABP/ABZ - Rund, Trockenbauwände 150mm (F30), bis 3,5m Montagehöhe*

**1.1.3.5.10 Brandschutzabschottung Rohr PE heißwasserbest. R30 DN56 Wand D 150mm Durchm. 50-100mm**
*** Leitbeschreibung
STLB-Bau 2026-04 047
Brandschutzabschottung von Rohrleitung aus PE, heißwasserbeständig, Baustoffklasse DIN 4102-1 B2 (normalentflammbar), mit allgemeinem bauaufsichtlichen Prüfzeugnis/allgemeiner bauaufsichtlicher Zulassung, Feuerwiderstandsklasse R 30 DIN 4102-11,
Rohrleitung nicht gedämmt, für Wasser/Abwasser, DN 56, Verlegung im Gebäude, Arbeitshöhe des Montageortes bis 3,5 m über der Standfläche des hierfür erforderlichen Gerüstes, Wand als Trennwand in Ständerbauart, Dicke 150 mm, runder Durchbruch, Durchmesser über 50 bis 100 mm.
Menge: 6,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.5.20 Brandschutzabschottung Rohr PE heißwasserbest. R30 DN70 Wand D 150mm Durchm. 100-150mm**
*** Leitbeschreibung
STLB-Bau 2026-04 047
Brandschutzabschottung von Rohrleitung aus PE, heißwasserbeständig, Baustoffklasse DIN 4102-1 B2 (normalentflammbar), mit allgemeinem bauaufsichtlichen Prüfzeugnis/allgemeiner bauaufsichtlicher Zulassung, Feuerwiderstandsklasse R 30 DIN 4102-11,
Rohrleitung nicht gedämmt, für Wasser/Abwasser, DN 70, Verlegung im Gebäude, Arbeitshöhe des Montageortes bis 3,5 m über der Standfläche des hierfür erforderlichen Gerüstes, Wand als Trennwand in Ständerbauart, Dicke 150 mm, runder Durchbruch, Durchmesser über 100 bis 150 mm.
Menge: 8,000 St
DIN 276-2018 / IBP: 411
Bauabschnitte / Kostenträger: 411
*Unterbeschreibung 1 Mit Kennzeichnungsschild aus Kunststoff, B/H 13x10cm,*
Mit Kennzeichnungsschild aus Kunststoff, B/H 13x10cm,
Befestigung durch Kleben, Untergrund Beton/Trockenbau,
mit Angaben zu Systembezeichnung, Zulassungs-/Prüfzeugnis-Nummer,
Errichterfirma, Erstelldatum, fortlaufende Nummerierung(siehe auch separate Position Brandschutzdokumentation).

**1.1.3.5.30 Brandschutzabschottung Rohr PE heißwasserbest. R30 DN100 Wand D 150mm Durchm. 100-150mm**
*** Leitbeschreibung
STLB-Bau 2026-04 047
Brandschutzabschottung von Rohrleitung aus PE, heißwasserbeständig, Baustoffklasse DIN 4102-1 B2 (normalentflammbar), mit allgemeinem bauaufsichtlichen Prüfzeugnis/allgemeiner bauaufsichtlicher Zulassung, Feuerwiderstandsklasse R 30 DIN 4102-11,
Rohrleitung nicht gedämmt, für Wasser/Abwasser, DN 100, Verlegung im Gebäude, Arbeitshöhe des Montageortes bis 3,5 m über der Standfläche des hierfür erforderlichen Gerüstes, Wand als Trennwand in Ständerbauart, Dicke 150 mm, runder Durchbruch, Durchmesser über 100 bis 150 mm.
Menge: 8,000 St
DIN 276-2018 / IBP: 411
Bauabschnitte / Kostenträger: 411
*Unterbeschreibung 1 Mit Kennzeichnungsschild aus Kunststoff, B/H 13x10cm,*
Mit Kennzeichnungsschild aus Kunststoff, B/H 13x10cm,
Befestigung durch Kleben, Untergrund Beton/Trockenbau,
mit Angaben zu Systembezeichnung, Zulassungs-/Prüfzeugnis-Nummer,
Errichterfirma, Erstelldatum, fortlaufende Nummerierung(siehe auch separate Position Brandschutzdokumentation).

##### 1.1.4 Abläufe

###### 1.1.4.1 Bodenabläufe aus Gusseisen

*Hinweis*

*Hinweis*

*Hinweis*

*Hinweis*

*Hinweis: Abläufe für Kellerräume und Technikzentralen*

**1.1.4.1.10 Bodenablauf Geruchverschluss Guss Brandschutzeinsatz DN100 Pressdichtungsflansch Abgang senkr. Gitterrost Stahl niro lose eingelegt B 125-150mm L 125-150mm L15**
STLB-Bau 2025-10 044
Bodenablauf DIN EN 1253-1 mit Geruchverschluss mit einer Sperrwasserhöhe von mind. 50 mm, herausnehmbar, aus Gusseisen, mit Brandschutzeinsatz, DN 100, mit Pressdichtungsflansch, Abgang senkrecht, Gehäuse grundbeschichtet, mit Gitterrost aus nichtrostendem Stahl, lose eingelegt, Rost-/Plattenbreite über 125 bis 150 mm, Rost-/Plattenlänge über 125 bis 150 mm, Klasse L 15.
Menge: 135,000 St
DIN 276-2018 / IBP: 411
Bauabschnitte / Kostenträger: 411

**1.1.4.1.20 Aufsatzstück Stahl niro B 175-200mm L 175-200mm H bis 120mm Anschlussrand Rollring Gitterrost Stahl niro rutschhemmend Rutschgr.ArbeitR12 lose eingelegt L15**
STLB-Bau 2025-10 044
Aufsatzstück aus nichtrostendem Stahl, Nennmaß Breite über 175 bis 200 mm, Nennmaß Länge über 175 bis 200 mm, Höhe verstellbar bis 120 mm, mit Anschlussrand, einschl. Rollring, mit Gitterrost, aus nichtrostendem Stahl, rutschhemmend, Bewertungsgruppe Rutschgefahr R 12 ASR A1.5, lose eingelegt, Klasse L 15 DIN EN 1253-4.
Menge: 135,000 St
DIN 276-2018 / IBP: 411
Bauabschnitte / Kostenträger: 411

*Hinweis: Badabläufe*

**1.1.4.1.30 Bodenablauf Geruchverschluss Guss Brandschutzeinsatz DN70 Pressdichtungsflansch Abgang senkr. Schlitzrost Stahl niro rutschhemmend Rutschgr.ArbeitR11 verriegelt B 125-150mm L 125-150mm K3**
STLB-Bau 2025-10 044
Bodenablauf DIN EN 1253-1 mit Geruchverschluss mit einer Sperrwasserhöhe von mind. 50 mm, herausnehmbar, aus Gusseisen, mit Brandschutzeinsatz, DN 70, mit Pressdichtungsflansch, Abgang senkrecht, Gehäuse grundbeschichtet, mit Schlitzrost aus nichtrostendem Stahl, rutschhemmend, Bewertungsgruppe Rutschgefahr R 11 ASR A1.5, verriegelt, Rost-/Plattenbreite über 125 bis 150 mm, Rost-/Plattenlänge über 125 bis 150 mm, Klasse K 3, Ausführung gemäß Einzelbeschreibung,
Einzelbeschreibungs-Nr 'Rutschhemmung: Klasse C'.
Menge: 486,000 St
DIN 276-2018 / IBP: 411
Bauabschnitte / Kostenträger: 411

**1.1.4.1.40 Aufsatzstück Kunststoff B 100-125mm L 100-125mm H bis 200mm Anschluss Dünnbettabdichtung Rollring Schlitzrost Stahl niro rutschhemmend Rutschgr.ArbeitR10 verschraubt K3**
STLB-Bau 2025-10 044
Aufsatzstück aus Kunststoff, Nennmaß Breite über 100 bis 125 mm, Nennmaß Länge über 100 bis 125 mm, Höhe verstellbar bis 200 mm, mit Anschluss für Dünnbettabdichtung, einschl. Rollring, mit Schlitzrost, aus nichtrostendem Stahl, rutschhemmend, Bewertungsgruppe Rutschgefahr R 10 ASR A1.5, verschraubt, Klasse K 3 DIN EN 1253-4.
Menge: 486,000 St
DIN 276-2018 / IBP: 411
Bauabschnitte / Kostenträger: 411

**1.1.4.1.50 Einbauset für Badablauf aus Gusseisen, DN 70, 90°**
Einbauset für Badablauf aus Gusseisen, DN 70, 90°
zum mörtellosen Einbau in Kernbohrungen, Baustoffklasse A1
Menge: 486,000 St
DIN 276-2018 / IBP: 411
Bauabschnitte / Kostenträger: 411

**1.1.4.1.60 Schlauchstück DN70 / DN80**
Schlauchstück DN70 / DN80
zum direkten Anschluss von Ablaufkörpern DN 70 an SML-Rohr DN 80
Menge: 486,000 St
DIN 276-2018 / IBP: 411
Bauabschnitte / Kostenträger: 411

**1.1.4.1.70 Haarsieb aus Kunststoff**
Haarsieb aus Kunststoff
zum Einlegen in Bodenablauf DN 70
Menge: 486,000 St
DIN 276-2018 / IBP: 411
Bauabschnitte / Kostenträger: 411

*Hinweis*

###### 1.1.4.2 Bodenabläufe aus Edelstahl

*Hinweis*

*Hinweis*

*Hinweis*

*Hinweis*

*Hinweis*

**1.1.4.2.10 Bodenablauf DN100 Gehäuse Stahl niro Brandschutzeinsatz R90 Pressdichtungsflansch Abgang senkr.**
STLB-Bau 2026-04 044
Bodenablauf DIN EN 1253-2 ohne Geruchverschluss, Anschluss DN 100, Gehäuse aus nichtrostendem Stahl, Werkstoff-Nr 1.4301, mit Brandschutzeinsatz, Feuerwiderstandsklasse R 90 DIN 4102-11, mit Pressdichtungsflansch, Abgang senkrecht.
Menge: 36,000 St
DIN 276-2018 / IBP: 411
Bauabschnitte / Kostenträger: 411

**1.1.4.2.20 Entwässerungswanne Stahl niro B 500mm L 800mm Gitterrost Stahl niro rutschhemmend L15**
STLB-Bau 2026-04 044
Entwässerungswanne für Bodeneinbau, mit Eigengefälle, aus nichtrostendem Stahl, Werkstoff-Nr 1.4301, mit Ablaufstutzen, Siebrost als Schmutzfänger, Eimer aus nichtrostendem Stahl, mit höhenjustierbaren Schrauben, Breite 500 mm, Länge 800 mm, Abdeckung mit Gitterrost aus nichtrostendem Stahl, Werkstoff-Nr 1.4301, rutschhemmend, Klasse L 15 DIN EN 1253-4, Maschenweite 30/30.
Menge: 3,000 St
DIN 276-2018 / IBP: 411
Bauabschnitte / Kostenträger: 411

**1.1.4.2.30 Entwässerungswanne Stahl niro B 500mm L 1250mm Gitterrost Stahl niro rutschhemmend L15**
STLB-Bau 2026-04 044
Entwässerungswanne für Bodeneinbau, mit Eigengefälle, aus nichtrostendem Stahl, Werkstoff-Nr 1.4301, mit Ablaufstutzen, Siebrost als Schmutzfänger, Eimer aus nichtrostendem Stahl, mit höhenjustierbaren Schrauben, Breite 500 mm, Länge 1250 mm, Abdeckung mit Gitterrost aus nichtrostendem Stahl, Werkstoff-Nr 1.4301, rutschhemmend, Klasse L 15 DIN EN 1253-4, Maschenweite 30/30.
Menge: 3,000 St
DIN 276-2018 / IBP: 411
Bauabschnitte / Kostenträger: 411

**1.1.4.2.40 Aufsatzstück Stahl niro Durchm. 200mm H bis 120mm Anschlussrand Rollring Gitterrost Stahl niro L15**
STLB-Bau 2026-04 044
Aufsatzstück aus nichtrostendem Stahl, Werkstoff-Nr 1.4301, Nenndurchmesser 200 mm, Höhe verstellbar bis 120 mm, mit Anschlussrand, einschl. Rollring, mit Gitterrost, aus nichtrostendem Stahl, Klasse L 15 DIN EN 1253-4.
Menge: 36,000 St
DIN 276-2018 / IBP: 411
Bauabschnitte / Kostenträger: 411

**1.1.4.2.50 Einbauset für Bodenablauf aus Edelstahl, DN 100, 90°**
Einbauset für Bodenablauf aus Edelstahl, DN 100, 90°
zum mörtellosen Einbau in Kernbohrungen
Baustoffklasse A1
Menge: 36,000 St
DIN 276-2018 / IBP: 411
Bauabschnitte / Kostenträger: 411

**1.1.4.2.60 Stutzenverlängerungaus Edelstahl Wkst. 1.4301,**
Stutzenverlängerungaus Edelstahl Wkst. 1.4301,
Stutzendurchmesser 200 mm,
Höhenverstellbarkeit 55-120 mm, zur
Sickerwasserableitung oder
Abdichtung des Ringspaltes
zwischen Aufsatzstück und Ablaufkörper,
passend für
Bodenabläufe DN 100
alle Oberteile mit einem
Stutzendurchmesser 198 mm
alle Edelstahlrinnen mit einem
Stutzendurchmesser 198 mm
Menge: 36,000 St
DIN 276-2018 / IBP: 411
Bauabschnitte / Kostenträger: 411

*Hinweis*

###### 1.1.4.3 Dachabläufe aus Gusseisen

*Hinweis: Abläufe, Stutzenneigung 90°, 2-teilig; mit Isolierung*

*Hinweis: Abläufe Notentwässerung liefern und an den Dachdecker übergeben.*

**1.1.4.3.10 Ablauf Flachdach Druckströmung Gusseisen DN80 Aufstockel. H 240mm wärmegedämmt liefern**
*** Leitbeschreibung
STLB-Bau 2026-04 021
Ablauf DIN EN 1253-2 für Flachdach, als Flächenablauf, für Entwässerung mit Druckströmung, aus Gusseisen, DN 80, 2-teilig mit Aufstockelement für Dämmschichtdicken bis 240 mm, Auslauf senkrecht, mit Los- und Festflansch, wärmegedämmt, nur liefern.
Menge: 75,000 St
DIN 276-2018 / IBP: 411
Bauabschnitte / Kostenträger: 411
*Unterbeschreibung 1 mit Ablaufunterteil, Funktionsteil, Laubfangkorb und Notaufsatzring*

**1.1.4.3.20 Ablauf Flachdach Freispiegelentw. Gusseisen DN100 Aufstockel. H 200mm wärmegedämmt liefern**
STLB-Bau 2025-10 021
Ablauf DIN EN 1253-2 für Flachdach, als Flächenablauf, für Freispiegelentwässerung, aus Gusseisen, DN 100, 2-teilig mit Aufstockelement für Dämmschichtdicken bis 200 mm, Auslauf senkrecht, mit Los- und Festflansch, Anschluss an Abdichtung wird gesondert vergütet, wärmegedämmt, nur liefern.
Menge: 12,000 St
DIN 276-2018 / IBP: 411
Bauabschnitte / Kostenträger: 411

*Hinweis: Zubehör Dachabläufe Gusseisen*

*Hinweis: Zubehör liefern und an den Dachdecker übergeben.*

**1.1.4.3.30 Kiesfang aus Edelstahl für Dachablauf aus Gusseisen DN 70, Klasse H1,5**
Kiesfang aus Edelstahl für Dachablauf aus Gusseisen DN 70, Klasse H1,5
mit abnehmbaren Deckel, verschraubt
Menge: 75,000 St
DIN 276-2018 / IBP: 411
Bauabschnitte / Kostenträger: 411

**1.1.4.3.40 Kiesfang aus Edelstahl für Dachablauf aus Gusseisen DN 100-150, Klasse H1,5**
Kiesfang aus Edelstahl für Dachablauf aus Gusseisen DN 100-150, Klasse H1,5
mit abnehmbaren Deckel, verschraubt
Menge: 12,000 St
DIN 276-2018 / IBP: 411
Bauabschnitte / Kostenträger: 411

**1.1.4.3.50 Brandschutzeinsatz für Dachablauf DN 70**
Brandschutzeinsatz für Dachablauf DN 70
Brandschutzklasse R30-R120, geeignet für Stutzenneigung 90°
Menge: 50,000 St
DIN 276-2018 / IBP: 411
Bauabschnitte / Kostenträger: 411

**1.1.4.3.60 Brandschutzeinsatz für Dachablauf DN 100**
Brandschutzeinsatz für Dachablauf DN 100
Brandschutzklasse R30-R120, geeignet für Stutzenneigung 90°
Menge: 12,000 St
DIN 276-2018 / IBP: 411
Bauabschnitte / Kostenträger: 411

*Hinweis*

*Hinweis: Aufsatzstücke für Kiesdach und Gründach, extensiv*

**1.1.4.3.70 Kugelrost für Dachablauf DN 70, Klasse H 1,5**
Kugelrost für Dachablauf DN 70, Klasse H 1,5
aus Gusseisen mit Anstrich
Menge: 75,000 St
DIN 276-2018 / IBP: 411
Bauabschnitte / Kostenträger: 411

**1.1.4.3.80 Kugelrost für Dachablauf DN 100, Klasse H 1,5**
Kugelrost für Dachablauf DN 100, Klasse H 1,5
aus Gusseisen mit Anstrich
Menge: 12,000 St
DIN 276-2018 / IBP: 411
Bauabschnitte / Kostenträger: 411

*Hinweis*

**1.1.4.3.90 Isolierkörper für Oberteil, Für Flachdachablauf DN70**
Isolierkörper für Oberteil, Für Flachdachablauf DN70
aus PUR, Stutzen 90° (senk.)
Menge: 75,000 St
DIN 276-2018 / IBP: 411
Bauabschnitte / Kostenträger: 411

**1.1.4.3.100 Isolierkörper für Oberteil, Für Flachdachablauf DN100**
Isolierkörper für Oberteil, Für Flachdachablauf DN100
aus PUR, Stutzen 90° (senk.)
Menge: 12,000 St
DIN 276-2018 / IBP: 411
Bauabschnitte / Kostenträger: 411

*Hinweis*

###### 1.1.4.4 Dachabläufe aus Gusseisen HLP-Landeplattform und Verbindungsbrücken

*Hinweis*

*Hinweis: Abläufe für Hubschrauberlandeplattform und Parkdeck aus Beton*
Abläufe für Hubschrauberlandeplattform und Parkdeck aus Beton

Die Abläufe sind in Zusammenarbeit mit dem Rohbauer eigenständig gemäß
Plan zu positionieren, einzunivellieren und nach gießen der Plattform mit
Dichtungsvergussmasse einzudichten. Etwaige Mehrkosten sind bei den Abläufen seitens des Bieters einzukalkulieren.

**1.1.4.4.10 Brückenablauf D400 L/B 300/500mm Einlauf 530cm2 DN150**
*** Leitbeschreibung
STLB-Bau 2025-10 009
Mehrteiliger Brückenablauf aus Gusseisen, Klasse D 400 DIN EN 124-1, Maße L/B 300/500 mm, höhenverstellbar 85 bis 160 mm, Einlaufquerschnitt 530 cm2, Rost aus Gusseisen DIN EN 124-2, mit Scharnier, mit dämpfender Einlage, mit Klemmring DIN EN 1253-2, Auslauf senkrecht DN 150, Ausführung gemäß Einzelbeschreibung.
Menge: 4,000 St
DIN 276-2018 / IBP: 411
Bauabschnitte / Kostenträger: 411
*Unterbeschreibung 1 Ablauf mit verliersicheren dämpfenden PEWEPREN Einlagen im Rahmen, Rost durch wartungsfreie, selbstsichernde, schraublose Arretierung und Scharnier gesichert, Spannring mit Ablaufkörper verschraubt, Spannring mit Sickeröffnungen, Oberteil mit Rost und umlaufend geschlossenem Rahmen, Bauzeitentwässerung bei Bedarf zu öffnen, stufenlos höhenverstellbar von 85-160 mm, seiten- und neigungsverstellbar, drehbar, Rost mit Scharnier max. 110° aufklappbar, Schlitzweite 23 mm, Einlaufquerschnitt 523 cm2, Eimer Stahl feuerverzinkt, Volumen: 5l.*

*Hinweis*

*Hinweis*

##### 1.1.5 Dämmung Abwasseranlagen

###### 1.1.5.1 Mineralwolle ohne Ummantelung für Gussrohre

*Hinweis*

*Hinweis*

*Hinweis*

*Hinweis: Betriebs- und Umgebungsbedingungen: Winterfall: Min. Medium-Betriebstemperatur +5 Grad C, Max. Umgebungstemperatur im Gebäude +32 Grad C, Max. relative Luftfeuchte der Umgebung im Gebäude 75%. Sommerfall: Max. Medium-Betriebstemperatur +40 Grad C, Max. Umgebungstemperatur im Gebäude +32 Grad C, Max. relative Luftfeuchte der Umgebung im Gebäude 75%.*

*Hinweis: Hinweis zu diffusionsdichte Ausführung mit Dampfbremse*
In den nachfolgenden Positionen ist bei der Dämmung zu berücksichtigen, dass diese diffusionsdicht auszuführen ist und die Dampfbremse gesamtheitlich, ohne Unterbrechung, durchgezogen sein muss.

*Hinweis: Dämmung an Schmutzwasserentlüftungen (letzten 2,0 m vor Dachaustritt) und Regenwasserleitungen ohne Ummantelung.*

*Hinweis*

*Hinweis: Dämmung bis 5,5m Montagehöhe*

*Hinweis: Hinweis zu Verbindungen bei Rohrleitungen*
In den nachfolgenden Positionen ist bei der Dämmung zu berücksichtigen, dass alle Rohrleitungen sowie Form- und Passstücke wie folgt verbunden
werden:
- Gussrohrleitungen mit Spannverbindern und zusätzlichen Sicherungskrallen

**1.1.5.1.10 Wärmedämmung Rohr DN80 Gebäude Mineralwolle AS-Qualität hydrophobiert Matte D 30mm**
STLB-Bau 2026-04 047
Wärmedämmung ohne Ummantelung DIN 4140 an haus- und betriebstechnischen Anlagen, an Rohrleitung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 1420,000 M
DIN 276-2018 / IBP: 411
Bauabschnitte / Kostenträger: 411

**1.1.5.1.20 Wärmedämmung Rohr DN100 Gebäude Mineralwolle AS-Qualität hydrophobiert Matte D 30mm**
STLB-Bau 2026-04 047
Wärmedämmung ohne Ummantelung DIN 4140 an haus- und betriebstechnischen Anlagen, an Rohrleitung, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 2246,000 M
DIN 276-2018 / IBP: 411
Bauabschnitte / Kostenträger: 411

**1.1.5.1.30 Wärmedämmung Rohr DN125 Gebäude Mineralwolle AS-Qualität hydrophobiert Matte D 30mm**
STLB-Bau 2026-04 047
Wärmedämmung ohne Ummantelung DIN 4140 an haus- und betriebstechnischen Anlagen, an Rohrleitung, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 859,000 M
DIN 276-2018 / IBP: 411
Bauabschnitte / Kostenträger: 411

**1.1.5.1.40 Wärmedämmung Rohr DN150 Gebäude Mineralwolle AS-Qualität hydrophobiert Matte D 30mm**
STLB-Bau 2026-04 047
Wärmedämmung ohne Ummantelung DIN 4140 an haus- und betriebstechnischen Anlagen, an Rohrleitung, DN 150, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 716,000 M
DIN 276-2018 / IBP: 411
Bauabschnitte / Kostenträger: 411

**1.1.5.1.50 Wärmedämmung Rohr DN200 Gebäude Mineralwolle AS-Qualität hydrophobiert Matte D 30mm**
STLB-Bau 2026-04 047
Wärmedämmung ohne Ummantelung DIN 4140 an haus- und betriebstechnischen Anlagen, an Rohrleitung, DN 200, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 542,000 M
DIN 276-2018 / IBP: 411
Bauabschnitte / Kostenträger: 411

**1.1.5.1.60 Wärmedämmung Rohr DN250 Gebäude Mineralwolle AS-Qualität hydrophobiert Matte D 30mm**
STLB-Bau 2026-04 047
Wärmedämmung ohne Ummantelung DIN 4140 an haus- und betriebstechnischen Anlagen, an Rohrleitung, DN 250, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 103,000 M
DIN 276-2018 / IBP: 411
Bauabschnitte / Kostenträger: 411

**1.1.5.1.70 Wärmedämmung Rohr DN300 Gebäude Mineralwolle AS-Qualität hydrophobiert Matte D 30mm**
STLB-Bau 2026-04 047
Wärmedämmung ohne Ummantelung DIN 4140 an haus- und betriebstechnischen Anlagen, an Rohrleitung, DN 300, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 52,500 m
DIN 276-2018 / IBP: 411
Bauabschnitte / Kostenträger: 411

*Hinweis*

*Hinweis: Nachfolgende Formstücke, Passstücke, Ausschnitte etc.*
Nachfolgende Formstücke, Passstücke, Ausschnitte etc.
beziehen sich auf alle vorgenannten Medien, Temperaturen, Montageorte und -höhen sowie ggf. zusätzlich beschriebene Sicherungsmaßnahmen.
Behinderungen durch beengte Montage- und Platzverhältnisse sind grundsätzlich in den Einheitspreisen mit einzukalkulieren.

**1.1.5.1.80 Passstück Mineralwolle AS-Qualität hydrophobiert Wärmedämmung Rohr DN80 Gebäude 0,040W/(mK) einlagig D 30mm kaschiert Alu-Folie**
STLB-Bau 2026-04 047
Passstück aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 514,000 St
DIN 276-2018 / IBP: 411
Bauabschnitte / Kostenträger: 411

**1.1.5.1.90 Passstück Mineralwolle AS-Qualität hydrophobiert Wärmedämmung Rohr DN100 Gebäude 0,040W/(mK) einlagig D 30mm kaschiert Alu-Folie**
STLB-Bau 2026-04 047
Passstück aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 701,000 St
DIN 276-2018 / IBP: 411
Bauabschnitte / Kostenträger: 411

**1.1.5.1.100 Passstück Mineralwolle AS-Qualität hydrophobiert Wärmedämmung Rohr DN125 Gebäude 0,040W/(mK) einlagig D 30mm kaschiert Alu-Folie**
STLB-Bau 2026-04 047
Passstück aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 295,000 St
DIN 276-2018 / IBP: 411
Bauabschnitte / Kostenträger: 411

**1.1.5.1.110 Passstück Mineralwolle AS-Qualität hydrophobiert Wärmedämmung Rohr DN150 Gebäude 0,040W/(mK) einlagig D 30mm kaschiert Alu-Folie**
STLB-Bau 2026-04 047
Passstück aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 248,000 St
DIN 276-2018 / IBP: 411
Bauabschnitte / Kostenträger: 411

**1.1.5.1.120 Passstück Mineralwolle AS-Qualität hydrophobiert Wärmedämmung Rohr DN200 Gebäude 0,040W/(mK) einlagig D 30mm kaschiert Alu-Folie**
STLB-Bau 2026-04 047
Passstück aus Mineralwolle DIN EN 14303, AS-Qualität und hydrophobiert, Wärmedämmung DIN 4140 an haus- und betriebstechnischen Anlagen, an Rohrleitung, DN 200, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 139,000 St
DIN 276-2018 / IBP: 411
Bauabschnitte / Kostenträger: 411

**1.1.5.1.130 Passstück Mineralwolle AS-Qualität hydrophobiert Wärmedämmung Rohr DN250 Gebäude 0,040W/(mK) einlagig D 30mm kaschiert Alu-Folie**
STLB-Bau 2026-04 047
Passstück aus Mineralwolle DIN EN 14303, AS-Qualität und hydrophobiert, Wärmedämmung DIN 4140 an haus- und betriebstechnischen Anlagen, an Rohrleitung, DN 250, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DIN 276-2018 / IBP: 411
Bauabschnitte / Kostenträger: 411

**1.1.5.1.140 Bogen Mineralwolle AS-Qualität hydrophobiert Wärmedämmung Rohr DN80 Gebäude 0,040W/(mK) einlagig D 30mm kaschiert Alu-Folie**
STLB-Bau 2026-04 047
Bogen aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 1066,000 St
DIN 276-2018 / IBP: 411
Bauabschnitte / Kostenträger: 411

**1.1.5.1.150 Bogen Mineralwolle AS-Qualität hydrophobiert Wärmedämmung Rohr DN100 Gebäude 0,040W/(mK) einlagig D 30mm kaschiert Alu-Folie**
STLB-Bau 2026-04 047
Bogen aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 1176,000 St
DIN 276-2018 / IBP: 411
Bauabschnitte / Kostenträger: 411

**1.1.5.1.160 Bogen Mineralwolle AS-Qualität hydrophobiert Wärmedämmung Rohr DN125 Gebäude 0,040W/(mK) einlagig D 30mm kaschiert Alu-Folie**
STLB-Bau 2026-04 047
Bogen aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 446,000 St
DIN 276-2018 / IBP: 411
Bauabschnitte / Kostenträger: 411

**1.1.5.1.170 Bogen Mineralwolle AS-Qualität hydrophobiert Wärmedämmung Rohr DN150 Gebäude 0,040W/(mK) einlagig D 30mm kaschiert Alu-Folie**
STLB-Bau 2026-04 047
Bogen aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 347,000 St
DIN 276-2018 / IBP: 411
Bauabschnitte / Kostenträger: 411

**1.1.5.1.180 Bogen Mineralwolle AS-Qualität hydrophobiert Wärmedämmung Rohr DN200 Gebäude 0,040W/(mK) einlagig D 30mm kaschiert Alu-Folie**
STLB-Bau 2026-04 047
Bogen aus Mineralwolle DIN EN 14303, AS-Qualität und hydrophobiert, Wärmedämmung DIN 4140 an haus- und betriebstechnischen Anlagen, an Rohrleitung, DN 200, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 221,000 St
DIN 276-2018 / IBP: 411
Bauabschnitte / Kostenträger: 411

**1.1.5.1.190 Bogen Mineralwolle AS-Qualität hydrophobiert Wärmedämmung Rohr DN250 Gebäude 0,040W/(mK) einlagig D 30mm kaschiert Alu-Folie**
STLB-Bau 2026-04 047
Bogen aus Mineralwolle DIN EN 14303, AS-Qualität und hydrophobiert, Wärmedämmung DIN 4140 an haus- und betriebstechnischen Anlagen, an Rohrleitung, DN 250, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 27,000 St
DIN 276-2018 / IBP: 411
Bauabschnitte / Kostenträger: 411

*Hinweis*

**1.1.5.1.200 Stutzen Mineralwolle AS-Qualität hydrophobiert Wärmedämmung Rohr DN80 Gebäude 0,040W/(mK) einlagig D 30mm kaschiert Alu-Folie**
STLB-Bau 2026-04 047
Stutzen aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 130,000 St
DIN 276-2018 / IBP: 411
Bauabschnitte / Kostenträger: 411

**1.1.5.1.210 Stutzen Mineralwolle AS-Qualität hydrophobiert Wärmedämmung Rohr DN100 Gebäude 0,040W/(mK) einlagig D 30mm kaschiert Alu-Folie**
STLB-Bau 2026-04 047
Stutzen aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 208,000 St
DIN 276-2018 / IBP: 411
Bauabschnitte / Kostenträger: 411

**1.1.5.1.220 Stutzen Mineralwolle AS-Qualität hydrophobiert Wärmedämmung Rohr DN125 Gebäude 0,040W/(mK) einlagig D 30mm kaschiert Alu-Folie**
STLB-Bau 2026-04 047
Stutzen aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 153,000 St
DIN 276-2018 / IBP: 411
Bauabschnitte / Kostenträger: 411

**1.1.5.1.230 Stutzen Mineralwolle AS-Qualität hydrophobiert Wärmedämmung Rohr DN150 Gebäude 0,040W/(mK) einlagig D 30mm kaschiert Alu-Folie**
STLB-Bau 2026-04 047
Stutzen aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 130,000 St
DIN 276-2018 / IBP: 411
Bauabschnitte / Kostenträger: 411

**1.1.5.1.240 Stutzen Mineralwolle AS-Qualität hydrophobiert Wärmedämmung Rohr DN200 Gebäude 0,040W/(mK) einlagig D 30mm kaschiert Alu-Folie**
STLB-Bau 2026-04 047
Stutzen aus Mineralwolle DIN EN 14303, AS-Qualität und hydrophobiert, Wärmedämmung DIN 4140 an haus- und betriebstechnischen Anlagen, an Rohrleitung, DN 200, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 92,000 St
DIN 276-2018 / IBP: 411
Bauabschnitte / Kostenträger: 411

**1.1.5.1.250 Stutzen Mineralwolle AS-Qualität hydrophobiert Wärmedämmung Rohr DN250 Gebäude 0,040W/(mK) einlagig D 30mm kaschiert Alu-Folie**
STLB-Bau 2026-04 047
Stutzen aus Mineralwolle DIN EN 14303, AS-Qualität und hydrophobiert, Wärmedämmung DIN 4140 an haus- und betriebstechnischen Anlagen, an Rohrleitung, DN 250, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 35,000 St
DIN 276-2018 / IBP: 411
Bauabschnitte / Kostenträger: 411

**1.1.5.1.260 Stutzen Mineralwolle AS-Qualität hydrophobiert Wärmedämmung Rohr DN250 Gebäude 0,040W/(mK) einlagig D 30mm kaschiert Alu-Folie**
STLB-Bau 2026-04 047
Stutzen aus Mineralwolle DIN EN 14303, AS-Qualität und hydrophobiert, Wärmedämmung DIN 4140 an haus- und betriebstechnischen Anlagen, an Rohrleitung, DN 250, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 3,000 St
DIN 276-2018 / IBP: 411
Bauabschnitte / Kostenträger: 411

**1.1.5.1.270 Reduzierung Mineralwolle AS-Qualität hydrophobiert Wärmedämmung Rohr DN100 Gebäude 0,040W/(mK) einlagig D 30mm kaschiert Alu-Folie**
STLB-Bau 2026-04 047
Reduzierung aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 34,000 St
DIN 276-2018 / IBP: 411
Bauabschnitte / Kostenträger: 411

**1.1.5.1.280 Reduzierung Mineralwolle AS-Qualität hydrophobiert Wärmedämmung Rohr DN125 Gebäude 0,040W/(mK) einlagig D 30mm kaschiert Alu-Folie**
STLB-Bau 2026-04 047
Reduzierung aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 23,000 St
DIN 276-2018 / IBP: 411
Bauabschnitte / Kostenträger: 411

**1.1.5.1.290 Reduzierung Mineralwolle AS-Qualität hydrophobiert Wärmedämmung Rohr DN150 Gebäude 0,040W/(mK) einlagig D 30mm kaschiert Alu-Folie**
STLB-Bau 2026-04 047
Reduzierung aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 36,000 St
DIN 276-2018 / IBP: 411
Bauabschnitte / Kostenträger: 411

**1.1.5.1.300 Reduzierung Mineralwolle AS-Qualität hydrophobiert Wärmedämmung Rohr DN200 Gebäude 0,040W/(mK) einlagig D 30mm kaschiert Alu-Folie**
STLB-Bau 2026-04 047
Reduzierung aus Mineralwolle DIN EN 14303, AS-Qualität und hydrophobiert, Wärmedämmung DIN 4140 an haus- und betriebstechnischen Anlagen, an Rohrleitung, DN 200, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 16,000 St
DIN 276-2018 / IBP: 411
Bauabschnitte / Kostenträger: 411

**1.1.5.1.310 Reduzierung Mineralwolle AS-Qualität hydrophobiert Wärmedämmung Rohr DN250 Gebäude 0,040W/(mK) einlagig D 30mm kaschiert Alu-Folie**
STLB-Bau 2026-04 047
Reduzierung aus Mineralwolle DIN EN 14303, AS-Qualität und hydrophobiert, Wärmedämmung DIN 4140 an haus- und betriebstechnischen Anlagen, an Rohrleitung, DN 250, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
DIN 276-2018 / IBP: 411
Bauabschnitte / Kostenträger: 411

**1.1.5.1.320 Reduzierung Mineralwolle AS-Qualität hydrophobiert Wärmedämmung Rohr DN250 Gebäude 0,040W/(mK) einlagig D 30mm kaschiert Alu-Folie**
STLB-Bau 2026-04 047
Reduzierung aus Mineralwolle DIN EN 14303, AS-Qualität und hydrophobiert, Wärmedämmung DIN 4140 an haus- und betriebstechnischen Anlagen, an Rohrleitung, DN 250, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 1,050 St
DIN 276-2018 / IBP: 411
Bauabschnitte / Kostenträger: 411

**1.1.5.1.330 Kappe Mineralwolle AS-Qualität hydrophobiert Wärmedämmung Rohr DN80 Gebäude 0,040W/(mK) einlagig D 30mm kaschiert Alu-Folie**
STLB-Bau 2026-04 047
Kappe aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 24,000 St
DIN 276-2018 / IBP: 411
Bauabschnitte / Kostenträger: 411

**1.1.5.1.340 Kappe Mineralwolle AS-Qualität hydrophobiert Wärmedämmung Rohr DN100 Gebäude 0,040W/(mK) einlagig D 30mm kaschiert Alu-Folie**
STLB-Bau 2026-04 047
Kappe aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 39,000 St
DIN 276-2018 / IBP: 411
Bauabschnitte / Kostenträger: 411

**1.1.5.1.350 Kappe Mineralwolle AS-Qualität hydrophobiert Wärmedämmung Rohr DN125 Gebäude 0,040W/(mK) einlagig D 30mm kaschiert Alu-Folie**
STLB-Bau 2026-04 047
Kappe aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 16,000 St
DIN 276-2018 / IBP: 411
Bauabschnitte / Kostenträger: 411

**1.1.5.1.360 Kappe Mineralwolle AS-Qualität hydrophobiert Wärmedämmung Rohr DN150 Gebäude 0,040W/(mK) einlagig D 30mm kaschiert Alu-Folie**
STLB-Bau 2026-04 047
Kappe aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 14,000 St
DIN 276-2018 / IBP: 411
Bauabschnitte / Kostenträger: 411

**1.1.5.1.370 Kappe Mineralwolle AS-Qualität hydrophobiert Wärmedämmung Rohr DN200 Gebäude 0,040W/(mK) einlagig D 30mm kaschiert Alu-Folie**
STLB-Bau 2026-04 047
Kappe aus Mineralwolle DIN EN 14303, AS-Qualität und hydrophobiert, Wärmedämmung DIN 4140 an haus- und betriebstechnischen Anlagen, an Rohrleitung, DN 200, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 11,000 St
DIN 276-2018 / IBP: 411
Bauabschnitte / Kostenträger: 411

**1.1.5.1.380 Kappe Mineralwolle AS-Qualität hydrophobiert Wärmedämmung Rohr DN250 Gebäude 0,040W/(mK) einlagig D 30mm kaschiert Alu-Folie**
STLB-Bau 2026-04 047
Kappe aus Mineralwolle DIN EN 14303, AS-Qualität und hydrophobiert, Wärmedämmung DIN 4140 an haus- und betriebstechnischen Anlagen, an Rohrleitung, DN 250, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 1,050 St
DIN 276-2018 / IBP: 411
Bauabschnitte / Kostenträger: 411

**1.1.5.1.390 Kappe Mineralwolle AS-Qualität hydrophobiert Wärmedämmung Rohr DN300 Gebäude 0,040W/(mK) einlagig D 30mm kaschiert Alu-Folie**
STLB-Bau 2026-04 047
Kappe aus Mineralwolle DIN EN 14303, AS-Qualität und hydrophobiert, Wärmedämmung DIN 4140 an haus- und betriebstechnischen Anlagen, an Rohrleitung, DN 300, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 1,050 St
DIN 276-2018 / IBP: 411
Bauabschnitte / Kostenträger: 411

**1.1.5.1.400 Abflachung Wärmedämmung Rohr DN80 Gebäude Mineralwolle AS-Qualität hydrophobiert D 30mm kaschiert Alu-Folie**
STLB-Bau 2026-04 047
Abflachung für Wärmedämmung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 24,000 St
DIN 276-2018 / IBP: 411
Bauabschnitte / Kostenträger: 411

**1.1.5.1.410 Abflachung Wärmedämmung Rohr DN100 Gebäude Mineralwolle AS-Qualität hydrophobiert D 30mm kaschiert Alu-Folie**
STLB-Bau 2026-04 047
Abflachung für Wärmedämmung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 39,000 St
DIN 276-2018 / IBP: 411
Bauabschnitte / Kostenträger: 411

**1.1.5.1.420 Abflachung Wärmedämmung Rohr DN125 Gebäude Mineralwolle AS-Qualität hydrophobiert D 30mm kaschiert Alu-Folie**
STLB-Bau 2026-04 047
Abflachung für Wärmedämmung DIN 4140 an haus- und betriebstechnischen Anlagen, an Rohrleitung, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 16,000 St
DIN 276-2018 / IBP: 411
Bauabschnitte / Kostenträger: 411

**1.1.5.1.430 Abflachung Wärmedämmung Rohr DN150 Gebäude Mineralwolle AS-Qualität hydrophobiert D 30mm kaschiert Alu-Folie**
STLB-Bau 2026-04 047
Abflachung für Wärmedämmung DIN 4140 an haus- und betriebstechnischen Anlagen, an Rohrleitung, DN 150, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 14,000 St
DIN 276-2018 / IBP: 411
Bauabschnitte / Kostenträger: 411

**1.1.5.1.440 Abflachung Wärmedämmung Rohr DN200 Gebäude Mineralwolle AS-Qualität hydrophobiert D 30mm kaschiert Alu-Folie**
STLB-Bau 2026-04 047
Abflachung für Wärmedämmung DIN 4140 an haus- und betriebstechnischen Anlagen, an Rohrleitung, DN 200, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 11,000 St
DIN 276-2018 / IBP: 411
Bauabschnitte / Kostenträger: 411

**1.1.5.1.450 Abflachung Wärmedämmung Rohr DN250 Gebäude Mineralwolle AS-Qualität hydrophobiert D 30mm kaschiert Alu-Folie**
STLB-Bau 2026-04 047
Abflachung für Wärmedämmung DIN 4140 an haus- und betriebstechnischen Anlagen, an Rohrleitung, DN 250, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 5,250 St
DIN 276-2018 / IBP: 411
Bauabschnitte / Kostenträger: 411

**1.1.5.1.460 Abflachung Wärmedämmung Rohr DN300 Gebäude Mineralwolle AS-Qualität hydrophobiert D 30mm kaschiert Alu-Folie**
STLB-Bau 2026-04 047
Abflachung für Wärmedämmung DIN 4140 an haus- und betriebstechnischen Anlagen, an Rohrleitung, DN 300, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,200 St
DIN 276-2018 / IBP: 411
Bauabschnitte / Kostenträger: 411

**1.1.5.1.470 Endstelle Wärmedämmung Rohr DN80 Gebäude Mineralwolle AS-Qualität hydrophobiert D 30mm kaschiert Alu-Folie**
STLB-Bau 2026-04 047
Endstelle für Wärmedämmung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 237,000 St
DIN 276-2018 / IBP: 411
Bauabschnitte / Kostenträger: 411

**1.1.5.1.480 Endstelle Wärmedämmung Rohr DN100 Gebäude Mineralwolle AS-Qualität hydrophobiert D 30mm kaschiert Alu-Folie**
STLB-Bau 2026-04 047
Endstelle für Wärmedämmung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 248,000 St
DIN 276-2018 / IBP: 411
Bauabschnitte / Kostenträger: 411

**1.1.5.1.490 Endstelle Wärmedämmung Rohr DN125 Gebäude Mineralwolle AS-Qualität hydrophobiert D 30mm kaschiert Alu-Folie**
STLB-Bau 2026-04 047
Endstelle für Wärmedämmung DIN 4140 an haus- und betriebstechnischen Anlagen, an Rohrleitung, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 19,000 St
DIN 276-2018 / IBP: 411
Bauabschnitte / Kostenträger: 411

**1.1.5.1.500 Endstelle Wärmedämmung Rohr DN150 Gebäude Mineralwolle AS-Qualität hydrophobiert D 30mm kaschiert Alu-Folie**
STLB-Bau 2026-04 047
Endstelle für Wärmedämmung DIN 4140 an haus- und betriebstechnischen Anlagen, an Rohrleitung, DN 150, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 3,000 St
DIN 276-2018 / IBP: 411
Bauabschnitte / Kostenträger: 411

*Hinweis*

**1.1.5.1.510 Ausschnitt Wärmedämmung Rohr DN80 Gebäude Mineralwolle AS-Qualität hydrophobiert D 30mm kaschiert Alu-Folie**
STLB-Bau 2026-04 047
Ausschnitt für Wärmedämmung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 788,000 St
DIN 276-2018 / IBP: 411
Bauabschnitte / Kostenträger: 411

**1.1.5.1.520 Ausschnitt Wärmedämmung Rohr DN100 Gebäude Mineralwolle AS-Qualität hydrophobiert D 30mm kaschiert Alu-Folie**
STLB-Bau 2026-04 047
Ausschnitt für Wärmedämmung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 977,000 St
DIN 276-2018 / IBP: 411
Bauabschnitte / Kostenträger: 411

**1.1.5.1.530 Ausschnitt Wärmedämmung Rohr DN125 Gebäude Mineralwolle AS-Qualität hydrophobiert D 30mm kaschiert Alu-Folie**
STLB-Bau 2026-04 047
Ausschnitt für Wärmedämmung DIN 4140 an haus- und betriebstechnischen Anlagen, an Rohrleitung, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 274,000 St
DIN 276-2018 / IBP: 411
Bauabschnitte / Kostenträger: 411

**1.1.5.1.540 Ausschnitt Wärmedämmung Rohr DN150 Gebäude Mineralwolle AS-Qualität hydrophobiert D 30mm kaschiert Alu-Folie**
STLB-Bau 2026-04 047
Ausschnitt für Wärmedämmung DIN 4140 an haus- und betriebstechnischen Anlagen, an Rohrleitung, DN 150, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 355,000 St
DIN 276-2018 / IBP: 411
Bauabschnitte / Kostenträger: 411

**1.1.5.1.550 Ausschnitt Wärmedämmung Rohr DN200 Gebäude Mineralwolle AS-Qualität hydrophobiert D 30mm kaschiert Alu-Folie**
STLB-Bau 2026-04 047
Ausschnitt für Wärmedämmung DIN 4140 an haus- und betriebstechnischen Anlagen, an Rohrleitung, DN 200, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 271,000 St
DIN 276-2018 / IBP: 411
Bauabschnitte / Kostenträger: 411

**1.1.5.1.560 Ausschnitt Wärmedämmung Rohr DN250 Gebäude Mineralwolle AS-Qualität hydrophobiert D 30mm kaschiert Alu-Folie**
STLB-Bau 2026-04 047
Ausschnitt für Wärmedämmung DIN 4140 an haus- und betriebstechnischen Anlagen, an Rohrleitung, DN 250, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 51,000 St
DIN 276-2018 / IBP: 411
Bauabschnitte / Kostenträger: 411

**1.1.5.1.570 Ausschnitt Wärmedämmung Rohr DN300 Gebäude Mineralwolle AS-Qualität hydrophobiert D 30mm kaschiert Alu-Folie**
STLB-Bau 2026-04 047
Ausschnitt für Wärmedämmung DIN 4140 an haus- und betriebstechnischen Anlagen, an Rohrleitung, DN 300, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 86,100 St
DIN 276-2018 / IBP: 411
Bauabschnitte / Kostenträger: 411

**1.1.5.1.580 Beidseitige diffusionsdichte Anschlussdämmung DIN 4140 an haus- und betriebstechnischen Anlagen, an Brandschott, DN 80 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 150,000 St
DIN 276-2018 / IBP: 411
Bauabschnitte / Kostenträger: 411

**1.1.5.1.590 Beidseitige diffusionsdichte Anschlussdämmung DIN 4140 an haus- und betriebstechnischen Anlagen, an Brandschott, DN 100 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 200,000 St
DIN 276-2018 / IBP: 411
Bauabschnitte / Kostenträger: 411

**1.1.5.1.600 Beidseitige diffusionsdichte Anschlussdämmung DIN 4140 an haus- und betriebstechnischen Anlagen, an Brandschott, DN 125 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 100,000 St
DIN 276-2018 / IBP: 411
Bauabschnitte / Kostenträger: 411

**1.1.5.1.610 Beidseitige diffusionsdichte Anschlussdämmung DIN 4140 an haus- und betriebstechnischen Anlagen, an Brandschott, DN 150 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 75,000 St
DIN 276-2018 / IBP: 411
Bauabschnitte / Kostenträger: 411

**1.1.5.1.620 Beidseitige diffusionsdichte Anschlussdämmung DIN 4140 an haus- und betriebstechnischen Anlagen, an Brandschott, DN 200 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 30,000 St
DIN 276-2018 / IBP: 411
Bauabschnitte / Kostenträger: 411

**1.1.5.1.630 Beidseitige diffusionsdichte Anschlussdämmung DIN 4140 an haus- und betriebstechnischen Anlagen, an Brandschott, DN 250 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 10,000 St
DIN 276-2018 / IBP: 411
Bauabschnitte / Kostenträger: 411

**1.1.5.1.640 Beidseitige diffusionsdichte Anschlussdämmung DIN 4140 an haus- und betriebstechnischen Anlagen, an Brandschott, DN 300 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 10,000 St
DIN 276-2018 / IBP: 411
Bauabschnitte / Kostenträger: 411

**1.1.5.1.650 diffusionsdichte Anschlussdämmung DIN 4140 an haus- und betriebstechnischen Anlagen, an Stutzen Schmutzwasserdachentlüftung, DN 80 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Menge: 40,000 St
DIN 276-2018 / IBP: 411
Bauabschnitte / Kostenträger: 411

**1.1.5.1.660 diffusionsdichte Anschlussdämmung DIN 4140 an haus- und betriebstechnischen Anlagen, an Stutzen Schmutzwasserdachentlüftung, DN 100 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Menge: 133,000 St
DIN 276-2018 / IBP: 411
Bauabschnitte / Kostenträger: 411

**1.1.5.1.670 diffusionsdichte Anschlussdämmung DIN 4140 an haus- und betriebstechnischen Anlagen, an Stutzen Schmutzwasserdachentlüftung, DN 125 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Menge: 19,000 St
DIN 276-2018 / IBP: 411
Bauabschnitte / Kostenträger: 411

**1.1.5.1.680 diffusionsdichte Anschlussdämmung DIN 4140 an haus- und betriebstechnischen Anlagen, an Stutzen Schmutzwasserdachentlüftung, DN 150 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Menge: 3,000 St
DIN 276-2018 / IBP: 411
Bauabschnitte / Kostenträger: 411

**1.1.5.1.690 diffusionsdichte Anschlussdämmung DIN 4140 an haus- und betriebstechnischen Anlagen, an Stutzen Dachablauf, DN 80 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Menge: 197,000 St
DIN 276-2018 / IBP: 411
Bauabschnitte / Kostenträger: 411

**1.1.5.1.700 diffusionsdichte Anschlussdämmung DIN 4140 an haus- und betriebstechnischen Anlagen, an Stutzen Dachablauf, DN 100 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Menge: 102,000 St
DIN 276-2018 / IBP: 411
Bauabschnitte / Kostenträger: 411

*Hinweis*

###### 1.1.5.2 Mineralwolle mit Ummantelung für Gussrohre

*Hinweis*

*Hinweis*

*Hinweis*

*Hinweis: Betriebs- und Umgebungsbedingungen: Winterfall: Min. Medium-Betriebstemperatur +5 Grad C, Max. Umgebungstemperatur im Gebäude +32 Grad C, Max. relative Luftfeuchte der Umgebung im Gebäude 75%. Sommerfall: Max. Medium-Betriebstemperatur +40 Grad C, Max. Umgebungstemperatur im Gebäude +32 Grad C, Max. relative Luftfeuchte der Umgebung im Gebäude 75%.*

*Hinweis: Hinweis zu diffusionsdichte Ausführung mit Dampfbremse*
In den nachfolgenden Positionen ist bei der Dämmung zu berücksichtigen, dass diese diffusionsdicht auszuführen ist und die Dampfbremse gesamtheitlich, ohne Unterbrechung, durchgezogen sein muss.

*Hinweis: Hinweis zu Belüftungs- bzw. Entwässerungsbohrungen*
In den nachfolgenden Positionen ist bei der Ummantelung zu berücksichtigen,
an der unteren Scheitellinie der Ummantelung von Rohrleitungen sind mindestens drei Belüftungs- bzw. Entwässerungsbohrungen je Meter mit einem
Mindestdurchmesser von 10 mm anzubringen.
Die Ummantelung darf dann keine Berührung mit dem Dämmstoff haben, sondern muss mittels Abstandshaltern oder Noppenfolie (siehe Pos. Tragkonstruktion) auf Abstand gehalten werden. Abstandshalter können wie folgt gewählt werden: z. B. Noppenfolie vollflächig bei nicht druckfesten Dämmstoffen, Blechstreifen mit Wellenband oder Noppenfolienstreifen bei druckfesten Dämmstoffen. Der Luftspalt ist so zu bemessen, dass Ummantelungsbefestigungsmittel die Dampfbremse nicht beschädigen.

*Hinweis: Dämmung an Schmutzwasserentlüftungen (letzten 2,0 m vor Dachaustritt) und Regenwasserleitungen mit Ummantelung.*

*Hinweis: Dämmung bis 2,5m Montagehöhe in stoßgefährdeten Bereichen*

*Hinweis: Hinweis zu Verbindungen bei Rohrleitungen*
In den nachfolgenden Positionen ist bei der Dämmung zu berücksichtigen, dass alle Rohrleitungen sowie Form- und Passstücke wie folgt verbunden
werden:
- Gussrohrleitungen mit Spannverbindern und zusätzlichen Sicherungskrallen

**1.1.5.2.10 Wärmedämmung Ummantelung Rohr DN80 Gebäude Mineralwolle AS-Qualität hydrophobiert Matte D 30mm Mantel Blech Stahl verz**
STLB-Bau 2026-04 047
Wärmedämmung einschl. Ummantelung DIN 4140 an haus- und betriebstechnischen Anlagen, an Rohrleitung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, Überlappungen verschrauben, Ausführung gemäß Einzelbeschreibung,
Einzelbeschreibungs-Nr 'Arbeitshöhe des Montageortes bis 2,5 m über der Standfläche des hierfür erforderlichen Gerüstes. Mit Luftspalt zwischen Dämmung und Ummantelung. Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben'.
Menge: 31,000 M
DIN 276-2018 / IBP: 411
Bauabschnitte / Kostenträger: 411

**1.1.5.2.20 Wärmedämmung Ummantelung Rohr DN100 Gebäude Mineralwolle AS-Qualität hydrophobiert Matte D 30mm Mantel Blech Stahl verz**
STLB-Bau 2026-04 047
Wärmedämmung einschl. Ummantelung DIN 4140 an haus- und betriebstechnischen Anlagen, an Rohrleitung, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben'.
Menge: 104,000 M
DIN 276-2018 / IBP: 411
Bauabschnitte / Kostenträger: 411

**1.1.5.2.30 Wärmedämmung Ummantelung Rohr DN125 Gebäude Mineralwolle AS-Qualität hydrophobiert Matte D 30mm Mantel Blech Stahl verz**
STLB-Bau 2026-04 047
Wärmedämmung einschl. Ummantelung DIN 4140 an haus- und betriebstechnischen Anlagen, an Rohrleitung, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben'.
Menge: 77,000 M
DIN 276-2018 / IBP: 411
Bauabschnitte / Kostenträger: 411

**1.1.5.2.40 Wärmedämmung Ummantelung Rohr DN150 Gebäude Mineralwolle AS-Qualität hydrophobiert Matte D 30mm Mantel Blech Stahl verz**
STLB-Bau 2026-04 047
Wärmedämmung einschl. Ummantelung DIN 4140 an haus- und betriebstechnischen Anlagen, an Rohrleitung, DN 150, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben'.
Menge: 34,000 M
DIN 276-2018 / IBP: 411
Bauabschnitte / Kostenträger: 411

**1.1.5.2.50 Wärmedämmung Ummantelung Rohr DN200 Gebäude Mineralwolle AS-Qualität hydrophobiert Matte D 30mm Mantel Blech Stahl verz**
STLB-Bau 2026-04 047
Wärmedämmung einschl. Ummantelung DIN 4140 an haus- und betriebstechnischen Anlagen, an Rohrleitung, DN 200, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben'.
Menge: 14,000 M
DIN 276-2018 / IBP: 411
Bauabschnitte / Kostenträger: 411

**1.1.5.2.60 Wärmedämmung Ummantelung Rohr DN250 Gebäude Mineralwolle AS-Qualität hydrophobiert Matte D 30mm Mantel Blech Stahl verz**
STLB-Bau 2026-04 047
Wärmedämmung einschl. Ummantelung DIN 4140 an haus- und betriebstechnischen Anlagen, an Rohrleitung, DN 250, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,7 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben'.
Menge: 18,000 M
DIN 276-2018 / IBP: 411
Bauabschnitte / Kostenträger: 411

**1.1.5.2.70 Wärmedämmung Ummantelung Rohr DN300 Gebäude Mineralwolle AS-Qualität hydrophobiert Matte D 30mm Mantel Blech Stahl verz**
STLB-Bau 2026-04 047
Wärmedämmung einschl. Ummantelung DIN 4140 an haus- und betriebstechnischen Anlagen, an Rohrleitung, DN 300, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,7 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben'.
Menge: 12,000 M
DIN 276-2018 / IBP: 411
Bauabschnitte / Kostenträger: 411

*Hinweis*

*Hinweis*

*Hinweis: Nachfolgende Formstücke, Passstücke, Ausschnitte etc.*
Nachfolgende Formstücke, Passstücke, Ausschnitte etc.
beziehen sich auf alle vorgenannten Medien, Temperaturen, Montageorte und -höhen sowie ggf. zusätzlich beschriebene Sicherungsmaßnahmen.
Behinderungen durch beengte Montage- und Platzverhältnisse sind grundsätzlich in den Einheitspreisen mit einzukalkulieren.

**1.1.5.2.80 Passstück Mineralwolle AS-Qualität hydrophobiert Wärmedämmung Ummantelung Rohr DN80 Gebäude 0,040W/(mK) einlagig D 30mm kaschiert Alu-Folie Mantel Blech Stahl verz D 0,5mm verschrauben**
STLB-Bau 2026-04 047
Passstück aus Mineralwolle DIN EN 14303, AS-Qualität und hydrophobiert, Wärmedämmung einschl. Ummantelung DIN 4140 an haus- und betriebstechnischen Anlagen, an Rohrleitung, DN 80, Mindestabstände DIN 4140 sind nicht eingehalten, im Gebäude, keine ausreichende Konvektion bzw. unzureichender Abstand zu Objekten, Brandverhaltensklasse DIN EN 13501-1 A1 (nichtbrennbar), Wärmeleitfähigkeit 0,040 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 8,000 St
DIN 276-2018 / IBP: 411
Bauabschnitte / Kostenträger: 411

**1.1.5.2.90 Passstück Mineralwolle AS-Qualität hydrophobiert Wärmedämmung Ummantelung Rohr DN100 Gebäude 0,040W/(mK) einlagig D 30mm kaschiert Alu-Folie Mantel Blech Stahl verz D 0,6mm verschrauben**
STLB-Bau 2026-04 047
Passstück aus Mineralwolle DIN EN 14303, AS-Qualität und hydrophobiert, Wärmedämmung einschl. Ummantelung DIN 4140 an haus- und betriebstechnischen Anlagen, an Rohrleitung, DN 100, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 22,000 St
DIN 276-2018 / IBP: 411
Bauabschnitte / Kostenträger: 411

**1.1.5.2.100 Passstück Mineralwolle AS-Qualität hydrophobiert Wärmedämmung Ummantelung Rohr DN125 Gebäude 0,040W/(mK) einlagig D 30mm kaschiert Alu-Folie Mantel Blech Stahl verz D 0,6mm verschrauben**
STLB-Bau 2026-04 047
Passstück aus Mineralwolle DIN EN 14303, AS-Qualität und hydrophobiert, Wärmedämmung einschl. Ummantelung DIN 4140 an haus- und betriebstechnischen Anlagen, an Rohrleitung, DN 125, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 12,000 St
DIN 276-2018 / IBP: 411
Bauabschnitte / Kostenträger: 411

**1.1.5.2.110 Passstück Mineralwolle AS-Qualität hydrophobiert Wärmedämmung Ummantelung Rohr DN150 Gebäude 0,040W/(mK) einlagig D 30mm kaschiert Alu-Folie Mantel Blech Stahl verz D 0,6mm verschrauben**
STLB-Bau 2026-04 047
Passstück aus Mineralwolle DIN EN 14303, AS-Qualität und hydrophobiert, Wärmedämmung einschl. Ummantelung DIN 4140 an haus- und betriebstechnischen Anlagen, an Rohrleitung, DN 150, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 10,000 St
DIN 276-2018 / IBP: 411
Bauabschnitte / Kostenträger: 411

**1.1.5.2.120 Passstück Mineralwolle AS-Qualität hydrophobiert Wärmedämmung Ummantelung Rohr DN200 Gebäude 0,040W/(mK) einlagig D 30mm kaschiert Alu-Folie Mantel Blech Stahl verz D 0,6mm verschrauben**
STLB-Bau 2026-04 047
Passstück aus Mineralwolle DIN EN 14303, AS-Qualität und hydrophobiert, Wärmedämmung einschl. Ummantelung DIN 4140 an haus- und betriebstechnischen Anlagen, an Rohrleitung, DN 200, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 5,000 St
DIN 276-2018 / IBP: 411
Bauabschnitte / Kostenträger: 411

**1.1.5.2.130 Passstück Mineralwolle AS-Qualität hydrophobiert Wärmedämmung Ummantelung Rohr DN250 Gebäude 0,040W/(mK) einlagig D 30mm kaschiert Alu-Folie Mantel Blech Stahl verz D 0,7mm verschrauben**
STLB-Bau 2026-04 047
Passstück aus Mineralwolle DIN EN 14303, AS-Qualität und hydrophobiert, Wärmedämmung einschl. Ummantelung DIN 4140 an haus- und betriebstechnischen Anlagen, an Rohrleitung, DN 250, Mindestabstände DIN 4140 sind nicht eingehalten, im Gebäude, keine ausreichende Konvektion bzw. unzureichender Abstand zu Objekten, Brandverhaltensklasse DIN EN 13501-1 A1 (nichtbrennbar), Wärmeleitfähigkeit 0,040 W/(mK) bei 40 Grad C Mitteltemperatur DIN EN 12667, einlagig, Dämmschichtdicke 30 mm, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 4,000 St
DIN 276-2018 / IBP: 411
Bauabschnitte / Kostenträger: 411

**1.1.5.2.140 Passstück Mineralwolle AS-Qualität hydrophobiert Wärmedämmung Ummantelung Rohr DN300 Gebäude 0,040W/(mK) einlagig D 30mm kaschiert Alu-Folie Mantel Blech Stahl verz D 0,7mm verschrauben**
STLB-Bau 2026-04 047
Passstück aus Mineralwolle DIN EN 14303, AS-Qualität und hydrophobiert, Wärmedämmung einschl. Ummantelung DIN 4140 an haus- und betriebstechnischen Anlagen, an Rohrleitung, DN 300, Mindestabstände DIN 4140 sind nicht eingehalten, im Gebäude, keine ausreichende Konvektion bzw. unzureichender Abstand zu Objekten, Brandverhaltensklasse DIN EN 13501-1 A1 (nichtbrennbar), Wärmeleitfähigkeit 0,040 W/(mK) bei 40 Grad C Mitteltemperatur DIN EN 12667, einlagig, Dämmschichtdicke 30 mm, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 2,000 St
DIN 276-2018 / IBP: 411
Bauabschnitte / Kostenträger: 411

**1.1.5.2.150 Bogen Mineralwolle AS-Qualität hydrophobiert Wärmedämmung Ummantelung Rohr DN80 Gebäude 0,040W/(mK) einlagig D 30mm kaschiert Alu-Folie Mantel Blech Stahl verz D 0,5mm verschrauben**
STLB-Bau 2026-04 047
Bogen aus Mineralwolle DIN EN 14303, AS-Qualität und hydrophobiert, Wärmedämmung einschl. Ummantelung DIN 4140 an haus- und betriebstechnischen Anlagen, an Rohrleitung, DN 80, Mindestabstände DIN 4140 sind nicht eingehalten, im Gebäude, keine ausreichende Konvektion bzw. unzureichender Abstand zu Objekten, Brandverhaltensklasse DIN EN 13501-1 A1 (nichtbrennbar), Wärmeleitfähigkeit 0,040 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 7,000 St
DIN 276-2018 / IBP: 411
Bauabschnitte / Kostenträger: 411

**1.1.5.2.160 Bogen Mineralwolle AS-Qualität hydrophobiert Wärmedämmung Ummantelung Rohr DN100 Gebäude 0,040W/(mK) einlagig D 30mm kaschiert Alu-Folie Mantel Blech Stahl verz D 0,6mm verschrauben**
STLB-Bau 2026-04 047
Bogen aus Mineralwolle DIN EN 14303, AS-Qualität und hydrophobiert, Wärmedämmung einschl. Ummantelung DIN 4140 an haus- und betriebstechnischen Anlagen, an Rohrleitung, DN 100, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 19,000 St
DIN 276-2018 / IBP: 411
Bauabschnitte / Kostenträger: 411

**1.1.5.2.170 Bogen Mineralwolle AS-Qualität hydrophobiert Wärmedämmung Ummantelung Rohr DN125 Gebäude 0,040W/(mK) einlagig D 30mm kaschiert Alu-Folie Mantel Blech Stahl verz D 0,6mm verschrauben**
STLB-Bau 2026-04 047
Bogen aus Mineralwolle DIN EN 14303, AS-Qualität und hydrophobiert, Wärmedämmung einschl. Ummantelung DIN 4140 an haus- und betriebstechnischen Anlagen, an Rohrleitung, DN 125, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 14,000 St
DIN 276-2018 / IBP: 411
Bauabschnitte / Kostenträger: 411

**1.1.5.2.180 Bogen Mineralwolle AS-Qualität hydrophobiert Wärmedämmung Ummantelung Rohr DN150 Gebäude 0,040W/(mK) einlagig D 30mm kaschiert Alu-Folie Mantel Blech Stahl verz D 0,6mm verschrauben**
STLB-Bau 2026-04 047
Bogen aus Mineralwolle DIN EN 14303, AS-Qualität und hydrophobiert, Wärmedämmung einschl. Ummantelung DIN 4140 an haus- und betriebstechnischen Anlagen, an Rohrleitung, DN 150, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 8,000 St
DIN 276-2018 / IBP: 411
Bauabschnitte / Kostenträger: 411

**1.1.5.2.190 Bogen Mineralwolle AS-Qualität hydrophobiert Wärmedämmung Ummantelung Rohr DN200 Gebäude 0,040W/(mK) einlagig D 30mm kaschiert Alu-Folie Mantel Blech Stahl verz D 0,6mm verschrauben**
STLB-Bau 2026-04 047
Bogen aus Mineralwolle DIN EN 14303, AS-Qualität und hydrophobiert, Wärmedämmung einschl. Ummantelung DIN 4140 an haus- und betriebstechnischen Anlagen, an Rohrleitung, DN 200, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 3,000 St
DIN 276-2018 / IBP: 411
Bauabschnitte / Kostenträger: 411

**1.1.5.2.200 Bogen Mineralwolle AS-Qualität hydrophobiert Wärmedämmung Ummantelung Rohr DN250 Gebäude 0,040W/(mK) einlagig D 30mm kaschiert Alu-Folie Mantel Blech Stahl verz D 0,7mm verschrauben**
STLB-Bau 2026-04 047
Bogen aus Mineralwolle DIN EN 14303, AS-Qualität und hydrophobiert, Wärmedämmung einschl. Ummantelung DIN 4140 an haus- und betriebstechnischen Anlagen, an Rohrleitung, DN 250, Mindestabstände DIN 4140 sind nicht eingehalten, im Gebäude, keine ausreichende Konvektion bzw. unzureichender Abstand zu Objekten, Brandverhaltensklasse DIN EN 13501-1 A1 (nichtbrennbar), Wärmeleitfähigkeit 0,040 W/(mK) bei 40 Grad C Mitteltemperatur DIN EN 12667, einlagig, Dämmschichtdicke 30 mm, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 5,000 St
DIN 276-2018 / IBP: 411
Bauabschnitte / Kostenträger: 411

**1.1.5.2.210 Bogen Mineralwolle AS-Qualität hydrophobiert Wärmedämmung Ummantelung Rohr DN300 Gebäude 0,040W/(mK) einlagig D 30mm kaschiert Alu-Folie Mantel Blech Stahl verz D 0,7mm verschrauben**
STLB-Bau 2026-04 047
Bogen aus Mineralwolle DIN EN 14303, AS-Qualität und hydrophobiert, Wärmedämmung einschl. Ummantelung DIN 4140 an haus- und betriebstechnischen Anlagen, an Rohrleitung, DN 300, Mindestabstände DIN 4140 sind nicht eingehalten, im Gebäude, keine ausreichende Konvektion bzw. unzureichender Abstand zu Objekten, Brandverhaltensklasse DIN EN 13501-1 A1 (nichtbrennbar), Wärmeleitfähigkeit 0,040 W/(mK) bei 40 Grad C Mitteltemperatur DIN EN 12667, einlagig, Dämmschichtdicke 30 mm, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 7,000 St
DIN 276-2018 / IBP: 411
Bauabschnitte / Kostenträger: 411

*Hinweis*

**1.1.5.2.220 Stutzen Mineralwolle AS-Qualität hydrophobiert Wärmedämmung Ummantelung Rohr DN80 Gebäude 0,040W/(mK) einlagig D 30mm kaschiert Alu-Folie Mantel Blech Stahl verz D 0,5mm verschrauben**
STLB-Bau 2026-04 047
Stutzen aus Mineralwolle DIN EN 14303, AS-Qualität und hydrophobiert, Wärmedämmung einschl. Ummantelung DIN 4140 an haus- und betriebstechnischen Anlagen, an Rohrleitung, DN 80, Mindestabstände DIN 4140 sind nicht eingehalten, im Gebäude, keine ausreichende Konvektion bzw. unzureichender Abstand zu Objekten, Brandverhaltensklasse DIN EN 13501-1 A1 (nichtbrennbar), Wärmeleitfähigkeit 0,040 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 6,000 St
DIN 276-2018 / IBP: 411
Bauabschnitte / Kostenträger: 411

**1.1.5.2.230 Stutzen Mineralwolle AS-Qualität hydrophobiert Wärmedämmung Ummantelung Rohr DN100 Gebäude 0,040W/(mK) einlagig D 30mm kaschiert Alu-Folie Mantel Blech Stahl verz D 0,6mm verschrauben**
STLB-Bau 2026-04 047
Stutzen aus Mineralwolle DIN EN 14303, AS-Qualität und hydrophobiert, Wärmedämmung einschl. Ummantelung DIN 4140 an haus- und betriebstechnischen Anlagen, an Rohrleitung, DN 100, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 18,000 St
DIN 276-2018 / IBP: 411
Bauabschnitte / Kostenträger: 411

**1.1.5.2.240 Stutzen Mineralwolle AS-Qualität hydrophobiert Wärmedämmung Ummantelung Rohr DN125 Gebäude 0,040W/(mK) einlagig D 30mm kaschiert Alu-Folie Mantel Blech Stahl verz D 0,6mm verschrauben**
STLB-Bau 2026-04 047
Stutzen aus Mineralwolle DIN EN 14303, AS-Qualität und hydrophobiert, Wärmedämmung einschl. Ummantelung DIN 4140 an haus- und betriebstechnischen Anlagen, an Rohrleitung, DN 125, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 9,000 St
DIN 276-2018 / IBP: 411
Bauabschnitte / Kostenträger: 411

**1.1.5.2.250 Stutzen Mineralwolle AS-Qualität hydrophobiert Wärmedämmung Ummantelung Rohr DN150 Gebäude 0,040W/(mK) einlagig D 30mm kaschiert Alu-Folie Mantel Blech Stahl verz D 0,6mm verschrauben**
STLB-Bau 2026-04 047
Stutzen aus Mineralwolle DIN EN 14303, AS-Qualität und hydrophobiert, Wärmedämmung einschl. Ummantelung DIN 4140 an haus- und betriebstechnischen Anlagen, an Rohrleitung, DN 150, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 3,000 St
DIN 276-2018 / IBP: 411
Bauabschnitte / Kostenträger: 411

**1.1.5.2.260 Reduzierung Mineralwolle AS-Qualität hydrophobiert Wärmedämmung Ummantelung Rohr DN100 Gebäude 0,040W/(mK) einlagig D 30mm kaschiert Alu-Folie Mantel Blech Stahl verz D 0,6mm verschrauben**
STLB-Bau 2026-04 047
Reduzierung aus Mineralwolle DIN EN 14303, AS-Qualität und hydrophobiert, Wärmedämmung einschl. Ummantelung DIN 4140 an haus- und betriebstechnischen Anlagen, an Rohrleitung, DN 100, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 4,000 St
DIN 276-2018 / IBP: 411
Bauabschnitte / Kostenträger: 411

**1.1.5.2.270 Reduzierung Mineralwolle AS-Qualität hydrophobiert Wärmedämmung Ummantelung Rohr DN125 Gebäude 0,040W/(mK) einlagig D 30mm kaschiert Alu-Folie Mantel Blech Stahl verz D 0,6mm verschrauben**
STLB-Bau 2026-04 047
Reduzierung aus Mineralwolle DIN EN 14303, AS-Qualität und hydrophobiert, Wärmedämmung einschl. Ummantelung DIN 4140 an haus- und betriebstechnischen Anlagen, an Rohrleitung, DN 125, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 13,000 St
DIN 276-2018 / IBP: 411
Bauabschnitte / Kostenträger: 411

**1.1.5.2.280 Reduzierung Mineralwolle AS-Qualität hydrophobiert Wärmedämmung Ummantelung Rohr DN150 Gebäude 0,040W/(mK) einlagig D 30mm kaschiert Alu-Folie Mantel Blech Stahl verz D 0,6mm verschrauben**
STLB-Bau 2026-04 047
Reduzierung aus Mineralwolle DIN EN 14303, AS-Qualität und hydrophobiert, Wärmedämmung einschl. Ummantelung DIN 4140 an haus- und betriebstechnischen Anlagen, an Rohrleitung, DN 150, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 8,000 St
DIN 276-2018 / IBP: 411
Bauabschnitte / Kostenträger: 411

**1.1.5.2.290 Reduzierung Mineralwolle AS-Qualität hydrophobiert Wärmedämmung Ummantelung Rohr DN200 Gebäude 0,040W/(mK) einlagig D 30mm kaschiert Alu-Folie Mantel Blech Stahl verz D 0,6mm verschrauben**
STLB-Bau 2026-04 047
Reduzierung aus Mineralwolle DIN EN 14303, AS-Qualität und hydrophobiert, Wärmedämmung einschl. Ummantelung DIN 4140 an haus- und betriebstechnischen Anlagen, an Rohrleitung, DN 200, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 1,000 St
DIN 276-2018 / IBP: 411
Bauabschnitte / Kostenträger: 411

**1.1.5.2.300 Kappe Mineralwolle AS-Qualität hydrophobiert Wärmedämmung Ummantelung Rohr DN80 Gebäude 0,040W/(mK) einlagig D 30mm kaschiert Alu-Folie Mantel Blech Stahl verz D 0,5mm verschrauben**
STLB-Bau 2026-04 047
Kappe aus Mineralwolle DIN EN 14303, AS-Qualität und hydrophobiert, Wärmedämmung einschl. Ummantelung DIN 4140 an haus- und betriebstechnischen Anlagen, an Rohrleitung, DN 80, Mindestabstände DIN 4140 sind nicht eingehalten, im Gebäude, keine ausreichende Konvektion bzw. unzureichender Abstand zu Objekten, Brandverhaltensklasse DIN EN 13501-1 A1 (nichtbrennbar), Wärmeleitfähigkeit 0,040 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 4,000 St
DIN 276-2018 / IBP: 411
Bauabschnitte / Kostenträger: 411

**1.1.5.2.310 Kappe Mineralwolle AS-Qualität hydrophobiert Wärmedämmung Ummantelung Rohr DN100 Gebäude 0,040W/(mK) einlagig D 30mm kaschiert Alu-Folie Mantel Blech Stahl verz D 0,6mm verschrauben**
STLB-Bau 2026-04 047
Kappe aus Mineralwolle DIN EN 14303, AS-Qualität und hydrophobiert, Wärmedämmung einschl. Ummantelung DIN 4140 an haus- und betriebstechnischen Anlagen, an Rohrleitung, DN 100, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 12,000 St
DIN 276-2018 / IBP: 411
Bauabschnitte / Kostenträger: 411

**1.1.5.2.320 Kappe Mineralwolle AS-Qualität hydrophobiert Wärmedämmung Ummantelung Rohr DN125 Gebäude 0,040W/(mK) einlagig D 30mm kaschiert Alu-Folie Mantel Blech Stahl verz D 0,6mm verschrauben**
STLB-Bau 2026-04 047
Kappe aus Mineralwolle DIN EN 14303, AS-Qualität und hydrophobiert, Wärmedämmung einschl. Ummantelung DIN 4140 an haus- und betriebstechnischen Anlagen, an Rohrleitung, DN 125, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 8,000 St
DIN 276-2018 / IBP: 411
Bauabschnitte / Kostenträger: 411

**1.1.5.2.330 Kappe Mineralwolle AS-Qualität hydrophobiert Wärmedämmung Ummantelung Rohr DN150 Gebäude 0,040W/(mK) einlagig D 30mm kaschiert Alu-Folie Mantel Blech Stahl verz D 0,6mm verschrauben**
STLB-Bau 2026-04 047
Kappe aus Mineralwolle DIN EN 14303, AS-Qualität und hydrophobiert, Wärmedämmung einschl. Ummantelung DIN 4140 an haus- und betriebstechnischen Anlagen, an Rohrleitung, DN 150, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 5,000 St
DIN 276-2018 / IBP: 411
Bauabschnitte / Kostenträger: 411

**1.1.5.2.340 Kappe Mineralwolle AS-Qualität hydrophobiert Wärmedämmung Ummantelung Rohr DN200 Gebäude 0,040W/(mK) einlagig D 30mm kaschiert Alu-Folie Mantel Blech Stahl verz D 0,6mm verschrauben**
STLB-Bau 2026-04 047
Kappe aus Mineralwolle DIN EN 14303, AS-Qualität und hydrophobiert, Wärmedämmung einschl. Ummantelung DIN 4140 an haus- und betriebstechnischen Anlagen, an Rohrleitung, DN 200, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 3,000 St
DIN 276-2018 / IBP: 411
Bauabschnitte / Kostenträger: 411

**1.1.5.2.350 Kappe Mineralwolle AS-Qualität hydrophobiert Wärmedämmung Ummantelung Rohr DN250 Gebäude 0,040W/(mK) einlagig D 30mm kaschiert Alu-Folie Mantel Blech Stahl verz D 0,7mm verschrauben**
STLB-Bau 2026-04 047
Kappe aus Mineralwolle DIN EN 14303, AS-Qualität und hydrophobiert, Wärmedämmung einschl. Ummantelung DIN 4140 an haus- und betriebstechnischen Anlagen, an Rohrleitung, DN 250, Mindestabstände DIN 4140 sind nicht eingehalten, im Gebäude, keine ausreichende Konvektion bzw. unzureichender Abstand zu Objekten, Brandverhaltensklasse DIN EN 13501-1 A1 (nichtbrennbar), Wärmeleitfähigkeit 0,040 W/(mK) bei 40 Grad C Mitteltemperatur DIN EN 12667, einlagig, Dämmschichtdicke 30 mm, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 2,000 St
DIN 276-2018 / IBP: 411
Bauabschnitte / Kostenträger: 411

**1.1.5.2.360 Kappe Mineralwolle AS-Qualität hydrophobiert Wärmedämmung Ummantelung Rohr DN300 Gebäude 0,040W/(mK) einlagig D 30mm kaschiert Alu-Folie Mantel Blech Stahl verz D 0,7mm verschrauben**
STLB-Bau 2026-04 047
Kappe aus Mineralwolle DIN EN 14303, AS-Qualität und hydrophobiert, Wärmedämmung einschl. Ummantelung DIN 4140 an haus- und betriebstechnischen Anlagen, an Rohrleitung, DN 300, Mindestabstände DIN 4140 sind nicht eingehalten, im Gebäude, keine ausreichende Konvektion bzw. unzureichender Abstand zu Objekten, Brandverhaltensklasse DIN EN 13501-1 A1 (nichtbrennbar), Wärmeleitfähigkeit 0,040 W/(mK) bei 40 Grad C Mitteltemperatur DIN EN 12667, einlagig, Dämmschichtdicke 30 mm, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 1,000 St
DIN 276-2018 / IBP: 411
Bauabschnitte / Kostenträger: 411

**1.1.5.2.370 Abflachung Wärmedämmung Ummantelung Rohr DN80 Gebäude Mineralwolle AS-Qualität hydrophobiert D 30mm kaschiert Alu-Folie Mantel Blech Stahl verz D 0,5mm verschrauben**
STLB-Bau 2026-04 047
Abflachung für Wärmedämmung einschl. Ummantelung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 4,000 St
DIN 276-2018 / IBP: 411
Bauabschnitte / Kostenträger: 411

**1.1.5.2.380 Abflachung Wärmedämmung Ummantelung Rohr DN100 Gebäude Mineralwolle AS-Qualität hydrophobiert D 30mm kaschiert Alu-Folie Mantel Blech Stahl verz D 0,6mm verschrauben**
STLB-Bau 2026-04 047
Abflachung für Wärmedämmung einschl. Ummantelung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 7,000 St
DIN 276-2018 / IBP: 411
Bauabschnitte / Kostenträger: 411

**1.1.5.2.390 Abflachung Wärmedämmung Ummantelung Rohr DN125 Gebäude Mineralwolle AS-Qualität hydrophobiert D 30mm kaschiert Alu-Folie Mantel Blech Stahl verz D 0,6mm verschrauben**
STLB-Bau 2026-04 047
Abflachung für Wärmedämmung einschl. Ummantelung DIN 4140 an haus- und betriebstechnischen Anlagen, an Rohrleitung, DN 125, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 6,000 St
DIN 276-2018 / IBP: 411
Bauabschnitte / Kostenträger: 411

**1.1.5.2.400 Abflachung Wärmedämmung Ummantelung Rohr DN150 Gebäude Mineralwolle AS-Qualität hydrophobiert D 30mm kaschiert Alu-Folie Mantel Blech Stahl verz D 0,6mm verschrauben**
STLB-Bau 2026-04 047
Abflachung für Wärmedämmung einschl. Ummantelung DIN 4140 an haus- und betriebstechnischen Anlagen, an Rohrleitung, DN 150, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 3,000 St
DIN 276-2018 / IBP: 411
Bauabschnitte / Kostenträger: 411

**1.1.5.2.410 Abflachung Wärmedämmung Ummantelung Rohr DN200 Gebäude Mineralwolle AS-Qualität hydrophobiert D 30mm kaschiert Alu-Folie Mantel Blech Stahl verz D 0,6mm verschrauben**
STLB-Bau 2026-04 047
Abflachung für Wärmedämmung einschl. Ummantelung DIN 4140 an haus- und betriebstechnischen Anlagen, an Rohrleitung, DN 200, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DIN 276-2018 / IBP: 411
Bauabschnitte / Kostenträger: 411

**1.1.5.2.420 Abflachung Wärmedämmung Ummantelung Rohr DN250 Gebäude Mineralwolle AS-Qualität hydrophobiert D 30mm kaschiert Alu-Folie Mantel Blech Stahl verz D 0,7mm verschrauben**
STLB-Bau 2026-04 047
Abflachung für Wärmedämmung einschl. Ummantelung DIN 4140 an haus- und betriebstechnischen Anlagen, an Rohrleitung, DN 250, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 2,000 St
DIN 276-2018 / IBP: 411
Bauabschnitte / Kostenträger: 411

**1.1.5.2.430 Abflachung Wärmedämmung Ummantelung Rohr DN300 Gebäude Mineralwolle AS-Qualität hydrophobiert D 30mm kaschiert Alu-Folie Mantel Blech Stahl verz D 0,7mm verschrauben**
STLB-Bau 2026-04 047
Abflachung für Wärmedämmung einschl. Ummantelung DIN 4140 an haus- und betriebstechnischen Anlagen, an Rohrleitung, DN 300, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 2,000 St
DIN 276-2018 / IBP: 411
Bauabschnitte / Kostenträger: 411

*Hinweis*

**1.1.5.2.440 Ausschnitt Wärmedämmung Ummantelung Rohr DN80 Gebäude Mineralwolle AS-Qualität hydrophobiert D 30mm kaschiert Alu-Folie Mantel Blech Stahl verz D 0,5mm verschrauben**
STLB-Bau 2026-04 047
Ausschnitt für Wärmedämmung einschl. Ummantelung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,5 mm, verschrauben, Ausführung gemäß Einzelbeschreibung,
Einzelbeschreibungs-Nr 'Durchdringungen durch die Dämmung sind mit selbstklebendem Aluminiumband dicht abzukleben. Durchdringungen durch die Ummantelung sind zu entgraten (Schnittkanten), Kantenschutzband verwenden, saubere Ausführung der Ausschnitte'.
Menge: 16,000 St
DIN 276-2018 / IBP: 411
Bauabschnitte / Kostenträger: 411

**1.1.5.2.450 Ausschnitt Wärmedämmung Ummantelung Rohr DN100 Gebäude Mineralwolle AS-Qualität hydrophobiert D 30mm kaschiert Alu-Folie Mantel Blech Stahl verz D 0,6mm verschrauben**
STLB-Bau 2026-04 047
Ausschnitt für Wärmedämmung einschl. Ummantelung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Durchdringungen durch die Dämmung sind mit selbstklebendem Aluminiumband dicht abzukleben. Durchdringungen durch die Ummantelung sind zu entgraten (Schnittkanten), Kantenschutzband verwenden, saubere Ausführung der Ausschnitte'.
Menge: 52,000 St
DIN 276-2018 / IBP: 411
Bauabschnitte / Kostenträger: 411

**1.1.5.2.460 Ausschnitt Wärmedämmung Ummantelung Rohr DN125 Gebäude Mineralwolle AS-Qualität hydrophobiert D 30mm kaschiert Alu-Folie Mantel Blech Stahl verz D 0,6mm verschrauben**
STLB-Bau 2026-04 047
Ausschnitt für Wärmedämmung einschl. Ummantelung DIN 4140 an haus- und betriebstechnischen Anlagen, an Rohrleitung, DN 125, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Durchdringungen durch die Dämmung sind mit selbstklebendem Aluminiumband dicht abzukleben. Durchdringungen durch die Ummantelung sind zu entgraten (Schnittkanten), Kantenschutzband verwenden, saubere Ausführung der Ausschnitte'.
Menge: 37,000 St
DIN 276-2018 / IBP: 411
Bauabschnitte / Kostenträger: 411

**1.1.5.2.470 Ausschnitt Wärmedämmung Ummantelung Rohr DN150 Gebäude Mineralwolle AS-Qualität hydrophobiert D 30mm kaschiert Alu-Folie Mantel Blech Stahl verz D 0,6mm verschrauben**
STLB-Bau 2026-04 047
Ausschnitt für Wärmedämmung einschl. Ummantelung DIN 4140 an haus- und betriebstechnischen Anlagen, an Rohrleitung, DN 150, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Durchdringungen durch die Dämmung sind mit selbstklebendem Aluminiumband dicht abzukleben. Durchdringungen durch die Ummantelung sind zu entgraten (Schnittkanten), Kantenschutzband verwenden, saubere Ausführung der Ausschnitte'.
Menge: 17,000 St
DIN 276-2018 / IBP: 411
Bauabschnitte / Kostenträger: 411

**1.1.5.2.480 Ausschnitt Wärmedämmung Ummantelung Rohr DN200 Gebäude Mineralwolle AS-Qualität hydrophobiert D 30mm kaschiert Alu-Folie Mantel Blech Stahl verz D 0,6mm verschrauben**
STLB-Bau 2026-04 047
Ausschnitt für Wärmedämmung einschl. Ummantelung DIN 4140 an haus- und betriebstechnischen Anlagen, an Rohrleitung, DN 200, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Durchdringungen durch die Dämmung sind mit selbstklebendem Aluminiumband dicht abzukleben. Durchdringungen durch die Ummantelung sind zu entgraten (Schnittkanten), Kantenschutzband verwenden, saubere Ausführung der Ausschnitte'.
Menge: 7,000 St
DIN 276-2018 / IBP: 411
Bauabschnitte / Kostenträger: 411

**1.1.5.2.490 Ausschnitt Wärmedämmung Ummantelung Rohr DN250 Gebäude Mineralwolle AS-Qualität hydrophobiert D 30mm kaschiert Alu-Folie Mantel Blech Stahl verz D 0,7mm verschrauben**
STLB-Bau 2026-04 047
Ausschnitt für Wärmedämmung einschl. Ummantelung DIN 4140 an haus- und betriebstechnischen Anlagen, an Rohrleitung, DN 250, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,7 mm, verschrauben, Ausführung gemäß Einzelbeschreibung,
Einzelbeschreibungs-Nr 'Durchdringungen durch die Dämmung sind mit selbstklebendem Aluminiumband dicht abzukleben. Durchdringungen durch die Ummantelung sind zu entgraten (Schnittkanten), Kantenschutzband verwenden, saubere Ausführung der Ausschnitte'.
Menge: 9,000 St
DIN 276-2018 / IBP: 411
Bauabschnitte / Kostenträger: 411

**1.1.5.2.500 Ausschnitt Wärmedämmung Ummantelung Rohr DN300 Gebäude Mineralwolle AS-Qualität hydrophobiert D 30mm kaschiert Alu-Folie Mantel Blech Stahl verz D 0,7mm verschrauben**
STLB-Bau 2026-04 047
Ausschnitt für Wärmedämmung einschl. Ummantelung DIN 4140 an haus- und betriebstechnischen Anlagen, an Rohrleitung, DN 300, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,7 mm, verschrauben, Ausführung gemäß Einzelbeschreibung,
Einzelbeschreibungs-Nr 'Durchdringungen durch die Dämmung sind mit selbstklebendem Aluminiumband dicht abzukleben. Durchdringungen durch die Ummantelung sind zu entgraten (Schnittkanten), Kantenschutzband verwenden, saubere Ausführung der Ausschnitte'.
Menge: 6,000 St
DIN 276-2018 / IBP: 411
Bauabschnitte / Kostenträger: 411

**1.1.5.2.510 Beidseitige diffusionsdichte Anschlussdämmung mit Ummantelung DIN 4140 an haus- und betriebstechnischen Anlagen, an Brandschott, DN 80 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,5 mm, Überlappungen verschrauben. Verarbeitung nach Herstellerangabe des Brandschott ist einzuhalten.**
Menge: 12,000 St
DIN 276-2018 / IBP: 411
Bauabschnitte / Kostenträger: 411

**1.1.5.2.520 Beidseitige diffusionsdichte Anschlussdämmung mit Ummantelung DIN 4140 an haus- und betriebstechnischen Anlagen, an Brandschott, DN 100 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,6 mm, Überlappungen verschrauben. Verarbeitung nach Herstellerangabe des Brandschott ist einzuhalten.**
Menge: 28,000 St
DIN 276-2018 / IBP: 411
Bauabschnitte / Kostenträger: 411

**1.1.5.2.530 Beidseitige diffusionsdichte Anschlussdämmung mit Ummantelung DIN 4140 an haus- und betriebstechnischen Anlagen, an Brandschott, DN 125 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,6 mm, Überlappungen verschrauben. Verarbeitung nach Herstellerangabe des Brandschott ist einzuhalten.**
Menge: 14,000 St
DIN 276-2018 / IBP: 411
Bauabschnitte / Kostenträger: 411

**1.1.5.2.540 Beidseitige diffusionsdichte Anschlussdämmung mit Ummantelung DIN 4140 an haus- und betriebstechnischen Anlagen, an Brandschott, DN 150 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,6 mm, Überlappungen verschrauben. Verarbeitung nach Herstellerangabe des Brandschott ist einzuhalten.**
Menge: 8,000 St
DIN 276-2018 / IBP: 411
Bauabschnitte / Kostenträger: 411

**1.1.5.2.550 Beidseitige diffusionsdichte Anschlussdämmung mit Ummantelung DIN 4140 an haus- und betriebstechnischen Anlagen, an Brandschott, DN 200 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,6 mm, Überlappungen verschrauben. Verarbeitung nach Herstellerangabe des Brandschott ist einzuhalten.**
Menge: 6,000 St
DIN 276-2018 / IBP: 411
Bauabschnitte / Kostenträger: 411

**1.1.5.2.560 Beidseitige diffusionsdichte Anschlussdämmung mit Ummantelung DIN 4140 an haus- und betriebstechnischen Anlagen, an Brandschott, DN 250 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,7 mm, Überlappungen verschrauben. Verarbeitung nach Herstellerangabe des Brandschott ist einzuhalten.**
Menge: 4,000 St
DIN 276-2018 / IBP: 411
Bauabschnitte / Kostenträger: 411

**1.1.5.2.570 Beidseitige diffusionsdichte Anschlussdämmung mit Ummantelung DIN 4140 an haus- und betriebstechnischen Anlagen, an Brandschott, DN 300 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,7 mm, Überlappungen verschrauben. Verarbeitung nach Herstellerangabe des Brandschott ist einzuhalten.**
Menge: 4,000 St
DIN 276-2018 / IBP: 411
Bauabschnitte / Kostenträger: 411

*Hinweis*

**1.1.5.2.580 Trag-/Stützkonstruktion zwischen Wärmedämmung und Ummantelung, an Rohrleitung, DN 80**
Trag-/Stützkonstruktion zwischen Wärmedämmung und Ummantelung nach DIN 4140 an haus- und betriebstechnischen Anlagen, an Rohrleitung, DN 80,
im Gebäude, keine ausreichende Konvektion bzw. unzureichender Abstand zu Objekten, Abstandshalter z.B. Noppenfolie vollflächig bei nicht druckfesten Dämmstoffen, Blechstreifen mit Wellenband oder Noppenfolienstreifen bei druckfesten Dämmstoffen. Der Luftspalt ist so zu bemessen, dass Ummantelungsbefestigungsmittel die Dampfbremse nicht beschädigen.
Ausführung gemäß Einzelbeschreibung,
Einzelbeschreibungs-Nr Tragkonstruktion für Luftspalt, Abstand max. 500 mm entlang der Rohrachse.
Menge: 16,000 St
DIN 276-2018 / IBP: 412
Bauabschnitte / Kostenträger: 412

**1.1.5.2.590 Trag-/Stützkonstruktion zwischen Wärmedämmung und Ummantelung, an Rohrleitung, DN 100**
Trag-/Stützkonstruktion zwischen Wärmedämmung und Ummantelung nach DIN 4140 an haus- und betriebstechnischen Anlagen, an Rohrleitung, DN 100,
im Gebäude, keine ausreichende Konvektion bzw. unzureichender Abstand zu Objekten, Abstandshalter z.B. Noppenfolie vollflächig bei nicht druckfesten Dämmstoffen, Blechstreifen mit Wellenband oder Noppenfolienstreifen bei druckfesten Dämmstoffen. Der Luftspalt ist so zu bemessen, dass Ummantelungsbefestigungsmittel die Dampfbremse nicht beschädigen.
Ausführung gemäß Einzelbeschreibung,
Einzelbeschreibungs-Nr Tragkonstruktion für Luftspalt, Abstand max. 500 mm entlang der Rohrachse.
Menge: 52,000 St
DIN 276-2018 / IBP: 412
Bauabschnitte / Kostenträger: 412

**1.1.5.2.600 Trag-/Stützkonstruktion zwischen Wärmedämmung und Ummantelung, an Rohrleitung, DN 125**
Trag-/Stützkonstruktion zwischen Wärmedämmung und Ummantelung nach DIN 4140 an haus- und betriebstechnischen Anlagen, an Rohrleitung, DN 125,
im Gebäude, keine ausreichende Konvektion bzw. unzureichender Abstand zu Objekten, Abstandshalter z.B. Noppenfolie vollflächig bei nicht druckfesten Dämmstoffen, Blechstreifen mit Wellenband oder Noppenfolienstreifen bei druckfesten Dämmstoffen. Der Luftspalt ist so zu bemessen, dass Ummantelungsbefestigungsmittel die Dampfbremse nicht beschädigen.
Ausführung gemäß Einzelbeschreibung,
Einzelbeschreibungs-Nr Tragkonstruktion für Luftspalt, Abstand max. 500 mm entlang der Rohrachse.
Menge: 37,000 St
DIN 276-2018 / IBP: 412
Bauabschnitte / Kostenträger: 412

**1.1.5.2.610 Trag-/Stützkonstruktion zwischen Wärmedämmung und Ummantelung, an Rohrleitung, DN 150**
Trag-/Stützkonstruktion zwischen Wärmedämmung und Ummantelung nach DIN 4140 an haus- und betriebstechnischen Anlagen, an Rohrleitung, DN 150,
im Gebäude, keine ausreichende Konvektion bzw. unzureichender Abstand zu Objekten, Abstandshalter z.B. Noppenfolie vollflächig bei nicht druckfesten Dämmstoffen, Blechstreifen mit Wellenband oder Noppenfolienstreifen bei druckfesten Dämmstoffen. Der Luftspalt ist so zu bemessen, dass Ummantelungsbefestigungsmittel die Dampfbremse nicht beschädigen.
Ausführung gemäß Einzelbeschreibung,
Einzelbeschreibungs-Nr Tragkonstruktion für Luftspalt, Abstand max. 500 mm entlang der Rohrachse.
Menge: 17,000 St
DIN 276-2018 / IBP: 412
Bauabschnitte / Kostenträger: 412

**1.1.5.2.620 Trag-/Stützkonstruktion zwischen Wärmedämmung und Ummantelung, an Rohrleitung, DN 200**
Trag-/Stützkonstruktion zwischen Wärmedämmung und Ummantelung nach DIN 4140 an haus- und betriebstechnischen Anlagen, an Rohrleitung, DN 200,
im Gebäude, keine ausreichende Konvektion bzw. unzureichender Abstand zu Objekten, Abstandshalter z.B. Noppenfolie vollflächig bei nicht druckfesten Dämmstoffen, Blechstreifen mit Wellenband oder Noppenfolienstreifen bei druckfesten Dämmstoffen. Der Luftspalt ist so zu bemessen, dass Ummantelungsbefestigungsmittel die Dampfbremse nicht beschädigen.
Ausführung gemäß Einzelbeschreibung,
Einzelbeschreibungs-Nr Tragkonstruktion für Luftspalt, Abstand max. 500 mm entlang der Rohrachse.
Menge: 7,000 St
DIN 276-2018 / IBP: 412
Bauabschnitte / Kostenträger: 412

**1.1.5.2.630 Trag-/Stützkonstruktion zwischen Wärmedämmung und Ummantelung, an Rohrleitung, DN 250**
Trag-/Stützkonstruktion zwischen Wärmedämmung und Ummantelung nach DIN 4140 an haus- und betriebstechnischen Anlagen, an Rohrleitung, DN 250,
im Gebäude, keine ausreichende Konvektion bzw. unzureichender Abstand zu Objekten, Abstandshalter z.B. Noppenfolie vollflächig bei nicht druckfesten Dämmstoffen, Blechstreifen mit Wellenband oder Noppenfolienstreifen bei druckfesten Dämmstoffen. Der Luftspalt ist so zu bemessen, dass Ummantelungsbefestigungsmittel die Dampfbremse nicht beschädigen.
Ausführung gemäß Einzelbeschreibung,
Einzelbeschreibungs-Nr Tragkonstruktion für Luftspalt, Abstand max. 500 mm entlang der Rohrachse.
Menge: 9,000 St
DIN 276-2018 / IBP: 412
Bauabschnitte / Kostenträger: 412

**1.1.5.2.640 Trag-/Stützkonstruktion zwischen Wärmedämmung und Ummantelung, an Rohrleitung, DN 300**
Trag-/Stützkonstruktion zwischen Wärmedämmung und Ummantelung nach DIN 4140 an haus- und betriebstechnischen Anlagen, an Rohrleitung, DN 300,
im Gebäude, keine ausreichende Konvektion bzw. unzureichender Abstand zu Objekten, Abstandshalter z.B. Noppenfolie vollflächig bei nicht druckfesten Dämmstoffen, Blechstreifen mit Wellenband oder Noppenfolienstreifen bei druckfesten Dämmstoffen. Der Luftspalt ist so zu bemessen, dass Ummantelungsbefestigungsmittel die Dampfbremse nicht beschädigen.
Ausführung gemäß Einzelbeschreibung,
Einzelbeschreibungs-Nr Tragkonstruktion für Luftspalt, Abstand max. 500 mm entlang der Rohrachse.
Menge: 6,000 St
DIN 276-2018 / IBP: 412
Bauabschnitte / Kostenträger: 412

*Hinweis*

#### 1.2 Abwassersammel- und Behandlungsanlagen

##### 1.2.1 Abwasser- und Regenwasser- Sammelbehälter

###### 1.2.1.1 Abwasser- und Regenwasser- Sammelbehälter

*Hinweis*

**1.2.1.1.10 Havariebehälter für Hubschrauberlandeplatz**
Havariebehälter für Hubschrauberlandeplatz

Expositionsklasse XC4,(XA2),XF3,XM1;WF;WU
Lastbild / Lastklasse SLW60/EC2 (Schwerlastwagen)
Werkstoffgüte Behälter C45/55 LVB
Gesamttiefe max: 3.500 mm

Gesamtgewicht 26.056,00 KG
Ovalbehälter (monolithisch)
Fügetechnik Neutra (verschraubt)
Innenlänge max:  6.000 mm
Außenlänge Behälter max: 6.5000 mm
Innenbreite max: 2.500 mm
Außenbreite Behälter max: 3.000 mm
Außenhöhe max: 3.000 mm

Innenbeschichtung Elektrisch ableitfähig (WHG) (Resedagrün)
mit allg. bauaufsichtlicher Zulassung
Ablauföffnung Kernbohrung inkl. Mehrlippendichtung
Mehrlippendichtung NBR für Rohre
(DN150 PVC/ PE/SML) 1 Stück
Zulauföffnung Kernbohrung inkl. Mehrlippendichtung
Mehrlippendichtung NBR für Rohre
(DN150 PVC/ PE/SML) 1 Stück

Übergangsplatte
Fügetechnik Neutra (verschraubt)
Innenlänge max: 6.000 mm
Innenbreite max: 2.500 mm
Nennhöhe max: 400 mm
Anzahl Einstiege 2

Aufbau Schachteinstieg
Konus 1000/625x300mm
Ausführung: exzentrisch;
integrierte Dichtung
Schachtabdeckung Klasse B 125 kN
Nennweite Ø 600 mm; Betonguss
Beschriftung (Rahmen):
ohne Lüftung
Menge: 1,000 St
DIN 276-2018 / IBP: 411
Bauabschnitte / Kostenträger: 411

**1.2.1.1.20 Umlenkschacht:**
Umlenkschacht:
-  zur Umlenkung und getrennter Ableitung von unterschiedlich belastetem
  Abwasser-/ Flüssigkeitsteilströmen
-  für die Verwendung zur Rohrumschaltung im Bereich von Anlagen zum
  Abfüllen und Umschlagen (AU-Anlagen) wassergefährdender Flüssigkeiten
-  Wanddurchführungssystem für den Leerrohranschluss mit Dichteinsatz
-  durchgehende Verrohrung mit je einer Absperrklappen vor den zwei Abläufen
-  Schwimmerschalter zur Signalisierung des Eintritts von Fremdwasser
-  im Lieferumfang sind 20 m Elektrokabel enthalten

Zulassung / Bauartgenehmigung Z-74.3-190
Anschlussnennweite DN150
Medium Löschwasser/-schaum/Regenw.
EX-Schutz kompletter Ex-Schutz
Antriebsvorrichtung: elektrischer Antrieb
Expositionsklasse XC4,(XA2),XF3;WF;WU
Lastbild / Lastklasse SLW60/EC2 (Schwerlastwagen)
Werkstoffgüte Behälter C35/45
Gesamttiefe max: 1.500 mm

Rundbehälter (monolithisch)
Fügetechnik Muffe
Innendurchmesser max: 1.200 mm
Außendurchmesser max: 1.500 mm
Außenhöhe max: 1.500 mm
Wandstärke min: 120 mm
Bodenstärke des Behälters min: 110 mm

Wanddurchführung (Behälter) Kabeldurchführung DN100
Ablauföffnung: Kernbohrung inkl.
Gliederkettendichtung passend für VA DN150 DA 168,3mm
Kernbohrung  Ø 226 mm 2 Stück
Zulauföffnung: Kernbohrung inkl. Gliederkettendichtung passend für VA DN150 DA 168,3mm Kernbohrung  Ø 226 mm1 ST
Öffnung für Kabeldurchführung NBR DA110/138 DN100 PVC/PE/SML
Antrieb / Motor Schwenkantrieb
400V, 50Hz, IP68
mit EG-Baumusterprüfbescheinigung Anzahl 2
Rohrleitung im Schacht Nennweite DN 150
Material Edelstahl (1.4301)
Rückflussverhinderer Absperrklappe
Dichtung: PTFE
Scheibe: VA Anzahl 2 ST
Sensor Reed Mini Kabellänge 30m

Abdeckplatte:
Fügetechnik Muffe
Innendurchmesser max: 1.200 mm
Nennhöhe max: 300 mm
Lochlage 1x800-A01 (zentrisch)
Anzahl Einstiege 1
Verschiebesicherung Platte 20 mm
Integrierte Dichtung Ja
Aufbau Schachteinstieg
Anzahl folgender Schachtteile 1
Schachtabdeckung Klasse D 400 kN
Nennweite Ø 800 mm; Guss
tagwasserdicht verschraubt (dreifach),
Dichteinlage, klapp- und arretierbar,
verriegelbar (Feuerwehr 3-Kant)

  Schlüsselschalter)
- Schutzart IP 65
- Stellungsänderung der Absperrklappe  (auf/zu) über externen elektrischen
  Befehl und direkt am Schaltschrank
- Leuchten signalisieren die jeweilige  Stellung der Absperrklappe: auf o. zu
- Leuchtmelder signalisiert Flüssigkeit  im Umlenkschacht
- Potentialfreie Kontakte für  Weitermeldungen
inkl. Anschlusskabel:
- Kabel YSLY-JZ (Ölflex) 10x1,0² Länge 50 m
- Kabel YSLY-JZ (Ölflex) 7x1,5² Länge 50 m
- Kabel Pot.ausgleich grün/gelb 1x6² Länge 25 m
Menge: 1,000 St
DIN 276-2018 / IBP: 411
Bauabschnitte / Kostenträger: 411

**1.2.1.1.30 Inbetriebnahme der Anlage und Einweisung des Bedienpersonals durch Werkskundendienst oder zertifiziertes fachkundiges Personal.**
Inbetriebnahme der Anlage und Einweisung des Bedienpersonals durch Werkskundendienst oder zertifiziertes fachkundiges Personal.
inkl. Erstellung eines Einweisungs- und Inbetriebnahmeprotokolls.
Das Protokoll ist von den teilnehmenden Personen zu unterzeichnen.
Menge: 1,000 psch
DIN 276-2018 / IBP: 411
Bauabschnitte / Kostenträger: 411

*Hinweis*

###### 1.2.1.2 Fetabscheider im Gebäude

*Hinweis: SO3*

*Hinweis: All diese Einschätzungen und Bewertungen erfolgen auf Unterlagen, die zum heutigen Tage vorliegen. Es ist anzuraten, vor Baubeginn der Anlagen eine erneute Bewertung der Bemessung durchzuführen, um ggf. auf planerische Veränderungen einzuwirken.*
All diese Einschätzungen und Bewertungen erfolgen auf Unterlagen, die zum heutigen Tage vorliegen. Es ist anzuraten, vor Baubeginn der Anlagen eine erneute Bewertung der Bemessung durchzuführen, um ggf. auf planerische Veränderungen einzuwirken.

Vollständige Unterlagen zur anstehenden Genehmigung sind nach Festlegung des Lieferanten/Herstellers der Anlagen beim OOWV Indirekteinleiterüberwachung, z.Hd. Herrn Abeler, Wedestraße 125, 26123 Oldenburg einzureichen.“

**1.2.1.2.10 Fettabscheider 2000l**
Fettabscheider  2000l
aus Edelstahl 1.4571, zum Einbau in Räumen, freistehend,
gemäß DIN 4040/DIN EN 1825
Hydromechanische Innenreinigung zum
Zerkleinern, Mischen und Spülen 360Grad Reinigung
mit Wasseranschluss für motorbetriebenem Hochdrucksprühkopf aus Edelstahl

Pumpe:
-Nenndruck: min 170 bar
-Fördermenge: min 11,0 l/min
- Schutzart IP54
- mit 1,5 m Kabel und CEE-Stecker (16A) mitintegr. Phasenwender
- Gehäuse aus Kunststoff
- numerisches Display mit  Zustandsanzeige
- Füllstandsmessung über 4-20mA- Sensor
- Drehfeldkontrolle
- H-0-A Taster
- Reinigungsprogramm
- Entsorgungsprogramm über definierte Niveaus
- Betriebsstundenzähler und Anzeige der Einschaltimpulse
- potentialfreie Sammelstör- und Hochwassermeldung
- Anzeige Serviceintervall
- Fehlerspeicher (letzte Fehler)

mit Freistrompumpe als Entsorgungspumpe
für Schlammfang- und Abscheideraum,
Motorleistung min 3,0 kW / 2850 U/min,
Förderleistung min 18 m3/h bei 1,0 bar,
mit Absperrschieber, mit Grundablassmuffe 1 1/2Zoll m.Stopfen
mit Entsorgungsanschluss DN 65
Festkupplung STORZ 75 B,

mit Fülleinheit bestehend aus
Magnetventil, Druckminderer
mit Schmutzfänger und Freistromventil,
DVGW zertifiziert/KIWA zugelassen, 3/4Zoll Anschluss
mit Schauglas und Wischer.
mit integriertem Schlammfang min 2.000 Liter, runde Bauform ohne Trennwand
Zu- und Ablauf OD 210 mm für entsprechende Rohranschlüsse,
mit 2 Wartungs- und Revisionsöffnungen DN 500
geruchsdicht verschlossen.
Elektroanschluss: 400 V/ 50 Hz/ 16 A/7,2 kW
Der verwendete Werkstoff 1.4571 Edelstahl
Menge: 1,000 St
DIN 276-2018 / IBP: 411
Bauabschnitte / Kostenträger: 411

**1.2.1.2.20 Anschlusskasten zu Abscheideranlagen Aufputz,**
Anschlusskasten zu Abscheideranlagen Aufputz,
für Entsorgungsanschluss, Anschluss Pendelgasleitung, Wasseranschluss
aus Edelstahl, Werkstoff 1.4301
Ausführung "Aufputz",Frontseite glasgeperlt, Türanschlag links, Tür abschließbar,
Abmessungen max. B x H x T 700 x 700 x 300 mm
inkl. Fernbedienung für Fettabscheider
Menge: 1,000 St
DIN 276-2018 / IBP: 411
Bauabschnitte / Kostenträger: 411

**1.2.1.2.30 Probenahmerohr DN 200/150, Edelstahl 1.4571**
Probenahmerohr DN 200/150, Edelstahl 1.4571
in runder Ausführung
zum Einbau in senkrechte Rohrleitungen hinter Abscheider,
mit CE-Verbinder und Tempo-Kralle, Anschlüsse DIN 19522 - SML-Rohr,
Menge: 1,000 St
DIN 276-2018 / IBP: 411
Bauabschnitte / Kostenträger: 411

**1.2.1.2.40 Absperrschieber mit Handrad**
Absperrschieber mit Handrad
DN 200, Baulänge 60 mm, Werkstoff Gehäuse GG 25,
Schieberplatte und Spindel Edelstahl, einschließlich Schrauben und Dichtungen,
Menge: 1,000 St
DIN 276-2018 / IBP: 411
Bauabschnitte / Kostenträger: 411

**1.2.1.2.50 Flanschanschlussergänzungsteil DN 200 Flanschmaße nach DIN 2501, PN 10**
Flanschanschlussergänzungsteil DN 200 Flanschmaße nach DIN 2501, PN 10
bestehend aus:
Flanschanschlussteil Werkstoff 1.4301, Schrauben und Muttern A4,
Dichtungen NBR
Menge: 2,000 St
DIN 276-2018 / IBP: 411
Bauabschnitte / Kostenträger: 411

**1.2.1.2.60 Betriebstagebuch für Fettabscheider**
Betriebstagebuch für Fettabscheider
- ausgelegt für 5 Jahre
- enthalten sind Checklisten und Formblätter
zur Dokumentation der Eigenkontrolle,
Wartung und Entsorgung der Anlage gemäß DIN4040-100
Menge: 1,000 St
DIN 276-2018 / IBP: 411
Bauabschnitte / Kostenträger: 411

**1.2.1.2.70 Hebeanlage für fäkalienhaltiges Abwasser zur Freiaufstellung mit Kanalrad**
Hebeanlage für fäkalienhaltiges Abwasser zur Freiaufstellung mit Kanalrad
bestehend aus:
Sammelbehälter aus Polyethylen mit Revisionsöffnungen LW 250 mm
mit Ablassschraube und 3 x Anschluss
für Handmembranpumpe R 1 1/2 Zoll, 1 Satz Befestigungsschrauben mit
Unterlegscheiben und Dübel zur auftriebssicheren Verankerung.
Behältermaße: max. 2000 x 900 x 1200 mm (LxBxH)
Behälter-Gesamtvolumen: min 500 Liter

Anschluss Zulaufleitung:
1 x Zulauf DN 150
2 x Zulauf DN 150
1 x Zulauf DN 150
1 x Zulauf DN 100 von oben
1 x Zulauf DN 200/150 von oben,
Anschluss Druckleitung:
2 Rückflussverhinderer DN 80
mit Entleerungsschraube mit Hosenrohr mit Spezial-Befestigungs-
stück zum Anschluss der Druckleitung DN 100
Anschluss Einlüftungsleitung: Stutzen DN 100
2 Pumpenaggregate bestehend aus:
Drehstrommotor überflutbar
Leistung: P1= min 2,00kW, P2= min 1,5 kW
Spannung: 400 V, 50 Hz.
Drehzahl: min 1400 U/min.
Schutzart IP 68,
mit 1 Wellendichtring und1 Gleitringdichtung mit Kanalrad 70 mm Korndurchlass
inkl. pneumatische Niveauschaltung:
mit pneumatischer Steuerleitung und Kleinstkompressor Lufteinperlung
Steuerung
- Schutzart IP54
- mit 1,5 m Kabel und CEE-Stecker (16A) mitintegr. Phasenwender
- potentialfreie Sammelstör- und Betriebsmeldung
- netzunabhängiger Alarm und Akku (85dBA, 5-6h)
- numerisches Display mit Zustandsanzeige und Digitalpotenziometer
- Digitalpotenziometer für die Einstellung von Pumpe 1 und 2
EIN und AUS, Einschaltverzögerung nach Stromausfall,
Hochwasseralarm, Motorstrombegrenzung, Zwangsumschaltung und
Zwangseinschaltung der Pumpen
- Füllstandsmessung und Sensorüberwachung
- H-0-A Taster
- Anzeige Serviceintervalle
- Betriebsstundenzähler und Anzeige der Einschaltimpulse
- Amperemeter
- einfacher Fehlerspeicher (letzter Fehler)
- automatische Umschaltung bei Pumpenstörung
- Steuerung voreingestellt und mehrsprachig
- Mit 230V- Anschluss für Stromversorgung Lufteinperlung
Menge: 1,000 St
DIN 276-2018 / IBP: 411
Bauabschnitte / Kostenträger: 411

**1.2.1.2.80 Absperrschieber DN 80**
Absperrschieber DN 80
aus Grauguss,
Baulänge max: 180 mm,
Menge: 2,000 St
DIN 276-2018 / IBP: 411
Bauabschnitte / Kostenträger: 411

**1.2.1.2.90 Befestigungssatz für Absperrschieber DN80**
Menge: 2,000 St
DIN 276-2018 / IBP: 411
Bauabschnitte / Kostenträger: 411

**1.2.1.2.100 Handmembranpumpe komplett bestehend aus:**
Handmembranpumpe komplett bestehend aus:
Handmembranpumpe R 1 1/2'', Leistung min 45l/min bei 50 Hüben/min.,
Förderhöhe max 10m, Saughöhe max 6m,
für Wandbefestigung Schlauch LW 48 x 80 lang
zur Handmembranpumpe 2 x Schlauchschelle 50 x 70-12 breit
Menge: 1,000 St
DIN 276-2018 / IBP: 411
Bauabschnitte / Kostenträger: 411

**1.2.1.2.110 Absperrschieber R 1 1/2" aus MS**
Absperrschieber R 1 1/2" aus MS
zur Handmembranpumpe
Menge: 1,000 St
DIN 276-2018 / IBP: 411
Bauabschnitte / Kostenträger: 411

**1.2.1.2.120 Dreiweghahn R 1 1/2**
Dreiweghahn R 1 1/2
zu Handmembranpumpe
Menge: 1,000 St
DIN 276-2018 / IBP: 411
Bauabschnitte / Kostenträger: 411

**1.2.1.2.130 Zulaufschieber DN 200 aus PVC**
Zulaufschieber DN 200 aus PVC
beiderseits Steckmuffe 200 mm mit Lippendichtring,
Menge: 1,000 St
DIN 276-2018 / IBP: 411
Bauabschnitte / Kostenträger: 411

**1.2.1.2.140 Inbetriebnahme der Anlage und Einweisung des Bedienpersonals durch Werkskundendienst oder zertifiziertes fachkundiges Personal.**
Inbetriebnahme der Anlage und Einweisung des Bedienpersonals durch Werkskundendienst oder zertifiziertes fachkundiges Personal.
inkl. Erstellung eines Einweisungs- und Inbetriebnahmeprotokolls.
Das Protokoll ist von den teilnehmenden Personen zu unterzeichnen.
Menge: 1,000 psch
DIN 276-2018 / IBP: 411
Bauabschnitte / Kostenträger: 411

*Hinweis*

###### 1.2.1.3 Fettabscheider außerhalb des Gebäudes

*Hinweis*

*Hinweis: All diese Einschätzungen und Bewertungen erfolgen auf Unterlagen, die zum heutigen Tage vorliegen. Es ist anzuraten, vor Baubeginn der Anlagen eine erneute Bewertung der Bemessung durchzuführen, um ggf. auf planerische Veränderungen einzuwirken.*
All diese Einschätzungen und Bewertungen erfolgen auf Unterlagen, die zum heutigen Tage vorliegen. Es ist anzuraten, vor Baubeginn der Anlagen eine erneute Bewertung der Bemessung durchzuführen, um ggf. auf planerische Veränderungen einzuwirken.

Vollständige Unterlagen zur anstehenden Genehmigung sind nach Festlegung des Lieferanten/Herstellers der Anlagen beim OOWV Indirekteinleiterüberwachung, z.Hd. Herrn Abeler, Wedestraße 125, 26123 Oldenburg einzureichen.“

**1.2.1.3.10 Schlammfang 2000 L**
Schlammfang 2000 L
Behälter aus Stahlbeton C35/45, Expositionsklassen
nach DIN 1045. XC4,XD2,XS2,XF3,XA2.
Mit werksseitig montierter Gleitringdichtung mit integriertem Lastabtrag
Schlammfangbereich mit PEHD-Inliner
Zulauf/Ablauf Anschlüsse: D A  2 5 0, Anschlüsse nach DIN 19534/19537
Aussendurchmesser Behälter: max: 2000  mm
Innendurchmesser Behälter: max 1700  mm
Einbautiefe Maß TS = 380 mm (OK-Behälter bis Zulaufsohle)
Menge: 1,000 St
DIN 276-2018 / IBP: 411
Bauabschnitte / Kostenträger: 411

**1.2.1.3.20 Schachtaufbau T1 bestehend aus:**
Schachtaufbau T1 bestehend aus:
Abdeckplatte aus Stahlbeton
DIN 4034-1,  1500 mm Innen Durchmesser, mit 1 x Öffnung LW 625 mit Schachtabdeckung mit wartungsfreundlichem Deckel aus
Gusseisen, Belastungsklasse: D 400
Menge: 1,000 St
DIN 276-2018 / IBP: 411
Bauabschnitte / Kostenträger: 411

**1.2.1.3.30 Fettabscheider NS 30 SF 3000 nach DIN EN 1825 und DIN 4040-100**
Fettabscheider  NS 30 SF 3000  nach DIN EN 1825 und DIN 4040-100
RAL-GZ 693 Rechteck Behälter aus Stahlbeton
Abscheiderbereich mit PE-HD-Innenauskleidung
Zulauf/Ablauf Anschlüsse: DA 250,  Anschlüsse nach DIN 19534/19537
Einbautiefe Maß T max: 13000 mm (Ok-Gelände bis Zulaufsohle),
Geruchsdicht verschraubte Schachtabdeckung mit
Deckel aus Gusseisen,
Deckelgewicht max. 40 kg,
Belastungsklasse: D 400, 2 x LW 600
Gesamttiefe Set: max: 3000 mm
Menge: 1,000 St
DIN 276-2018 / IBP: 411
Bauabschnitte / Kostenträger: 411

**1.2.1.3.40 Schachtaufbau bestehend aus:**
Schachtaufbau bestehend aus:
Abdeckplatte aus Stahlbeton DIN 4034-1,1750 mm Innen Durchmesser,
mit 2 x Öffnung LW 625 mit geruchsdicht verschraubte Schachtabdeckung mit
wartungsfreundlichem Deckel aus Gusseisen,
Belastungsklasse: D 400
Gesamtbauhöhe max 400 mm
Menge: 1,000 St
DIN 276-2018 / IBP: 411
Bauabschnitte / Kostenträger: 411

**1.2.1.3.50 Universalkopfanker, Satz (Best. aus 4 St.)**
Universalkopfanker, Satz (Best. aus 4 St.)
zum Versetzen des PR Becken.
Menge: 1,000 St
DIN 276-2018 / IBP: 411
Bauabschnitte / Kostenträger: 411

**1.2.1.3.60 Material zur Abdichtung Fuge**
Material zur Abdichtung Fuge
PR-Becken zu Inliner
Menge: 1,000 St
DIN 276-2018 / IBP: 411
Bauabschnitte / Kostenträger: 411

**1.2.1.3.70 Straßenkappe Kl.D, DIN 4055, max 450 x 350 mm LxB, Bauhöhe max: 350 mm**
Straßenkappe Kl.D, DIN 4055, max 450 x 350 mm LxB, Bauhöhe max: 350 mm
zu Saugleitung DN 80 bestehend aus:

- Straßenkappe
- Klemmverschraubung 90 x 75
- kurze PE-HD Anschlußleitung DN 65
- Storzkupplung B
- Blinddeckel B
Menge: 1,000 St
DIN 276-2018 / IBP: 411
Bauabschnitte / Kostenträger: 411

**1.2.1.3.80 Schachtring aus Beton max 1900 mm L.W. max. 600 mm hoch**
Schachtring aus Beton max 1900 mm L.W. max. 600 mm hoch
einschließlich Gleitringdichtung, mit integriertem Lastabtrag
inkl. Traverse zur Aufnahme des Orbital Weitwurf Sprühkopfes
mit 1 x Zulauf DN 100 (für KG-Rohr Außendurchmesser 110 mm)
für Frischwasseranschluss mit 1 x Zulauf DN 100 mit 260mm KG-Rohr und
Kabeldurchführung für Versorgungsleitung
Menge: 1,000 St
DIN 276-2018 / IBP: 411
Bauabschnitte / Kostenträger: 411

**1.2.1.3.90 Hydromechanische Innenreinigung zum Zerkleinern, Mischen und Spülen**
Hydromechanische Innenreinigung zum Zerkleinern, Mischen und Spülen
360° Reinigung Hochdrucksprühkopf aus Edelstahl
mit Kaltwasseranschluss Automatischer Betrieb der Hochdruckinnenreinigung
-Nenndruck: min 170 bar
-Volumenstrom: min 12 Liter/Minute
- Entsorgung über Absaugleitung
- Fülleinheit mit Magnetventil (Anschluss R ¾")
  für automatische Wiederbefüllung

Elektroanschluss:
400 V/50 Hz/16 A
Menge: 2,000 St
DIN 276-2018 / IBP: 411
Bauabschnitte / Kostenträger: 411

**1.2.1.3.100 Befestigung HD-Innenreinigung S an PR Platte**
Menge: 2,000 St
DIN 276-2018 / IBP: 411
Bauabschnitte / Kostenträger: 411

**1.2.1.3.110 Waschschlauch 1 SN 10 - 150 / DKO/DKO-L-90°**
Waschschlauch 1 SN 10 - 150 / DKO/DKO-L-90°
Länge: 10 m
Zur Verbindung von Hochdruckpumpe im Gebäude
und Hochdruckreinigungskopf im Abscheider.
Menge: 2,000 St
DIN 276-2018 / IBP: 411
Bauabschnitte / Kostenträger: 411

**1.2.1.3.120 Probenahmeschacht LW 1000 Nach DIN 1999-100**
Probenahmeschacht LW 1000 Nach DIN 1999-100
mit Gütezeichen RAL-GZ 693 mit Gefällesprung 160 mm
aus Stahlbeton, unbeschichtet Zu- und Ablauf DA 200
Zulauftiefe T = ca. 880  mm (gemessen von OK-Gelände
bis Rohrsohle Zulauf),
Gesamttiefe Set: max: 1165 mm ohne Handschieber
Schachtabdeckung mit wartungsfreundlichem Deckel
aus Gusseisen, Kl.D 1 x LW 600, Deckel geruchdicht verschraubt
Menge: 1,000 St
DIN 276-2018 / IBP: 411
Bauabschnitte / Kostenträger: 411

**1.2.1.3.130 Schachtring aus Beton**
Schachtring aus Beton
max: 1200 mm L.W. max 600 mm hoch
einschließlich Gleitringdichtung mit integriertem Lastabtrag
Menge: 1,000 St
DIN 276-2018 / IBP: 411
Bauabschnitte / Kostenträger: 411

**1.2.1.3.140 Auflagering aus Beton 625x60 mm o.Dichtung verschiebesicher**
Auflagering aus Beton 625x60 mm o.Dichtung verschiebesicher
Höhe  max : 70 mm ohne Mörtelfuge,
Menge: 1,000 St
DIN 276-2018 / IBP: 411
Bauabschnitte / Kostenträger: 411

**1.2.1.3.150 Schlammfang 3000 L**
Schlammfang 3000 L
Behälter aus Stahlbeton C35/45, Expositionsklassen
nach DIN 1045. XC4,XD2,XS2,XF3,XA2. Mit werksseitig montierter
Gleitringdichtung mit integriertem Lastabtrag
Schlammfangbereich mit P E - H D  I n l i n e r
Zulauf/Ablauf Anschlüsse: DA 250, Anschlüsse nach DIN 19534/19537
Aussendurchmesser Behälter max: 1900  mm
Innendurchmesser Behälter max: 1700  mm
Einbautiefe Maß TS = ca. 440 mm (OK-Behälter bis
Zulaufsohle)
Menge: 1,000 St
DIN 276-2018 / IBP: 411
Bauabschnitte / Kostenträger: 411

**1.2.1.3.160 Schachtaufbau T1 bestehend aus: Abdeckplatte aus Stahlbeton**
Schachtaufbau T1 bestehend aus: Abdeckplatte aus Stahlbeton
DIN 4034-1,  1500 mm Innen Durchmesser, mit 1 x Öffnung LW
625 mit Schachtabdeckung mit wartungsfreundlichem Deckel aus
Gusseisen, Belastungsklasse: D 400
Gesamtbauhöhe max 350 mm
Menge: 1,000 St
DIN 276-2018 / IBP: 411
Bauabschnitte / Kostenträger: 411

**1.2.1.3.170 Generalinspektion Fettabscheider erdverbaute Anlage**
Generalinspektion Fettabscheider erdverbaute Anlage
Die Prüfung umfasst:
- Baulicher Zustand (auch ggfs. vorhandene elektr. Einrichtungen)
- Dichtheitsprüfung (bauseits ist ausreichend Wasser zur Verfügung zu stellen)
- Überprüfung der Vollständigkeit und Plausibilität der
  Unterlagen (auch Betriebstagebuch)
Menge: 1,000 St
DIN 276-2018 / IBP: 411
Bauabschnitte / Kostenträger: 411

**1.2.1.3.180 Betriebstagebuch für Fettabscheider anlegen**
Betriebstagebuch für Fettabscheider anlegen
Inhalt: Checklisten und Formblättern zur Dokumentation der Eigenkontrolle, Wartung und Entsorgung der Anlage gemäß DIN 4040-100
Menge: 1,000 St
DIN 276-2018 / IBP: 411
Bauabschnitte / Kostenträger: 411

**1.2.1.3.190 Inbetriebnahme der Anlage und Einweisung des Bedienpersonals durch Werkskundendienst oder zertifiziertes fachkundiges Personal.**
Inbetriebnahme der Anlage und Einweisung des Bedienpersonals durch Werkskundendienst oder zertifiziertes fachkundiges Personal.
inkl. Erstellung eines Einweisungs- und Inbetriebnahmeprotokolls.
Das Protokoll ist von den teilnehmenden Personen zu unterzeichnen.
Menge: 1,000 psch
DIN 276-2018 / IBP: 411
Bauabschnitte / Kostenträger: 411

##### 1.2.2 Hebeanlagen

###### 1.2.2.1 Schmutzwasser

*Hinweis*

*Hinweis*

*Hinweis*

*Hinweis*

**1.2.2.1.10 Fäkalienhebeanlage H 6 m 2Pumpen Steuerungseinheit**
STLB-Bau 2025-10 046
Fäkalienhebeanlage DIN EN 12050-1, heißwasserbeständig,
Volumenstrom '10,000' m3/h,

Förderhöhe '7,000' m, Zulauf DN 150, Anschluss druckseitig DN 100, einschl. Behälter, Schutzart IP 68 DIN EN 60529 (VDE 0470-1), mit 2 Pumpenaggregaten, Freistromlaufrad, einschl. Rückflussverhinderer DIN EN 12050-4 und Absperrschieber in der Druckleitung, Bemessungsbetriebsspannung 400 V AC, Steuerungseinheit, anschlussfertig verdrahtet, als Wandverteiler, Leistungsteil mit den elektrischen Leistungs- und Schaltungsbaugruppen, mit Abgangssicherung, mit Hauptschalter, mit Schaltung der Antriebe, für Hand-, 0- und Automatikbetrieb, mit Niveauregelung, mit automatisch wechselnder Einschaltung der Pumpenantriebe nach jeder Schaltung, mit Trockenlaufsicherung, optische und akustische Alarmmeldung bei zu hohem Wasserstand, netzabhängig, ausgerüstet zum Anschluss an die Gebäudeautomation (GA) DIN EN ISO 16484-3.
Menge: 1,000 St
DIN 276-2018 / IBP: 411
Bauabschnitte / Kostenträger: 411

**1.2.2.1.20 Fäkalienhebeanlage H 6 m 2Pumpen Steuerungseinheit**
STLB-Bau 2025-10 046
Fäkalienhebeanlage DIN EN 12050-1, heißwasserbeständig,
Volumenstrom '15,000' m3/h,

Förderhöhe '7,000' m, Zulauf DN 150, Anschluss druckseitig DN 100, einschl. Behälter, Schutzart IP 68 DIN EN 60529 (VDE 0470-1), mit 2 Pumpenaggregaten, Freistromlaufrad, einschl. Rückflussverhinderer DIN EN 12050-4 und Absperrschieber in der Druckleitung, Bemessungsbetriebsspannung 400 V AC, Steuerungseinheit, anschlussfertig verdrahtet, als Wandverteiler, Leistungsteil mit den elektrischen Leistungs- und Schaltungsbaugruppen, mit Abgangssicherung, mit Hauptschalter, mit Schaltung der Antriebe, für Hand-, 0- und Automatikbetrieb, mit Niveauregelung, mit automatisch wechselnder Einschaltung der Pumpenantriebe nach jeder Schaltung, mit Trockenlaufsicherung, optische und akustische Alarmmeldung bei zu hohem Wasserstand, netzabhängig, ausgerüstet zum Anschluss an die Gebäudeautomation (GA) DIN EN ISO 16484-3.
Menge: 4,000 St
DIN 276-2018 / IBP: 411
Bauabschnitte / Kostenträger: 411

**1.2.2.1.30 Fäkalienhebeanlage H 6 m 2Pumpen Steuerungseinheit**
STLB-Bau 2025-10 046
Fäkalienhebeanlage DIN EN 12050-1, heißwasserbeständig,
Volumenstrom '30,000' m3/h,

Förderhöhe '7,000' m, Zulauf DN 150, Anschluss druckseitig DN 100, einschl. Behälter, Schutzart IP 68 DIN EN 60529 (VDE 0470-1), mit 2 Pumpenaggregaten, Freistromlaufrad, einschl. Rückflussverhinderer DIN EN 12050-4 und Absperrschieber in der Druckleitung, Bemessungsbetriebsspannung 400 V AC, Steuerungseinheit, anschlussfertig verdrahtet, als Wandverteiler, Leistungsteil mit den elektrischen Leistungs- und Schaltungsbaugruppen, mit Abgangssicherung, mit Hauptschalter, mit Schaltung der Antriebe, für Hand-, 0- und Automatikbetrieb, mit Niveauregelung, mit automatisch wechselnder Einschaltung der Pumpenantriebe nach jeder Schaltung, mit Trockenlaufsicherung, optische und akustische Alarmmeldung bei zu hohem Wasserstand, netzabhängig, ausgerüstet zum Anschluss an die Gebäudeautomation (GA) DIN EN ISO 16484-3.
Menge: 1,000 St
DIN 276-2018 / IBP: 411
Bauabschnitte / Kostenträger: 411

###### 1.2.2.2 Schmutzwasser

*Hinweis*

*Hinweis*

*Hinweis*

*Hinweis*

*Hinweis*

**1.2.2.2.10 Kreiselpumpe maxMotorleistung 1,5 kW Tauchmotorpumpe Gehäuse Kunststoff Laufrad Kunststoff IP68**
*** Leitbeschreibung
STLB-Bau 2025-10 046
Kreiselpumpe, für fäkalienfreies Abwasser,
max. Motorleistung '2,000' kW, mit automatischem Niveauschalter,

benötigter Volumenstrom Pumpe in m3/h '10,5'

Mind.-Förderhöhe in m '7'

min./max. Betriebstemperatur in Grad C '90
90'
als Tauchmotorpumpe, Gehäuse aus Kunststoff, Laufrad aus Kunststoff,
Motor DIN EN 60034-1 (VDE 0530-1), Bemessungsbetriebsspannung 230 V AC, Schutzart IP 68 DIN EN 60529 (VDE 0470-1), mit Motorschutz.
Menge: 11,000 St
DIN 276-2018 / IBP: 411
Bauabschnitte / Kostenträger: 411
*Unterbeschreibung 1 Einschl. nachfolgendem Zubehör:*
Einschl. nachfolgendem Zubehör:
- 1 St. Rückschlagklappe 1 1/4" (DN 32) für Druckleitung
- 1 St. Absperrschieber 1 1/4" (DN 32) für Druckleitung
- 1 St. Elastische Verbindung 1 1/4" (DN 32) für Druckleitung
- 2 St. Rohrschelle 1 1/4" (DN 32) für Druckleitung
- 1 St. Gleitrohrsystem als anschlussfertiges Einbau-Set für Druckleitung

**1.2.2.2.20 Mikroprozessor-Steuerung zum niveauabhängigen Schalten zweier direkt**
Mikroprozessor-Steuerung zum niveauabhängigen Schalten zweier direkt
startender Wechselstrompumpen.

Automatisch wechselnde Einschaltung von Pumpe 1 und Pumpe 2.

Betriebsspannung 1/N/PEx230 V, 50 Hz
-1 Gehäuse mit Tür, IP 44, (HxBxT) ca. 275 x 250 x 175 mm
-2 Motorschütze 4,0 KW / 400 V
-2 Schmelzsicherungen 10A
-2 Hand-0-Automatik Taster
-1 Resettaster für Alarm

Alle Einstellungen menügeführt über einen Drehknopf und sollen auf einem Display angezeigt werden.

Anzeige und Überwachung von z.B.
> Betriebsstunden
> Einstaufüllstand im Schacht
> Motorstrom
> Motor-Laufzeit (0-7200s)
> Anzahl der Schaltspiele
> Nachlaufzeit der Pumpen, wahlweise autom. Anpassung,
  Selbstparametrierung oder manuelle Eingabe (0-120s)
> Einschaltverzögerung nach Netzausfall (0-300s)
> Automatischer Probelauf (1-99h)
> Zwangsentleerung nach Zeit (1-7 Tage)
> Ereignisspeicher für ca. 70 Meldungen

Meldeanlage (netzabhängig)
> 2 potentialfreier Wechsler 230V/5A für Sammelstörmeldung und
  Hochwasseralarm
> potentialbehafteter Wechsler 230V/2A zur Ansteuerung einer Warnleuchte
> elektronischer Summer, quittierbar
> Akku-Ladeschaltung für netzunabhängigen Hochwasseralarm durch
  optionalen Akku

Die Steuerung muss anschlussfertig, nullspannungssicher sein und
den EU EMV- und Niederspannungsrichtlinien entsprechen.
Menge: 11,000 St
DIN 276-2018 / IBP: 411
Bauabschnitte / Kostenträger: 411

*Hinweis*

**1.2.2.2.30 Kreiselpumpe maxMotorleistung 1,5 kW Tauchmotorpumpe Gehäuse Kunststoff Laufrad Kunststoff IP68**
*** Leitbeschreibung
STLB-Bau 2025-10 046
Kreiselpumpe, für fäkalienfreies Abwasser,
max. Motorleistung '2,000' kW, mit automatischem Niveauschalter,

benötigter Volumenstrom Pumpe in m3/h '17'

Mind.-Förderhöhe in m '7'

min./max. Betriebstemperatur in Grad C '90
90'
als Tauchmotorpumpe, Gehäuse aus Kunststoff, Laufrad aus Kunststoff,
Motor DIN EN 60034-1 (VDE 0530-1), Bemessungsbetriebsspannung 230 V AC, Schutzart IP 68 DIN EN 60529 (VDE 0470-1), mit Motorschutz.
Menge: 3,000 St
DIN 276-2018 / IBP: 411
Bauabschnitte / Kostenträger: 411
*Unterbeschreibung 1 Einschl. nachfolgendem Zubehör:*
Einschl. nachfolgendem Zubehör:
- 1 St. Rückschlagklappe 1 1/4" (DN 32) für Druckleitung
- 1 St. Absperrschieber 1 1/4" (DN 32) für Druckleitung
- 1 St. Elastische Verbindung 1 1/4" (DN 32) für Druckleitung
- 2 St. Rohrschelle 1 1/4" (DN 32) für Druckleitung
- 1 St. Gleitrohrsystem als anschlussfertiges Einbau-Set für Druckleitung

**1.2.2.2.40 Mikroprozessor-Steuerung zum niveauabhängigen Schalten zweier direkt**
Mikroprozessor-Steuerung zum niveauabhängigen Schalten zweier direkt
startender Wechselstrompumpen.

Automatisch wechselnde Einschaltung von Pumpe 1 und Pumpe 2.

Betriebsspannung 1/N/PEx230 V, 50 Hz
-1 Gehäuse mit Tür, IP 44, (HxBxT) ca. 275 x 250 x 175 mm
-2 Motorschütze 4,0 KW / 400 V
-2 Schmelzsicherungen 10A
-2 Hand-0-Automatik Taster
-1 Resettaster für Alarm

Alle Einstellungen menügeführt über einen Drehknopf und sollen auf einem Display angezeigt werden.

Anzeige und Überwachung von z.B.
> Betriebsstunden
> Einstaufüllstand im Schacht
> Motorstrom
> Motor-Laufzeit (0-7200s)
> Anzahl der Schaltspiele
> Nachlaufzeit der Pumpen, wahlweise autom. Anpassung,
  Selbstparametrierung oder manuelle Eingabe (0-120s)
> Einschaltverzögerung nach Netzausfall (0-300s)
> Automatischer Probelauf (1-99h)
> Zwangsentleerung nach Zeit (1-7 Tage)
> Ereignisspeicher für ca. 70 Meldungen

Meldeanlage (netzabhängig)
> 2 potentialfreier Wechsler 230V/5A für Sammelstörmeldung und
  Hochwasseralarm
> potentialbehafteter Wechsler 230V/2A zur Ansteuerung einer Warnleuchte
> elektronischer Summer, quittierbar
> Akku-Ladeschaltung für netzunabhängigen Hochwasseralarm durch
  optionalen Akku

Die Steuerung muss anschlussfertig, nullspannungssicher sein und
den EU EMV- und Niederspannungsrichtlinien entsprechen.
Menge: 3,000 St
DIN 276-2018 / IBP: 411
Bauabschnitte / Kostenträger: 411

*Hinweis*

**1.2.2.2.50 Kreiselpumpe maxMotorleistung 1,5 kW Tauchmotorpumpe Gehäuse Kunststoff Laufrad Kunststoff IP68**
*** Leitbeschreibung
STLB-Bau 2025-10 046
Kreiselpumpe, für fäkalienfreies Abwasser,
max. Motorleistung '2,000' kW, mit automatischem Niveauschalter,

benötigter Volumenstrom Pumpe in m3/h '26'

Mind.-Förderhöhe in m '7'

min./max. Betriebstemperatur in Grad C '90
90'
als Tauchmotorpumpe, Gehäuse aus Kunststoff, Laufrad aus Kunststoff,
Motor DIN EN 60034-1 (VDE 0530-1), Bemessungsbetriebsspannung 230 V AC, Schutzart IP 68 DIN EN 60529 (VDE 0470-1), mit Motorschutz.
Menge: 2,000 St
DIN 276-2018 / IBP: 411
Bauabschnitte / Kostenträger: 411
*Unterbeschreibung 1 Einschl. nachfolgendem Zubehör:*
Einschl. nachfolgendem Zubehör:
- 1 St. Rückschlagklappe 1 1/4" (DN 32) für Druckleitung
- 1 St. Absperrschieber 1 1/4" (DN 32) für Druckleitung
- 1 St. Elastische Verbindung 1 1/4" (DN 32) für Druckleitung
- 2 St. Rohrschelle 1 1/4" (DN 32) für Druckleitung
- 1 St. Gleitrohrsystem als anschlussfertiges Einbau-Set für Druckleitung

**1.2.2.2.60 Mikroprozessor-Steuerung zum niveauabhängigen Schalten zweier direkt**
Mikroprozessor-Steuerung zum niveauabhängigen Schalten zweier direkt
startender Wechselstrompumpen.

Automatisch wechselnde Einschaltung von Pumpe 1 und Pumpe 2.

Betriebsspannung 1/N/PEx230 V, 50 Hz
-1 Gehäuse mit Tür, IP 44, (HxBxT) ca. 275 x 250 x 175 mm
-2 Motorschütze 4,0 KW / 400 V
-2 Schmelzsicherungen 10A
-2 Hand-0-Automatik Taster
-1 Resettaster für Alarm

Alle Einstellungen menügeführt über einen Drehknopf und sollen auf einem Display angezeigt werden.

Anzeige und Überwachung von z.B.
> Betriebsstunden
> Einstaufüllstand im Schacht
> Motorstrom
> Motor-Laufzeit (0-7200s)
> Anzahl der Schaltspiele
> Nachlaufzeit der Pumpen, wahlweise autom. Anpassung,
  Selbstparametrierung oder manuelle Eingabe (0-120s)
> Einschaltverzögerung nach Netzausfall (0-300s)
> Automatischer Probelauf (1-99h)
> Zwangsentleerung nach Zeit (1-7 Tage)
> Ereignisspeicher für ca. 70 Meldungen

Meldeanlage (netzabhängig)
> 2 potentialfreier Wechsler 230V/5A für Sammelstörmeldung und
  Hochwasseralarm
> potentialbehafteter Wechsler 230V/2A zur Ansteuerung einer Warnleuchte
> elektronischer Summer, quittierbar
> Akku-Ladeschaltung für netzunabhängigen Hochwasseralarm durch
  optionalen Akku

Die Steuerung muss anschlussfertig, nullspannungssicher sein und
den EU EMV- und Niederspannungsrichtlinien entsprechen.
Menge: 2,000 St
DIN 276-2018 / IBP: 411
Bauabschnitte / Kostenträger: 411

*Hinweis*

**1.2.2.2.70 Kreiselpumpe maxMotorleistung 1,5 kW Tauchmotorpumpe Gehäuse Kunststoff Laufrad Kunststoff IP68**
*** Leitbeschreibung
STLB-Bau 2025-10 046
Kreiselpumpe, für fäkalienfreies Abwasser,
max. Motorleistung '3,200' kW, mit automatischem Niveauschalter,

benötigter Volumenstrom Pumpe in m3/h '75'

Mind.-Förderhöhe in m '7'

min./max. Betriebstemperatur in Grad C '90
90'
als Tauchmotorpumpe, Gehäuse aus Kunststoff, Laufrad aus Kunststoff,
Motor DIN EN 60034-1 (VDE 0530-1), Bemessungsbetriebsspannung 230 V AC, Schutzart IP 68 DIN EN 60529 (VDE 0470-1), mit Motorschutz.
Menge: 2,000 St
DIN 276-2018 / IBP: 411
Bauabschnitte / Kostenträger: 411
*Unterbeschreibung 1 Einschl. nachfolgendem Zubehör:*
Einschl. nachfolgendem Zubehör:
- 1 St. Rückschlagklappe 1 1/4" (DN 32) für Druckleitung
- 1 St. Absperrschieber 1 1/4" (DN 32) für Druckleitung
- 1 St. Elastische Verbindung 1 1/4" (DN 32) für Druckleitung
- 2 St. Rohrschelle 1 1/4" (DN 32) für Druckleitung
- 1 St. Gleitrohrsystem als anschlussfertiges Einbau-Set für Druckleitung

**1.2.2.2.80 Mikroprozessor-Steuerung zum niveauabhängigen Schalten zweier direkt**
Mikroprozessor-Steuerung zum niveauabhängigen Schalten zweier direkt
startender Wechselstrompumpen.

Automatisch wechselnde Einschaltung von Pumpe 1 und Pumpe 2.

Betriebsspannung 1/N/PEx230 V, 50 Hz
-1 Gehäuse mit Tür, IP 44, (HxBxT) ca. 275 x 250 x 175 mm
-2 Motorschütze 4,0 KW / 400 V
-2 Schmelzsicherungen 10A
-2 Hand-0-Automatik Taster
-1 Resettaster für Alarm

Alle Einstellungen menügeführt über einen Drehknopf und sollen auf einem Display angezeigt werden.

Anzeige und Überwachung von z.B.
> Betriebsstunden
> Einstaufüllstand im Schacht
> Motorstrom
> Motor-Laufzeit (0-7200s)
> Anzahl der Schaltspiele
> Nachlaufzeit der Pumpen, wahlweise autom. Anpassung,
  Selbstparametrierung oder manuelle Eingabe (0-120s)
> Einschaltverzögerung nach Netzausfall (0-300s)
> Automatischer Probelauf (1-99h)
> Zwangsentleerung nach Zeit (1-7 Tage)
> Ereignisspeicher für ca. 70 Meldungen

Meldeanlage (netzabhängig)
> 2 potentialfreier Wechsler 230V/5A für Sammelstörmeldung und
  Hochwasseralarm
> potentialbehafteter Wechsler 230V/2A zur Ansteuerung einer Warnleuchte
> elektronischer Summer, quittierbar
> Akku-Ladeschaltung für netzunabhängigen Hochwasseralarm durch
  optionalen Akku

Die Steuerung muss anschlussfertig, nullspannungssicher sein und
den EU EMV- und Niederspannungsrichtlinien entsprechen.
Menge: 2,000 St
DIN 276-2018 / IBP: 411
Bauabschnitte / Kostenträger: 411

*Hinweis*

#### 1.3 Abwasseranlagen, sonstiges

##### 1.3.1 Elektrische Rohrbegleitheizung

###### 1.3.1.1 Frostschutzheizung

*Hinweis*

*Hinweis*

*Hinweis*

*Hinweis*

*Hinweis*

*Hinweis: Für die Entwässerung unterhalb des Hubschrauberlandeplatzes*
Für die Entwässerung unterhalb des Hubschrauberlandeplatzes

Nachfolgende Frostschutz-Begleitheizungen beziehen sich auf alle die unter Abwasserleitungen genannten Medien, Montageorte und -höhen sowie ggf. zusätzlich beschriebene Sicherungsmaßnahmen.
Behinderungen durch beengte Montage- und Platzverhältnisse sind grundsätzlich in den Einheitspreisen mit einzukalkulieren.

*Hinweis*

**1.3.1.1.10 Frostschutz-Begleitheizung Abwasser Guss DN200**
Frostschutz-Begleitheizung für Rohrleitungen von Ver- und Entsorgungssystemen, mit korrosionsschützendem Außenmantel, für Abwasser, Nennhaltetemperatur 5 Grad C, Heizleitung mit sich deutlich vermindernder Leistung bei steigender Temperatur, mit Schutzgeflecht, mit VDE-Registrierung, Rohrleitung aus Gusseisen, DN 200, Befestigung mit Kabelbindern alle 30 cm, abgerechnet wird die zu beheizende Rohrleitungslänge.
Menge: 39,000 M
DIN 276-2018 / IBP: 411
Bauabschnitte / Kostenträger: 411

**1.3.1.1.20 Frostschutz-Begleitheizung Abwasser Guss DN250**
Frostschutz-Begleitheizung für Rohrleitungen von Ver- und Entsorgungssystemen, mit korrosionsschützendem Außenmantel, für Abwasser, Nennhaltetemperatur 5 Grad C, Heizleitung mit sich deutlich vermindernder Leistung bei steigender Temperatur, mit Schutzgeflecht, mit VDE-Registrierung, Rohrleitung aus Gusseisen, DN 250, Befestigung mit Kabelbindern alle 30 cm, abgerechnet wird die zu beheizende Rohrleitungslänge.
Menge: 22,000 M
DIN 276-2018 / IBP: 411
Bauabschnitte / Kostenträger: 411

**1.3.1.1.30 Elektr.Steuerung Kunststoff**
STLB-Bau 2025-10 042
Elektrische Steuerung mit Temperatur- und Feuchtigkeits-Messelement, Gehäuse aus Kunststoff, mit innenliegender Sollwerteinstellung, einschl. Kabeleinführung.
Menge: 1,000 St
DIN 276-2018 / IBP: 411
Bauabschnitte / Kostenträger: 411

**1.3.1.1.40 Aufkleber-Elektr.Begleitheizung**
STLB-Bau 2025-10 042
Aufkleber-Elektrische Begleitheizung.
Menge: 234,000 St
DIN 276-2018 / IBP: 411
Bauabschnitte / Kostenträger: 411

**1.3.1.1.50 Heizltgsanschluss**
STLB-Bau 2025-10 042
Heizleitungsanschluss, mit Verteiler aus Kunststoff, Schutzart IP 54 DIN EN 60529 (VDE 0470-1), Aufputz mit Anschlussklemmen und Kabeldurchführung, mit werkseitig konfektionierter Anschluss-/Endabschlussgarnitur, einschl. Befestigungsmittel für Montage an Rohrleitungen.
Menge: 2,000 St
DIN 276-2018 / IBP: 411
Bauabschnitte / Kostenträger: 411

**1.3.1.1.60 Heizltgs-T-Abzweig**
STLB-Bau 2025-10 042
Heizleitungs-T-Abzweig, mit Verteiler aus Kunststoff, Schutzart IP 54 DIN EN 60529 (VDE 0470-1), Aufputz mit Anschlussklemmen und Kabeldurchführung, mit 3 Anschluss-/Endabschlussgarnituren, einschl. Befestigungsmittel für Montage an Rohrleitungen.
Menge: 4,000 St
DIN 276-2018 / IBP: 411
Bauabschnitte / Kostenträger: 411

**1.3.1.1.70 Heizltgsverbindung**
STLB-Bau 2025-10 042
Heizleitungsverbindung, mit Verteiler aus Kunststoff, Schutzart IP 54 DIN EN 60529 (VDE 0470-1), Aufputz mit Anschlussklemmen und Kabeldurchführung, mit 2 Anschlussgarnituren, einschl. Befestigungsmittel für Montage an Rohrleitungen.
Menge: 12,000 St
DIN 276-2018 / IBP: 411
Bauabschnitte / Kostenträger: 411

**1.3.1.1.80 Kabeleinführung Blechmantel**
STLB-Bau 2025-10 042
Kabeleinführung für Blechmantel.
Menge: 8,000 St
DIN 276-2018 / IBP: 411
Bauabschnitte / Kostenträger: 411

**1.3.1.1.90 Umgebungsthermostat Kunststoff**
STLB-Bau 2025-10 042
Umgebungsthermostat, Gehäuse aus Kunststoff, mit innenliegender Sollwerteinstellung, einschl. Kabeleinführung.
Menge: 4,000 St
DIN 276-2018 / IBP: 411
Bauabschnitte / Kostenträger: 411

**1.3.1.1.100 Rohranlegethermostat Kunststoff**
STLB-Bau 2025-10 042
Rohranlegethermostat, Gehäuse aus Kunststoff, mit innenliegender Sollwerteinstellung, einschl. Kabeleinführung.
Menge: 4,000 St
DIN 276-2018 / IBP: 411
Bauabschnitte / Kostenträger: 411

**1.3.1.1.110 Zeitschaltuhr Kunststoff**
STLB-Bau 2025-10 042
Zeitschaltuhr, Gehäuse aus Kunststoff.
Menge: 1,000 St
DIN 276-2018 / IBP: 411
Bauabschnitte / Kostenträger: 411

*Hinweis*

### 2 412 WASSERANLAGEN

#### 2.1 Sicherstellen der Trinkwassergüte

##### 2.1.1 Trinkwasserhygiene

###### 2.1.1.1 Wasserproben und Inbetriebnahme

*Hinweis*

*Hinweis: Bestimmungen zur Einhaltung der Trinkwasserhygiene:*
Bestimmungen zur Einhaltung der Trinkwasserhygiene:

Damit die nach der Trinkwasserverordnung verlangte Trinkwasserbeschaffen- heit an allen Entnahmestellen der Trinkwasser-Installation sichergestellt werden kann, sind weitreichende Maßnahmen bei der Installation durch den Auftrag- nehmer zu berücksichtigen.

Da es sich bei dieser Baumaßnahme um die Installation in einem Krankenhaus handelt, sind nachfolgende Maßnahmen zur Vermeidung einer Kontamination zwingend von allem Personal (Fachbauleiter, Obermonteur, Monteur und Helfer) einzuhalten. Das Personal ist vor Beginn der Installationen vom Auftragnehmer eigenverantwortlich in diese Maßnahmen einzuweisen. Die Unterweisung des Montagepersonals ist durch ein Protokoll zu dokumentieren und der Objektüberwachung vor Beginn der Arbeiten zu übergeben.

Nicht eingewiesenes Personal wird seitens der Objektüberwachung von der Baustelle verwiesen.

Sämtliche Anlagenteile für das Trinkwasserinstallationsnetz sind so zu transportieren und zu lagern, dass:

- Innenverschmutzungen durch Erde, Schlamm, Schmutzwasser, Krankheitserreger, Kleintiere usw. bei der Installation nicht entstehen.
- die Transport- und Lageranleitungen der Hersteller eingehalten werden.
- die Forderungen der VDI 6023 (Hygiene in Trinkwasserinstallationen) eingehalten werden.
- die Forderungen des Merkblattes "Spülen, Desinfizieren und Inbetriebnahme von Trinkwasser-Installationen" des ZVSHK eingehalten werden.
- die Forderungen der DIN 1988-200 eingehalten werden.

Es wird vom Auftragnehmer verlangt, dass der Fachbauleiter des Auftragnehmers sowie der leitende Obermonteur die erfolgreiche Teilnahme des Seminar VDI 6023, Hygiene in Trinkwasserinstallationen, Kategorie A, nachweist. Für Monteure wird (je Kolonne) der Nachweis über das Zertifikat nach Kategorie B verlangt. Eine Kopie des Zertifikates zur erfolgreichen Teilnahme ist der Objektüberwachung vor Installationsbeginn unaufgefordert auszuhändigen.

Sämtliche Rohrleitungen, Armaturen und Apparate sind bereits beim Transport mit Schutzkappen zum Verschließen von Rohrenden anzuliefern. Fittinge sind in eingeschweißten Transportbeuteln anzuliefern und nach Öffnung der Beutel wieder in luftdichten Behältnissen (auch im Materialcontainer) zu lagern. Armaturen müssen mit Schutzstopfen oder Kappen luftdicht bis zum Einbau verschlossen sein.

Armaturen, Apparate, Rohrleitungen und Fittinge, die trotz der vorher beschriebenen Maßnahmen sichtlich Rückstände und Ablagerungen aufweisen, sind keinesfalls einzubauen, sondern von der Baustelle zu entfernen.

Weiterhin ist bei der Montage strengstens darauf zu achten, dass bei allen Arbeitsunterbrechungen ebenfalls sämtliche Rohrenden und Armaturen wieder mit Schutzkappen zu verschließen sind.

Die Trinkwasserleitungen sind mit Inertgas oder mit ölfreier Druckluft nach den Herstellerrichtlinien abzudrücken (siehe eigene Position). Das entsprechende Druckprobenprotokoll ist vom Fachbauleiter des AN der Objektüberwachung (Ingenieurbüro) unaufgefordert zu übergeben und den späteren Revisionsunterlagen bei zuheften.

Für den Anschluss an bauseitige Rohrnetze ist die Freigabe des Bauherrn erforderlich. Diese erfolgt nach Auswertung der am Anschlusspunkt zu nehmenden Wasserproben durch den Hygieniker des Hauses.

Sollten im Rahmen der Objektüberwachung etwaige Verstöße festgestellt werden und bei den Wasseruntersuchungen vor Inbetriebnahme des Gebäudes eine Kontamination (z.B. pathogene Keime) nachzuweisen sein, haftet der Auftragnehmer für jegliche Kosten (z.B. chemische Desinfektion, ggf. Neuinstallation, Ausfallzeiten für das Krankenhaus usw.).

Der Bieter hat sich von Lieferanten schriftlich bestätigen zu lassen, dass die eingebauten Materialien im Herstellerwerk mit inerten Gasen abgedrückt wurden. In Ausnahmefällen können Lieferanten die Materialien mit Wasser abdrücken, jedoch sind diese im Anschluss mit einem Luft/Wassergemisch zu spülen und einer thermischen Desinfektion (größer 60 Grad Celsius) zu unterziehen. Der Bieter hat bereits bei der Kalkulationsphase, d.h. vor Abgabe des Angebotes, Informationen bei Herstellern einzuholen und sich die Erfüllung der Forderungen schriftlich bestätigen zu lassen. Sollten Hersteller diese Forderung nicht erfüllen, sind vom Bieter entsprechende Fabrikate/Typen, welche diesen Forderungen gerecht werden, anzubieten.

Die Auslauflängen der Armaturen sind so zu wählen, dass der Wasserstrahl nicht direkt in das Ablaufventil gerichtet ist.

Mehraufwendungen, die dem Unternehmer durch die oben beschriebenen Maßnahmen entstehen, sind in den nachfolgenden Einheitspreisen der Rohrleitungen, Armaturen und Apparate mit einzukalkulieren.

Mit der Unterschrift des Angebotes, bestätigt der Bieter, dass die im Leistungsverzeichnis angebotenen Produkte den zuvor beschrieben Forderungen gänzlich entsprechen!

*Hinweis*

*Hinweis: VSZ*

**2.1.1.1.10 Aufstellung eines Hygiene- und Instandhaltungsplan nach VDI 6023**
Aufstellung eines Hygiene- und Instandhaltungsplan nach VDI 6023
für alle hygienisch relevanten Teile der Trinkwasseranlage, mit Zuordnung zu den Instandhaltungsklassen sowie tabellarischer Aufstellung der notwendigen Inspektions- und Wartungsmaßnahmen. Der Hygiene- und Instandhaltungsplan ist nach Fertigstellung der Baumaßnahme dem Auftraggeber zu übergeben.
Menge: 1,000 St
DIN 276-2018 / IBP: 412
Bauabschnitte / Kostenträger: 412

**2.1.1.1.20 Reinhalte- und Reinigungskonzept für die Bauphase erstellen**
Reinhalte- und Reinigungskonzept für die Bauphase erstellen
und dokumentieren. Das Reinhaltekonzept enthält Festlegungen zu:
- Anlieferung und Lagerung aller Materialien
- Qualifikation und Unterweisung aller Mitarbeiter hinsichtlich der Trinkwasserhygiene
- Maßnahmen zur Verhinderung von Verschmutzungen und Verkeimungen
Das Konzept ist vor Beginn der Baumaßnahme der Objektüberwachung zu übergeben.
Menge: 1,000 St
DIN 276-2018 / IBP: 412
Bauabschnitte / Kostenträger: 412

**2.1.1.1.30 Probenentnahme und mikrobiologische Analyse des Trinkwassers Bestandsnetz (3 Stück pro Medium)**
Probenentnahme und mikrobiologische Analyse des Trinkwassers
am Anschlusspunkt an das bestehende Trinkwassernetz (Hausanschluss) vor Anschluss und Inbetriebnahme des neuen Leitungsnetzes.
Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 1,000 St
DIN 276-2018 / IBP: 412
Bauabschnitte / Kostenträger: 412

**2.1.1.1.40 Dichtheits- und Belastungsprüfung des Trinkwassersystems**
Dichtheits- und Belastungsprüfung des Trinkwassersystems
mit inerten Gasen oder getrockneter, ölfreier Druckluft für erhöhte hygienische
Anforderungen gemäß DIN EN 806-4, VDI 6023, BTGA und ZVSHK- Merkblatt Dichtheitsprüfungen von Trinkwasserinstallationen. Gesamtlänge der abzudrückenden Wasserleitungen ersichtlich aus dem Titel "Trinkwasserleitungen"
Die Dichtheits- und Belastungsprüfung erfolgt entsprechend des Baufortschrittes in mehreren Prüfabschnitten. Es ist mit 20 Abschnitten zu kalkulieren. Einschl. liefern der für die Druckprobe(n), die Inbetriebnahme(n) und den Probebetrieb nötigten Betriebsstoffe und Medien sowie aller erforderlicher Anlagen, Abdichtungen, Verankerungen, Rohrverschlüsse.

Dichtheitsprüfung:
Die Dichtheitsprüfung wird vor der Belastungsprüfung durchgeführt. Ist der Temperaturunterschied  zwischen Umgebungs- und Medientemperatur größer als 10 K,  ist zunächst eine Temperatur-Ausgleichszeit von 30 Minuten einzuhalten. Nach Aufbringung des Prüfdruckes von 150 mbar (1,5 m Ws) muss die Prüfzeit bis zu einem Leitungsvolumen von 100 Litern 120 Minuten betragen. Je weitere 100 Liter Leitungsvolumen verlängert sich diese Prüfzeit um je 10 Minuten. Der Prüfdruck muss über die Dauer der Prüfzeit konstant bleiben.

Belastungsprüfung:
Die anschließende Belastungsprüfung Inertgas erfolgt in Anlehnung an die TRGI 2008, Abschnitt 6, und den Vorgaben der BG mit einem Prüfdruck von maximal 3 bar.
Der Prüfdruck der Belastungsprüfung sollte:
- bei Nennweiten ≤ DN 50 – max. 3 bar betragen
- bei Nennweiten > DN 50 – max. 1 bar betragen
Nach Aufbringung des Prüfdruckes beträgt die Prüfzeit 10 Minuten. Während dieser Zeit muss der Druck konstant bleiben. Auch bei der Belastungsprüfung sollte zunächst der Temperaturausgleich zwischen Umgebungs- und Medientemperatur abgewartet werden

Druckluftqualität:
Bei Prüfung mit Druckluft ist sicherzustellen, dass nur Druckluft mit mindestens der Qualitätsklasse 2 nach DIN-ISO 8573-1 (atmosphärischer Drucktaupunkt -40°C) verwendet wird. Die Eignung der Drucklufterzeugungsanlage ist mit entsprechenden Zertifikaten nachzuweisen.

Dokumentation:
Die Dichtheits- und Belastungsproben werden mit einem elektronischen
Dichtheitsprüfsystem mit einer Messgenauigkeit von mindestens 0,01 bar durchgeführt, welches Temperatur und Druckverlauf über den gesamten Prüfzeitraum aufzeichnet und im Protokollausdruck tabellarisch und grafisch darstellt. Für jede Druckprobe ist ein eigenes Protokoll zu erstellen, welches mindestens die folgenden Angaben enthält:
- Bauvorhaben
- Prüfer
- Werkstoff und Verbindungsart des Rohrsystems
- Anlagenbetriebsdruck, Prüfdruck
- Umgebungstemperatur
- Art und Temperatur des Prüfmediums
- Eindeutige Benennung des geprüften Teilabschnittes (ggf. Planausschnitt)
- Leitungsvolumen des geprüften Teilabschnittes
- Prüfzeit für die Dichtheitsprüfung und die Belastungsprüfung
- Unterschrift des Auftragnehmers
- Protokollausdrucke des elektronischen Dichtheitsprüfsystem als Anlage
Menge: 1,000 St
DIN 276-2018 / IBP: 412
Bauabschnitte / Kostenträger: 412

**2.1.1.1.50 Spülen der Leitungsanlage gemäß DIN 1988-2**
Spülen der Leitungsanlage gemäß DIN 1988-2
Gesamtlänge der zu spülenden Trinkwasserleitungen ersichtlich aus den nachfolgenden Rohrpositionen. Das für die Spülung verwendete Trinkwasser muss filtriert (Filter nach DIN EN 13443-1) und von einwandfreier Trinkwasserbeschaffenheit sein. Die Kalt- und Warmwasserleitungen einschl. Zirkulation sind getrennt unter Druck zu spülen. Mindestanzahl der zu öffnenden Armaturen entsprechend DIN 1988-2, Abschnitt 11.2, Tabelle10.

Die Spülung erfolgt abschnittsweise in Spülabschnitten bis 100m, Spüldauer mindestens 15 s/m bzw. 2 min je Entnahmestelle, einschließlich Anfertigen eines Spülprotokolls gemäß dem Anhang A 2 des Merkblattes "Spülen, Desinfizieren und Inbetriebnahme von Trinkwasser-Installationen" ZVSHK
Menge: 1,000 St
DIN 276-2018 / IBP: 412
Bauabschnitte / Kostenträger: 412

**2.1.1.1.60 Befüllung der Anlage nach Spülvorgang Trinkwasser**
Befüllen der Anlagen mit hygienisch einwandfreiem Trinkwasser aus dem
Versorgungsnetz nach Spülen des/der Wassernetz(e).
Anlagen: Trinkwasser-Kalt, -Warm, -Zirkulation

Die Befüllung darf nur über einen ordnungsgemäß vom WVU hergestellten und ausreichend gespülten Hausanschluss mit gefiltertem Trinkwasser (80µm)
(Filter nach DIN EN 13443-1) erfolgen.

Die Inbetriebnahme erfolgt durch Mitarbeiter des Fachbetriebes, dabei ist der Betreiber auf seine Pflichten zum bestimmungsgemäßen Betrieb der Wasseranlagen hinzuweisen, welches zu protokollieren sind.
Menge: 1,000 St
DIN 276-2018 / IBP: 412
Bauabschnitte / Kostenträger: 412

**2.1.1.1.70 Hydraulischer Abgleich des Zirkulationssystems**
Hydraulischer Abgleich des Zirkulationssystems
entsprechend den aktuellen  DIN- DVGW-Richtlinien mit Protokollerstellung. Hilfsmittel und Messgeräte sind vom AN beizustellen. Der hydraulische Abgleich erfolgt für jede WWB-Anlage und umfasst folgende Leistungen:
- Einregulierung der manuellen Zirkulationsventile in den Hauptverteilungen auf die vom Planer vorgegebenen und vom AN geprüften Volumenströme einschließlich Kontrollmessung von Volumenstrom und Temperatur an den Messstellen
- Einstellung der thermischen Zirkulationsventile an den Strängen  auf die Solltemperaturen
- Probebetrieb mit Protokollierung aller Temperaturen und Volumenströme im System über einen Tagesgang (6:00 Uhr bis 22:00 Uhr) im Stundentakt
- Nachjustierung des Zirkulationssystems entsprechend der Ergebnisse des Probebetriebes
- Eintragung der endgültigen Einstellwerte aller Zirkulationsarmaturen in die Revisionsunterlagen
Menge: 1,000 St
DIN 276-2018 / IBP: 412
Bauabschnitte / Kostenträger: 412

**2.1.1.1.80 Probenentnahme und mikrobiologische Analyse des Trinkwassers neue Trinkwassernetz**
Probenentnahme und mikrobiologische Analyse des Trinkwassers
an das neue Trinkwassernetz nach vorheriger Absprache und Festlegung der Prüfstellen durch das Gesundheitsamt für Kalt- und Warmwasser.

Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 12,000 St
DIN 276-2018 / IBP: 412
Bauabschnitte / Kostenträger: 412

**2.1.1.1.90 Spülen des Trinkwassernetzes nach VOB-Abnahme bis zur Inbetriebnahme durch den AG:**
Spülen des Trinkwassernetzes nach VOB-Abnahme bis zur Inbetriebnahme/Nutzung durch den Bauherrn:
Alle Entnahmestellen im Gebäude ausdrücklich auch bauseitige Objekte, wie z.B. Fertignasszellen, sind über die Armatur zu spülen. Es ist mindestens alle 72h zu spülen, um den bestimmungsgemäßen Betrieb der Trinkwasseranlage nicht zu unterbrechen. Der Bauherr kann kürzere Spülintervalle anordnen. Die Armatur ist zuerst für mind. 3 min mit Kaltwasser zu spülen, danach erfolgt die Spülung mit Warmwasser für ebenfalls mind. 3 min. Es ist nicht mit Mischwasser zu spülen. Es können und sollen dabei mehrere im Umkreis liegende Armaturen gleichzeitig gespült werden, um einen ausreichenden Spitzendurchfluss in der zu spülenden Leitung zu erreichen. Vom AN ist ein Spülprotokoll zu führen in dem raumweise die gespülten Armaturen, der Name des Ausführenden, Datum und Uhrzeit sowie Spüldauer aufgeführt sind. Die Abrechnung erfolgt je Spülvorgang und Armatur.

Einzukalkulieren und zu beachten ist folgende Maßnahme gegen Missbauch/Vandalismus:
Das Trinkwassernetz Netz ist jeweils werktäglich morgens ab ca. 08:00 Uhr in Betrieb zu nehmen (Öffnen der Hauptabsperrung).
Nach erfolgtem Tagwerk (abends) ist die Hauptabsperrarmatur ca. 17:00 Uhr wieder zu verschleißen.

Abweichungen von dieser Regelung sind mit dem Bauherrn abzustimmen und zu dokumentieren.

10 Tage vor geplanter Beendigung der Spülmaßnahme haben Trinkwasserproben gem. zuvor genannter Position zu erfolgen. Erst nach erfolgter Dokumentation der einwandfreien Trinkwasserbeschaffenheit erfolgt der Übergang von simulierten Betrieb (Spülmaßnahmen) in den bestimmungsgemäßen Betrieb durch den Nutzer.

Hinweis: Die Vergütung der Spülmaßnahmen erfolgt für den Zeitraum zwischen der erfolgreichen VOB-Abnahme und der Inbetriebnahme/Nutzung des Gebäudes. Im Zeitraum von der Befüllung mit Wasser bis zur VOB-Abnahme (Gefahrenübergang) ist das Netz in der oben beschriebenen Weise durch den Auftragnehmer zu spülen. Eine separate Vergütung erfolgt für diesen Zeitraum nicht.
Menge: 90,000 d
DIN 276-2018 / IBP: 412
Bauabschnitte / Kostenträger: 412

*Hinweis*

*Hinweis: SO1*

**2.1.1.1.100 Aufstellung eines Hygiene- und Instandhaltungsplan nach VDI 6023**
Aufstellung eines Hygiene- und Instandhaltungsplan nach VDI 6023
für alle hygienisch relevanten Teile der Trinkwasseranlage, mit Zuordnung zu den Instandhaltungsklassen sowie tabellarischer Aufstellung der notwendigen Inspektions- und Wartungsmaßnahmen. Der Hygiene- und Instandhaltungsplan ist nach Fertigstellung der Baumaßnahme dem Auftraggeber zu übergeben.
Menge: 1,000 St
DIN 276-2018 / IBP: 412
Bauabschnitte / Kostenträger: 412

**2.1.1.1.110 Reinhalte- und Reinigungskonzept für die Bauphase erstellen**
Reinhalte- und Reinigungskonzept für die Bauphase erstellen
und dokumentieren. Das Reinhaltekonzept enthält Festlegungen zu:
- Anlieferung und Lagerung aller Materialien
- Qualifikation und Unterweisung aller Mitarbeiter hinsichtlich der Trinkwasserhygiene
- Maßnahmen zur Verhinderung von Verschmutzungen und Verkeimungen
Das Konzept ist vor Beginn der Baumaßnahme der Objektüberwachung zu übergeben.
Menge: 1,000 St
DIN 276-2018 / IBP: 412
Bauabschnitte / Kostenträger: 412

**2.1.1.1.120 Probenentnahme und mikrobiologische Analyse des Trinkwassers Bestandsnetz (3 Stück pro Medium)**
Probenentnahme und mikrobiologische Analyse des Trinkwassers
am Anschlusspunkt an das bestehende Trinkwassernetz (Haupt-Anschlussleitung) vor Anschluss und Inbetriebnahme des neuen Leitungsnetzes.
Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 1,000 St
DIN 276-2018 / IBP: 412
Bauabschnitte / Kostenträger: 412

**2.1.1.1.130 Dichtheits- und Belastungsprüfung des Trinkwassersystems**
Dichtheits- und Belastungsprüfung des Trinkwassersystems
mit inerten Gasen oder getrockneter, ölfreier Druckluft für erhöhte hygienische
Anforderungen gemäß DIN EN 806-4, VDI 6023, BTGA und ZVSHK- Merkblatt Dichtheitsprüfungen von Trinkwasserinstallationen. Gesamtlänge der abzudrückenden Wasserleitungen ersichtlich aus dem Titel "Trinkwasserleitungen"
Die Dichtheits- und Belastungsprüfung erfolgt entsprechend des Baufortschrittes in mehreren Prüfabschnitten. Es ist mit 20 Abschnitten zu kalkulieren. Einschl. liefern der für die Druckprobe(n), die Inbetriebnahme(n) und den Probebetrieb nötigten Betriebsstoffe und Medien sowie aller erforderlicher Anlagen, Abdichtungen, Verankerungen, Rohrverschlüsse.

Dichtheitsprüfung:
Die Dichtheitsprüfung wird vor der Belastungsprüfung durchgeführt. Ist der Temperaturunterschied  zwischen Umgebungs- und Medientemperatur größer als 10 K,  ist zunächst eine Temperatur-Ausgleichszeit von 30 Minuten einzuhalten. Nach Aufbringung des Prüfdruckes von 150 mbar (1,5 m Ws) muss die Prüfzeit bis zu einem Leitungsvolumen von 100 Litern 120 Minuten betragen. Je weitere 100 Liter Leitungsvolumen verlängert sich diese Prüfzeit um je 10 Minuten. Der Prüfdruck muss über die Dauer der Prüfzeit konstant bleiben.

Belastungsprüfung:
Die anschließende Belastungsprüfung Inertgas erfolgt in Anlehnung an die TRGI 2008, Abschnitt 6, und den Vorgaben der BG mit einem Prüfdruck von maximal 3 bar.
Der Prüfdruck der Belastungsprüfung sollte:
- bei Nennweiten ≤ DN 50 – max. 3 bar betragen
- bei Nennweiten > DN 50 – max. 1 bar betragen
Nach Aufbringung des Prüfdruckes beträgt die Prüfzeit 10 Minuten. Während dieser Zeit muss der Druck konstant bleiben. Auch bei der Belastungsprüfung sollte zunächst der Temperaturausgleich zwischen Umgebungs- und Medientemperatur abgewartet werden

Druckluftqualität:
Bei Prüfung mit Druckluft ist sicherzustellen, dass nur Druckluft mit mindestens der Qualitätsklasse 2 nach DIN-ISO 8573-1 (atmosphärischer Drucktaupunkt -40°C) verwendet wird. Die Eignung der Drucklufterzeugungsanlage ist mit entsprechenden Zertifikaten nachzuweisen.

Dokumentation:
Die Dichtheits- und Belastungsproben werden mit einem elektronischen
Dichtheitsprüfsystem mit einer Messgenauigkeit von mindestens 0,01 bar durchgeführt, welches Temperatur und Druckverlauf über den gesamten Prüfzeitraum aufzeichnet und im Protokollausdruck tabellarisch und grafisch darstellt. Für jede Druckprobe ist ein eigenes Protokoll zu erstellen, welches mindestens die folgenden Angaben enthält:
- Bauvorhaben
- Prüfer
- Werkstoff und Verbindungsart des Rohrsystems
- Anlagenbetriebsdruck, Prüfdruck
- Umgebungstemperatur
- Art und Temperatur des Prüfmediums
- Eindeutige Benennung des geprüften Teilabschnittes (ggf. Planausschnitt)
- Leitungsvolumen des geprüften Teilabschnittes
- Prüfzeit für die Dichtheitsprüfung und die Belastungsprüfung
- Unterschrift des Auftragnehmers
- Protokollausdrucke des elektronischen Dichtheitsprüfsystem als Anlage
Menge: 1,000 St
DIN 276-2018 / IBP: 412
Bauabschnitte / Kostenträger: 412

**2.1.1.1.140 Spülen der Leitungsanlage gemäß DIN 1988-2**
Spülen der Leitungsanlage gemäß DIN 1988-2
Gesamtlänge der zu spülenden Trinkwasserleitungen ersichtlich aus den nachfolgenden Rohrpositionen. Das für die Spülung verwendete Trinkwasser muss filtriert (Filter nach DIN EN 13443-1) und von einwandfreier Trinkwasserbeschaffenheit sein. Die Kalt- und Warmwasserleitungen einschl. Zirkulation sind getrennt unter Druck zu spülen. Mindestanzahl der zu öffnenden Armaturen entsprechend DIN 1988-2, Abschnitt 11.2, Tabelle10.

Die Spülung erfolgt abschnittsweise in Spülabschnitten bis 100m, Spüldauer mindestens 15 s/m bzw. 2 min je Entnahmestelle, einschließlich Anfertigen eines Spülprotokolls gemäß dem Anhang A 2 des Merkblattes "Spülen, Desinfizieren und Inbetriebnahme von Trinkwasser-Installationen" ZVSHK
Menge: 1,000 St
DIN 276-2018 / IBP: 412
Bauabschnitte / Kostenträger: 412

**2.1.1.1.150 Befüllung der Anlage nach Spülvorgang Trinkwasser**
Befüllen der Anlagen mit hygienisch einwandfreiem Trinkwasser aus dem
Versorgungsnetz nach Spülen des/der Wassernetz(e).
Anlagen: Trinkwasser-Kalt, -Warm, -Zirkulation

Die Befüllung darf nur über einen ordnungsgemäß vom WVU hergestellten und ausreichend gespülten Hausanschluss mit gefiltertem Trinkwasser (80µm)
(Filter nach DIN EN 13443-1) erfolgen.

Die Inbetriebnahme erfolgt durch Mitarbeiter des Fachbetriebes, dabei ist der Betreiber auf seine Pflichten zum bestimmungsgemäßen Betrieb der Wasseranlagen hinzuweisen, welches zu protokollieren sind.
Menge: 1,000 St
DIN 276-2018 / IBP: 412
Bauabschnitte / Kostenträger: 412

**2.1.1.1.160 Hydraulischer Abgleich des Zirkulationssystems**
Hydraulischer Abgleich des Zirkulationssystems
entsprechend den aktuellen  DIN- DVGW-Richtlinien mit Protokollerstellung. Hilfsmittel und Messgeräte sind vom AN beizustellen. Der hydraulische Abgleich erfolgt für jede WWB-Anlage und umfasst folgende Leistungen:
- Einregulierung der manuellen Zirkulationsventile in den Hauptverteilungen auf die vom Planer vorgegebenen und vom AN geprüften Volumenströme einschließlich Kontrollmessung von Volumenstrom und Temperatur an den Messstellen
- Einstellung der thermischen Zirkulationsventile an den Strängen  auf die Solltemperaturen
- Probebetrieb mit Protokollierung aller Temperaturen und Volumenströme im System über einen Tagesgang (6:00 Uhr bis 22:00 Uhr) im Stundentakt
- Nachjustierung des Zirkulationssystems entsprechend der Ergebnisse des Probebetriebes
- Eintragung der endgültigen Einstellwerte aller Zirkulationsarmaturen in die Revisionsunterlagen
Menge: 1,000 St
DIN 276-2018 / IBP: 412
Bauabschnitte / Kostenträger: 412

**2.1.1.1.170 Probenentnahme und mikrobiologische Analyse des Trinkwassers neue Trinkwassernetz**
Probenentnahme und mikrobiologische Analyse des Trinkwassers
an das neue Trinkwassernetz nach vorheriger Absprache und Festlegung der Prüfstellen durch das Gesundheitsamt für Kalt- und Warmwasser.

Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 36,000 St
DIN 276-2018 / IBP: 412
Bauabschnitte / Kostenträger: 412

**2.1.1.1.180 Spülen des Trinkwassernetzes nach VOB-Abnahme bis zur Inbetriebnahme durch den AG:**
Spülen des Trinkwassernetzes nach VOB-Abnahme bis zur Inbetriebnahme/Nutzung durch den Bauherrn:
Alle Entnahmestellen im Gebäude ausdrücklich auch bauseitige Objekte, wie z.B. Fertignasszellen, sind über die Armatur zu spülen. Es ist mindestens alle 72h zu spülen, um den bestimmungsgemäßen Betrieb der Trinkwasseranlage nicht zu unterbrechen. Der Bauherr kann kürzere Spülintervalle anordnen. Die Armatur ist zuerst für mind. 3 min mit Kaltwasser zu spülen, danach erfolgt die Spülung mit Warmwasser für ebenfalls mind. 3 min. Es ist nicht mit Mischwasser zu spülen. Es können und sollen dabei mehrere im Umkreis liegende Armaturen gleichzeitig gespült werden, um einen ausreichenden Spitzendurchfluss in der zu spülenden Leitung zu erreichen. Vom AN ist ein Spülprotokoll zu führen in dem raumweise die gespülten Armaturen, der Name des Ausführenden, Datum und Uhrzeit sowie Spüldauer aufgeführt sind. Die Abrechnung erfolgt je Spülvorgang und Armatur.

Einzukalkulieren und zu beachten ist folgende Maßnahme gegen Missbauch/Vandalismus:
Das Trinkwassernetz Netz ist jeweils werktäglich morgens ab ca. 08:00 Uhr in Betrieb zu nehmen (Öffnen der Hauptabsperrung).
Nach erfolgtem Tagwerk (abends) ist die Hauptabsperrarmatur ca. 17:00 Uhr wieder zu verschleißen.

Abweichungen von dieser Regelung sind mit dem Bauherrn abzustimmen und zu dokumentieren.

10 Tage vor geplanter Beendigung der Spülmaßnahme haben Trinkwasserproben gem. zuvor genannter Position zu erfolgen. Erst nach erfolgter Dokumentation der einwandfreien Trinkwasserbeschaffenheit erfolgt der Übergang von simulierten Betrieb (Spülmaßnahmen) in den bestimmungsgemäßen Betrieb durch den Nutzer.

Hinweis: Die Vergütung der Spülmaßnahmen erfolgt für den Zeitraum zwischen der erfolgreichen VOB-Abnahme und der Inbetriebnahme/Nutzung des Gebäudes. Im Zeitraum von der Befüllung mit Wasser bis zur VOB-Abnahme (Gefahrenübergang) ist das Netz in der oben beschriebenen Weise durch den Auftragnehmer zu spülen. Eine separate Vergütung erfolgt für diesen Zeitraum nicht.
Menge: 90,000 d
DIN 276-2018 / IBP: 412
Bauabschnitte / Kostenträger: 412

*Hinweis*

*Hinweis: SO2*

**2.1.1.1.190 Aufstellung eines Hygiene- und Instandhaltungsplan nach VDI 6023**
Aufstellung eines Hygiene- und Instandhaltungsplan nach VDI 6023
für alle hygienisch relevanten Teile der Trinkwasseranlage, mit Zuordnung zu den Instandhaltungsklassen sowie tabellarischer Aufstellung der notwendigen Inspektions- und Wartungsmaßnahmen. Der Hygiene- und Instandhaltungsplan ist nach Fertigstellung der Baumaßnahme dem Auftraggeber zu übergeben.
Menge: 1,000 St
DIN 276-2018 / IBP: 412
Bauabschnitte / Kostenträger: 412

**2.1.1.1.200 Reinhalte- und Reinigungskonzept für die Bauphase erstellen**
Reinhalte- und Reinigungskonzept für die Bauphase erstellen
und dokumentieren. Das Reinhaltekonzept enthält Festlegungen zu:
- Anlieferung und Lagerung aller Materialien
- Qualifikation und Unterweisung aller Mitarbeiter hinsichtlich der Trinkwasserhygiene
- Maßnahmen zur Verhinderung von Verschmutzungen und Verkeimungen
Das Konzept ist vor Beginn der Baumaßnahme der Objektüberwachung zu übergeben.
Menge: 1,000 St
DIN 276-2018 / IBP: 412
Bauabschnitte / Kostenträger: 412

**2.1.1.1.210 Probenentnahme und mikrobiologische Analyse des Trinkwassers Bestandsnetz (3 Stück pro Medium)**
Probenentnahme und mikrobiologische Analyse des Trinkwassers
am Anschlusspunkt an das bestehende Trinkwassernetz (Haupt-Anschlussleitung) vor Anschluss und Inbetriebnahme des neuen Leitungsnetzes.
Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 1,000 St
DIN 276-2018 / IBP: 412
Bauabschnitte / Kostenträger: 412

**2.1.1.1.220 Dichtheits- und Belastungsprüfung des Trinkwassersystems**
Dichtheits- und Belastungsprüfung des Trinkwassersystems
mit inerten Gasen oder getrockneter, ölfreier Druckluft für erhöhte hygienische
Anforderungen gemäß DIN EN 806-4, VDI 6023, BTGA und ZVSHK- Merkblatt Dichtheitsprüfungen von Trinkwasserinstallationen. Gesamtlänge der abzudrückenden Wasserleitungen ersichtlich aus dem Titel "Trinkwasserleitungen"
Die Dichtheits- und Belastungsprüfung erfolgt entsprechend des Baufortschrittes in mehreren Prüfabschnitten. Es ist mit 20 Abschnitten zu kalkulieren. Einschl. liefern der für die Druckprobe(n), die Inbetriebnahme(n) und den Probebetrieb nötigten Betriebsstoffe und Medien sowie aller erforderlicher Anlagen, Abdichtungen, Verankerungen, Rohrverschlüsse.

Dichtheitsprüfung:
Die Dichtheitsprüfung wird vor der Belastungsprüfung durchgeführt. Ist der Temperaturunterschied  zwischen Umgebungs- und Medientemperatur größer als 10 K,  ist zunächst eine Temperatur-Ausgleichszeit von 30 Minuten einzuhalten. Nach Aufbringung des Prüfdruckes von 150 mbar (1,5 m Ws) muss die Prüfzeit bis zu einem Leitungsvolumen von 100 Litern 120 Minuten betragen. Je weitere 100 Liter Leitungsvolumen verlängert sich diese Prüfzeit um je 10 Minuten. Der Prüfdruck muss über die Dauer der Prüfzeit konstant bleiben.

Belastungsprüfung:
Die anschließende Belastungsprüfung Inertgas erfolgt in Anlehnung an die TRGI 2008, Abschnitt 6, und den Vorgaben der BG mit einem Prüfdruck von maximal 3 bar.
Der Prüfdruck der Belastungsprüfung sollte:
- bei Nennweiten ≤ DN 50 – max. 3 bar betragen
- bei Nennweiten > DN 50 – max. 1 bar betragen
Nach Aufbringung des Prüfdruckes beträgt die Prüfzeit 10 Minuten. Während dieser Zeit muss der Druck konstant bleiben. Auch bei der Belastungsprüfung sollte zunächst der Temperaturausgleich zwischen Umgebungs- und Medientemperatur abgewartet werden

Druckluftqualität:
Bei Prüfung mit Druckluft ist sicherzustellen, dass nur Druckluft mit mindestens der Qualitätsklasse 2 nach DIN-ISO 8573-1 (atmosphärischer Drucktaupunkt -40°C) verwendet wird. Die Eignung der Drucklufterzeugungsanlage ist mit entsprechenden Zertifikaten nachzuweisen.

Dokumentation:
Die Dichtheits- und Belastungsproben werden mit einem elektronischen
Dichtheitsprüfsystem mit einer Messgenauigkeit von mindestens 0,01 bar durchgeführt, welches Temperatur und Druckverlauf über den gesamten Prüfzeitraum aufzeichnet und im Protokollausdruck tabellarisch und grafisch darstellt. Für jede Druckprobe ist ein eigenes Protokoll zu erstellen, welches mindestens die folgenden Angaben enthält:
- Bauvorhaben
- Prüfer
- Werkstoff und Verbindungsart des Rohrsystems
- Anlagenbetriebsdruck, Prüfdruck
- Umgebungstemperatur
- Art und Temperatur des Prüfmediums
- Eindeutige Benennung des geprüften Teilabschnittes (ggf. Planausschnitt)
- Leitungsvolumen des geprüften Teilabschnittes
- Prüfzeit für die Dichtheitsprüfung und die Belastungsprüfung
- Unterschrift des Auftragnehmers
- Protokollausdrucke des elektronischen Dichtheitsprüfsystem als Anlage
Menge: 1,000 St
DIN 276-2018 / IBP: 412
Bauabschnitte / Kostenträger: 412

**2.1.1.1.230 Spülen der Leitungsanlage gemäß DIN 1988-2**
Spülen der Leitungsanlage gemäß DIN 1988-2
Gesamtlänge der zu spülenden Trinkwasserleitungen ersichtlich aus den nachfolgenden Rohrpositionen. Das für die Spülung verwendete Trinkwasser muss filtriert (Filter nach DIN EN 13443-1) und von einwandfreier Trinkwasserbeschaffenheit sein. Die Kalt- und Warmwasserleitungen einschl. Zirkulation sind getrennt unter Druck zu spülen. Mindestanzahl der zu öffnenden Armaturen entsprechend DIN 1988-2, Abschnitt 11.2, Tabelle10.

Die Spülung erfolgt abschnittsweise in Spülabschnitten bis 100m, Spüldauer mindestens 15 s/m bzw. 2 min je Entnahmestelle, einschließlich Anfertigen eines Spülprotokolls gemäß dem Anhang A 2 des Merkblattes "Spülen, Desinfizieren und Inbetriebnahme von Trinkwasser-Installationen" ZVSHK
Menge: 1,000 St
DIN 276-2018 / IBP: 412
Bauabschnitte / Kostenträger: 412

**2.1.1.1.240 Befüllung der Anlage nach Spülvorgang Trinkwasser**
Befüllen der Anlagen mit hygienisch einwandfreiem Trinkwasser aus dem
Versorgungsnetz nach Spülen des/der Wassernetz(e).
Anlagen: Trinkwasser-Kalt, -Warm, -Zirkulation

Die Befüllung darf nur über einen ordnungsgemäß vom WVU hergestellten und ausreichend gespülten Hausanschluss mit gefiltertem Trinkwasser (80µm)
(Filter nach DIN EN 13443-1) erfolgen.

Die Inbetriebnahme erfolgt durch Mitarbeiter des Fachbetriebes, dabei ist der Betreiber auf seine Pflichten zum bestimmungsgemäßen Betrieb der Wasseranlagen hinzuweisen, welches zu protokollieren sind.
Menge: 1,000 St
DIN 276-2018 / IBP: 412
Bauabschnitte / Kostenträger: 412

**2.1.1.1.250 Hydraulischer Abgleich des Zirkulationssystems**
Hydraulischer Abgleich des Zirkulationssystems
entsprechend den aktuellen  DIN- DVGW-Richtlinien mit Protokollerstellung. Hilfsmittel und Messgeräte sind vom AN beizustellen. Der hydraulische Abgleich erfolgt für jede WWB-Anlage und umfasst folgende Leistungen:
- Einregulierung der manuellen Zirkulationsventile in den Hauptverteilungen auf die vom Planer vorgegebenen und vom AN geprüften Volumenströme einschließlich Kontrollmessung von Volumenstrom und Temperatur an den Messstellen
- Einstellung der thermischen Zirkulationsventile an den Strängen  auf die Solltemperaturen
- Probebetrieb mit Protokollierung aller Temperaturen und Volumenströme im System über einen Tagesgang (6:00 Uhr bis 22:00 Uhr) im Stundentakt
- Nachjustierung des Zirkulationssystems entsprechend der Ergebnisse des Probebetriebes
- Eintragung der endgültigen Einstellwerte aller Zirkulationsarmaturen in die Revisionsunterlagen
Menge: 1,000 St
DIN 276-2018 / IBP: 412
Bauabschnitte / Kostenträger: 412

**2.1.1.1.260 Probenentnahme und mikrobiologische Analyse des Trinkwassers neue Trinkwassernetz**
Probenentnahme und mikrobiologische Analyse des Trinkwassers
an das neue Trinkwassernetz nach vorheriger Absprache und Festlegung der Prüfstellen durch das Gesundheitsamt für Kalt- und Warmwasser.

Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 48,000 St
DIN 276-2018 / IBP: 412
Bauabschnitte / Kostenträger: 412

**2.1.1.1.270 Spülen des Trinkwassernetzes nach VOB-Abnahme bis zur Inbetriebnahme durch den AG:**
Spülen des Trinkwassernetzes nach VOB-Abnahme bis zur Inbetriebnahme/Nutzung durch den Bauherrn:
Alle Entnahmestellen im Gebäude ausdrücklich auch bauseitige Objekte, wie z.B. Fertignasszellen, sind über die Armatur zu spülen. Es ist mindestens alle 72h zu spülen, um den bestimmungsgemäßen Betrieb der Trinkwasseranlage nicht zu unterbrechen. Der Bauherr kann kürzere Spülintervalle anordnen. Die Armatur ist zuerst für mind. 3 min mit Kaltwasser zu spülen, danach erfolgt die Spülung mit Warmwasser für ebenfalls mind. 3 min. Es ist nicht mit Mischwasser zu spülen. Es können und sollen dabei mehrere im Umkreis liegende Armaturen gleichzeitig gespült werden, um einen ausreichenden Spitzendurchfluss in der zu spülenden Leitung zu erreichen. Vom AN ist ein Spülprotokoll zu führen in dem raumweise die gespülten Armaturen, der Name des Ausführenden, Datum und Uhrzeit sowie Spüldauer aufgeführt sind. Die Abrechnung erfolgt je Spültag und Bauteil.

Einzukalkulieren und zu beachten ist folgende Maßnahme gegen Missbauch/Vandalismus:
Das Trinkwassernetz Netz ist jeweils werktäglich morgens ab ca. 08:00 Uhr in Betrieb zu nehmen (Öffnen der Hauptabsperrung).
Nach erfolgtem Tagwerk (abends) ist die Hauptabsperrarmatur ca. 17:00 Uhr wieder zu verschleißen.

Abweichungen von dieser Regelung sind mit dem Bauherrn abzustimmen und zu dokumentieren.

10 Tage vor geplanter Beendigung der Spülmaßnahme haben Trinkwasserproben gem. zuvor genannter Position zu erfolgen. Erst nach erfolgter Dokumentation der einwandfreien Trinkwasserbeschaffenheit erfolgt der Übergang von simulierten Betrieb (Spülmaßnahmen) in den bestimmungsgemäßen Betrieb durch den Nutzer.

Hinweis: Die Vergütung der Spülmaßnahmen erfolgt für den Zeitraum zwischen der erfolgreichen VOB-Abnahme und der Inbetriebnahme/Nutzung des Gebäudes. Im Zeitraum von der Befüllung mit Wasser bis zur VOB-Abnahme (Gefahrenübergang) ist das Netz in der oben beschriebenen Weise durch den Auftragnehmer zu spülen. Eine separate Vergütung erfolgt für diesen Zeitraum nicht.
Menge: 90,000 d
DIN 276-2018 / IBP: 412
Bauabschnitte / Kostenträger: 412

*Hinweis*

*Hinweis: SO3*

**2.1.1.1.280 Aufstellung eines Hygiene- und Instandhaltungsplan nach VDI 6023**
Aufstellung eines Hygiene- und Instandhaltungsplan nach VDI 6023
für alle hygienisch relevanten Teile der Trinkwasseranlage, mit Zuordnung zu den Instandhaltungsklassen sowie tabellarischer Aufstellung der notwendigen Inspektions- und Wartungsmaßnahmen. Der Hygiene- und Instandhaltungsplan ist nach Fertigstellung der Baumaßnahme dem Auftraggeber zu übergeben.
Menge: 1,000 St
DIN 276-2018 / IBP: 412
Bauabschnitte / Kostenträger: 412

**2.1.1.1.290 Reinhalte- und Reinigungskonzept für die Bauphase erstellen**
Reinhalte- und Reinigungskonzept für die Bauphase erstellen
und dokumentieren. Das Reinhaltekonzept enthält Festlegungen zu:
- Anlieferung und Lagerung aller Materialien
- Qualifikation und Unterweisung aller Mitarbeiter hinsichtlich der Trinkwasserhygiene
- Maßnahmen zur Verhinderung von Verschmutzungen und Verkeimungen
Das Konzept ist vor Beginn der Baumaßnahme der Objektüberwachung zu übergeben.
Menge: 1,000 St
DIN 276-2018 / IBP: 412
Bauabschnitte / Kostenträger: 412

**2.1.1.1.300 Probenentnahme und mikrobiologische Analyse des Trinkwassers Bestandsnetz (3 Stück pro Medium)**
Probenentnahme und mikrobiologische Analyse des Trinkwassers
am Anschlusspunkt an das bestehende Trinkwassernetz (Haupt-Anschlussleitung) vor Anschluss und Inbetriebnahme des neuen Leitungsnetzes.
Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 1,000 St
DIN 276-2018 / IBP: 412
Bauabschnitte / Kostenträger: 412

**2.1.1.1.310 Dichtheits- und Belastungsprüfung des Trinkwassersystems**
Dichtheits- und Belastungsprüfung des Trinkwassersystems
mit inerten Gasen oder getrockneter, ölfreier Druckluft für erhöhte hygienische
Anforderungen gemäß DIN EN 806-4, VDI 6023, BTGA und ZVSHK- Merkblatt Dichtheitsprüfungen von Trinkwasserinstallationen. Gesamtlänge der abzudrückenden Wasserleitungen ersichtlich aus dem Titel "Trinkwasserleitungen"
Die Dichtheits- und Belastungsprüfung erfolgt entsprechend des Baufortschrittes in mehreren Prüfabschnitten. Es ist mit 20 Abschnitten zu kalkulieren. Einschl. liefern der für die Druckprobe(n), die Inbetriebnahme(n) und den Probebetrieb nötigten Betriebsstoffe und Medien sowie aller erforderlicher Anlagen, Abdichtungen, Verankerungen, Rohrverschlüsse.

Dichtheitsprüfung:
Die Dichtheitsprüfung wird vor der Belastungsprüfung durchgeführt. Ist der Temperaturunterschied  zwischen Umgebungs- und Medientemperatur größer als 10 K,  ist zunächst eine Temperatur-Ausgleichszeit von 30 Minuten einzuhalten. Nach Aufbringung des Prüfdruckes von 150 mbar (1,5 m Ws) muss die Prüfzeit bis zu einem Leitungsvolumen von 100 Litern 120 Minuten betragen. Je weitere 100 Liter Leitungsvolumen verlängert sich diese Prüfzeit um je 10 Minuten. Der Prüfdruck muss über die Dauer der Prüfzeit konstant bleiben.

Belastungsprüfung:
Die anschließende Belastungsprüfung Inertgas erfolgt in Anlehnung an die TRGI 2008, Abschnitt 6, und den Vorgaben der BG mit einem Prüfdruck von maximal 3 bar.
Der Prüfdruck der Belastungsprüfung sollte:
- bei Nennweiten ≤ DN 50 – max. 3 bar betragen
- bei Nennweiten > DN 50 – max. 1 bar betragen
Nach Aufbringung des Prüfdruckes beträgt die Prüfzeit 10 Minuten. Während dieser Zeit muss der Druck konstant bleiben. Auch bei der Belastungsprüfung sollte zunächst der Temperaturausgleich zwischen Umgebungs- und Medientemperatur abgewartet werden

Druckluftqualität:
Bei Prüfung mit Druckluft ist sicherzustellen, dass nur Druckluft mit mindestens der Qualitätsklasse 2 nach DIN-ISO 8573-1 (atmosphärischer Drucktaupunkt -40°C) verwendet wird. Die Eignung der Drucklufterzeugungsanlage ist mit entsprechenden Zertifikaten nachzuweisen.

Dokumentation:
Die Dichtheits- und Belastungsproben werden mit einem elektronischen
Dichtheitsprüfsystem mit einer Messgenauigkeit von mindestens 0,01 bar durchgeführt, welches Temperatur und Druckverlauf über den gesamten Prüfzeitraum aufzeichnet und im Protokollausdruck tabellarisch und grafisch darstellt. Für jede Druckprobe ist ein eigenes Protokoll zu erstellen, welches mindestens die folgenden Angaben enthält:
- Bauvorhaben
- Prüfer
- Werkstoff und Verbindungsart des Rohrsystems
- Anlagenbetriebsdruck, Prüfdruck
- Umgebungstemperatur
- Art und Temperatur des Prüfmediums
- Eindeutige Benennung des geprüften Teilabschnittes (ggf. Planausschnitt)
- Leitungsvolumen des geprüften Teilabschnittes
- Prüfzeit für die Dichtheitsprüfung und die Belastungsprüfung
- Unterschrift des Auftragnehmers
- Protokollausdrucke des elektronischen Dichtheitsprüfsystem als Anlage
Menge: 1,000 St
DIN 276-2018 / IBP: 412
Bauabschnitte / Kostenträger: 412

**2.1.1.1.320 Spülen der Leitungsanlage gemäß DIN 1988-2**
Spülen der Leitungsanlage gemäß DIN 1988-2
Gesamtlänge der zu spülenden Trinkwasserleitungen ersichtlich aus den nachfolgenden Rohrpositionen. Das für die Spülung verwendete Trinkwasser muss filtriert (Filter nach DIN EN 13443-1) und von einwandfreier Trinkwasserbeschaffenheit sein. Die Kalt- und Warmwasserleitungen einschl. Zirkulation sind getrennt unter Druck zu spülen. Mindestanzahl der zu öffnenden Armaturen entsprechend DIN 1988-2, Abschnitt 11.2, Tabelle10.

Die Spülung erfolgt abschnittsweise in Spülabschnitten bis 100m, Spüldauer mindestens 15 s/m bzw. 2 min je Entnahmestelle, einschließlich Anfertigen eines Spülprotokolls gemäß dem Anhang A 2 des Merkblattes "Spülen, Desinfizieren und Inbetriebnahme von Trinkwasser-Installationen" ZVSHK
Menge: 1,000 St
DIN 276-2018 / IBP: 412
Bauabschnitte / Kostenträger: 412

**2.1.1.1.330 Befüllung der Anlage nach Spülvorgang Trinkwasser**
Befüllen der Anlagen mit hygienisch einwandfreiem Trinkwasser aus dem
Versorgungsnetz nach Spülen des/der Wassernetz(e).
Anlagen: Trinkwasser-Kalt, -Warm, -Zirkulation

Die Befüllung darf nur über einen ordnungsgemäß vom WVU hergestellten und ausreichend gespülten Hausanschluss mit gefiltertem Trinkwasser (80µm)
(Filter nach DIN EN 13443-1) erfolgen.

Die Inbetriebnahme erfolgt durch Mitarbeiter des Fachbetriebes, dabei ist der Betreiber auf seine Pflichten zum bestimmungsgemäßen Betrieb der Wasseranlagen hinzuweisen, welches zu protokollieren sind.
Menge: 1,000 St
DIN 276-2018 / IBP: 412
Bauabschnitte / Kostenträger: 412

**2.1.1.1.340 Hydraulischer Abgleich des Zirkulationssystems**
Hydraulischer Abgleich des Zirkulationssystems
entsprechend den aktuellen  DIN- DVGW-Richtlinien mit Protokollerstellung. Hilfsmittel und Messgeräte sind vom AN beizustellen. Der hydraulische Abgleich erfolgt für jede WWB-Anlage und umfasst folgende Leistungen:
- Einregulierung der manuellen Zirkulationsventile in den Hauptverteilungen auf die vom Planer vorgegebenen und vom AN geprüften Volumenströme einschließlich Kontrollmessung von Volumenstrom und Temperatur an den Messstellen
- Einstellung der thermischen Zirkulationsventile an den Strängen  auf die Solltemperaturen
- Probebetrieb mit Protokollierung aller Temperaturen und Volumenströme im System über einen Tagesgang (6:00 Uhr bis 22:00 Uhr) im Stundentakt
- Nachjustierung des Zirkulationssystems entsprechend der Ergebnisse des Probebetriebes
- Eintragung der endgültigen Einstellwerte aller Zirkulationsarmaturen in die Revisionsunterlagen
Menge: 1,000 St
DIN 276-2018 / IBP: 412
Bauabschnitte / Kostenträger: 412

**2.1.1.1.350 Probenentnahme und mikrobiologische Analyse des Trinkwassers neue Trinkwassernetz**
Probenentnahme und mikrobiologische Analyse des Trinkwassers
an das neue Trinkwassernetz nach vorheriger Absprache und Festlegung der Prüfstellen durch das Gesundheitsamt für Kalt- und Warmwasser.

Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 24,000 St
DIN 276-2018 / IBP: 412
Bauabschnitte / Kostenträger: 412

**2.1.1.1.360 Spülen des Trinkwassernetzes nach VOB-Abnahme bis zur Inbetriebnahme durch den AG:**
Spülen des Trinkwassernetzes nach VOB-Abnahme bis zur Inbetriebnahme/Nutzung durch den Bauherrn:
Alle Entnahmestellen im Gebäude ausdrücklich auch bauseitige Objekte, wie z.B. Fertignasszellen, sind über die Armatur zu spülen. Es ist mindestens alle 72h zu spülen, um den bestimmungsgemäßen Betrieb der Trinkwasseranlage nicht zu unterbrechen. Der Bauherr kann kürzere Spülintervalle anordnen. Die Armatur ist zuerst für mind. 3 min mit Kaltwasser zu spülen, danach erfolgt die Spülung mit Warmwasser für ebenfalls mind. 3 min. Es ist nicht mit Mischwasser zu spülen. Es können und sollen dabei mehrere im Umkreis liegende Armaturen gleichzeitig gespült werden, um einen ausreichenden Spitzendurchfluss in der zu spülenden Leitung zu erreichen. Vom AN ist ein Spülprotokoll zu führen in dem raumweise die gespülten Armaturen, der Name des Ausführenden, Datum und Uhrzeit sowie Spüldauer aufgeführt sind. Die Abrechnung erfolgt je Spülvorgang und Armatur.

Einzukalkulieren und zu beachten ist folgende Maßnahme gegen Missbauch/Vandalismus:
Das Trinkwassernetz Netz ist jeweils werktäglich morgens ab ca. 08:00 Uhr in Betrieb zu nehmen (Öffnen der Hauptabsperrung).
Nach erfolgtem Tagwerk (abends) ist die Hauptabsperrarmatur ca. 17:00 Uhr wieder zu verschleißen.

Abweichungen von dieser Regelung sind mit dem Bauherrn abzustimmen und zu dokumentieren.

10 Tage vor geplanter Beendigung der Spülmaßnahme haben Trinkwasserproben gem. zuvor genannter Position zu erfolgen. Erst nach erfolgter Dokumentation der einwandfreien Trinkwasserbeschaffenheit erfolgt der Übergang von simulierten Betrieb (Spülmaßnahmen) in den bestimmungsgemäßen Betrieb durch den Nutzer.

Hinweis: Die Vergütung der Spülmaßnahmen erfolgt für den Zeitraum zwischen der erfolgreichen VOB-Abnahme und der Inbetriebnahme/Nutzung des Gebäudes. Im Zeitraum von der Befüllung mit Wasser bis zur VOB-Abnahme (Gefahrenübergang) ist das Netz in der oben beschriebenen Weise durch den Auftragnehmer zu spülen. Eine separate Vergütung erfolgt für diesen Zeitraum nicht.
Menge: 90,000 d
DIN 276-2018 / IBP: 412
Bauabschnitte / Kostenträger: 412

*Hinweis*

*Hinweis: ZSG*

**2.1.1.1.370 Aufstellung eines Hygiene- und Instandhaltungsplan nach VDI 6023**
Aufstellung eines Hygiene- und Instandhaltungsplan nach VDI 6023
für alle hygienisch relevanten Teile der Trinkwasseranlage, mit Zuordnung zu den Instandhaltungsklassen sowie tabellarischer Aufstellung der notwendigen Inspektions- und Wartungsmaßnahmen. Der Hygiene- und Instandhaltungsplan ist nach Fertigstellung der Baumaßnahme dem Auftraggeber zu übergeben.
Menge: 1,000 St
DIN 276-2018 / IBP: 412
Bauabschnitte / Kostenträger: 412

**2.1.1.1.380 Reinhalte- und Reinigungskonzept für die Bauphase erstellen**
Reinhalte- und Reinigungskonzept für die Bauphase erstellen
und dokumentieren. Das Reinhaltekonzept enthält Festlegungen zu:
- Anlieferung und Lagerung aller Materialien
- Qualifikation und Unterweisung aller Mitarbeiter hinsichtlich der Trinkwasserhygiene
- Maßnahmen zur Verhinderung von Verschmutzungen und Verkeimungen
Das Konzept ist vor Beginn der Baumaßnahme der Objektüberwachung zu übergeben.
Menge: 1,000 St
DIN 276-2018 / IBP: 412
Bauabschnitte / Kostenträger: 412

**2.1.1.1.390 Probenentnahme und mikrobiologische Analyse des Trinkwassers Bestandsnetz (3 Stück pro Medium)**
Probenentnahme und mikrobiologische Analyse des Trinkwassers
am Anschlusspunkt an das bestehende Trinkwassernetz (Haupt-Anschlussleitung) vor Anschluss und Inbetriebnahme des neuen Leitungsnetzes.
Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 1,000 St
DIN 276-2018 / IBP: 412
Bauabschnitte / Kostenträger: 412

**2.1.1.1.400 Dichtheits- und Belastungsprüfung des Trinkwassersystems**
Dichtheits- und Belastungsprüfung des Trinkwassersystems
mit inerten Gasen oder getrockneter, ölfreier Druckluft für erhöhte hygienische
Anforderungen gemäß DIN EN 806-4, VDI 6023, BTGA und ZVSHK- Merkblatt Dichtheitsprüfungen von Trinkwasserinstallationen. Gesamtlänge der abzudrückenden Wasserleitungen ersichtlich aus dem Titel "Trinkwasserleitungen"
Die Dichtheits- und Belastungsprüfung erfolgt entsprechend des Baufortschrittes in mehreren Prüfabschnitten. Es ist mit 20 Abschnitten zu kalkulieren. Einschl. liefern der für die Druckprobe(n), die Inbetriebnahme(n) und den Probebetrieb nötigten Betriebsstoffe und Medien sowie aller erforderlicher Anlagen, Abdichtungen, Verankerungen, Rohrverschlüsse.

Dichtheitsprüfung:
Die Dichtheitsprüfung wird vor der Belastungsprüfung durchgeführt. Ist der Temperaturunterschied  zwischen Umgebungs- und Medientemperatur größer als 10 K,  ist zunächst eine Temperatur-Ausgleichszeit von 30 Minuten einzuhalten. Nach Aufbringung des Prüfdruckes von 150 mbar (1,5 m Ws) muss die Prüfzeit bis zu einem Leitungsvolumen von 100 Litern 120 Minuten betragen. Je weitere 100 Liter Leitungsvolumen verlängert sich diese Prüfzeit um je 10 Minuten. Der Prüfdruck muss über die Dauer der Prüfzeit konstant bleiben.

Belastungsprüfung:
Die anschließende Belastungsprüfung Inertgas erfolgt in Anlehnung an die TRGI 2008, Abschnitt 6, und den Vorgaben der BG mit einem Prüfdruck von maximal 3 bar.
Der Prüfdruck der Belastungsprüfung sollte:
- bei Nennweiten ≤ DN 50 – max. 3 bar betragen
- bei Nennweiten > DN 50 – max. 1 bar betragen
Nach Aufbringung des Prüfdruckes beträgt die Prüfzeit 10 Minuten. Während dieser Zeit muss der Druck konstant bleiben. Auch bei der Belastungsprüfung sollte zunächst der Temperaturausgleich zwischen Umgebungs- und Medientemperatur abgewartet werden

Druckluftqualität:
Bei Prüfung mit Druckluft ist sicherzustellen, dass nur Druckluft mit mindestens der Qualitätsklasse 2 nach DIN-ISO 8573-1 (atmosphärischer Drucktaupunkt -40°C) verwendet wird. Die Eignung der Drucklufterzeugungsanlage ist mit entsprechenden Zertifikaten nachzuweisen.

Dokumentation:
Die Dichtheits- und Belastungsproben werden mit einem elektronischen
Dichtheitsprüfsystem mit einer Messgenauigkeit von mindestens 0,01 bar durchgeführt, welches Temperatur und Druckverlauf über den gesamten Prüfzeitraum aufzeichnet und im Protokollausdruck tabellarisch und grafisch darstellt. Für jede Druckprobe ist ein eigenes Protokoll zu erstellen, welches mindestens die folgenden Angaben enthält:
- Bauvorhaben
- Prüfer
- Werkstoff und Verbindungsart des Rohrsystems
- Anlagenbetriebsdruck, Prüfdruck
- Umgebungstemperatur
- Art und Temperatur des Prüfmediums
- Eindeutige Benennung des geprüften Teilabschnittes (ggf. Planausschnitt)
- Leitungsvolumen des geprüften Teilabschnittes
- Prüfzeit für die Dichtheitsprüfung und die Belastungsprüfung
- Unterschrift des Auftragnehmers
- Protokollausdrucke des elektronischen Dichtheitsprüfsystem als Anlage
Menge: 1,000 St
DIN 276-2018 / IBP: 412
Bauabschnitte / Kostenträger: 412

**2.1.1.1.410 Spülen der Leitungsanlage gemäß DIN 1988-2**
Spülen der Leitungsanlage gemäß DIN 1988-2
Gesamtlänge der zu spülenden Trinkwasserleitungen ersichtlich aus den nachfolgenden Rohrpositionen. Das für die Spülung verwendete Trinkwasser muss filtriert (Filter nach DIN EN 13443-1) und von einwandfreier Trinkwasserbeschaffenheit sein. Die Kalt- und Warmwasserleitungen einschl. Zirkulation sind getrennt unter Druck zu spülen. Mindestanzahl der zu öffnenden Armaturen entsprechend DIN 1988-2, Abschnitt 11.2, Tabelle10.

Die Spülung erfolgt abschnittsweise in Spülabschnitten bis 100m, Spüldauer mindestens 15 s/m bzw. 2 min je Entnahmestelle, einschließlich Anfertigen eines Spülprotokolls gemäß dem Anhang A 2 des Merkblattes "Spülen, Desinfizieren und Inbetriebnahme von Trinkwasser-Installationen" ZVSHK
Menge: 1,000 St
DIN 276-2018 / IBP: 412
Bauabschnitte / Kostenträger: 412

**2.1.1.1.420 Befüllung der Anlage nach Spülvorgang Trinkwasser**
Befüllen der Anlagen mit hygienisch einwandfreiem Trinkwasser aus dem
Versorgungsnetz nach Spülen des/der Wassernetz(e).
Anlagen: Trinkwasser-Kalt, -Warm, -Zirkulation

Die Befüllung darf nur über einen ordnungsgemäß vom WVU hergestellten und ausreichend gespülten Hausanschluss mit gefiltertem Trinkwasser (80µm)
(Filter nach DIN EN 13443-1) erfolgen.

Die Inbetriebnahme erfolgt durch Mitarbeiter des Fachbetriebes, dabei ist der Betreiber auf seine Pflichten zum bestimmungsgemäßen Betrieb der Wasseranlagen hinzuweisen, welches zu protokollieren sind.
Menge: 1,000 St
DIN 276-2018 / IBP: 412
Bauabschnitte / Kostenträger: 412

**2.1.1.1.430 Hydraulischer Abgleich des Zirkulationssystems**
Hydraulischer Abgleich des Zirkulationssystems
entsprechend den aktuellen  DIN- DVGW-Richtlinien mit Protokollerstellung. Hilfsmittel und Messgeräte sind vom AN beizustellen. Der hydraulische Abgleich erfolgt für jede WWB-Anlage und umfasst folgende Leistungen:
- Einregulierung der manuellen Zirkulationsventile in den Hauptverteilungen auf die vom Planer vorgegebenen und vom AN geprüften Volumenströme einschließlich Kontrollmessung von Volumenstrom und Temperatur an den Messstellen
- Einstellung der thermischen Zirkulationsventile an den Strängen  auf die Solltemperaturen
- Probebetrieb mit Protokollierung aller Temperaturen und Volumenströme im System über einen Tagesgang (6:00 Uhr bis 22:00 Uhr) im Stundentakt
- Nachjustierung des Zirkulationssystems entsprechend der Ergebnisse des Probebetriebes
- Eintragung der endgültigen Einstellwerte aller Zirkulationsarmaturen in die Revisionsunterlagen
Menge: 1,000 St
DIN 276-2018 / IBP: 412
Bauabschnitte / Kostenträger: 412

**2.1.1.1.440 Probenentnahme und mikrobiologische Analyse des Trinkwassers neue Trinkwassernetz**
Probenentnahme und mikrobiologische Analyse des Trinkwassers
an das neue Trinkwassernetz nach vorheriger Absprache und Festlegung der Prüfstellen durch das Gesundheitsamt für Kalt- und Warmwasser.

Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 18,000 St
DIN 276-2018 / IBP: 412
Bauabschnitte / Kostenträger: 412

**2.1.1.1.450 Spülen des Trinkwassernetzes nach VOB-Abnahme bis zur Inbetriebnahme durch den AG:**
Spülen des Trinkwassernetzes nach VOB-Abnahme bis zur Inbetriebnahme/Nutzung durch den Bauherrn:
Alle Entnahmestellen im Gebäude ausdrücklich auch bauseitige Objekte, wie z.B. Fertignasszellen, sind über die Armatur zu spülen. Es ist mindestens alle 72h zu spülen, um den bestimmungsgemäßen Betrieb der Trinkwasseranlage nicht zu unterbrechen. Der Bauherr kann kürzere Spülintervalle anordnen. Die Armatur ist zuerst für mind. 3 min mit Kaltwasser zu spülen, danach erfolgt die Spülung mit Warmwasser für ebenfalls mind. 3 min. Es ist nicht mit Mischwasser zu spülen. Es können und sollen dabei mehrere im Umkreis liegende Armaturen gleichzeitig gespült werden, um einen ausreichenden Spitzendurchfluss in der zu spülenden Leitung zu erreichen. Vom AN ist ein Spülprotokoll zu führen in dem raumweise die gespülten Armaturen, der Name des Ausführenden, Datum und Uhrzeit sowie Spüldauer aufgeführt sind. Die Abrechnung erfolgt je Spülvorgang und Armatur.

Einzukalkulieren und zu beachten ist folgende Maßnahme gegen Missbauch/Vandalismus:
Das Trinkwassernetz Netz ist jeweils werktäglich morgens ab ca. 08:00 Uhr in Betrieb zu nehmen (Öffnen der Hauptabsperrung).
Nach erfolgtem Tagwerk (abends) ist die Hauptabsperrarmatur ca. 17:00 Uhr wieder zu verschleißen.

Abweichungen von dieser Regelung sind mit dem Bauherrn abzustimmen und zu dokumentieren.

10 Tage vor geplanter Beendigung der Spülmaßnahme haben Trinkwasserproben gem. zuvor genannter Position zu erfolgen. Erst nach erfolgter Dokumentation der einwandfreien Trinkwasserbeschaffenheit erfolgt der Übergang von simulierten Betrieb (Spülmaßnahmen) in den bestimmungsgemäßen Betrieb durch den Nutzer.

Hinweis: Die Vergütung der Spülmaßnahmen erfolgt für den Zeitraum zwischen der erfolgreichen VOB-Abnahme und der Inbetriebnahme/Nutzung des Gebäudes. Im Zeitraum von der Befüllung mit Wasser bis zur VOB-Abnahme (Gefahrenübergang) ist das Netz in der oben beschriebenen Weise durch den Auftragnehmer zu spülen. Eine separate Vergütung erfolgt für diesen Zeitraum nicht.
Menge: 90,000 d
DIN 276-2018 / IBP: 412
Bauabschnitte / Kostenträger: 412

*Hinweis*

###### 2.1.1.2 Hygienespülungen

*Hinweis*

*Hinweis*

*Hinweis*

*Hinweis*

*Hinweis: Automatische Spüleinrichtungen für Kaltwasser im VSZ*
Automatische Spüleinrichtungen für Kaltwasser im VSZ
(jeweils die letzte Kaltwasser-Entnahmestelle im Teilnetz innerhalb einer
Etage)

**2.1.1.2.10 Spüleinr. elektron. Nassraum DN15 Rotguss Magnetventil Auslösung programmierbar zeitabhängig**
*** Leitbeschreibung
STLB-Bau 2025-10 045
Elektronische Spüleinrichtung zur Verhinderung von Trinkwasserstagnation in Rohrleitungen, für Einbau in Nassraum, DN 15, mit Gewindeanschluss, aus Rotguss, mit Magnetventil, als Durchgangsventil, Ventil in Ruhestellung geschlossen, für Trinkwasser, kalt (PWC), Volumenstrom 10 l/min, Auslösung programmierbar, zeitabhängig, für Wandeinbau, mit Wandeinbaukasten aus pulverbeschichtetem Stahl, mit Geruchverschluss mit Rückstausensor, DN 50, mit Wandabdeckplatte aus nichtrostendem Stahl, Werkstoff-Nr 1.4301, Bemessungsbetriebsspannung 230 V AC,
Einbautiefe in mm 'max. 65 mm mit Tiefenausgleich bzw. 97 mm mit Abdeckplatte'.
Menge: 5,000 St
DIN 276-2018 / IBP: 412
Bauabschnitte / Kostenträger: 412
*Unterbeschreibung 1 -mit einem Anschluss (Wasserwechselgruppe) für Trinkwasser kalt (PWC)*
-mit einem Anschluss (Wasserwechselgruppe) für Trinkwasser kalt (PWC)
-zum Einbau für alle Einbausituationen (Auf- und Unterputz)
-zum Einbau im Nassbau oder in Vorwandsystemen
-Einbaurahmen (inkl. Tiefenausgleich) und Befestigungsmaterial
-Wechseldeckel (inkl. Deckelsicherung) mit Push-to-open Magnetschnapper
 Funktion
-Durchfluss- und Temperaturmessamatur (Pt1000) zur Erfassung von Spülmengen
-Durchfluss 10l/min
-mit Spül-Set für Inbetriebnahme
-integrierte Überlaufüberwachung
-integrierter Siphon (> 45 l/min) mit entnehmbarer Geruchsverschlusskappe
-Freier Ablauf nach DIN EN 1717
-Sperrwasserhöhe 50mm nach DIN 1986-100
-Abflussnennweite (DN 40 und DN 50)
-Steuereinheit
-Bedienung über WLAN (abschaltbar) mittels Access-Point-Technologie
-Sieben Timer für individuelle Spülstrategie
- Intervall-, zeit-, volumen-, temperatur- und nutzungsgesteuerte
  Spülmaßnahmen
-Digitaler Inbetriebnahme- und Wartungsassistent
-Auslesen von Analysen und Protokollen über WLAN und USB
-visualisierte Spülhistorie
-bis zu 100.000 Ereigniseinträge zum Nachweis des bestimmungsgemäßen
 Betriebes
-Möglichkeit zur Vernetzungen von bis zu 60 Hygienespülungen mit optionalen
 Zubehör
-potentialfreier Störmeldekontakt
-Möglichkeit zur Einbindung in GLT (BACnet & Modbus) mit optionalen
 Zubehör
-Anbindung an GLT über Digital I/O
-Erfassung der Medientemperatur mit optionalem Zubehör
 (Temperaturmessarmatur Pt1000)
-DVGW-Zulassung
-Schallschutzzulassung nach DIN EN ISO 3822 Klasse 1 (bis 30 l/min)

Technische Daten:
Druckstufe  PN 10
Schutzart  IP44
Spannungsversorgung  230 V AC
elektrische Leistungsaufnahme  4,5 W
Leistungsaufnahme Standby  3,9 W

Einschl. Einstellung der Spülmenge und Spüldauer in Absprache mit der
Techn.-Abt. und der Objektüberwachung.

**2.1.1.2.20 Kabelset für Einbindung in GLT, Bsp. Kemper, Figur 689 05 001**
Anschlusskabel GLT über digitalen IO
zum Anschluss der Hygienespülung an die Systemsteuerung oder der
Schnittstelle RS 485 an die Gebäudeleittechnik (GLT),
5m Anschlusskabel
Menge: 5,000 St
DIN 276-2018 / IBP: 412
Bauabschnitte / Kostenträger: 412

*Hinweis*

*Hinweis*

**2.1.1.2.30 Mess-Prüfarmatur Temperaturmessung Rotguss Durchgangsform Volldurchgang DN15**
*** Leitbeschreibung
STLB-Bau 2025-10 042
Mess- und Prüfarmatur zur Temperaturmessung, aus Rotguss, Durchgangsform mit Volldurchgang, für Trinkwasser DIN 1988-200, mit Außengewinde, DN 15, Nenndruck 1,6 MPa (16 bar).
Menge: 5,000 St
DIN 276-2018 / IBP: 412
Bauabschnitte / Kostenträger: 412
*Unterbeschreibung 1 -zum Anschluss an die zuvor beschriebene Hygienespülung oder zur*
-zum Anschluss an die zuvor beschriebene Hygienespülung oder zur
 Anbindung an die Gebäudeleittechnik (GLT)
-mediumberührte Metallteile aus entzinkungsfreiem und korrosionsbeständigem Rotguss, beständig gegen aggressives Wasser
-inkl. Messelement Pt1000 4-Leiter
-totraumfrei

**2.1.1.2.40 Systemsteuerung MASTER**
Systemsteuerung MASTER
-zur Durchführung, Protokollierung und Überwachung von Wasserwechselmaßnahmen im PWC und PWH,
-zur dezentralen Ansteuerung der Aktoren und Sensoren im MASTER- und
 SLAVE-Verfahren,
-zum Anschluss von max. jeweils einem VAV oder VAV-PLUS, Temperatur
 messarmatur Pt1000, Durchfluss- und Temperaturmessarmatur und Überlaufüberwachung,
-über CAN-Bus im MASTER/SLAVE-System um 62 Einheiten erweiterbar
 (max. Länge CAN-Bus 2000 m),
-USB-Schnittstelle zum Update der Firmware, Auslesen des Logbuches und
 Datalogging sowie zum Ein- und Auslesen der Konfigurationsdatei,
-PC- oder Netzwerk-Anbindung über mitgeliefertes Adapterkabel möglich
-optionale GLT-Anbindung über Modbus TCP/IP, BACnet IP oder MS/TP
 möglich
-akustische und visuelle Alarmmeldung bei Störung (abschaltbar),
 Alarmquittierung am Gerät sowie Benachrichtigung per E-Mail im
 Störungsfall möglich
-Auslesen und Parametrierung mittels integriertem Webserver
-Betriebsarten (16 Speicherplätze): Zeit, Temperatur, Volumenstromsteuerung, Routine, Sicherung / Leckageschutz und Datalogging
-Datalogging mit 12 Mio. Zeilen für die Parameter Temperatur,
 Volumenstrom und Verbrauch, Ablagerate: 1 s bis 59 min
-Handbetrieb aller Ventile am MASTER möglich
-zur Wandmontage geeignet
-Logbuch mit 50000 Einträgen für Spül- und Systemereignisse
-Display mit Hintergrundbeleuchtung
-zur Ansteuerung von max. 60 KHS Hygienespülungen mit einem Anschluss
-zur Ansteuerung von max. 30 KHS Hygienespülungen PRO mit zwei
 Anschlüssen
-mit VAV und VAV-PLUS Vollstrom-Absperrventilen mit 230 Volt
 kombinierbar

Technische Daten:
min. Umgebungstemperatur  0 °C
max. Umgebungstemperatur  50 °C
Schutzart  IP54
Spannungsversorgung  230 V AC
externer Eingang  230 V
Schaltleistung  230 V, 2 A
potentialfreies Alarmrelais,  max. 230 V, 2 A
Eigenverbrauch  3 W

Einschl. Einstellung und Inbetriebnahme
Menge: 1,000 St
DIN 276-2018 / IBP: 412
Bauabschnitte / Kostenträger: 412

**2.1.1.2.50 Systemsteuerung MASTER**
Systemsteuerung SLAVE
-zur Durchführung, Protokollierung und Überwachung von Wasserwechselmaßnahmen im PWC und PWH,
-als Erweiterungsmodul zur Systemsteuerung MASTER
-über CAN-Bus im MASTER/SLAVE-System um 62 Einheiten erweiterbar
-zum Anschluss von max. jeweils einem VAV oder VAV-PLUS, Temperatur
 messarmatur Pt1000, Durchfluss- und Temperaturmessarmatur und Überlaufüberwachung,
-Betriebsarten: Zeit, Temperatur und Volumenstromsteuerung
-Übernahme von Einstellungen mittels CAN-Bus vom MASTER
-zur Wandmontage geeignet
-Betriebsarten (16 Speicherplätze): Zeit, Temperatur, Volumenstromsteuerung, Routine, Sicherung / Leckageschutz und Datalogging
-mit VAV und VAV-PLUS Vollstrom-Absperrventilen mit 230 Volt
 kombinierbar

Technische Daten:
min. Umgebungstemperatur  0 °C
max. Umgebungstemperatur  50 °C
Schutzart  IP54
Spannungsversorgung  230 V AC
externer Eingang  230 V
Schaltleistung  230 V, 2 A
potentialfreies Alarmrelais,  max. 230 V, 2 A
Eigenverbrauch  3 W

Einschl. Einstellung und Inbetriebnahme
Menge: 3,000 St
DIN 276-2018 / IBP: 412
Bauabschnitte / Kostenträger: 412

*Hinweis*

#### 2.2 Wasseraufbereitungsanlagen

##### 2.2.1 Vollentsalzungsanlagen

###### 2.2.1.1 Umkehrosmoseanlage VSZ Spülmaschine

*Hinweis*

*Hinweis: Allgemeine Anlagenbeschreibung:*
Allgemeine Anlagenbeschreibung:
Die Wasseraufbereitung ist in zwei Stufen aufgebaut. Das Wasser wird über die Netztrennung Typ AA-AB der 1.Umkehrosmosestufe zugeführt. Über die Membranentgasung wird das teilentsalzte Wasser dem TE-Wasserbehälter zugeführt. Über eine Druckerhöhung werden die Verbraucher für teilentsalztes Wasser, so wie die zweite Umehrosmosestufe versorgt. In der zweiten Umkehrosmosestufe wird das Wasser zu VE-Qualität aufbereitet und im VE-Wassertank gelagert. Von hier aus führt der Weg des Wassers über eine Druckerhöhung und eine UV-Anlage zu den Verbrauchern. Die Einspeisung, Umkehrosmosestufen und Membranentgasung sind mit 2 x 75 % redundant aufgebaut. Die Druckerhöhungsanlagen sind 2 x 100 % redundant.

*Hinweis*

*Hinweis: VSZ Spülmaschinen 80 - 120 µS/cm und 0-3°dH*

**2.2.1.1.10 Wasseraufbereitungsmodul Umkehrosmosesystem**
Wasseraufbereitungsmodul Umkehrosmosesystem
bestehend aus:
1 Stück Feinfilter mit Druckminderer
1 Stück  Systemtrenner aus Messing
1 Stück Dreifachenthärtungsanlage für  durchgehenden Weichwasserbetrieb mit  durchflussmengenabhängiger  Steuerung Salzlösebehälter mit Infrarot-
  Lichttaster als Voralarm Salzvorrat
1 Stück automatische Resthärteüberwachung
1 Stück Aktivkohlefilter aus Kunststoff
1 Stück Umkehrosmoseanlage vollautomatische Überwachung und Regelung  von Permeatdurchfluss, -leitfähigkeit und Ausbeute. Bei Änderung der
  Wassertemperatur regelt die Umkehrosmose sich automatisch
  in den optimalen (membranschonenden)  Betriebszustand.
1 Stück geräuscharme frequenzgeregelte HD-
  Kreiselpumpe (für Frequenzbereiche von
  50 bis 60 Hz) aus Edelstahl 1.4401 Energieeinsparung durch Nutzung des
  Einspeisewasservordrucks und Motoren mit  Wirkungsgrad IE3
1 Satz  Umkehrosmosemembranen
1 Stück Feinfilter mit Druckminderer
1 Stück Schalt- und Steuereinheit Schutzart  IP 54 Steuerung mit 4.3" farbigem
  Grafik-Touchpanel
1 Stück Systemträgergestell zweiteilig, aus eloxiertem
  Präzisions-Aluminiumprofil  zur Aufnahme und Vormontage der
  beschriebenen Anlagenkomponenten, mit verstellbaren Füßen zum Ausgleich  von Bodenunregelmäßigkeiten, komplette PE- Verrohrung zwischen den
  Anlagenkomponenten, elektrischer Verdrahtung und Werkstattprüfung,
  CE-Kennzeichnung

Technische Daten Rahmenmodulsystem:
Einspeisewasserspezifikation
  Gesamtsalzgehalt als NaCl  :  1.000 ppm
  Einspeisewasserdruck min.  :  4,5 bar
  erforderlicher Einspeisewasservolumenstrom (bei  einer Ausbeute der
  Umkehrosmose von 80 %  min  :  1.100 l/h
  Wassertemperatur min./max. :  10/30 °C
  Umgebungstemperatur min./max.:  5/35 °C
Enthärtungsanlage:
  Nenndurchfluss min:  2,8 m³/h bei 20 °dH
  Druckverlust bei  Nenndurchfluss max:  0,5 bar
  Salzverbrauch pro m³ und °dH max:  0,03 kg
  Gesamtabwassermenge pro Regener max.:  80 l
Umkehrosmose:
Permeatleistung bei Einspeisewassertemperatur 15 °C min:  350l/h
Konzentrat-Volumenstrom min.:  100 l/h

Einspeisewasservolumenstrom
bei 80 % Ausbeute  min :  48l/h
Gesamtstromanschluss:  400 V/50 Hz
Gesamtanschlussleistung max:  2,5kW
Breite(ohne Salzlösebehälter) max:  2.500mm
Höhe max:  2.200 mm
Tiefe  max:  1.1000 mm
Menge: 1,000 St
DIN 276-2018 / IBP: 412
Bauabschnitte / Kostenträger: 412

**2.2.1.1.20 Verschneideeinrichtung 150 - 1600 l/h**
Verschneideeinrichtung 150 - 1600 l/h
zur Verschneidung von Rohwasser und
Permeat im Reinwasserbehälter
bestehend aus:
1 Stück Strömungsmesser  zur Einstellung der Durchflussleistung
  Ausführung: Kunststoff
1 Stück Membranventil als Einstellventil
  Material: PVC
1 Stück Magnetventil, parallel angesteuert zur Hochdruckpumpe der
  Umkehrosmoseanlage
  Material:  Messing
  Ausführung: stromlos geschlossen
  Anschluss:  24 V, DC
1 Satz Elektro-Kleinmaterial für den Umkehrosmose-Schaltschrank
Menge: 1,000 St
DIN 276-2018 / IBP: 412
Bauabschnitte / Kostenträger: 412

**2.2.1.1.30 Basisbehälter 1.500 Liter m. Pegelmesssonde**
Basisbehälter 1.500 Liter m. Pegelmesssonde
Ausführung:  druckloser Batterietank
Material:  lichtundurchlässiges PE schwarz
Vollinhalt min.:  1.500 ltr.
Behälterabmessungen
Länge max :  1.750 mm
Breite max:  800 mm
Behälterhöhe max:  1.800 mm
Gesamthöhe inkl. Stutzen max:  2.200 mm
Zubehör:
1 Stück Anschluss Zulauf
1 Stück Anschluss Behälterüberlauf
1 Stück  Anschluss Be- und Entlüftung
1 Stück  Anschlussöffnung für Pegelmesssonde
1 Stück Anschluss für Druckerhöhungsanlage
1 Stück  Reinigungsdom mit Schraubdeckel zur Sichtkontrolle
1 Stück Behälterüberlauf aus PVC
1 Stück Pegelmesssonde mit Druckaufnehmer inkl. 10 m Anschlusskabel zur Erfassung des Behälterfüllstandes
Menge: 1,000 St
DIN 276-2018 / IBP: 412
Bauabschnitte / Kostenträger: 412

**2.2.1.1.40 Überlauf DN 50 (steril)**
Überlauf DN 50 (steril)
zum Anbau an Basisbehälter
Technische Daten:
Material:  PVC
max. Zulauf- bzw. Entnahmemenge:  5,0 m³/h
Menge: 1,000 St
DIN 276-2018 / IBP: 412
Bauabschnitte / Kostenträger: 412

**2.2.1.1.50 Druckerhöhungsanlage bestehend aus:**
Druckerhöhungsanlage bestehend aus:
2 Stück Horizontal-Kreiselpumpen mit  Wechselstrommotor 230 V, 50/60 Hz,
  Schutzart IP 55, Pumpe und Motor mit  gemeinsamer Welle.
  Pumpenmotor mit Frequenzumrichter
  somit kein unnötiger Energieverbrauch.
  Werkstoffe  : 1.4301/EPDM
  Nennförderstrom:
  max.  2 x 2,0 m³/h bei 66,0 mWS
  max.  2 x 8,5 m³/h bei 29,0 mWS
  Motorleistungsaufnahme max.: 2,6 kW
  Anschluss  : saugseitig  1 1/4"  druckseitig 1"
  Steuerung mit Betriebsschalter Automatikbetrieb über einstellbaren
  Einschaltdruck und Pumpenstopp über Durchflussstopp
  Anzeige des momentanen Pumpendurchflusses
  Zeit/-Lastumschaltung einstellbar
  Kaskadenschaltung der beiden Pumpen
  Einstellbarer Zuschaltvolumenstrom zur Abdeckung bei Spitzenabnahme mit
  nahezu einer Durchflussverdopplung
  Potentialfreier Melde-/ Störmeldekontakt
  Zwei bauseitige Eingangssignale verarbeitbar

1 Stück komplette Verrohrung in PP / PE  innerhalb der Druckerhöhungsanlage,
  Saug- und Druckleitung gleichseitig,
Zulassungen der Verrohrung: DVGW, KTW, W 270
1 Stück Membranausdehnungsgefäß (teildurchströmt)  mit Wartungsentleerung
1 Manometer Edelstahl 0-10 bar
1 Rückflussverhinderer Edelstahl
  Absperrventile saug- und druckseitig
Mediumtemperatur:  5 - 40 °C
Umgebungstemperatur:  5 - 40 °C
Menge: 1,000 St
DIN 276-2018 / IBP: 412
Bauabschnitte / Kostenträger: 412

**2.2.1.1.60 Regeneriersalz 25 kg-Sack**
Menge: 1,000 St
DIN 276-2018 / IBP: 412
Bauabschnitte / Kostenträger: 412

**2.2.1.1.70 Inbetriebnahme der Anlage und Einweisung des Bedienpersonals durch Werkskundendienst oder zertifiziertes fachkundiges Personal.**
Inbetriebnahme der Anlage und Einweisung des Bedienpersonals durch Werkskundendienst oder zertifiziertes fachkundiges Personal.
inkl. Erstellung eines Einweisungs- und Inbetriebnahmeprotokolls.
Das Protokoll ist von den teilnehmenden Personen zu unterzeichnen.
Menge: 1,000 psch
DIN 276-2018 / IBP: 412
Bauabschnitte / Kostenträger: 412

*Hinweis*

###### 2.2.1.2 Umkehrosmoseanlage VSZ Adiabatik

*Hinweis: VSZ Adiabatik <30 µS/cm Gesamthärte: <1°dH*

**2.2.1.2.10 Rückspülfilter**
Rückspülfilter
für den Einbau unmittelbar nach der Wasserzähleranlage zum Schutz der
HausInstallation gem. DIN EN 806-2.DVGW-zertifiziert
Rückspülfilter nach DIN EN 13443-1,19628,
Verschmutzungsgrad durch transparente Filterglocke jederzeit von außen
optisch feststellbar.
bestehend aus:
Anschlussflansch aus entzinkungsarmen Messing für waagrechten und
senkechten Einbau, einschließlich Wasserzählerverschraubung.
Filterkopf aus hochfestem, strömungstechnisch geformtem, technischem
Kunststoff,
integrierter 12-teiliger Datumsanzeige für Wartung nach DIN EN 806-5,
einschließlich Druckminderer 1 bis 6 bar,
inkl. Manometer 0-10 bar, im Filterkopf stoßsicher eingebettet,
transparent-blauer Filterglocke, gegen übliche Haushaltsreiniger beständig,
inkl. druckschlagarmen Rückspülventil, selbst bei hohem Wasserdruck leicht
bedienbar, sowie kindersicherem,
selbstschließendem Rückspülventil und
Kanalanschluss DN 50 gemäß DIN EN 1717.

Filtergewebe aus Edelstahl.
Technische Daten:
Anschluss:  1" R
Nenndurchfluss:  3,6 m³/h
Anfangsdruckverlust:  0,2 bar
Nenndruck (PN):  PN 16 bei  30 Grad C
Durchlassweite:  100 µm
Druckminderer einstellbar von:  1 - 6 bar
Einbaulänge mit Verschraubung max: 220 mm
Menge: 1,000 St
DIN 276-2018 / IBP: 412
Bauabschnitte / Kostenträger: 412

**2.2.1.2.20 Euro-Systemtrenner 1"**
Euro-Systemtrenner  1"
Sicherungseinrichtung nach DIN 1988,Teil 4, bzw. DIN EN 1717
zum Einbau in Wasserleitungen bei Anschluss von besonderen Entnahmestellen und Apparaten an die Trinkwasserversorgung.
       - DVGW-zertifiziert -
Euro-Systemtrenner der Bauart BA
Zur Absicherung der Gefahrenklassen 1
bis 4 vom DVGW zugelassen.
DVGW-Prüfnummer: DW-6305BL0259
Ausführung:
Gehäuse und Deckel aus entzinkungsfreiem
Messing, einbaufertig und betriebsbereit
mit Anschlussverschraubungen, 3 Manometeranschlüsse für Vor-, Mittel- und
Nachdruckzone, Flachdichtung, Tropfwasseranschluss, einschließlich
Bedienungsanleitung.
Technische Daten:
Anschluss:  1" R
Nenndurchfluss:  5,2 m³/h
bei Druckverlust:  0,85 bar
KV-Wert:  7,6 m³/h
Ansprechdruck:  autom. Einstell.
Nenndruck max.:  10 bar (Ü)
Betriebstemp. max.:  65 °C
Tropfwasseranschluss:  40/50 DN
Einbaulänge mit Verschraubungen max.:  350 mm
Menge: 1,000 St
DIN 276-2018 / IBP: 412
Bauabschnitte / Kostenträger: 412

**2.2.1.2.30 Aktivkohlefilter**
Aktivkohlefilter
Der Aktivkohlefilter AKF dient zur Entchlorung von Wasser mit einem
Chlorgehalt kleiner 0,2 mg/l vor Umkehrosmoseanlagen.
Das Wasser muss frei von mechanischen Verunreinigungen sein.
Durchflussmenge bei max.
0,2 mg/l freiem Chlor:  600 l/h
Nenndruck max.:  8 bar
Wassertemperatur max.:  30 °C
Umgebungstemperatur max.:  40 °C
Anschlussgröße:  3/4" AG
Anschlussnennweite:  DN 20
Der Aktivkohlefilter AKF vollständig aus Kunststoff (PP)
Die Anschlussteile und die
Entlüftungsschraube sind aus Messing.
Verschmutzungen durch die Aktivkohle müssen ausgeschlossen werden.
Menge: 1,000 St
DIN 276-2018 / IBP: 412
Bauabschnitte / Kostenträger: 412

**2.2.1.2.40 Umkehrosmoseanlage**
Umkehrosmoseanlage
Anschlussfertiges Kompaktgerät, komplett montiert auf einem eloxierten
Aluminiumprofil-Systemträgergestell mit den Maßen
1.100 x 1.900 x 875 mm (B x H x T) zur Entsalzung von Trinkwässern gemäß
Trinkwasserverordnung
Anlagenausstattung:
Steuerung mit farbigem Touchpanel zur Anzeige des Betriebszustandes und der Anlagenwerte
Potentialfreie Kontakte zur Weiterleitung von Vorwarnungen und
Sicherheitsabschaltung
Digitaleingang zur vorrangigen Permeat Produktion in Zeiten günstigen Stromtarifs (Smart Metering)

Vollautomatische Überwachung und Regelung folgender Anlagenparameter:
Permeatdurchfluss und -leitfähigkeit, Ausbeute, Konzentratrückführung und
Pumpenfrequenz (in Abhängigkeit von der Wassertemperatur).
Bei Änderung der Wassertemperatur regelt die Umkehrosmose
sich automatisch in den optimalen (membranschonenden) Betriebszustand.
1 Stück dreiteiliger Hydroblock aus Rotguss, chemisch vernickelt, bestückt mit
  allen erforderlichen Ventilen, Armaturen, Manometern, sowie
  Durchflusssensoren
1 Stück geräuscharme frequenzgeregelte HD-Kreiselpumpe
  aus Edelstahl 1.4401
  Energieeinsparung durch Nutzung des Einspeisewasservordrucks und
  Motoren mit Wirkungsgrad IE3
1 Satz Ultra-Low pressure Umkehrosmosemembranen eingebaut in
  Druckrohren aus hochfestem PE
1 Stück Feinfilter mit Druckminderer
1 Schalt- und Steuereinheit komplett anschlussfertig intern verdrahtet und
  werkstattgeprüft, Schutzart IP 54
  Ausstattung Steuerung:
  - inkl. Kommunikationsmodul Modbus RTU
  - Bedienerführung
  - Messdatenprotokollierung auf integrierter SD-Karte
Technische Daten:
Einspeisewasser
Gesamtsalzgehalt als NaCl:  1.000 ppm
Einspeisewasserdruck min.:  2,5 bar
Temperatur min./max.:  10/30 °C
Permeatleistung bei Einspeisewasser-Temperatur 15 °C:  400 l/h
Konzentrat-Volumenstrom min. (bei 15 °C):  100 l/h
EinspeisewasserVolumenstrom bei 15 °C und 80 % Ausbeute:  500 l/h
Ausbeute min./max.:  50/80 %
Umgebungstemperatur min./max.:  5/35 °C
Ablaufdruck Permeat min./max.:  0,5/1,5 bar
Leistungsaufnahme bei 80 % Ausbeute (Offline):  0,87 kW
Stromanschluss:  400 V/ 50-60Hz
Menge: 1,000 St
DIN 276-2018 / IBP: 412
Bauabschnitte / Kostenträger: 412

**2.2.1.2.50 Dosieranlage Antiscalant**
Dosieranlage Antiscalant
Zur Zugabe von Härtestabilisierungsmitteln zur Vermeidung von Scaling auf
den Membranen der Umkehrosmose, bei einer Ausbeute von 75 % in
der Umkehrosmose.
Inklusive Membrandosierpumpe mit drehzahlgeregeltem Schrittmotor für
pulsationsarme, kontinuierliche Dosierung, integrierter Volumenstrommessung.
Max. Durchfluss:  7,5 l/h
Min. Flow:  2,5 ml/h
Max. Betriebsdruck:  16 bar Ü
Dosierkopf:  PP
Ventilkugel:  Keramik
Dichtung:  EPDM
Elektrische Daten:
1 x 230 V, 50 Hz, 18 W
IP 65, 1,5 m Kabel mit SCHUKO-Stecker

Aufbau:
- LCD Display mit Klartextanzeige
- Inklusive angebautem Druckhalteventil
- Sauglanze mit Voralarm und Leermeldung an der Steuerung
- Chemikalienauffangwanne zur sicheren Aufstellung des Dosiermittels in der
  Anlage incl. Halterung für die Sauglanze
Komplette Dosieranlage montiert geprüft, kalibriert und auf
Dosiermenge für Trinkwasser voreingestellt.
Menge: 1,000 St
DIN 276-2018 / IBP: 412
Bauabschnitte / Kostenträger: 412

**2.2.1.2.60 Dosierchemikal10 kg**
Dosierchemikal10 kg
Speziell entwickeltes flüssiges Antiscalant-Dosiermittel auf
Organophosphatbasis mit Dispergierwirkung, zur Vermeidung von
Ablagerungen bei Umkehrosmoseanlagen.
Produkteigenschaften:
- inkrustationsinhibierend
- verhindert Härteausfällungen
- Dispergator gegen Schmutzablagerungen  und Trübungen
- Komplexbildner für mehrwertige Ionen,  vor allem Barium, Strontium, sowie
  Calzium und Magnesium
Menge: 1,000 St
DIN 276-2018 / IBP: 412
Bauabschnitte / Kostenträger: 412

**2.2.1.2.70 Anbausystem zum seitlichen Beistellen an Rahmenmodulsysteme,**
Anbausystem zum seitlichen Beistellen an Rahmenmodulsysteme,
bestehend aus:
1 Stück Reinwasser-Basisbehälter mit Sterilluftfilter und Pegelmesssonde
  Ausführung:  druckloser Batterietank mit KTW-Zeugnis für
 Trinkwasserzulassung
  Material:  lichtundurchlässiges PE-grau
  Vollinhalt min:  1.000 l
  Behälterabmessungen
  Länge max:  900 mm
  Breite max:  900 mm
  Behälterhöhe max:  1.900 mm
  Gesamthöhe  inkl. Stutzen max.:  2.250 mm
  Ausstattung:
2 Stück Anschlussverschraubungen für Zulauf und Druckerhöhungsanlage
3 Stück Anschlüsse für kommunizierende  Verbindung
1 Stück Pegelmesssonde (im Tank) mit min.10 m Anschlusskabel
  zum Anschluss an die Steuerung zur analogen Füllstandsmessung
1 Stück Behälterüberlauf aus PVC ausgeführt als Überlaufschleife
  mit aufgebautem Sterilluftfilter (0,2 µm) zur Be- und Entlüftung
1 Druckerhöhungsanlage
  bestehend aus:
2 Stück Horizontal-Kreiselpumpen mit Wechselstrommotor 230 V, 50 Hz,
  Schutzart IP 55, geräuscharm und für Dauerbetrieb geeignet.
  Werkstoffe  : 1.4301/EPDM
  Nennförderstrom:
  2 x 2,0 m³/h bei 66,0 mWS
  2 x 8,5 m³/h bei 29,0 mWS
  Motorleistungsaufnahme max.:  2,6 kW
  Anschluss:  saugseitig  1 1/4"
  druckseitig 1"
  Pumpenmotor mit Frequenzumrichter
1 Steuerung mit Betriebsschalter
    - Automatikbetrieb über einstellbaren Einschaltdruck und Pumpenstopp
  über Durchflussstopp
    - Anzeige des aktuellen Pumpendurchflusses
    - integrierter Wassermangelschutz potentialfreier Melde-/ Störmeldekontakt
    - 2 Stück bauseitige Eingangssignale verarbeitbar
    - hintergrundbeleuchtetes Graphikdisplay
    - Datenprotokoll über SD Karte incl. Störspeicher
    - Vernetzung mit busfähiger Steuerung
1 Stück komplette Verrohrung in PP/PE innerhalb der Druckerhöhungsanlage
1 Stück Membranausdehnungsgefäß (teildurchströmt)
1 Stück Manometer Edelstahl 0-10 bar
1 Stück Rückflussverhinderer Edelstahl Absperrventile saug- und druckseitig
  Mediumtemperatur:  5 - 40 °C
  Umgebungstemperatur :  5 - 40 °C
  DEA komplett montiert auf einem Aluminium-Rahmengestell mit einstellbaren
  Nivellierfüßen.
einschl. verbindende Verrohrung von Behälter bis Druckerhöhungsanlage in PP/PE
Menge: 1,000 St
DIN 276-2018 / IBP: 412
Bauabschnitte / Kostenträger: 412

**2.2.1.2.80 Inbetriebnahme der Anlage und Einweisung des Bedienpersonals durch Werkskundendienst oder zertifiziertes fachkundiges Personal.**
Inbetriebnahme der Anlage und Einweisung des Bedienpersonals durch Werkskundendienst oder zertifiziertes fachkundiges Personal.
inkl. Erstellung eines Einweisungs- und Inbetriebnahmeprotokolls.
Das Protokoll ist von den teilnehmenden Personen zu unterzeichnen.
Menge: 1,000 psch
DIN 276-2018 / IBP: 412
Bauabschnitte / Kostenträger: 412

*Hinweis*

*Hinweis*

###### 2.2.1.3 Umkehrosmoseanlage SO1 Adiabatik

*Hinweis: - Permeat für Adiabatik; Vorgabe LF < 500 µS/cm GH 0-4°dH - Verbrauch: ca. 450 l/h - Auslegeleistung: 4,1 m³/h bei 60 mWS*

**2.2.1.3.10 Feinfilter DN 25**
Feinfilter DN 25
zur Filtration von Trinkwasser bestimmt.
Feinfilter nach den Vorgaben der DIN EN 13443-1 und der DIN 9628
zum Einbau in die Trinkwasserinstallation nach DIN EN 806- 2
DVGW-angemeldet
Integrierte Intervallanzeige erinnert an rechtzeitiges Auswechseln der Filterkerze (DIN EN 806-5)
Abnehmbare Abdeckung zum Schutz von Filterglocke und Filterkerze vor UV-Licht
Sichtfenster zur Erkennung des Verschmutzungsgrades des Filtereinsatzes
Inklusive Druckminderer von 1 bis 6 bar Stufenlos einstellbar.
Ausgangsdruckanzeige stoßfest im Filterkopf eingebettet
Technische Daten:
Durchfluss nach DIN EN 1567:  3,6 m³/h(DN25)
Nenndruck:  PN 16
Wassertemperatur:  5-30° C
Filterfeinheit:  100 µm
Menge: 1,000 St
DIN 276-2018 / IBP: 412
Bauabschnitte / Kostenträger: 412

**2.2.1.3.20 Euro-Systemtrenner 1"**
Euro-Systemtrenner  1"
Sicherungseinrichtung nach DIN 1988,Teil 4, bzw. DIN EN 1717
zum Einbau in Wasserleitungen bei Anschluss von besonderen Entnahmestellen und Apparaten an die Trinkwasserversorgung.
DVGW-zertifiziert
Euro-Systemtrenner der Bauart BA
Zur Absicherung der Gefahrenklassen 1 bis 4 vom DVGW zugelassen.
DVGW-Prüfnummer: DW-6305BL0259
Ausführung:
Gehäuse und Deckel aus entzinkungsfreiem Messing, einbaufertig
mit Anschlussverschraubungen, 3 Manometeranschlüsse für Vor-, Mittel- und
Nachdruckzone, Flachdichtung, Tropfwasseranschluss
Technische Daten:
Anschluss:  1" R
Nenndurchfluss:  5,2 m³/h
bei Druckverlust:  0,85 bar
KV-Wert:  7,6 m³/h
Ansprechdruck:  autom. Einstell.
Nenndruck  max.:  10 bar (Ü)
Betriebstemp.  max.:  65 °C
Tropfwasseranschluss :  40/50 DN
Einbaulänge mit Verschraubungen max:  350 mm
Menge: 1,000 St
DIN 276-2018 / IBP: 412
Bauabschnitte / Kostenträger: 412

**2.2.1.3.30 Aktivkohlefilter**
Aktivkohlefilter
Der Aktivkohlefilter AKF dient zur Entchlorung von Wasser mit einem
Chlorgehalt kleiner 0,2 mg/l vor Umkehrosmoseanlagen.
Durchflussmenge bei max.
0,2 mg/l freiem Chlor:  600 l/h
Nenndruck max.:  8 bar
Wassertemperatur max.:  30 °C
Umgebungstemperatur max.:  40 °C
Anschlussgröße:  3/4" AG
Anschlussnennweite:  DN 20
Der Aktivkohlefilter AKF vollständig aus Kunststoff (PP)
Die Anschlussteile und die Entlüftungsschraube sind aus Messing.
Menge: 1,000 St
DIN 276-2018 / IBP: 412
Bauabschnitte / Kostenträger: 412

**2.2.1.3.40 Dosieranlage Antiscalant**
Dosieranlage Antiscalant
Zur Zugabe von Härtestabilisierungsmitteln zur Vermeidung von Scaling auf
den Membranen der Umkehrosmose, bei einer Ausbeute von 75 % in
der Umkehrosmose.
Inklusive Membrandosierpumpe mit drehzahlgeregeltem Schrittmotor
integrierter Volumenstrommessung.
Max. Durchfluss:  7,5 l/h
Min. Durchfluss:  2,5 ml/h
Max. Betriebsdruck:  16 bar Ü
Dosierkopf:  PP
Ventilkugel:  Keramik
Dichtung:  EPDM
Elektrische Daten:
1 x 230 V, 50 Hz, 18 W
IP 65, 1,5 m Kabel mit SCHUKO-Stecker

Aufbau:
- LCD Display mit Klartextanzeige
- Inklusive angebautem Druckhalteventil
- Sauglanze mit Voralarm und Leermeldung  an der Steuerung
- Chemikalienauffangwanne  incl. Halterung für die Sauglanze
Komplette Dosieranlage montiert geprüft, kalibriert und auf
Dosiermenge für Trinkwasser voreingestellt.
Menge: 1,000 St
DIN 276-2018 / IBP: 412
Bauabschnitte / Kostenträger: 412

**2.2.1.3.50 Dosierchemikal20 kg**
Dosierchemikal20 kg
flüssiges Antiscalant-Dosiermittel auf Organophosphatbasis mit
Dispergierwirkung,
Produkteigenschaften:
- inkrustationsinhibierend
- verhindert Härteausfällungen
- Dispergator gegen Schmutzablagerungen  und Trübungen
- Komplexbildner für mehrwertige Ionen, vor allem Barium, Strontium, sowie
  Calzium und Magnesium
Menge: 1,000 St
DIN 276-2018 / IBP: 412
Bauabschnitte / Kostenträger: 412

**2.2.1.3.60 Umkehrosmoseanlage**
Umkehrosmoseanlage
komplett montiert auf einem eloxierten Aluminiumprofil-Systemträgergestell
mit den Maßen max:
1.100 x 1.900 x 875 mm (B x H x T)
zur Entsalzung von Trinkwässern gemäß
Trinkwasserverordnung Anlagenausstattung:
Steuerung mit Grafik-Touchpanel zur Anzeige des Betriebszustandes und der Anlagenwerte

Potentialfreie Kontakte zur Weiterleitung von Vorwarnungen und
Sicherheitsabschaltung
Digitaleingang zur vorrangigen Permeatproduktion in Zeiten günstigen Stromtarifs (Smart Metering)
Vollautomatische Überwachung und Regelung folgender Anlagenparameter:
Permeatdurchfluss und -leitfähigkeit, Ausbeute, Konzentratrückführung und Pumpenfrequenz (in Abhängigkeit von der Wassertemperatur).
1 Stück dreiteiliger Hydroblock aus Rotguss,  chemisch vernickelt, bestückt mit
  allen erforderlichen Ventilen,  Armaturen, Manometern, sowie
  Durchflusssensoren
1 Stück geräuscharme frequenzgeregelte HD-  Kreiselpumpe
  aus Edelstahl 1.4401 Energieeinsparung durch Nutzung des
  Einspeisewasservordrucks und Motoren mit Wirkungsgrad IE3
1 Satz Ultra-Low pressure Umkehrosmosemembranen eingebaut in
  Druckrohren aus hochfestem PE
1 Stück Feinfilter mit Druckminderer
1 Schalt- und Steuereinheit  komplett anschlussfertig intern verdrahtet und werkstattgeprüft, Schutzart IP 54

  Ausstattung Steuerung:
  - inkl. Kommunikationsmodul Modbus RTU
  - Bedienmöglichkeit einer optionalen
  Enthärtung (duo WE-X), eines Permeattanks, sowie einer Druckerhöhung
  über die Steuerung
  - Messdatenprotokollierung
Technische Daten:
Einspeisewasser
  Gesamtsalzgehalt als NaCl:  1.000 ppm
  Einspeisewasserdruck min.:  2,5 bar
  Temperatur min./max. :  10/30 °C
Permeatleistung bei Einspeisewasser-Temperatur 15 °C:  450 l/h
Konzentrat-Volumenstrom min. (bei 15 °C) :  113 l/h
Einspeisewasser-Volumenstrom bei 15 °C und 80 % Ausbeute: 563 l/h
Ausbeute min./max.:  50/80 %
Umgebungstemperatur min./max.:  5/35 °C
Ablaufdruck Permeat min./max.:  0,5/1,5 bar
Leistungsaufnahme bei 80 % Ausbeute (Offline)  :  0,94 kW
Stromanschluss:  400 V/50-60 Hz
Menge: 1,000 St
DIN 276-2018 / IBP: 412
Bauabschnitte / Kostenträger: 412

**2.2.1.3.70 Reinwasser-Basisbehälter 1000 Liter Sterilluftfilter**
Reinwasser-Basisbehälter 1000 Liter Sterilluftfilter
Ausführung:  druckloser Behälter  mit Trinkwasser-Zulassung
Material:  lichtundurchlässiges PE-schwarz
Vollinhalt min.:  1.000 l
Behälterabmessungen:
Gesamtbreite max.:  1.160 mm
Gesamttiefe max.:  960 mm
Behälterhöhe zyl. max.:  2.150 mm
Gesamthöhe inkl. Stutzen max.:  2.200 mm
Ausstattung:
1 Stück Anschluss Zulauf
1 Stück Anschluss Behälterüberlauf
1 Stück Anschluss Be- und Entlüftung
1 Stück Anschluss Pegelmesssonde
1 Stück Anschluss Entnahme
1 Stück Behälterüberlauf aus PE  mit Siphon
1 Stück Sterilluftfilter (0,2 µm) zur  Be- und Entlüftung
1 Pegelmesssonde (im Behälter) mit min. 10 m Anschlusskabel
  zum Anschluss an die Steuerung
Menge: 1,000 St
DIN 276-2018 / IBP: 412
Bauabschnitte / Kostenträger: 412

**2.2.1.3.80 Behälteranschluss Edelstahl G1"**
Menge: 2,000 St
DIN 276-2018 / IBP: 412
Bauabschnitte / Kostenträger: 412

**2.2.1.3.90 Behälteranschluss Edelstahl G2"**
Menge: 1,000 St
DIN 276-2018 / IBP: 412
Bauabschnitte / Kostenträger: 412

**2.2.1.3.100 Druckerhöhungsanlage**
Druckerhöhungsanlage
bestehend aus:
2 Stück Horizontal-Kreiselpumpen mit
  Wechselstrommotor 230 V, 50/60 Hz,
  Schutzart IP 55, Pumpe und Motor mit  gemeinsamer Welle.
  Pumpenmotor mit Frequenzumrichter für sanften Start und Stopp des
  Pumpenmotors
  materialschonender Betrieb. Über die Drehzahlregelung erfolgt die Anpassung
  des Betriebspunktes an die Abnahme
  Werkstoffe  : 1.4301/EPDM
  Nennförderstrom:
  max.  2 x 2,0 m³/h bei 66,0 mWS
  max.  2 x 8,5 m³/h bei 29,0 mWS
  Motorleistungsaufnahme max.:  2,6 kW
  Anschluss:  saugseitig  1 1/4"
  druckseitig 1"
  Steuerung mit Betriebsschalter

  Automatikbetrieb über einstellbaren Einschaltdruck und Pumpenstopp über
  Durchflussstopp Anzeige des momentanen Pumpendurchflusses
  Zeit/-Lastumschaltung einstellbar
  Kaskadenschaltung der beiden Pumpen
  Einstellbarer Zuschaltvolumenstrom zur Abdeckung bei Spitzenabnahme mit
  nahezu einer Durchflussverdopplung Potentialfreier Melde-/ Störmeldekontakt
  Zwei bauseitige Eingangssignale verarbeitbar
  Graphikdisplay
  Datenprotokoll über SD Karte incl. Störspeicher möglich
  Vernetzung mit busfähiger Steuerung
 1 Stück komplette Verrohrung in PP / PE innerhalb der Druckerhöhungsanlage,
  Saug- und Druckleitung gleichseitig,
  Zulassungen der Verrohrung: DVGW, KTW,  W 270
1 Stück Membranausdehnungsgefäß (teildurchströmt) zur Reduzierung
  der Pumpenschaltspiele, mit Wartungsentleerung
1 Stück Manometer Edelstahl 0-10 bar
1 Stück Rückflussverhinderer Edelstahl Absperrventile saug- und druckseitig
Mediumtemperatur:  5 - 40 °C
Umgebungstemperatur:  5 - 40 °C
Komplett montiert auf einem Aluminium Rahmengestell mit einstellbaren Nivellierfüßen.
Menge: 1,000 St
DIN 276-2018 / IBP: 412
Bauabschnitte / Kostenträger: 412

**2.2.1.3.110 Inbetriebnahme der Anlage und Einweisung des Bedienpersonals durch Werkskundendienst oder zertifiziertes fachkundiges Personal.**
Inbetriebnahme der Anlage und Einweisung des Bedienpersonals durch Werkskundendienst oder zertifiziertes fachkundiges Personal.
inkl. Erstellung eines Einweisungs- und Inbetriebnahmeprotokolls.
Das Protokoll ist von den teilnehmenden Personen zu unterzeichnen.
Menge: 1,000 psch
DIN 276-2018 / IBP: 412
Bauabschnitte / Kostenträger: 412

*Hinweis*

###### 2.2.1.4 Filteranlage Trinkwasser SO2

*Hinweis: Filternlage Trinkwasser*

**2.2.1.4.10 Rückspülfilter**
Rückspülfilter
Nach DIN EN 806-2 ist bei metallenen Leitungen unmittelbar nach der Wasserzähleranlage ein Filter nach DIN EN 13443-1, 19628, in die Trinkwasseranlage
einzubauen.
DVGW-zertifiziert
Vollautomatischer Rückspülfilter mit modularem Filterelement aus Kunststoff
mit Filtergewebe aus Edelstahl inkl. Rotationsdüse sowie Abstreifbürsten zur
mechanischen Zusatzreinigung für optimale Rückspülwirkung, aufgebauter An-
triebseinheit, separater Steuereinheit als Schaltkasten. Wasserentnahme auch
während der Rückspülung möglich. Gehäuse aus entzinkungsarmem Messing,
für Wartungskontrollen leicht zu öffnen, einschließlich 2 Manometer 0 - 10 bar,
Spülwasseranschluss zum Einklemmen
von HT-Rohr DN 50 nach DIN EN 1717.
Schaltkasten mit frei programmierbarer
Steuerung Störungserkennung und potentialfreien Kontakten
für GLT, Leuchtdiodenanzeige, Betrieb und Rückspülen, Taster für manuelle
Auslösung, Differenzdrucksteuerung und zusätzlicher Sicherheitszeitsteuerung,
einstellbar 2 - 30 Tage.
Alle Materialien recyclingfähig und entsprechend dem Lebensmittel- und
Bedarfsgegenständegesetz (LMBG).
Technische Daten:
Anschluss:  80 DN
Nenndurchfluss:  60,0 m³/h
Anfangsdruckverlust:  0,2 bar
Kv-Wert.  124,0 m³/h
Durchlassweite:  100 µm
Nenndruck (PN):  16 bar
Wassertemperatur:  90 Grad C
Einbaulänge mit Flanschanschluss (ohne GSD):  250 mm
Bauhöhe:  545 mm
Erforderlicher Kanalanschluss:  50 DN
Netzanschluss(Schukostecker):  230 V, 50 Hz
Schutzart:  54 IP
Betriebsspannung:  24 V
Menge: 2,000 St
DIN 276-2018 / IBP: 412
Bauabschnitte / Kostenträger: 412

**2.2.1.4.20 Sicherheitsventil Zubehör**
Sicherheitsventil Zubehör
Stromlos geschlossenes Magnetventil als zusätzliche Sicherheitseinrichtung.
Verhindert während einer Rückspülung unzulässigen Wasseraustritt z. B. bei Stromausfall oder durch einen Defekt am Filter
bestehend aus:
1 Stück Magnetventil (stromlos geschlossen) mit Anschlusskabel an die Steuerung MRA
Menge: 2,000 St
DIN 276-2018 / IBP: 412
Bauabschnitte / Kostenträger: 412

**2.2.1.4.30 Drucksensoren Zubehör**
Drucksensoren Zubehör
Zur Messung des Wasserdrucks am Eingang und Ausgang des Filters
Über einen programmierten Differenzdruck in der Steuerung wird eine
Rückspülung ausgelöst
Menge: 2,000 St
DIN 276-2018 / IBP: 412
Bauabschnitte / Kostenträger: 412

**2.2.1.4.40 PVC-Verr.Filter DN80/DN 125; vorm.für Parallelschaltung von 2 Feinfiltern DN 80, einschließlich kompletter Vormontage**
PVC-Verr.Filter DN80/DN 125; vorm.für Parallelschaltung von 2 Feinfiltern DN 80, einschließlich kompletter Vormontage
bestehend aus:
4 Stück Ringabsperrklappen m. Rastgriff DN 80
  einschl. Flanschen, Schrauben und  Dichtungen
1 Satz Form- und Verbindungsstücke  aus PVC
  ab  T-Verteiler mit Flansch W-Eintritt
  bis T-Verteiler mit Flansch W-Austritt
Verrohrung intern:  DN  80
Hauptanschluss:  DN 125
Betriebstemperatur max.:  20 °C
Betriebsdruck max.:  10 bar Ü
Menge: 1,000 St
DIN 276-2018 / IBP: 412
Bauabschnitte / Kostenträger: 412

*Hinweis*

###### 2.2.1.5 Umkehrosmoseanlage SO2 1. Stufe

*Hinweis*

**2.2.1.5.10 Euro-Systemtrenner 1 1/2"**
Euro-Systemtrenner  1 1/2"
Sicherungseinrichtung nach DIN 1988,Teil 4, bzw. DIN EN 1717
zum Einbau in Wasserleitungen bei Anschluss von besonderen Entnahmestellen und Apparaten an die Trinkwasserversorgung.
DVGW-zertifiziert
Euro-Systemtrenner der Bauart BA
Zur Absicherung der Gefahrenklassen 1 bis 4 vom DVGW zugelassen.
DVGW-Prüfnummer: DW-6305BL0259
Ausführung:
Gehäuse und Deckel aus entzinkungsfreiem Messing, einbaufertig
mit Anschlussverschraubungen, 3 Manometeranschlüsse für Vor-, Mittel- und
Nachdruckzone, Flachdichtung, Tropfwasseranschluss
Technische Daten:
Anschluss:  1 1/2" R
Nenndurchfluss:  13,5 m³/h
bei Druckverlust:  0,78 bar
KV-Wert:  22,2 m³/h
Ansprechdruck:  autom. Einstell.
Nenndruck  max.:  10 bar (Ü)
Betriebstemp.  max.:  65 Grad C
Tropfwasseranschluss:  50 DN
Einbaulänge mit Verschraubungen max:  470 mm
Menge: 1,000 St
DIN 276-2018 / IBP: 412
Bauabschnitte / Kostenträger: 412

**2.2.1.5.20 Dosieranlage (Doppel) zur Härtestabilisierung oder zum**
Dosieranlage (Doppel) zur Härtestabilisierung oder zum
Abbinden von freiem Chlor und Chlordioxid vor der Umkehrosmoseanlage
2 Stück selbstansaugende Membrandosierpumpen
  mit Mikroprozessorsteuerung für exakte, pulsationsarme Dosierung
  beleuchtete LC-Anzeige für Betrieb,  Dosierung und Störmeldung
  Material:  PP
  Motor:  230 V, 50 Hz
  Schutzart:  IP 65
2 Stück Druckhalteventile aus PVC
2 Stück  Dosiergruppen aus PVC
  mit Absperrhahn und federbelastetem Kugelrückschlagventil
  5m Dosierschlauch
2 Stück Sauglanzen für Einweggebinde,
  aus PVC/PPO, potentialfreiem Schwimmerschalter für Leermeldung
  und Voralarm, Saugschlauch aus PVC transparent und Bodensieb
2 Stück Auffangwannen aus PP
Menge: 1,000 St
DIN 276-2018 / IBP: 412
Bauabschnitte / Kostenträger: 412

**2.2.1.5.30 20 kg Kanister Flüssiges, konzentriertes Sauerstoffbindemittel zur Verhinderung von Korrosion in Warmwasserkreisläufen**
20 kg Kanister Flüssiges, konzentriertes Sauerstoffbindemittel zur Verhinderung von Korrosion in Warmwasserkreisläufen
und Dampferzeugungsanlagen oder zum Abbinden von freiem Chlor und Chlordioxid vor Umkehrosmoseanlagen.
Menge: 4,000 St
DIN 276-2018 / IBP: 412
Bauabschnitte / Kostenträger: 412

**2.2.1.5.40 Tangential-Mischeinrichtung**
Tangential-Mischeinrichtung
zur optimalen Durchmischung vor der Umkehrosmose
bestehend aus:
1 Stück Tangentialmischer
zur innigen Vermischung des Dosierchemikals mit dem Einspeisewasser
Nennweite  :  DN 40
Material  :  PVC
Menge: 1,000 St
DIN 276-2018 / IBP: 412
Bauabschnitte / Kostenträger: 412

**2.2.1.5.50 Dosieranlage (Doppel)**
Dosieranlage (Doppel)
zur Härtestabilisierung oder zum Abbinden von freiem Chlor und Chlordioxid
vor der Umkehrosmoseanlage
2 Stück selbstansaugende Membrandosierpumpen
  mit Mikroprozessorsteuerung für  exakte, pulsationsarme Dosierung
  beleuchtete LC-Anzeige für Betrieb, Dosierung und Störmeldung
  Material:  PP
  Motor:  230 V, 50 Hz
  Schutzart:  IP 65
2 Stück Druckhalteventile aus PVC
2 Stück Dosiergruppen aus PVC mit Absperrhahn und federbelastetem
  Kugelrückschlagventil
5 m Dosierschlauch
2 Stück  Genodos-Sauglanzen B 10/20
  für Einweggebinde, aus PVC/PPO, potentialfreiem Schwimmerschalter für
  Leermeldung und Voralarm, Saugschlauch aus PVC transparent und
  Bodensieb
2 Stück Auffangwannen aus PP
Menge: 1,000 St
DIN 276-2018 / IBP: 412
Bauabschnitte / Kostenträger: 412

**2.2.1.5.60 Dosierchemikal 23,5 kg**
Dosierchemikal  23,5 kg
flüssiges Antiscalant-Dosiermittel auf Organophosphatbasis mit Dispergierwirkung, zur Vermeidung von Ablagerungen
bei Umkehrosmoseanlagen.
Produkteigenschaften:
- inkrustationsinhibierend
- verhindert Härteausfällungen
- Dispergator gegen Schmutzablagerungen
  und Trübungen
- Komplexbildner für mehrwertige Ionen,  vor allem Barium, Strontium, sowie
  Calzium und Magnesium
Menge: 2,000 St
DIN 276-2018 / IBP: 412
Bauabschnitte / Kostenträger: 412

**2.2.1.5.70 Umkehrosmoseanlage**
Umkehrosmoseanlage
Anschlussfertige Umkehrosmose, komplett
montiert auf einem eloxierten Aluminiumprofil-Systemträgergestell
mit den Maßen max:
3.900 x 2.250 x 1.100 mm (B x H x T) zur Entsalzung von Trinkwässern gemäß
Trinkwasserverordnung
Anlagenausstattung:
Steuerung mit ouchpanel zur Anzeige des Betriebszustandes und der Anlagenwerte

Potentialfreie Kontakte zur Weiterleitung von Vorwarnungen und
Sicherheitsabschaltung
Digitaleingang zur vorrangigen Permeatproduktion in Zeiten günstigen Stromtarifs (Smart Metering)
Vollautomatische Überwachung und Regelung folgender Anlagenparameter:
Permeatdurchfluss und -leitfähigkeit, Ausbeute, Konzentratrückführung und Pumpenfrequenz (in Abhängigkeit von der Wassertemperatur).
1 Stück PE-Verrohrung innerhalb der Anlage mit KTW Zulassung
1 Stück geräuscharme frequenzgeregelte HD-  Kreiselpumpe
  aus Edelstahl 1.4401 Energieeinsparung durch Nutzung des
  Einspeisewasservordrucks und Motoren mit Wirkungsgrad IE3
  mit optischem Sensor zur Überwachung Trockenlauf
3 Stück Probeventile aus Edelstahl
1 Satz Druckrohre aus GFK
1 Satz 8" Ultra-Low Pressure Umkehrosmosemembranen mit KTW Zulassung
1 Feinfilter/Kerzenfilter
- Durchflussmessung mittels Wirbelzähler zur Volumenmessung der
  Anlagenströme Permeat, Konzentrat und Konzentratrückführung
- Permeat-Qualitätskontrolle über eine temperaturkompensierte
  Leitfähigkeitsmessung
2 Stück Regelventile zur automatischen
  Einstellung der Anlagendurchflüsse Konzentrat und Konzentratrückführung
1 Stück Druckmessung Betriebsdruck
1 Stück Schalt- und Steuereinheit

komplett anschlussfertig intern verdrahtet und werkstattgeprüft, Schutzart IP 54
Ausstattung Steuerung:
  - Bedienerführung deutsch
  - Bedienmöglichkeit einer Enthärtung oder bis zu zwei Antiscalantpumpen,
  eines Permeattanks, sowie einer Druckerhöhung über die Steuerung
  - Messdatenprotokollierung auf integrierter SD-Karte
  - inkl. Kommunikationsmodul Modbus RTU
Technische Daten:
Grenzwerte Speisewasser:
Gesamtsalzgehalt als NaCl:  1.000 ppm
Speisewasserdruck min.:  1,0 bar
Temperatur min./max. :  10/30 °C
Permeatleistung (max.) bei Speisewasser-Temperatur 15 °C:  3,2 m³
Konzentrat-Volumenstrom min. (bei 15 °C):  0,8 m³
Einspeisewasser-Volumenstrom bei 15 °C und 80 % Ausbeute: 4,0 m³
Ausbeute min./max.:  50/80 %
Umgebungstemperatur min./max.:  5/35 °C
Ablaufdruck Permeat min./max.:  0,5/1,5 bar
Stromanschluss:  400 V/50…60 Hz  3P/N/PE
Menge: 1,000 St
DIN 276-2018 / IBP: 412
Bauabschnitte / Kostenträger: 412

**2.2.1.5.80 Permeatverwurfsschaltung**
Permeatverwurfsschaltung
zum Ableiten des Erstpermeats in den Kanal (zeitgesteuert)
bestehend aus:
2 Stück elektrisch betätigten Motorkugelhähnen aus Edelstahl
1 Satz Anschlussteile
Die Funktion Permeatentlastung ist in der Permeatverwurfsschaltung enthalten.
Menge: 1,000 St
DIN 276-2018 / IBP: 412
Bauabschnitte / Kostenträger: 412

**2.2.1.5.90 Basisbehälter 4.000 Liter m. Pegelmesssonde**
Basisbehälter 4.000 Liter m. Pegelmesssonde
Ausführung:  druckloser Batterietank
Material  :  lichtundurchlässiges PE schwarz
Vollinhalt:  4.000 ltr.
Behälterabmessungen
Länge max.:  2.600 mm
Breite max.:  1.100 mm
Gesamthöhe inkl. Stutzen max.:  2.200 mm
Zubehör:
1 Stück Anschluss Zulauf
1 Stück Anschluss Behälterüberlauf
1 Stück Anschluss Be- und Entlüftung
1 Stück Anschlussöffnung für Pegelmesssonde
1 Stück Anschluss für Druckerhöhungsanlage
1 Stück Reinigungsdom mit Schraubdeckel  zur Sichtkontrolle
1 Stück Behälterüberlauf aus PVC
1 Stück Pegelmesssonde mit Druckaufnehmer (im Behälter) inkl. min 10 m
Anschlusskabel zur Erfassung des Behälterfüllstandes
Menge: 1,000 St
DIN 276-2018 / IBP: 412
Bauabschnitte / Kostenträger: 412

**2.2.1.5.100 Ergänzungsbehälter 4.000 Liter PE schwarz**
Ergänzungsbehälter 4.000 Liter PE schwarz
Ausführung:  druckloser Batterietank
Material  :  lichtundurchlässiges PE schwarz
Vollinhalt:  4.000 ltr.
Behälterabmessungen
Länge max.:  2.600 mm
Breite max.:  1.100 mm
Gesamthöhe inkl. Stutzen max.:  2.200 mm
Zubehör:
1 Stück Anschluss Zulauf
1 Stück Anschluss Be- und Entlüftung
1 Stück Anschluss Entnahme
1 Stück Reinigungsdom mit Schraubdeckel zur Sichtkontrolle
Menge: 2,000 St
DIN 276-2018 / IBP: 412
Bauabschnitte / Kostenträger: 412

**2.2.1.5.110 Überlauf DN 100 (steril)**
Überlauf DN 100 (steril)
zum Anbau an Basisbehälter
bei Verwendung von Sterilluftfilter oder CO²-Falle zwingend erforderlich.
Technische Daten:
Material:  PVC
Max. Zulauf- bzw. Entnahmemenge:  15,0 m³/h
Menge: 1,000 St
DIN 276-2018 / IBP: 412
Bauabschnitte / Kostenträger: 412

**2.2.1.5.120 Anbausatz Sterilluftfilter**
Anbausatz Sterilluftfilter
zur sterilen Be- und Entlüftung von Speicherbehältern zum Rückhalt
von Keimen und Partikeln aus der Umgebungsluft.

Technische Daten:
Material Gehäuse:  PP
Material Filtervlies:  PP
Rückhalterate:  0,2 µm nominal
Max. Zulauf- bzw. Entnahmemenge:  7,5 m³/h
Außendurchmesser:  110 mm
Höhe max.:  120 mm
Menge: 9,000 St
DIN 276-2018 / IBP: 412
Bauabschnitte / Kostenträger: 412

**2.2.1.5.130 Verbindungsset DN 80**
Verbindungsset DN 80
zur entnahmeseitigen kommunizierenden Verbindung eines
Reinwasser-Basisbehälters mit dem ersten Ergänzungsbehälter
identischer Größe
vormontiert

Material:  PVC
Nennweite:  DN 80
Entnahmemenge aus Behälter max.:  22 m³/h
Menge: 1,000 St
DIN 276-2018 / IBP: 412
Bauabschnitte / Kostenträger: 412

**2.2.1.5.140 Verbindungsset DN 80**
Verbindungsset DN 80
zur entnahmeseitigen kommunizierenden Verbindung eines
zusätzlichen Reinwasser-Ergänzungsbehälters mit einem
Basisbehälter und ersten Ergänzungsbehälter identischer Größe
vormontiert

Material:  PVC
Nennweite:  DN 80
Entnahmemenge aus Behälter max.:  22 m³/h
Menge: 2,000 St
DIN 276-2018 / IBP: 412
Bauabschnitte / Kostenträger: 412

**2.2.1.5.150 Druckerhöhungsanlage mit PP-Verrohrung**
Druckerhöhungsanlage mit PP-Verrohrung
bestehend aus:
2 Stück vertikale, mehrstufige und normalsaugende,
  Edelstahl-HD-Kreiselpumpen in  geräuscharmer Ausführung
2 Stück Antriebe durch direkt gekoppelte oberflächengekühlte
  Drehstrom-Elektromotor-Frequenzmformereinheiten,
  Effizienzklasse IE3, Schutzart IP 55
2 Stück integrierte Regeleinheiten mit Mikroprozessorsteuerung und
  2-zeiligem LCD-  Display für:
  - anwenderfreundliche Regelung der Pumpe auf konstanten Druck
  (einstellbar)bei variabler Fördermenge
  - Verhinderung von Druckstößen durch sanftes Hoch- und Tieflaufen
  - automatischer Wechselbetrieb der Pumpen durch einstellbares Zeitintervall
  - automatische Zuschaltung der zweiten Pumpe bei Spitzenbedarf
  - automatische Umschaltung bei Störung einer Pumpe
2 Stück Drucktransmitter mit Ausgang 4-20 mA,
  zur Messwertaufnahme und Übermittlung an den Frequenzumformer
1 Stück Schaltkasten Druckerhöhungsanlage (400V/50Hz)
  Ausstattung:
  - 1 Stück Hauptschalter
  - 1 Stück Zuleitungsanschluss 400V/50Hz
  - 2 Stück Netzanschlüsse für Druckerhöhungspumpen
  - 1 Stück Anschlussvorbereitung für externen Trockenlaufschutz,
  z. B. Pegel- oder Druckschalter
  - 1 Stück Anschlussvorbereitung für externe
  Freigabe der Druckerhöhungsanlage
  - 2 Stück potenzialfreie Ausgänge für Pumpenstörmeldungen
  - 2 Stück potenzialfreie Ausgänge für Pumpenlaufmeldungen
1 Stück zwangsdurchströmtes Membrandruckausdehnungsgefäß nach DIN 4807 T5, KTW
  und DVGW
1 Stück komplette PVC-Verrohrung und Verkabelung innerhalb
  der Druckerhöhungsanlage
  - 2 Stück Absperrventile saugseitig
  - 2 Stück Rückflussverhinderer druckseitig nach DVGW
  - 2 Stück Absperrventile druckseitig
  - 1 Stück Edelstahlmanometer 0 - 10 bar
  - 1 Stück Entleerventil druckseitig
Anlage komplett montiert auf einem Aluminium-Rahmengestell mit einstellbaren
Nivellierfüßen.

Technische Daten:
Werkstoffe:  Edelstahl 1.4404/  1.4408/EPDM
Förderstrom :  15,0 m³/h bei 85,0 mWS
  40,0 m³/h bei 55,1mWS
Mediumtemperatur:  5 - 35 °C
Umgebungstemperatur:  5 - 40 °C
Anschlussleistung:  22,0 kW
Netzanschluss:  400 V/50 Hz
Schutzart:  IP 55
Abmessungen max (LxBxH):  1.500x900x1.900 mm
Anschlussnennweite
saugseitig:  DN 100
druckseitig:  DN 100
Menge: 1,000 St
DIN 276-2018 / IBP: 412
Bauabschnitte / Kostenträger: 412

**2.2.1.5.160 UV-Anlage**
UV-Anlage
Durchflussleistung Qmax = 47,8 m³/h
basierend auf einer Raumbestrahlung
von mind. 400 J/m² bei einem SSK(254nm) von max. 2,7 1/m.

- Edelstahl-Rahmengestell
- elektropolierte Edelstahl-Druckrohre mit zentrisch angeordneten UV-Strahlern
- Quarzschutzrohre einfach demontierbar
- 2 Spül-/Entleerventile
- Strömungsverteilungseinrichtung
- Mikroprozessorsteuerung
- UV-Sensor nach W 294
- Anzeige der Bestrahlungstärke und Betriebszustände

UV-Anlage bestehend aus:
3 Stück UV-Druckrohre elektropoliert
Werkstoff:  Edelstahl 1.4404
Gesamtmaße der Anlage (HxBxT) bei
Standardaufbau max.:  1.900 x 1.700 x 700 mm
Anschluss:  80 DN
zul. Betriebs-druck max.:  10 bar
Druckverlust bei Nenndurchfluss:  0,2 bar
Zulauftemp. max.:  8 - 40 °C
Umgebungstemp. max.:  40 °C
Schutzart:  IP 54
3 UV-Strahler
Bezeichnung: Hg-Amalgamstrahler
Energieaufnahme: 205 VA
UV-Emission bei 254 nm :  60 W
Nutzungsdauer bis zu: 16.000 h
3 Stück Strahlerschutzrohre
Bauart:  einseitig geschlossen
Werkstoff:  reines Quarz
1 Stück UV-Sensor
Ausführung:  selektiv > 90 %  bei 254 nm
1 Stück Leistungsschaltschrank mit Steuerung
bestehend aus:
- Grafikdisplay
- verschiedener Programmier- u. Infoebenen
- Notbetriebfunktion
- automatischer Starteinrichtung
- Fehlerspeicher zur Dokumentation von Störungen
- Wartungsspeicher
Anzeigen:
Betriebsstunden, Betrahlungsstärke, Betriebszustand
Ausgänge:
Externe Betriebs- und Störmeldungen (pot.-frei), geschalteter Netzausgang

zum Anschluss eines Sicherheitsventils
sowie einer Temperatur-Spülung
Abmessungen max. (HxBxT)  :  900x700x300 mm
Werkstoff:  Stahl, pulverbeschichtet
Schutzart:  IP 54
Betriebsspannung:  230 V, 50 Hz
elektr. Leistungsaufnahme ca. :  735 W
Menge: 1,000 St
DIN 276-2018 / IBP: 412
Bauabschnitte / Kostenträger: 412

**2.2.1.5.170 Durchflusssensor UV-Anlage**
Durchflusssensor UV-Anlage
Anschl. zur exakten Ermittlung der Durchflussleistung durch Impulsübergabe an Steuerung
bestehend aus:
- Durchflusssensor
- Anschlussschelle für Sensormontage komplett vormontiert auf Anschlussrohr
Material Anschlussrohr:  PE
Anschlussnennweite:  DN 80
Länge max.:  2.000 mm
Menge: 1,000 St
DIN 276-2018 / IBP: 412
Bauabschnitte / Kostenträger: 412

**2.2.1.5.180 Spülventil zur Temperaturspülung**
Spülventil zur Temperaturspülung
Einsetzbar für UV-Anlagen der Typenreihe M.
bestehend aus:
- 2/2 Wege-Magnetventil 3/4"
- T-Stück G 3/4"
- PVC-Schlauch gewebeverstärkt 2 m
- Schlauchbefestigung
- Kugelhahn G 3/4"
Menge: 1,000 St
DIN 276-2018 / IBP: 412
Bauabschnitte / Kostenträger: 412

**2.2.1.5.190 Spülset für UV-Anlage**
Spülset für UV-Anlage
zur Reinigung von Ablagerungen auf den Quarzschutzrohren,
der Druckrohrinnenfläche sowie der Oberfläche des
Bestrahlungsstärkemeßgerätes
Die Reinigungsphase kann ohne Demontage der Quarzschutzrohre erfolgen.
bestehend aus:
- Spülpumpe
- Spülbehälter 80 l
- Schlauchanschlüsse
- Spülschlauch 7 m
Menge: 1,000 St
DIN 276-2018 / IBP: 412
Bauabschnitte / Kostenträger: 412

**2.2.1.5.200 10 Liter Reiniger**
10 Liter Reiniger
zur Reinigung der UV-Anlage, insbesondere zum Entfernen von
Ablagerungen auf den Quarzschutzrohren und der Druckrohrinnenfläche.
Z-Nr. UN 1805
Menge: 1,000 St
DIN 276-2018 / IBP: 412
Bauabschnitte / Kostenträger: 412

**2.2.1.5.210 Inbetriebnahme der Anlage und Einweisung des Bedienpersonals durch Werkskundendienst oder zertifiziertes fachkundiges Personal.**
Inbetriebnahme der Anlage und Einweisung des Bedienpersonals durch Werkskundendienst oder zertifiziertes fachkundiges Personal.
inkl. Erstellung eines Einweisungs- und Inbetriebnahmeprotokolls.
Das Protokoll ist von den teilnehmenden Personen zu unterzeichnen.
Menge: 1,000 psch
DIN 276-2018 / IBP: 412
Bauabschnitte / Kostenträger: 412

*Hinweis*

###### 2.2.1.6 Umkehrosmoseanlage SO2 2. Stufe

*Hinweis: Umkehrosmoseanlage 2. Stufe < 5 µS/cm*

**2.2.1.6.10 Umkehrosmoseanlage**
Umkehrosmoseanlage
Anschlussfertiges Kompaktgerät, komplett montiert auf einem eloxierten
Aluminiumprofil-Systemträgergestell mit den maximalen Maßen
1.200 x 1.900 x 800 mm (B x H x T)
zur Entsalzung von Trinkwässern gemäß Trinkwasserverordnung
Anlagenausstattung:
Steuerung mit Touchpanel zur Anzeige des
Betriebszustandes und der Anlagenwerte

Potentialfreie Kontakte zur Weiterleitung von Vorwarnungen und
Sicherheitsabschaltung
Digitaleingang zur vorrangigen Permeat Produktion in Zeiten günstigen
Stromtarifs (Smart Metering)
Vollautomatische Überwachung und Regelung folgender Anlagenparameter:
Permeatdurchfluss und -leitfähigkeit, Ausbeute, Konzentratrückführung und
Pumpenfrequenz (in Abhängigkeit von der Wassertemperatur).
Bei Änderung der Wassertemperatur regelt die Umkehrosmose
sich automatisch in den optimalen (membranschonenden) Betriebszustand.
1 Stück dreiteiliger Hydroblock aus Rotguss, chemisch vernickelt, bestückt mit
  allen erforderlichen Ventilen, Armaturen, Manometern, sowie
  Durchflusssensoren
1 Stück geräuscharme frequenzgeregelte HD-Kreiselpumpe
  aus Edelstahl 1.4401
  Energieeinsparung durch Nutzung des Einspeisewasservordrucks und
  Motoren mit Wirkungsgrad IE3
1 Satz Ultra-Low pressure Umkehrosmosemembranen eingebaut in
  Druckrohren aus hochfestem PE
1 Stück Feinfilter mit Druckminderer
1 Schalt- und Steuereinheit komplett anschlussfertig intern verdrahtet und
  werkstattgeprüft, Schutzart IP 54
  Ausstattung Steuerung:
  - inkl. Kommunikationsmodul Modbus RTU
  - Bedienerführung
  - Messdatenprotokollierung auf integrierter SD-Karte
Technische Daten:
Einspeisewasser
Gesamtsalzgehalt als NaCl:  1.000 ppm
Einspeisewasserdruck min.:  2,5 bar
Temperatur min./max.:  10/30 °C
Permeatleistung bei Einspeisewasser-Temperatur 15 °C:  640 l/h
Konzentrat-Volumenstrom min. (bei 15 °C):  160 l/h
EinspeisewasserVolumenstrom bei 15 °C und 80 % Ausbeute:  800 l/h
Ausbeute min./max.:  50/80 %
Umgebungstemperatur min./max.:  5/35 °C
Ablaufdruck Permeat min./max.:  0,5/1,5 bar
Leistungsaufnahme bei 80 % Ausbeute (Offline):  0,94 kW
Stromanschluss:  400 V/ 50-60Hz
Menge: 1,000 St
DIN 276-2018 / IBP: 412
Bauabschnitte / Kostenträger: 412

**2.2.1.6.20 Reinwasser-Basisbehälter 1000 Liter Sterilluftfilter**
Reinwasser-Basisbehälter 1000 Liter Sterilluftfilter
Ausführung:  druckloser Behälter  mit Trinkwasser-Zulassung
Material:  lichtundurchlässiges PE-schwarz
Vollinhalt min.:  1.000 l
Behälterabmessungen:
Gesamtbreite max.:  1.160 mm
Gesamttiefe max.:  960 mm
Behälterhöhe zyl. max.:  2.150 mm
Gesamthöhe inkl. Stutzen max.:  2.200 mm
Ausstattung:
1 Stück Anschluss Zulauf
1 Stück Anschluss Behälterüberlauf
1 Stück Anschluss Be- und Entlüftung
1 Stück Anschluss Pegelmesssonde
1 Stück Anschluss Entnahme
1 Stück Behälterüberlauf aus PE  mit Siphon
1 Stück Sterilluftfilter (0,2 µm) zur  Be- und Entlüftung
1 Pegelmesssonde (im Behälter) mit min. 10 m Anschlusskabel
  zum Anschluss an die Steuerung
Menge: 1,000 St
DIN 276-2018 / IBP: 412
Bauabschnitte / Kostenträger: 412

**2.2.1.6.30 Druckerhöhungsanlage**
Druckerhöhungsanlage
bestehend aus:
2 Stück Horizontal-Kreiselpumpen mit
  Wechselstrommotor 230 V, 50/60 Hz,
  Schutzart IP 55, Pumpe und Motor mit  gemeinsamer Welle.
  Pumpenmotor mit Frequenzumrichter für sanften Start und Stopp des
  Pumpenmotors
  materialschonender Betrieb. Über die Drehzahlregelung erfolgt die Anpassung
  des Betriebspunktes an die Abnahme
  Werkstoffe  : 1.4301/EPDM
  Nennförderstrom:
  max.  2 x 1,0 m³/h bei 60,0 mWS
  max.  2 x 4,4 m³/h bei 26,0 mWS
  Motorleistungsaufnahme max.:  2,0 kW
  Anschluss:  saugseitig  1"
  druckseitig 1"
Steuerung mit Betriebsschalter

  Automatikbetrieb über einstellbaren Einschaltdruck und Pumpenstopp über
  Durchflussstopp Anzeige des momentanen Pumpendurchflusses
  Zeit/-Lastumschaltung einstellbar
  Kaskadenschaltung der beiden Pumpen
  Einstellbarer Zuschaltvolumenstrom zur Abdeckung bei Spitzenabnahme mit
  nahezu einer Durchflussverdopplung Potentialfreier Melde-/ Störmeldekontakt
  Zwei bauseitige Eingangssignale verarbeitbar
  Graphikdisplay
  Datenprotokoll über SD Karte incl. Störspeicher möglich
  Vernetzung mit busfähiger Steuerung
 1 Stück komplette Verrohrung in PP / PE innerhalb der Druckerhöhungsanlage,
  Saug- und Druckleitung gleichseitig,
  Zulassungen der Verrohrung: DVGW, KTW,  W 270
1 Stück Membranausdehnungsgefäß (teildurchströmt) zur Reduzierung
  der Pumpenschaltspiele, mit Wartungsentleerung
1 Stück Manometer Edelstahl 0-10 bar
1 Stück Rückflussverhinderer Edelstahl Absperrventile saug- und druckseitig
Mediumtemperatur:  5 - 40 °C
Umgebungstemperatur:  5 - 40 °C
Komplett montiert auf einem Aluminium Rahmengestell mit einstellbaren Nivellierfüßen.
Menge: 1,000 St
DIN 276-2018 / IBP: 412
Bauabschnitte / Kostenträger: 412

**2.2.1.6.40 Desinfektionsanlage**
Desinfektionsanlage
Durchflussleistung Qmax:  3,3 m³/h
basierend auf einer Raumbestrahlung von mind. 400 J/m²
bei einem SSK(254nm) von max. 2,7 1/m.
- Edelstahl-Druckrohr mit zentrisch angeordnetem UV-Strahler
- Quarzschutzrohr einfach demontierbar
- 2 Spül-/Entleerungsventile
- Strömungsverteilungseinrichtung
- UV-Sensor nach DIN 19294-3
- Elektronisches Vorschaltgerät
- Betriebs- und Einschaltzähler
- Anzeige der Bestrahlungsstärke und Betriebszustände
UV-Anlage bestehend aus:
1 UV-Druckrohr
Werkstoff:  Edelstahl W 1.4404
Einbaulage:  horizontal,  selbstentlüftend
Gesamtlänge mit Verschraubung max:  900 mm
Einbaulänge mit Verschraubung:  560 mm
Anschluss:  R 1"
Volumen ca.:  10 l
Zulauftemp.:  5 - 70 °C
Umgebungstemp. max.:  5 - 40 °C
zul. Betriebsdruck max.:  10 bar
Druckverlust bei Nenndurchfluss:  0,4 bar
Schutzart:  IP 54
1 UV-Strahler Bezeichnung:  Hg-Amalgamstrahler
Energieaufnahme:  65 VA
UV-Emission bei 254 nm:  20 W
Nutzungsdauer bis zu:  16.000 h
1 Strahlerschutzrohr
Bauart:  einseitig geschlossen
Werkstoff:  reines Quarz
1 UV-Sensor
Ausführung:  nach DIN 19294-3
Messbereich:  0-50 W/m²
1 UV-Steuerung
Anzeigen:  Betriebsstunden, Bestrahlungsstärke,
  Anzahl der Einschaltvorgänge, Betriebszustand
Ausgänge:  externe Betriebs- und Störmeldung (pot.-frei),
  Analogsignal (4-20 mA = 0-50 W/m²) für Bestrahlungsstärke,
  geschalteter Netzausgang zum Anschluss eines Sicherheitsventils
  sowie einer Temperatur-Spülung
Abmessungen max. (HxBxT):  300x400x200 mm
Werkstoff:  ABS
Schutzart:  IP 54
Betriebsspannung:  230 V, 50 Hz
Stromaufnahme max:  0,33 A
elektr. Anschlussleistung Gesamtanlage:  75 VA
Menge: 1,000 St
DIN 276-2018 / IBP: 412
Bauabschnitte / Kostenträger: 412

**2.2.1.6.50 Temperaturspülung permeat-/diluatbeständig**
Temperaturspülung permeat-/diluatbeständig
bei diskontinuierlicher Wasserabnahme und hoher Raumtemperatur
zur Vermeidung von Temperaturüberschreitungen des Wassers im Druckrohr der UV-Anlage. Die Funktion erfolgt durch Übergabe eines Signals an das am unteren Spülanschluss der UV-Anlage installierbare Magnetventil,
bestehend aus:
1 Stück  2/2-Wege-Magnetventil, VA,  stromlos geschlossen, 230 V, 50 Hz
1 Stück  Zeitsteuerung Magnetventil zur Einstellung der erforderlichen
  Schaltzeiten
1 Satz  Kleinteile
Menge: 1,000 St
DIN 276-2018 / IBP: 412
Bauabschnitte / Kostenträger: 412

**2.2.1.6.60 Anschluss-Set für UV-Anlagen Edelstahl 1“**
Anschluss-Set für UV-Anlagen Edelstahl 1“
zum Schutz der weiterführenden Rohrleitung (bei Kunststoffleitungen) vor
einer Schädigung durch hochenergetisches UV-C-Licht,
bestehend aus:
2 x 0,5 m Edelstahlrohr DN 25
Anschluss:  R 1"
Werkstoff:  Edelstahl 1.4571
Menge: 1,000 St
DIN 276-2018 / IBP: 412
Bauabschnitte / Kostenträger: 412

**2.2.1.6.70 Wandhalterung für UV-Anlagen**
Wandhalterung für UV-Anlagen
zur sicheren Befestigung der UV-Anlage
an der Anschlusswand,
bestehend aus:
2 Haltebügel  Rundstahl, Material 1.4401
2 Befestigungsschienen  Z-Profil, Material 1.4401
Befestigungsmaterial
Menge: 1,000 St
DIN 276-2018 / IBP: 412
Bauabschnitte / Kostenträger: 412

**2.2.1.6.80 Spülset zur Reinigung der UV-Anlagen**
Spülset zur Reinigung der UV-Anlagen
insbesondere zum Entfernen von Ablagerungen auf dem
Quarzschutzrohr und der Druckrohrinnenfläche.

bestehend aus:
1 Stück  Spülpumpe
2 Stück  Schlauchanschlüssen
2 Stück  Schlauchbefestigungen
1 Stück  Spülbehälter 50 l
3 m  Spülschlauch
Menge: 1,000 St
DIN 276-2018 / IBP: 412
Bauabschnitte / Kostenträger: 412

**2.2.1.6.90 10 Liter Reiniger**
10 Liter Reiniger
zur Reinigung der UV-Anlage, insbesondere zum Entfernen von Ablagerungen auf den Quarzschutzrohren und der Druckrohrinnenfläche.
Menge: 1,000 St
DIN 276-2018 / IBP: 412
Bauabschnitte / Kostenträger: 412

**2.2.1.6.100 Anbauteile für Ringleitung DN 15**
Anbauteile für Ringleitung DN 15
für dauerhaft hygienisch einwandfreie Verhältnisse
Die Anbauteile dienen zur Einstellung der VE-Wasserleistung
in der bauseitigen Ringleitung.
Die Anbauteile sind für eine einfache Einbindung auf einer Montageplatte
bereits vormontiert.

Material:  PVC
Nennweite:  DN 15
Durchflussbereich:  150 - 1.600 l/h
Druckbereich:  PN 10
Menge: 1,000 St
DIN 276-2018 / IBP: 412
Bauabschnitte / Kostenträger: 412

**2.2.1.6.110 Inbetriebnahme der Anlage und Einweisung des Bedienpersonals durch Werkskundendienst oder zertifiziertes fachkundiges Personal.**
Inbetriebnahme der Anlage und Einweisung des Bedienpersonals durch Werkskundendienst oder zertifiziertes fachkundiges Personal.
inkl. Erstellung eines Einweisungs- und Inbetriebnahmeprotokolls.
Das Protokoll ist von den teilnehmenden Personen zu unterzeichnen.
Menge: 1,000 psch
DIN 276-2018 / IBP: 412
Bauabschnitte / Kostenträger: 412

*Hinweis*

###### 2.2.1.7 Umkehrosmoseanlage SO3 Labore, Endoskopie, RLT

*Hinweis: Wasserversorgung Umkehrosmoseanlage Labor, Endoskopie, RLT <15 µS/cm <0,1°dH*

**2.2.1.7.10 Feinfilter 1 1/2", DN 40**
Feinfilter 1 1/2", DN 40
für den Einbau unmittelbar nach der Wasserzähleranlage zum Schutz der Haus-
Installation gem. DIN EN 806-2.
DVGW-zertifiziert
Kerzenfilter nach DIN EN 13443-1, 19628,
Verschmutzungsgrad durch transparente Filterglocke jederzeit von
außen optisch feststellbar,
bestehend aus:
Vormontierter drehbarer Anschlussflansch
aus Kunststoff inkl. Wasserzählerverschraubungen aus
verzinkungsbeständigem Messing mit Dichtungen und Edelstahlschrauben.
Filterkopf aus hochfestem, strömungstechnisch geformtem, technischem
Kunststoff, integrierter 12-teiliger Datumsanzeige
für Wartung nach DIN EN 806-5,
transparent-blauer Filterglocke, gegen übliche Haushaltsreiniger beständig,
Zum Kerzenwechsel leichtgängig, ohne Werkzeug zu öffnen.
Druckminderer 1-6 bar stufenlos
einstellbar, Ausgangsdruckanzeige im Filterkopf stoßsicher eingebettet.
Filtereinsatz mit Kunststoffgewebe.
Technische Daten:
Anschluss:  1 1/2" R
Nenndurchfluss nach DIN EN 1567:  9,1 m³/h
Anfangsdruckverlust:  0,2 bar
Nenndruck (PN):  PN 16 bei  30 Grad C
Durchlassweite:  100µm
Druckminderer einstellbar von:  1 - 6 bar
Werkseinstellung:  4 bar
Einbaulänge mit Verschraubung max:  350 mm
Gesamthöhe max.:  650 mm
Ausbaumaß für Filterkerze:  >390 mm
Menge: 1,000 St
DIN 276-2018 / IBP: 412
Bauabschnitte / Kostenträger: 412

**2.2.1.7.20 Euro-Systemtrenner 1 1/4"**
Euro-Systemtrenner  1 1/4"
Sicherungseinrichtung nach DIN 1988,Teil 4, bzw. DIN EN 1717
zum Einbau in Wasserleitungen bei Anschluss von besonderen Entnahmestellen und Apparaten an die Trinkwasserversorgung.
DVGW-zertifiziert
Euro-Systemtrenner der Bauart BA
Zur Absicherung der Gefahrenklassen 1 bis 4 vom DVGW zugelassen.
DVGW-Prüfnummer: DW-6305BL0259
Ausführung:
Gehäuse und Deckel aus entzinkungsfreiem Messing, einbaufertig
mit Anschlussverschraubungen, 3 Manometeranschlüsse für Vor-, Mittel- und
Nachdruckzone, Flachdichtung, Tropfwasseranschluss
Technische Daten:
Anschluss:  1 1/4" R
Nenndurchfluss:  7,2 m³/h
bei Druckverlust:  0,85 bar
KV-Wert:  9,4 m³/h
Ansprechdruck:  autom. Einstell.
Nenndruck max:  10 bar (Ü)
Betriebstemp. max.:  65 Grad C
Tropfwasseranschluss:  40/50 DN
Einbaulänge mit Verschraubungen max:  4000 mm
Menge: 1,000 St
DIN 276-2018 / IBP: 412
Bauabschnitte / Kostenträger: 412

**2.2.1.7.30 Dosieranlage**
Dosieranlage
zur Härtestabilisierung oder zum Abbinden von freiem Chlor und Chlordioxid
vor der Umkehrosmoseanlage
1 Stück  selbstansaugende Membrandosierpumpe mit
  Mikroprozessorsteuerung für exakte, pulsationsarme Dosierung
  beleuchtete LC-Anzeige für Betrieb, Dosierung und Störmeldung
  Material:  PP
  Motor:  230 V, 50 Hz
  Schutzart: IP 65
1 Stück  Druckhalteventil aus PVC
1 Stück  Dosiergruppe aus PVC mit Absperrhahn und federbelastetem
  Kugelrückschlagventil
5 m  Dosierschlauch
1 Stück  Sauglanze für Einweggebinde, aus PVC/PPO, potentialfreiem
  Schwimmerschalter für Leermeldung und Voralarm,
  Saugschlauch aus PVC transparent und Bodensieb
1 Stück  Auffangwanne aus PP
Menge: 1,000 St
DIN 276-2018 / IBP: 412
Bauabschnitte / Kostenträger: 412

**2.2.1.7.40 20 kg-Kanister 1 Flüssiges, konzentriertes Sauerstoffbindemittel**
20 kg-Kanister 1 Flüssiges, konzentriertes Sauerstoffbindemittel
zur Verhinderung von Korrosion in Warmwasserkreisläufen und
Dampferzeugungsanlagen oder zum Abbinden von freiem Chlor und
Chlordioxid vor Umkehrosmoseanlagen.
Menge: 2,000 St
DIN 276-2018 / IBP: 412
Bauabschnitte / Kostenträger: 412

**2.2.1.7.50 Dosieranlage**
Dosieranlage
zur Härtestabilisierung oder zum Abbinden von freiem Chlor und Chlordioxid
vor der Umkehrosmoseanlage
2 Stück  selbstansaugende Membrandosierpumpen mit
  Mikroprozessorsteuerung für exakte, pulsationsarme Dosierung
  beleuchtete LC-Anzeige für Betrieb,
  Dosierung und Störmeldung
  Material:  PP
  Motor:  230 V, 50 Hz
  Schutzart:  IP 65
2 Stück  Druckhalteventile aus PVC
2  Stück  Dosiergruppen aus PVC mit Absperrhahn und federbelastetem
  Kugelrückschlagventil
5 m  Dosierschlauch
2 Stück  Sauglanzen B 10/20 für Einweggebinde,
  aus PVC/PPO, potentialfreiem Schwimmerschalter für
  Leermeldung und Voralarm, Saugschlauch aus PVC transparent  und Bodensieb
2 Stück  Auffangwannen aus PP
Menge: 1,000 St
DIN 276-2018 / IBP: 412
Bauabschnitte / Kostenträger: 412

**2.2.1.7.60 Dosierchemikal 23,5 kg**
Dosierchemikal  23,5 kg
flüssiges Antiscalant-Dosiermittel auf Organophosphatbasis mit Dispergierwirkung, zur Vermeidung von Ablagerungen
bei Umkehrosmoseanlagen.
Produkteigenschaften:
- inkrustationsinhibierend
- verhindert Härteausfällungen
- Dispergator gegen Schmutzablagerungen
  und Trübungen
- Komplexbildner für mehrwertige Ionen,  vor allem Barium, Strontium, sowie
  Calzium und Magnesium
Menge: 2,000 St
DIN 276-2018 / IBP: 412
Bauabschnitte / Kostenträger: 412

**2.2.1.7.70 Umkehrosmoseanlage**
Umkehrosmoseanlage
Anschlussfertiges Kompaktgerät, komplett montiert auf einem eloxierten
Aluminiumprofil-Systemträgergestell mit den Maßen
1.170 x 1.700 x 675 mm (B x H x T)
zur Entsalzung von Trinkwässern gemäß Trinkwasserverordnung
Anlagenausstattung:
Steuerung mit 4.3" farbigem Grafik-Touchpanel zur Anzeige des
Betriebszustandes und der Anlagenwerte

Potentialfreie Kontakte zur Weiterleitung von Vorwarnungen und
Sicherheitsabschaltung
Digitaleingang zur vorrangigen Permeat Produktion in Zeiten günstigen
Stromtarifs (Smart Metering)
Vollautomatische Überwachung und Regelung folgender Anlagenparameter:
Permeatdurchfluss und -leitfähigkeit, Ausbeute, Konzentratrückführung und
Pumpenfrequenz (in Abhängigkeit von der Wassertemperatur).
Bei Änderung der Wassertemperatur regelt die Umkehrosmose
sich automatisch in den optimalen (membranschonenden) Betriebszustand.
1 dreiteiliger Hydroblock aus Rotguss,
  chemisch vernickelt, bestückt mit allen erforderlichen Ventilen,
  Armaturen, Manometern, sowie Durchflusssensoren
1 geräuscharme frequenzgeregelte HD-Kreiselpumpe aus Edelstahl 1.4401
  Energieeinsparung durch Nutzung des Einspeisewasservordrucks
  und Motoren mit Premium Wirkungsgrad IE3
1 Satz Ultra-Low pressure Umkehrosmosemembranen eingebaut in
Druckrohren aus hochfestem PE
1 Feinfilter mit Druckminderer
1 Schalt- und Steuereinheit komplett anschlussfertig intern verdrahtet und werkstattgeprüft, Schutzart IP 54
  Ausstattung Steuerung:
  - inkl. Kommunikationsmodul Modbus RTU
  - Bedienmöglichkeit des Permeattanks, sowie einer Druckerhöhung über die Steuerung
  - Messdatenprotokollierung auf integrierter SD-Karte
Technische Daten:
Einspeisewasser
  Gesamtsalzgehalt als NaCl: 1.000 ppm
  Einspeisewasserdruck min.: 2,5 bar
  Temperatur min./max.  : 10/30 °C
Permeatleistung bei Einspeisewasser-Temperatur 15 °C  : 2.400 l/h
Konzentrat-Volumenstrom min. (bei 15 °C)  :  600 l/h
Einspeisewasser-Volumenstrom bei 15 °C und 80 % Ausbeute  : 3.000l/h
Ausbeute min./max.  : 50/80 %
Umgebungstemperatur min./max.  : 5/35 °C
Ablaufdruck Permeat min./max.  : 0,5/1,5 bar
Leistungsaufnahme bei 80 % Ausbeute (Offline)  : 2,3 kW
Stromanschluss  : 400 V/  50 - 60 Hz
Menge: 1,000 St
DIN 276-2018 / IBP: 412
Bauabschnitte / Kostenträger: 412

**2.2.1.7.80 Umkehrosmoseanlage**
Umkehrosmoseanlage
Anschlussfertiges Kompaktgerät, komplett montiert auf einem eloxierten
Aluminiumprofil-Systemträgergestell mit den maximalen Maßen
1.170 x 1.700 x 675 mm (B x H x T)
zur Restentsalzung von Permeat
Steuerung vernetzt über Buskabel
Die Anzeige und Bedienung erfolgt aus der Steuerung der ersten Stufe
mit einem 4.3" farbigem Grafik-Touchpanel zur Anzeige des Betriebszustandes und der Anlagenwerte.
Vollautomatische Überwachung und Regelung folgender Anlagenparameter:
Permeatdurchfluss und -leitfähigkeit,
Ausbeute, Konzentratrückführung und Pumpenfrequenz
(in Abhängigkeit von der Wassertemperatur).
Bei Änderung der Wassertemperatur regelt die Umkehrosmose
sich automatisch in den optimalen (membranschonenden) Betriebszustand.
Das Konzentrat der Permeatstufe wird zur Steigerung der Gesamtausbeute
wieder vor die erste Stufe geführt.
Die Anlage ist zwischen der ersten und zweiten Stufe der Umkehrosmose
komplett verrohrt und verkabelt.
Messdatenprotokollierung auf integrierter SD-Karte in der
Steuerung der ersten Stufe
1 dreiteiliger Hydroblock aus Rotguss,
  chemisch vernickelt, bestückt mit  Manometern, Einstellventilen mit
  Motor und Probearmaturen sowie  Durchflusssensoren zur Volumenmessung
  der Anlagenströme Permeat, Konzentrat  und Konzentratrückführung
1 geräuscharme frequenzgeregelte HD-  Kreiselpumpe
  (für Frequenzbereiche von  50 bis 60 Hz) aus Edelstahl 1.4401
  Energieeinsparung durch Nutzung des Permeatdrucks und Motoren
  mit Premium Wirkungsgrad IE3
1 Satz Ultra-Low pressure Umkehrosmosemembranen eingebaut in
  Druckrohren aus hochfestem PE
1 Schalt- und Steuereinheit komplett anschlussfertig intern
  verdrahtet und werkstattgeprüft, Schutzart IP 54
Inkl. Kommunikationsmodul Modbus RTU.
Die Bedienung der Anlage erfolgt über die Steuerung der ersten Stufe über ein
Display
Technische Daten:
Einspeisewasser
  Gesamtsalzgehalt als NaCl:  100 ppm
  Temperatur min./max. :  10/30 °C
Permeatleistung bei Einspeisewasser-Temperatur 15 °C:  2.000 l/h
Konzentrat-Volumenstrommin. (bei 15 °C):  200 l/h
EinspeisewasserVolumenstrom bei 15 °C und 90 % Ausbeute:  2.200 l/h
Ausbeute min./max.:  70/90 %
Umgebungstemperatur min./max.:  5/35 °C
Ablaufdruck Permeat min./max.:  0,5/1,5 bar
Leistungsaufnahme bei Ausbeute 90 % :  0,9 kW
Stromanschluss :  400 V/50-60Hz
Menge: 1,000 St
DIN 276-2018 / IBP: 412
Bauabschnitte / Kostenträger: 412

**2.2.1.7.90 Erstpermeatverwurf zum Ableiten des Erstpermeats in den**
Erstpermeatverwurf zum Ableiten des Erstpermeats in den
Kanal (zeitgesteuert) bestehend aus:
1 Magnetventil aus Edelstahl
1 Druckhalteventil
1 Rückschlagventil aus Edelstahl
1 Satz Anschlussteile
Die Funktion Permeatentlastung ist in dem Erstpermeatverwurf enthalten.
Menge: 1,000 St
DIN 276-2018 / IBP: 412
Bauabschnitte / Kostenträger: 412

**2.2.1.7.100 Basisbehälter 4.000 Liter m. Pegelmesssonde**
Basisbehälter 4.000 Liter m. Pegelmesssonde
Ausführung:  druckloser Batterietank
Material  :  lichtundurchlässiges PE schwarz
Vollinhalt:  4.000 ltr.
Behälterabmessungen
Länge max.:  2.600 mm
Breite max.:  1.100 mm
Gesamthöhe inkl. Stutzen max.:  2.200 mm
Zubehör:
1 Stück Anschluss Zulauf
1 Stück Anschluss Behälterüberlauf
1 Stück Anschluss Be- und Entlüftung
1 Stück Anschlussöffnung für Pegelmesssonde
1 Stück Anschluss für Druckerhöhungsanlage
1 Stück Reinigungsdom mit Schraubdeckel  zur Sichtkontrolle
1 Stück Behälterüberlauf aus PVC
1 Stück Pegelmesssonde mit Druckaufnehmer (im Behälter) inkl. min 10 m
Anschlusskabel zur Erfassung des Behälterfüllstandes
Menge: 1,000 St
DIN 276-2018 / IBP: 412
Bauabschnitte / Kostenträger: 412

**2.2.1.7.110 Füllstands-Anzeigegerät mit Netzteil**
Füllstands-Anzeigegerät mit Netzteil
Niveau Digital anzeigendes Füllstands-Anzeigegerät in Verbindung
mit separater Pegelmesssonde
Technische Daten:
elektr. Anschluss:  230 V/50Hz
Spannungsversorgung  :  24 V über Trafo
Leistungsaufnahme max:  25 VA
Anzeigewert  :  Füllhohe (cm)
  Füllstand (%)
  Füllvolumen (m³)
Steuerung mit
4 Stück frei programmierbaren pot.-freien  Schaltkontakten
1 Stück programmierbarer pot.-freier  Alarmkontakt
1 Stück Ausgang zur Ansteuerung eines 24 V  Magnetventil
Abmessungen max. (LxBxT): 300 x 250 x 150 mm
Menge: 1,000 St
DIN 276-2018 / IBP: 412
Bauabschnitte / Kostenträger: 412

**2.2.1.7.120 Überlauf DN 100 (steril)**
Überlauf DN 100 (steril)
zum Anbau an Basisbehälter
bei Verwendung von Sterilluftfilter oder CO²-Falle zwingend erforderlich.
Technische Daten:
Material:  PVC
Max. Zulauf- bzw. Entnahmemenge:  15,0 m³/h
Menge: 1,000 St
DIN 276-2018 / IBP: 412
Bauabschnitte / Kostenträger: 412

**2.2.1.7.130 Anbausatz Sterilluftfilter**
Anbausatz Sterilluftfilter
zur sterilen Be- und Entlüftung von Speicherbehältern zum Rückhalt
von Keimen und Partikeln aus der Umgebungsluft.

Technische Daten:
Material Gehäuse:  PP
Material Filtervlies:  PP
Rückhalterate:  0,2 µm nominal
Max. Zulauf- bzw. Entnahmemenge:  7,5 m³/h
Außendurchmesser:  110 mm
Höhe max.:  120 mm
Menge: 4,000 St
DIN 276-2018 / IBP: 412
Bauabschnitte / Kostenträger: 412

**2.2.1.7.140 CO2 Falle auf Permeatbehälter bis 15 m³/h**
CO2 Falle auf Permeatbehälter bis 15 m³/h
Dient zur Entfernung von CO2-aus der Luft bei der Lagerung von Permeat oder
Deionat in Sammelbehältern. Das Bindemittel besteht weitgehend aus
Kalziumhydroxyd mit einem Farbindikator. Der Verbrauch der Bindemittel ist durch Umschlag der Farbindikatoren sichtbar.
Die CO2 Falle basiert auf dem Kartuschensystem. Hier befindet sich das
Bindemittel bereits im Filterbeutel.
Gehäusewerkstoff: PVC
Menge: 2,000 St
DIN 276-2018 / IBP: 412
Bauabschnitte / Kostenträger: 412

**2.2.1.7.150 Druckerhöhungsanlage**
Druckerhöhungsanlage
bestehend aus:
2 Stück  vertikale, mehrstufige und normalsaugende,
  Edelstahl-HD-Kreiselpumpen in  geräuscharmer Ausführung
2 Stück  Antriebe durch direkt gekoppelte oberflächengekühlte Drehstrom-  Elektromotor-Frequenzmformereinheiten Effizienzklasse IE3,  Schutzart IP 55
2 Stück  integrierte Regeleinheiten mit Mikroprozessorsteuerung und LCD-  Display für:
  - anwenderfreundliche Regelung der Pumpe auf konstanten Druck
  (einstellbar)bei variabler Fördermenge
  - Verhinderung von Druckstößen durch sanftes Hoch- und Tieflaufen
  - automatischer Wechselbetrieb der Pumpen durch einstellbares
  Zeitintervall
  - automatische Zuschaltung der zweiten Pumpe bei Spitzenbedarf
  - automatische Umschaltung bei Störung einer Pumpe
2 Stück  Drucktransmitter mit Ausgang 4-20 mA,
  zur Messwertaufnahme und Übermittlung an den Frequenzumformer
1 Stück Schaltkasten Druckerhöhungsanlage
  Ausstattung:
- 1 Stück  Hauptschalter
- 1 Stück  Zuleitungsanschluss 400V/50Hz
- 2 Stück  Netzanschlüsse für Druckerhöhungspumpen
- 1 Stück  Anschlussvorbereitung für externen Trockenlaufschutz, z. B.
  Pegel- oder Druckschalter
- 1 Stück  Anschlussvorbereitung für externe Freigabe der
  Druckerhöhungsanlage
- 2 Stück  potenzialfreie Ausgänge für Pumpenstörmeldungen
- 2 Stück  potenzialfreie Ausgänge für Pumpenlaufmeldungen
- 1 Stück  zwangsdurchströmtes Membrandruckausdehnungsgefäß
  nach DIN 4807 T5, KTW und DVGW
- 1 Stück  komplette PVC-Verrohrung und Verkabelung innerhalb der
  Druckerhöhungsanlage
- 2 Stück  Absperrventile saugseitig
- 2 Stück  Rückflussverhinderer druckseitig nach DVGW
- 2 Stück  Absperrventile druckseitig
- 1 Stück  Edelstahlmanometer 0 - 10 bar
- 1 Stück  Entleerventil druckseitig
Anlage komplett montiert auf einem Aluminium-Rahmengestell mit einstellbaren Nivellierfüßen.

Technische Daten:
Werkstoffe:  Edelstahl 1.4301/EPDM
Förderstrom:  8 m³/h bei 81,5 mWS
  24 m³/h bei 44,2 mWS
Mediumtemperatur:  5 - 35 °C
Umgebungstemperatur:  5 - 40 °C
Anschlussleistung:  11,0 kW
Netzanschluss:  400 V/50 Hz
Schutzart:  IP 55
Abmessungen(LxBxH) max.:  1.260x765x1.705 mm
Anschlussnennweite  saugseitig:  DN 65
  druckseig:  DN 65
Menge: 1,000 St
DIN 276-2018 / IBP: 412
Bauabschnitte / Kostenträger: 412

**2.2.1.7.160 Desinfektionsanlage**
Desinfektionsanlage
Durchflussleistung Qmax:  12,0 m³/h
basierend auf einer Raumbestrahlung
von mind. 400 J/m² bei einem SSK(254nm)
von max. 2,7 1/m.
- Edelstahl-Druckrohr mit zentrisch angeordnetem UV-Strahler
- Quarzschutzrohr einfach demontierbar
- 2 Spül-/Entleerungsventile
- Strömungsverteilungseinrichtung
- UV-Sensor nach DIN 19294-3
- Elektronisches Vorschaltgerät
- Betriebs- und Einschaltzähler
- Anzeige der Bestrahlungsstärke und Betriebszustände
UV-Anlage bestehend aus:
1 UV-Druckrohr
Werkstoff:  Edelstahl W 1.4404
Einbaulage:  horizontal,  selbstentlüftend
Gesamtlänge mit Verschraubung max.:  1.600 mm
Einbaulänge mit Verschraubung max.:  1.400 mm
Anschluss:  R 2“
Volumen ca.:  21 l
Zulauftemp.:  5 - 70 °C
Umgebungstemp. max.:  5 - 40 °C
zul. Betriebs-druck max.:  10 bar
Druckverlust bei Nenndurchfluss:  0,4 bar
Schutzart:  IP 54
1 Stück UV-Strahler
Bezeichnung:  Hg-Amalgamstrahler
Energieaufnahme:  205 VA
UV-Emissionbei 254 nm :  60 W
Nutzungsdauer bis zu:  16.000 h
1 Stück Strahlerschutzrohr
Bauart:  einseitig geschlossen
Werkstoff:  reines Quarz
1 Stück UV-Sensor
Ausführung:  nach DIN 19294-3
Messbereich:  0-50 W/m²
1 UV-Steuerung
Anzeigen:  Betriebsstunden, Bestrahlungsstärke,
  Anzahl der Einschaltvorgänge, Betriebszustand
Ausgänge:  externe Betriebs- und Störmeldung (pot.-frei),
  Analogsignal (4-20 mA = 0-50 W/m²) für Bestrahlungsstärke,
  geschalteter Netzausgang zum Anschluss eines Sicherheitsventils
  sowie einer Temperatur-Spülung
Abmessungen max. (HxBxT):  300x400x200 mm
Werkstoff:  ABS
Schutzart:  IP 54
Betriebsspannung:  230 V, 50 Hz
Stromaufnahme max:  0,94 A
elektr. Anschlussleistung Gesamtanlage:  215 VA
Menge: 1,000 St
DIN 276-2018 / IBP: 412
Bauabschnitte / Kostenträger: 412

**2.2.1.7.170 Temperaturspülung Variante permeat-/diluatbeständig**
Temperaturspülung Variante permeat-/diluatbeständig
in Verbindung mit bei diskontinuierlicher Wasserabnahme
und hoher Raumtemperatur zur Vermeidung von Temperaturüberschreitungen des Wassers im Druckrohr der UV-Anlage.
Die Funktion erfolgt durch Messung der Oberflächentemperatur des Druckrohrs
über einen Anlege-Temperatursensor.
Bei Erreichen des Temperaturgrenzwertes öffnet das am unteren Spülanschluss
der UV-Anlage installierbare Spül Magnetventil.
bestehend aus:
1 Stück  2/2-Wege-Magnetventil VA incl.
  Kabel stromlos geschlossen, 24 V, 50 Hz
1 Stück  Temperatursensor zur Messung der Oberflächentemperatur
1 Satz  Kleinteile
Menge: 1,000 St
DIN 276-2018 / IBP: 412
Bauabschnitte / Kostenträger: 412

**2.2.1.7.180 Wandhalterung für UV-Anlagen**
Wandhalterung für UV-Anlagen
zur sicheren Befestigung der UV-Anlage an der Anschlusswand,
bestehend aus:
2 Stück  Haltebügel  Rundstahl, Material 1.4401
2 Stück  Befestigungsschienen  Z-Profil, Material 1.4401
Befestigungsmaterial
Menge: 1,000 St
DIN 276-2018 / IBP: 412
Bauabschnitte / Kostenträger: 412

**2.2.1.7.190 Anschluss-Set für UV-Anlagen Edelstahl 2“**
Anschluss-Set für UV-Anlagen Edelstahl 2“
zum Schutz der weiterführenden Rohrleitung (bei Kunststoffleitungen) vor
einer Schädigung durch hochenergetisches UV-C-Licht,
bestehend aus:
2 x 0,5 m Edelstahlrohr DN 50
Anschluss:  R 2"
Werkstoff:  Edelstahl 1.4571
Menge: 1,000 St
DIN 276-2018 / IBP: 412
Bauabschnitte / Kostenträger: 412

**2.2.1.7.200 Überströmventil für UV-Anlage 1/2"**
Überströmventil für UV-Anlage 1/2"
(Sicherheitsventil)
Menge: 1,000 St
DIN 276-2018 / IBP: 412
Bauabschnitte / Kostenträger: 412

**2.2.1.7.210 Anbauteile für Ringleitung DN 32**
Anbauteile für Ringleitung DN 32
Ringleitungen sorgen für dauerhaft hygienisch einwandfreie Verhältnisse  Die Anbauteile dienen
zur Einstellung der VE-Wasserleistung in der bauseitigen Ringleitung.
Die Anbauteile sind für eine einfache Einbindung auf einer Montageplatte
bereits vormontiert.

Material:  PP
Nennweite:  DN 32
Durchflussbereich:  400 - 4.000 l/h
Druckbereich:  PN 10
Menge: 1,000 St
DIN 276-2018 / IBP: 412
Bauabschnitte / Kostenträger: 412

**2.2.1.7.220 Inbetriebnahme der Anlage und Einweisung des Bedienpersonals durch Werkskundendienst oder zertifiziertes fachkundiges Personal.**
Inbetriebnahme der Anlage und Einweisung des Bedienpersonals durch Werkskundendienst oder zertifiziertes fachkundiges Personal.
inkl. Erstellung eines Einweisungs- und Inbetriebnahmeprotokolls.
Das Protokoll ist von den teilnehmenden Personen zu unterzeichnen.
Menge: 1,000 psch
DIN 276-2018 / IBP: 412
Bauabschnitte / Kostenträger: 412

*Hinweis*

###### 2.2.1.8 Umkehrosmoseanlage SO3 Küche

*Hinweis: Wasserversorgung Umkehrosmoseanlage Küche 60-80 µS/cm <0,1°dH*

**2.2.1.8.10 Rahmenmodulsystem Wasseraufbereitungsmodul als komplett**
Rahmenmodulsystem Wasseraufbereitungsmodul als komplett
vormontiertes Umkehrosmosesystem
bestehend aus:
1 Stück  Feinfilter mit Druckminderer
1 Stück  Systemtrenner aus Messing
1 Stück  Dreifachenthärtungsanlage für durchgehenden
  Weichwasserbetrieb mit durchflussmengenabhängiger Steuerung
  Salzlösebehälter mit Infrarot Lichttaster als Voralarm Salzvorrat
1 Stück  automatische Resthärteüberwachung
1 Stück  Aktivkohlefilter aus Kunststoff
1 Stück  Umkehrosmoseanlage Vollautomatische Überwachung und
  Regelung von Permeatdurchfluss, -leitfähigkeit und Ausbeute.
  Bei Änderung der Wassertemperatur regelt die Umkehrosmose
  sich automatisch in den optimalen (membranschonenden)
  Betriebszustand.
1 Stück  geräuscharme frequenzgeregelte HD- Kreiselpumpe
  (für Frequenzbereiche von 50 bis 60 Hz) aus Edelstahl 1.4401
  Energieeinsparung durch Nutzung des Einspeisewasservordrucks
  und Motoren mit Premium Wirkungsgrad IE3
1 Satz  Ultra-Low pressure Umkehrosmosemembranen
1 Stück  Feinfilter mit Druckminderer
1 Stück  SD-Karte zur Messdatenprotokollierung
1 Stück  Schalt- und Steuereinheit Schutzart IP 54 Steuerung mit farbigem
  Grafik-Touchpanel zur Anzeige des Betriebszustandes und der
  Anlagenwerte
Ausstattung Steuerung: Kommunikationsmodul Modbus RTU
1 Stück  Systemträgergestell zweiteilig, aus eloxiertem
  Präzisions-Aluminiumprofil zur Aufnahme und Vormontage der
  beschriebenen Anlagenkomponenten, mit verstellbaren Füßen zum  Ausgleich von Bodenunregelmäßigkeiten, komplette
  PE- Verrohrung zwischen den Anlagenkomponenten, elektrischer  Verdrahtung und Werkstattprüfung, CE-Kennzeichnung
Technische Daten Rahmenmodulsystem:
Einspeisewasserspezifikation
  Gesamtsalzgehalt als NaCl:  1.000 ppm
  Einspeisewasserdruck min.:  4,5 bar
  erforderlicher Einspeisewasservolumenstrom
(bei  einer Ausbeute der  Umkehrosmose von 80 %):  850 l/h
  Wassertemperatur min./max.:  10/30 °C
  Umgebungstemperatur min./max.:  5/35 °C
Enthärtungsanlage:
  Nenndurchfluss:  3,0 m³/h bei 20 °dH
  Druckverlust bei  Nenndurchfluss:  0,5 bar
  Salzverbrauch pro m³ und °dH:  0,03 kg
  Gesamtabwassermenge pro Regener.:  68 l
Umkehrosmose:
Permeatleistung bei Einspeisewasser Temperatur 15 °C:  200 l/h
Konzentrat-Volumenstrom min.:  50 l/h
Einspeisewasservolumenstrom bei 80 % Ausbeute:  250 l/h
Gesamtstromanschluss:  400 V/50 Hz
Gesamtanschlussleistung:  2,0 kW
Breite(ohne Salzlösebhälter) max:  2.300 mm
Höhe max:  1.900 mm
Tiefe max:  1.100 mm
Menge: 1,000 St
DIN 276-2018 / IBP: 412
Bauabschnitte / Kostenträger: 412

**2.2.1.8.20 Mechanische Verschneidung - 1 1/4"**
Mechanische Verschneidung - 1 1/4"
zur Einstellung einer konstanten Resthärte, unabhängig von Entnahmemengen
und Druckschwankungen incl. Rückflussverhinderer zur
Absicherung nach EN1717 und Rückflussverhinderer für Trennung
Rohwasser und bauseits möglichen 0°dH Abgang
Menge: 1,000 St
DIN 276-2018 / IBP: 412
Bauabschnitte / Kostenträger: 412

**2.2.1.8.30 Verschneideeinrichtung 10 - 100 l/h**
Verschneideeinrichtung 10 - 100 l/h
zur Verschneidung von Rohwasser und Permeat im Reinwasserbehälter
bestehend aus:
1 Stück  Strömungsmesser  zur Einstellung der Durchflussleistung
  Ausführung: Kunststoff
1 Stück  Membranventil als Einstellventil
  Material: PVC
1 Stück  Magnetventil, parallel angesteuert zur Hochdruckpumpe der
  Umkehrosmoseanlage
  Material:  Messing
  Ausführung: stromlos geschlossen
  Anschluss:  24 V, DC
1 Satz  Elektro-Kleinmaterial  für den Umkehrosmose-Schaltschrank
Menge: 1,000 St
DIN 276-2018 / IBP: 412
Bauabschnitte / Kostenträger: 412

**2.2.1.8.40 Basisbehälter 1000 Liter mit Sterilluftfilter**
Basisbehälter 1000 Liter mit Sterilluftfilter
Ausführung:  druckloser Behälter mit Trinkwasser  Zulassung
Material:  lichtundurchlässiges  PE schwarz
Vollinhalt:  1.500 ltr.
Behälterabmessungen
Länge max.:  1.700 mm
Breite max.:  900 mm
Behälterhöhe:  1.900 mm
Gesamthöhe inkl. Stutzen max  :  2.200 mm
Zubehör:
1 Stück  Anschluss Zulauf
1 Stück  Anschluss Behälterüberlauf
1 Stück  Anschluss Be- und Entlüftung
1 Stück  Anschlussöffnung für Pegelmesssonde
1 Stück  Anschluss für Druckerhöhungsanlage
1 Stück  Reinigungsdom mit Schraubdeckel zur Sichtkontrolle
1 Stück  Behälterüberlauf aus PVC
1 Stück  Pegelmesssonde mit Druckaufnehmer (im Behälter)
  inkl. 10 m Anschlusskabel zur Erfassung des Behälterfüllstandes
Menge: 1,000 St
DIN 276-2018 / IBP: 412
Bauabschnitte / Kostenträger: 412

**2.2.1.8.50 Überlauf DN 50 (steril) zum Anbau an Basisbehälter**
Überlauf DN 50 (steril) zum Anbau an Basisbehälter
Technische Daten:
Material:  PVC
max. Zulauf- bzw. Entnahmemenge:  5 m³/h
Menge: 1,000 St
DIN 276-2018 / IBP: 412
Bauabschnitte / Kostenträger: 412

**2.2.1.8.60 Druckerhöhungsanlage**
Druckerhöhungsanlage
bestehend aus:
2 Stück Horizontal-Kreiselpumpen mit  Wechselstrommotor 230 V, 50/60 Hz,
  Schutzart IP 55, Pumpe und Motor mit gemeinsamer Welle.
  Pumpenmotor mit Frequenzumrichter
  Über die Drehzahlregelung erfolgt die Anpassung des Betriebspunktes an die
  Abnahme und somit kein unnötiger Energieverbrauch.
  Werkstoffe:  1.4301/EPDM
  Nennförderstrom:  max. 2 x 1,0 m³/h bei 56,0 mWS
  max. 2 x 4,4 m³/h bei 25,0 mWS
  Motorleistungsaufnahme max.:  2,0 kW
  Anschluss:  saugseitig  1"
  druckseitig 1"
  Steuerung mit Betriebsschalter Automatikbetrieb über einstellbaren
  Einschaltdruck und Pumpenstopp über Durchflussstopp
  Anzeige des momentanen  Pumpendurchflusses
  Zeit/-Lastumschaltung einstellbar Kaskadenschaltung der
  beiden Pumpen möglich
  Einstellbarer Zuschaltvolumenstrom zur Abdeckung bei Spitzenabnahme mit
  nahezu einer Durchflussverdopplung
  Potentialfreier Melde-/  Störmeldekontakt
  Zwei bauseitige Eingangssignale verarbeitbar
  Hintergrundbeleuchtetes
  Graphikdisplay 70x35 mm
  Datenprotokoll über SD Karte incl. Störspeicher möglich
  Vernetzung mit busfähiger Steuerung
1 Stück  komplette Verrohrung in PP / PE innerhalb der
  Druckerhöhungsanlage, Saug- und Druckleitung gleichseitig,
  Zulassungen der Verrohrung: DVGW, KTW,  W 270
1 Stück  Membranausdehnungsgefäß (teildurchströmt),
  mit Wartungsentleerung
1 Stück  Manometer Edelstahl 0-10 bar
1 Stück  Rückflussverhinderer Edelstahl
Absperrventile saug- und druckseitig
Mediumtemperatur:  5 - 40 °C
Umgebungstemperatur :  5 - 40 °C
Komplett montiert auf einem Aluminium-Rahmengestell mit
einstellbaren Nivellierfüßen.
Menge: 1,000 St
DIN 276-2018 / IBP: 412
Bauabschnitte / Kostenträger: 412

**2.2.1.8.70 Regeneriersalz 25 kg-Sack**
Regeneriersalz 25 kg-Sack
für die Regeneration von Enthärtungsanlagen
(DIN EN 973 Typ A)
bestehend aus:
Menge: 10,000 St
DIN 276-2018 / IBP: 412
Bauabschnitte / Kostenträger: 412

**2.2.1.8.80 Inbetriebnahme der Anlage und Einweisung des Bedienpersonals durch Werkskundendienst oder zertifiziertes fachkundiges Personal.**
Inbetriebnahme der Anlage und Einweisung des Bedienpersonals durch Werkskundendienst oder zertifiziertes fachkundiges Personal.
inkl. Erstellung eines Einweisungs- und Inbetriebnahmeprotokolls.
Das Protokoll ist von den teilnehmenden Personen zu unterzeichnen.
Menge: 1,000 psch
DIN 276-2018 / IBP: 412
Bauabschnitte / Kostenträger: 412

*Hinweis*

##### 2.2.2 Kaltwasserkühlung

###### 2.2.2.1 Durchfluss-Trinkwasserkühler

*Hinweis*

*Hinweis*

*Hinweis*

*Hinweis*

*Hinweis*

*Hinweis*

*Hinweis*

*Hinweis*

**2.2.2.1.10 Kaltwasserkühler**
Kaltwasserkühler
als Durchfluss-Trinkwasserkühler zur Kühlung von Trinkwasser mit integrierter Zirkulationspumpe, zur Kühlung und Verteilung des Kaltwassers bis an die Entnahmestelle in der Trinkwasserinstallation, Einstellbereich PWC-Temperatur 15 °C bis 25 °C, bestehend aus PWM geregelter Zirkulationspumpe mit Rotgussgehäuse und integriertem Rückflussverhinderer, bestehend aus PWM geregelter Betriebsmittelpumpe, werksseitig diffusionsdicht gedämmt, werksseitig vormontiert, Platzbedarf kleiner 1 m², mediumberührte Metallteile aus entzinkungsfreiem und korrosionsbeständigem Rotguss, beständig gegen aggressives Wasser, Edelstahl und trinkwasserzugelassenen Kunststoffen, einfache Bedienung mit integriertem Inbetriebnahme-Assistenten, geräuscharmer Betrieb, bodenstehende Aufstellung, inkl. trinkwasserseitige Wartungsabsperrungen, integrierter Betriebsmittelpufferspeicher, ermöglicht einen effizienten Betrieb des Kaltwassererzeugers, Verbindung zum Kaltwassererzeuger hydraulisch getrennt, Einbindung aller Kaltwassererzeuger möglich, Nachladeanforderung über potentialfreien Kontakt, kompakte Bauweise, Werkstoff Plattenwärmeübertrager Edelstahl 1.4401/1.4404, elektronische Reglereinheit für hohe Regelgüte im Betrieb, inkl. Messelement Pt1000, elektrische Verbindung der Aktoren und Sensoren mit der Reglereinheit werksseitig vormontiert, Kunststoffteile mit KTW- und W 270-Zulassung, nach UBA-Bewertungsgrundlage

Druckstufe Trinkwasserseite:  PN 10
Druckstufe Betriebsmittelseite:  PN 6
min. Umgebungstemperatur:  0 °C
max. Umgebungstemperatur:  50 °C
max. Kühlleistung:  ca. 6,4 kW
Spannungsversorgung:  230 V AC
elektrische Leistungsaufnahme:  ca. 185,5 W
Temperatur Kälte Zulauf:  12 °C
Temperatur Kälte Ablauf:  18 °C
Menge: 9,000 St
DIN 276-2018 / IBP: 412
Bauabschnitte / Kostenträger: 412

*Hinweis*

**2.2.2.1.20 Datenlogger und Gateway**
Datenlogger und Gateway
für Kaltwasserkühler, Datenlogger und Gateway für den Kaltwasserkühler zur Anbindung an die Gebäudeleittechnik, Speicherung aller auswertbaren Parameter und Funktion als Schnittstellengerät für die GLT/GA via Modbus TCP/IP, Plug & Play durch vorbereiteten Montageplatz und Anschlusskabel für Strom- und Datenverbindung im Kaltwasserkühler, Daten Speicherung auf mitzuliefernde Mikro-SD Karte, auslesbare und beschreibbare Datenpunkte müssen über Ethernet via Modbus TCP/IP Protokoll zur Verfügung gestellt werden,
Speicherkapazität durch 4GB SD-Karte, LAN RJ45 10/100 MBit/s Ethernet, Mikro SD-Kartenslot, LED Statusanzeige,

min. Betriebstemperatur:  0 °C
max. Betriebstemperatur:  40 °C
min. Umgebungstemperatur:  0 °C
zulässige Umgebungsfeuchte:  < 85 % rF
Schutzart:  IP20
Spannungsversorgung:  5 V DC
Menge: 9,000 St
DIN 276-2018 / IBP: 412
Bauabschnitte / Kostenträger: 412

*Hinweis*

**2.2.2.1.30 Systemsteuerung MASTER**
Systemsteuerung MASTER
zur Durchführung, Protokollierung und Überwachung von Wasserwechselmaßnahmen im PWC und PWH, zur dezentralen Ansteuerung der Aktoren und Sensoren im MASTER- und SLAVE-Verfahren, zum Anschluss von max. jeweils einem kompatiblen Vollstromabsperrventil, Temperaturmessarmatur Pt1000, Stellantrieb für Spülgruppen und Regulierventile und Überlaufüberwachung, über CAN-Bus im MASTER/SLAVE-System um 62 Einheiten erweiterbar (max. Länge CAN-Bus 2000 m), USB-Schnittstelle zum Update von Firmware, Auslesen des Logbuches und Datalogging sowie zum Ein- und Auslesen der Konfigurationsdatei, PC- oder Netzwerk-Anbindung über ein mitzulieferndes Adapterkabel, Möglichkeit für eine GLT-Anbindung über Modbus TCP/IP, BACnet IP oder MS/TP, akustische und visuelle Alarmmeldung bei Störung (abschaltbar), Alarmquittierung am Gerät sowie die Möglichkeit einer Benachrichtigung per E-Mail im Störungsfall, Auslesen und Parametrierung mittels integriertem Webserver, Betriebsarten (16 Speicherplätze): Zeit, Temperatur, Volumenstromsteuerung, Routine, Sicherung / Leckageschutz und Datalogging, Datalogging mit 12 Mio. Zeilen für die Parameter Temperatur, Volumenstrom und Verbrauch, Ablagerate: 1 s bis 59 min, Möglichkeit Handbetrieb aller Ventile am MASTER, Eignung für Wandmontage, Logbuch mit bis zu 50.000 Einträgen für Spül- und Systemereignisse, Display mit Hintergrundbeleuchtung, zur Ansteuerung von max. 60 Hygienespülungen mit einem Anschluss, zur Ansteuerung von max. 30 Hygienespülungen mit zwei Anschlüssen, zur Ansteuerung von max. 60 Hygienespülungen mit einem Anschluss in Kombination mit 60 Verbindungssets CAN-Bus, zur Ansteuerung von max. 30 Hygienespülungen mit zwei Anschlüssen in Kombination mit 30 Verbindungssets CAN-Bus

min. Umgebungstemperatur:  0 °C
max. Umgebungstemperatur:  50 °C
Schutzart:  IP54
Spannungsversorgung:  230 V AC
externer Eingang:  230 V
Schaltleistung.  230 V, 2 A
potentialfreies Alarmrelais:  max. 230 V, 2 A
Eigenverbrauch:  ca. 7 W
Menge: 9,000 St
DIN 276-2018 / IBP: 412
Bauabschnitte / Kostenträger: 412

*Hinweis*

**2.2.2.1.40 Modbus TCP/IP Lizenz für MASTER**
Modbus TCP/IP Lizenz für MASTER
Lizenzcode für Freischaltung des Modbus TCP/IP Protokolls an der Systemsteuerung MASTER, Möglichkeit einer Anbindung an die Gebäudeleittechnik über Modbus TCP/IP
Menge: 9,000 St
DIN 276-2018 / IBP: 412
Bauabschnitte / Kostenträger: 412

*Hinweis*

**2.2.2.1.50 Kaltwasser-Regulierventil**
Kaltwasser-Regulierventil
als automatisches Zirkulations-Regulierventil, automatisches Feinregulierventil für den hydraulischen Abgleich von Stockwerksverteilungsleitungen ab kv-min 0,03, zum thermischen selbstregelnden, hydraulischen Abgleich, thermostatische Reguliereinheit, mediumberührte Metallteile aus entzinkungsfreiem und korrosionsbeständigem Rotguss, beständig gegen aggressives Wasser, wartungsfreie EPDM-Spindelabdichtung, PTFE-Sitzdichtung, druckschlagfreier Betrieb, totraumfrei, mit Absperr-, Regulier- und Voreinstellfunktion, Außengewinde für flachdichtende Verschraubungen, Kunststoffteile mit KTW- und W 270-Zulassung, nach UBA-Bewertungsgrundlage

Regelbereich:  15 °C - 22 °C
Druckstufe:  PN 10
max. Betriebstemperatur:  50 °C
max. Umgebungstemperatur:  50 °C
Menge: 231,000 St
DIN 276-2018 / IBP: 412
Bauabschnitte / Kostenträger: 412

**2.2.2.1.60 Absperrventil Rotguss Schrägsitz Entleerungsventil Handrad PN16 DN15 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 15, mit Dämmschalen.
Menge: 9,000 St
DIN 276-2018 / IBP: 412
Bauabschnitte / Kostenträger: 412

*Hinweis*

**2.2.2.1.70 Spülgruppe 230 V mit Stellantrieb**
Spülgruppe 230 V mit Stellantrieb
komplette Spülgruppe für automatisch auslösende Wasserwechsel zur Sicherstellung des bestimmungsgemäßen Betriebs, Möglichkeit eines turbulenten Wasserwechsel in Trinkwasserleitungen bis DN 100 bzw. doppelt turbulent bis DN 65. Freistrom-Absperrventil als Wartungsabsperrung, Durchfluss- und Temperaturmessarmatur, inkl. Kabel M12x1. Vollstrom-Absperrventil mit Federrückzug-Stellantrieb 230 V inkl. Rückstellung bei Spannungsabfall, DMB Durchflussmengenbegrenzer 4, 10 und 20 l/min, zur vordruckunabhängigen Begrenzung der Durchflussmenge, Freier Ablauf mit Überlaufüberwachung, zur Anbindung in vorgenannte Systemsteuerung, mediumberührte Metallteile aus Edelstahl und Rotguss, einfache Wartung im eingebauten Zustand, mit schwarzem Handrad, totraumfrei, Einbaulage vertikal, Ablaufvorrichtung entsprechend DIN EN 1717 mit eingebautem Schwimmerschalter, mit Offenstellungsanzeige, Kunststoffteile mit KTW- und W 270-Zulassung, nach UBA-Bewertungsgrundlage

Druckstufe:  PN 10
min. Betriebstemperatur:  0 °C
max. Betriebstemperatur:  65 °C
max. Umgebungstemperatur:  55 °C
Schutzart:  IP54
Spannungsversorgung:  230 V AC
Laufzeit Stellantrieb:  90 s
Laufzeit bei Spannungsabfall:  15 s
Menge: 9,000 St
DIN 276-2018 / IBP: 412
Bauabschnitte / Kostenträger: 412

*Hinweis*

**2.2.2.1.80 Freistrom-Kombi-Rückflussverhinderer, mit Entleerstopfen, DN 32**
Freistrom-Kombi-Rückflussverhinderer, mit Entleerstopfen, DN 32
AG, besondere Eignung für Zirkulationssysteme durch sehr niedrigen Öffnungsdruck, mediumberührte Metallteile aus entzinkungsfreiem und korrosionsbeständigem Rotguss, beständig gegen aggressives Wasser, wartungsfreie Spindelabdichtung mit selbstfettender EPDM-Lippendichtung, unter Druck austauschbar, EPDM-Sitzdichtung, Kegel drehbar gelagert, gegen Druckschläge gesichert, Außengewinde für flachdichtende Verschraubungen, mit Entleerstopfen, mit Prüfeinrichtung, Spindelgewinde außerhalb des Mediums, kontrollierbare RV-Patrone als Kunststoff-Strömungskörper, verschleißfester Ventilsitz aus Edelstahl, mit schwarzem Handrad, totraumfrei, für waagerechten und senkrechten Einbau geeignet, mit Absperrfunktion zur Wartung, mit Offenstellungsanzeige, DVGW-Zulassung, SVGW-Zulassung, KIWA-Zulassung, BELGAQUA-Zulassung, VA-Zulassung, Kunststoffteile mit KTW- und W 270-Zulassung, nach UBA-Bewertungsgrundlage, bis DN 32 Schallschutzzulassung nach DIN EN ISO 3822 Klasse 1, DIN EN 13959,

Druckstufe:  PN 10
max. Betriebstemperatur:  65 °C
kurzfristige Spitzentemperatur:  90 °C
Menge: 9,000 St
DIN 276-2018 / IBP: 412
Bauabschnitte / Kostenträger: 412

*Hinweis*

**2.2.2.1.90 Kabel M12x1 mit losen Litzen,**
Kabel M12x1 mit losen Litzen,
zur Verbindung der Messarmatur mit einer Systemsteuerung sowie einen Drucksensor mit einer Gebäudeleittechnik (GLT), Möglichkeit einer Auswertung der Volumenströme und Temperaturen mit Frequenzeingangskarte 5VDC, 10-450 Hz und Pt1000 2-Leiter Eingangskarte, GLT-Spannungsversorgung zum Sensor 5 VDC, Verbindungskabel für die Erfassung der Spülmengen mit der Systemsteuerung, Anschlusskabellänge 1m
Menge: 9,000 St
DIN 276-2018 / IBP: 412
Bauabschnitte / Kostenträger: 412

*Hinweis*

**2.2.2.1.100 Inbetriebnahme der Anlage und Einweisung des Bedienpersonals durch Werkskundendienst oder zertifiziertes fachkundiges Personal.**
Inbetriebnahme der Anlage und Einweisung des Bedienpersonals durch Werkskundendienst oder zertifiziertes fachkundiges Personal.
inkl. Erstellung eines Einweisungs- und Inbetriebnahmeprotokolls.
Das Protokoll ist von den teilnehmenden Personen zu unterzeichnen.
Menge: 9,000 St
DIN 276-2018 / IBP: 412
Bauabschnitte / Kostenträger: 412

#### 2.3 Druckerhöhungsanlagen

##### 2.3.1 Trinkwasser

###### 2.3.1.1 Druckerhöhungsanlage

*Hinweis*

*Hinweis*

*Hinweis*

*Hinweis*

*Hinweis*

*Hinweis: Druckerhöhungsanlage VSZ*

*Hinweis: DEA 4 Pumpen drehzahlgeregelt (bis 3 Pumpen + 1 Reserve)*

**2.3.1.1.10 Druckerhöhungsanlage Membran-Enddruckbehälter 150l Kreiselpumpe**
STLB-Bau 2025-10 046
Druckerhöhungsanlage für Trinkwasser DIN 1988-500, für Trinkwasser-Installation DIN EN 806, mit Anschluss an die öffentliche Trinkwasserversorgung,
Volumenstrom in m3/h '10'

Anlagenförderdruck in MPa '0,65'

verfügbarer Druck vor der Druckerhöhungsanlage max./min. in MPa '0,30'

Verrohrung aus nichtrostendem Stahl, auf der Enddruckseite Membran-Druckbehälter entsprechend Betriebssicherheitsverordnung, Gesamtinhalt 150 l,
max. Betriebsüberdruck auf der Enddruckseite in MPa '1,6'

Behälter DIN 4810 aus Stahl, Durchflusssystem, Druckmessgerät, Kreiselpumpe, mit Wassermangelsicherung, für vertikale Anordnung, Fördermedium Trinkwasser, kalt (PWC), mit Reservepumpe, Pumpengehäuse aus nichtrostendem Stahl, Laufrad aus nichtrostendem Stahl, Welle aus nichtrostendem Stahl,
Anzahl der Pumpen einschl. Reservepumpe 'bis 3 + 1 Reserve'

Grundrahmen aus verzinktem Stahl, Pumpenantriebsmotor DIN EN 60034-1 (VDE 0530-1), mit drehzahlgeregeltem Antrieb aller Pumpen, Bemessungsbetriebsspannung 400 V AC, Schutzart IP 54 DIN EN 60529 (VDE 0470-1), mit integriertem Motorschutz, Steuerungseinheit, anschlussfertig verdrahtet, in der Anlage integriert, Schaltschrank als Montagegestell, Schaltschrank aus Stahl, korrosionsgeschützt, Schutzart IP 54 DIN EN 60529 (VDE 0470-1), mit Hauptschalter und Hauptsicherung, mit Wahlschalter zur Schaltung der Antriebe, von außen bedienbar, für Hand-, 0- und Automatikbetrieb, mit Betriebsstundenzähler je Pumpenantrieb, mit optischen Betriebs- und Störmeldeanzeigen, mit Wiedereinschaltautomatik, Umschaltautomatik der Pumpenantriebe, zeitabhängig, komplett verdrahtet und geschaltet, ausgerüstet mit potentialfreien Sammelbetriebs- und Sammelstörmeldekontakten, ausgerüstet zum Anschluss an die Gebäudeautomation (GA) DIN EN ISO 16484-3, ausgerüstet mit Anzeigedisplay für Menüführung und Fehlermeldung, Ausführung gemäß Einzelbeschreibung,
Einzelbeschreibungs-Nr 'Hinweis: Den Passus "auf der Enddruckseite Membran-Druckbehälter entsprechend Betriebssicherheitsverordnung, Gesamtinhalt 150 l" ist gegen "Steuergefäß  mit 8 Liter" zu tauschen. Druckerhöhungsanlage ab Werk chemisch und thermisch desinfiziert'.
Menge: 1,000 St
DIN 276-2018 / IBP: 412
Bauabschnitte / Kostenträger: 412

**2.3.1.1.20 Wassermangelsicherung als Zubehör zur Druckerhöhungsanlage**
Wassermangelsicherung als Zubehör zur Druckerhöhungsanlage
für den unmittelbaren Anschluss, montiert im Pumpengehäuse oder in der Saugleitung, werksseitig mit dem Schaltgerät verdrahtet.
Menge: 1,000 St
DIN 276-2018 / IBP: 412
Bauabschnitte / Kostenträger: 412

**2.3.1.1.30 Edelstahlkompensatoren oder flexible Edelstahlanschlussschläuche, PN16,**
Edelstahlkompensatoren oder flexible Edelstahlanschlussschläuche, PN16,
passend für die zuvor angebotene Druckerhöhungsanlage für saug- und druckseitige Anschlüsse.
Menge: 2,000 St
DIN 276-2018 / IBP: 412
Bauabschnitte / Kostenträger: 412

**2.3.1.1.40 Inbetriebnahme der Anlage und Einweisung des Bedienpersonals durch Werkskundendienst oder zertifiziertes fachkundiges Personal.**
Inbetriebnahme der Anlage und Einweisung des Bedienpersonals durch Werkskundendienst oder zertifiziertes fachkundiges Personal.
inkl. Erstellung eines Einweisungs- und Inbetriebnahmeprotokolls.
Das Protokoll ist von den teilnehmenden Personen zu unterzeichnen.
Menge: 1,000 psch
DIN 276-2018 / IBP: 412
Bauabschnitte / Kostenträger: 412

*Hinweis*

*Hinweis: Druckerhöhungsanlage SO1*

*Hinweis: DEA 4 Pumpen drehzahlgeregelt (bis 3 Pumpen + 1 Reserve)*

**2.3.1.1.50 Druckerhöhungsanlage Membran-Enddruckbehälter 150l Kreiselpumpe**
STLB-Bau 2026-04 046
Druckerhöhungsanlage für Trinkwasser DIN 1988-500, für Trinkwasser-Installation DIN EN 806, mit Anschluss an die öffentliche Trinkwasserversorgung,
Volumenstrom in m3/h '20,0'

Anlagenförderdruck in MPa '0,6'

verfügbarer Druck vor der Druckerhöhungsanlage max./min. in MPa '0,28'

Verrohrung aus nichtrostendem Stahl, auf der Enddruckseite Membran-Druckbehälter entsprechend Betriebssicherheitsverordnung, Gesamtinhalt 150 l,
max. Betriebsüberdruck auf der Enddruckseite in MPa '1,6'

Behälter DIN 4810 aus Stahl, Durchflusssystem, Druckmessgerät, Kreiselpumpe, mit Wassermangelsicherung, für vertikale Anordnung, Fördermedium Trinkwasser, kalt (PWC), mit Reservepumpe, Pumpengehäuse aus nichtrostendem Stahl, Laufrad aus nichtrostendem Stahl, Welle aus nichtrostendem Stahl,
Anzahl der Pumpen einschl. Reservepumpe 'bis 3 + 1 Reserve'

Grundrahmen aus verzinktem Stahl, Pumpenantriebsmotor DIN EN 60034-1 (VDE 0530-1), mit drehzahlgeregeltem Antrieb aller Pumpen, Bemessungsbetriebsspannung 400 V AC, Schutzart IP 54 DIN EN 60529 (VDE 0470-1), mit integriertem Motorschutz, Steuerungseinheit, anschlussfertig verdrahtet, in der Anlage integriert, Schaltschrank als Montagegestell, Schaltschrank aus Stahl, korrosionsgeschützt, Schutzart IP 54 DIN EN 60529 (VDE 0470-1), mit Hauptschalter und Hauptsicherung, mit Wahlschalter zur Schaltung der Antriebe, von außen bedienbar, für Hand-, 0- und Automatikbetrieb, mit Betriebsstundenzähler je Pumpenantrieb, mit optischen Betriebs- und Störmeldeanzeigen, mit Wiedereinschaltautomatik, Umschaltautomatik der Pumpenantriebe, zeitabhängig, komplett verdrahtet und geschaltet, ausgerüstet mit potentialfreien Sammelbetriebs- und Sammelstörmeldekontakten, ausgerüstet zum Anschluss an die Gebäudeautomation (GA) DIN EN ISO 16484-3, ausgerüstet mit Anzeigedisplay für Menüführung und Fehlermeldung, Ausführung gemäß Einzelbeschreibung,
Einzelbeschreibungs-Nr 'Hinweis: Den Passus "auf der Enddruckseite Membran-Druckbehälter entsprechend Betriebssicherheitsverordnung, Gesamtinhalt 150 l" ist gegen "Steuergefäß  mit 8 Liter" zu tauschen. Druckerhöhungsanlage ab Werk chemisch und thermisch desinfiziert'.
Menge: 1,000 St
DIN 276-2018 / IBP: 412
Bauabschnitte / Kostenträger: 412

**2.3.1.1.60 Wassermangelsicherung als Zubehör zur Druckerhöhungsanlage**
Wassermangelsicherung als Zubehör zur Druckerhöhungsanlage
für den unmittelbaren Anschluss, montiert im Pumpengehäuse oder in der Saugleitung, werksseitig mit dem Schaltgerät verdrahtet.
Menge: 1,000 St
DIN 276-2018 / IBP: 412
Bauabschnitte / Kostenträger: 412

**2.3.1.1.70 Edelstahlkompensatoren oder flexible Edelstahlanschlussschläuche, PN16,**
Edelstahlkompensatoren oder flexible Edelstahlanschlussschläuche, PN16,
passend für die zuvor angebotene Druckerhöhungsanlage für saug- und druckseitige Anschlüsse.
Menge: 2,000 St
DIN 276-2018 / IBP: 412
Bauabschnitte / Kostenträger: 412

**2.3.1.1.80 Inbetriebnahme der Anlage und Einweisung des Bedienpersonals durch Werkskundendienst oder zertifiziertes fachkundiges Personal.**
Inbetriebnahme der Anlage und Einweisung des Bedienpersonals durch Werkskundendienst oder zertifiziertes fachkundiges Personal.
inkl. Erstellung eines Einweisungs- und Inbetriebnahmeprotokolls.
Das Protokoll ist von den teilnehmenden Personen zu unterzeichnen.
Menge: 1,000 psch
DIN 276-2018 / IBP: 412
Bauabschnitte / Kostenträger: 412

*Hinweis*

*Hinweis*

*Hinweis: Druckerhöhungsanlage SO2*

*Hinweis: DEA 4 Pumpen drehzahlgeregelt (bis 3 Pumpen + 1 Reserve)*

**2.3.1.1.90 Druckerhöhungsanlage Membran-Enddruckbehälter 150l Kreiselpumpe**
STLB-Bau 2026-04 046
Druckerhöhungsanlage für Trinkwasser DIN 1988-500, für Trinkwasser-Installation DIN EN 806, mit Anschluss an die öffentliche Trinkwasserversorgung,
Volumenstrom in m3/h '18,0'

Anlagenförderdruck in MPa '0,6'

verfügbarer Druck vor der Druckerhöhungsanlage max./min. in MPa '0,25'

Verrohrung aus nichtrostendem Stahl, auf der Enddruckseite Membran-Druckbehälter entsprechend Betriebssicherheitsverordnung, Gesamtinhalt 150 l,
max. Betriebsüberdruck auf der Enddruckseite in MPa '1,6'

Behälter DIN 4810 aus Stahl, Durchflusssystem, Druckmessgerät, Kreiselpumpe, mit Wassermangelsicherung, für vertikale Anordnung, Fördermedium Trinkwasser, kalt (PWC), mit Reservepumpe, Pumpengehäuse aus nichtrostendem Stahl, Laufrad aus nichtrostendem Stahl, Welle aus nichtrostendem Stahl,
Anzahl der Pumpen einschl. Reservepumpe 'bis 3 + 1 Reserve'

Grundrahmen aus verzinktem Stahl, Pumpenantriebsmotor DIN EN 60034-1 (VDE 0530-1), mit drehzahlgeregeltem Antrieb aller Pumpen, Bemessungsbetriebsspannung 400 V AC, Schutzart IP 54 DIN EN 60529 (VDE 0470-1), mit integriertem Motorschutz, Steuerungseinheit, anschlussfertig verdrahtet, in der Anlage integriert, Schaltschrank als Montagegestell, Schaltschrank aus Stahl, korrosionsgeschützt, Schutzart IP 54 DIN EN 60529 (VDE 0470-1), mit Hauptschalter und Hauptsicherung, mit Wahlschalter zur Schaltung der Antriebe, von außen bedienbar, für Hand-, 0- und Automatikbetrieb, mit Betriebsstundenzähler je Pumpenantrieb, mit optischen Betriebs- und Störmeldeanzeigen, mit Wiedereinschaltautomatik, Umschaltautomatik der Pumpenantriebe, zeitabhängig, komplett verdrahtet und geschaltet, ausgerüstet mit potentialfreien Sammelbetriebs- und Sammelstörmeldekontakten, ausgerüstet zum Anschluss an die Gebäudeautomation (GA) DIN EN ISO 16484-3, ausgerüstet mit Anzeigedisplay für Menüführung und Fehlermeldung, Ausführung gemäß Einzelbeschreibung,
Einzelbeschreibungs-Nr 'Hinweis: Den Passus "auf der Enddruckseite Membran-Druckbehälter entsprechend Betriebssicherheitsverordnung, Gesamtinhalt 150 l" ist gegen "Steuergefäß  mit 8 Liter" zu tauschen. Druckerhöhungsanlage ab Werk chemisch und thermisch desinfiziert'.
Menge: 1,000 St
DIN 276-2018 / IBP: 412
Bauabschnitte / Kostenträger: 412

**2.3.1.1.100 Wassermangelsicherung als Zubehör zur Druckerhöhungsanlage**
Wassermangelsicherung als Zubehör zur Druckerhöhungsanlage
für den unmittelbaren Anschluss, montiert im Pumpengehäuse oder in der Saugleitung, werksseitig mit dem Schaltgerät verdrahtet.
Menge: 1,000 St
DIN 276-2018 / IBP: 412
Bauabschnitte / Kostenträger: 412

**2.3.1.1.110 Edelstahlkompensatoren oder flexible Edelstahlanschlussschläuche, PN16,**
Edelstahlkompensatoren oder flexible Edelstahlanschlussschläuche, PN16,
passend für die zuvor angebotene Druckerhöhungsanlage für saug- und druckseitige Anschlüsse.
Menge: 2,000 St
DIN 276-2018 / IBP: 412
Bauabschnitte / Kostenträger: 412

**2.3.1.1.120 Inbetriebnahme der Anlage und Einweisung des Bedienpersonals durch Werkskundendienst oder zertifiziertes fachkundiges Personal.**
Inbetriebnahme der Anlage und Einweisung des Bedienpersonals durch Werkskundendienst oder zertifiziertes fachkundiges Personal.
inkl. Erstellung eines Einweisungs- und Inbetriebnahmeprotokolls.
Das Protokoll ist von den teilnehmenden Personen zu unterzeichnen.
Menge: 1,000 psch
DIN 276-2018 / IBP: 412
Bauabschnitte / Kostenträger: 412

*Hinweis*

*Hinweis: Druckerhöhungsanlage SO2 E1-E2*

*Hinweis: DEA 4 Pumpen drehzahlgeregelt (bis 3 Pumpen + 1 Reserve)*

**2.3.1.1.130 Druckerhöhungsanlage Membran-Enddruckbehälter 150l Kreiselpumpe**
STLB-Bau 2026-04 046
Druckerhöhungsanlage für Trinkwasser DIN 1988-500, für Trinkwasser-Installation DIN EN 806, mit Anschluss an die öffentliche Trinkwasserversorgung,
Volumenstrom in m3/h '7,0'

Anlagenförderdruck in MPa '0,9'

verfügbarer Druck vor der Druckerhöhungsanlage max./min. in MPa '0,25'

Verrohrung aus nichtrostendem Stahl, auf der Enddruckseite Membran-Druckbehälter entsprechend Betriebssicherheitsverordnung, Gesamtinhalt 150 l,
max. Betriebsüberdruck auf der Enddruckseite in MPa '1,6'

Behälter DIN 4810 aus Stahl, Durchflusssystem, Druckmessgerät, Kreiselpumpe, mit Wassermangelsicherung, für vertikale Anordnung, Fördermedium Trinkwasser, kalt (PWC), mit Reservepumpe, Pumpengehäuse aus nichtrostendem Stahl, Laufrad aus nichtrostendem Stahl, Welle aus nichtrostendem Stahl,
Anzahl der Pumpen einschl. Reservepumpe 'bis 3 + 1 Reserve'

Grundrahmen aus verzinktem Stahl, Pumpenantriebsmotor DIN EN 60034-1 (VDE 0530-1), mit drehzahlgeregeltem Antrieb aller Pumpen, Bemessungsbetriebsspannung 400 V AC, Schutzart IP 54 DIN EN 60529 (VDE 0470-1), mit integriertem Motorschutz, Steuerungseinheit, anschlussfertig verdrahtet, in der Anlage integriert, Schaltschrank als Montagegestell, Schaltschrank aus Stahl, korrosionsgeschützt, Schutzart IP 54 DIN EN 60529 (VDE 0470-1), mit Hauptschalter und Hauptsicherung, mit Wahlschalter zur Schaltung der Antriebe, von außen bedienbar, für Hand-, 0- und Automatikbetrieb, mit Betriebsstundenzähler je Pumpenantrieb, mit optischen Betriebs- und Störmeldeanzeigen, mit Wiedereinschaltautomatik, Umschaltautomatik der Pumpenantriebe, zeitabhängig, komplett verdrahtet und geschaltet, ausgerüstet mit potentialfreien Sammelbetriebs- und Sammelstörmeldekontakten, ausgerüstet zum Anschluss an die Gebäudeautomation (GA) DIN EN ISO 16484-3, ausgerüstet mit Anzeigedisplay für Menüführung und Fehlermeldung, Ausführung gemäß Einzelbeschreibung,
Einzelbeschreibungs-Nr 'Hinweis: Den Passus "auf der Enddruckseite Membran-Druckbehälter entsprechend Betriebssicherheitsverordnung, Gesamtinhalt 150 l" ist gegen "Steuergefäß  mit 8 Liter" zu tauschen. Druckerhöhungsanlage ab Werk chemisch und thermisch desinfiziert'.
Menge: 1,000 St
DIN 276-2018 / IBP: 412
Bauabschnitte / Kostenträger: 412

**2.3.1.1.140 Wassermangelsicherung als Zubehör zur Druckerhöhungsanlage**
Wassermangelsicherung als Zubehör zur Druckerhöhungsanlage
für den unmittelbaren Anschluss, montiert im Pumpengehäuse oder in der Saugleitung, werksseitig mit dem Schaltgerät verdrahtet.
Menge: 1,000 St
DIN 276-2018 / IBP: 412
Bauabschnitte / Kostenträger: 412

**2.3.1.1.150 Edelstahlkompensatoren oder flexible Edelstahlanschlussschläuche, PN16,**
Edelstahlkompensatoren oder flexible Edelstahlanschlussschläuche, PN16,
passend für die zuvor angebotene Druckerhöhungsanlage für saug- und druckseitige Anschlüsse.
Menge: 2,000 St
DIN 276-2018 / IBP: 412
Bauabschnitte / Kostenträger: 412

**2.3.1.1.160 Inbetriebnahme der Anlage und Einweisung des Bedienpersonals durch Werkskundendienst oder zertifiziertes fachkundiges Personal.**
Inbetriebnahme der Anlage und Einweisung des Bedienpersonals durch Werkskundendienst oder zertifiziertes fachkundiges Personal.
inkl. Erstellung eines Einweisungs- und Inbetriebnahmeprotokolls.
Das Protokoll ist von den teilnehmenden Personen zu unterzeichnen.
Menge: 1,000 psch
DIN 276-2018 / IBP: 412
Bauabschnitte / Kostenträger: 412

*Hinweis*

*Hinweis: Druckerhöhungsanlage SO3*

*Hinweis: DEA 4 Pumpen drehzahlgeregelt (bis 3 Pumpen + 1 Reserve)*

**2.3.1.1.170 Druckerhöhungsanlage Membran-Enddruckbehälter 150l Kreiselpumpe**
STLB-Bau 2026-04 046
Druckerhöhungsanlage für Trinkwasser DIN 1988-500, für Trinkwasser-Installation DIN EN 806, mit Anschluss an die öffentliche Trinkwasserversorgung,
Volumenstrom in m3/h '15,0'

Anlagenförderdruck in MPa '0,65'

verfügbarer Druck vor der Druckerhöhungsanlage max./min. in MPa '0,23'

Verrohrung aus nichtrostendem Stahl, auf der Enddruckseite Membran-Druckbehälter entsprechend Betriebssicherheitsverordnung, Gesamtinhalt 150 l,
max. Betriebsüberdruck auf der Enddruckseite in MPa '1,6'

Behälter DIN 4810 aus Stahl, Durchflusssystem, Druckmessgerät, Kreiselpumpe, mit Wassermangelsicherung, für vertikale Anordnung, Fördermedium Trinkwasser, kalt (PWC), mit Reservepumpe, Pumpengehäuse aus nichtrostendem Stahl, Laufrad aus nichtrostendem Stahl, Welle aus nichtrostendem Stahl,
Anzahl der Pumpen einschl. Reservepumpe 'bis 3 + 1 Reserve'

Grundrahmen aus verzinktem Stahl, Pumpenantriebsmotor DIN EN 60034-1 (VDE 0530-1), mit drehzahlgeregeltem Antrieb aller Pumpen, Bemessungsbetriebsspannung 400 V AC, Schutzart IP 54 DIN EN 60529 (VDE 0470-1), mit integriertem Motorschutz, Steuerungseinheit, anschlussfertig verdrahtet, in der Anlage integriert, Schaltschrank als Montagegestell, Schaltschrank aus Stahl, korrosionsgeschützt, Schutzart IP 54 DIN EN 60529 (VDE 0470-1), mit Hauptschalter und Hauptsicherung, mit Wahlschalter zur Schaltung der Antriebe, von außen bedienbar, für Hand-, 0- und Automatikbetrieb, mit Betriebsstundenzähler je Pumpenantrieb, mit optischen Betriebs- und Störmeldeanzeigen, mit Wiedereinschaltautomatik, Umschaltautomatik der Pumpenantriebe, zeitabhängig, komplett verdrahtet und geschaltet, ausgerüstet mit potentialfreien Sammelbetriebs- und Sammelstörmeldekontakten, ausgerüstet zum Anschluss an die Gebäudeautomation (GA) DIN EN ISO 16484-3, ausgerüstet mit Anzeigedisplay für Menüführung und Fehlermeldung, Ausführung gemäß Einzelbeschreibung,
Einzelbeschreibungs-Nr 'Hinweis: Den Passus "auf der Enddruckseite Membran-Druckbehälter entsprechend Betriebssicherheitsverordnung, Gesamtinhalt 150 l" ist gegen "Steuergefäß  mit 8 Liter" zu tauschen. Druckerhöhungsanlage ab Werk chemisch und thermisch desinfiziert'.
Menge: 1,000 St
DIN 276-2018 / IBP: 412
Bauabschnitte / Kostenträger: 412

**2.3.1.1.180 Wassermangelsicherung als Zubehör zur Druckerhöhungsanlage**
Wassermangelsicherung als Zubehör zur Druckerhöhungsanlage
für den unmittelbaren Anschluss, montiert im Pumpengehäuse oder in der Saugleitung, werksseitig mit dem Schaltgerät verdrahtet.
Menge: 1,000 St
DIN 276-2018 / IBP: 412
Bauabschnitte / Kostenträger: 412

**2.3.1.1.190 Edelstahlkompensatoren oder flexible Edelstahlanschlussschläuche, PN16,**
Edelstahlkompensatoren oder flexible Edelstahlanschlussschläuche, PN16,
passend für die zuvor angebotene Druckerhöhungsanlage für saug- und druckseitige Anschlüsse.
Menge: 2,000 St
DIN 276-2018 / IBP: 412
Bauabschnitte / Kostenträger: 412

**2.3.1.1.200 Inbetriebnahme der Anlage und Einweisung des Bedienpersonals durch Werkskundendienst oder zertifiziertes fachkundiges Personal.**
Inbetriebnahme der Anlage und Einweisung des Bedienpersonals durch Werkskundendienst oder zertifiziertes fachkundiges Personal.
inkl. Erstellung eines Einweisungs- und Inbetriebnahmeprotokolls.
Das Protokoll ist von den teilnehmenden Personen zu unterzeichnen.
Menge: 1,000 psch
DIN 276-2018 / IBP: 412
Bauabschnitte / Kostenträger: 412

*Hinweis*

*Hinweis: Druckerhöhungsanlage ZSG*

*Hinweis: DEA 4 Pumpen drehzahlgeregelt (bis 3 Pumpen + 1 Reserve)*

**2.3.1.1.210 Druckerhöhungsanlage Membran-Enddruckbehälter 150l Kreiselpumpe**
STLB-Bau 2026-04 046
Druckerhöhungsanlage für Trinkwasser DIN 1988-500, für Trinkwasser-Installation DIN EN 806, mit Anschluss an die öffentliche Trinkwasserversorgung,
Volumenstrom in m3/h '12,0'

Anlagenförderdruck in MPa '0,65'

verfügbarer Druck vor der Druckerhöhungsanlage max./min. in MPa '0,15'

Verrohrung aus nichtrostendem Stahl, auf der Enddruckseite Membran-Druckbehälter entsprechend Betriebssicherheitsverordnung, Gesamtinhalt 150 l,
max. Betriebsüberdruck auf der Enddruckseite in MPa '1,6'

Behälter DIN 4810 aus Stahl, Durchflusssystem, Druckmessgerät, Kreiselpumpe, mit Wassermangelsicherung, für vertikale Anordnung, Fördermedium Trinkwasser, kalt (PWC), mit Reservepumpe, Pumpengehäuse aus nichtrostendem Stahl, Laufrad aus nichtrostendem Stahl, Welle aus nichtrostendem Stahl,
Anzahl der Pumpen einschl. Reservepumpe 'bis 3 + 1 Reserve'

Grundrahmen aus verzinktem Stahl, Pumpenantriebsmotor DIN EN 60034-1 (VDE 0530-1), mit drehzahlgeregeltem Antrieb aller Pumpen, Bemessungsbetriebsspannung 400 V AC, Schutzart IP 54 DIN EN 60529 (VDE 0470-1), mit integriertem Motorschutz, Steuerungseinheit, anschlussfertig verdrahtet, in der Anlage integriert, Schaltschrank als Montagegestell, Schaltschrank aus Stahl, korrosionsgeschützt, Schutzart IP 54 DIN EN 60529 (VDE 0470-1), mit Hauptschalter und Hauptsicherung, mit Wahlschalter zur Schaltung der Antriebe, von außen bedienbar, für Hand-, 0- und Automatikbetrieb, mit Betriebsstundenzähler je Pumpenantrieb, mit optischen Betriebs- und Störmeldeanzeigen, mit Wiedereinschaltautomatik, Umschaltautomatik der Pumpenantriebe, zeitabhängig, komplett verdrahtet und geschaltet, ausgerüstet mit potentialfreien Sammelbetriebs- und Sammelstörmeldekontakten, ausgerüstet zum Anschluss an die Gebäudeautomation (GA) DIN EN ISO 16484-3, ausgerüstet mit Anzeigedisplay für Menüführung und Fehlermeldung, Ausführung gemäß Einzelbeschreibung,
Einzelbeschreibungs-Nr 'Hinweis: Den Passus "auf der Enddruckseite Membran-Druckbehälter entsprechend Betriebssicherheitsverordnung, Gesamtinhalt 150 l" ist gegen "Steuergefäß  mit 8 Liter" zu tauschen. Druckerhöhungsanlage ab Werk chemisch und thermisch desinfiziert'.
Menge: 1,000 St
DIN 276-2018 / IBP: 412
Bauabschnitte / Kostenträger: 412

**2.3.1.1.220 Wassermangelsicherung als Zubehör zur Druckerhöhungsanlage**
Wassermangelsicherung als Zubehör zur Druckerhöhungsanlage
für den unmittelbaren Anschluss, montiert im Pumpengehäuse oder in der Saugleitung, werksseitig mit dem Schaltgerät verdrahtet.
Menge: 1,000 St
DIN 276-2018 / IBP: 412
Bauabschnitte / Kostenträger: 412

**2.3.1.1.230 Edelstahlkompensatoren oder flexible Edelstahlanschlussschläuche, PN16,**
Edelstahlkompensatoren oder flexible Edelstahlanschlussschläuche, PN16,
passend für die zuvor angebotene Druckerhöhungsanlage für saug- und druckseitige Anschlüsse.
Menge: 2,000 St
DIN 276-2018 / IBP: 412
Bauabschnitte / Kostenträger: 412

**2.3.1.1.240 Inbetriebnahme der Anlage und Einweisung des Bedienpersonals durch Werkskundendienst oder zertifiziertes fachkundiges Personal.**
Inbetriebnahme der Anlage und Einweisung des Bedienpersonals durch Werkskundendienst oder zertifiziertes fachkundiges Personal.
inkl. Erstellung eines Einweisungs- und Inbetriebnahmeprotokolls.
Das Protokoll ist von den teilnehmenden Personen zu unterzeichnen.
Menge: 1,000 psch
DIN 276-2018 / IBP: 412
Bauabschnitte / Kostenträger: 412

#### 2.4 Wasserverteilung, Wasserleitungen

##### 2.4.1 Wasserübergabestation

###### 2.4.1.1 Hauswasserfilter, Rückspülung automatisch

*Hinweis*

*Hinweis*

*Hinweis*

*Hinweis*

**2.4.1.1.10 Filter rückspülbar Qn 20m3/h PN16 EN-GJL kunststoffbesch Rücksp. autom. DN65**
STLB-Bau 2026-04 042
Filter, rückspülbar, Nenndurchfluss Qn 20 m3/h, für Trinkwasserleitung DIN 1988-200, DIN EN 13443-1, Filterfeinheit 80 bis 150 mym, mit Flanschanschluss DIN EN 1092, PN 16, Gehäuse aus Gusseisen EN-GJL, innen und außen kunststoffbeschichtet, mit integriertem Filter-Rückspülsystem, 2 Druckmessgeräten und Einrichtung zur Abführung des Rückspülwassers DIN 1988, Rückspülung automatisch über Differenzdruck mit Zeitvorrangschaltung, DN 65.
Menge: 2,000 St
DIN 276-2018 / IBP: 412
Bauabschnitte / Kostenträger: 412

*Hinweis*

##### 2.4.2 Wasserverteiler

###### 2.4.2.1 Kaltwasser

*Hinweis*

*Hinweis*

*Hinweis*

*Hinweis: VSZ PWC*

**2.4.2.1.10 Verteiler TW 10m3/h Stahl niro 6Stutzen Gewindeanschl. Standkonsole**
STLB-Bau 2026-04 042
Verteiler, für Trinkwasser DIN 1988-200, max. Betriebstemperatur bis 40 Grad C, max. Betriebsüberdruck 1 MPa (10 bar), max. Volumenstrom 10 m3/h, aus nichtrostendem Stahl, Werkstoff-Nr 1.4401, mit Entleerungsstutzen, mit 6 Anschlussstutzen
Nenndurchmesser DN Anschlussstutzen '2 x DN40 / 1 x DN32 / 2 x DN25 / 1 x DN15'

mit Gewindeanschluss, mit Standkonsolen, schallgedämmt, befestigt auf Fußboden, mit Kältedämmung, mit Entleerrinne aus verzinktem Stahl, mit Ablaufstutzen für Muffenanschluss,
Länge '1500 mm
Verteiler ohne Totzonen, mit am Ende nach oben geführten 90Grad-Bögen, vorderseitige Schilderschiene zur Aufnahme von Bezeichnungsschildern, zusätzliche Flanschverbindung zwischen letztem und vorletzten Stutzen für spätere Erweiterbarkeit des Verteilers'.
Menge: 1,000 St
DIN 276-2018 / IBP: 412
Bauabschnitte / Kostenträger: 412

*Hinweis*

*Hinweis: ZSG PWC*

**2.4.2.1.20 Verteiler TW 15m3/h Stahl niro 6Stutzen Gewindeanschl. Standkonsole**
STLB-Bau 2026-04 042
Verteiler, für Trinkwasser DIN 1988-200, max. Betriebstemperatur bis 40 Grad C, max. Betriebsüberdruck 1 MPa (10 bar), max. Volumenstrom 15 m3/h, aus nichtrostendem Stahl, Werkstoff-Nr 1.4401, mit Entleerungsstutzen, mit 6 Anschlussstutzen
Nenndurchmesser DN Anschlussstutzen '1 x DN50 / 2 x DN40 / 1 x DN32 /  2 x DN25'

mit Gewindeanschluss, mit Standkonsolen, schallgedämmt, befestigt auf Fußboden, mit Kältedämmung, mit Entleerrinne aus verzinktem Stahl, mit Ablaufstutzen für Muffenanschluss,
Länge '1000 mm
Verteiler ohne Totzonen, mit am Ende nach oben geführten 90Grad-Bögen, vorderseitige Schilderschiene zur Aufnahme von Bezeichnungsschildern, zusätzliche Flanschverbindung zwischen letztem und vorletzten Stutzen für spätere Erweiterbarkeit des Verteilers'.
Menge: 1,000 St
DIN 276-2018 / IBP: 412
Bauabschnitte / Kostenträger: 412

*Hinweis*

*Hinweis: SO1 PWC*

**2.4.2.1.30 Verteiler TW 20m3/h Stahl niro 7Stutzen Gewindeanschl. Standkonsole**
STLB-Bau 2026-04 042
Verteiler, für Trinkwasser DIN 1988-200, max. Betriebstemperatur bis 40 Grad C, max. Betriebsüberdruck 1 MPa (10 bar), max. Volumenstrom 20 m3/h, aus nichtrostendem Stahl, Werkstoff-Nr 1.4401, mit Entleerungsstutzen, mit 7 Anschlussstutzen
Nenndurchmesser DN Anschlussstutzen '1 x DN65 / 1 x DN50 / 3 x DN40 / 2 x DN25'

mit Gewindeanschluss, mit Standkonsolen, schallgedämmt, befestigt auf Fußboden, mit Kältedämmung, mit Entleerrinne aus verzinktem Stahl, mit Ablaufstutzen für Muffenanschluss,
Länge '2200 mm
Verteiler ohne Totzonen, mit am Ende nach oben geführten 90Grad-Bögen, vorderseitige Schilderschiene zur Aufnahme von Bezeichnungsschildern, zusätzliche Flanschverbindung zwischen letztem und vorletzten Stutzen für spätere Erweiterbarkeit des Verteilers'.
Menge: 1,000 St
DIN 276-2018 / IBP: 412
Bauabschnitte / Kostenträger: 412

*Hinweis*

*Hinweis: SO2 PWC*

**2.4.2.1.40 Verteiler TW 20m3/h Stahl niro 7Stutzen Gewindeanschl. Standkonsole**
STLB-Bau 2026-04 042
Verteiler, für Trinkwasser DIN 1988-200, max. Betriebstemperatur bis 40 Grad C, max. Betriebsüberdruck 1 MPa (10 bar), max. Volumenstrom 20 m3/h, aus nichtrostendem Stahl, Werkstoff-Nr 1.4401, mit Entleerungsstutzen, mit 7 Anschlussstutzen
Nenndurchmesser DN Anschlussstutzen '1 x DN65 / 2 x DN50 / 1 x DN40 / 2 x DN32 /1 x DN25'

mit Gewindeanschluss, mit Standkonsolen, schallgedämmt, befestigt auf Fußboden, mit Kältedämmung, mit Entleerrinne aus verzinktem Stahl, mit Ablaufstutzen für Muffenanschluss,
Länge '2200 mm
Verteiler ohne Totzonen, mit am Ende nach oben geführten 90Grad-Bögen, vorderseitige Schilderschiene zur Aufnahme von Bezeichnungsschildern, zusätzliche Flanschverbindung zwischen letztem und vorletzten Stutzen für spätere Erweiterbarkeit des Verteilers'.
Menge: 1,000 St
DIN 276-2018 / IBP: 412
Bauabschnitte / Kostenträger: 412

*Hinweis*

*Hinweis: SO2 PWC*

**2.4.2.1.50 Verteiler TW 10m3/h Stahl niro 3Stutzen Gewindeanschl. Standkonsole**
STLB-Bau 2026-04 042
Verteiler, für Trinkwasser DIN 1988-200, max. Betriebstemperatur bis 40 Grad C, max. Betriebsüberdruck 1 MPa (10 bar), max. Volumenstrom 10 m3/h, aus nichtrostendem Stahl, Werkstoff-Nr 1.4401, mit Entleerungsstutzen, mit 3 Anschlussstutzen
Nenndurchmesser DN Anschlussstutzen '1 x DN40 / 1 x DN40 / 1 x DN40'

mit Gewindeanschluss, mit Standkonsolen, schallgedämmt, befestigt auf Fußboden, mit Kältedämmung, mit Entleerrinne aus verzinktem Stahl, mit Ablaufstutzen für Muffenanschluss,
Länge '750 mm
Verteiler ohne Totzonen, mit am Ende nach oben geführten 90Grad-Bögen, vorderseitige Schilderschiene zur Aufnahme von Bezeichnungsschildern, zusätzliche Flanschverbindung zwischen letztem und vorletzten Stutzen für spätere Erweiterbarkeit des Verteilers'.
Menge: 1,000 St
DIN 276-2018 / IBP: 412
Bauabschnitte / Kostenträger: 412

*Hinweis*

*Hinweis: SO3 PWC*

**2.4.2.1.60 Verteiler TW 15m3/h Stahl niro 8Stutzen Gewindeanschl. Standkonsole**
STLB-Bau 2026-04 042
Verteiler, für Trinkwasser DIN 1988-200, max. Betriebstemperatur bis 40 Grad C, max. Betriebsüberdruck 1 MPa (10 bar), max. Volumenstrom 15 m3/h, aus nichtrostendem Stahl, Werkstoff-Nr 1.4401, mit Entleerungsstutzen, mit 8 Anschlussstutzen
Nenndurchmesser DN Anschlussstutzen '1 x DN50 / 3 x DN40 / 2 x DN32 /2 x DN25'

mit Gewindeanschluss, mit Standkonsolen, schallgedämmt, befestigt auf Fußboden, mit Kältedämmung, mit Entleerrinne aus verzinktem Stahl, mit Ablaufstutzen für Muffenanschluss,
Länge '2200 mm
Verteiler ohne Totzonen, mit am Ende nach oben geführten 90Grad-Bögen, vorderseitige Schilderschiene zur Aufnahme von Bezeichnungsschildern, zusätzliche Flanschverbindung zwischen letztem und vorletzten Stutzen für spätere Erweiterbarkeit des Verteilers'.
Menge: 1,000 St
DIN 276-2018 / IBP: 412
Bauabschnitte / Kostenträger: 412

*Hinweis*

*Hinweis: ZSG PWC*

**2.4.2.1.70 Verteiler TW 15m3/h Stahl niro 6Stutzen Gewindeanschl. Standkonsole**
STLB-Bau 2026-04 042
Verteiler, für Trinkwasser DIN 1988-200, max. Betriebstemperatur bis 40 Grad C, max. Betriebsüberdruck 1 MPa (10 bar), max. Volumenstrom 15 m3/h, aus nichtrostendem Stahl, Werkstoff-Nr 1.4401, mit Entleerungsstutzen, mit 6 Anschlussstutzen
Nenndurchmesser DN Anschlussstutzen '1 x DN50 / 2 x DN40 / 1 x DN32 /  2 x DN25'

mit Gewindeanschluss, mit Standkonsolen, schallgedämmt, befestigt auf Fußboden, mit Kältedämmung, mit Entleerrinne aus verzinktem Stahl, mit Ablaufstutzen für Muffenanschluss,
Länge '1000 mm
Verteiler ohne Totzonen, mit am Ende nach oben geführten 90Grad-Bögen, vorderseitige Schilderschiene zur Aufnahme von Bezeichnungsschildern, zusätzliche Flanschverbindung zwischen letztem und vorletzten Stutzen für spätere Erweiterbarkeit des Verteilers'.
Menge: 1,000 St
DIN 276-2018 / IBP: 412
Bauabschnitte / Kostenträger: 412

*Hinweis*

###### 2.4.2.2 Warm-/Zirkulationswasser

*Hinweis*

*Hinweis*

*Hinweis*

*Hinweis: PWH-C VSZ*

**2.4.2.2.10 Verteiler TW 5m3/h Stahl niro 4Stutzen Gewindeanschl. Standkonsole**
STLB-Bau 2026-04 042
Verteiler, für Trinkwasser DIN 1988-200, max. Betriebstemperatur bis 90 Grad C, max. Betriebsüberdruck 1 MPa (10 bar), max. Volumenstrom 5 m3/h, aus nichtrostendem Stahl, Werkstoff-Nr 1.4401, mit Entleerungsstutzen, mit 4 Anschlussstutzen
Nenndurchmesser DN Anschlussstutzen '1 x DN40 / 2 x DN25 / 1 x DN40'

mit Gewindeanschluss, mit Standkonsolen, schallgedämmt, befestigt auf Fußboden, mit Kältedämmung, mit Entleerrinne aus verzinktem Stahl, mit Ablaufstutzen für Muffenanschluss,
Länge '1.000 mm
Verteiler ohne Totzonen, mit am Ende nach oben geführten 90Grad-Bögen, vorderseitige Schilderschiene zur Aufnahme von Bezeichnungsschildern, zusätzliche Flanschverbindung zwischen letztem und vorletzten Stutzen für spätere Erweiterbarkeit des Verteilers'.
Menge: 1,000 St
DIN 276-2018 / IBP: 412
Bauabschnitte / Kostenträger: 412

*Hinweis*

*Hinweis: PWH VSZ*

**2.4.2.2.20 Verteiler TW 10m3/h Stahl niro 4Stutzen Gewindeanschl. Standkonsole**
STLB-Bau 2026-04 042
Verteiler, für Trinkwasser DIN 1988-200, max. Betriebstemperatur bis 90 Grad C, max. Betriebsüberdruck 1 MPa (10 bar), max. Volumenstrom 10 m3/h, aus nichtrostendem Stahl, Werkstoff-Nr 1.4401, mit Entleerungsstutzen, mit 4 Anschlussstutzen
Nenndurchmesser DN Anschlussstutzen '1 x DN32 / 2 x DN20 / 1 x DN32'

mit Gewindeanschluss, mit Standkonsolen, schallgedämmt, befestigt auf Fußboden, mit Kältedämmung, mit Entleerrinne aus verzinktem Stahl, mit Ablaufstutzen für Muffenanschluss,
Länge '1000 mm
Verteiler ohne Totzonen, mit am Ende nach oben geführten 90Grad-Bögen, vorderseitige Schilderschiene zur Aufnahme von Bezeichnungsschildern, zusätzliche Flanschverbindung zwischen letztem und vorletzten Stutzen für spätere Erweiterbarkeit des Verteilers'.
Menge: 1,000 St
DIN 276-2018 / IBP: 412
Bauabschnitte / Kostenträger: 412

*Hinweis*

*Hinweis: PWH-C SO1*

**2.4.2.2.30 Verteiler TW 10m3/h Stahl niro 5Stutzen Flanschanschl. Standkonsole**
STLB-Bau 2026-04 042
Verteiler, für Trinkwasser DIN 1988-200, max. Betriebstemperatur bis 90 Grad C, max. Betriebsüberdruck 1 MPa (10 bar), max. Volumenstrom 10 m3/h, aus nichtrostendem Stahl, Werkstoff-Nr 1.4401, mit Entleerungsstutzen, mit 5 Anschlussstutzen
Nenndurchmesser DN Anschlussstutzen '1 x DN65 / 1 x DN40 / 1 x DN32 /1 x DN25 / 1 x DN12'

mit Flanschanschluss, mit Standkonsolen, schallgedämmt, befestigt auf Fußboden, mit Kältedämmung, mit Entleerrinne aus verzinktem Stahl, mit Ablaufstutzen für Muffenanschluss,
Länge '1.500 mm
Verteiler ohne Totzonen, mit am Ende nach oben geführten 90Grad-Bögen, vorderseitige Schilderschiene zur Aufnahme von Bezeichnungsschildern, zusätzliche Flanschverbindung zwischen letztem und vorletzten Stutzen für spätere Erweiterbarkeit des Verteilers'.
Menge: 1,000 St
DIN 276-2018 / IBP: 412
Bauabschnitte / Kostenträger: 412

*Hinweis*

*Hinweis: PWH SO1*

**2.4.2.2.40 Verteiler TW 15m3/h Stahl niro 5Stutzen Flanschanschl. Standkonsole**
STLB-Bau 2026-04 042
Verteiler, für Trinkwasser DIN 1988-200, max. Betriebstemperatur bis 90 Grad C, max. Betriebsüberdruck 1 MPa (10 bar), max. Volumenstrom 15 m3/h, aus nichtrostendem Stahl, Werkstoff-Nr 1.4401, mit Entleerungsstutzen, mit 5 Anschlussstutzen
Nenndurchmesser DN Anschlussstutzen '1 x DN50 / 2 x DN40 / 1 x DN32 /1 x DN25'

mit Flanschanschluss, mit Standkonsolen, schallgedämmt, befestigt auf Fußboden, mit Kältedämmung, mit Entleerrinne aus verzinktem Stahl, mit Ablaufstutzen für Muffenanschluss,
Länge '1.500 mm
Verteiler ohne Totzonen, mit am Ende nach oben geführten 90Grad-Bögen, vorderseitige Schilderschiene zur Aufnahme von Bezeichnungsschildern, zusätzliche Flanschverbindung zwischen letztem und vorletzten Stutzen für spätere Erweiterbarkeit des Verteilers'.
Menge: 1,000 St
DIN 276-2018 / IBP: 412
Bauabschnitte / Kostenträger: 412

*Hinweis*

*Hinweis: PWH-C SO2*

**2.4.2.2.50 Verteiler TW 15m3/h Stahl niro 5Stutzen Flanschanschl. Standkonsole**
STLB-Bau 2026-04 042
Verteiler, für Trinkwasser DIN 1988-200, max. Betriebstemperatur bis 90 Grad C, max. Betriebsüberdruck 1 MPa (10 bar), max. Volumenstrom 15 m3/h, aus nichtrostendem Stahl, Werkstoff-Nr 1.4401, mit Entleerungsstutzen, mit 5 Anschlussstutzen
Nenndurchmesser DN Anschlussstutzen '1 x DN65 / 2 x DN40 / 1 x DN25 /1 x DN20'

mit Flanschanschluss, mit Standkonsolen, schallgedämmt, befestigt auf Fußboden, mit Kältedämmung, mit Entleerrinne aus verzinktem Stahl, mit Ablaufstutzen für Muffenanschluss,
Länge '1.500 mm
Verteiler ohne Totzonen, mit am Ende nach oben geführten 90Grad-Bögen, vorderseitige Schilderschiene zur Aufnahme von Bezeichnungsschildern, zusätzliche Flanschverbindung zwischen letztem und vorletzten Stutzen für spätere Erweiterbarkeit des Verteilers'.
Menge: 1,000 St
DIN 276-2018 / IBP: 412
Bauabschnitte / Kostenträger: 412

*Hinweis*

*Hinweis: PWH SO2*

**2.4.2.2.60 Verteiler TW 15m3/h Stahl niro 5Stutzen Flanschanschl. Standkonsole**
STLB-Bau 2026-04 042
Verteiler, für Trinkwasser DIN 1988-200, max. Betriebstemperatur bis 90 Grad C, max. Betriebsüberdruck 1 MPa (10 bar), max. Volumenstrom 15 m3/h, aus nichtrostendem Stahl, Werkstoff-Nr 1.4401, mit Entleerungsstutzen, mit 5 Anschlussstutzen
Nenndurchmesser DN Anschlussstutzen '1 x DN50 / 2 x DN40 / 1 x DN32 /1 x DN25'

mit Flanschanschluss, mit Standkonsolen, schallgedämmt, befestigt auf Fußboden, mit Kältedämmung, mit Entleerrinne aus verzinktem Stahl, mit Ablaufstutzen für Muffenanschluss,
Länge '1.500 mm
Verteiler ohne Totzonen, mit am Ende nach oben geführten 90Grad-Bögen, vorderseitige Schilderschiene zur Aufnahme von Bezeichnungsschildern, zusätzliche Flanschverbindung zwischen letztem und vorletzten Stutzen für spätere Erweiterbarkeit des Verteilers'.
Menge: 1,000 St
DIN 276-2018 / IBP: 412
Bauabschnitte / Kostenträger: 412

*Hinweis*

*Hinweis: PWH SO3*

**2.4.2.2.70 Verteiler TW 10m3/h Stahl niro 4Stutzen Gewindeanschl. Standkonsole**
STLB-Bau 2026-04 042
Verteiler, für Trinkwasser DIN 1988-200, max. Betriebstemperatur bis 90 Grad C, max. Betriebsüberdruck 1 MPa (10 bar), max. Volumenstrom 10 m3/h, aus nichtrostendem Stahl, Werkstoff-Nr 1.4401, mit Entleerungsstutzen, mit 4 Anschlussstutzen
Nenndurchmesser DN Anschlussstutzen '1 x DN40 / 3 x DN32'

mit Gewindeanschluss, mit Standkonsolen, schallgedämmt, befestigt auf Fußboden, mit Kältedämmung, mit Entleerrinne aus verzinktem Stahl, mit Ablaufstutzen für Muffenanschluss,
Länge '750 mm
Verteiler ohne Totzonen, mit am Ende nach oben geführten 90Grad-Bögen, vorderseitige Schilderschiene zur Aufnahme von Bezeichnungsschildern, zusätzliche Flanschverbindung zwischen letztem und vorletzten Stutzen für spätere Erweiterbarkeit des Verteilers'.
Menge: 1,000 St
DIN 276-2018 / IBP: 412
Bauabschnitte / Kostenträger: 412

*Hinweis*

*Hinweis: PWH SO3*

**2.4.2.2.80 Verteiler TW 5m3/h Stahl niro 4Stutzen Gewindeanschl. Standkonsole**
STLB-Bau 2026-04 042
Verteiler, für Trinkwasser DIN 1988-200, max. Betriebstemperatur bis 90 Grad C, max. Betriebsüberdruck 1 MPa (10 bar), max. Volumenstrom 5 m3/h, aus nichtrostendem Stahl, Werkstoff-Nr 1.4401, mit Entleerungsstutzen, mit 4 Anschlussstutzen
Nenndurchmesser DN Anschlussstutzen '1 x DN32 / 1 x DN25 / 1 x DN20 / 1 x DN15'

mit Gewindeanschluss, mit Standkonsolen, schallgedämmt, befestigt auf Fußboden, mit Kältedämmung, mit Entleerrinne aus verzinktem Stahl, mit Ablaufstutzen für Muffenanschluss,
Länge '1000 mm
Verteiler ohne Totzonen, mit am Ende nach oben geführten 90Grad-Bögen, vorderseitige Schilderschiene zur Aufnahme von Bezeichnungsschildern, zusätzliche Flanschverbindung zwischen letztem und vorletzten Stutzen für spätere Erweiterbarkeit des Verteilers'.
Menge: 1,000 St
DIN 276-2018 / IBP: 412
Bauabschnitte / Kostenträger: 412

*Hinweis*

*Hinweis: PWH-C SO3*

**2.4.2.2.90 Verteiler TW 5m3/h Stahl niro 4Stutzen Gewindeanschl. Standkonsole**
STLB-Bau 2026-04 042
Verteiler, für Trinkwasser DIN 1988-200, max. Betriebstemperatur bis 90 Grad C, max. Betriebsüberdruck 1 MPa (10 bar), max. Volumenstrom 5 m3/h, aus nichtrostendem Stahl, Werkstoff-Nr 1.4401, mit Entleerungsstutzen, mit 4 Anschlussstutzen
Nenndurchmesser DN Anschlussstutzen '1 x DN20 / 2 x DN12 / 1 x DN15'

mit Gewindeanschluss, mit Standkonsolen, schallgedämmt, befestigt auf Fußboden, mit Kältedämmung, mit Entleerrinne aus verzinktem Stahl, mit Ablaufstutzen für Muffenanschluss,
Länge '1000 mm
Verteiler ohne Totzonen, mit am Ende nach oben geführten 90Grad-Bögen, vorderseitige Schilderschiene zur Aufnahme von Bezeichnungsschildern, zusätzliche Flanschverbindung zwischen letztem und vorletzten Stutzen für spätere Erweiterbarkeit des Verteilers'.
Menge: 1,000 St
DIN 276-2018 / IBP: 412
Bauabschnitte / Kostenträger: 412

*Hinweis*

*Hinweis: PWH-C SO3*

**2.4.2.2.100 Verteiler TW 5m3/h Stahl niro 4Stutzen Gewindeanschl. Standkonsole**
STLB-Bau 2026-04 042
Verteiler, für Trinkwasser DIN 1988-200, max. Betriebstemperatur bis 90 Grad C, max. Betriebsüberdruck 1 MPa (10 bar), max. Volumenstrom 5 m3/h, aus nichtrostendem Stahl, Werkstoff-Nr 1.4401, mit Entleerungsstutzen, mit 4 Anschlussstutzen
Nenndurchmesser DN Anschlussstutzen '1 x DN40 / 2 x DN25 /  1 x DN20'

mit Gewindeanschluss, mit Standkonsolen, schallgedämmt, befestigt auf Fußboden, mit Kältedämmung, mit Entleerrinne aus verzinktem Stahl, mit Ablaufstutzen für Muffenanschluss,
Länge '750 mm
Verteiler ohne Totzonen, mit am Ende nach oben geführten 90Grad-Bögen, vorderseitige Schilderschiene zur Aufnahme von Bezeichnungsschildern, zusätzliche Flanschverbindung zwischen letztem und vorletzten Stutzen für spätere Erweiterbarkeit des Verteilers'.
Menge: 1,000 St
DIN 276-2018 / IBP: 412
Bauabschnitte / Kostenträger: 412

*Hinweis*

*Hinweis: PWH ZSG*

**2.4.2.2.110 Verteiler TW 10m3/h Stahl niro 3Stutzen Gewindeanschl. Standkonsole**
STLB-Bau 2026-04 042
Verteiler, für Trinkwasser DIN 1988-200, max. Betriebstemperatur bis 90 Grad C, max. Betriebsüberdruck 1 MPa (10 bar), max. Volumenstrom 10 m3/h, aus nichtrostendem Stahl, Werkstoff-Nr 1.4401, mit Entleerungsstutzen, mit 3 Anschlussstutzen
Nenndurchmesser DN Anschlussstutzen '1 x DN50 / 1 x DN40 / 1 x DN32'

mit Gewindeanschluss, mit Standkonsolen, schallgedämmt, befestigt auf Fußboden, mit Kältedämmung, mit Entleerrinne aus verzinktem Stahl, mit Ablaufstutzen für Muffenanschluss,
Länge '750 mm
Verteiler ohne Totzonen, mit am Ende nach oben geführten 90Grad-Bögen, vorderseitige Schilderschiene zur Aufnahme von Bezeichnungsschildern, zusätzliche Flanschverbindung zwischen letztem und vorletzten Stutzen für spätere Erweiterbarkeit des Verteilers'.
Menge: 1,000 St
DIN 276-2018 / IBP: 412
Bauabschnitte / Kostenträger: 412

*Hinweis*

*Hinweis: PWH-C ZSG*

**2.4.2.2.120 Verteiler TW 10m3/h Stahl niro 3Stutzen Gewindeanschl. Standkonsole**
STLB-Bau 2026-04 042
Verteiler, für Trinkwasser DIN 1988-200, max. Betriebstemperatur bis 90 Grad C, max. Betriebsüberdruck 1 MPa (10 bar), max. Volumenstrom 10 m3/h, aus nichtrostendem Stahl, Werkstoff-Nr 1.4401, mit Entleerungsstutzen, mit 3 Anschlussstutzen
Nenndurchmesser DN Anschlussstutzen '1 x DN40 / 1 x DN40 / 1 x DN32'

mit Gewindeanschluss, mit Standkonsolen, schallgedämmt, befestigt auf Fußboden, mit Kältedämmung, mit Entleerrinne aus verzinktem Stahl, mit Ablaufstutzen für Muffenanschluss,
Länge '750 mm
Verteiler ohne Totzonen, mit am Ende nach oben geführten 90Grad-Bögen, vorderseitige Schilderschiene zur Aufnahme von Bezeichnungsschildern, zusätzliche Flanschverbindung zwischen letztem und vorletzten Stutzen für spätere Erweiterbarkeit des Verteilers'.
Menge: 1,000 St
DIN 276-2018 / IBP: 412
Bauabschnitte / Kostenträger: 412

*Hinweis*

*Hinweis*

##### 2.4.3 Messgeräte, Armaturen und Pumpen

###### 2.4.3.1 Messarmaturen

*Hinweis: Nachfolgende Messarmaturen beziehen sich auf alle die unter Rohrleitungen genannten Medien, Montageorte und -höhen sowie ggf. zusätzlich beschriebene Sicherungsmaßnahmen.*
Nachfolgende Messarmaturen beziehen sich auf alle die unter Rohrleitungen genannten Medien, Montageorte und -höhen sowie ggf. zusätzlich beschriebene Sicherungsmaßnahmen.
Behinderungen durch beengte Montage- und Platzverhältnisse sind grundsätzlich in den Einheitspreisen mit einzukalkulieren.

*Hinweis*

*Hinweis*

*Hinweis: Zirkulations-Messarmaturen für GLT-Anschluss*

*Hinweis*

*Hinweis*

**2.4.3.1.10 Mess-Prüfarmatur Durchfluss-Temperaturmessung Rotguss DN15**
*** Leitbeschreibung
STLB-Bau 2025-10 042
Mess- und Prüfarmatur zur Durchfluss- und Temperaturmessung, mit Durchflusssensor, -messstrecke und Verwirbelungselement, Frequenzausgang 4 bis 20 mA, aus Rotguss, für Trinkwasser warm DIN 1988-200, mit Außengewinde, DN 15, Nenndruck 1 MPa (10 bar).
Menge: 65,000 St
DIN 276-2018 / IBP: 412
Bauabschnitte / Kostenträger: 412
*Unterbeschreibung 1 totraumfrei, zur Auslesung über GLT, einschließlich beidseitiger Pressverschraubung und Wärmdämmschale aus geschlossenzelligem Material.*
totraumfrei, zur Auslesung über GLT, einschließlich beidseitiger Pressverschraubung und Wärmdämmschale aus geschlossenzelligem Material.
inkl. Kabel M12x1 mit losen Litzen

**2.4.3.1.20 Mess-Prüfarmatur Durchfluss-Temperaturmessung Rotguss DN20**
*** Leitbeschreibung
STLB-Bau 2025-10 042
Mess- und Prüfarmatur zur Durchfluss- und Temperaturmessung, mit Durchflusssensor, -messstrecke und Verwirbelungselement, Frequenzausgang 4 bis 20 mA, aus Rotguss, für Trinkwasser warm DIN 1988-200, mit Außengewinde, DN 20, Nenndruck 1 MPa (10 bar).
Menge: 25,000 St
DIN 276-2018 / IBP: 412
Bauabschnitte / Kostenträger: 412
*Unterbeschreibung 1 totraumfrei, zur Auslesung über GLT, einschließlich beidseitiger Pressverschraubung und Wärmdämmschale aus geschlossenzelligem Material.*
totraumfrei, zur Auslesung über GLT, einschließlich beidseitiger Pressverschraubung und Wärmdämmschale aus geschlossenzelligem Material.
inkl. Kabel M12x1 mit losen Litzen

**2.4.3.1.30 Mess-Prüfarmatur Durchfluss-Temperaturmessung Rotguss DN25**
*** Leitbeschreibung
STLB-Bau 2025-10 042
Mess- und Prüfarmatur zur Durchfluss- und Temperaturmessung, mit Durchflusssensor, -messstrecke und Verwirbelungselement, Frequenzausgang 4 bis 20 mA, aus Rotguss, für Trinkwasser warm DIN 1988-200, mit Außengewinde, DN 25, Nenndruck 1 MPa (10 bar).
Menge: 44,000 St
DIN 276-2018 / IBP: 412
Bauabschnitte / Kostenträger: 412
*Unterbeschreibung 1 totraumfrei, zur Auslesung über GLT, einschließlich beidseitiger Pressverschraubung und Wärmdämmschale aus geschlossenzelligem Material.*
totraumfrei, zur Auslesung über GLT, einschließlich beidseitiger Pressverschraubung und Wärmdämmschale aus geschlossenzelligem Material.
inkl. Kabel M12x1 mit losen Litzen

**2.4.3.1.40 Mess-Prüfarmatur Durchfluss-Temperaturmessung Rotguss DN32**
*** Leitbeschreibung
STLB-Bau 2025-10 042
Mess- und Prüfarmatur zur Durchfluss- und Temperaturmessung, mit Durchflusssensor, -messstrecke und Verwirbelungselement, Frequenzausgang 4 bis 20 mA, aus Rotguss, für Trinkwasser warm DIN 1988-200, mit Außengewinde, DN 32, Nenndruck 1,6 MPa (16 bar).
Menge: 47,000 St
DIN 276-2018 / IBP: 412
Bauabschnitte / Kostenträger: 412
*Unterbeschreibung 1 totraumfrei, zur Auslesung über GLT, einschließlich beidseitiger Pressverschraubung und Wärmdämmschale aus geschlossenzelligem Material.*
totraumfrei, zur Auslesung über GLT, einschließlich beidseitiger Pressverschraubung und Wärmdämmschale aus geschlossenzelligem Material.
inkl. Kabel M12x1 mit losen Litzen

**2.4.3.1.50 Mess-Prüfarmatur Durchfluss-Temperaturmessung Rotguss DN40**
*** Leitbeschreibung
STLB-Bau 2025-10 042
Mess- und Prüfarmatur zur Durchfluss- und Temperaturmessung, mit Durchflusssensor, -messstrecke und Verwirbelungselement, Frequenzausgang 4 bis 20 mA, aus Rotguss, für Trinkwasser warm DIN 1988-200, mit Außengewinde, DN 40, Nenndruck 1,6 MPa (16 bar).
Menge: 3,000 St
DIN 276-2018 / IBP: 412
Bauabschnitte / Kostenträger: 412
*Unterbeschreibung 1 totraumfrei, zur Auslesung über GLT, einschließlich beidseitiger Pressverschraubung und Wärmdämmschale aus geschlossenzelligem Material.*
totraumfrei, zur Auslesung über GLT, einschließlich beidseitiger Pressverschraubung und Wärmdämmschale aus geschlossenzelligem Material.
inkl. Kabel M12x1 mit losen Litzen

*Hinweis*

*Hinweis: Thermometer*

*Hinweis*

**2.4.3.1.60 Maschinen-Glasthermometer L 63mm 0-100GradC Schutzrohr**
*** Leitbeschreibung
STLB-Bau 2025-10 041
Maschinen-Glasthermometer, Einbaulänge 63 mm, einschl. Tauchhülse, aus nichtrostendem Stahl, mit V-förmigen Gehäuse DIN 16182, Anzeigebereich 0 bis 100 Grad C, einschl. Schutzrohr.
Menge: 90,000 St
DIN 276-2018 / IBP: 412
Bauabschnitte / Kostenträger: 412
*Unterbeschreibung 1 Einschl. Fühlertasche Einbaulänge 63 mm*
Einschl. Fühlertasche Einbaulänge 63 mm
mit Gewindemuffe G 1/2" für Thermometerschutzhülse, bestehend aus einer Rohrerweiterung zur Aufnahme der Schutzhülse mit Übergängen auf die erforderliche eigentliche Rohrnennweite. Verbleibender freier Querschnitt
nach Einbau der Schutzhülse in die Rohrerweiterung mdst. in der Nennweite der Rohrleitung, Einbau der Rohrhülse bei kleineren Nennweiten schräg, so dass die Thermometerhülse mind. zu 2/3 umströmt wird. Material der Rohrerweiterung in gleicher Qualität wie Rohrleitung.

*Hinweis*

*Hinweis: Manometer*

*Hinweis*

**2.4.3.1.70 Druckmessgerätehahn Stahl niro PN16 Rp1/2**
STLB-Bau 2025-10 042
Druckmessgerätehahn, für Wasser, aus nichtrostendem Stahl, Nenndruck 1,6 MPa (16 bar), Rp 1/2.
Menge: 37,000 St
DIN 276-2018 / IBP: 412
Bauabschnitte / Kostenträger: 412

*Hinweis*

*Hinweis: Hauswasserzähler, Kaltwasser, waagerechter Einbau, M-Bus*

**2.4.3.1.80 Mehrstrahl-Flügelrad-Hauswasserzähler Kaltwasser M-Bus Q3 2,5m3/h DN15**
STLB-Bau 2025-10 042
Mehrstrahl-Flügelrad-Hauswasserzähler, konformitätsbewertet gemäß MessEV, Baulänge DIN EN ISO 4064-4, als Trockenläufer, für Kaltwasser bis 30 Grad C, für waagerechten Einbau, Zifferblatt oben, Messwerterfassung über M-Bus DIN EN 13757, Energieversorgung über Batterie, Dauerdurchfluss Q3 2,5 m3/h, mit Gewindeanschluss, DN 15, einschl. Anschlussverschraubung aus Messing.
Menge: 1,000 St
DIN 276-2018 / IBP: 412
Bauabschnitte / Kostenträger: 412

**2.4.3.1.90 Mehrstrahl-Flügelrad-Hauswasserzähler Kaltwasser M-Bus Q3 4m3/h DN20**
STLB-Bau 2025-10 042
Mehrstrahl-Flügelrad-Hauswasserzähler, konformitätsbewertet gemäß MessEV, Baulänge DIN EN ISO 4064-4, als Trockenläufer, für Kaltwasser bis 30 Grad C, für waagerechten Einbau, Zifferblatt oben, Messwerterfassung über M-Bus DIN EN 13757, Energieversorgung über Batterie, Dauerdurchfluss Q3 4 m3/h, mit Gewindeanschluss, DN 20, einschl. Anschlussverschraubung aus Messing.
Menge: 4,000 St
DIN 276-2018 / IBP: 412
Bauabschnitte / Kostenträger: 412

**2.4.3.1.100 Mehrstrahl-Flügelrad-Hauswasserzähler Kaltwasser M-Bus Q3 6,3m3/h DN25**
STLB-Bau 2025-10 042
Mehrstrahl-Flügelrad-Hauswasserzähler, konformitätsbewertet gemäß MessEV, Baulänge DIN EN ISO 4064-4, als Trockenläufer, für Kaltwasser bis 30 Grad C, für waagerechten Einbau, Zifferblatt oben, Messwerterfassung über M-Bus DIN EN 13757, Energieversorgung über Batterie, Dauerdurchfluss Q3 6,3 m3/h, mit Gewindeanschluss, DN 25, einschl. Anschlussverschraubung aus Messing.
Menge: 2,000 St
DIN 276-2018 / IBP: 412
Bauabschnitte / Kostenträger: 412

**2.4.3.1.110 Mehrstrahl-Flügelrad-Hauswasserzähler Kaltwasser M-Bus Q3 10m3/h DN40**
STLB-Bau 2025-10 042
Mehrstrahl-Flügelrad-Hauswasserzähler, konformitätsbewertet gemäß MessEV, Baulänge DIN EN ISO 4064-4, als Trockenläufer, für Kaltwasser bis 30 Grad C, für waagerechten Einbau, Zifferblatt oben, Messwerterfassung über M-Bus DIN EN 13757, Energieversorgung über Batterie, Dauerdurchfluss Q3 10 m3/h, mit Gewindeanschluss, DN 40, einschl. Anschlussverschraubung aus Messing.
Menge: 4,000 St
DIN 276-2018 / IBP: 412
Bauabschnitte / Kostenträger: 412

**2.4.3.1.120 Mehrstrahl-Flügelrad-Hauswasserzähler Kaltwasser M-Bus Q3 16m3/h DN50**
STLB-Bau 2025-10 042
Mehrstrahl-Flügelrad-Hauswasserzähler, konformitätsbewertet gemäß MessEV, Baulänge DIN EN ISO 4064-4, als Trockenläufer, für Kaltwasser bis 30 Grad C, für waagerechten Einbau, Zifferblatt oben, Messwerterfassung über M-Bus DIN EN 13757, Energieversorgung über Batterie, Dauerdurchfluss Q3 16 m3/h, mit Gewindeanschluss, DN 50, einschl. Anschlussverschraubung aus Messing.
Menge: 4,000 St
DIN 276-2018 / IBP: 412
Bauabschnitte / Kostenträger: 412

**2.4.3.1.130 Mehrstrahl-Flügelrad-Hauswasserzähler Kaltwasser M-Bus Q3 25m3/h DN65**
STLB-Bau 2025-10 042
Mehrstrahl-Flügelrad-Hauswasserzähler, konformitätsbewertet gemäß MessEV, Baulänge DIN EN ISO 4064-4, als Trockenläufer, für Kaltwasser bis 30 Grad C, für waagerechten Einbau, Zifferblatt oben, Messwerterfassung über M-Bus DIN EN 13757, Energieversorgung über Batterie, Dauerdurchfluss Q3 25 m3/h, mit Gewindeanschluss, DN 65, einschl. Anschlussverschraubung aus Messing.
Menge: 1,000 St
DIN 276-2018 / IBP: 412
Bauabschnitte / Kostenträger: 412

*Hinweis*

###### 2.4.3.2 Absperrarmaturen

*Hinweis: Nachfolgende Absperrarmaturen beziehen sich auf alle die unter Rohrleitungen genannten Medien, Montageorte und -höhen sowie ggf. zusätzlich beschriebene Sicherungsmaßnahmen.*
Nachfolgende Absperrarmaturen beziehen sich auf alle die unter Rohrleitungen genannten Medien, Montageorte und -höhen sowie ggf. zusätzlich beschriebene Sicherungsmaßnahmen.
Behinderungen durch beengte Montage- und Platzverhältnisse sind grundsätzlich in den Einheitspreisen mit einzukalkulieren.

*Hinweis*

*Hinweis: Absperrventile aus Rotguss, Pressverschraubung, totraumfrei*

*Hinweis*

*Hinweis*

*Hinweis*

**2.4.3.2.10 Absperrventil Rotguss Schrägsitz Entleerungsventil Handrad PN16 DN15 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 15, mit Dämmschalen.
Menge: 172,000 St
DIN 276-2018 / IBP: 412
Bauabschnitte / Kostenträger: 412

**2.4.3.2.20 Absperrventil Rotguss Schrägsitz Entleerungsventil Handrad PN16 DN20 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 20, mit Dämmschalen.
Menge: 324,000 St
DIN 276-2018 / IBP: 412
Bauabschnitte / Kostenträger: 412

**2.4.3.2.30 Absperrventil Rotguss Schrägsitz Entleerungsventil Handrad PN16 DN25 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 25, mit Dämmschalen.
Menge: 140,000 St
DIN 276-2018 / IBP: 412
Bauabschnitte / Kostenträger: 412

**2.4.3.2.40 Absperrventil Rotguss Schrägsitz Entleerungsventil Handrad PN16 DN32 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 32, mit Dämmschalen.
Menge: 72,000 St
DIN 276-2018 / IBP: 412
Bauabschnitte / Kostenträger: 412

**2.4.3.2.50 Absperrventil Rotguss Schrägsitz Entleerungsventil Handrad PN16 DN40 Dämmschalen**
STLB-Bau 2025-10 042
Absperrventil, für Trinkwasserleitung DIN 1988-200, Gehäuse, Oberteil und wasserberührende Teile der Innengarnitur aus Rotguss DIN EN 1982, Schrägsitzform DIN 3502 mit Entleerungsventil, mit EPDM-Lippendichtung und EPDM-Sitzdichtung, mit Sitzring aus nichtrostendem Stahl, mit Handrad, beiderseits Pressverschraubung, Nenndruck 1,6 MPa (16 bar), DN 40, mit Dämmschalen.
Menge: 32,000 St
DIN 276-2018 / IBP: 412
Bauabschnitte / Kostenträger: 412

**2.4.3.2.60 Absperrventil Rotguss Schrägsitz Entleerungsventil Handrad PN16 DN50 Dämmschalen**
STLB-Bau 2025-10 042
Absperrventil, für Trinkwasserleitung DIN 1988-200, Gehäuse, Oberteil und wasserberührende Teile der Innengarnitur aus Rotguss DIN EN 1982, Schrägsitzform DIN 3502 mit Entleerungsventil, mit EPDM-Lippendichtung und EPDM-Sitzdichtung, mit Sitzring aus nichtrostendem Stahl, mit Handrad, beiderseits Pressverschraubung, Nenndruck 1,6 MPa (16 bar), DN 50, mit Dämmschalen.
Menge: 20,000 St
DIN 276-2018 / IBP: 412
Bauabschnitte / Kostenträger: 412

*Hinweis*

*Hinweis: Absperrventile aus Rotguss, Flansch, totraumfrei*

*Hinweis*

*Hinweis*

**2.4.3.2.70 Absperrventil Rotguss Schrägsitz-Durchgang Handrad DN65**
*** Leitbeschreibung
STLB-Bau 2025-10 042
Flanschenabsperrventil, für Trinkwasserleitung DIN 1988-200, Gehäuse, Oberteil und wasserberührende Teile der Innengarnitur aus Rotguss DIN EN 1982, in Durchgangsform, Schrägsitzausführung, mit Drosselkegel, weich dichtend, Spindelabdichtung mit Faltenbalg, Sicherheitsstopfbuchse und Anzeigevorrichtung, mit Handrad, mit Flanschanschluss, DN 65.
Menge: 29,000 St
DIN 276-2018 / IBP: 412
Bauabschnitte / Kostenträger: 412
*Unterbeschreibung 1 Einschl. nachfolgendem Zubehör:*
Einschl. nachfolgendem Zubehör:
- 2 St. Gegenflansch mit Pressmuffe, Dichtung, Schrauben und Muttern

**2.4.3.2.80 Absperrventil Rotguss Schrägsitz-Durchgang Handrad DN80**
*** Leitbeschreibung
STLB-Bau 2025-10 042
Flanschenabsperrventil, für Trinkwasserleitung DIN 1988-200, Gehäuse, Oberteil und wasserberührende Teile der Innengarnitur aus Rotguss DIN EN 1982, in Durchgangsform, Schrägsitzausführung, mit Drosselkegel, weich dichtend, Spindelabdichtung mit Faltenbalg, Sicherheitsstopfbuchse und Anzeigevorrichtung, mit Handrad, mit Flanschanschluss, DN 80.
Menge: 28,000 St
DIN 276-2018 / IBP: 412
Bauabschnitte / Kostenträger: 412
*Unterbeschreibung 1 Einschl. nachfolgendem Zubehör:*
Einschl. nachfolgendem Zubehör:
- 2 St. Gegenflansch mit Pressmuffe, Dichtung, Schrauben und Muttern

*Hinweis*

*Hinweis: Unterputz-Absperrventile aus Rotguss*

*Hinweis*

*Hinweis*

*Hinweis*

**2.4.3.2.90 Wandeinbauarmatur Rotguss DN15 Dämmschalen**
*** Leitbeschreibung
STLB-Bau 2025-10 045
Wandeinbauarmatur, als Absperrventil, Gehäuse aus Rotguss, medienberührende Teile nickelfrei, DN 15, Geräuschverhalten DIN 4109-1 Gruppe I, mit Prüfbericht, mit Pressanschluss, Einbautiefe über 80 bis 180 mm, mit Dämmschalen.
Menge: 82,000 St
DIN 276-2018 / IBP: 412
Bauabschnitte / Kostenträger: 412
*Unterbeschreibung 1 Fertigmontagesatz zum Wandeinbaukörper, verchromter Bediengriff aus ABS-Kunststoff mit rotem oder blauem Signierplättchen, mit Klemmeinheit zur Befestigung im Kunststoffschaft der Unterputzventile, Oberfläche verchromt.*

**2.4.3.2.100 Wandeinbauarmatur Rotguss DN20 Dämmschalen**
*** Leitbeschreibung
STLB-Bau 2025-10 045
Wandeinbauarmatur, als Absperrventil, Gehäuse aus Rotguss, medienberührende Teile nickelfrei, DN 20, Geräuschverhalten DIN 4109-1 Gruppe I, mit Prüfbericht, mit Pressanschluss, Einbautiefe über 80 bis 180 mm, mit Dämmschalen.
Menge: 124,000 St
DIN 276-2018 / IBP: 412
Bauabschnitte / Kostenträger: 412
*Unterbeschreibung 1 Fertigmontagesatz zum Wandeinbaukörper, verchromter Bediengriff aus ABS-Kunststoff mit rotem oder blauem Signierplättchen, mit Klemmeinheit zur Befestigung im Kunststoffschaft der Unterputzventile, Oberfläche verchromt.*

*Hinweis*

###### 2.4.3.3 Regulierarmaturen

*Hinweis: Nachfolgende Regulierarmaturen beziehen sich auf alle die unter Rohrleitungen genannten Medien, Montageorte und -höhen sowie ggf. zusätzlich beschriebene Sicherungsmaßnahmen.*
Nachfolgende Regulierarmaturen beziehen sich auf alle die unter Rohrleitungen genannten Medien, Montageorte und -höhen sowie ggf. zusätzlich beschriebene Sicherungsmaßnahmen.
Behinderungen durch beengte Montage- und Platzverhältnisse sind grundsätzlich in den Einheitspreisen mit einzukalkulieren.

*Hinweis*

*Hinweis: Statische Zirkulations-Regulierventile*

*Hinweis*

*Hinweis*

*Hinweis*

**2.4.3.3.10 Zirkulations-Regulierventil statisch regelbar absperrbar analoge Temperaturanzeige Rotguss Schrägsitz Entleerungsventil PN16 DN15 Dämmschalen**
STLB-Bau 2025-10 042
Zirkulations-Regulierventil statisch regelbar, absperrbar ohne Veränderung Voreinstellung, für Trinkwasserleitung warm DIN 1988-200, mit analoger Temperaturanzeige, zum hydraulischen, fixen Strangabgleich, Gehäuse, Oberteil und wasserberührende Teile der Innengarnitur aus Rotguss DIN EN 1982, Schrägsitzform mit Entleerungsventil, mit digitaler Voreinstellungsanzeige und Zeigerthermometer, mit PTFE-Sitzdichtung, beiderseits Pressverschraubung, Nenndruck 1,6 MPa (16 bar), DN 15, mit Dämmschalen.
Menge: 26,000 St
DIN 276-2018 / IBP: 412
Bauabschnitte / Kostenträger: 412

**2.4.3.3.20 Zirkulations-Regulierventil statisch regelbar absperrbar analoge Temperaturanzeige Rotguss Schrägsitz Entleerungsventil PN16 DN20 Dämmschalen**
STLB-Bau 2025-10 042
Zirkulations-Regulierventil statisch regelbar, absperrbar ohne Veränderung Voreinstellung, für Trinkwasserleitung warm DIN 1988-200, mit analoger Temperaturanzeige, zum hydraulischen, fixen Strangabgleich, Gehäuse, Oberteil und wasserberührende Teile der Innengarnitur aus Rotguss DIN EN 1982, Schrägsitzform mit Entleerungsventil, mit digitaler Voreinstellungsanzeige und Zeigerthermometer, mit PTFE-Sitzdichtung, beiderseits Pressverschraubung, Nenndruck 1,6 MPa (16 bar), DN 20, mit Dämmschalen.
Menge: 28,000 St
DIN 276-2018 / IBP: 412
Bauabschnitte / Kostenträger: 412

**2.4.3.3.30 Zirkulations-Regulierventil statisch regelbar absperrbar analoge Temperaturanzeige Rotguss Schrägsitz Entleerungsventil PN16 DN25 Dämmschalen**
STLB-Bau 2025-10 042
Zirkulations-Regulierventil statisch regelbar, absperrbar ohne Veränderung Voreinstellung, für Trinkwasserleitung warm DIN 1988-200, mit analoger Temperaturanzeige, zum hydraulischen, fixen Strangabgleich, Gehäuse, Oberteil und wasserberührende Teile der Innengarnitur aus Rotguss DIN EN 1982, Schrägsitzform mit Entleerungsventil, mit digitaler Voreinstellungsanzeige und Zeigerthermometer, mit PTFE-Sitzdichtung, beiderseits Pressverschraubung, Nenndruck 1,6 MPa (16 bar), DN 25, mit Dämmschalen.
Menge: 5,000 St
DIN 276-2018 / IBP: 412
Bauabschnitte / Kostenträger: 412

**2.4.3.3.40 Zirkulations-Regulierventil statisch regelbar absperrbar analoge Temperaturanzeige Rotguss Schrägsitz Entleerungsventil PN16 DN32 Dämmschalen**
STLB-Bau 2025-10 042
Zirkulations-Regulierventil statisch regelbar, absperrbar ohne Veränderung Voreinstellung, für Trinkwasserleitung warm DIN 1988-200, mit analoger Temperaturanzeige, zum hydraulischen, fixen Strangabgleich, Gehäuse, Oberteil und wasserberührende Teile der Innengarnitur aus Rotguss DIN EN 1982, Schrägsitzform mit Entleerungsventil, mit digitaler Voreinstellungsanzeige und Zeigerthermometer, mit PTFE-Sitzdichtung, beiderseits Pressverschraubung, Nenndruck 1,6 MPa (16 bar), DN 32, mit Dämmschalen.
Menge: 1,000 St
DIN 276-2018 / IBP: 412
Bauabschnitte / Kostenträger: 412

**2.4.3.3.50 Zirkulations-Regulierventil statisch regelbar absperrbar analoge Temperaturanzeige Rotguss Schrägsitz Entleerungsventil PN16 DN40 Dämmschalen**
STLB-Bau 2025-10 042
Zirkulations-Regulierventil statisch regelbar, absperrbar ohne Veränderung Voreinstellung, für Trinkwasserleitung warm DIN 1988-200, mit analoger Temperaturanzeige, zum hydraulischen, fixen Strangabgleich, Gehäuse, Oberteil und wasserberührende Teile der Innengarnitur aus Rotguss DIN EN 1982, Schrägsitzform mit Entleerungsventil, mit digitaler Voreinstellungsanzeige und Zeigerthermometer, mit PTFE-Sitzdichtung, beiderseits Pressverschraubung, Nenndruck 1,6 MPa (16 bar), DN 40, mit Dämmschalen.
Menge: 1,000 St
DIN 276-2018 / IBP: 412
Bauabschnitte / Kostenträger: 412

*Hinweis*

*Hinweis: Automatische Zirkulations-Regulierventile (Einbau in Etagenleitung am Schachtausgang, Bsp. Kemper, Figur 141 0G mit Pressverschraubungen)*
Automatische Zirkulations-Regulierventile

*Hinweis*

*Hinweis*

*Hinweis*

**2.4.3.3.60 Zirkulations-Regulierventil autom. regelbar absperrbar analoge Temperaturanzeige Rotguss Geradsitz Entleerungsanschluss PN16 DN15 Dämmschalen**
STLB-Bau 2025-10 042
Zirkulations-Regulierventil thermostatisch regelbar, absperrbar, für Trinkwasserleitung warm DIN 1988-200, für Wassertemperatur von 50 bis 65 Grad C, mit analoger Temperaturanzeige, zum thermisch selbstregelnden, hydraulischen Strangabgleich und automatischer Regelbereichsumstellung für thermische Desinfektion mind. 70 Grad C, Gehäuse, Oberteil und wasserberührende Teile der Innengarnitur aus Rotguss DIN EN 1982, Geradsitzform, mit Entleerungsanschluss und -ventil, mit PTFE-Sitzdichtung, beiderseits Pressverschraubung, Nenndruck 1,6 MPa (16 bar), DN 15, mit Dämmschalen, Ausführung gemäß Einzelbeschreibung,
Einzelbeschreibungs-Nr 'Werkseinstellung der Zirkulationstemperatur auf 58°C. Ggf. ist die Temperatureinstellung durch den AN anzupassen.'.
Menge: 232,000 St
DIN 276-2018 / IBP: 412
Bauabschnitte / Kostenträger: 412

**2.4.3.3.70 Zirkulations-Regulierventil autom. regelbar absperrbar analoge Temperaturanzeige Rotguss Geradsitz Entleerungsanschluss PN16 DN20 Dämmschalen**
STLB-Bau 2025-10 042
Zirkulations-Regulierventil thermostatisch regelbar, absperrbar, für Trinkwasserleitung warm DIN 1988-200, für Wassertemperatur von 50 bis 65 Grad C, mit analoger Temperaturanzeige, zum thermisch selbstregelnden, hydraulischen Strangabgleich und automatischer Regelbereichsumstellung für thermische Desinfektion mind. 70 Grad C, Gehäuse, Oberteil und wasserberührende Teile der Innengarnitur aus Rotguss DIN EN 1982, Geradsitzform, mit Entleerungsanschluss und -ventil, mit PTFE-Sitzdichtung, beiderseits Pressverschraubung, Nenndruck 1,6 MPa (16 bar), DN 20, mit Dämmschalen, Ausführung gemäß Einzelbeschreibung,
Einzelbeschreibungs-Nr 'Werkseinstellung der Zirkulationstemperatur auf 58°C. Ggf. ist die Temperatureinstellung durch den AN anzupassen.'.
Menge: 2,000 St
DIN 276-2018 / IBP: 412
Bauabschnitte / Kostenträger: 412

**2.4.3.3.80 Zirkulations-Regulierventil autom. regelbar absperrbar analoge Temperaturanzeige Rotguss Geradsitz Entleerungsanschluss PN16 DN25 Dämmschalen**
STLB-Bau 2025-10 042
Zirkulations-Regulierventil thermostatisch regelbar, absperrbar, für Trinkwasserleitung warm DIN 1988-200, für Wassertemperatur von 50 bis 65 Grad C, mit analoger Temperaturanzeige, zum thermisch selbstregelnden, hydraulischen Strangabgleich und automatischer Regelbereichsumstellung für thermische Desinfektion mind. 70 Grad C, Gehäuse, Oberteil und wasserberührende Teile der Innengarnitur aus Rotguss DIN EN 1982, Geradsitzform, mit Entleerungsanschluss und -ventil, mit PTFE-Sitzdichtung, beiderseits Pressverschraubung, Nenndruck 1,6 MPa (16 bar), DN 25, mit Dämmschalen, Ausführung gemäß Einzelbeschreibung,
Einzelbeschreibungs-Nr 'Werkseinstellung der Zirkulationstemperatur auf 58°C. Ggf. ist die Temperatureinstellung durch den AN anzupassen.'.
Menge: 1,000 St
DIN 276-2018 / IBP: 412
Bauabschnitte / Kostenträger: 412

*Hinweis*

###### 2.4.3.4 Sicherungsarmaturen

*Hinweis: Nachfolgende Sicherungsarmaturen beziehen sich auf alle die unter Rohrleitungen genannten Medien, Montageorte und -höhen sowie ggf. zusätzlich beschriebene Sicherungsmaßnahmen.*
Nachfolgende Sicherungsarmaturen beziehen sich auf alle die unter Rohrleitungen genannten Medien, Montageorte und -höhen sowie ggf. zusätzlich beschriebene Sicherungsmaßnahmen.
Behinderungen durch beengte Montage- und Platzverhältnisse sind grundsätzlich in den Einheitspreisen mit einzukalkulieren.

*Hinweis*

*Hinweis: Rückflussverhinderer bis einschl. Flüssigkeitskategorie 2*

*Hinweis*

*Hinweis*

*Hinweis*

*Hinweis*

*Hinweis*

**2.4.3.4.10 Rückflussverhinderer TW Gewindeanschl. Prüf-Entleereinr. MOP16 DN32 Schrägsitz Entleerungsventil Rotguss**
*** Leitbeschreibung
STLB-Bau 2025-10 042
Rückflussverhinderer, mit Schallschutzprüfzeichen DIN EN ISO 3822-1 Klasse I, für Trinkwasserleitung DIN 1988-200, mit Gewindeanschluss, Prüf- und Entleereinrichtung, max. Betriebsdruck MOP 16, DN 32, für waagerechten oder senkrechten Einbau, in Schrägsitzform mit Entleerungsventil, Gehäuse aus Rotguss, Schließfeder aus nichtrostendem Stahl und EPDM-Sitzdichtung.
Menge: 1,000 St
DIN 276-2018 / IBP: 412
Bauabschnitte / Kostenträger: 412
*Unterbeschreibung 1 Techn. Daten*
- mediumberührte Metallteile aus entzinkungsfreiem und
  korrosionsbeständigem Rotguss, beständig gegen
  aggressives Wasser
- Innengewinde
- mit Entleerstopfen
- mit Möglichkeit zur Aufnahme für Temperaturfühler Pt1000 oder
  Thermometer mittels optional erhältlicher Tauchhülse
- mit Prüfeinrichtung
- Rückflussverhinderer mit Edelstahl-Schließfeder
- EPDM-Sitzdichtung
- verschleißfester Ventilsitz aus Edelstahl
- totraumfrei
- für waagerechten und senkrechten Einbau geeignet

Normen und Zulassungen
- nach DVGW-Bestimmungen
- Kunststoffteile mit KTW- und W 270-Zulassung
- nach UBA-Bewertungsgrundlage
- Schallschutzzulassung nach DIN EN ISO 3822 Klasse 1
- gem. DIN EN 13959-Bestimmungen

Technische Daten
- Druckstufe PN 16
- max. Betriebstemperatur 100 °C
*Unterbeschreibung 2 Einschl. nachfolgendem Zubehör:*
Einschl. nachfolgendem Zubehör:
- 2 St. Pressverschraubungen mit Dichtung

**2.4.3.4.20 Rückflussverhinderer TW Gewindeanschl. Prüf-Entleereinr. MOP16 DN40 Schrägsitz Entleerungsventil Rotguss**
*** Leitbeschreibung
STLB-Bau 2025-10 042
Rückflussverhinderer, für Trinkwasserleitung DIN 1988-200, mit Gewindeanschluss, Prüf- und Entleereinrichtung, max. Betriebsdruck MOP 16, DN 40, für waagerechten oder senkrechten Einbau, in Schrägsitzform mit Entleerungsventil, Gehäuse aus Rotguss, Schließfeder aus nichtrostendem Stahl und EPDM-Sitzdichtung.
Menge: 3,000 St
DIN 276-2018 / IBP: 412
Bauabschnitte / Kostenträger: 412
*Unterbeschreibung 1 Techn. Daten*
- mediumberührte Metallteile aus entzinkungsfreiem und
  korrosionsbeständigem Rotguss, beständig gegen
  aggressives Wasser
- Innengewinde
- mit Entleerstopfen
- mit Möglichkeit zur Aufnahme für Temperaturfühler Pt1000 oder
  Thermometer mittels optional erhältlicher Tauchhülse
- mit Prüfeinrichtung
- Rückflussverhinderer mit Edelstahl-Schließfeder
- EPDM-Sitzdichtung
- verschleißfester Ventilsitz aus Edelstahl
- totraumfrei
- für waagerechten und senkrechten Einbau geeignet

Normen und Zulassungen
- nach DVGW-Bestimmungen
- Kunststoffteile mit KTW- und W 270-Zulassung
- nach UBA-Bewertungsgrundlage
- Schallschutzzulassung nach DIN EN ISO 3822 Klasse 1
- gem. DIN EN 13959-Bestimmungen

Technische Daten
- Druckstufe PN 16
- max. Betriebstemperatur 100 °C
*Unterbeschreibung 2 Einschl. nachfolgendem Zubehör:*
Einschl. nachfolgendem Zubehör:
- 2 St. Pressverschraubungen mit Dichtung

**2.4.3.4.30 Rückflussverhinderer TW Gewindeanschl. Prüf-Entleereinr. MOP16 DN50 Schrägsitz Entleerungsventil Rotguss**
*** Leitbeschreibung
STLB-Bau 2025-10 042
Rückflussverhinderer, für Trinkwasserleitung DIN 1988-200, mit Gewindeanschluss, Prüf- und Entleereinrichtung, max. Betriebsdruck MOP 16, DN 50, für waagerechten oder senkrechten Einbau, in Schrägsitzform mit Entleerungsventil, Gehäuse aus Rotguss, Schließfeder aus nichtrostendem Stahl und EPDM-Sitzdichtung.
Menge: 2,000 St
DIN 276-2018 / IBP: 412
Bauabschnitte / Kostenträger: 412
*Unterbeschreibung 1 Techn. Daten*
- mediumberührte Metallteile aus entzinkungsfreiem und
  korrosionsbeständigem Rotguss, beständig gegen
  aggressives Wasser
- Innengewinde
- mit Entleerstopfen
- mit Möglichkeit zur Aufnahme für Temperaturfühler Pt1000 oder
  Thermometer mittels optional erhältlicher Tauchhülse
- mit Prüfeinrichtung
- Rückflussverhinderer mit Edelstahl-Schließfeder
- EPDM-Sitzdichtung
- verschleißfester Ventilsitz aus Edelstahl
- totraumfrei
- für waagerechten und senkrechten Einbau geeignet

Normen und Zulassungen
- nach DVGW-Bestimmungen
- Kunststoffteile mit KTW- und W 270-Zulassung
- nach UBA-Bewertungsgrundlage
- Schallschutzzulassung nach DIN EN ISO 3822 Klasse 1
- gem. DIN EN 13959-Bestimmungen

Technische Daten
- Druckstufe PN 16
- max. Betriebstemperatur 100 °C
*Unterbeschreibung 2 Einschl. nachfolgendem Zubehör:*
Einschl. nachfolgendem Zubehör:
- 2 St. Pressverschraubungen mit Dichtung

*Hinweis*

*Hinweis*

*Hinweis: Systemtrenner-Auslaufventil BA bis einschl. Flüssigkeitskategorie 4*

*Hinweis*

*Hinweis*

*Hinweis*

*Hinweis*

*Hinweis*

**2.4.3.4.40 Befüllkomb. BA Rotguss PN10 DN20**
*** Leitbeschreibung
STLB-Bau 2026-04 042
Befüllkombination, mit Rohrtrenner, Gruppe/Typ BA DIN EN 1717, mit Absperrung, Druckminderer DIN EN 1567, Druckmessgerät, integriertem Schmutzfänger, zur Absicherung von Anlagen bis Flüssigkeitskategorie 4 DIN EN 1717, aus Rotguss, Nenndruck 1 MPa (10 bar), DN 20, max. Betriebstemperatur 65 Grad C, Ausgangsdruck 1 bis 4 bar, mit Gewindeanschluss, einschl. Verschraubung.
Menge: 8,000 St
DIN 276-2018 / IBP: 412
Bauabschnitte / Kostenträger: 412
*Unterbeschreibung 1 Techn. Daten*
Vorgenannte Befüllkombination dient gleichzeitig als Auslaufventil für das
Ausgussbecken in der Technikzentrale.

- zur Absicherung von Trinkwasser gegen Nichttrinkwasser bis einschl.
  Flüssigkeitskategorie 4 nach DIN EN1717 / DIN 1988-100
- für Heizungswasser mit Inhibitoren
- mediumberührte Metallteile aus entzinkungsfreiem und
  korrosionsbeständigem Rotguss, beständig gegen
- aggressives Wasser
- bestehend aus Absperrung, Druckminderer, Systemtrenner BA
  und Manometer
- integrierter eingangsseitiger Edelstahl-Schmutzfänger
- integrierte differenzdruckgesteuerte und wartungsfreundliche
  Sicherungskartusche inklusive RV
- mit kontrollierbarer Mitteldruckkammer
- Außengewinde für flachdichtende Verschraubungen
- Ablaufanschluss aus Kunststoff/Rotguss nach DIN EN 1717
- eingangs- und ausgangsseitiger Rückflussverhinderer
- totraumfrei
- Einbaulage waagerecht, Ablaufventil unten
- einschl. Manometer für Hinterdruck
- einschl. Dämmschale(n) mit fester Außenhaut
- zur automatischen Befüllung von geschlossenen Heizungsanlagen
- die Anforderung zur Wartung gem. DIN EN 806-5 ist einzuhalten

Normen und Zulassungen
- DVGW-Zulassung
- Kunststoffteile mit KTW- und W 270-Zulassung
- nach DVGW-Arbeitsblatt W 570
- nach UBA-Bewertungsgrundlage
- Baustoffklasse B1 nach DIN 4102
- DIN EN 1213 / DIN EN 1717

Technische Daten
- Druckstufe PN 10
- max. Eingangstemperatur 30 °C
- min. Vordruck 0,15 MPa
- min. Ausgangsdruck 0,1 MPa
- max. Ausgangsdruck 0,4 MPa
- werksseitige Voreinstellung 0,15 MPa
*Unterbeschreibung 2 Einschl. nachfolgendem Zubehör:*
Einschl. nachfolgendem Zubehör:
- 1 St. Pressverschraubung mit Dichtung

*Hinweis*

*Hinweis: Systemtrenner BA bis einschl. Flüssigkeitskategorie 4*

*Hinweis*

*Hinweis*

*Hinweis*

*Hinweis*

**2.4.3.4.50 Sicherungseinr. TW BA Rotguss PN10 DN15 Gewindeanschl. Verschr.**
*** Leitbeschreibung
STLB-Bau 2026-04 042
Sicherungseinrichtung für Trinkwasser DIN EN 1717, als Rohrtrenner mit kontrollierbarer Mitteldruckzone, Gruppe/Typ BA, DIN EN 12729, mit Schallschutzprüfzeichen DIN EN ISO 3822-1 Klasse I, Gehäuse, Oberteil und wasserberührende Teile der Innengarnitur aus Rotguss, mit differenzdruckgesteuerter Sicherheitspatrone, Rückflussverhinderern, Schmutzfänger, Prüfventilen, Ablassventil, Ablaufanschluss, zur Absicherung von Anlagen bis Flüssigkeitskategorie 4, Nenndruck 1 MPa (10 bar), DN 15, Gewindeanschluss, einschl. Verschraubung.
Menge: 23,000 St
DIN 276-2018 / IBP: 412
Bauabschnitte / Kostenträger: 412
*Unterbeschreibung 1 Techn. Daten*
- zur Absicherung von Trinkwasser gegen Nichttrinkwasser bis einschl.
  Flüssigkeitskategorie 4 nach DIN EN 1717 / DIN 1988-100
- mediumberührte Metallteile aus entzinkungsfreiem und
  korrosionsbeständigem Rotguss, beständig gegen aggressives Wasser
- integrierter eingangsseitiger Edelstahl-Schmutzfänger
- integrierte differenzdruckgesteuerte und wartungsfreundliche
  Sicherungskartusche inklusive RV
- mit kontrollierbarer Mitteldruckkammer
- Außengewinde für flachdichtende Verschraubungen
- einschl. drei Prüfventile
- Ablaufanschluss aus Kunststoff/Rotguss nach DIN EN 1717
- eingangs- und ausgangsseitiger Rückflussverhinderer
- totraumfrei
- Hauptachse horizontal
- die Anforderung zur Wartung gem. DIN EN 806-5 ist einzuhalten

Normen und Zulassungen
- DVGW-Zulassung
- Kunststoffteile mit KTW- und W 270-Zulassung
- nach UBA-Bewertungsgrundlage
- mit Durchflusswerten nach DVGW W 570 / DIN EN 1717

Technische Daten
- Druckstufe PN 10
- max. Betriebstemperatur 60 °C
- kurzfristige Spitzentemperatur 65 °C
*Unterbeschreibung 2 Einschl. nachfolgendem Zubehör:*
Einschl. nachfolgendem Zubehör:
- 2 St. Pressverschraubungen mit Dichtung

*Hinweis*

*Hinweis*

###### 2.4.3.5 Sicherheitsarmaturen

*Hinweis: Nachfolgende Sicherheitsarmaturen beziehen sich auf alle die unter Rohrleitungen genannten Medien, Montageorte und -höhen sowie ggf. zusätzlich beschriebene Sicherungsmaßnahmen.*
Nachfolgende Sicherheitsarmaturen beziehen sich auf alle die unter Rohrleitungen genannten Medien, Montageorte und -höhen sowie ggf. zusätzlich beschriebene Sicherungsmaßnahmen.
Behinderungen durch beengte Montage- und Platzverhältnisse sind grundsätzlich in den Einheitspreisen mit einzukalkulieren.

*Hinweis*

*Hinweis: Notdusche mit Augendusche*

*Hinweis*

*Hinweis*

*Hinweis*

**2.4.3.5.10 Notdusche Übertürmontage Ausladung 500-600mm Augendusche**
*** Leitbeschreibung
STLB-Bau 2025-10 045
Notdusche, als Körperdusche DIN EN 15154-1,
Volumenstrom bei mind. 1 bar Fließdruck '0,5' l/s, für Übertürmontage, Aufputz, Ausladung über 500 bis 600 mm, Duscharm aus nichtrostendem Stahl, Betätigung durch Hebel, mit Augendusche DIN EN 15154-2, mit Schlauch.
Menge: 2,000 St
DIN 276-2018 / IBP: 412
Bauabschnitte / Kostenträger: 412
*Unterbeschreibung 1 Techn. Daten*
- Körper-Notdusche mit Hand-Augendusche, für Über-Tür-Montage Aufputz
- inklusive oberem und unterem Wasseranschluss 3/4-Zoll-IG für den Einbau
  in Zirkulationsleitungen, Stopfen 3/4-Zoll aus Edelstahl
- Wandflansch aus Edelstahl, chemikalienbeständig grün pulverbeschichtet,
  Wasseranschluss 3/4-Zoll-IG
- einschließlich Hand-Augendusche mit einem Brausekopf 45°,
  für Wandmontage
- Handgriff mit integriertem, arretierendem Auslösegriff aus Kunststoff,
  Ventil nicht selbsttätig schließend
- breitstrahlender Hochleistungsbrausekopf 45° abgewinkelt,
  mit Kunststoffsprühplatte, verkalkungsarm, inkl. Gummischutz
  und dichtschließendem Staubdeckel mit Klappmechanismus
- integrierter automatischer Mengenregulator 7 Liter / Minute für ein
  normgerechtes Strahlbild bei einem vorgegebenem Arbeitsbereich
  von 1,5 bis 5 bar Fließdruck
- integrierter Rückflussverhinderer zum Schutz des Trinkwassers
- edelstahlummantelter Schlauch Länge 1,5 Meter,
  Anschluss 1/2-Zoll-Überwurfmutter, DIN-DVGW geprüft und zugelassen
- stabile Wand- und Tischhalterung mit Positionierung der Dusche,
  inkl. Befestigungssatz mit Mutter M28x1,5mm mit 2 Schrauben M5
  für schwer zugängliche Montage, Abdichtung zur Wand-/Tischoberfläche
  mittels O-Ring
- Hinweisschild für Augendusche nach DIN EN ISO 7010 und ASR A1.3,
  selbstklebende PVC-Folie, Abmessungen 100 x 100 mm,
  Erkennungsweite 10 Meter
- zwei Verbindungsrohre 3/4-Zoll aus Edelstahl, chemikalienbeständig grün
  pulverbeschichtet, Gesamtlänge 1500 mm
- Wandflansch in T-Ausführung mit 4 Befestigungsbohrungen aus Edelstahl,
  chemikalienbeständig grün pulverbeschichtet, Wasseranschluss 3/4-Zoll-IG
- Anschluss-Adapter aus Edelstahl, chemikalienbeständig grün
  pulverbeschichtet, mit integriertem automatischen Mengenregulator
  110 Liter / Minute für ein normgerechtes Strahlbild bei einem vorgegebenen
  Arbeitsbereich von 1,5 bis 3 bar Fließdruck
- Verbindungsrohr 3/4-Zoll aus Edelstahl, chemikalienbeständig grün
  pulverbeschichtet, Länge 75 mm
- Kugelhahn 3/4-Zoll aus entzinkungsbeständigem Messing,
  mit Zugstangenbetätigung, DIN-DVGW geprüft und zugelassen
- Zugstange mit Ringgriff aus Edelstahl, chemikalienbeständig grün
  pulverbeschichtet, Länge 700 mm
- Führungshalter für Zugstange aus Stahl, chemikalienbeständig grün
  pulverbeschichtet
- Verbindungsrohr 3/4-Zoll aus Edelstahl, chemikalienbeständig grün
  pulverbeschichtet, Länge 500 mm
- Wandflansch mit 4 Befestigungsbohrungen aus Edelstahl,
  chemikalienbeständig grün pulverbeschichtet
- Wandduscharm 3/4-Zoll aus Edelstahl, chemikalienbeständig grün
  pulverbeschichtet, Ausladung 525 mm
- Hochleistungsduschkopf aus chemikalienbeständigem Kunststoff,
  schwarz, mit verbessertem Strahlbild, korrosionsbeständig,
  weitestgehend verkalkungs- und wartungsfrei, sehr robust, selbst entleerend
- Hinweisschild für Körper-Notdusche nach DIN EN ISO 7010 und ASR A1.3,
  selbstklebende PVC-Folie, Abmessungen 150 x 150mm,
  Erkennungsweite 15 Meter
- Anbringungshöhe 810 mm (± 100 mm)
- gemäß BGI/GUV-I 850-0, DIN 1988 und DIN EN 1717
- gemäß ANSI Z358.1-2014, DIN EN 15154-1:2006,
  DIN EN 15154-2:2006 und DIN EN 15154-5:2019
- DIN-DVGW geprüft und zugelassen

Technische Daten
- Mindestfließdruck: 1,5 bar
- Betriebsdruck: 1,5 bis 3 bar
- Volumenstrom Körperdusche: 110 Liter / Minute
  Gefährdungsklasse III gemäß DIN EN 15154-5:2019
- Wasseranschluss: 3/4-Zoll-IG
- Abmessungen (H x B x T): ca. 1625 x 786 x 535 mm

Technische Daten Augendusche
- Mindestfließdruck: 1,5 bar
- Betriebsdruck: 1,5 bis 5 bar
- Volumenstrom: 7 Liter / Minute

*Hinweis*

###### 2.4.3.6 Sonstige Armaturen

*Hinweis: Nachfolgende sonstige Armaturen beziehen sich auf alle die unter Rohrleitungen genannten Medien, Montageorte und -höhen sowie ggf. zusätzlich beschriebene Sicherungsmaßnahmen.*
Nachfolgende sonstige Armaturen beziehen sich auf alle die unter Rohrleitungen genannten Medien, Montageorte und -höhen sowie ggf. zusätzlich beschriebene Sicherungsmaßnahmen.
Behinderungen durch beengte Montage- und Platzverhältnisse sind grundsätzlich in den Einheitspreisen mit einzukalkulieren.

*Hinweis*

*Hinweis*

*Hinweis: Probeentnahmeventile für Armaturen aus Rotguss*

*Hinweis*

*Hinweis*

*Hinweis*

**2.4.3.6.10 Probenahmeventil Rotguss absperrbar DN8**
*** Leitbeschreibung
STLB-Bau 2025-10 042
Probenahmeventil, zur Bestimmung mikrobiologischer und chemischer Parameter nach TrinkwVO, für Trinkwasser DIN 1988-200, Gehäuse, Oberteil und wasserberührende Teile der Innengarnitur aus Rotguss, Ventilkörper 360 Grad drehbar mit abflammbarem und drehbarem Auslaufbogen aus nichtrostendem Stahl, absperrbar, Gewindeanschluss, DN 8.
Menge: 271,000 St
DIN 276-2018 / IBP: 412
Bauabschnitte / Kostenträger: 412
*Unterbeschreibung 1 Techn. Daten*
- mediumberührte Metallteile aus entzinkungsfreiem und
  korrosionsbeständigem Rotguss, beständig gegen
  aggressives Wasser
- abflammbarer und drehbarer Edelstahl-Auslaufbogen
- Dreikant-Bedienschlüssel gegen unbefugte Wasserentnahme
- Ventilkörper 360° drehbar
- PTFE-Sitzdichtung
- passend für alle Armaturen und Verschraubungen mit Entleerungsbohrung
- absperrbar mit Dreikantschlüssel
- totraumfrei
- für waagerechten und senkrechten Einbau geeignet

Normen und Zulassungen
- DVGW-Zulassung
- Kunststoffteile mit KTW- und W 270-Zulassung
- nach UBA-Bewertungsgrundlage

Technische Daten
- Druckstufe PN 16
- max. Betriebstemperatur 90 °C

*Hinweis*

**2.4.3.6.20 Probenahmeventil Rotguss absperrbar DN10**
*** Leitbeschreibung
STLB-Bau 2025-10 042
Probenahmeventil, zur Bestimmung mikrobiologischer und chemischer Parameter nach TrinkwVO, für Trinkwasser DIN 1988-200, Gehäuse, Oberteil und wasserberührende Teile der Innengarnitur aus Rotguss, Ventilkörper 360 Grad drehbar mit abflammbarem und drehbarem Auslaufbogen aus nichtrostendem Stahl, absperrbar, Gewindeanschluss, DN 10.
Menge: 10,000 St
DIN 276-2018 / IBP: 412
Bauabschnitte / Kostenträger: 412
*Unterbeschreibung 1 Techn. Daten*
- mediumberührte Metallteile aus entzinkungsfreiem und
  korrosionsbeständigem Rotguss, beständig gegen
  aggressives Wasser
- abflammbarer und drehbarer Edelstahl-Auslaufbogen
- Dreikant-Bedienschlüssel gegen unbefugte Wasserentnahme
- Ventilkörper 360° drehbar
- PTFE-Sitzdichtung
- passend für alle Armaturen und Verschraubungen mit Entleerungsbohrung
- absperrbar mit Dreikantschlüssel
- totraumfrei
- für waagerechten und senkrechten Einbau geeignet

Normen und Zulassungen
- DVGW-Zulassung
- Kunststoffteile mit KTW- und W 270-Zulassung
- nach UBA-Bewertungsgrundlage

Technische Daten
- Druckstufe PN 16
- max. Betriebstemperatur 90 °C

*Hinweis*

*Hinweis*

*Hinweis*

*Hinweis*

*Hinweis*

**2.4.3.6.30 Eckventil DIN 3227 Absperr-Anschlussventil DN15 Betätigungsgriff Rotguss Spindelabdichtung Sitzdichtung Schubrosette**
STLB-Bau 2025-10 045
Eckventil DIN 3227, als Absperr- und Anschlussventil, DN 15, Geräuschverhalten DIN 4109-1 Gruppe I, mit Prüfbericht, mit Betätigungsgriff, verchromt, Abgang mit Quetschverschraubung G 3/8, aus Rotguss, medienberührende Teile nickelfrei, mit wartungsfreier Spindelabdichtung, Edelstahlkegel und EPDM-Sitzdichtung, mit Schubrosette.
Menge: 632,000 St
DIN 276-2018 / IBP: 412
Bauabschnitte / Kostenträger: 412

*Hinweis*

*Hinweis*

*Hinweis*

*Hinweis*

**2.4.3.6.40 Geräteanschlussventil Messing DN15 Einzelentnahmestelle**
*** Leitbeschreibung
STLB-Bau 2025-10 045
Geräteanschlussventil, mit Rückflussverhinderer DIN EN 13959 und Rohrbelüfter Bauform C, aus Messing, verchromt, DN 15, als Einzelentnahmestelle, für Wandaufbau, Auslöseelement aus Metall, verchromt, mit Schlauchverschraubung.
Menge: 43,000 St
DIN 276-2018 / IBP: 412
Bauabschnitte / Kostenträger: 412
*Unterbeschreibung 1 Techn. Daten*
- im geschlossenen Zustand mediumberührte Metallteile aus entzinkungsfreiem
  und korrosionsbeständigem Rotguss, beständig gegen aggressives Wasser
- geeignet für die schnelle und einfache Installation in frostfreien Bereichen
- Innenoberteil für schnellen Öffnungsvorgang (zwei Umdrehungen)
- hohe Auslaufleistung 40 l / min (1 bar)
- wartungsfreie EPDM-Spindelabdichtung
- EPDM-Sitzdichtung
- Kegel mit innenliegender RV-Feder
- integrierter RV und Rohrbelüfter als Sicherungskombination HD
- Eingang Rohraußengewinde
- totraumfrei
- einschl. Schlauchkupplung für gängige Stecksysteme
- matt verchromter Bediengriff mit Überdrehschutz

Normen und Zulassungen
- DVGW-Zulassung nach DIN EN 17821
- Kunststoffteile mit KTW- und W 270-Zulassung
- nach UBA-Bewertungsgrundlage

Technische Daten
- Druckstufe PN 16
- max. Betriebstemperatur 65 °C

*Hinweis*

*Hinweis*

*Hinweis*

*Hinweis*

*Hinweis*

**2.4.3.6.50 Wandauslaufventil DN15 Metall Durchflusskl.A Schlauchans.verschraub. Rückfl.verhind.**
*** Leitbeschreibung
STLB-Bau 2026-04 045
Wandauslaufventil DIN EN 200 DN 15, Armaturenkörper aus Metall, verchromt, medienberührende Teile nickelfrei, Geräuschverhalten DIN 4109-1 Gruppe I, mit Prüfbericht, Durchflussklasse A (max. 0,25 l/s), mit festem Auslauf, mit Schlauchanschlussverschraubung, Rohrbelüfter und Rückflussverhinderer, ohne Luftansaugung DIN EN 246, Auslöseelement aus Metall, verchromt, Ausführung in Standardfarbton, Anschlussgewinde G 1/2.
Menge: 12,000 St
DIN 276-2018 / IBP: 412
Bauabschnitte / Kostenträger: 412
*Unterbeschreibung 1 Techn. Daten*
- Oberteil mit Knebelgriff.
- Sicherungskombination HD (EN 1717).
- Rückflussverhinderer RV (EN 1717: EB)
- Rohrbelüfter RB (EN 1717: HB)
- Schlauchverschraubung

Technische Daten
- Werkstoff: Messing konform TrinkwV
- Oberfläche: chrom
- Anschluss: DN 15 G 1/2 AG
- Abgang: Schlauchverschraubung d: 14,5mm
  (DN 20 G 3/4 AG)
- Sicherungseinrichtung gemäß EN 1717: HD
- Zertifikate: DIN-DVGW
- Geräuschklasse: I

*Hinweis*

*Hinweis*

*Hinweis*

*Hinweis*

**2.4.3.6.60 Entleerungsventil Rotguss Handrad Gewindeanschl. PN16 DN15**
*** Leitbeschreibung
STLB-Bau 2026-04 042
Entleerungsventil, für Trinkwasserleitung DIN 1988-200, Gehäuse, Oberteil und wasserberührende Teile der Innengarnitur aus Rotguss DIN EN 1982, mit wartungsfreier Spindelabdichtung und EPDM-Sitzdichtung, Spindelabdichtung mit O-Ring aus EPDM, mit geradem Auslauf, Schlauchverschraubung, Kappe und Kette, mit Handrad, mit Gewindeanschluss, Nenndruck 1,6 MPa (16 bar), DN 15.
Menge: 24,000 St
DIN 276-2018 / IBP: 412
Bauabschnitte / Kostenträger: 412
*Unterbeschreibung 1 Techn. Daten*
- mediumberührte Metallteile aus entzinkungsfreiem und
  korrosionsbeständigem Rotguss, beständig gegen
  aggressives Wasser
- mit Eignungsnachweis gem. DIN 1988
- PTFE-Sitzdichtung
- wartungsfreie EPDM-Spindelabdichtung
- Eingang Innengewinde, Ausgang Schlauchverschraubung mit Kappe
  und Kette
- mit Handrad
- totraumfrei
- mit Offenstellungsanzeige

Normen und Zulassungen
- nach DVGW-Bestimmungen
- Kunststoffteile mit KTW- und W 270-Zulassung
- nach UBA-Bewertungsgrundlage
- gem. DIN EN 1213

Technische Daten
- Druckstufe PN 16
- max. Betriebstemperatur 110 °C
*Unterbeschreibung 2 Einschl. nachfolgendem Zubehör:*
Einschl. nachfolgendem Zubehör:
- 1 St. Pressverschraubung mit Dichtung

*Hinweis*

*Hinweis: Frostsichere Außenarmaturen*

*Hinweis*

*Hinweis*

*Hinweis*

*Hinweis*

**2.4.3.6.70 Außenarmatur frostsicher DN15 Rotguss**
*** Leitbeschreibung
STLB-Bau 2025-10 042
Außenarmatur, frostsicher, mit Schallschutzprüfzeichen DIN EN ISO 3822-1 Klasse I, DN 15, medienberührte Teile aus Rotguss, verchromt, Anschlussgewinde, mit automatischer Entleerung, mit Schlauchanschlussverschraubung, Rohrbelüfter und Rückflussverhinderer, mit Betätigungsgriff, für Wanddicke bis 49 cm, einschl. Wanddurchführung.
Menge: 14,000 St
DIN 276-2018 / IBP: 412
Bauabschnitte / Kostenträger: 412
*Unterbeschreibung 1 Techn. Daten*
- Bausatzausführung, geeignet für die Rohbauinstallation und für die
  nachträgliche Installation bei bereits fertiggestellter Außenwand
- im geschlossenen Zustand mediumberührte Metallteile aus
  entzinkungsfreiem und korrosionsbeständigem Rotguss,
  beständig gegen aggressives Wasser
- universelle Baulänge für alle gängigen Einbautiefen
- Innenoberteil für schnellen Öffnungsvorgang (zwei Umdrehungen)
- Kegel mit innenliegender RV-Feder
- EPDM-Sitzdichtung
- verlängerbar durch optional erhältliches Verlängerungsset
- integrierter RV und Rohrbelüfter als Sicherungskombination HD
- Eingang Rohraußengewinde
- totraumfrei
- einschl. Schlauchkupplung für gängige Stecksysteme
- hohe Auslaufleistung bis zu 45 l / min (1 bar)
- mit diebstahlgeschütztem Funktionsbelüfter zur automatischen Entleerung
- matt verchromter Bediengriff mit Überdrehschutz
- einschl. fixiertem Verdrehschutz
- einschl. zweiteiliger Wandscheibe für wandbündigen Abschluss
- Auslaufgehäuse mit Montageflächen

Normen und Zulassungen
- DVGW-Zulassung nach DIN EN 17821
- Kunststoffteile mit KTW- und W 270-Zulassung
- nach UBA-Bewertungsgrundlage
- Schallschutzzulassung nach DIN EN ISO 3822 Klasse 1
- DIN EN 1717

Technische Daten
- min. Einbautiefe 150 mm
- max. Einbautiefe 415 mm
- Druckstufe PN 16
- max. Betriebstemperatur 65 °C
*Unterbeschreibung 2 Einschl. nachfolgendem Zubehör: Dichtmanschette*
Einschl. nachfolgendem Zubehör:
Dichtmanschette
- selbstklebend und feuchtigkeitsfest,
- Anwendung als Gassperre zum Abdichten von Durchdringungen in Beton,
  Mauerwerk, Stein, Metallen, Kunststoffen, Holz,
- zum Überputzen
*Unterbeschreibung 3 Einschl. nachfolgendem Zubehör: Abschließbarer Bediengriff, gleichschließend*
Einschl. nachfolgendem Zubehör:
Abschließbarer Bediengriff, gleichschließend
- zur Sicherung der Zapfstelle,
- zum nachträglichen Anbau auf das Auslaufgehäuse der Frostsicheren
  Außenarmatur,
- bestehend aus mattverchromtem Bediengriff mit Schloss und zwei
  Bartschlüsseln
- mit Überdrehschutz
- alle Schlüssel mit einheitlicher Schlüsselnummer (Betätigung mehrerer
  Bediengriffe mit einem Schlüssel möglich)
*Unterbeschreibung 4 Einschl. nachfolgendem Zubehör: Befestigungs-Set*
Einschl. nachfolgendem Zubehör:
Befestigungs-Set
- für die Befestigung bei zweischaligen Wandaufbauten oder Mauerwerk
  mit Außendämmung
- zur optimalen Stabilisierung der Armatur

###### 2.4.3.7 Armaturen aus Edelstahl

*Hinweis*

*Hinweis: Für VE-Wasser*

*Hinweis: Nachfolgende Armaturen aus Edelstahl beziehen sich auf alle die unter Rohrleitungen genannten Medien, Montageorte und -höhen sowie ggf. zusätzlich beschriebene Sicherungsmaßnahmen.*
Nachfolgende Armaturen aus Edelstahl beziehen sich auf alle die unter Rohrleitungen genannten Medien, Montageorte und -höhen sowie ggf. zusätzlich beschriebene Sicherungsmaßnahmen.
Behinderungen durch beengte Montage- und Platzverhältnisse sind grundsätzlich in den Einheitspreisen mit einzukalkulieren.

*Hinweis*

*Hinweis: Absperrventile aus Edelstahl, Pressverschraubung, totraumfrei*

*Hinweis*

**2.4.3.7.10 Absperrventil Stahl niro Schrägsitz Entleerungsventil Handrad PN16 DN15 Dämmschalen**
STLB-Bau 2025-10 042
Absperrventil mit Schallschutzprüfzeichen DIN EN ISO 3822-1 Klasse I, für Wasserleitung, Gehäuse und Oberteil aus nichtrostendem Stahl, Schrägsitzform DIN 3502 mit Entleerungsventil, mit EPDM-Lippendichtung und EPDM-Sitzdichtung, mit Handrad, beiderseits Pressverschraubung, Nenndruck 1,6 MPa (16 bar), DN 15, mit Dämmschalen.
Menge: 14,000 St
DIN 276-2018 / IBP: 412
Bauabschnitte / Kostenträger: 412

**2.4.3.7.20 Absperrventil Stahl niro Schrägsitz Entleerungsventil Handrad PN16 DN20 Dämmschalen**
STLB-Bau 2025-10 042
Absperrventil mit Schallschutzprüfzeichen DIN EN ISO 3822-1 Klasse I, für Wasserleitung, Gehäuse und Oberteil aus nichtrostendem Stahl, Schrägsitzform DIN 3502 mit Entleerungsventil, mit EPDM-Lippendichtung und EPDM-Sitzdichtung, mit Handrad, beiderseits Pressverschraubung, Nenndruck 1,6 MPa (16 bar), DN 20, mit Dämmschalen.
Menge: 15,000 St
DIN 276-2018 / IBP: 412
Bauabschnitte / Kostenträger: 412

**2.4.3.7.30 Absperrventil Stahl niro Schrägsitz Entleerungsventil Handrad PN16 DN25 Dämmschalen**
STLB-Bau 2025-10 042
Absperrventil mit Schallschutzprüfzeichen DIN EN ISO 3822-1 Klasse I, für Wasserleitung, Gehäuse und Oberteil aus nichtrostendem Stahl, Schrägsitzform DIN 3502 mit Entleerungsventil, mit EPDM-Lippendichtung und EPDM-Sitzdichtung, mit Handrad, beiderseits Pressverschraubung, Nenndruck 1,6 MPa (16 bar), DN 25, mit Dämmschalen.
Menge: 19,000 St
DIN 276-2018 / IBP: 412
Bauabschnitte / Kostenträger: 412

**2.4.3.7.40 Absperrventil Stahl niro Schrägsitz Entleerungsventil Handrad PN16 DN32 Dämmschalen**
STLB-Bau 2025-10 042
Absperrventil mit Schallschutzprüfzeichen DIN EN ISO 3822-1 Klasse I, für Wasserleitung, Gehäuse und Oberteil aus nichtrostendem Stahl, Schrägsitzform DIN 3502 mit Entleerungsventil, mit EPDM-Lippendichtung und EPDM-Sitzdichtung, mit Handrad, beiderseits Pressverschraubung, Nenndruck 1,6 MPa (16 bar), DN 32, mit Dämmschalen.
Menge: 5,000 St
DIN 276-2018 / IBP: 412
Bauabschnitte / Kostenträger: 412

**2.4.3.7.50 Absperrventil Stahl niro Schrägsitz Entleerungsventil Handrad PN16 DN40 Dämmschalen**
STLB-Bau 2025-10 042
Absperrventil, für Wasserleitung, Gehäuse und Oberteil aus nichtrostendem Stahl, Schrägsitzform DIN 3502 mit Entleerungsventil, mit EPDM-Lippendichtung und EPDM-Sitzdichtung, mit Handrad, beiderseits Pressverschraubung, Nenndruck 1,6 MPa (16 bar), DN 40, mit Dämmschalen.
Menge: 2,000 St
DIN 276-2018 / IBP: 412
Bauabschnitte / Kostenträger: 412

*Hinweis*

###### 2.4.3.8 Zirkulationspumpen

*Hinweis*

*Hinweis*

*Hinweis*

*Hinweis: Flanschanschluss*

*Hinweis*

*Hinweis: VSZ*

**2.4.3.8.10 Kreiselpumpe Nassläufer stufenlos regelbar differenzdruckgeregelt Inline-Pumpe DN40 Gehäuse Rotguss Laufrad Kunststoff IPX4D**
*** Leitbeschreibung
STLB-Bau 2025-10 046
Kreiselpumpe, für Trinkwasser, warm (PWH), als Nassläufer, stufenlos regelbar, differenzdruckgeregelt,
benötigter Volumenstrom Pumpe in m3/h '3,5'

Mind.-Förderhöhe in m '10'
Betriebstemperatur max. 110 Grad C, Anteil Kalziumhydrogencarbonat Ca(HCO3)2 im Trinkwasser bis 3,25 mol/m3 (18 Grad dH), Betriebsdruck PN 10, als Inline-Pumpe, mit Flanschanschluss, DN 40, Gehäuse aus Rotguss, Laufrad aus Kunststoff,
Motor DIN EN 60034-1 (VDE 0530-1), Bemessungsbetriebsspannung 230 V AC, Schutzart IP X4D DIN EN 60529 (VDE 0470-1), mit Motorschutz,
Energieeffizienzindex Pumpe EEI kleiner gleich 0,23, als Hocheffizienzpumpe, mit Wärmedämmschalen gemäß Gebäudeenergiegesetz (GEG), körperschallgedämmt.
Menge: 1,000 St
DIN 276-2018 / IBP: 412
Bauabschnitte / Kostenträger: 412
*Unterbeschreibung 1 Mit integrierter elektronischer Leistungsregelung*
Mit integrierter elektronischer Leistungsregelung
für konstanten/variablen Differenzdruck
- 3 Drehzahlstufen (n=konstant)
- LED-Anzeige zum Einstellen des Sollwertes und Anzeige Fehlermeldungen
- Störmeldeleuchte, potentialfreie Sammelstörmeldung

*Hinweis*

*Hinweis: ZSG*

**2.4.3.8.20 Kreiselpumpe Nassläufer stufenlos regelbar differenzdruckgeregelt Inline-Pumpe DN50 Gehäuse Rotguss Laufrad Kunststoff IPX4D**
*** Leitbeschreibung
STLB-Bau 2026-04 046
Kreiselpumpe, für Trinkwasser, warm (PWH), als Nassläufer, stufenlos regelbar, differenzdruckgeregelt,
benötigter Volumenstrom Pumpe in m3/h '10'

Mind.-Förderhöhe in m '16'
Betriebstemperatur max. 110 Grad C, Anteil Kalziumhydrogencarbonat Ca(HCO3)2 im Trinkwasser bis 3,25 mol/m3 (18 Grad dH), Betriebsdruck PN 10, als Inline-Pumpe, mit Flanschanschluss, DN 50, Gehäuse aus Rotguss, Laufrad aus Kunststoff,
Motor DIN EN 60034-1 (VDE 0530-1), Bemessungsbetriebsspannung 230 V AC, Schutzart IP X4D DIN EN 60529 (VDE 0470-1), mit Motorschutz,
Energieeffizienzindex Pumpe EEI kleiner gleich 0,23, als Hocheffizienzpumpe, mit Wärmedämmschalen gemäß Gebäudeenergiegesetz (GEG), körperschallgedämmt.
Menge: 1,000 St
DIN 276-2018 / IBP: 412
Bauabschnitte / Kostenträger: 412
*Unterbeschreibung 1 Mit integrierter elektronischer Leistungsregelung*
Mit integrierter elektronischer Leistungsregelung
für konstanten/variablen Differenzdruck
- 3 Drehzahlstufen (n=konstant)
- LED-Anzeige zum Einstellen des Sollwertes und Anzeige Fehlermeldungen
- Störmeldeleuchte, potentialfreie Sammelstörmeldung

*Hinweis*

*Hinweis: SO1*

**2.4.3.8.30 Kreiselpumpe Nassläufer stufenlos regelbar differenzdruckgeregelt Inline-Pumpe DN65 Gehäuse Rotguss Laufrad Kunststoff IPX4D**
*** Leitbeschreibung
STLB-Bau 2026-04 046
Kreiselpumpe, für Trinkwasser, warm (PWH), als Nassläufer, stufenlos regelbar, differenzdruckgeregelt,
benötigter Volumenstrom Pumpe in m3/h '8,0'

Mind.-Förderhöhe in m '10'
Betriebstemperatur max. 110 Grad C, Anteil Kalziumhydrogencarbonat Ca(HCO3)2 im Trinkwasser bis 3,25 mol/m3 (18 Grad dH), Betriebsdruck PN 10, als Inline-Pumpe, mit Flanschanschluss, DN 65, Gehäuse aus Rotguss, Laufrad aus Kunststoff,
Motor DIN EN 60034-1 (VDE 0530-1), Bemessungsbetriebsspannung 230 V AC, Schutzart IP X4D DIN EN 60529 (VDE 0470-1), mit Motorschutz,
Energieeffizienzindex Pumpe EEI kleiner gleich 0,23, als Hocheffizienzpumpe, mit Wärmedämmschalen gemäß Gebäudeenergiegesetz (GEG), körperschallgedämmt.
Menge: 1,000 St
DIN 276-2018 / IBP: 412
Bauabschnitte / Kostenträger: 412
*Unterbeschreibung 1 Mit integrierter elektronischer Leistungsregelung*
Mit integrierter elektronischer Leistungsregelung
für konstanten/variablen Differenzdruck
- 3 Drehzahlstufen (n=konstant)
- LED-Anzeige zum Einstellen des Sollwertes und Anzeige Fehlermeldungen
- Störmeldeleuchte, potentialfreie Sammelstörmeldung

*Hinweis*

*Hinweis: SO2*

**2.4.3.8.40 Kreiselpumpe Nassläufer stufenlos regelbar differenzdruckgeregelt Inline-Pumpe DN15 Gehäuse Rotguss Laufrad Kunststoff IPX4D**
*** Leitbeschreibung
STLB-Bau 2026-04 046
Kreiselpumpe, für Trinkwasser, warm (PWH), als Nassläufer, stufenlos regelbar, differenzdruckgeregelt,
benötigter Volumenstrom Pumpe in m3/h '3,5'

Mind.-Förderhöhe in m '10'
Betriebstemperatur max. 110 Grad C, Anteil Kalziumhydrogencarbonat Ca(HCO3)2 im Trinkwasser bis 3,25 mol/m3 (18 Grad dH), Betriebsdruck PN 10, als Inline-Pumpe, mit Flanschanschluss, DN 15, Gehäuse aus Rotguss, Laufrad aus Kunststoff,
Motor DIN EN 60034-1 (VDE 0530-1), Bemessungsbetriebsspannung 230 V AC, Schutzart IP X4D DIN EN 60529 (VDE 0470-1), mit Motorschutz,
Energieeffizienzindex Pumpe EEI kleiner gleich 0,23, als Hocheffizienzpumpe, mit Wärmedämmschalen gemäß Gebäudeenergiegesetz (GEG), körperschallgedämmt.
Menge: 1,000 St
DIN 276-2018 / IBP: 412
Bauabschnitte / Kostenträger: 412
*Unterbeschreibung 1 Mit integrierter elektronischer Leistungsregelung*
Mit integrierter elektronischer Leistungsregelung
für konstanten/variablen Differenzdruck
- 3 Drehzahlstufen (n=konstant)
- LED-Anzeige zum Einstellen des Sollwertes und Anzeige Fehlermeldungen
- Störmeldeleuchte, potentialfreie Sammelstörmeldung

*Hinweis*

*Hinweis: SO2*

**2.4.3.8.50 Kreiselpumpe Nassläufer stufenlos regelbar differenzdruckgeregelt Inline-Pumpe DN65 Gehäuse Rotguss Laufrad Kunststoff IPX4D**
*** Leitbeschreibung
STLB-Bau 2026-04 046
Kreiselpumpe, für Trinkwasser, warm (PWH), als Nassläufer, stufenlos regelbar, differenzdruckgeregelt,
benötigter Volumenstrom Pumpe in m3/h '3,5'

Mind.-Förderhöhe in m '10'
Betriebstemperatur max. 110 Grad C, Anteil Kalziumhydrogencarbonat Ca(HCO3)2 im Trinkwasser bis 3,25 mol/m3 (18 Grad dH), Betriebsdruck PN 10, als Inline-Pumpe, mit Flanschanschluss, DN 65, Gehäuse aus Rotguss, Laufrad aus Kunststoff,
Motor DIN EN 60034-1 (VDE 0530-1), Bemessungsbetriebsspannung 230 V AC, Schutzart IP X4D DIN EN 60529 (VDE 0470-1), mit Motorschutz,
Energieeffizienzindex Pumpe EEI kleiner gleich 0,23, als Hocheffizienzpumpe, mit Wärmedämmschalen gemäß Gebäudeenergiegesetz (GEG), körperschallgedämmt.
Menge: 1,000 St
DIN 276-2018 / IBP: 412
Bauabschnitte / Kostenträger: 412
*Unterbeschreibung 1 Mit integrierter elektronischer Leistungsregelung*
Mit integrierter elektronischer Leistungsregelung
für konstanten/variablen Differenzdruck
- 3 Drehzahlstufen (n=konstant)
- LED-Anzeige zum Einstellen des Sollwertes und Anzeige Fehlermeldungen
- Störmeldeleuchte, potentialfreie Sammelstörmeldung

*Hinweis*

*Hinweis: SO3*

**2.4.3.8.60 Kreiselpumpe Nassläufer stufenlos regelbar differenzdruckgeregelt Inline-Pumpe DN40 Gehäuse Rotguss Laufrad Kunststoff IPX4D**
*** Leitbeschreibung
STLB-Bau 2026-04 046
Kreiselpumpe, für Trinkwasser, warm (PWH), als Nassläufer, stufenlos regelbar, differenzdruckgeregelt,
benötigter Volumenstrom Pumpe in m3/h '3,5'

Mind.-Förderhöhe in m '10'
Betriebstemperatur max. 110 Grad C, Anteil Kalziumhydrogencarbonat Ca(HCO3)2 im Trinkwasser bis 3,25 mol/m3 (18 Grad dH), Betriebsdruck PN 10, als Inline-Pumpe, mit Flanschanschluss, DN 40, Gehäuse aus Rotguss, Laufrad aus Kunststoff,
Motor DIN EN 60034-1 (VDE 0530-1), Bemessungsbetriebsspannung 230 V AC, Schutzart IP X4D DIN EN 60529 (VDE 0470-1), mit Motorschutz,
Energieeffizienzindex Pumpe EEI kleiner gleich 0,23, als Hocheffizienzpumpe, mit Wärmedämmschalen gemäß Gebäudeenergiegesetz (GEG), körperschallgedämmt.
Menge: 1,000 St
DIN 276-2018 / IBP: 412
Bauabschnitte / Kostenträger: 412
*Unterbeschreibung 1 Mit integrierter elektronischer Leistungsregelung*
Mit integrierter elektronischer Leistungsregelung
für konstanten/variablen Differenzdruck
- 3 Drehzahlstufen (n=konstant)
- LED-Anzeige zum Einstellen des Sollwertes und Anzeige Fehlermeldungen
- Störmeldeleuchte, potentialfreie Sammelstörmeldung

*Hinweis*

*Hinweis: SO3*

**2.4.3.8.70 Kreiselpumpe Nassläufer stufenlos regelbar differenzdruckgeregelt Inline-Pumpe DN15 Gehäuse Rotguss Laufrad Kunststoff IPX4D**
*** Leitbeschreibung
STLB-Bau 2026-04 046
Kreiselpumpe, für Trinkwasser, warm (PWH), als Nassläufer, stufenlos regelbar, differenzdruckgeregelt,
benötigter Volumenstrom Pumpe in m3/h '3,5'

Mind.-Förderhöhe in m '10'
Betriebstemperatur max. 110 Grad C, Anteil Kalziumhydrogencarbonat Ca(HCO3)2 im Trinkwasser bis 3,25 mol/m3 (18 Grad dH), Betriebsdruck PN 10, als Inline-Pumpe, mit Flanschanschluss, DN 15, Gehäuse aus Rotguss, Laufrad aus Kunststoff,
Motor DIN EN 60034-1 (VDE 0530-1), Bemessungsbetriebsspannung 230 V AC, Schutzart IP X4D DIN EN 60529 (VDE 0470-1), mit Motorschutz,
Energieeffizienzindex Pumpe EEI kleiner gleich 0,23, als Hocheffizienzpumpe, mit Wärmedämmschalen gemäß Gebäudeenergiegesetz (GEG), körperschallgedämmt.
Menge: 1,000 St
DIN 276-2018 / IBP: 412
Bauabschnitte / Kostenträger: 412
*Unterbeschreibung 1 Mit integrierter elektronischer Leistungsregelung*
Mit integrierter elektronischer Leistungsregelung
für konstanten/variablen Differenzdruck
- 3 Drehzahlstufen (n=konstant)
- LED-Anzeige zum Einstellen des Sollwertes und Anzeige Fehlermeldungen
- Störmeldeleuchte, potentialfreie Sammelstörmeldung

*Hinweis*

*Hinweis*

##### 2.4.4 Rohrleitungen Trinkwasser und Nichttrinkwasser

###### 2.4.4.1 Edelstahl

*Hinweis*

*Hinweis*

*Hinweis*

*Hinweis*

*Hinweis*

**2.4.4.1.10 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal
-  Anbringen von Montageschienen zwischen den Winkeleisen-Profilkonstruk-  tionen
-  Auflegen von einzelnen Holzbohlen auf die Montageschienen
-  Montage der Luftkanalleitungen in 1,00 m-Längen durch Nutzen der
  Holzbohlen als Montagebühne
-  Vor Beginn sind die Rohrleitungen vor Ort durch den AN Dämmung zu
  isolieren

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 1450,000 M
DIN 276-2018 / IBP: 412
Bauabschnitte / Kostenträger: 412

*Hinweis*

*Hinweis: Trinkwasserleitungen aus Edelstahl bis 5,5m Montagehöhe*

**2.4.4.1.20 Rohr Stahl niro geschweißt AD 15mm WD 1mm Pressen**
STLB-Bau 2026-04 042
Rohrleitung aus nichtrostenden Stahlrohren DVGW GW 541, geschweißt, Werkstoff-Nr 1.4401, Legierungszuschlag mind. 2,2 Gewichts-% Molybdän, Außendurchmesser 15 mm, Wanddicke 1 mm, Verbindung durch Pressen, mit Verpresstkennzeichnung und Prüfsicherheit, einschl. Dichtungsmittel und Herstellen der Verbindungen, Form- und Verbindungsstücke werden gesondert vergütet, besondere Rohrbefestigungen werden gesondert vergütet, Verlegung in Gebäuden und Zentralen, Arbeitshöhe des Montageortes bis 5,5 m über der Standfläche des hierfür erforderlichen Gerüstes, Gerüst wird gesondert vergütet.
Menge: 13409,000 m
DIN 276-2018 / IBP: 412
Bauabschnitte / Kostenträger: 412

**2.4.4.1.30 Rohr Stahl niro geschweißt AD 18mm WD 1mm Pressen**
STLB-Bau 2026-04 042
Rohrleitung aus nichtrostenden Stahlrohren DVGW GW 541, geschweißt, Werkstoff-Nr 1.4401, Legierungszuschlag mind. 2,2 Gewichts-% Molybdän, Außendurchmesser 18 mm, Wanddicke 1 mm, Verbindung durch Pressen, mit Verpresstkennzeichnung und Prüfsicherheit, einschl. Dichtungsmittel und Herstellen der Verbindungen, Form- und Verbindungsstücke werden gesondert vergütet, besondere Rohrbefestigungen werden gesondert vergütet, Verlegung in Gebäuden und Zentralen, Arbeitshöhe des Montageortes bis 5,5 m über der Standfläche des hierfür erforderlichen Gerüstes, Gerüst wird gesondert vergütet.
Menge: 14791,000 m
DIN 276-2018 / IBP: 412
Bauabschnitte / Kostenträger: 412

**2.4.4.1.40 Rohr Stahl niro geschweißt AD 22mm WD 1,2mm Pressen**
STLB-Bau 2026-04 042
Rohrleitung aus nichtrostenden Stahlrohren DVGW GW 541, geschweißt, Werkstoff-Nr 1.4401, Legierungszuschlag mind. 2,2 Gewichts-% Molybdän, Außendurchmesser 22 mm, Wanddicke 1,2 mm, Verbindung durch Pressen, mit Verpresstkennzeichnung und Prüfsicherheit, einschl. Dichtungsmittel und Herstellen der Verbindungen, Form- und Verbindungsstücke werden gesondert vergütet, besondere Rohrbefestigungen werden gesondert vergütet, Verlegung in Gebäuden und Zentralen, Arbeitshöhe des Montageortes bis 5,5 m über der Standfläche des hierfür erforderlichen Gerüstes, Gerüst wird gesondert vergütet.
Menge: 14913,000 m
DIN 276-2018 / IBP: 412
Bauabschnitte / Kostenträger: 412

**2.4.4.1.50 Rohr Stahl niro geschweißt AD 28mm WD 1,2mm Pressen**
STLB-Bau 2026-04 042
Rohrleitung aus nichtrostenden Stahlrohren DVGW GW 541, geschweißt, Werkstoff-Nr 1.4401, Legierungszuschlag mind. 2,2 Gewichts-% Molybdän, Außendurchmesser 28 mm, Wanddicke 1,2 mm, Verbindung durch Pressen, mit Verpresstkennzeichnung und Prüfsicherheit, einschl. Dichtungsmittel und Herstellen der Verbindungen, Form- und Verbindungsstücke werden gesondert vergütet, besondere Rohrbefestigungen werden gesondert vergütet, Verlegung in Gebäuden und Zentralen, Arbeitshöhe des Montageortes bis 5,5 m über der Standfläche des hierfür erforderlichen Gerüstes, Gerüst wird gesondert vergütet.
Menge: 7561,000 m
DIN 276-2018 / IBP: 412
Bauabschnitte / Kostenträger: 412

**2.4.4.1.60 Rohr Stahl niro geschweißt AD 35mm WD 1,5mm Pressen**
STLB-Bau 2026-04 042
Rohrleitung aus nichtrostenden Stahlrohren DVGW GW 541, geschweißt, Werkstoff-Nr 1.4401, Legierungszuschlag mind. 2,2 Gewichts-% Molybdän, Außendurchmesser 35 mm, Wanddicke 1,5 mm, Verbindung durch Pressen, mit Verpresstkennzeichnung und Prüfsicherheit, einschl. Dichtungsmittel und Herstellen der Verbindungen, Form- und Verbindungsstücke werden gesondert vergütet, besondere Rohrbefestigungen werden gesondert vergütet, Verlegung in Gebäuden und Zentralen, Arbeitshöhe des Montageortes bis 5,5 m über der Standfläche des hierfür erforderlichen Gerüstes, Gerüst wird gesondert vergütet.
Menge: 3746,000 m
DIN 276-2018 / IBP: 412
Bauabschnitte / Kostenträger: 412

**2.4.4.1.70 Rohr Stahl niro geschweißt AD 42mm WD 1,5mm Pressen**
STLB-Bau 2026-04 042
Rohrleitung aus nichtrostenden Stahlrohren DVGW GW 541, geschweißt, Werkstoff-Nr 1.4401, Legierungszuschlag mind. 2,2 Gewichts-% Molybdän, Außendurchmesser 42 mm, Wanddicke 1,5 mm, Verbindung durch Pressen, mit Verpresstkennzeichnung und Prüfsicherheit, einschl. Dichtungsmittel und Herstellen der Verbindungen, Form- und Verbindungsstücke werden gesondert vergütet, besondere Rohrbefestigungen werden gesondert vergütet, Verlegung in Gebäuden und Zentralen, Arbeitshöhe des Montageortes bis 5,5 m über der Standfläche des hierfür erforderlichen Gerüstes, Gerüst wird gesondert vergütet.
Menge: 1426,000 m
DIN 276-2018 / IBP: 412
Bauabschnitte / Kostenträger: 412

**2.4.4.1.80 Rohr Stahl niro geschweißt AD 54mm WD 1,5mm Pressen**
STLB-Bau 2026-04 042
Rohrleitung aus nichtrostenden Stahlrohren DVGW GW 541, geschweißt, Werkstoff-Nr 1.4401, Legierungszuschlag mind. 2,2 Gewichts-% Molybdän, Außendurchmesser 54 mm, Wanddicke 1,5 mm, Verbindung durch Pressen, mit Verpresstkennzeichnung und Prüfsicherheit, einschl. Dichtungsmittel und Herstellen der Verbindungen, Form- und Verbindungsstücke werden gesondert vergütet, besondere Rohrbefestigungen werden gesondert vergütet, Verlegung in Gebäuden und Zentralen, Arbeitshöhe des Montageortes bis 5,5 m über der Standfläche des hierfür erforderlichen Gerüstes, Gerüst wird gesondert vergütet.
Menge: 506,000 m
DIN 276-2018 / IBP: 412
Bauabschnitte / Kostenträger: 412

**2.4.4.1.90 Rohr Stahl niro geschweißt AD 76,1mm WD 2mm Pressen**
STLB-Bau 2026-04 042
Rohrleitung aus nichtrostenden Stahlrohren DVGW GW 541, geschweißt, Werkstoff-Nr 1.4401, Legierungszuschlag mind. 2,2 Gewichts-% Molybdän, Außendurchmesser 76,1 mm, Wanddicke 2 mm, Verbindung durch Pressen, mit Verpresstkennzeichnung und Prüfsicherheit, einschl. Dichtungsmittel und Herstellen der Verbindungen, Form- und Verbindungsstücke werden gesondert vergütet, besondere Rohrbefestigungen werden gesondert vergütet, Verlegung in Gebäuden und Zentralen, Arbeitshöhe des Montageortes bis 5,5 m über der Standfläche des hierfür erforderlichen Gerüstes, Gerüst wird gesondert vergütet.
Menge: 327,000 m
DIN 276-2018 / IBP: 412
Bauabschnitte / Kostenträger: 412

**2.4.4.1.100 Rohr Stahl niro geschweißt AD 88,9mm WD 2mm Pressen**
STLB-Bau 2026-04 042
Rohrleitung aus nichtrostenden Stahlrohren DVGW GW 541, geschweißt, Werkstoff-Nr 1.4401, Legierungszuschlag mind. 2,2 Gewichts-% Molybdän, Außendurchmesser 88,9 mm, Wanddicke 2 mm, Verbindung durch Pressen, mit Verpresstkennzeichnung und Prüfsicherheit, einschl. Dichtungsmittel und Herstellen der Verbindungen, Form- und Verbindungsstücke werden gesondert vergütet, besondere Rohrbefestigungen werden gesondert vergütet, Verlegung in Gebäuden und Zentralen, Arbeitshöhe des Montageortes bis 5,5 m über der Standfläche des hierfür erforderlichen Gerüstes, Gerüst wird gesondert vergütet.
Menge: 91,000 m
DIN 276-2018 / IBP: 412
Bauabschnitte / Kostenträger: 412

**2.4.4.1.110 Rohr Stahl niro geschweißt AD 108mm WD 2mm Pressen**
STLB-Bau 2026-04 042
Rohrleitung aus nichtrostenden Stahlrohren DVGW GW 541, geschweißt, Werkstoff-Nr 1.4401, Legierungszuschlag mind. 2,2 Gewichts-% Molybdän, Außendurchmesser 108 mm, Wanddicke 2 mm, Verbindung durch Pressen, mit Verpresstkennzeichnung und Prüfsicherheit, einschl. Dichtungsmittel und Herstellen der Verbindungen, Form- und Verbindungsstücke werden gesondert vergütet, besondere Rohrbefestigungen werden gesondert vergütet, Verlegung in Gebäuden und Zentralen, Arbeitshöhe des Montageortes bis 5,5 m über der Standfläche des hierfür erforderlichen Gerüstes, Gerüst wird gesondert vergütet.
Menge: 2,000 m
DIN 276-2018 / IBP: 412
Bauabschnitte / Kostenträger: 412

*Hinweis*

*Hinweis: Form- und Verbindungsstücke für Trinkwasserleitungen aus Edelstahl*
Form- und Verbindungsstücke für Trinkwasserleitungen aus Edelstahl
Nachfolgende Form- und Verbindungsstücke beziehen sich auf alle vorgenannten Medien, Montageorte und -höhen sowie ggf. zusätzlich beschriebene Sicherungsmaßnahmen.
Behinderungen durch beengte Montage- und Platzverhältnisse sind grundsätzlich in den Einheitspreisen mit einzukalkulieren.

*Hinweis: Anforderungen an die Form- und Verbindungsstücke im Pressfittingsystem:*
Anforderungen an die Form- und Verbindungsstücke im Pressfittingsystem:
Die Form- und Verbindungsstücke müssen folgende Anforderungen erfüllen:
- unverpresst undicht gemäß DVGW-Arbeitsblatt W534
- Dichtringe erfüllen die Hygieneanforderungen des DVGW-Arbeitsblattes W270 sowie die KW-Empfehlungen des BGA
- Anlieferung und Lagerung in geschlossenen Behältnissen oder mit Verschlusskappen
- Form- und Verbindungsstücke sowie die Rohre sind vom selben Hersteller und System einzubauen. Eine Mischinstallation von verschiedenen Herstellern bzw. Systemen sind nicht zulässig

**2.4.4.1.120 Muffe Stahl niro Pressverbindung AD 15mm**
STLB-Bau 2026-04 042
Muffe, aus nichtrostendem Stahl, für Rohrleitung aus nichtrostendem Stahl, Werkstoff-Nr 1.4401, Legierungszuschlag mind. 2,2 Gewichts-% Molybdän, als Pressverbindung mit DVGW-Zertifizierung, mit Verpresstkennzeichnung und Prüfsicherheit, Außendurchmesser 15 mm.
Menge: 2682,000 St
DIN 276-2018 / IBP: 412
Bauabschnitte / Kostenträger: 412

**2.4.4.1.130 Muffe Stahl niro Pressverbindung AD 18mm**
STLB-Bau 2026-04 042
Muffe, aus nichtrostendem Stahl, für Rohrleitung aus nichtrostendem Stahl, Werkstoff-Nr 1.4401, Legierungszuschlag mind. 2,2 Gewichts-% Molybdän, als Pressverbindung mit DVGW-Zertifizierung, mit Verpresstkennzeichnung und Prüfsicherheit, Außendurchmesser 18 mm.
Menge: 2958,000 St
DIN 276-2018 / IBP: 412
Bauabschnitte / Kostenträger: 412

**2.4.4.1.140 Muffe Stahl niro Pressverbindung AD 22mm**
STLB-Bau 2026-04 042
Muffe, aus nichtrostendem Stahl, für Rohrleitung aus nichtrostendem Stahl, Werkstoff-Nr 1.4401, Legierungszuschlag mind. 2,2 Gewichts-% Molybdän, als Pressverbindung mit DVGW-Zertifizierung, mit Verpresstkennzeichnung und Prüfsicherheit, Außendurchmesser 22 mm.
Menge: 2983,000 St
DIN 276-2018 / IBP: 412
Bauabschnitte / Kostenträger: 412

**2.4.4.1.150 Muffe Stahl niro Pressverbindung AD 28mm**
STLB-Bau 2026-04 042
Muffe, aus nichtrostendem Stahl, für Rohrleitung aus nichtrostendem Stahl, Werkstoff-Nr 1.4401, Legierungszuschlag mind. 2,2 Gewichts-% Molybdän, als Pressverbindung mit DVGW-Zertifizierung, mit Verpresstkennzeichnung und Prüfsicherheit, Außendurchmesser 28 mm.
Menge: 1512,000 St
DIN 276-2018 / IBP: 412
Bauabschnitte / Kostenträger: 412

**2.4.4.1.160 Muffe Stahl niro Pressverbindung AD 35mm**
STLB-Bau 2026-04 042
Muffe, aus nichtrostendem Stahl, für Rohrleitung aus nichtrostendem Stahl, Werkstoff-Nr 1.4401, Legierungszuschlag mind. 2,2 Gewichts-% Molybdän, als Pressverbindung mit DVGW-Zertifizierung, mit Verpresstkennzeichnung und Prüfsicherheit, Außendurchmesser 35 mm.
Menge: 749,000 St
DIN 276-2018 / IBP: 412
Bauabschnitte / Kostenträger: 412

**2.4.4.1.170 Muffe Stahl niro Pressverbindung AD 42mm**
STLB-Bau 2026-04 042
Muffe, aus nichtrostendem Stahl, für Rohrleitung aus nichtrostendem Stahl, Werkstoff-Nr 1.4401, Legierungszuschlag mind. 2,2 Gewichts-% Molybdän, als Pressverbindung mit DVGW-Zertifizierung, mit Verpresstkennzeichnung und Prüfsicherheit, Außendurchmesser 42 mm.
Menge: 285,000 St
DIN 276-2018 / IBP: 412
Bauabschnitte / Kostenträger: 412

**2.4.4.1.180 Muffe Stahl niro Pressverbindung AD 54mm**
STLB-Bau 2026-04 042
Muffe, aus nichtrostendem Stahl, für Rohrleitung aus nichtrostendem Stahl, Werkstoff-Nr 1.4401, Legierungszuschlag mind. 2,2 Gewichts-% Molybdän, als Pressverbindung mit DVGW-Zertifizierung, mit Verpresstkennzeichnung und Prüfsicherheit, Außendurchmesser 54 mm.
Menge: 101,000 St
DIN 276-2018 / IBP: 412
Bauabschnitte / Kostenträger: 412

**2.4.4.1.190 Muffe Stahl niro Pressverbindung AD 76,1mm**
STLB-Bau 2026-04 042
Muffe, aus nichtrostendem Stahl, für Rohrleitung aus nichtrostendem Stahl, Werkstoff-Nr 1.4401, Legierungszuschlag mind. 2,2 Gewichts-% Molybdän, als Pressverbindung mit DVGW-Zertifizierung, mit Verpresstkennzeichnung und Prüfsicherheit, Außendurchmesser 76,1 mm.
Menge: 65,000 St
DIN 276-2018 / IBP: 412
Bauabschnitte / Kostenträger: 412

**2.4.4.1.200 Muffe Stahl niro Pressverbindung AD 88,9mm**
STLB-Bau 2026-04 042
Muffe, aus nichtrostendem Stahl, für Rohrleitung aus nichtrostendem Stahl, Werkstoff-Nr 1.4401, Legierungszuschlag mind. 2,2 Gewichts-% Molybdän, als Pressverbindung mit DVGW-Zertifizierung, mit Verpresstkennzeichnung und Prüfsicherheit, Außendurchmesser 88,9 mm.
Menge: 18,000 St
DIN 276-2018 / IBP: 412
Bauabschnitte / Kostenträger: 412

**2.4.4.1.210 Bogen Stahl niro Pressverbindung AD 15mm**
*** Leitbeschreibung
STLB-Bau 2026-04 042
Bogen, aus nichtrostendem Stahl, für Rohrleitung aus nichtrostendem Stahl, Werkstoff-Nr 1.4401, Legierungszuschlag mind. 2,2 Gewichts-% Molybdän, als Pressverbindung mit DVGW-Zertifizierung, mit Verpresstkennzeichnung und Prüfsicherheit, Außendurchmesser 15 mm.
Menge: 8543,000 St
DIN 276-2018 / IBP: 412
Bauabschnitte / Kostenträger: 412
*Unterbeschreibung 1 I/I und I/A alle Winkelmaße*

**2.4.4.1.220 Bogen Stahl niro TW Pressverbindung AD 18mm**
*** Leitbeschreibung
STLB-Bau 2025-10 042
Bogen, aus nichtrostendem Stahl, für Rohrleitung aus nichtrostendem Stahl, Werkstoff-Nr 1.4401, Legierungszuschlag mind. 2,2 Gewichts-% Molybdän, für Trinkwasser DIN 1988-200, als Pressverbindung mit DVGW-Zertifizierung, mit Verpresstkennzeichnung und Prüfsicherheit, Außendurchmesser 18 mm.
Menge: 11566,000 St
DIN 276-2018 / IBP: 412
Bauabschnitte / Kostenträger: 412
*Unterbeschreibung 1 I/I und I/A alle Winkelmaße*

**2.4.4.1.230 Bogen Stahl niro TW Pressverbindung AD 22mm**
*** Leitbeschreibung
STLB-Bau 2025-10 042
Bogen, aus nichtrostendem Stahl, für Rohrleitung aus nichtrostendem Stahl, Werkstoff-Nr 1.4401, Legierungszuschlag mind. 2,2 Gewichts-% Molybdän, für Trinkwasser DIN 1988-200, als Pressverbindung mit DVGW-Zertifizierung, mit Verpresstkennzeichnung und Prüfsicherheit, Außendurchmesser 22 mm.
Menge: 12543,000 St
DIN 276-2018 / IBP: 412
Bauabschnitte / Kostenträger: 412
*Unterbeschreibung 1 I/I und I/A alle Winkelmaße*

**2.4.4.1.240 Bogen Stahl niro TW Pressverbindung AD 28mm**
*** Leitbeschreibung
STLB-Bau 2025-10 042
Bogen, aus nichtrostendem Stahl, für Rohrleitung aus nichtrostendem Stahl, Werkstoff-Nr 1.4401, Legierungszuschlag mind. 2,2 Gewichts-% Molybdän, für Trinkwasser DIN 1988-200, als Pressverbindung mit DVGW-Zertifizierung, mit Verpresstkennzeichnung und Prüfsicherheit, Außendurchmesser 28 mm.
Menge: 3689,000 St
DIN 276-2018 / IBP: 412
Bauabschnitte / Kostenträger: 412
*Unterbeschreibung 1 I/I und I/A alle Winkelmaße*

**2.4.4.1.250 Bogen Stahl niro TW Pressverbindung AD 35mm**
*** Leitbeschreibung
STLB-Bau 2025-10 042
Bogen, aus nichtrostendem Stahl, für Rohrleitung aus nichtrostendem Stahl, Werkstoff-Nr 1.4401, Legierungszuschlag mind. 2,2 Gewichts-% Molybdän, für Trinkwasser DIN 1988-200, als Pressverbindung mit DVGW-Zertifizierung, mit Verpresstkennzeichnung und Prüfsicherheit, Außendurchmesser 35 mm.
Menge: 2843,000 St
DIN 276-2018 / IBP: 412
Bauabschnitte / Kostenträger: 412
*Unterbeschreibung 1 I/I und I/A alle Winkelmaße*

**2.4.4.1.260 Bogen Stahl niro TW Pressverbindung AD 42mm**
*** Leitbeschreibung
STLB-Bau 2025-10 042
Bogen, aus nichtrostendem Stahl, für Rohrleitung aus nichtrostendem Stahl, Werkstoff-Nr 1.4401, Legierungszuschlag mind. 2,2 Gewichts-% Molybdän, für Trinkwasser DIN 1988-200, als Pressverbindung mit DVGW-Zertifizierung, mit Verpresstkennzeichnung und Prüfsicherheit, Außendurchmesser 42 mm.
Menge: 518,000 St
DIN 276-2018 / IBP: 412
Bauabschnitte / Kostenträger: 412
*Unterbeschreibung 1 I/I und I/A alle Winkelmaße*

**2.4.4.1.270 Bogen Stahl niro TW Pressverbindung AD 54mm**
*** Leitbeschreibung
STLB-Bau 2025-10 042
Bogen, aus nichtrostendem Stahl, für Rohrleitung aus nichtrostendem Stahl, Werkstoff-Nr 1.4401, Legierungszuschlag mind. 2,2 Gewichts-% Molybdän, für Trinkwasser DIN 1988-200, als Pressverbindung mit DVGW-Zertifizierung, mit Verpresstkennzeichnung und Prüfsicherheit, Außendurchmesser 54 mm.
Menge: 234,000 St
DIN 276-2018 / IBP: 412
Bauabschnitte / Kostenträger: 412
*Unterbeschreibung 1 I/I und I/A alle Winkelmaße*

**2.4.4.1.280 Bogen Stahl niro TW Pressverbindung AD 76,1mm**
*** Leitbeschreibung
STLB-Bau 2025-10 042
Bogen, aus nichtrostendem Stahl, für Rohrleitung aus nichtrostendem Stahl, Werkstoff-Nr 1.4401, Legierungszuschlag mind. 2,2 Gewichts-% Molybdän, für Trinkwasser DIN 1988-200, als Pressverbindung mit DVGW-Zertifizierung, mit Verpresstkennzeichnung und Prüfsicherheit, Außendurchmesser 76,1 mm.
Menge: 69,000 St
DIN 276-2018 / IBP: 412
Bauabschnitte / Kostenträger: 412
*Unterbeschreibung 1 I/I und I/A alle Winkelmaße*

**2.4.4.1.290 Bogen Stahl niro TW Pressverbindung AD 88,9mm**
*** Leitbeschreibung
STLB-Bau 2025-10 042
Bogen, aus nichtrostendem Stahl, für Rohrleitung aus nichtrostendem Stahl, Werkstoff-Nr 1.4401, Legierungszuschlag mind. 2,2 Gewichts-% Molybdän, für Trinkwasser DIN 1988-200, als Pressverbindung mit DVGW-Zertifizierung, mit Verpresstkennzeichnung und Prüfsicherheit, Außendurchmesser 88,9 mm.
Menge: 7,000 St
DIN 276-2018 / IBP: 412
Bauabschnitte / Kostenträger: 412
*Unterbeschreibung 1 I/I und I/A alle Winkelmaße*

**2.4.4.1.300 Bogen Stahl niro TW Pressverbindung AD 108mm**
*** Leitbeschreibung
STLB-Bau 2025-10 042
Bogen, aus nichtrostendem Stahl, für Rohrleitung aus nichtrostendem Stahl, Werkstoff-Nr 1.4401, Legierungszuschlag mind. 2,2 Gewichts-% Molybdän, für Trinkwasser DIN 1988-200, als Pressverbindung mit DVGW-Zertifizierung, mit Verpresstkennzeichnung und Prüfsicherheit, Außendurchmesser 108 mm.
Menge: 4,000 St
DIN 276-2018 / IBP: 412
Bauabschnitte / Kostenträger: 412
*Unterbeschreibung 1 I/I und I/A alle Winkelmaße*

**2.4.4.1.310 T-Stück Stahl niro Pressverbindung AD 15mm**
STLB-Bau 2026-04 042
T-Stück, aus nichtrostendem Stahl, für Rohrleitung aus nichtrostendem Stahl, Werkstoff-Nr 1.4401, Legierungszuschlag mind. 2,2 Gewichts-% Molybdän, als Pressverbindung mit DVGW-Zertifizierung, mit Verpresstkennzeichnung und Prüfsicherheit, Außendurchmesser 15 mm.
Menge: 596,000 St
DIN 276-2018 / IBP: 412
Bauabschnitte / Kostenträger: 412

**2.4.4.1.320 T-Stück Stahl niro Pressverbindung AD 18mm**
STLB-Bau 2026-04 042
T-Stück, aus nichtrostendem Stahl, für Rohrleitung aus nichtrostendem Stahl, Werkstoff-Nr 1.4401, Legierungszuschlag mind. 2,2 Gewichts-% Molybdän, als Pressverbindung mit DVGW-Zertifizierung, mit Verpresstkennzeichnung und Prüfsicherheit, Außendurchmesser 18 mm.
Menge: 439,000 St
DIN 276-2018 / IBP: 412
Bauabschnitte / Kostenträger: 412

**2.4.4.1.330 T-Stück Stahl niro Pressverbindung AD 22mm**
STLB-Bau 2026-04 042
T-Stück, aus nichtrostendem Stahl, für Rohrleitung aus nichtrostendem Stahl, Werkstoff-Nr 1.4401, Legierungszuschlag mind. 2,2 Gewichts-% Molybdän, als Pressverbindung mit DVGW-Zertifizierung, mit Verpresstkennzeichnung und Prüfsicherheit, Außendurchmesser 22 mm.
Menge: 398,000 St
DIN 276-2018 / IBP: 412
Bauabschnitte / Kostenträger: 412

**2.4.4.1.340 T-Stück Stahl niro Pressverbindung AD 28mm**
STLB-Bau 2026-04 042
T-Stück, aus nichtrostendem Stahl, für Rohrleitung aus nichtrostendem Stahl, Werkstoff-Nr 1.4401, Legierungszuschlag mind. 2,2 Gewichts-% Molybdän, als Pressverbindung mit DVGW-Zertifizierung, mit Verpresstkennzeichnung und Prüfsicherheit, Außendurchmesser 28 mm.
Menge: 134,000 St
DIN 276-2018 / IBP: 412
Bauabschnitte / Kostenträger: 412

**2.4.4.1.350 T-Stück Stahl niro Pressverbindung AD 35mm**
STLB-Bau 2026-04 042
T-Stück, aus nichtrostendem Stahl, für Rohrleitung aus nichtrostendem Stahl, Werkstoff-Nr 1.4401, Legierungszuschlag mind. 2,2 Gewichts-% Molybdän, als Pressverbindung mit DVGW-Zertifizierung, mit Verpresstkennzeichnung und Prüfsicherheit, Außendurchmesser 35 mm.
Menge: 212,000 St
DIN 276-2018 / IBP: 412
Bauabschnitte / Kostenträger: 412

**2.4.4.1.360 T-Stück Stahl niro Pressverbindung AD 42mm**
STLB-Bau 2026-04 042
T-Stück, aus nichtrostendem Stahl, für Rohrleitung aus nichtrostendem Stahl, Werkstoff-Nr 1.4401, Legierungszuschlag mind. 2,2 Gewichts-% Molybdän, als Pressverbindung mit DVGW-Zertifizierung, mit Verpresstkennzeichnung und Prüfsicherheit, Außendurchmesser 42 mm.
Menge: 16,000 St
DIN 276-2018 / IBP: 412
Bauabschnitte / Kostenträger: 412

**2.4.4.1.370 T-Stück Stahl niro Pressverbindung AD 54mm**
STLB-Bau 2026-04 042
T-Stück, aus nichtrostendem Stahl, für Rohrleitung aus nichtrostendem Stahl, Werkstoff-Nr 1.4401, Legierungszuschlag mind. 2,2 Gewichts-% Molybdän, als Pressverbindung mit DVGW-Zertifizierung, mit Verpresstkennzeichnung und Prüfsicherheit, Außendurchmesser 54 mm.
Menge: 12,000 St
DIN 276-2018 / IBP: 412
Bauabschnitte / Kostenträger: 412

**2.4.4.1.380 T-Stück Stahl niro Pressverbindung AD 76,1mm**
STLB-Bau 2026-04 042
T-Stück, aus nichtrostendem Stahl, für Rohrleitung aus nichtrostendem Stahl, Werkstoff-Nr 1.4401, Legierungszuschlag mind. 2,2 Gewichts-% Molybdän, als Pressverbindung mit DVGW-Zertifizierung, mit Verpresstkennzeichnung und Prüfsicherheit, Außendurchmesser 76,1 mm.
Menge: 3,000 St
DIN 276-2018 / IBP: 412
Bauabschnitte / Kostenträger: 412

**2.4.4.1.390 T-Stück reduziert Stahl niro Pressverbindung AD 18mm x 15mm**
STLB-Bau 2026-04 042
T-Stück, reduziert, aus nichtrostendem Stahl, für Rohrleitung aus nichtrostendem Stahl, Werkstoff-Nr 1.4401, Legierungszuschlag mind. 2,2 Gewichts-% Molybdän, als Pressverbindung mit DVGW-Zertifizierung, mit Verpresstkennzeichnung und Prüfsicherheit, Außendurchmesser 18 mm, 2. Durchmesser 15 mm.
Menge: 378,000 St
DIN 276-2018 / IBP: 412
Bauabschnitte / Kostenträger: 412

**2.4.4.1.400 T-Stück reduziert Stahl niro Pressverbindung AD 22mm x 18mm**
STLB-Bau 2026-04 042
T-Stück, reduziert, aus nichtrostendem Stahl, für Rohrleitung aus nichtrostendem Stahl, Werkstoff-Nr 1.4401, Legierungszuschlag mind. 2,2 Gewichts-% Molybdän, als Pressverbindung mit DVGW-Zertifizierung, mit Verpresstkennzeichnung und Prüfsicherheit, Außendurchmesser 22 mm, 2. Durchmesser 18 mm.
Menge: 275,000 St
DIN 276-2018 / IBP: 412
Bauabschnitte / Kostenträger: 412

**2.4.4.1.410 T-Stück reduziert Stahl niro Pressverbindung AD 22mm x 15mm**
STLB-Bau 2026-04 042
T-Stück, reduziert, aus nichtrostendem Stahl, für Rohrleitung aus nichtrostendem Stahl, Werkstoff-Nr 1.4401, Legierungszuschlag mind. 2,2 Gewichts-% Molybdän, als Pressverbindung mit DVGW-Zertifizierung, mit Verpresstkennzeichnung und Prüfsicherheit, Außendurchmesser 22 mm, 2. Durchmesser 15 mm.
Menge: 276,000 St
DIN 276-2018 / IBP: 412
Bauabschnitte / Kostenträger: 412

**2.4.4.1.420 T-Stück reduziert Stahl niro Pressverbindung AD 28mm x 15mm**
STLB-Bau 2026-04 042
T-Stück, reduziert, aus nichtrostendem Stahl, für Rohrleitung aus nichtrostendem Stahl, Werkstoff-Nr 1.4401, Legierungszuschlag mind. 2,2 Gewichts-% Molybdän, als Pressverbindung mit DVGW-Zertifizierung, mit Verpresstkennzeichnung und Prüfsicherheit, Außendurchmesser 28 mm, 2. Durchmesser 15 mm.
Menge: 93,000 St
DIN 276-2018 / IBP: 412
Bauabschnitte / Kostenträger: 412

**2.4.4.1.430 T-Stück reduziert Stahl niro Pressverbindung AD 28mm x 18mm**
STLB-Bau 2026-04 042
T-Stück, reduziert, aus nichtrostendem Stahl, für Rohrleitung aus nichtrostendem Stahl, Werkstoff-Nr 1.4401, Legierungszuschlag mind. 2,2 Gewichts-% Molybdän, als Pressverbindung mit DVGW-Zertifizierung, mit Verpresstkennzeichnung und Prüfsicherheit, Außendurchmesser 28 mm, 2. Durchmesser 18 mm.
Menge: 98,000 St
DIN 276-2018 / IBP: 412
Bauabschnitte / Kostenträger: 412

**2.4.4.1.440 T-Stück reduziert Stahl niro Pressverbindung AD 28mm x 22mm**
STLB-Bau 2026-04 042
T-Stück, reduziert, aus nichtrostendem Stahl, für Rohrleitung aus nichtrostendem Stahl, Werkstoff-Nr 1.4401, Legierungszuschlag mind. 2,2 Gewichts-% Molybdän, als Pressverbindung mit DVGW-Zertifizierung, mit Verpresstkennzeichnung und Prüfsicherheit, Außendurchmesser 28 mm, 2. Durchmesser 22 mm.
Menge: 107,000 St
DIN 276-2018 / IBP: 412
Bauabschnitte / Kostenträger: 412

**2.4.4.1.450 T-Stück reduziert Stahl niro Pressverbindung AD 35mm x 15mm**
STLB-Bau 2026-04 042
T-Stück, reduziert, aus nichtrostendem Stahl, für Rohrleitung aus nichtrostendem Stahl, Werkstoff-Nr 1.4401, Legierungszuschlag mind. 2,2 Gewichts-% Molybdän, als Pressverbindung mit DVGW-Zertifizierung, mit Verpresstkennzeichnung und Prüfsicherheit, Außendurchmesser 35 mm, 2. Durchmesser 15 mm.
Menge: 35,000 St
DIN 276-2018 / IBP: 412
Bauabschnitte / Kostenträger: 412

**2.4.4.1.460 T-Stück reduziert Stahl niro Pressverbindung AD 35mm x 18mm**
STLB-Bau 2026-04 042
T-Stück, reduziert, aus nichtrostendem Stahl, für Rohrleitung aus nichtrostendem Stahl, Werkstoff-Nr 1.4401, Legierungszuschlag mind. 2,2 Gewichts-% Molybdän, als Pressverbindung mit DVGW-Zertifizierung, mit Verpresstkennzeichnung und Prüfsicherheit, Außendurchmesser 35 mm, 2. Durchmesser 18 mm.
Menge: 36,000 St
DIN 276-2018 / IBP: 412
Bauabschnitte / Kostenträger: 412

**2.4.4.1.470 T-Stück reduziert Stahl niro Pressverbindung AD 35mm x 22mm**
STLB-Bau 2026-04 042
T-Stück, reduziert, aus nichtrostendem Stahl, für Rohrleitung aus nichtrostendem Stahl, Werkstoff-Nr 1.4401, Legierungszuschlag mind. 2,2 Gewichts-% Molybdän, als Pressverbindung mit DVGW-Zertifizierung, mit Verpresstkennzeichnung und Prüfsicherheit, Außendurchmesser 35 mm, 2. Durchmesser 22 mm.
Menge: 36,000 St
DIN 276-2018 / IBP: 412
Bauabschnitte / Kostenträger: 412

**2.4.4.1.480 T-Stück reduziert Stahl niro Pressverbindung AD 35mm x 28mm**
STLB-Bau 2026-04 042
T-Stück, reduziert, aus nichtrostendem Stahl, für Rohrleitung aus nichtrostendem Stahl, Werkstoff-Nr 1.4401, Legierungszuschlag mind. 2,2 Gewichts-% Molybdän, als Pressverbindung mit DVGW-Zertifizierung, mit Verpresstkennzeichnung und Prüfsicherheit, Außendurchmesser 35 mm, 2. Durchmesser 28 mm.
Menge: 38,000 St
DIN 276-2018 / IBP: 412
Bauabschnitte / Kostenträger: 412

**2.4.4.1.490 T-Stück reduziert Stahl niro Pressverbindung AD 42mm x 18mm**
STLB-Bau 2026-04 042
T-Stück, reduziert, aus nichtrostendem Stahl, für Rohrleitung aus nichtrostendem Stahl, Werkstoff-Nr 1.4401, Legierungszuschlag mind. 2,2 Gewichts-% Molybdän, als Pressverbindung mit DVGW-Zertifizierung, mit Verpresstkennzeichnung und Prüfsicherheit, Außendurchmesser 42 mm, 2. Durchmesser 18 mm.
Menge: 22,000 St
DIN 276-2018 / IBP: 412
Bauabschnitte / Kostenträger: 412

**2.4.4.1.500 T-Stück reduziert Stahl niro Pressverbindung AD 42mm x 22mm**
STLB-Bau 2026-04 042
T-Stück, reduziert, aus nichtrostendem Stahl, für Rohrleitung aus nichtrostendem Stahl, Werkstoff-Nr 1.4401, Legierungszuschlag mind. 2,2 Gewichts-% Molybdän, als Pressverbindung mit DVGW-Zertifizierung, mit Verpresstkennzeichnung und Prüfsicherheit, Außendurchmesser 42 mm, 2. Durchmesser 22 mm.
Menge: 19,000 St
DIN 276-2018 / IBP: 412
Bauabschnitte / Kostenträger: 412

**2.4.4.1.510 T-Stück reduziert Stahl niro Pressverbindung AD 42mm x 28mm**
STLB-Bau 2026-04 042
T-Stück, reduziert, aus nichtrostendem Stahl, für Rohrleitung aus nichtrostendem Stahl, Werkstoff-Nr 1.4401, Legierungszuschlag mind. 2,2 Gewichts-% Molybdän, als Pressverbindung mit DVGW-Zertifizierung, mit Verpresstkennzeichnung und Prüfsicherheit, Außendurchmesser 42 mm, 2. Durchmesser 28 mm.
Menge: 23,000 St
DIN 276-2018 / IBP: 412
Bauabschnitte / Kostenträger: 412

**2.4.4.1.520 T-Stück reduziert Stahl niro Pressverbindung AD 42mm x 35mm**
STLB-Bau 2026-04 042
T-Stück, reduziert, aus nichtrostendem Stahl, für Rohrleitung aus nichtrostendem Stahl, Werkstoff-Nr 1.4401, Legierungszuschlag mind. 2,2 Gewichts-% Molybdän, als Pressverbindung mit DVGW-Zertifizierung, mit Verpresstkennzeichnung und Prüfsicherheit, Außendurchmesser 42 mm, 2. Durchmesser 35 mm.
Menge: 21,000 St
DIN 276-2018 / IBP: 412
Bauabschnitte / Kostenträger: 412

**2.4.4.1.530 T-Stück reduziert Stahl niro Pressverbindung AD 54mm x 22mm**
STLB-Bau 2026-04 042
T-Stück, reduziert, aus nichtrostendem Stahl, für Rohrleitung aus nichtrostendem Stahl, Werkstoff-Nr 1.4401, Legierungszuschlag mind. 2,2 Gewichts-% Molybdän, als Pressverbindung mit DVGW-Zertifizierung, mit Verpresstkennzeichnung und Prüfsicherheit, Außendurchmesser 54 mm, 2. Durchmesser 22 mm.
Menge: 8,000 St
DIN 276-2018 / IBP: 412
Bauabschnitte / Kostenträger: 412

**2.4.4.1.540 T-Stück reduziert Stahl niro Pressverbindung AD 54mm x 28mm**
STLB-Bau 2026-04 042
T-Stück, reduziert, aus nichtrostendem Stahl, für Rohrleitung aus nichtrostendem Stahl, Werkstoff-Nr 1.4401, Legierungszuschlag mind. 2,2 Gewichts-% Molybdän, als Pressverbindung mit DVGW-Zertifizierung, mit Verpresstkennzeichnung und Prüfsicherheit, Außendurchmesser 54 mm, 2. Durchmesser 28 mm.
Menge: 8,000 St
DIN 276-2018 / IBP: 412
Bauabschnitte / Kostenträger: 412

**2.4.4.1.550 T-Stück reduziert Stahl niro Pressverbindung AD 54mm x 35mm**
STLB-Bau 2026-04 042
T-Stück, reduziert, aus nichtrostendem Stahl, für Rohrleitung aus nichtrostendem Stahl, Werkstoff-Nr 1.4401, Legierungszuschlag mind. 2,2 Gewichts-% Molybdän, als Pressverbindung mit DVGW-Zertifizierung, mit Verpresstkennzeichnung und Prüfsicherheit, Außendurchmesser 54 mm, 2. Durchmesser 35 mm.
Menge: 8,000 St
DIN 276-2018 / IBP: 412
Bauabschnitte / Kostenträger: 412

**2.4.4.1.560 T-Stück reduziert Stahl niro Pressverbindung AD 54mm x 42mm**
STLB-Bau 2026-04 042
T-Stück, reduziert, aus nichtrostendem Stahl, für Rohrleitung aus nichtrostendem Stahl, Werkstoff-Nr 1.4401, Legierungszuschlag mind. 2,2 Gewichts-% Molybdän, als Pressverbindung mit DVGW-Zertifizierung, mit Verpresstkennzeichnung und Prüfsicherheit, Außendurchmesser 54 mm, 2. Durchmesser 42 mm.
Menge: 8,000 St
DIN 276-2018 / IBP: 412
Bauabschnitte / Kostenträger: 412

**2.4.4.1.570 T-Stück reduziert Stahl niro Pressverbindung AD 76,1mm x 22mm**
STLB-Bau 2026-04 042
T-Stück, reduziert, aus nichtrostendem Stahl, für Rohrleitung aus nichtrostendem Stahl, Werkstoff-Nr 1.4401, Legierungszuschlag mind. 2,2 Gewichts-% Molybdän, als Pressverbindung mit DVGW-Zertifizierung, mit Verpresstkennzeichnung und Prüfsicherheit, Außendurchmesser 76,1 mm, 2. Durchmesser 22 mm.
Menge: 3,000 St
DIN 276-2018 / IBP: 412
Bauabschnitte / Kostenträger: 412

**2.4.4.1.580 T-Stück reduziert Stahl niro Pressverbindung AD 76,1mm x 28mm**
STLB-Bau 2026-04 042
T-Stück, reduziert, aus nichtrostendem Stahl, für Rohrleitung aus nichtrostendem Stahl, Werkstoff-Nr 1.4401, Legierungszuschlag mind. 2,2 Gewichts-% Molybdän, als Pressverbindung mit DVGW-Zertifizierung, mit Verpresstkennzeichnung und Prüfsicherheit, Außendurchmesser 76,1 mm, 2. Durchmesser 28 mm.
Menge: 3,000 St
DIN 276-2018 / IBP: 412
Bauabschnitte / Kostenträger: 412

**2.4.4.1.590 T-Stück reduziert Stahl niro Pressverbindung AD 76,1mm x 35mm**
STLB-Bau 2026-04 042
T-Stück, reduziert, aus nichtrostendem Stahl, für Rohrleitung aus nichtrostendem Stahl, Werkstoff-Nr 1.4401, Legierungszuschlag mind. 2,2 Gewichts-% Molybdän, als Pressverbindung mit DVGW-Zertifizierung, mit Verpresstkennzeichnung und Prüfsicherheit, Außendurchmesser 76,1 mm, 2. Durchmesser 35 mm.
Menge: 3,000 St
DIN 276-2018 / IBP: 412
Bauabschnitte / Kostenträger: 412

**2.4.4.1.600 T-Stück reduziert Stahl niro Pressverbindung AD 76,1mm x 42mm**
STLB-Bau 2026-04 042
T-Stück, reduziert, aus nichtrostendem Stahl, für Rohrleitung aus nichtrostendem Stahl, Werkstoff-Nr 1.4401, Legierungszuschlag mind. 2,2 Gewichts-% Molybdän, als Pressverbindung mit DVGW-Zertifizierung, mit Verpresstkennzeichnung und Prüfsicherheit, Außendurchmesser 76,1 mm, 2. Durchmesser 42 mm.
Menge: 3,000 St
DIN 276-2018 / IBP: 412
Bauabschnitte / Kostenträger: 412

**2.4.4.1.610 T-Stück reduziert Stahl niro Pressverbindung AD 76,1mm x 54mm**
STLB-Bau 2026-04 042
T-Stück, reduziert, aus nichtrostendem Stahl, für Rohrleitung aus nichtrostendem Stahl, Werkstoff-Nr 1.4401, Legierungszuschlag mind. 2,2 Gewichts-% Molybdän, als Pressverbindung mit DVGW-Zertifizierung, mit Verpresstkennzeichnung und Prüfsicherheit, Außendurchmesser 76,1 mm, 2. Durchmesser 54 mm.
Menge: 3,000 St
DIN 276-2018 / IBP: 412
Bauabschnitte / Kostenträger: 412

**2.4.4.1.620 T-Stück reduziert Stahl niro Pressverbindung AD 88,9mm x 54mm**
STLB-Bau 2026-04 042
T-Stück, reduziert, aus nichtrostendem Stahl, für Rohrleitung aus nichtrostendem Stahl, Werkstoff-Nr 1.4401, Legierungszuschlag mind. 2,2 Gewichts-% Molybdän, als Pressverbindung mit DVGW-Zertifizierung, mit Verpresstkennzeichnung und Prüfsicherheit, Außendurchmesser 88,9 mm, 2. Durchmesser 54 mm.
Menge: 2,000 St
DIN 276-2018 / IBP: 412
Bauabschnitte / Kostenträger: 412

**2.4.4.1.630 T-Stück reduziert Stahl niro Pressverbindung AD 88,9mm x 76,1mm**
STLB-Bau 2026-04 042
T-Stück, reduziert, aus nichtrostendem Stahl, für Rohrleitung aus nichtrostendem Stahl, Werkstoff-Nr 1.4401, Legierungszuschlag mind. 2,2 Gewichts-% Molybdän, als Pressverbindung mit DVGW-Zertifizierung, mit Verpresstkennzeichnung und Prüfsicherheit, Außendurchmesser 88,9 mm, 2. Durchmesser 76,1 mm.
Menge: 2,000 St
DIN 276-2018 / IBP: 412
Bauabschnitte / Kostenträger: 412

**2.4.4.1.640 Reduzierstück Stahl niro TW Pressverbindung AD 18mm x 15mm**
STLB-Bau 2026-04 042
Reduzierstück, aus nichtrostendem Stahl, für Rohrleitung aus nichtrostendem Stahl, Werkstoff-Nr 1.4401, Legierungszuschlag mind. 2,2 Gewichts-% Molybdän, für Trinkwasser DIN 1988-200, als Pressverbindung mit DVGW-Zertifizierung, mit Verpresstkennzeichnung und Prüfsicherheit, Außendurchmesser 18 mm, 2. Durchmesser 15 mm.
Menge: 85,000 St
DIN 276-2018 / IBP: 412
Bauabschnitte / Kostenträger: 412

**2.4.4.1.650 Reduzierstück Stahl niro Pressverbindung AD 22mm x 15mm**
STLB-Bau 2026-04 042
Reduzierstück, aus nichtrostendem Stahl, für Rohrleitung aus nichtrostendem Stahl, Werkstoff-Nr 1.4401, Legierungszuschlag mind. 2,2 Gewichts-% Molybdän, als Pressverbindung mit DVGW-Zertifizierung, mit Verpresstkennzeichnung und Prüfsicherheit, Außendurchmesser 22 mm, 2. Durchmesser 15 mm.
Menge: 2,000 St
DIN 276-2018 / IBP: 412
Bauabschnitte / Kostenträger: 412

**2.4.4.1.660 Reduzierstück Stahl niro Pressverbindung AD 22mm x 18mm**
STLB-Bau 2026-04 042
Reduzierstück, aus nichtrostendem Stahl, für Rohrleitung aus nichtrostendem Stahl, Werkstoff-Nr 1.4401, Legierungszuschlag mind. 2,2 Gewichts-% Molybdän, als Pressverbindung mit DVGW-Zertifizierung, mit Verpresstkennzeichnung und Prüfsicherheit, Außendurchmesser 22 mm, 2. Durchmesser 18 mm.
Menge: 101,000 St
DIN 276-2018 / IBP: 412
Bauabschnitte / Kostenträger: 412

**2.4.4.1.670 Reduzierstück Stahl niro Pressverbindung AD 28mm x 22mm**
STLB-Bau 2026-04 042
Reduzierstück, aus nichtrostendem Stahl, für Rohrleitung aus nichtrostendem Stahl, Werkstoff-Nr 1.4401, Legierungszuschlag mind. 2,2 Gewichts-% Molybdän, als Pressverbindung mit DVGW-Zertifizierung, mit Verpresstkennzeichnung und Prüfsicherheit, Außendurchmesser 28 mm, 2. Durchmesser 22 mm.
Menge: 44,000 St
DIN 276-2018 / IBP: 412
Bauabschnitte / Kostenträger: 412

**2.4.4.1.680 Reduzierstück Stahl niro Pressverbindung AD 35mm x 28mm**
STLB-Bau 2026-04 042
Reduzierstück, aus nichtrostendem Stahl, für Rohrleitung aus nichtrostendem Stahl, Werkstoff-Nr 1.4401, Legierungszuschlag mind. 2,2 Gewichts-% Molybdän, als Pressverbindung mit DVGW-Zertifizierung, mit Verpresstkennzeichnung und Prüfsicherheit, Außendurchmesser 35 mm, 2. Durchmesser 28 mm.
Menge: 14,000 St
DIN 276-2018 / IBP: 412
Bauabschnitte / Kostenträger: 412

**2.4.4.1.690 Reduzierstück Stahl niro Pressverbindung AD 42mm x 35mm**
STLB-Bau 2026-04 042
Reduzierstück, aus nichtrostendem Stahl, für Rohrleitung aus nichtrostendem Stahl, Werkstoff-Nr 1.4401, Legierungszuschlag mind. 2,2 Gewichts-% Molybdän, als Pressverbindung mit DVGW-Zertifizierung, mit Verpresstkennzeichnung und Prüfsicherheit, Außendurchmesser 42 mm, 2. Durchmesser 35 mm.
Menge: 3,000 St
DIN 276-2018 / IBP: 412
Bauabschnitte / Kostenträger: 412

**2.4.4.1.700 Reduzierstück Stahl niro Pressverbindung AD 54mm x 42mm**
STLB-Bau 2026-04 042
Reduzierstück, aus nichtrostendem Stahl, für Rohrleitung aus nichtrostendem Stahl, Werkstoff-Nr 1.4401, Legierungszuschlag mind. 2,2 Gewichts-% Molybdän, als Pressverbindung mit DVGW-Zertifizierung, mit Verpresstkennzeichnung und Prüfsicherheit, Außendurchmesser 54 mm, 2. Durchmesser 42 mm.
Menge: 1,000 St
DIN 276-2018 / IBP: 412
Bauabschnitte / Kostenträger: 412

**2.4.4.1.710 Reduzierstück Stahl niro Pressverbindung AD 76,1mm x 54mm**
STLB-Bau 2026-04 042
Reduzierstück, aus nichtrostendem Stahl, für Rohrleitung aus nichtrostendem Stahl, Werkstoff-Nr 1.4401, Legierungszuschlag mind. 2,2 Gewichts-% Molybdän, als Pressverbindung mit DVGW-Zertifizierung, mit Verpresstkennzeichnung und Prüfsicherheit, Außendurchmesser 76,1 mm, 2. Durchmesser 54 mm.
Menge: 1,000 St
DIN 276-2018 / IBP: 412
Bauabschnitte / Kostenträger: 412

**2.4.4.1.720 Reduzierstück Stahl niro Pressverbindung AD 88,9mm x 76,1mm**
STLB-Bau 2026-04 042
Reduzierstück, aus nichtrostendem Stahl, für Rohrleitung aus nichtrostendem Stahl, Werkstoff-Nr 1.4401, Legierungszuschlag mind. 2,2 Gewichts-% Molybdän, als Pressverbindung mit DVGW-Zertifizierung, mit Verpresstkennzeichnung und Prüfsicherheit, Außendurchmesser 88,9 mm, 2. Durchmesser 76,1 mm.
Menge: 1,000 St
DIN 276-2018 / IBP: 412
Bauabschnitte / Kostenträger: 412

**2.4.4.1.730 Kappe Stahl niro Pressverbindung AD 15mm**
STLB-Bau 2026-04 042
Kappe, aus nichtrostendem Stahl, für Rohrleitung aus nichtrostendem Stahl, Werkstoff-Nr 1.4401, Legierungszuschlag mind. 2,2 Gewichts-% Molybdän, als Pressverbindung mit DVGW-Zertifizierung, mit Verpresstkennzeichnung und Prüfsicherheit, Außendurchmesser 15 mm.
Menge: 134,000 St
DIN 276-2018 / IBP: 412
Bauabschnitte / Kostenträger: 412

**2.4.4.1.740 Kappe Stahl niro Pressverbindung AD 18mm**
STLB-Bau 2026-04 042
Kappe, aus nichtrostendem Stahl, für Rohrleitung aus nichtrostendem Stahl, Werkstoff-Nr 1.4401, Legierungszuschlag mind. 2,2 Gewichts-% Molybdän, als Pressverbindung mit DVGW-Zertifizierung, mit Verpresstkennzeichnung und Prüfsicherheit, Außendurchmesser 18 mm.
Menge: 148,000 St
DIN 276-2018 / IBP: 412
Bauabschnitte / Kostenträger: 412

**2.4.4.1.750 Kappe Stahl niro Pressverbindung AD 22mm**
STLB-Bau 2026-04 042
Kappe, aus nichtrostendem Stahl, für Rohrleitung aus nichtrostendem Stahl, Werkstoff-Nr 1.4401, Legierungszuschlag mind. 2,2 Gewichts-% Molybdän, als Pressverbindung mit DVGW-Zertifizierung, mit Verpresstkennzeichnung und Prüfsicherheit, Außendurchmesser 22 mm.
Menge: 149,000 St
DIN 276-2018 / IBP: 412
Bauabschnitte / Kostenträger: 412

**2.4.4.1.760 Kappe Stahl niro Pressverbindung AD 28mm**
STLB-Bau 2026-04 042
Kappe, aus nichtrostendem Stahl, für Rohrleitung aus nichtrostendem Stahl, Werkstoff-Nr 1.4401, Legierungszuschlag mind. 2,2 Gewichts-% Molybdän, als Pressverbindung mit DVGW-Zertifizierung, mit Verpresstkennzeichnung und Prüfsicherheit, Außendurchmesser 28 mm.
Menge: 76,000 St
DIN 276-2018 / IBP: 412
Bauabschnitte / Kostenträger: 412

**2.4.4.1.770 Kappe Stahl niro Pressverbindung AD 35mm**
STLB-Bau 2026-04 042
Kappe, aus nichtrostendem Stahl, für Rohrleitung aus nichtrostendem Stahl, Werkstoff-Nr 1.4401, Legierungszuschlag mind. 2,2 Gewichts-% Molybdän, als Pressverbindung mit DVGW-Zertifizierung, mit Verpresstkennzeichnung und Prüfsicherheit, Außendurchmesser 35 mm.
Menge: 37,000 St
DIN 276-2018 / IBP: 412
Bauabschnitte / Kostenträger: 412

**2.4.4.1.780 Kappe Stahl niro Pressverbindung AD 42mm**
STLB-Bau 2026-04 042
Kappe, aus nichtrostendem Stahl, für Rohrleitung aus nichtrostendem Stahl, Werkstoff-Nr 1.4401, Legierungszuschlag mind. 2,2 Gewichts-% Molybdän, als Pressverbindung mit DVGW-Zertifizierung, mit Verpresstkennzeichnung und Prüfsicherheit, Außendurchmesser 42 mm.
Menge: 14,000 St
DIN 276-2018 / IBP: 412
Bauabschnitte / Kostenträger: 412

**2.4.4.1.790 Übergangsstück zylindr. AG Stahl niro Pressverbindung AD 15mm G1/2B**
STLB-Bau 2026-04 042
Übergangsstück, mit zylindrischem Außengewinde, aus nichtrostendem Stahl, für Rohrleitung aus nichtrostendem Stahl, Werkstoff-Nr 1.4401, Legierungszuschlag mind. 2,2 Gewichts-% Molybdän, als Pressverbindung, mit Verpresstkennzeichnung und Prüfsicherheit, Außendurchmesser 15 mm, Gewindeanschluss G 1/2 B.
Menge: 42,000 St
DIN 276-2018 / IBP: 412
Bauabschnitte / Kostenträger: 412

**2.4.4.1.800 Übergangsstück zylindr. AG Stahl niro Pressverbindung AD 18mm G1/2B**
STLB-Bau 2026-04 042
Übergangsstück, mit zylindrischem Außengewinde, aus nichtrostendem Stahl, für Rohrleitung aus nichtrostendem Stahl, Werkstoff-Nr 1.4401, Legierungszuschlag mind. 2,2 Gewichts-% Molybdän, als Pressverbindung, mit Verpresstkennzeichnung und Prüfsicherheit, Außendurchmesser 18 mm, Gewindeanschluss G 1/2 B.
Menge: 147,000 St
DIN 276-2018 / IBP: 412
Bauabschnitte / Kostenträger: 412

**2.4.4.1.810 Übergangsstück zylindr. AG Stahl niro Pressverbindung AD 22mm G3/4B**
STLB-Bau 2026-04 042
Übergangsstück, mit zylindrischem Außengewinde, aus nichtrostendem Stahl, für Rohrleitung aus nichtrostendem Stahl, Werkstoff-Nr 1.4401, Legierungszuschlag mind. 2,2 Gewichts-% Molybdän, als Pressverbindung, mit Verpresstkennzeichnung und Prüfsicherheit, Außendurchmesser 22 mm, Gewindeanschluss G 3/4 B.
Menge: 128,000 St
DIN 276-2018 / IBP: 412
Bauabschnitte / Kostenträger: 412

**2.4.4.1.820 Übergangsstück zylindr. AG Stahl niro Pressverbindung AD 28mm G1B**
STLB-Bau 2026-04 042
Übergangsstück, mit zylindrischem Außengewinde, aus nichtrostendem Stahl, für Rohrleitung aus nichtrostendem Stahl, Werkstoff-Nr 1.4401, Legierungszuschlag mind. 2,2 Gewichts-% Molybdän, als Pressverbindung, mit Verpresstkennzeichnung und Prüfsicherheit, Außendurchmesser 28 mm, Gewindeanschluss G 1 B.
Menge: 84,000 St
DIN 276-2018 / IBP: 412
Bauabschnitte / Kostenträger: 412

**2.4.4.1.830 Übergangsstück zylindr. AG Stahl niro Pressverbindung AD 35mm G1 1/4B**
STLB-Bau 2026-04 042
Übergangsstück, mit zylindrischem Außengewinde, aus nichtrostendem Stahl, für Rohrleitung aus nichtrostendem Stahl, Werkstoff-Nr 1.4401, Legierungszuschlag mind. 2,2 Gewichts-% Molybdän, als Pressverbindung, mit Verpresstkennzeichnung und Prüfsicherheit, Außendurchmesser 35 mm, Gewindeanschluss G 1 1/4 B.
Menge: 38,000 St
DIN 276-2018 / IBP: 412
Bauabschnitte / Kostenträger: 412

**2.4.4.1.840 Übergangsstück zylindr. AG Stahl niro Pressverbindung AD 42mm G1 1/2B**
STLB-Bau 2026-04 042
Übergangsstück, mit zylindrischem Außengewinde, aus nichtrostendem Stahl, für Rohrleitung aus nichtrostendem Stahl, Werkstoff-Nr 1.4401, Legierungszuschlag mind. 2,2 Gewichts-% Molybdän, als Pressverbindung, mit Verpresstkennzeichnung und Prüfsicherheit, Außendurchmesser 42 mm, Gewindeanschluss G 1 1/2 B.
Menge: 19,000 St
DIN 276-2018 / IBP: 412
Bauabschnitte / Kostenträger: 412

**2.4.4.1.850 Übergangsstück zylindr. AG Stahl niro Pressverbindung AD 54mm G2B**
STLB-Bau 2026-04 042
Übergangsstück, mit zylindrischem Außengewinde, aus nichtrostendem Stahl, für Rohrleitung aus nichtrostendem Stahl, Werkstoff-Nr 1.4401, Legierungszuschlag mind. 2,2 Gewichts-% Molybdän, als Pressverbindung, mit Verpresstkennzeichnung und Prüfsicherheit, Außendurchmesser 54 mm, Gewindeanschluss G 2 B.
Menge: 34,000 St
DIN 276-2018 / IBP: 412
Bauabschnitte / Kostenträger: 412

**2.4.4.1.860 Übergangsstück zylindr. IG Stahl niro Pressverbindung AD 15mm Rp1/2**
STLB-Bau 2026-04 042
Übergangsstück, mit zylindrischem Innengewinde, aus nichtrostendem Stahl, für Rohrleitung aus nichtrostendem Stahl, Werkstoff-Nr 1.4401, Legierungszuschlag mind. 2,2 Gewichts-% Molybdän, als Pressverbindung, mit Verpresstkennzeichnung und Prüfsicherheit, Außendurchmesser 15 mm, Gewindeanschluss Rp 1/2.
Menge: 28,000 St
DIN 276-2018 / IBP: 412
Bauabschnitte / Kostenträger: 412

**2.4.4.1.870 Übergangsstück zylindr. IG Stahl niro Pressverbindung AD 18mm Rp1/2**
STLB-Bau 2026-04 042
Übergangsstück, mit zylindrischem Innengewinde, aus nichtrostendem Stahl, für Rohrleitung aus nichtrostendem Stahl, Werkstoff-Nr 1.4401, Legierungszuschlag mind. 2,2 Gewichts-% Molybdän, als Pressverbindung, mit Verpresstkennzeichnung und Prüfsicherheit, Außendurchmesser 18 mm, Gewindeanschluss Rp 1/2.
Menge: 97,000 St
DIN 276-2018 / IBP: 412
Bauabschnitte / Kostenträger: 412

**2.4.4.1.880 Übergangsstück zylindr. IG Stahl niro Pressverbindung AD 22mm Rp3/4**
STLB-Bau 2026-04 042
Übergangsstück, mit zylindrischem Innengewinde, aus nichtrostendem Stahl, für Rohrleitung aus nichtrostendem Stahl, Werkstoff-Nr 1.4401, Legierungszuschlag mind. 2,2 Gewichts-% Molybdän, als Pressverbindung, mit Verpresstkennzeichnung und Prüfsicherheit, Außendurchmesser 22 mm, Gewindeanschluss Rp 3/4.
Menge: 85,000 St
DIN 276-2018 / IBP: 412
Bauabschnitte / Kostenträger: 412

**2.4.4.1.890 Übergangsstück zylindr. IG Stahl niro Pressverbindung AD 28mm Rp1**
STLB-Bau 2026-04 042
Übergangsstück, mit zylindrischem Innengewinde, aus nichtrostendem Stahl, für Rohrleitung aus nichtrostendem Stahl, Werkstoff-Nr 1.4401, Legierungszuschlag mind. 2,2 Gewichts-% Molybdän, als Pressverbindung, mit Verpresstkennzeichnung und Prüfsicherheit, Außendurchmesser 28 mm, Gewindeanschluss Rp 1.
Menge: 55,000 St
DIN 276-2018 / IBP: 412
Bauabschnitte / Kostenträger: 412

**2.4.4.1.900 Übergangsstück zylindr. IG Stahl niro Pressverbindung AD 35mm Rp1 1/4**
STLB-Bau 2026-04 042
Übergangsstück, mit zylindrischem Innengewinde, aus nichtrostendem Stahl, für Rohrleitung aus nichtrostendem Stahl, Werkstoff-Nr 1.4401, Legierungszuschlag mind. 2,2 Gewichts-% Molybdän, als Pressverbindung, mit Verpresstkennzeichnung und Prüfsicherheit, Außendurchmesser 35 mm, Gewindeanschluss Rp 1 1/4.
Menge: 25,000 St
DIN 276-2018 / IBP: 412
Bauabschnitte / Kostenträger: 412

**2.4.4.1.910 Übergangsstück zylindr. IG Stahl niro Pressverbindung AD 42mm Rp1 1/2**
STLB-Bau 2026-04 042
Übergangsstück, mit zylindrischem Innengewinde, aus nichtrostendem Stahl, für Rohrleitung aus nichtrostendem Stahl, Werkstoff-Nr 1.4401, Legierungszuschlag mind. 2,2 Gewichts-% Molybdän, als Pressverbindung, mit Verpresstkennzeichnung und Prüfsicherheit, Außendurchmesser 42 mm, Gewindeanschluss Rp 1 1/2.
Menge: 12,000 St
DIN 276-2018 / IBP: 412
Bauabschnitte / Kostenträger: 412

**2.4.4.1.920 Übergangsstück zylindr. IG Stahl niro Pressverbindung AD 54mm Rp2**
STLB-Bau 2026-04 042
Übergangsstück, mit zylindrischem Innengewinde, aus nichtrostendem Stahl, für Rohrleitung aus nichtrostendem Stahl, Werkstoff-Nr 1.4401, Legierungszuschlag mind. 2,2 Gewichts-% Molybdän, als Pressverbindung, mit Verpresstkennzeichnung und Prüfsicherheit, Außendurchmesser 54 mm, Gewindeanschluss Rp 2.
Menge: 22,000 St
DIN 276-2018 / IBP: 412
Bauabschnitte / Kostenträger: 412

**2.4.4.1.930 Übergangsflansch Stahl niro PN10/16 Pressverbindung AD 22mm**
*** Leitbeschreibung
STLB-Bau 2026-04 042
Übergangsflansch, aus nichtrostendem Stahl, PN 10/16, für Rohrleitung aus nichtrostendem Stahl, Werkstoff-Nr 1.4401, Legierungszuschlag mind. 2,2 Gewichts-% Molybdän, als Pressverbindung mit DVGW-Zertifizierung, mit Verpresstkennzeichnung und Prüfsicherheit, Außendurchmesser 22 mm.
Menge: 12,000 St
DIN 276-2018 / IBP: 412
Bauabschnitte / Kostenträger: 412
*Unterbeschreibung 1 Einschl. Dichtungen, Schrauben und Muttern aus Edelstahl, Kunststoffhülsen und Unterlegscheiben aus Kunststoff (Polyamid), zur Vermeidung des direkten Kontaktes der Schrauben mit dem Flansch. Die Schrauben sind mit Graphitpaste zu benetzen.*

**2.4.4.1.940 Übergangsflansch Stahl niro PN10/16 Pressverbindung AD 28mm**
*** Leitbeschreibung
STLB-Bau 2026-04 042
Übergangsflansch, aus nichtrostendem Stahl, PN 10/16, für Rohrleitung aus nichtrostendem Stahl, Werkstoff-Nr 1.4401, Legierungszuschlag mind. 2,2 Gewichts-% Molybdän, als Pressverbindung mit DVGW-Zertifizierung, mit Verpresstkennzeichnung und Prüfsicherheit, Außendurchmesser 28 mm.
Menge: 20,000 St
DIN 276-2018 / IBP: 412
Bauabschnitte / Kostenträger: 412
*Unterbeschreibung 1 Einschl. Dichtungen, Schrauben und Muttern aus Edelstahl, Kunststoffhülsen und Unterlegscheiben aus Kunststoff (Polyamid), zur Vermeidung des direkten Kontaktes der Schrauben mit dem Flansch. Die Schrauben sind mit Graphitpaste zu benetzen.*

**2.4.4.1.950 Übergangsflansch Stahl niro PN10/16 Pressverbindung AD 35mm**
*** Leitbeschreibung
STLB-Bau 2026-04 042
Übergangsflansch, aus nichtrostendem Stahl, PN 10/16, für Rohrleitung aus nichtrostendem Stahl, Werkstoff-Nr 1.4401, Legierungszuschlag mind. 2,2 Gewichts-% Molybdän, als Pressverbindung mit DVGW-Zertifizierung, mit Verpresstkennzeichnung und Prüfsicherheit, Außendurchmesser 35 mm.
Menge: 24,000 St
DIN 276-2018 / IBP: 412
Bauabschnitte / Kostenträger: 412
*Unterbeschreibung 1 Einschl. Dichtungen, Schrauben und Muttern aus Edelstahl, Kunststoffhülsen und Unterlegscheiben aus Kunststoff (Polyamid), zur Vermeidung des direkten Kontaktes der Schrauben mit dem Flansch. Die Schrauben sind mit Graphitpaste zu benetzen.*

**2.4.4.1.960 Übergangsflansch Stahl niro PN10/16 Pressverbindung AD 42mm**
*** Leitbeschreibung
STLB-Bau 2026-04 042
Übergangsflansch, aus nichtrostendem Stahl, PN 10/16, für Rohrleitung aus nichtrostendem Stahl, Werkstoff-Nr 1.4401, Legierungszuschlag mind. 2,2 Gewichts-% Molybdän, als Pressverbindung mit DVGW-Zertifizierung, mit Verpresstkennzeichnung und Prüfsicherheit, Außendurchmesser 42 mm.
Menge: 16,000 St
DIN 276-2018 / IBP: 412
Bauabschnitte / Kostenträger: 412
*Unterbeschreibung 1 Einschl. Dichtungen, Schrauben und Muttern aus Edelstahl, Kunststoffhülsen und Unterlegscheiben aus Kunststoff (Polyamid), zur Vermeidung des direkten Kontaktes der Schrauben mit dem Flansch. Die Schrauben sind mit Graphitpaste zu benetzen.*

**2.4.4.1.970 Übergangsflansch Stahl niro PN10/16 Pressverbindung AD 54mm**
*** Leitbeschreibung
STLB-Bau 2026-04 042
Übergangsflansch, aus nichtrostendem Stahl, PN 10/16, für Rohrleitung aus nichtrostendem Stahl, Werkstoff-Nr 1.4401, Legierungszuschlag mind. 2,2 Gewichts-% Molybdän, als Pressverbindung mit DVGW-Zertifizierung, mit Verpresstkennzeichnung und Prüfsicherheit, Außendurchmesser 54 mm.
Menge: 12,000 St
DIN 276-2018 / IBP: 412
Bauabschnitte / Kostenträger: 412
*Unterbeschreibung 1 Einschl. Dichtungen, Schrauben und Muttern aus Edelstahl, Kunststoffhülsen und Unterlegscheiben aus Kunststoff (Polyamid), zur Vermeidung des direkten Kontaktes der Schrauben mit dem Flansch. Die Schrauben sind mit Graphitpaste zu benetzen.*

**2.4.4.1.980 Übergangsflansch Stahl niro PN10/16 Pressverbindung AD 76,1mm**
*** Leitbeschreibung
STLB-Bau 2026-04 042
Übergangsflansch, aus nichtrostendem Stahl, PN 10/16, für Rohrleitung aus nichtrostendem Stahl, Werkstoff-Nr 1.4401, Legierungszuschlag mind. 2,2 Gewichts-% Molybdän, als Pressverbindung mit DVGW-Zertifizierung, mit Verpresstkennzeichnung und Prüfsicherheit, Außendurchmesser 76,1 mm.
Menge: 45,000 St
DIN 276-2018 / IBP: 412
Bauabschnitte / Kostenträger: 412
*Unterbeschreibung 1 Einschl. Dichtungen, Schrauben und Muttern aus Edelstahl, Kunststoffhülsen und Unterlegscheiben aus Kunststoff (Polyamid), zur Vermeidung des direkten Kontaktes der Schrauben mit dem Flansch. Die Schrauben sind mit Graphitpaste zu benetzen.*

**2.4.4.1.990 Übergangsflansch Stahl niro PN10/16 Pressverbindung AD 88,9mm**
*** Leitbeschreibung
STLB-Bau 2026-04 042
Übergangsflansch, aus nichtrostendem Stahl, PN 10/16, für Rohrleitung aus nichtrostendem Stahl, Werkstoff-Nr 1.4401, Legierungszuschlag mind. 2,2 Gewichts-% Molybdän, als Pressverbindung mit DVGW-Zertifizierung, mit Verpresstkennzeichnung und Prüfsicherheit, Außendurchmesser 88,9 mm.
Menge: 34,000 St
DIN 276-2018 / IBP: 412
Bauabschnitte / Kostenträger: 412
*Unterbeschreibung 1 Einschl. Dichtungen, Schrauben und Muttern aus Edelstahl, Kunststoffhülsen und Unterlegscheiben aus Kunststoff (Polyamid), zur Vermeidung des direkten Kontaktes der Schrauben mit dem Flansch. Die Schrauben sind mit Graphitpaste zu benetzen.*

**2.4.4.1.1000 Anschlusswinkel zylindr. IG Stahl niro Rp 1/2/15mm Pressverbindung AD 15mm**
*** Leitbeschreibung
STLB-Bau 2026-04 042
Anschlusswinkel einschl. Abpressstopfen, verdrehsicher, in 45-Grad-Stufen arretierbar, mit zylindrischem Innengewinde, aus nichtrostendem Stahl, Anschlussmaße Rp 1/2/15 mm, für Rohrleitung aus nichtrostendem Stahl, Werkstoff-Nr 1.4401, Legierungszuschlag mind. 2,2 Gewichts-% Molybdän, als Pressverbindung mit DVGW-Zertifizierung, mit Verpresstkennzeichnung und Prüfsicherheit, Außendurchmesser 15 mm.
Menge: 1213,000 St
DIN 276-2018 / IBP: 412
Bauabschnitte / Kostenträger: 412
*Unterbeschreibung 1 Einschl. Schallentkoppelung zum Baukörper*
*Unterbeschreibung 2 Es ist eine Auskühlstrecke vom Anschlusswinkel bzw. Wandscheiben von 100mm einzuhalten*
Bei Trinkwasser warm ist beim Durchschleifen eine Auskühlstrecke vom Anschlusswinkel bzw. Wandscheiben bis zum T-Stück von 100mm einzuhalten

**2.4.4.1.1010 Anschlusswinkel zylindr. IG Stahl niro Rp 1/2/22mm Pressverbindung AD 22mm**
*** Leitbeschreibung
STLB-Bau 2026-04 042
Anschlusswinkel einschl. Abpressstopfen, verdrehsicher, in 45-Grad-Stufen arretierbar, mit zylindrischem Innengewinde, aus nichtrostendem Stahl, Anschlussmaße Rp 1/2/22 mm, für Rohrleitung aus nichtrostendem Stahl, Werkstoff-Nr 1.4401, Legierungszuschlag mind. 2,2 Gewichts-% Molybdän, als Pressverbindung mit DVGW-Zertifizierung, mit Verpresstkennzeichnung und Prüfsicherheit, Außendurchmesser 22 mm.
Menge: 65,000 St
DIN 276-2018 / IBP: 412
Bauabschnitte / Kostenträger: 412
*Unterbeschreibung 1 Einschl. Schallentkoppelung zum Baukörper*
*Unterbeschreibung 2 Es ist eine Auskühlstrecke vom Anschlusswinkel bzw. Wandscheiben von 100mm einzuhalten*
Bei Trinkwasser warm ist beim Durchschleifen eine Auskühlstrecke vom Anschlusswinkel bzw. Wandscheiben bis zum T-Stück von 100mm einzuhalten

**2.4.4.1.1020 Anschlusswinkel zylindr. IG Stahl niro Rp 1/2/18mm Pressverbindung AD 18mm**
*** Leitbeschreibung
STLB-Bau 2026-04 042
Anschlusswinkel einschl. Abpressstopfen, verdrehsicher, in 45-Grad-Stufen arretierbar, mit zylindrischem Innengewinde, aus nichtrostendem Stahl, Anschlussmaße Rp 1/2/18 mm, für Rohrleitung aus nichtrostendem Stahl, Werkstoff-Nr 1.4401, Legierungszuschlag mind. 2,2 Gewichts-% Molybdän, als Pressverbindung mit DVGW-Zertifizierung, mit Verpresstkennzeichnung und Prüfsicherheit, Außendurchmesser 18 mm.
Menge: 17,000 St
DIN 276-2018 / IBP: 412
Bauabschnitte / Kostenträger: 412
*Unterbeschreibung 1 Einschl. Schallentkoppelung zum Baukörper*
*Unterbeschreibung 2 Es ist eine Auskühlstrecke vom Anschlusswinkel bzw. Wandscheiben von 100mm einzuhalten*
Bei Trinkwasser warm ist beim Durchschleifen eine Auskühlstrecke vom Anschlusswinkel bzw. Wandscheiben bis zum T-Stück von 100mm einzuhalten

**2.4.4.1.1030 Doppelanschlusswinkel zylindr. IG Rotguss Rp 1/2/15mm Pressverbindung AD 15mm**
*** Leitbeschreibung
STLB-Bau 2026-04 042
Doppelanschlusswinkel einschl. Abpressstopfen, verdrehsicher, in 45-Grad-Stufen arretierbar, mit zylindrischem Innengewinde, aus Rotguss, Anschlussmaße Rp 1/2/15 mm, für Rohrleitung aus nichtrostendem Stahl, Werkstoff-Nr 1.4401, Legierungszuschlag mind. 2,2 Gewichts-% Molybdän, als Pressverbindung mit DVGW-Zertifizierung, mit Verpresstkennzeichnung und Prüfsicherheit, Außendurchmesser 15 mm.
Menge: 469,000 St
DIN 276-2018 / IBP: 412
Bauabschnitte / Kostenträger: 412
*Unterbeschreibung 1 Einschl. Schallentkoppelung zum Baukörper*

**2.4.4.1.1040 Doppelanschlusswinkel zylindr. IG Rotguss Rp 1/2/18mm Pressverbindung AD 18mm**
*** Leitbeschreibung
STLB-Bau 2026-04 042
Doppelanschlusswinkel einschl. Abpressstopfen, verdrehsicher, in 45-Grad-Stufen arretierbar, mit zylindrischem Innengewinde, aus Rotguss, Anschlussmaße Rp 1/2/18 mm, für Rohrleitung aus nichtrostendem Stahl, Werkstoff-Nr 1.4401, Legierungszuschlag mind. 2,2 Gewichts-% Molybdän, als Pressverbindung mit DVGW-Zertifizierung, mit Verpresstkennzeichnung und Prüfsicherheit, Außendurchmesser 18 mm.
Menge: 404,000 St
DIN 276-2018 / IBP: 412
Bauabschnitte / Kostenträger: 412
*Unterbeschreibung 1 Einschl. Schallentkoppelung zum Baukörper*

**2.4.4.1.1050 Doppelanschlusswinkel zylindr. IG Rotguss Rp 1/2/22mm Pressverbindung AD 22mm**
*** Leitbeschreibung
STLB-Bau 2026-04 042
Doppelanschlusswinkel einschl. Abpressstopfen, verdrehsicher, in 45-Grad-Stufen arretierbar, mit zylindrischem Innengewinde, aus Rotguss, Anschlussmaße Rp 1/2/22 mm, für Rohrleitung aus nichtrostendem Stahl, Werkstoff-Nr 1.4401, Legierungszuschlag mind. 2,2 Gewichts-% Molybdän, als Pressverbindung mit DVGW-Zertifizierung, mit Verpresstkennzeichnung und Prüfsicherheit, Außendurchmesser 22 mm.
Menge: 469,000 St
DIN 276-2018 / IBP: 412
Bauabschnitte / Kostenträger: 412
*Unterbeschreibung 1 Einschl. Schallentkoppelung zum Baukörper*

**2.4.4.1.1060 Verlängerung Rotguss G1/2 L 15mm**
STLB-Bau 2026-04 045
Verlängerung DIN 3523, aus Rotguss, verchromt, medienberührende Teile nickelfrei, mit Gewinde G 1/2, Länge 15 mm.
Menge: 326,000 St
DIN 276-2018 / IBP: 412
Bauabschnitte / Kostenträger: 412

**2.4.4.1.1070 Verlängerung Rotguss G1/2 L 20mm**
STLB-Bau 2025-10 045
Verlängerung DIN 3523, aus Rotguss, verchromt, medienberührende Teile nickelfrei, mit Gewinde G 1/2, Länge 20 mm.
Menge: 326,000 St
DIN 276-2018 / IBP: 412
Bauabschnitte / Kostenträger: 412

**2.4.4.1.1080 Verlängerung Rotguss G1/2 L 25mm**
STLB-Bau 2025-10 045
Verlängerung DIN 3523, aus Rotguss, verchromt, medienberührende Teile nickelfrei, mit Gewinde G 1/2, Länge 25 mm.
Menge: 326,000 St
DIN 276-2018 / IBP: 412
Bauabschnitte / Kostenträger: 412

**2.4.4.1.1090 Verlängerung Rotguss G1/2 L 30mm**
STLB-Bau 2025-10 045
Verlängerung DIN 3523, aus Rotguss, verchromt, medienberührende Teile nickelfrei, mit Gewinde G 1/2, Länge 30 mm.
Menge: 326,000 St
DIN 276-2018 / IBP: 412
Bauabschnitte / Kostenträger: 412

**2.4.4.1.1100 Verlängerung Rotguss G1/2 L 40mm**
STLB-Bau 2025-10 045
Verlängerung DIN 3523, aus Rotguss, verchromt, medienberührende Teile nickelfrei, mit Gewinde G 1/2, Länge 40 mm.
Menge: 326,000 St
DIN 276-2018 / IBP: 412
Bauabschnitte / Kostenträger: 412

**2.4.4.1.1110 Verlängerung Rotguss G1/2 L 50mm**
STLB-Bau 2025-10 045
Verlängerung DIN 3523, aus Rotguss, verchromt, medienberührende Teile nickelfrei, mit Gewinde G 1/2, Länge 50 mm.
Menge: 326,000 St
DIN 276-2018 / IBP: 412
Bauabschnitte / Kostenträger: 412

*Hinweis*

##### 2.4.5 Rohrleitungskennzeichnung

###### 2.4.5.1 Farbkennzeichnung

*Hinweis: Nachfolgende Farbkennzeichnungen beziehen sich auf alle die unter Rohrleitungen genannten Medien, Montageorte und -höhen sowie ggf. zusätzlich beschriebene Sicherungsmaßnahmen.*
Nachfolgende Farbkennzeichnungen beziehen sich auf alle die unter Rohrleitungen genannten Medien, Montageorte und -höhen sowie ggf. zusätzlich beschriebene Sicherungsmaßnahmen.
Behinderungen durch beengte Montage- und Platzverhältnisse sind grundsätzlich in den Einheitspreisen mit einzukalkulieren.

*Hinweis*

**2.4.5.1.10 Farbkennzeichnung Farbringe Richtungspfeile**
*** Leitbeschreibung
STLB-Bau 2025-10 041
Farbkennzeichnung DIN 2403 der Trinkwasserleitung, kalt, Kennzeichnung durch Farbringe und Angabe der Fließrichtung durch Richtungspfeile.
Menge: 8382,000 St
DIN 276-2018 / IBP: 412
Bauabschnitte / Kostenträger: 412
*Unterbeschreibung 1 Die Kennzeichnung hat erst nach Fertigstellung der Dämmung und vor dem Schließen der Zwischendecken zu erfolgen*

**2.4.5.1.20 Farbkennzeichnung Farbringe Richtungspfeile**
*** Leitbeschreibung
STLB-Bau 2025-10 041
Farbkennzeichnung DIN 2403 der Trinkwasserleitung, warm, Kennzeichnung durch Farbringe und Angabe der Fließrichtung durch Richtungspfeile.
Menge: 6519,000 St
DIN 276-2018 / IBP: 412
Bauabschnitte / Kostenträger: 412
*Unterbeschreibung 1 Die Kennzeichnung hat erst nach Fertigstellung der Dämmung und vor dem Schließen der Zwischendecken zu erfolgen*

**2.4.5.1.30 Farbkennzeichnung Farbringe Richtungspfeile**
*** Leitbeschreibung
STLB-Bau 2025-10 041
Farbkennzeichnung DIN 2403 der Trinkwasserleitung, warm, Kennzeichnung durch Farbringe und Angabe der Fließrichtung durch Richtungspfeile, Ausführung gemäß Einzelbeschreibung,
Einzelbeschreibungs-Nr 'Zirkulation'.
Menge: 2235,000 St
DIN 276-2018 / IBP: 412
Bauabschnitte / Kostenträger: 412
*Unterbeschreibung 1 Die Kennzeichnung hat erst nach Fertigstellung der Dämmung und vor dem Schließen der Zwischendecken zu erfolgen*

**2.4.5.1.40 Farbkennzeichnung Farbringe Richtungspfeile**
*** Leitbeschreibung
STLB-Bau 2025-10 041
Farbkennzeichnung DIN 2403 der Trinkwasserleitung, kalt, Kennzeichnung durch Farbringe und Angabe der Fließrichtung durch Richtungspfeile, Ausführung gemäß Einzelbeschreibung,
Einzelbeschreibungs-Nr 'Zirkulation'.
Menge: 1490,000 St
DIN 276-2018 / IBP: 412
Bauabschnitte / Kostenträger: 412
*Unterbeschreibung 1 Die Kennzeichnung hat erst nach Fertigstellung der Dämmung und vor dem Schließen der Zwischendecken zu erfolgen*

*Hinweis*

**2.4.5.1.50 Farbkennzeichnung Farbringe Richtungspfeile**
*** Leitbeschreibung
STLB-Bau 2025-10 041
Farbkennzeichnung DIN 2403 der Nichttrinkwasserleitung, Kennzeichnung durch Farbringe und Angabe der Fließrichtung durch Richtungspfeile, Ausführung gemäß Einzelbeschreibung,
Einzelbeschreibungs-Nr 'VE-Wasser Vorlauf'.
Menge: 1233,000 St
DIN 276-2018 / IBP: 412
Bauabschnitte / Kostenträger: 412
*Unterbeschreibung 1 Die Kennzeichnung hat erst nach Fertigstellung der Dämmung und vor dem Schließen der Zwischendecken zu erfolgen*

**2.4.5.1.60 Farbkennzeichnung Farbringe Richtungspfeile**
*** Leitbeschreibung
STLB-Bau 2025-10 041
Farbkennzeichnung DIN 2403 der Nichttrinkwasserleitung, Kennzeichnung durch Farbringe und Angabe der Fließrichtung durch Richtungspfeile, Ausführung gemäß Einzelbeschreibung,
Einzelbeschreibungs-Nr 'VE-Wasser Rücklauf'.
Menge: 336,000 St
DIN 276-2018 / IBP: 412
Bauabschnitte / Kostenträger: 412
*Unterbeschreibung 1 Die Kennzeichnung hat erst nach Fertigstellung der Dämmung und vor dem Schließen der Zwischendecken zu erfolgen*

*Hinweis*

*Hinweis*

**2.4.5.1.70 Farbkennzeichnung Farbringe Richtungspfeile**
*** Leitbeschreibung
STLB-Bau 2025-10 041
Farbkennzeichnung DIN 2403 der Nichttrinkwasserleitung, Kennzeichnung durch Farbringe und Angabe der Fließrichtung durch Richtungspfeile, Ausführung gemäß Einzelbeschreibung,
Einzelbeschreibungs-Nr 'Kondensat-Wasser'.
Menge: 336,000 St
DIN 276-2018 / IBP: 412
Bauabschnitte / Kostenträger: 412
*Unterbeschreibung 1 Die Kennzeichnung hat erst nach Fertigstellung der Dämmung und vor dem Schließen der Zwischendecken zu erfolgen*

*Hinweis*

##### 2.4.6 Befestigungen

###### 2.4.6.1 Ohne Brandschutzanforderungen

*Hinweis*

*Hinweis*

*Hinweis: Rohrbefestigung Wasserleitungen, Beton, ohne Brandschutz (F0), mit Dehnungsaufnahme, bis 5,5m Montagehöhe*

**2.4.6.1.10 Rohrschelle Stahl verz axiale Dehnungsaufnahme bis 40mm L bis 0,5m DN12**
*** Leitbeschreibung
STLB-Bau 2025-10 042
Rohraufhängung als Rohrschelle, aus verzinktem Stahl, für eine axiale Dehnungsaufnahme bis 40 mm, mit schalldämmenden Einlagen, Anforderungen entsprechend DIN 4109-1, Temperaturbereich - 40 bis 110 Grad C, Länge Aufhängung bis 0,5 m, Befestigung mit Gewindestäben, mit bauaufsichtlich zugelassenen Dübeln, einschl. Bohrarbeiten, Befestigungsuntergrund Beton, DN 12, Arbeitshöhe des Montageortes bis 5,5 m über der Standfläche des hierfür erforderlichen Gerüstes, Gerüst wird gesondert vergütet.
Menge: 3441,000 St
DIN 276-2018 / IBP: 412
Bauabschnitte / Kostenträger: 412
*Unterbeschreibung 1 Metalldübel oder Setzbolzen mit Zulassung in gerissenen Beton*
Metalldübel oder Setzbolzen mit Zulassung in gerissenen Beton
rechnerische Zugspannung in Stahlbauteilen max 9 N/mm².

**2.4.6.1.20 Rohrschelle Stahl verz axiale Dehnungsaufnahme bis 40mm L bis 0,5m DN15**
*** Leitbeschreibung
STLB-Bau 2025-10 042
Rohraufhängung als Rohrschelle, aus verzinktem Stahl, für eine axiale Dehnungsaufnahme bis 40 mm, mit schalldämmenden Einlagen, Anforderungen entsprechend DIN 4109-1, Temperaturbereich - 40 bis 110 Grad C, Länge Aufhängung bis 0,5 m, Befestigung mit Gewindestäben, mit bauaufsichtlich zugelassenen Dübeln, einschl. Bohrarbeiten, Befestigungsuntergrund Beton, DN 15, Arbeitshöhe des Montageortes bis 5,5 m über der Standfläche des hierfür erforderlichen Gerüstes, Gerüst wird gesondert vergütet.
Menge: 3452,000 St
DIN 276-2018 / IBP: 412
Bauabschnitte / Kostenträger: 412
*Unterbeschreibung 1 Metalldübel oder Setzbolzen mit Zulassung in gerissenen Beton*
Metalldübel oder Setzbolzen mit Zulassung in gerissenen Beton
rechnerische Zugspannung in Stahlbauteilen max 9 N/mm².

**2.4.6.1.30 Rohrschelle Stahl verz axiale Dehnungsaufnahme bis 40mm L bis 0,5m DN20**
*** Leitbeschreibung
STLB-Bau 2025-10 042
Rohraufhängung als Rohrschelle, aus verzinktem Stahl, für eine axiale Dehnungsaufnahme bis 40 mm, mit schalldämmenden Einlagen, Anforderungen entsprechend DIN 4109-1, Temperaturbereich - 40 bis 110 Grad C, Länge Aufhängung bis 0,5 m, Befestigung mit Gewindestäben, mit bauaufsichtlich zugelassenen Dübeln, einschl. Bohrarbeiten, Befestigungsuntergrund Beton, DN 20, Arbeitshöhe des Montageortes bis 5,5 m über der Standfläche des hierfür erforderlichen Gerüstes, Gerüst wird gesondert vergütet.
Menge: 2926,000 St
DIN 276-2018 / IBP: 412
Bauabschnitte / Kostenträger: 412
*Unterbeschreibung 1 Metalldübel oder Setzbolzen mit Zulassung in gerissenen Beton*
Metalldübel oder Setzbolzen mit Zulassung in gerissenen Beton
rechnerische Zugspannung in Stahlbauteilen max 9 N/mm².

**2.4.6.1.40 Rohrschelle Stahl verz axiale Dehnungsaufnahme bis 40mm L bis 0,5m DN25**
*** Leitbeschreibung
STLB-Bau 2025-10 042
Rohraufhängung als Rohrschelle, aus verzinktem Stahl, für eine axiale Dehnungsaufnahme bis 40 mm, mit schalldämmenden Einlagen, Anforderungen entsprechend DIN 4109-1, Temperaturbereich - 40 bis 110 Grad C, Länge Aufhängung bis 0,5 m, Befestigung mit Gewindestäben, mit bauaufsichtlich zugelassenen Dübeln, einschl. Bohrarbeiten, Befestigungsuntergrund Beton, DN 25, Arbeitshöhe des Montageortes bis 5,5 m über der Standfläche des hierfür erforderlichen Gerüstes, Gerüst wird gesondert vergütet.
Menge: 1086,000 St
DIN 276-2018 / IBP: 412
Bauabschnitte / Kostenträger: 412
*Unterbeschreibung 1 Metalldübel oder Setzbolzen mit Zulassung in gerissenen Beton*
Metalldübel oder Setzbolzen mit Zulassung in gerissenen Beton
rechnerische Zugspannung in Stahlbauteilen max 9 N/mm².

**2.4.6.1.50 Rohrschelle Stahl verz axiale Dehnungsaufnahme bis 40mm L bis 0,5m DN32**
*** Leitbeschreibung
STLB-Bau 2025-10 042
Rohraufhängung als Rohrschelle, aus verzinktem Stahl, für eine axiale Dehnungsaufnahme bis 40 mm, mit schalldämmenden Einlagen, Anforderungen entsprechend DIN 4109-1, Temperaturbereich - 40 bis 110 Grad C, Länge Aufhängung bis 0,5 m, Befestigung mit Gewindestäben, mit bauaufsichtlich zugelassenen Dübeln, einschl. Bohrarbeiten, Befestigungsuntergrund Beton, DN 32, Arbeitshöhe des Montageortes bis 5,5 m über der Standfläche des hierfür erforderlichen Gerüstes, Gerüst wird gesondert vergütet.
Menge: 700,000 St
DIN 276-2018 / IBP: 412
Bauabschnitte / Kostenträger: 412
*Unterbeschreibung 1 Metalldübel oder Setzbolzen mit Zulassung in gerissenen Beton*
Metalldübel oder Setzbolzen mit Zulassung in gerissenen Beton
rechnerische Zugspannung in Stahlbauteilen max 9 N/mm².

**2.4.6.1.60 Rohrschelle Stahl verz axiale Dehnungsaufnahme bis 40mm L bis 0,5m DN40**
*** Leitbeschreibung
STLB-Bau 2025-10 042
Rohraufhängung als Rohrschelle, aus verzinktem Stahl, für eine axiale Dehnungsaufnahme bis 40 mm, mit schalldämmenden Einlagen, Anforderungen entsprechend DIN 4109-1, Temperaturbereich - 40 bis 110 Grad C, Länge Aufhängung bis 0,5 m, Befestigung mit Gewindestäben, mit bauaufsichtlich zugelassenen Dübeln, einschl. Bohrarbeiten, Befestigungsuntergrund Beton, DN 40, Arbeitshöhe des Montageortes bis 5,5 m über der Standfläche des hierfür erforderlichen Gerüstes, Gerüst wird gesondert vergütet.
Menge: 180,000 St
DIN 276-2018 / IBP: 412
Bauabschnitte / Kostenträger: 412
*Unterbeschreibung 1 Metalldübel oder Setzbolzen mit Zulassung in gerissenen Beton*
Metalldübel oder Setzbolzen mit Zulassung in gerissenen Beton
rechnerische Zugspannung in Stahlbauteilen max 9 N/mm².

**2.4.6.1.70 Rohrschelle Stahl verz axiale Dehnungsaufnahme bis 40mm L bis 0,5m DN50**
*** Leitbeschreibung
STLB-Bau 2025-10 042
Rohraufhängung als Rohrschelle, aus verzinktem Stahl, für eine axiale Dehnungsaufnahme bis 40 mm, mit schalldämmenden Einlagen, Anforderungen entsprechend DIN 4109-1, Temperaturbereich - 40 bis 110 Grad C, Länge Aufhängung bis 0,5 m, Befestigung mit Gewindestäben, mit bauaufsichtlich zugelassenen Dübeln, einschl. Bohrarbeiten, Befestigungsuntergrund Beton, DN 50, Arbeitshöhe des Montageortes bis 5,5 m über der Standfläche des hierfür erforderlichen Gerüstes, Gerüst wird gesondert vergütet.
Menge: 77,000 St
DIN 276-2018 / IBP: 412
Bauabschnitte / Kostenträger: 412
*Unterbeschreibung 1 Metalldübel oder Setzbolzen mit Zulassung in gerissenen Beton*
Metalldübel oder Setzbolzen mit Zulassung in gerissenen Beton
rechnerische Zugspannung in Stahlbauteilen max 9 N/mm².

**2.4.6.1.80 Rohrschelle Stahl verz axiale Dehnungsaufnahme bis 40mm L bis 0,5m DN65**
*** Leitbeschreibung
STLB-Bau 2025-10 042
Rohraufhängung als Rohrschelle, aus verzinktem Stahl, für eine axiale Dehnungsaufnahme bis 40 mm, mit schalldämmenden Einlagen, Anforderungen entsprechend DIN 4109-1, Temperaturbereich - 40 bis 110 Grad C, Länge Aufhängung bis 0,5 m, Befestigung mit Gewindestäben, mit bauaufsichtlich zugelassenen Dübeln, einschl. Bohrarbeiten, Befestigungsuntergrund Beton, DN 65, Arbeitshöhe des Montageortes bis 5,5 m über der Standfläche des hierfür erforderlichen Gerüstes, Gerüst wird gesondert vergütet.
Menge: 42,000 St
DIN 276-2018 / IBP: 412
Bauabschnitte / Kostenträger: 412
*Unterbeschreibung 1 Metalldübel oder Setzbolzen mit Zulassung in gerissenen Beton*
Metalldübel oder Setzbolzen mit Zulassung in gerissenen Beton
rechnerische Zugspannung in Stahlbauteilen max 9 N/mm².

**2.4.6.1.90 Rohrschelle Stahl verz axiale Dehnungsaufnahme bis 40mm L bis 0,5m DN80**
*** Leitbeschreibung
STLB-Bau 2025-10 042
Rohraufhängung als Rohrschelle, aus verzinktem Stahl, für eine axiale Dehnungsaufnahme bis 40 mm, mit schalldämmenden Einlagen, Anforderungen entsprechend DIN 4109-1, Temperaturbereich - 40 bis 110 Grad C, Länge Aufhängung bis 0,5 m, Befestigung mit Gewindestäben, mit bauaufsichtlich zugelassenen Dübeln, einschl. Bohrarbeiten, Befestigungsuntergrund Beton, DN 80, Arbeitshöhe des Montageortes bis 5,5 m über der Standfläche des hierfür erforderlichen Gerüstes, Gerüst wird gesondert vergütet.
Menge: 27,000 St
DIN 276-2018 / IBP: 412
Bauabschnitte / Kostenträger: 412
*Unterbeschreibung 1 Metalldübel oder Setzbolzen mit Zulassung in gerissenen Beton*
Metalldübel oder Setzbolzen mit Zulassung in gerissenen Beton
rechnerische Zugspannung in Stahlbauteilen max 9 N/mm².

**2.4.6.1.100 Rohrschelle Stahl verz axiale Dehnungsaufnahme bis 40mm L bis 0,5m DN100**
*** Leitbeschreibung
STLB-Bau 2025-10 042
Rohraufhängung als Rohrschelle, aus verzinktem Stahl, für eine axiale Dehnungsaufnahme bis 40 mm, mit schalldämmenden Einlagen, Anforderungen entsprechend DIN 4109-1, Temperaturbereich - 40 bis 110 Grad C, Länge Aufhängung bis 0,5 m, Befestigung mit Gewindestäben, mit bauaufsichtlich zugelassenen Dübeln, einschl. Bohrarbeiten, Befestigungsuntergrund Beton, DN 100, Arbeitshöhe des Montageortes bis 5,5 m über der Standfläche des hierfür erforderlichen Gerüstes, Gerüst wird gesondert vergütet.
Menge: 6,000 St
DIN 276-2018 / IBP: 412
Bauabschnitte / Kostenträger: 412
*Unterbeschreibung 1 Metalldübel oder Setzbolzen mit Zulassung in gerissenen Beton*
Metalldübel oder Setzbolzen mit Zulassung in gerissenen Beton
rechnerische Zugspannung in Stahlbauteilen max 9 N/mm².

**2.4.6.1.110 Form-Hohlprofilstahlkonstruktion Stahl verz Festpunktausführung**
*** Leitbeschreibung
STLB-Bau 2026-04 042
Form-/Hohlprofilstahlkonstruktion, aus verzinktem Stahl, für Festpunktausführung, schallentkoppelt gelagert, der rechnerische Nachweis der Tragfähigkeit ist auf Verlangen vorzulegen, Arbeitshöhe des Montageortes bis 5,5 m über der Standfläche des hierfür erforderlichen Gerüstes, Gerüst wird gesondert vergütet.
Menge: 2000,000 kg
DIN 276-2018 / IBP: 412
Bauabschnitte / Kostenträger: 412
*Unterbeschreibung 1 Metalldübel oder Setzbolzen mit Zulassung in gerissenen Beton*
Metalldübel oder Setzbolzen mit Zulassung in gerissenen Beton
rechnerische Zugspannung in Stahlbauteilen max 9 N/mm².

*Hinweis*

**2.4.6.1.120 Form-Hohlprofilstahlkonstruktion Stahl verz Festpunktausführung**
*** Leitbeschreibung
STLB-Bau 2025-10 042
Form-/Hohlprofilstahlkonstruktion, aus verzinktem Stahl, für Festpunktausführung, schallentkoppelt gelagert, der rechnerische Nachweis der Tragfähigkeit ist auf Verlangen vorzulegen, Arbeitshöhe des Montageortes bis 5,5 m über der Standfläche des hierfür erforderlichen Gerüstes, Gerüst wird gesondert vergütet.
Menge: 750,000 kg
DIN 276-2018 / IBP: 411
Bauabschnitte / Kostenträger: 411
*Unterbeschreibung 1 Metalldübel oder Setzbolzen mit Zulassung in gerissenen Beton*
Metalldübel oder Setzbolzen mit Zulassung in gerissenen Beton
rechnerische Zugspannung in Stahlbauteilen max 9 N/mm².

*Hinweis*

###### 2.4.6.2 Mit Brandschutzanforderungen

*Hinweis*

*Hinweis*

*Hinweis: Hinweise zu Befestigungen von Leistungsanlagen in Flucht- und Rettungswegen oberhalb von klassifizierten Unterdecken (F30).*
Hinweise zu Befestigungen von Leistungsanlagen in Flucht- und Rettungswegen oberhalb von klassifizierten Unterdecken (F30).

Aus der Zulassung der klassifizierten Unterdecke geht hervor, dass im Hinblick auf den Brandschutz nachgewiesen werden muss, dass
- Befestigungen im Brandfall nicht auf die Unterdecke hinunterfallen
- sich Befestigungen oberhalb der Unterdecke im Brandfall nicht so stark
  verformen, dass die Unterdecke beeinträchtigt wird.

*Hinweis*

*Hinweis: Rohrbefestigung Wasserleitungen, Beton, mit Brandschutz (F30), mit Dehnungsaufnahme, bis 3,5m Montagehöhe*

**2.4.6.2.10 Rohrschelle Stahl verz axiale Dehnungsaufnahme bis 40mm L bis 0,5m F30 DN12**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 12, Arbeitshöhe des Montageortes bis 5,5 m über der Standfläche des hierfür erforderlichen Gerüstes, Gerüst wird gesondert vergütet.
Menge: 371,000 St
DIN 276-2018 / IBP: 412
Bauabschnitte / Kostenträger: 412
*Unterbeschreibung 1 Rohrschelle Brandgeprüft.*
Rohrschelle Brandgeprüft.
Die Brandprüfung dient der Feststellung des Tragverhaltens und der Verformung der Rohrschelle in Abhängigkeit der geforderten Prüfdauer.
Rohrschellenabstände in Abhängigkeit geforderten Feuerwiderstandsdauer.
*Unterbeschreibung 2 Schalldämmeinlage wirksam > 20 dB(A)*
Schalldämmeinlage wirksam > 20 dB(A)
schallabsorbierendes und abrollfähiges Walzenprofil mit Kantenumgriffzur Vermeidung von Schallbrücken
*Unterbeschreibung 3 F30, Metalldübel oder Setzbolzen mit Zulassung in gerissenen Beton*
F30, Metalldübel oder Setzbolzen mit Zulassung in gerissenen Beton
rechnerische Zugspannung in Stahlbauteilen max 9 N/mm², Aufhängung als Ganzes F30-geprüft, Prüfbericht ist auf Verlangen vorzulegen.

**2.4.6.2.20 Rohrschelle Stahl verz axiale Dehnungsaufnahme bis 40mm L bis 0,5m F30 DN15**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 15, Arbeitshöhe des Montageortes bis 5,5 m über der Standfläche des hierfür erforderlichen Gerüstes, Gerüst wird gesondert vergütet.
Menge: 383,000 St
DIN 276-2018 / IBP: 412
Bauabschnitte / Kostenträger: 412
*Unterbeschreibung 1 Rohrschelle Brandgeprüft.*
Rohrschelle Brandgeprüft.
Die Brandprüfung dient der Feststellung des Tragverhaltens und der Verformung der Rohrschelle in Abhängigkeit der geforderten Prüfdauer.
Rohrschellenabstände in Abhängigkeit geforderten Feuerwiderstandsdauer.
*Unterbeschreibung 2 Schalldämmeinlage wirksam > 20 dB(A)*
Schalldämmeinlage wirksam > 20 dB(A)
schallabsorbierendes und abrollfähiges Walzenprofil mit Kantenumgriffzur Vermeidung von Schallbrücken
*Unterbeschreibung 3 F30, Metalldübel oder Setzbolzen mit Zulassung in gerissenen Beton*
F30, Metalldübel oder Setzbolzen mit Zulassung in gerissenen Beton
rechnerische Zugspannung in Stahlbauteilen max 9 N/mm², Aufhängung als Ganzes F30-geprüft, Prüfbericht ist auf Verlangen vorzulegen.

**2.4.6.2.30 Rohrschelle Stahl verz axiale Dehnungsaufnahme bis 40mm L bis 0,5m F30 DN20**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 20, Arbeitshöhe des Montageortes bis 5,5 m über der Standfläche des hierfür erforderlichen Gerüstes, Gerüst wird gesondert vergütet.
Menge: 325,000 St
DIN 276-2018 / IBP: 412
Bauabschnitte / Kostenträger: 412
*Unterbeschreibung 1 Rohrschelle Brandgeprüft.*
Rohrschelle Brandgeprüft.
Die Brandprüfung dient der Feststellung des Tragverhaltens und der Verformung der Rohrschelle in Abhängigkeit der geforderten Prüfdauer.
Rohrschellenabstände in Abhängigkeit geforderten Feuerwiderstandsdauer.
*Unterbeschreibung 2 Schalldämmeinlage wirksam > 20 dB(A)*
Schalldämmeinlage wirksam > 20 dB(A)
schallabsorbierendes und abrollfähiges Walzenprofil mit Kantenumgriffzur Vermeidung von Schallbrücken
*Unterbeschreibung 3 F30, Metalldübel oder Setzbolzen mit Zulassung in gerissenen Beton*
F30, Metalldübel oder Setzbolzen mit Zulassung in gerissenen Beton
rechnerische Zugspannung in Stahlbauteilen max 9 N/mm², Aufhängung als Ganzes F30-geprüft, Prüfbericht ist auf Verlangen vorzulegen.

**2.4.6.2.40 Rohrschelle Stahl verz axiale Dehnungsaufnahme bis 40mm L bis 0,5m F30 DN25**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 25, Arbeitshöhe des Montageortes bis 5,5 m über der Standfläche des hierfür erforderlichen Gerüstes, Gerüst wird gesondert vergütet.
Menge: 121,000 St
DIN 276-2018 / IBP: 412
Bauabschnitte / Kostenträger: 412
*Unterbeschreibung 1 Rohrschelle Brandgeprüft.*
Rohrschelle Brandgeprüft.
Die Brandprüfung dient der Feststellung des Tragverhaltens und der Verformung der Rohrschelle in Abhängigkeit der geforderten Prüfdauer.
Rohrschellenabstände in Abhängigkeit geforderten Feuerwiderstandsdauer.
*Unterbeschreibung 2 Schalldämmeinlage wirksam > 20 dB(A)*
Schalldämmeinlage wirksam > 20 dB(A)
schallabsorbierendes und abrollfähiges Walzenprofil mit Kantenumgriffzur Vermeidung von Schallbrücken
*Unterbeschreibung 3 F30, Metalldübel oder Setzbolzen mit Zulassung in gerissenen Beton*
F30, Metalldübel oder Setzbolzen mit Zulassung in gerissenen Beton
rechnerische Zugspannung in Stahlbauteilen max 9 N/mm², Aufhängung als Ganzes F30-geprüft, Prüfbericht ist auf Verlangen vorzulegen.

**2.4.6.2.50 Rohrschelle Stahl verz axiale Dehnungsaufnahme bis 40mm L bis 0,5m F30 DN32**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 32, Arbeitshöhe des Montageortes bis 5,5 m über der Standfläche des hierfür erforderlichen Gerüstes, Gerüst wird gesondert vergütet.
Menge: 157,000 St
DIN 276-2018 / IBP: 412
Bauabschnitte / Kostenträger: 412
*Unterbeschreibung 1 Rohrschelle Brandgeprüft.*
Rohrschelle Brandgeprüft.
Die Brandprüfung dient der Feststellung des Tragverhaltens und der Verformung der Rohrschelle in Abhängigkeit der geforderten Prüfdauer.
Rohrschellenabstände in Abhängigkeit geforderten Feuerwiderstandsdauer.
*Unterbeschreibung 2 Schalldämmeinlage wirksam > 20 dB(A)*
Schalldämmeinlage wirksam > 20 dB(A)
schallabsorbierendes und abrollfähiges Walzenprofil mit Kantenumgriffzur Vermeidung von Schallbrücken
*Unterbeschreibung 3 F30, Metalldübel oder Setzbolzen mit Zulassung in gerissenen Beton*
F30, Metalldübel oder Setzbolzen mit Zulassung in gerissenen Beton
rechnerische Zugspannung in Stahlbauteilen max 9 N/mm², Aufhängung als Ganzes F30-geprüft, Prüfbericht ist auf Verlangen vorzulegen.

**2.4.6.2.60 Rohrschelle Stahl verz axiale Dehnungsaufnahme bis 40mm L bis 0,5m F30 DN40**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 40, Arbeitshöhe des Montageortes bis 5,5 m über der Standfläche des hierfür erforderlichen Gerüstes, Gerüst wird gesondert vergütet.
Menge: 20,000 St
DIN 276-2018 / IBP: 412
Bauabschnitte / Kostenträger: 412
*Unterbeschreibung 1 Rohrschelle Brandgeprüft.*
Rohrschelle Brandgeprüft.
Die Brandprüfung dient der Feststellung des Tragverhaltens und der Verformung der Rohrschelle in Abhängigkeit der geforderten Prüfdauer.
Rohrschellenabstände in Abhängigkeit geforderten Feuerwiderstandsdauer.
*Unterbeschreibung 2 Schalldämmeinlage wirksam > 20 dB(A)*
Schalldämmeinlage wirksam > 20 dB(A)
schallabsorbierendes und abrollfähiges Walzenprofil mit Kantenumgriffzur Vermeidung von Schallbrücken
*Unterbeschreibung 3 F30, Metalldübel oder Setzbolzen mit Zulassung in gerissenen Beton*
F30, Metalldübel oder Setzbolzen mit Zulassung in gerissenen Beton
rechnerische Zugspannung in Stahlbauteilen max 9 N/mm², Aufhängung als Ganzes F30-geprüft, Prüfbericht ist auf Verlangen vorzulegen.

**2.4.6.2.70 Rohrschelle Stahl verz axiale Dehnungsaufnahme bis 40mm L bis 0,5m F30 DN50**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 50, Arbeitshöhe des Montageortes bis 5,5 m über der Standfläche des hierfür erforderlichen Gerüstes, Gerüst wird gesondert vergütet.
Menge: 8,000 St
DIN 276-2018 / IBP: 412
Bauabschnitte / Kostenträger: 412
*Unterbeschreibung 1 Rohrschelle Brandgeprüft.*
Rohrschelle Brandgeprüft.
Die Brandprüfung dient der Feststellung des Tragverhaltens und der Verformung der Rohrschelle in Abhängigkeit der geforderten Prüfdauer.
Rohrschellenabstände in Abhängigkeit geforderten Feuerwiderstandsdauer.
*Unterbeschreibung 2 Schalldämmeinlage wirksam > 20 dB(A)*
Schalldämmeinlage wirksam > 20 dB(A)
schallabsorbierendes und abrollfähiges Walzenprofil mit Kantenumgriffzur Vermeidung von Schallbrücken
*Unterbeschreibung 3 F30, Metalldübel oder Setzbolzen mit Zulassung in gerissenen Beton*
F30, Metalldübel oder Setzbolzen mit Zulassung in gerissenen Beton
rechnerische Zugspannung in Stahlbauteilen max 9 N/mm², Aufhängung als Ganzes F30-geprüft, Prüfbericht ist auf Verlangen vorzulegen.

**2.4.6.2.80 Rohrschelle Stahl verz axiale Dehnungsaufnahme bis 40mm L bis 0,5m F30 DN65**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 65, Arbeitshöhe des Montageortes bis 5,5 m über der Standfläche des hierfür erforderlichen Gerüstes, Gerüst wird gesondert vergütet.
Menge: 4,000 St
DIN 276-2018 / IBP: 412
Bauabschnitte / Kostenträger: 412
*Unterbeschreibung 1 Rohrschelle Brandgeprüft.*
Rohrschelle Brandgeprüft.
Die Brandprüfung dient der Feststellung des Tragverhaltens und der Verformung der Rohrschelle in Abhängigkeit der geforderten Prüfdauer.
Rohrschellenabstände in Abhängigkeit geforderten Feuerwiderstandsdauer.
*Unterbeschreibung 2 Schalldämmeinlage wirksam > 20 dB(A)*
Schalldämmeinlage wirksam > 20 dB(A)
schallabsorbierendes und abrollfähiges Walzenprofil mit Kantenumgriffzur Vermeidung von Schallbrücken
*Unterbeschreibung 3 F30, Metalldübel oder Setzbolzen mit Zulassung in gerissenen Beton*
F30, Metalldübel oder Setzbolzen mit Zulassung in gerissenen Beton
rechnerische Zugspannung in Stahlbauteilen max 9 N/mm², Aufhängung als Ganzes F30-geprüft, Prüfbericht ist auf Verlangen vorzulegen.

**2.4.6.2.90 Rohrschelle Stahl verz axiale Dehnungsaufnahme bis 40mm L bis 0,5m F30 DN80**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 80, Arbeitshöhe des Montageortes bis 5,5 m über der Standfläche des hierfür erforderlichen Gerüstes, Gerüst wird gesondert vergütet.
Menge: 8,000 St
DIN 276-2018 / IBP: 412
Bauabschnitte / Kostenträger: 412
*Unterbeschreibung 1 Rohrschelle Brandgeprüft.*
Rohrschelle Brandgeprüft.
Die Brandprüfung dient der Feststellung des Tragverhaltens und der Verformung der Rohrschelle in Abhängigkeit der geforderten Prüfdauer.
Rohrschellenabstände in Abhängigkeit geforderten Feuerwiderstandsdauer.
*Unterbeschreibung 2 Schalldämmeinlage wirksam > 20 dB(A)*
Schalldämmeinlage wirksam > 20 dB(A)
schallabsorbierendes und abrollfähiges Walzenprofil mit Kantenumgriffzur Vermeidung von Schallbrücken
*Unterbeschreibung 3 F30, Metalldübel oder Setzbolzen mit Zulassung in gerissenen Beton*
F30, Metalldübel oder Setzbolzen mit Zulassung in gerissenen Beton
rechnerische Zugspannung in Stahlbauteilen max 9 N/mm², Aufhängung als Ganzes F30-geprüft, Prüfbericht ist auf Verlangen vorzulegen.

*Hinweis*

**2.4.6.2.100 Form-Hohlprofilstahlkonstruktion Stahl verz Stütz-Hänge-Trag-Sonderbefestigung F30**
*** Leitbeschreibung
STLB-Bau 2025-10 042
Form-/Hohlprofilstahlkonstruktion, aus verzinktem Stahl, für Stütz-, Hänge-, Trag- und Sonderbefestigung, schallentkoppelt gelagert, Feuerwiderstandsklasse F 30 DIN 4102-2, der rechnerische Nachweis der Tragfähigkeit ist auf Verlangen vorzulegen, Arbeitshöhe des Montageortes bis 5,5 m über der Standfläche des hierfür erforderlichen Gerüstes, Gerüst wird gesondert vergütet.
Menge: 750,000 kg
DIN 276-2018 / IBP: 490
Bauabschnitte / Kostenträger: 412
*Unterbeschreibung 1 Schalldämmung bis 40 dB(A), brandgeprüft.*
Schalldämmung bis 40 dB(A), brandgeprüft.
Die Brandprüfung dient der Feststellung des Tragverhaltens und der Verformung in Abhängigkeit der geforderten statischen Last.
*Unterbeschreibung 2 Profilschienenbefestigung*
Profilschienenbefestigung
Profilschiene, gelocht, sendzimirverzinkt, als einfach- und / oder Doppelschiene, einschl. Verbindungsteile, Befestigungsmaterial, Schutzkappen
Befestigung entsprechend den statischen Erfordernissen.
*Unterbeschreibung 3 F30, Metalldübel oder Setzbolzen mit Zulassung in gerissenen Beton*
F30, Metalldübel oder Setzbolzen mit Zulassung in gerissenen Beton
rechnerische Zugspannung in Stahlbauteilen max 9 N/mm², Aufhängung als Ganzes F30-geprüft, Prüfbericht ist auf Verlangen vorzulegen.

*Hinweis*

**2.4.6.2.110 Form-Hohlprofilstahlkonstruktion Stahl verz Festpunktausführung F30**
*** Leitbeschreibung
STLB-Bau 2025-10 042
Form-/Hohlprofilstahlkonstruktion, aus verzinktem Stahl, für Festpunktausführung, schallentkoppelt gelagert, Feuerwiderstandsklasse F 30 DIN 4102-2, der rechnerische Nachweis der Tragfähigkeit ist auf Verlangen vorzulegen, Arbeitshöhe des Montageortes bis 5,5 m über der Standfläche des hierfür erforderlichen Gerüstes, Gerüst wird gesondert vergütet.
Menge: 300,000 kg
DIN 276-2018 / IBP: 411
Bauabschnitte / Kostenträger: 412
*Unterbeschreibung 1 Schalldämmung bis 40 dB(A), brandgeprüft.*
Schalldämmung bis 40 dB(A), brandgeprüft.
Die Brandprüfung dient der Feststellung des Tragverhaltens und der Verformung in Abhängigkeit der geforderten statischen Last.
*Unterbeschreibung 2 Profilschienenbefestigung*
Profilschienenbefestigung
Profilschiene, gelocht, sendzimirverzinkt, als einfach- und / oder Doppelschiene, einschl. Verbindungsteile, Befestigungsmaterial, Schutzkappen
Befestigung entsprechend den statischen Erfordernissen.
*Unterbeschreibung 3 F30, Metalldübel oder Setzbolzen mit Zulassung in gerissenen Beton*
F30, Metalldübel oder Setzbolzen mit Zulassung in gerissenen Beton
rechnerische Zugspannung in Stahlbauteilen max 9 N/mm², Aufhängung als Ganzes F30-geprüft, Prüfbericht ist auf Verlangen vorzulegen.

*Hinweis*

##### 2.4.7 Dämmung Wasseranlagen

###### 2.4.7.1 Mineralwolle mit Alukaschierung

*Hinweis*

###### 2.4.7.1.0 Mineralwolle ohne Ummantelung für Edelstahl- und/oder Kupferrohre, Kaltwasser

*Hinweis*

*Hinweis*

*Hinweis: Dämmung bis 5,5m Montagehöhe*

*Hinweis: Hinweis zu Verbindungen*
In den nachfolgenden Positionen ist bei der Dämmung zu berücksichtigen, dass alle Rohrleitungen sowie Form- und Passstücke mit Pressverbindungen verbunden werden.

**2.4.7.1.0.10 Wärmedämmung Rohr DN12 Gebäude Mineralwolle AS-Qualität hydrophobiert Rohrschale D 20mm**
STLB-Bau 2026-04 047
Wärmedämmung ohne Ummantelung DIN 4140 an haus- und betriebstechnischen Anlagen, an Rohrleitung, DN 12, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 12068,000 M
DIN 276-2018 / IBP: 412
Bauabschnitte / Kostenträger: 412

**2.4.7.1.0.20 Wärmedämmung Rohr DN15 Gebäude Mineralwolle AS-Qualität hydrophobiert Rohrschale D 20mm**
STLB-Bau 2026-04 047
Wärmedämmung ohne Ummantelung DIN 4140 an haus- und betriebstechnischen Anlagen, an Rohrleitung, DN 15, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 13312,000 M
DIN 276-2018 / IBP: 412
Bauabschnitte / Kostenträger: 412

**2.4.7.1.0.30 Wärmedämmung Rohr DN20 Gebäude Mineralwolle AS-Qualität hydrophobiert Rohrschale D 20mm**
STLB-Bau 2026-04 047
Wärmedämmung ohne Ummantelung DIN 4140 an haus- und betriebstechnischen Anlagen, an Rohrleitung, DN 20, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 13422,000 M
DIN 276-2018 / IBP: 412
Bauabschnitte / Kostenträger: 412

**2.4.7.1.0.40 Wärmedämmung Rohr DN25 Gebäude Mineralwolle AS-Qualität hydrophobiert Rohrschale D 30mm**
STLB-Bau 2026-04 047
Wärmedämmung ohne Ummantelung DIN 4140 an haus- und betriebstechnischen Anlagen, an Rohrleitung, DN 25, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 6805,000 M
DIN 276-2018 / IBP: 412
Bauabschnitte / Kostenträger: 412

**2.4.7.1.0.50 Wärmedämmung Rohr DN32 Gebäude Mineralwolle AS-Qualität hydrophobiert Rohrschale D 30mm**
STLB-Bau 2026-04 047
Wärmedämmung ohne Ummantelung DIN 4140 an haus- und betriebstechnischen Anlagen, an Rohrleitung, DN 32, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 1913,000 M
DIN 276-2018 / IBP: 412
Bauabschnitte / Kostenträger: 412

**2.4.7.1.0.60 Wärmedämmung Rohr DN40 Gebäude Mineralwolle AS-Qualität hydrophobiert Rohrschale D 40mm**
STLB-Bau 2026-04 047
Wärmedämmung ohne Ummantelung DIN 4140 an haus- und betriebstechnischen Anlagen, an Rohrleitung, DN 40, Rohrverbindung als Pressverbindung, Mindestabstände DIN 4140 sind nicht eingehalten, im Gebäude, keine ausreichende Konvektion bzw. unzureichender Abstand zu Objekten, Dämmung aus Mineralwolle DIN EN 14303, AS-Qualität und hydrophobiert, als Rohrschale, Dämmschichtdicke 40 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 1283,000 M
DIN 276-2018 / IBP: 412
Bauabschnitte / Kostenträger: 412

**2.4.7.1.0.70 Wärmedämmung Rohr DN50 Gebäude Mineralwolle AS-Qualität hydrophobiert Rohrschale D 60mm**
STLB-Bau 2026-04 047
Wärmedämmung ohne Ummantelung DIN 4140 an haus- und betriebstechnischen Anlagen, an Rohrleitung, DN 50, Rohrverbindung als Pressverbindung, Mindestabstände DIN 4140 sind nicht eingehalten, im Gebäude, keine ausreichende Konvektion bzw. unzureichender Abstand zu Objekten, Dämmung aus Mineralwolle DIN EN 14303, AS-Qualität und hydrophobiert, als Rohrschale, Dämmschichtdicke 60 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 455,000 M
DIN 276-2018 / IBP: 412
Bauabschnitte / Kostenträger: 412

**2.4.7.1.0.80 Wärmedämmung Rohr DN65 Gebäude Mineralwolle AS-Qualität hydrophobiert Rohrschale D 80mm**
STLB-Bau 2026-04 047
Wärmedämmung ohne Ummantelung DIN 4140 an haus- und betriebstechnischen Anlagen, an Rohrleitung, DN 65, Rohrverbindung als Pressverbindung, Mindestabstände DIN 4140 sind nicht eingehalten, im Gebäude, keine ausreichende Konvektion bzw. unzureichender Abstand zu Objekten, Dämmung aus Mineralwolle DIN EN 14303, AS-Qualität und hydrophobiert, als Rohrschale, Dämmschichtdicke 80 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 294,000 M
DIN 276-2018 / IBP: 412
Bauabschnitte / Kostenträger: 412

**2.4.7.1.0.90 Wärmedämmung Rohr DN80 Gebäude Mineralwolle AS-Qualität hydrophobiert Rohrschale D 100mm**
STLB-Bau 2026-04 047
Wärmedämmung ohne Ummantelung DIN 4140 an haus- und betriebstechnischen Anlagen, an Rohrleitung, DN 80, Rohrverbindung als Pressverbindung, Mindestabstände DIN 4140 sind nicht eingehalten, im Gebäude, keine ausreichende Konvektion bzw. unzureichender Abstand zu Objekten, Dämmung aus Mineralwolle DIN EN 14303, AS-Qualität und hydrophobiert, als Rohrschale, Dämmschichtdicke 100 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 82,000 M
DIN 276-2018 / IBP: 412
Bauabschnitte / Kostenträger: 412

*Hinweis*

*Hinweis: Nachfolgende Formstücke, Passstücke, Ausschnitte etc.*
Nachfolgende Formstücke, Passstücke, Ausschnitte etc.
beziehen sich auf alle vorgenannten Medien, Temperaturen, Montageorte und -höhen sowie ggf. zusätzlich beschriebene Sicherungsmaßnahmen.
Behinderungen durch beengte Montage- und Platzverhältnisse sind grundsätzlich in den Einheitspreisen mit einzukalkulieren.

**2.4.7.1.0.100 Passstück Mineralwolle AS-Qualität hydrophobiert Wärmedämmung Rohr DN12 Gebäude 0,035W/(mK) einlagig D 20mm kaschiert Alu-Folie**
STLB-Bau 2026-04 047
Passstück aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 12037,000 St
DIN 276-2018 / IBP: 412
Bauabschnitte / Kostenträger: 412

**2.4.7.1.0.110 Passstück Mineralwolle AS-Qualität hydrophobiert Wärmedämmung Rohr DN15 Gebäude 0,035W/(mK) einlagig D 20mm kaschiert Alu-Folie**
STLB-Bau 2026-04 047
Passstück aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 13278,000 St
DIN 276-2018 / IBP: 412
Bauabschnitte / Kostenträger: 412

**2.4.7.1.0.120 Passstück Mineralwolle AS-Qualität hydrophobiert Wärmedämmung Rohr DN20 Gebäude 0,035W/(mK) einlagig D 20mm kaschiert Alu-Folie**
STLB-Bau 2026-04 047
Passstück aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 13389,000 St
DIN 276-2018 / IBP: 412
Bauabschnitte / Kostenträger: 412

**2.4.7.1.0.130 Passstück Mineralwolle AS-Qualität hydrophobiert Wärmedämmung Rohr DN25 Gebäude 0,035W/(mK) einlagig D 30mm kaschiert Alu-Folie**
STLB-Bau 2026-04 047
Passstück aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 6787,000 St
DIN 276-2018 / IBP: 412
Bauabschnitte / Kostenträger: 412

**2.4.7.1.0.140 Passstück Mineralwolle AS-Qualität hydrophobiert Wärmedämmung Rohr DN32 Gebäude 0,035W/(mK) einlagig D 30mm kaschiert Alu-Folie**
STLB-Bau 2026-04 047
Passstück aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 1929,000 St
DIN 276-2018 / IBP: 412
Bauabschnitte / Kostenträger: 412

**2.4.7.1.0.150 Passstück Mineralwolle AS-Qualität hydrophobiert Wärmedämmung Rohr DN40 Gebäude 0,035W/(mK) einlagig D 40mm kaschiert Alu-Folie**
STLB-Bau 2026-04 047
Passstück aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 1280,000 St
DIN 276-2018 / IBP: 412
Bauabschnitte / Kostenträger: 412

**2.4.7.1.0.160 Passstück Mineralwolle AS-Qualität hydrophobiert Wärmedämmung Rohr DN50 Gebäude 0,035W/(mK) einlagig D 60mm kaschiert Alu-Folie**
STLB-Bau 2026-04 047
Passstück aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 455,000 St
DIN 276-2018 / IBP: 412
Bauabschnitte / Kostenträger: 412

**2.4.7.1.0.170 Passstück Mineralwolle AS-Qualität hydrophobiert Wärmedämmung Rohr DN65 Gebäude 0,035W/(mK) einlagig D 80mm kaschiert Alu-Folie**
STLB-Bau 2026-04 047
Passstück aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 293,000 St
DIN 276-2018 / IBP: 412
Bauabschnitte / Kostenträger: 412

**2.4.7.1.0.180 Passstück Mineralwolle AS-Qualität hydrophobiert Wärmedämmung Rohr DN80 Gebäude 0,035W/(mK) einlagig D 100mm kaschiert Alu-Folie**
STLB-Bau 2026-04 047
Passstück aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 82,000 St
DIN 276-2018 / IBP: 412
Bauabschnitte / Kostenträger: 412

**2.4.7.1.0.190 Bogen Mineralwolle AS-Qualität hydrophobiert Wärmedämmung Rohr DN12 Gebäude 0,035W/(mK) einlagig D 20mm kaschiert Alu-Folie**
STLB-Bau 2026-04 047
Bogen aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 7689,000 St
DIN 276-2018 / IBP: 412
Bauabschnitte / Kostenträger: 412

**2.4.7.1.0.200 Bogen Mineralwolle AS-Qualität hydrophobiert Wärmedämmung Rohr DN15 Gebäude 0,035W/(mK) einlagig D 20mm kaschiert Alu-Folie**
STLB-Bau 2026-04 047
Bogen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 10409,000 St
DIN 276-2018 / IBP: 412
Bauabschnitte / Kostenträger: 412

**2.4.7.1.0.210 Bogen Mineralwolle AS-Qualität hydrophobiert Wärmedämmung Rohr DN20 Gebäude 0,035W/(mK) einlagig D 20mm kaschiert Alu-Folie**
STLB-Bau 2026-04 047
Bogen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 11289,000 St
DIN 276-2018 / IBP: 412
Bauabschnitte / Kostenträger: 412

**2.4.7.1.0.220 Bogen Mineralwolle AS-Qualität hydrophobiert Wärmedämmung Rohr DN25 Gebäude 0,035W/(mK) einlagig D 30mm kaschiert Alu-Folie**
STLB-Bau 2026-04 047
Bogen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 3320,000 St
DIN 276-2018 / IBP: 412
Bauabschnitte / Kostenträger: 412

**2.4.7.1.0.230 Bogen Mineralwolle AS-Qualität hydrophobiert Wärmedämmung Rohr DN32 Gebäude 0,035W/(mK) einlagig D 30mm kaschiert Alu-Folie**
STLB-Bau 2026-04 047
Bogen aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 851,000 St
DIN 276-2018 / IBP: 412
Bauabschnitte / Kostenträger: 412

**2.4.7.1.0.240 Bogen Mineralwolle AS-Qualität hydrophobiert Wärmedämmung Rohr DN40 Gebäude 0,035W/(mK) einlagig D 40mm kaschiert Alu-Folie**
STLB-Bau 2026-04 047
Bogen aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 466,000 St
DIN 276-2018 / IBP: 412
Bauabschnitte / Kostenträger: 412

**2.4.7.1.0.250 Bogen Mineralwolle AS-Qualität hydrophobiert Wärmedämmung Rohr DN50 Gebäude 0,035W/(mK) einlagig D 60mm kaschiert Alu-Folie**
STLB-Bau 2026-04 047
Bogen aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 211,000 St
DIN 276-2018 / IBP: 412
Bauabschnitte / Kostenträger: 412

**2.4.7.1.0.260 Bogen Mineralwolle AS-Qualität hydrophobiert Wärmedämmung Rohr DN65 Gebäude 0,035W/(mK) einlagig D 80mm kaschiert Alu-Folie**
STLB-Bau 2026-04 047
Bogen aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 62,000 St
DIN 276-2018 / IBP: 412
Bauabschnitte / Kostenträger: 412

**2.4.7.1.0.270 Bogen Mineralwolle AS-Qualität hydrophobiert Wärmedämmung Rohr DN80 Gebäude 0,035W/(mK) einlagig D 100mm kaschiert Alu-Folie**
STLB-Bau 2026-04 047
Bogen aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 7,000 St
DIN 276-2018 / IBP: 412
Bauabschnitte / Kostenträger: 412

**2.4.7.1.0.280 Bogen Mineralwolle AS-Qualität hydrophobiert Wärmedämmung Rohr DN100 Gebäude 0,035W/(mK) einlagig D 100mm kaschiert Alu-Folie**
STLB-Bau 2026-04 047
Bogen aus Mineralwolle DIN EN 14303, AS-Qualität und hydrophobiert, Wärmedämmung DIN 4140 an haus- und betriebstechnischen Anlagen, an Rohrleitung, DN 100, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DIN 276-2018 / IBP: 412
Bauabschnitte / Kostenträger: 412

*Hinweis*

**2.4.7.1.0.290 Stutzen Mineralwolle AS-Qualität hydrophobiert Wärmedämmung Rohr DN12 Gebäude 0,035W/(mK) einlagig D 20mm kaschiert Alu-Folie**
STLB-Bau 2026-04 047
Stutzen aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 537,000 St
DIN 276-2018 / IBP: 412
Bauabschnitte / Kostenträger: 412

**2.4.7.1.0.300 Stutzen Mineralwolle AS-Qualität hydrophobiert Wärmedämmung Rohr DN15 Gebäude 0,035W/(mK) einlagig D 20mm kaschiert Alu-Folie**
STLB-Bau 2026-04 047
Stutzen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 735,000 St
DIN 276-2018 / IBP: 412
Bauabschnitte / Kostenträger: 412

**2.4.7.1.0.310 Stutzen Mineralwolle AS-Qualität hydrophobiert Wärmedämmung Rohr DN20 Gebäude 0,035W/(mK) einlagig D 20mm kaschiert Alu-Folie**
STLB-Bau 2026-04 047
Stutzen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 854,000 St
DIN 276-2018 / IBP: 412
Bauabschnitte / Kostenträger: 412

**2.4.7.1.0.320 Stutzen Mineralwolle AS-Qualität hydrophobiert Wärmedämmung Rohr DN25 Gebäude 0,035W/(mK) einlagig D 30mm kaschiert Alu-Folie**
STLB-Bau 2026-04 047
Stutzen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 389,000 St
DIN 276-2018 / IBP: 412
Bauabschnitte / Kostenträger: 412

**2.4.7.1.0.330 Stutzen Mineralwolle AS-Qualität hydrophobiert Wärmedämmung Rohr DN32 Gebäude 0,035W/(mK) einlagig D 30mm kaschiert Alu-Folie**
STLB-Bau 2026-04 047
Stutzen aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 232,000 St
DIN 276-2018 / IBP: 412
Bauabschnitte / Kostenträger: 412

**2.4.7.1.0.340 Stutzen Mineralwolle AS-Qualität hydrophobiert Wärmedämmung Rohr DN40 Gebäude 0,035W/(mK) einlagig D 40mm kaschiert Alu-Folie**
STLB-Bau 2026-04 047
Stutzen aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 91,000 St
DIN 276-2018 / IBP: 412
Bauabschnitte / Kostenträger: 412

**2.4.7.1.0.350 Stutzen Mineralwolle AS-Qualität hydrophobiert Wärmedämmung Rohr DN50 Gebäude 0,035W/(mK) einlagig D 60mm kaschiert Alu-Folie**
STLB-Bau 2026-04 047
Stutzen aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 41,000 St
DIN 276-2018 / IBP: 412
Bauabschnitte / Kostenträger: 412

**2.4.7.1.0.360 Stutzen Mineralwolle AS-Qualität hydrophobiert Wärmedämmung Rohr DN65 Gebäude 0,035W/(mK) einlagig D 80mm kaschiert Alu-Folie**
STLB-Bau 2026-04 047
Stutzen aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 17,000 St
DIN 276-2018 / IBP: 412
Bauabschnitte / Kostenträger: 412

**2.4.7.1.0.370 Stutzen Mineralwolle AS-Qualität hydrophobiert Wärmedämmung Rohr DN80 Gebäude 0,035W/(mK) einlagig D 100mm kaschiert Alu-Folie**
STLB-Bau 2026-04 047
Stutzen aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DIN 276-2018 / IBP: 412
Bauabschnitte / Kostenträger: 412

**2.4.7.1.0.380 Reduzierung Mineralwolle AS-Qualität hydrophobiert Wärmedämmung Rohr DN15 Gebäude 0,035W/(mK) einlagig D 20mm kaschiert Alu-Folie**
STLB-Bau 2026-04 047
Reduzierung aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 77,000 St
DIN 276-2018 / IBP: 412
Bauabschnitte / Kostenträger: 412

**2.4.7.1.0.390 Reduzierung Mineralwolle AS-Qualität hydrophobiert Wärmedämmung Rohr DN20 Gebäude 0,035W/(mK) einlagig D 20mm kaschiert Alu-Folie**
STLB-Bau 2026-04 047
Reduzierung aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 91,000 St
DIN 276-2018 / IBP: 412
Bauabschnitte / Kostenträger: 412

**2.4.7.1.0.400 Reduzierung Mineralwolle AS-Qualität hydrophobiert Wärmedämmung Rohr DN25 Gebäude 0,035W/(mK) einlagig D 30mm kaschiert Alu-Folie**
STLB-Bau 2026-04 047
Reduzierung aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 40,000 St
DIN 276-2018 / IBP: 412
Bauabschnitte / Kostenträger: 412

**2.4.7.1.0.410 Reduzierung Mineralwolle AS-Qualität hydrophobiert Wärmedämmung Rohr DN32 Gebäude 0,035W/(mK) einlagig D 30mm kaschiert Alu-Folie**
STLB-Bau 2026-04 047
Reduzierung aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 12,000 St
DIN 276-2018 / IBP: 412
Bauabschnitte / Kostenträger: 412

**2.4.7.1.0.420 Reduzierung Mineralwolle AS-Qualität hydrophobiert Wärmedämmung Rohr DN40 Gebäude 0,035W/(mK) einlagig D 40mm kaschiert Alu-Folie**
STLB-Bau 2026-04 047
Reduzierung aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 1,000 St
DIN 276-2018 / IBP: 412
Bauabschnitte / Kostenträger: 412

**2.4.7.1.0.430 Reduzierung Mineralwolle AS-Qualität hydrophobiert Wärmedämmung Rohr DN40 Gebäude 0,035W/(mK) einlagig D 40mm kaschiert Alu-Folie**
*** Bezugsbeschreibung
STLB-Bau 2026-04 047
Reduzierung aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 1,000 St
DIN 276-2018 / IBP: 412
Bauabschnitte / Kostenträger: 412

**2.4.7.1.0.440 Reduzierung Mineralwolle AS-Qualität hydrophobiert Wärmedämmung Rohr DN50 Gebäude 0,035W/(mK) einlagig D 40mm kaschiert Alu-Folie**
*** wie Position 2.4.7.1.0.430
STLB-Bau 2026-04 047
DN 50,
Menge: 1,000 St
DIN 276-2018 / IBP: 499
Bauabschnitte / Kostenträger: 499

**2.4.7.1.0.450 Reduzierung Mineralwolle AS-Qualität hydrophobiert Wärmedämmung Rohr DN65 Gebäude 0,035W/(mK) einlagig D 40mm kaschiert Alu-Folie**
STLB-Bau 2026-04 047
Reduzierung aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 1,000 St
DIN 276-2018 / IBP: 412
Bauabschnitte / Kostenträger: 412

**2.4.7.1.0.460 Reduzierung Mineralwolle AS-Qualität hydrophobiert Wärmedämmung Rohr DN80 Gebäude 0,035W/(mK) einlagig D 40mm kaschiert Alu-Folie**
STLB-Bau 2026-04 047
Reduzierung aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 1,000 St
DIN 276-2018 / IBP: 412
Bauabschnitte / Kostenträger: 412

**2.4.7.1.0.470 Kappe Mineralwolle AS-Qualität hydrophobiert Wärmedämmung Rohr DN12 Gebäude 0,035W/(mK) einlagig D 20mm kaschiert Alu-Folie**
STLB-Bau 2026-04 047
Kappe aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 134,000 St
DIN 276-2018 / IBP: 412
Bauabschnitte / Kostenträger: 412

**2.4.7.1.0.480 Kappe Mineralwolle AS-Qualität hydrophobiert Wärmedämmung Rohr DN15 Gebäude 0,035W/(mK) einlagig D 20mm kaschiert Alu-Folie**
STLB-Bau 2026-04 047
Kappe aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 148,000 St
DIN 276-2018 / IBP: 412
Bauabschnitte / Kostenträger: 412

**2.4.7.1.0.490 Kappe Mineralwolle AS-Qualität hydrophobiert Wärmedämmung Rohr DN20 Gebäude 0,035W/(mK) einlagig D 20mm kaschiert Alu-Folie**
STLB-Bau 2026-04 047
Kappe aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 149,000 St
DIN 276-2018 / IBP: 412
Bauabschnitte / Kostenträger: 412

**2.4.7.1.0.500 Kappe Mineralwolle AS-Qualität hydrophobiert Wärmedämmung Rohr DN25 Gebäude 0,035W/(mK) einlagig D 30mm kaschiert Alu-Folie**
STLB-Bau 2026-04 047
Kappe aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 76,000 St
DIN 276-2018 / IBP: 412
Bauabschnitte / Kostenträger: 412

**2.4.7.1.0.510 Kappe Mineralwolle AS-Qualität hydrophobiert Wärmedämmung Rohr DN32 Gebäude 0,035W/(mK) einlagig D 30mm kaschiert Alu-Folie**
STLB-Bau 2026-04 047
Kappe aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 37,000 St
DIN 276-2018 / IBP: 412
Bauabschnitte / Kostenträger: 412

**2.4.7.1.0.520 Kappe Mineralwolle AS-Qualität hydrophobiert Wärmedämmung Rohr DN40 Gebäude 0,035W/(mK) einlagig D 40mm kaschiert Alu-Folie**
STLB-Bau 2026-04 047
Kappe aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 14,000 St
DIN 276-2018 / IBP: 412
Bauabschnitte / Kostenträger: 412

**2.4.7.1.0.530 Kappe Mineralwolle AS-Qualität hydrophobiert Wärmedämmung Rohr DN50 Gebäude 0,035W/(mK) einlagig D 60mm kaschiert Alu-Folie**
STLB-Bau 2026-04 047
Kappe aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 5,000 St
DIN 276-2018 / IBP: 412
Bauabschnitte / Kostenträger: 412

**2.4.7.1.0.540 Kappe Mineralwolle AS-Qualität hydrophobiert Wärmedämmung Rohr DN65 Gebäude 0,035W/(mK) einlagig D 80mm kaschiert Alu-Folie**
STLB-Bau 2026-04 047
Kappe aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 3,000 St
DIN 276-2018 / IBP: 412
Bauabschnitte / Kostenträger: 412

**2.4.7.1.0.550 Kappe Mineralwolle AS-Qualität hydrophobiert Wärmedämmung Rohr DN80 Gebäude 0,035W/(mK) einlagig D 100mm kaschiert Alu-Folie**
STLB-Bau 2026-04 047
Kappe aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 1,000 St
DIN 276-2018 / IBP: 412
Bauabschnitte / Kostenträger: 412

**2.4.7.1.0.560 Abflachung Wärmedämmung Rohr DN12 Gebäude Mineralwolle AS-Qualität hydrophobiert D 20mm kaschiert Alu-Folie**
STLB-Bau 2026-04 047
Abflachung für Wärmedämmung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 134,000 St
DIN 276-2018 / IBP: 412
Bauabschnitte / Kostenträger: 412

**2.4.7.1.0.570 Abflachung Wärmedämmung Rohr DN15 Gebäude Mineralwolle AS-Qualität hydrophobiert D 20mm kaschiert Alu-Folie**
STLB-Bau 2026-04 047
Abflachung für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 148,000 St
DIN 276-2018 / IBP: 412
Bauabschnitte / Kostenträger: 412

**2.4.7.1.0.580 Abflachung Wärmedämmung Rohr DN20 Gebäude Mineralwolle AS-Qualität hydrophobiert D 20mm kaschiert Alu-Folie**
STLB-Bau 2026-04 047
Abflachung für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 149,000 St
DIN 276-2018 / IBP: 412
Bauabschnitte / Kostenträger: 412

**2.4.7.1.0.590 Abflachung Wärmedämmung Rohr DN25 Gebäude Mineralwolle AS-Qualität hydrophobiert D 30mm kaschiert Alu-Folie**
STLB-Bau 2026-04 047
Abflachung für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 76,000 St
DIN 276-2018 / IBP: 412
Bauabschnitte / Kostenträger: 412

**2.4.7.1.0.600 Abflachung Wärmedämmung Rohr DN32 Gebäude Mineralwolle AS-Qualität hydrophobiert D 30mm kaschiert Alu-Folie**
STLB-Bau 2026-04 047
Abflachung für Wärmedämmung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 37,000 St
DIN 276-2018 / IBP: 412
Bauabschnitte / Kostenträger: 412

**2.4.7.1.0.610 Abflachung Wärmedämmung Rohr DN40 Gebäude Mineralwolle AS-Qualität hydrophobiert D 40mm kaschiert Alu-Folie**
STLB-Bau 2026-04 047
Abflachung für Wärmedämmung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 14,000 St
DIN 276-2018 / IBP: 412
Bauabschnitte / Kostenträger: 412

**2.4.7.1.0.620 Abflachung Wärmedämmung Rohr DN50 Gebäude Mineralwolle AS-Qualität hydrophobiert D 60mm kaschiert Alu-Folie**
STLB-Bau 2026-04 047
Abflachung für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 5,000 St
DIN 276-2018 / IBP: 412
Bauabschnitte / Kostenträger: 412

**2.4.7.1.0.630 Abflachung Wärmedämmung Rohr DN65 Gebäude Mineralwolle AS-Qualität hydrophobiert D 80mm kaschiert Alu-Folie**
STLB-Bau 2026-04 047
Abflachung für Wärmedämmung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 3,000 St
DIN 276-2018 / IBP: 412
Bauabschnitte / Kostenträger: 412

**2.4.7.1.0.640 Abflachung Wärmedämmung Rohr DN80 Gebäude Mineralwolle AS-Qualität hydrophobiert D 100mm kaschiert Alu-Folie**
STLB-Bau 2026-04 047
Abflachung für Wärmedämmung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 1,000 St
DIN 276-2018 / IBP: 412
Bauabschnitte / Kostenträger: 412

**2.4.7.1.0.650 Endstelle Wärmedämmung Rohr DN12 Gebäude Mineralwolle AS-Qualität hydrophobiert D 20mm kaschiert Alu-Folie**
STLB-Bau 2026-04 047
Endstelle für Wärmedämmung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 1811,000 St
DIN 276-2018 / IBP: 412
Bauabschnitte / Kostenträger: 412

**2.4.7.1.0.660 Endstelle Wärmedämmung Rohr DN15 Gebäude Mineralwolle AS-Qualität hydrophobiert D 20mm kaschiert Alu-Folie**
STLB-Bau 2026-04 047
Endstelle für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 279,000 St
DIN 276-2018 / IBP: 412
Bauabschnitte / Kostenträger: 412

**2.4.7.1.0.670 Endstelle Wärmedämmung Rohr DN20 Gebäude Mineralwolle AS-Qualität hydrophobiert D 20mm kaschiert Alu-Folie**
STLB-Bau 2026-04 047
Endstelle für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 374,000 St
DIN 276-2018 / IBP: 412
Bauabschnitte / Kostenträger: 412

**2.4.7.1.0.680 Endstelle Wärmedämmung Rohr DN25 Gebäude Mineralwolle AS-Qualität hydrophobiert D 30mm kaschiert Alu-Folie**
STLB-Bau 2026-04 047
Endstelle für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 160,000 St
DIN 276-2018 / IBP: 412
Bauabschnitte / Kostenträger: 412

**2.4.7.1.0.690 Endstelle Wärmedämmung Rohr DN32 Gebäude Mineralwolle AS-Qualität hydrophobiert D 30mm kaschiert Alu-Folie**
STLB-Bau 2026-04 047
Endstelle für Wärmedämmung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 68,000 St
DIN 276-2018 / IBP: 412
Bauabschnitte / Kostenträger: 412

**2.4.7.1.0.700 Endstelle Wärmedämmung Rohr DN40 Gebäude Mineralwolle AS-Qualität hydrophobiert D 40mm kaschiert Alu-Folie**
STLB-Bau 2026-04 047
Endstelle für Wärmedämmung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 19,000 St
DIN 276-2018 / IBP: 412
Bauabschnitte / Kostenträger: 412

**2.4.7.1.0.710 Endstelle Wärmedämmung Rohr DN50 Gebäude Mineralwolle AS-Qualität hydrophobiert D 60mm kaschiert Alu-Folie**
STLB-Bau 2026-04 047
Endstelle für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 17,000 St
DIN 276-2018 / IBP: 412
Bauabschnitte / Kostenträger: 412

**2.4.7.1.0.720 Endstelle Wärmedämmung Rohr DN65 Gebäude Mineralwolle AS-Qualität hydrophobiert D 80mm kaschiert Alu-Folie**
STLB-Bau 2026-04 047
Endstelle für Wärmedämmung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 23,000 St
DIN 276-2018 / IBP: 412
Bauabschnitte / Kostenträger: 412

**2.4.7.1.0.730 Endstelle Wärmedämmung Rohr DN80 Gebäude Mineralwolle AS-Qualität hydrophobiert D 100mm kaschiert Alu-Folie**
STLB-Bau 2026-04 047
Endstelle für Wärmedämmung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 17,000 St
DIN 276-2018 / IBP: 412
Bauabschnitte / Kostenträger: 412

*Hinweis*

**2.4.7.1.0.740 Ausschnitt Wärmedämmung Rohr DN12 Gebäude Mineralwolle AS-Qualität hydrophobiert D 20mm kaschiert Alu-Folie**
STLB-Bau 2026-04 047
Ausschnitt für Wärmedämmung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 9654,000 St
DIN 276-2018 / IBP: 412
Bauabschnitte / Kostenträger: 412

**2.4.7.1.0.750 Ausschnitt Wärmedämmung Rohr DN15 Gebäude Mineralwolle AS-Qualität hydrophobiert D 20mm kaschiert Alu-Folie**
STLB-Bau 2026-04 047
Ausschnitt für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 8875,000 St
DIN 276-2018 / IBP: 412
Bauabschnitte / Kostenträger: 412

**2.4.7.1.0.760 Ausschnitt Wärmedämmung Rohr DN20 Gebäude Mineralwolle AS-Qualität hydrophobiert D 20mm kaschiert Alu-Folie**
STLB-Bau 2026-04 047
Ausschnitt für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 6711,000 St
DIN 276-2018 / IBP: 412
Bauabschnitte / Kostenträger: 412

**2.4.7.1.0.770 Ausschnitt Wärmedämmung Rohr DN25 Gebäude Mineralwolle AS-Qualität hydrophobiert D 30mm kaschiert Alu-Folie**
STLB-Bau 2026-04 047
Ausschnitt für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Durchdringungen durch die Dämmung sind mit selbstklebendem Aluminiumband dicht abzukleben'.
Menge: 3024,000 St
DIN 276-2018 / IBP: 412
Bauabschnitte / Kostenträger: 412

**2.4.7.1.0.780 Ausschnitt Wärmedämmung Rohr DN32 Gebäude Mineralwolle AS-Qualität hydrophobiert D 30mm kaschiert Alu-Folie**
STLB-Bau 2026-04 047
Ausschnitt für Wärmedämmung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Durchdringungen durch die Dämmung sind mit selbstklebendem Aluminiumband dicht abzukleben'.
Menge: 1226,000 St
DIN 276-2018 / IBP: 412
Bauabschnitte / Kostenträger: 412

**2.4.7.1.0.790 Ausschnitt Wärmedämmung Rohr DN40 Gebäude Mineralwolle AS-Qualität hydrophobiert D 40mm kaschiert Alu-Folie**
STLB-Bau 2026-04 047
Ausschnitt für Wärmedämmung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Durchdringungen durch die Dämmung sind mit selbstklebendem Aluminiumband dicht abzukleben'.
Menge: 428,000 St
DIN 276-2018 / IBP: 412
Bauabschnitte / Kostenträger: 412

**2.4.7.1.0.800 Ausschnitt Wärmedämmung Rohr DN50 Gebäude Mineralwolle AS-Qualität hydrophobiert D 60mm kaschiert Alu-Folie**
STLB-Bau 2026-04 047
Ausschnitt für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Durchdringungen durch die Dämmung sind mit selbstklebendem Aluminiumband dicht abzukleben'.
Menge: 152,000 St
DIN 276-2018 / IBP: 412
Bauabschnitte / Kostenträger: 412

**2.4.7.1.0.810 Ausschnitt Wärmedämmung Rohr DN65 Gebäude Mineralwolle AS-Qualität hydrophobiert D 80mm kaschiert Alu-Folie**
STLB-Bau 2026-04 047
Ausschnitt für Wärmedämmung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ausführung gemäß Einzelbeschreibung,
Einzelbeschreibungs-Nr 'Durchdringungen durch die Dämmung sind mit selbstklebendem Aluminiumband dicht abzukleben'.
Menge: 196,000 St
DIN 276-2018 / IBP: 412
Bauabschnitte / Kostenträger: 412

**2.4.7.1.0.820 Ausschnitt Wärmedämmung Rohr DN80 Gebäude Mineralwolle AS-Qualität hydrophobiert D 100mm kaschiert Alu-Folie**
STLB-Bau 2026-04 047
Ausschnitt für Wärmedämmung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Durchdringungen durch die Dämmung sind mit selbstklebendem Aluminiumband dicht abzukleben'.
Menge: 3,000 St
DIN 276-2018 / IBP: 412
Bauabschnitte / Kostenträger: 412

**2.4.7.1.0.830 Wärmedämmung Schrägsitzarmatur DN12 Gebäude Mineralwolle AS-Qualität hydrophobiert Matte D 20mm**
STLB-Bau 2026-04 047
Wärmedämmung ohne Ummantelung DIN 4140 an haus- und betriebstechnischen Anlagen, an Schrägsitzarmatur, mit Entleerung, DN 12, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 19,000 St
DIN 276-2018 / IBP: 412
Bauabschnitte / Kostenträger: 412

**2.4.7.1.0.840 Wärmedämmung Schrägsitzarmatur DN15 Gebäude Mineralwolle AS-Qualität hydrophobiert Matte D 20mm**
STLB-Bau 2026-04 047
Wärmedämmung ohne Ummantelung DIN 4140 an haus- und betriebstechnischen Anlagen, an Schrägsitzarmatur, mit Entleerung, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 13,000 St
DIN 276-2018 / IBP: 412
Bauabschnitte / Kostenträger: 412

**2.4.7.1.0.850 Wärmedämmung Schrägsitzarmatur DN20 Gebäude Mineralwolle AS-Qualität hydrophobiert Matte D 20mm**
STLB-Bau 2026-04 047
Wärmedämmung ohne Ummantelung DIN 4140 an haus- und betriebstechnischen Anlagen, an Schrägsitzarmatur, mit Entleerung, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 34,000 St
DIN 276-2018 / IBP: 412
Bauabschnitte / Kostenträger: 412

**2.4.7.1.0.860 Wärmedämmung Schrägsitzarmatur DN25 Gebäude Mineralwolle AS-Qualität hydrophobiert Matte D 30mm**
STLB-Bau 2026-04 047
Wärmedämmung ohne Ummantelung DIN 4140 an haus- und betriebstechnischen Anlagen, an Schrägsitzarmatur, mit Entleerung, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 15,000 St
DIN 276-2018 / IBP: 412
Bauabschnitte / Kostenträger: 412

**2.4.7.1.0.870 Wärmedämmung Schrägsitzarmatur DN32 Gebäude Mineralwolle AS-Qualität hydrophobiert Matte D 30mm**
STLB-Bau 2026-04 047
Wärmedämmung ohne Ummantelung DIN 4140 an haus- und betriebstechnischen Anlagen, an Schrägsitzarmatur, mit Entleerung, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 8,000 St
DIN 276-2018 / IBP: 412
Bauabschnitte / Kostenträger: 412

**2.4.7.1.0.880 Wärmedämmung Schrägsitzarmatur DN40 Gebäude Mineralwolle AS-Qualität hydrophobiert Matte D 40mm**
STLB-Bau 2026-04 047
Wärmedämmung ohne Ummantelung DIN 4140 an haus- und betriebstechnischen Anlagen, an Schrägsitzarmatur, mit Entleerung, DN 40, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 4,000 St
DIN 276-2018 / IBP: 412
Bauabschnitte / Kostenträger: 412

**2.4.7.1.0.890 Wärmedämmung Schrägsitzarmatur DN50 Gebäude Mineralwolle AS-Qualität hydrophobiert Matte D 60mm**
STLB-Bau 2026-04 047
Wärmedämmung ohne Ummantelung DIN 4140 an haus- und betriebstechnischen Anlagen, an Schrägsitzarmatur, mit Entleerung, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 2,000 St
DIN 276-2018 / IBP: 412
Bauabschnitte / Kostenträger: 412

**2.4.7.1.0.900 Wärmedämmung Schrägsitzarmatur DN65 Gebäude Mineralwolle AS-Qualität hydrophobiert Matte D 80mm**
STLB-Bau 2026-04 047
Wärmedämmung ohne Ummantelung DIN 4140 an haus- und betriebstechnischen Anlagen, an Schrägsitzarmatur, mit Entleerung, DN 65, Mindestabstände DIN 4140 sind nicht eingehalten, im Gebäude, keine ausreichende Konvektion bzw. unzureichender Abstand zu Objekten, Dämmung aus Mineralwolle DIN EN 14303, AS-Qualität und hydrophobiert, als Lamellenmatte, einlagig, Dämmschichtdicke 80 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 30,000 St
DIN 276-2018 / IBP: 412
Bauabschnitte / Kostenträger: 412

**2.4.7.1.0.910 Wärmedämmung Schrägsitzarmatur DN80 Gebäude Mineralwolle AS-Qualität hydrophobiert Matte D 100mm**
STLB-Bau 2026-04 047
Wärmedämmung ohne Ummantelung DIN 4140 an haus- und betriebstechnischen Anlagen, an Schrägsitzarmatur, mit Entleerung, DN 80, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 19,000 St
DIN 276-2018 / IBP: 412
Bauabschnitte / Kostenträger: 412

**2.4.7.1.0.920 Wärmedämmung Flanschenpaar DN20 Gebäude Mineralwolle AS-Qualität hydrophobiert Matte D 20mm**
STLB-Bau 2026-04 047
Wärmedämmung ohne Ummantelung DIN 4140 an haus- und betriebstechnischen Anlagen, an Flanschenpaar, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 11,000 St
DIN 276-2018 / IBP: 412
Bauabschnitte / Kostenträger: 412

**2.4.7.1.0.930 Wärmedämmung Flanschenpaar DN25 Gebäude Mineralwolle AS-Qualität hydrophobiert Matte D 30mm**
STLB-Bau 2026-04 047
Wärmedämmung ohne Ummantelung DIN 4140 an haus- und betriebstechnischen Anlagen, an Flanschenpaar, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 18,900 St
DIN 276-2018 / IBP: 412
Bauabschnitte / Kostenträger: 412

**2.4.7.1.0.940 Wärmedämmung Flanschenpaar DN32 Gebäude Mineralwolle AS-Qualität hydrophobiert Matte D 30mm**
STLB-Bau 2026-04 047
Wärmedämmung ohne Ummantelung DIN 4140 an haus- und betriebstechnischen Anlagen, an Flanschenpaar, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 22,680 St
DIN 276-2018 / IBP: 412
Bauabschnitte / Kostenträger: 412

**2.4.7.1.0.950 Wärmedämmung Flanschenpaar DN40 Gebäude Mineralwolle AS-Qualität hydrophobiert Matte D 40mm**
STLB-Bau 2026-04 047
Wärmedämmung ohne Ummantelung DIN 4140 an haus- und betriebstechnischen Anlagen, an Flanschenpaar, DN 40, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 15,120 St
DIN 276-2018 / IBP: 412
Bauabschnitte / Kostenträger: 412

**2.4.7.1.0.960 Wärmedämmung Flanschenpaar DN50 Gebäude Mineralwolle AS-Qualität hydrophobiert Matte D 60mm**
STLB-Bau 2026-04 047
Wärmedämmung ohne Ummantelung DIN 4140 an haus- und betriebstechnischen Anlagen, an Flanschenpaar, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 11,340 St
DIN 276-2018 / IBP: 412
Bauabschnitte / Kostenträger: 412

**2.4.7.1.0.970 Wärmedämmung Flanschenpaar DN65 Gebäude Mineralwolle AS-Qualität hydrophobiert Matte D 80mm**
STLB-Bau 2026-04 047
Wärmedämmung ohne Ummantelung DIN 4140 an haus- und betriebstechnischen Anlagen, an Flanschenpaar, DN 65, Mindestabstände DIN 4140 sind nicht eingehalten, im Gebäude, keine ausreichende Konvektion bzw. unzureichender Abstand zu Objekten, Dämmung aus Mineralwolle DIN EN 14303, AS-Qualität und hydrophobiert, als Lamellenmatte, einlagig, Dämmschichtdicke 80 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 43,000 St
DIN 276-2018 / IBP: 412
Bauabschnitte / Kostenträger: 412

**2.4.7.1.0.980 Wärmedämmung Flanschenpaar DN80 Gebäude Mineralwolle AS-Qualität hydrophobiert Matte D 100mm**
STLB-Bau 2026-04 047
Wärmedämmung ohne Ummantelung DIN 4140 an haus- und betriebstechnischen Anlagen, an Flanschenpaar, DN 80, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 32,000 St
DIN 276-2018 / IBP: 412
Bauabschnitte / Kostenträger: 412

*Hinweis*

###### 2.4.7.1.1 Mineralwolle mit Ummantelung für Edelstahlrohre

*Hinweis*

*Hinweis*

*Hinweis: Betriebs- und Umgebungsbedingungen: Winterfall: Min. Medium-Betriebstemperatur +10 Grad C, Max. Umgebungstemperatur im Gebäude +32 Grad C, Max. relative Luftfeuchte der Umgebung im Gebäude 75%. Sommerfall: Max. Medium-Betriebstemperatur +10 Grad C, Max. Umgebungstemperatur im Gebäude +32 Grad C, Max. relative Luftfeuchte der Umgebung im Gebäude 75%.*

*Hinweis: Hinweis zu diffusionsdichte Ausführung mit Dampfbremse*
In den nachfolgenden Positionen ist bei der Dämmung zu berücksichtigen, dass diese diffusionsdicht auszuführen ist und die Dampfbremse gesamtheitlich, ohne Unterbrechung, durchgezogen sein muss.

*Hinweis: Hinweis zu Belüftungs- bzw. Entwässerungsbohrungen*
In den nachfolgenden Positionen ist bei der Ummantelung zu berücksichtigen,
an der unteren Scheitellinie der Ummantelung von Rohrleitungen sind mindestens drei Belüftungs- bzw. Entwässerungsbohrungen je Meter mit einem
Mindestdurchmesser von 10 mm anzubringen.
Die Ummantelung darf dann keine Berührung mit dem Dämmstoff haben, sondern muss mittels Abstandshaltern oder Noppenfolie (siehe Pos. Tragkonstruktion) auf Abstand gehalten werden. Abstandshalter können wie folgt gewählt werden: z. B. Noppenfolie vollflächig bei nicht druckfesten Dämmstoffen, Blechstreifen mit Wellenband oder Noppenfolienstreifen bei druckfesten Dämmstoffen. Der Luftspalt ist so zu bemessen, dass Ummantelungsbefestigungsmittel die Dampfbremse nicht beschädigen.

*Hinweis*

*Hinweis*

*Hinweis: Dämmung bis 2,5m Montagehöhe in stoßgefährdeten Bereichen*

*Hinweis: Hinweis zu Verbindungen*
In den nachfolgenden Positionen ist bei der Dämmung zu berücksichtigen, dass alle Rohrleitungen sowie Form- und Passstücke mit Pressverbindungen verbunden werden.

**2.4.7.1.1.10 Wärmedämmung Ummantelung Rohr DN12 Gebäude Mineralwolle AS-Qualität hydrophobiert Rohrschale D 20mm Mantel Blech Stahl verz**
STLB-Bau 2026-04 047
Wärmedämmung einschl. Ummantelung DIN 4140 an haus- und betriebstechnischen Anlagen, an Rohrleitung, DN 12, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 1341,000 M
DIN 276-2018 / IBP: 412
Bauabschnitte / Kostenträger: 412

**2.4.7.1.1.20 Wärmedämmung Ummantelung Rohr DN15 Gebäude Mineralwolle AS-Qualität hydrophobiert Rohrschale D 20mm Mantel Blech Stahl verz**
STLB-Bau 2026-04 047
Wärmedämmung einschl. Ummantelung DIN 4140 an haus- und betriebstechnischen Anlagen, an Rohrleitung, DN 15, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 1479,000 M
DIN 276-2018 / IBP: 412
Bauabschnitte / Kostenträger: 412

**2.4.7.1.1.30 Wärmedämmung Ummantelung Rohr DN20 Gebäude Mineralwolle AS-Qualität hydrophobiert Rohrschale D 20mm Mantel Blech Stahl verz**
STLB-Bau 2026-04 047
Wärmedämmung einschl. Ummantelung DIN 4140 an haus- und betriebstechnischen Anlagen, an Rohrleitung, DN 20, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 1491,000 M
DIN 276-2018 / IBP: 412
Bauabschnitte / Kostenträger: 412

**2.4.7.1.1.40 Wärmedämmung Ummantelung Rohr DN25 Gebäude Mineralwolle AS-Qualität hydrophobiert Rohrschale D 30mm Mantel Blech Stahl verz**
STLB-Bau 2026-04 047
Wärmedämmung einschl. Ummantelung DIN 4140 an haus- und betriebstechnischen Anlagen, an Rohrleitung, DN 25, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 756,000 M
DIN 276-2018 / IBP: 412
Bauabschnitte / Kostenträger: 412

**2.4.7.1.1.50 Wärmedämmung Ummantelung Rohr DN32 Gebäude Mineralwolle AS-Qualität hydrophobiert Rohrschale D 30mm Mantel Blech Stahl verz**
STLB-Bau 2026-04 047
Wärmedämmung einschl. Ummantelung DIN 4140 an haus- und betriebstechnischen Anlagen, an Rohrleitung, DN 32, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 213,000 m
DIN 276-2018 / IBP: 412
Bauabschnitte / Kostenträger: 412

**2.4.7.1.1.60 Wärmedämmung Ummantelung Rohr DN40 Gebäude Mineralwolle AS-Qualität hydrophobiert Rohrschale D 40mm Mantel Blech Stahl verz**
STLB-Bau 2026-04 047
Wärmedämmung einschl. Ummantelung DIN 4140 an haus- und betriebstechnischen Anlagen, an Rohrleitung, DN 40, Rohrverbindung als Pressverbindung, Mindestabstände DIN 4140 sind nicht eingehalten, im Gebäude, keine ausreichende Konvektion bzw. unzureichender Abstand zu Objekten, Dämmung aus Mineralwolle DIN EN 14303, AS-Qualität und hydrophobiert, als Rohrschale, Dämmschichtdicke 40 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 143,000 M
DIN 276-2018 / IBP: 412
Bauabschnitte / Kostenträger: 412

**2.4.7.1.1.70 Wärmedämmung Ummantelung Rohr DN50 Gebäude Mineralwolle AS-Qualität hydrophobiert Rohrschale D 60mm Mantel Blech Stahl verz**
STLB-Bau 2026-04 047
Wärmedämmung einschl. Ummantelung DIN 4140 an haus- und betriebstechnischen Anlagen, an Rohrleitung, DN 50, Rohrverbindung als Pressverbindung, Mindestabstände DIN 4140 sind nicht eingehalten, im Gebäude, keine ausreichende Konvektion bzw. unzureichender Abstand zu Objekten, Dämmung aus Mineralwolle DIN EN 14303, AS-Qualität und hydrophobiert, als Rohrschale, Dämmschichtdicke 60 mm, Brandverhaltensklasse DIN EN 13501-1 A2 -s1, d0 (nichtbrennbar), Schmelzpunkt größer 1000 Grad C, DIN 4102-17, Wärmeleitfähigkeit 0,035 W/(mK) bei 40 Grad C Mitteltemperatur DIN EN 12667, kaschiert mit Alufolie, Ummantelung aus nichtprofiliertem Blech, Stahl, feuerverzinkt, Blechdicke 0,6 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 51,000 M
DIN 276-2018 / IBP: 412
Bauabschnitte / Kostenträger: 412

**2.4.7.1.1.80 Wärmedämmung Ummantelung Rohr DN65 Gebäude Mineralwolle AS-Qualität hydrophobiert Rohrschale D 80mm Mantel Blech Stahl verz**
STLB-Bau 2026-04 047
Wärmedämmung einschl. Ummantelung DIN 4140 an haus- und betriebstechnischen Anlagen, an Rohrleitung, DN 65, Rohrverbindung als Pressverbindung, Mindestabstände DIN 4140 sind nicht eingehalten, im Gebäude, keine ausreichende Konvektion bzw. unzureichender Abstand zu Objekten, Dämmung aus Mineralwolle DIN EN 14303, AS-Qualität und hydrophobiert, als Rohrschale, Dämmschichtdicke 80 mm, Brandverhaltensklasse DIN EN 13501-1 A2 -s1, d0 (nichtbrennbar), Schmelzpunkt größer 1000 Grad C, DIN 4102-17, Wärmeleitfähigkeit 0,035 W/(mK) bei 40 Grad C Mitteltemperatur DIN EN 12667, kaschiert mit Alufolie, Ummantelung aus nichtprofiliertem Blech, Stahl, feuerverzinkt, Blechdicke 0,6 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 33,000 M
DIN 276-2018 / IBP: 412
Bauabschnitte / Kostenträger: 412

**2.4.7.1.1.90 Wärmedämmung Ummantelung Rohr DN80 Gebäude Mineralwolle AS-Qualität hydrophobiert Rohrschale D 100mm Mantel Blech Stahl verz**
STLB-Bau 2026-04 047
Wärmedämmung einschl. Ummantelung DIN 4140 an haus- und betriebstechnischen Anlagen, an Rohrleitung, DN 80, Rohrverbindung als Pressverbindung, Mindestabstände DIN 4140 sind nicht eingehalten, im Gebäude, keine ausreichende Konvektion bzw. unzureichender Abstand zu Objekten, Dämmung aus Mineralwolle DIN EN 14303, AS-Qualität und hydrophobiert, als Rohrschale, Dämmschichtdicke 100 mm, Brandverhaltensklasse DIN EN 13501-1 A2 -s1, d0 (nichtbrennbar), Schmelzpunkt größer 1000 Grad C, DIN 4102-17, Wärmeleitfähigkeit 0,035 W/(mK) bei 40 Grad C Mitteltemperatur DIN EN 12667, kaschiert mit Alufolie, Ummantelung aus nichtprofiliertem Blech, Stahl, feuerverzinkt, Blechdicke 0,6 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 9,000 M
DIN 276-2018 / IBP: 412
Bauabschnitte / Kostenträger: 412

*Hinweis*

*Hinweis*

*Hinweis: Nachfolgende Formstücke, Passstücke, Ausschnitte etc.*
Nachfolgende Formstücke, Passstücke, Ausschnitte etc.
beziehen sich auf alle vorgenannten Medien, Temperaturen, Montageorte und -höhen sowie ggf. zusätzlich beschriebene Sicherungsmaßnahmen.
Behinderungen durch beengte Montage- und Platzverhältnisse sind grundsätzlich in den Einheitspreisen mit einzukalkulieren.

**2.4.7.1.1.100 Passstück Mineralwolle AS-Qualität hydrophobiert Wärmedämmung Ummantelung Rohr DN12 Gebäude 0,035W/(mK) einlagig D 20mm kaschiert Alu-Folie Mantel Blech Stahl verz D 0,5mm verschrauben**
STLB-Bau 2026-04 047
Passstück aus Mineralwolle DIN EN 14303, AS-Qualität und hydrophobiert, Wärmedämmung einschl. Ummantelung DIN 4140 an haus- und betriebstechnischen Anlagen, an Rohrleitung, DN 12, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1338,000 St
DIN 276-2018 / IBP: 412
Bauabschnitte / Kostenträger: 412

**2.4.7.1.1.110 Passstück Mineralwolle AS-Qualität hydrophobiert Wärmedämmung Ummantelung Rohr DN15 Gebäude 0,035W/(mK) einlagig D 20mm kaschiert Alu-Folie Mantel Blech Stahl verz D 0,5mm verschrauben**
STLB-Bau 2026-04 047
Passstück aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1475,000 St
DIN 276-2018 / IBP: 412
Bauabschnitte / Kostenträger: 412

**2.4.7.1.1.120 Passstück Mineralwolle AS-Qualität hydrophobiert Wärmedämmung Ummantelung Rohr DN20 Gebäude 0,035W/(mK) einlagig D 20mm kaschiert Alu-Folie Mantel Blech Stahl verz D 0,5mm verschrauben**
STLB-Bau 2026-04 047
Passstück aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1488,000 St
DIN 276-2018 / IBP: 412
Bauabschnitte / Kostenträger: 412

**2.4.7.1.1.130 Passstück Mineralwolle AS-Qualität hydrophobiert Wärmedämmung Ummantelung Rohr DN25 Gebäude 0,035W/(mK) einlagig D 30mm kaschiert Alu-Folie Mantel Blech Stahl verz D 0,5mm verschrauben**
STLB-Bau 2026-04 047
Passstück aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 754,000 St
DIN 276-2018 / IBP: 412
Bauabschnitte / Kostenträger: 412

**2.4.7.1.1.140 Passstück Mineralwolle AS-Qualität hydrophobiert Wärmedämmung Ummantelung Rohr DN32 Gebäude 0,035W/(mK) einlagig D 30mm kaschiert Alu-Folie Mantel Blech Stahl verz D 0,5mm verschrauben**
STLB-Bau 2026-04 047
Passstück aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 214,000 St
DIN 276-2018 / IBP: 412
Bauabschnitte / Kostenträger: 412

**2.4.7.1.1.150 Passstück Mineralwolle AS-Qualität hydrophobiert Wärmedämmung Ummantelung Rohr DN40 Gebäude 0,035W/(mK) einlagig D 40mm kaschiert Alu-Folie Mantel Blech Stahl verz D 0,5mm verschrauben**
STLB-Bau 2026-04 047
Passstück aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 143,000 St
DIN 276-2018 / IBP: 412
Bauabschnitte / Kostenträger: 412

**2.4.7.1.1.160 Passstück Mineralwolle AS-Qualität hydrophobiert Wärmedämmung Ummantelung Rohr DN50 Gebäude 0,035W/(mK) einlagig D 60mm kaschiert Alu-Folie Mantel Blech Stahl verz D 0,6mm verschrauben**
STLB-Bau 2026-04 047
Passstück aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 50,000 St
DIN 276-2018 / IBP: 412
Bauabschnitte / Kostenträger: 412

**2.4.7.1.1.170 Passstück Mineralwolle AS-Qualität hydrophobiert Wärmedämmung Ummantelung Rohr DN65 Gebäude 0,035W/(mK) einlagig D 80mm kaschiert Alu-Folie Mantel Blech Stahl verz D 0,6mm verschrauben**
STLB-Bau 2026-04 047
Passstück aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 33,000 St
DIN 276-2018 / IBP: 412
Bauabschnitte / Kostenträger: 412

**2.4.7.1.1.180 Passstück Mineralwolle AS-Qualität hydrophobiert Wärmedämmung Ummantelung Rohr DN80 Gebäude 0,035W/(mK) einlagig D 100mm kaschiert Alu-Folie Mantel Blech Stahl verz D 0,6mm verschrauben**
STLB-Bau 2026-04 047
Passstück aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 9,000 St
DIN 276-2018 / IBP: 412
Bauabschnitte / Kostenträger: 412

**2.4.7.1.1.190 Bogen Mineralwolle AS-Qualität hydrophobiert Wärmedämmung Ummantelung Rohr DN12 Gebäude 0,035W/(mK) einlagig D 20mm kaschiert Alu-Folie Mantel Blech Stahl verz D 0,5mm verschrauben**
STLB-Bau 2026-04 047
Bogen aus Mineralwolle DIN EN 14303, AS-Qualität und hydrophobiert, Wärmedämmung einschl. Ummantelung DIN 4140 an haus- und betriebstechnischen Anlagen, an Rohrleitung, DN 12, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 854,000 St
DIN 276-2018 / IBP: 412
Bauabschnitte / Kostenträger: 412

**2.4.7.1.1.200 Bogen Mineralwolle AS-Qualität hydrophobiert Wärmedämmung Ummantelung Rohr DN15 Gebäude 0,035W/(mK) einlagig D 20mm kaschiert Alu-Folie Mantel Blech Stahl verz D 0,5mm verschrauben**
STLB-Bau 2026-04 047
Bogen aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1157,000 St
DIN 276-2018 / IBP: 412
Bauabschnitte / Kostenträger: 412

**2.4.7.1.1.210 Bogen Mineralwolle AS-Qualität hydrophobiert Wärmedämmung Ummantelung Rohr DN20 Gebäude 0,035W/(mK) einlagig D 20mm kaschiert Alu-Folie Mantel Blech Stahl verz D 0,5mm verschrauben**
STLB-Bau 2026-04 047
Bogen aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1254,000 St
DIN 276-2018 / IBP: 412
Bauabschnitte / Kostenträger: 412

**2.4.7.1.1.220 Bogen Mineralwolle AS-Qualität hydrophobiert Wärmedämmung Ummantelung Rohr DN25 Gebäude 0,035W/(mK) einlagig D 30mm kaschiert Alu-Folie Mantel Blech Stahl verz D 0,5mm verschrauben**
STLB-Bau 2026-04 047
Bogen aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 369,000 St
DIN 276-2018 / IBP: 412
Bauabschnitte / Kostenträger: 412

**2.4.7.1.1.230 Bogen Mineralwolle AS-Qualität hydrophobiert Wärmedämmung Ummantelung Rohr DN32 Gebäude 0,035W/(mK) einlagig D 30mm kaschiert Alu-Folie Mantel Blech Stahl verz D 0,5mm verschrauben**
STLB-Bau 2026-04 047
Bogen aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 95,000 St
DIN 276-2018 / IBP: 412
Bauabschnitte / Kostenträger: 412

**2.4.7.1.1.240 Bogen Mineralwolle AS-Qualität hydrophobiert Wärmedämmung Ummantelung Rohr DN40 Gebäude 0,035W/(mK) einlagig D 40mm kaschiert Alu-Folie Mantel Blech Stahl verz D 0,5mm verschrauben**
STLB-Bau 2026-04 047
Bogen aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 52,000 St
DIN 276-2018 / IBP: 412
Bauabschnitte / Kostenträger: 412

**2.4.7.1.1.250 Bogen Mineralwolle AS-Qualität hydrophobiert Wärmedämmung Ummantelung Rohr DN50 Gebäude 0,035W/(mK) einlagig D 60mm kaschiert Alu-Folie Mantel Blech Stahl verz D 0,6mm verschrauben**
STLB-Bau 2026-04 047
Bogen aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 23,000 St
DIN 276-2018 / IBP: 412
Bauabschnitte / Kostenträger: 412

**2.4.7.1.1.260 Bogen Mineralwolle AS-Qualität hydrophobiert Wärmedämmung Ummantelung Rohr DN65 Gebäude 0,035W/(mK) einlagig D 80mm kaschiert Alu-Folie Mantel Blech Stahl verz D 0,6mm verschrauben**
STLB-Bau 2026-04 047
Bogen aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 7,000 St
DIN 276-2018 / IBP: 412
Bauabschnitte / Kostenträger: 412

**2.4.7.1.1.270 Bogen Mineralwolle AS-Qualität hydrophobiert Wärmedämmung Ummantelung Rohr DN80 Gebäude 0,035W/(mK) einlagig D 100mm kaschiert Alu-Folie Mantel Blech Stahl verz D 0,6mm verschrauben**
STLB-Bau 2026-04 047
Bogen aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DIN 276-2018 / IBP: 412
Bauabschnitte / Kostenträger: 412

*Hinweis*

**2.4.7.1.1.280 Stutzen Mineralwolle AS-Qualität hydrophobiert Wärmedämmung Ummantelung Rohr DN12 Gebäude 0,035W/(mK) einlagig D 20mm kaschiert Alu-Folie Mantel Blech Stahl verz D 0,5mm verschrauben**
STLB-Bau 2026-04 047
Stutzen aus Mineralwolle DIN EN 14303, AS-Qualität und hydrophobiert, Wärmedämmung einschl. Ummantelung DIN 4140 an haus- und betriebstechnischen Anlagen, an Rohrleitung, DN 12, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 60,000 St
DIN 276-2018 / IBP: 412
Bauabschnitte / Kostenträger: 412

**2.4.7.1.1.290 Stutzen Mineralwolle AS-Qualität hydrophobiert Wärmedämmung Ummantelung Rohr DN15 Gebäude 0,035W/(mK) einlagig D 20mm kaschiert Alu-Folie Mantel Blech Stahl verz D 0,5mm verschrauben**
STLB-Bau 2026-04 047
Stutzen aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 82,000 St
DIN 276-2018 / IBP: 412
Bauabschnitte / Kostenträger: 412

**2.4.7.1.1.300 Stutzen Mineralwolle AS-Qualität hydrophobiert Wärmedämmung Ummantelung Rohr DN20 Gebäude 0,035W/(mK) einlagig D 20mm kaschiert Alu-Folie Mantel Blech Stahl verz D 0,5mm verschrauben**
STLB-Bau 2026-04 047
Stutzen aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 95,000 St
DIN 276-2018 / IBP: 412
Bauabschnitte / Kostenträger: 412

**2.4.7.1.1.310 Stutzen Mineralwolle AS-Qualität hydrophobiert Wärmedämmung Ummantelung Rohr DN25 Gebäude 0,035W/(mK) einlagig D 30mm kaschiert Alu-Folie Mantel Blech Stahl verz D 0,5mm verschrauben**
STLB-Bau 2026-04 047
Stutzen aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 43,000 St
DIN 276-2018 / IBP: 412
Bauabschnitte / Kostenträger: 412

**2.4.7.1.1.320 Stutzen Mineralwolle AS-Qualität hydrophobiert Wärmedämmung Ummantelung Rohr DN32 Gebäude 0,035W/(mK) einlagig D 30mm kaschiert Alu-Folie Mantel Blech Stahl verz D 0,5mm verschrauben**
STLB-Bau 2026-04 047
Stutzen aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 26,000 St
DIN 276-2018 / IBP: 412
Bauabschnitte / Kostenträger: 412

**2.4.7.1.1.330 Stutzen Mineralwolle AS-Qualität hydrophobiert Wärmedämmung Ummantelung Rohr DN40 Gebäude 0,035W/(mK) einlagig D 40mm kaschiert Alu-Folie Mantel Blech Stahl verz D 0,5mm verschrauben**
STLB-Bau 2026-04 047
Stutzen aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 10,000 St
DIN 276-2018 / IBP: 412
Bauabschnitte / Kostenträger: 412

**2.4.7.1.1.340 Stutzen Mineralwolle AS-Qualität hydrophobiert Wärmedämmung Ummantelung Rohr DN50 Gebäude 0,035W/(mK) einlagig D 60mm kaschiert Alu-Folie Mantel Blech Stahl verz D 0,6mm verschrauben**
STLB-Bau 2026-04 047
Stutzen aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 5,000 St
DIN 276-2018 / IBP: 412
Bauabschnitte / Kostenträger: 412

**2.4.7.1.1.350 Stutzen Mineralwolle AS-Qualität hydrophobiert Wärmedämmung Ummantelung Rohr DN65 Gebäude 0,035W/(mK) einlagig D 80mm kaschiert Alu-Folie Mantel Blech Stahl verz D 0,6mm verschrauben**
STLB-Bau 2026-04 047
Stutzen aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DIN 276-2018 / IBP: 412
Bauabschnitte / Kostenträger: 412

**2.4.7.1.1.360 Stutzen Mineralwolle AS-Qualität hydrophobiert Wärmedämmung Ummantelung Rohr DN80 Gebäude 0,035W/(mK) einlagig D 100mm kaschiert Alu-Folie Mantel Blech Stahl verz D 0,6mm verschrauben**
STLB-Bau 2026-04 047
Stutzen aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DIN 276-2018 / IBP: 412
Bauabschnitte / Kostenträger: 412

**2.4.7.1.1.370 Reduzierung Mineralwolle AS-Qualität hydrophobiert Wärmedämmung Ummantelung Rohr DN15 Gebäude 0,035W/(mK) einlagig D 20mm kaschiert Alu-Folie Mantel Blech Stahl verz D 0,5mm verschrauben**
STLB-Bau 2026-04 047
Reduzierung aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 9,000 St
DIN 276-2018 / IBP: 412
Bauabschnitte / Kostenträger: 412

**2.4.7.1.1.380 Reduzierung Mineralwolle AS-Qualität hydrophobiert Wärmedämmung Ummantelung Rohr DN20 Gebäude 0,035W/(mK) einlagig D 20mm kaschiert Alu-Folie Mantel Blech Stahl verz D 0,5mm verschrauben**
STLB-Bau 2026-04 047
Reduzierung aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 10,000 St
DIN 276-2018 / IBP: 412
Bauabschnitte / Kostenträger: 412

**2.4.7.1.1.390 Reduzierung Mineralwolle AS-Qualität hydrophobiert Wärmedämmung Ummantelung Rohr DN25 Gebäude 0,035W/(mK) einlagig D 30mm kaschiert Alu-Folie Mantel Blech Stahl verz D 0,5mm verschrauben**
STLB-Bau 2026-04 047
Reduzierung aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DIN 276-2018 / IBP: 412
Bauabschnitte / Kostenträger: 412

**2.4.7.1.1.400 Reduzierung Mineralwolle AS-Qualität hydrophobiert Wärmedämmung Ummantelung Rohr DN32 Gebäude 0,035W/(mK) einlagig D 30mm kaschiert Alu-Folie Mantel Blech Stahl verz D 0,5mm verschrauben**
STLB-Bau 2026-04 047
Reduzierung aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DIN 276-2018 / IBP: 412
Bauabschnitte / Kostenträger: 412

**2.4.7.1.1.410 Reduzierung Mineralwolle AS-Qualität hydrophobiert Wärmedämmung Ummantelung Rohr DN40 Gebäude 0,035W/(mK) einlagig D 40mm kaschiert Alu-Folie Mantel Blech Stahl verz D 0,5mm verschrauben**
STLB-Bau 2026-04 047
Reduzierung aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DIN 276-2018 / IBP: 412
Bauabschnitte / Kostenträger: 412

**2.4.7.1.1.420 Reduzierung Mineralwolle AS-Qualität hydrophobiert Wärmedämmung Ummantelung Rohr DN50 Gebäude 0,035W/(mK) einlagig D 60mm kaschiert Alu-Folie Mantel Blech Stahl verz D 0,6mm verschrauben**
STLB-Bau 2026-04 047
Reduzierung aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DIN 276-2018 / IBP: 412
Bauabschnitte / Kostenträger: 412

**2.4.7.1.1.430 Reduzierung Mineralwolle AS-Qualität hydrophobiert Wärmedämmung Ummantelung Rohr DN65 Gebäude 0,035W/(mK) einlagig D 80mm kaschiert Alu-Folie Mantel Blech Stahl verz D 0,6mm verschrauben**
STLB-Bau 2026-04 047
Reduzierung aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DIN 276-2018 / IBP: 412
Bauabschnitte / Kostenträger: 412

**2.4.7.1.1.440 Reduzierung Mineralwolle AS-Qualität hydrophobiert Wärmedämmung Ummantelung Rohr DN80 Gebäude 0,035W/(mK) einlagig D 100mm kaschiert Alu-Folie Mantel Blech Stahl verz D 0,6mm verschrauben**
STLB-Bau 2026-04 047
Reduzierung aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DIN 276-2018 / IBP: 412
Bauabschnitte / Kostenträger: 412

**2.4.7.1.1.450 Kappe Mineralwolle AS-Qualität hydrophobiert Wärmedämmung Ummantelung Rohr DN12 Gebäude 0,035W/(mK) einlagig D 20mm kaschiert Alu-Folie Mantel Blech Stahl verz D 0,5mm verschrauben**
STLB-Bau 2026-04 047
Kappe aus Mineralwolle DIN EN 14303, AS-Qualität und hydrophobiert, Wärmedämmung einschl. Ummantelung DIN 4140 an haus- und betriebstechnischen Anlagen, an Rohrleitung, DN 12, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 13,000 St
DIN 276-2018 / IBP: 412
Bauabschnitte / Kostenträger: 412

**2.4.7.1.1.460 Kappe Mineralwolle AS-Qualität hydrophobiert Wärmedämmung Ummantelung Rohr DN15 Gebäude 0,035W/(mK) einlagig D 20mm kaschiert Alu-Folie Mantel Blech Stahl verz D 0,5mm verschrauben**
STLB-Bau 2026-04 047
Kappe aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 15,000 St
DIN 276-2018 / IBP: 412
Bauabschnitte / Kostenträger: 412

**2.4.7.1.1.470 Kappe Mineralwolle AS-Qualität hydrophobiert Wärmedämmung Ummantelung Rohr DN20 Gebäude 0,035W/(mK) einlagig D 20mm kaschiert Alu-Folie Mantel Blech Stahl verz D 0,5mm verschrauben**
STLB-Bau 2026-04 047
Kappe aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 15,000 St
DIN 276-2018 / IBP: 412
Bauabschnitte / Kostenträger: 412

**2.4.7.1.1.480 Kappe Mineralwolle AS-Qualität hydrophobiert Wärmedämmung Ummantelung Rohr DN25 Gebäude 0,035W/(mK) einlagig D 30mm kaschiert Alu-Folie Mantel Blech Stahl verz D 0,5mm verschrauben**
STLB-Bau 2026-04 047
Kappe aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 8,000 St
DIN 276-2018 / IBP: 412
Bauabschnitte / Kostenträger: 412

**2.4.7.1.1.490 Kappe Mineralwolle AS-Qualität hydrophobiert Wärmedämmung Ummantelung Rohr DN32 Gebäude 0,035W/(mK) einlagig D 30mm kaschiert Alu-Folie Mantel Blech Stahl verz D 0,5mm verschrauben**
STLB-Bau 2026-04 047
Kappe aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DIN 276-2018 / IBP: 412
Bauabschnitte / Kostenträger: 412

**2.4.7.1.1.500 Kappe Mineralwolle AS-Qualität hydrophobiert Wärmedämmung Ummantelung Rohr DN40 Gebäude 0,035W/(mK) einlagig D 40mm kaschiert Alu-Folie Mantel Blech Stahl verz D 0,5mm verschrauben**
STLB-Bau 2026-04 047
Kappe aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DIN 276-2018 / IBP: 412
Bauabschnitte / Kostenträger: 412

**2.4.7.1.1.510 Kappe Mineralwolle AS-Qualität hydrophobiert Wärmedämmung Ummantelung Rohr DN50 Gebäude 0,035W/(mK) einlagig D 60mm kaschiert Alu-Folie Mantel Blech Stahl verz D 0,6mm verschrauben**
STLB-Bau 2026-04 047
Kappe aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DIN 276-2018 / IBP: 412
Bauabschnitte / Kostenträger: 412

**2.4.7.1.1.520 Kappe Mineralwolle AS-Qualität hydrophobiert Wärmedämmung Ummantelung Rohr DN65 Gebäude 0,035W/(mK) einlagig D 80mm kaschiert Alu-Folie Mantel Blech Stahl verz D 0,6mm verschrauben**
STLB-Bau 2026-04 047
Kappe aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DIN 276-2018 / IBP: 412
Bauabschnitte / Kostenträger: 412

**2.4.7.1.1.530 Kappe Mineralwolle AS-Qualität hydrophobiert Wärmedämmung Ummantelung Rohr DN80 Gebäude 0,035W/(mK) einlagig D 100mm kaschiert Alu-Folie Mantel Blech Stahl verz D 0,6mm verschrauben**
STLB-Bau 2026-04 047
Kappe aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DIN 276-2018 / IBP: 412
Bauabschnitte / Kostenträger: 412

**2.4.7.1.1.540 Abflachung Wärmedämmung Ummantelung Rohr DN12 Gebäude Mineralwolle AS-Qualität hydrophobiert D 20mm kaschiert Alu-Folie Mantel Blech Stahl verz D 0,5mm verschrauben**
STLB-Bau 2026-04 047
Abflachung für Wärmedämmung einschl. Ummantelung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 268,000 St
DIN 276-2018 / IBP: 412
Bauabschnitte / Kostenträger: 412

**2.4.7.1.1.550 Abflachung Wärmedämmung Ummantelung Rohr DN15 Gebäude Mineralwolle AS-Qualität hydrophobiert D 20mm kaschiert Alu-Folie Mantel Blech Stahl verz D 0,5mm verschrauben**
STLB-Bau 2026-04 047
Abflachung für Wärmedämmung einschl. Ummantelung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 296,000 St
DIN 276-2018 / IBP: 412
Bauabschnitte / Kostenträger: 412

**2.4.7.1.1.560 Abflachung Wärmedämmung Ummantelung Rohr DN20 Gebäude Mineralwolle AS-Qualität hydrophobiert D 20mm kaschiert Alu-Folie Mantel Blech Stahl verz D 0,5mm verschrauben**
STLB-Bau 2026-04 047
Abflachung für Wärmedämmung einschl. Ummantelung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 298,000 St
DIN 276-2018 / IBP: 412
Bauabschnitte / Kostenträger: 412

**2.4.7.1.1.570 Abflachung Wärmedämmung Ummantelung Rohr DN25 Gebäude Mineralwolle AS-Qualität hydrophobiert D 30mm kaschiert Alu-Folie Mantel Blech Stahl verz D 0,5mm verschrauben**
STLB-Bau 2026-04 047
Abflachung für Wärmedämmung einschl. Ummantelung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 151,000 St
DIN 276-2018 / IBP: 412
Bauabschnitte / Kostenträger: 412

**2.4.7.1.1.580 Abflachung Wärmedämmung Ummantelung Rohr DN32 Gebäude Mineralwolle AS-Qualität hydrophobiert D 30mm kaschiert Alu-Folie Mantel Blech Stahl verz D 0,5mm verschrauben**
STLB-Bau 2026-04 047
Abflachung für Wärmedämmung einschl. Ummantelung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 75,000 St
DIN 276-2018 / IBP: 412
Bauabschnitte / Kostenträger: 412

**2.4.7.1.1.590 Abflachung Wärmedämmung Ummantelung Rohr DN40 Gebäude Mineralwolle AS-Qualität hydrophobiert D 40mm kaschiert Alu-Folie Mantel Blech Stahl verz D 0,5mm verschrauben**
STLB-Bau 2026-04 047
Abflachung für Wärmedämmung einschl. Ummantelung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 29,000 St
DIN 276-2018 / IBP: 412
Bauabschnitte / Kostenträger: 412

**2.4.7.1.1.600 Abflachung Wärmedämmung Ummantelung Rohr DN50 Gebäude Mineralwolle AS-Qualität hydrophobiert D 60mm kaschiert Alu-Folie Mantel Blech Stahl verz D 0,6mm verschrauben**
STLB-Bau 2026-04 047
Abflachung für Wärmedämmung einschl. Ummantelung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 10,000 St
DIN 276-2018 / IBP: 412
Bauabschnitte / Kostenträger: 412

**2.4.7.1.1.610 Abflachung Wärmedämmung Ummantelung Rohr DN65 Gebäude Mineralwolle AS-Qualität hydrophobiert D 80mm kaschiert Alu-Folie Mantel Blech Stahl verz D 0,6mm verschrauben**
STLB-Bau 2026-04 047
Abflachung für Wärmedämmung einschl. Ummantelung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 7,000 St
DIN 276-2018 / IBP: 412
Bauabschnitte / Kostenträger: 412

**2.4.7.1.1.620 Abflachung Wärmedämmung Ummantelung Rohr DN80 Gebäude Mineralwolle AS-Qualität hydrophobiert D 80mm kaschiert Alu-Folie Mantel Blech Stahl verz D 0,6mm verschrauben**
STLB-Bau 2026-04 047
Abflachung für Wärmedämmung einschl. Ummantelung DIN 4140 an haus- und betriebstechnischen Anlagen, an Rohrleitung, DN 80, im Gebäude, keine ausreichende Konvektion bzw. unzureichender Abstand zu Objekten, Dämmung aus Mineralwolle DIN EN 14303, AS-Qualität und hydrophobiert, Brandverhaltensklasse DIN EN 13501-1 A2 -s1, d0 (nichtbrennbar), Wärmeleitfähigkeit 0,035 W/(mK) bei 40 Grad C Mitteltemperatur DIN EN 12667, Gesamt-Dämmschichtdicke 80 mm, einlagig, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DIN 276-2018 / IBP: 412
Bauabschnitte / Kostenträger: 412

**2.4.7.1.1.630 Endstelle Wärmedämmung Ummantelung Rohr DN12 Gebäude Mineralwolle AS-Qualität hydrophobiert D 20mm kaschiert Alu-Folie Mantel Blech Stahl verz D 0,5mm verschrauben**
STLB-Bau 2026-04 047
Endstelle für Wärmedämmung einschl. Ummantelung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 281,000 St
DIN 276-2018 / IBP: 412
Bauabschnitte / Kostenträger: 412

**2.4.7.1.1.640 Endstelle Wärmedämmung Ummantelung Rohr DN15 Gebäude Mineralwolle AS-Qualität hydrophobiert D 20mm kaschiert Alu-Folie Mantel Blech Stahl verz D 0,5mm verschrauben**
STLB-Bau 2026-04 047
Endstelle für Wärmedämmung einschl. Ummantelung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 311,000 St
DIN 276-2018 / IBP: 412
Bauabschnitte / Kostenträger: 412

**2.4.7.1.1.650 Endstelle Wärmedämmung Ummantelung Rohr DN20 Gebäude Mineralwolle AS-Qualität hydrophobiert D 20mm kaschiert Alu-Folie Mantel Blech Stahl verz D 0,5mm verschrauben**
STLB-Bau 2026-04 047
Endstelle für Wärmedämmung einschl. Ummantelung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 313,000 St
DIN 276-2018 / IBP: 412
Bauabschnitte / Kostenträger: 412

**2.4.7.1.1.660 Endstelle Wärmedämmung Ummantelung Rohr DN25 Gebäude Mineralwolle AS-Qualität hydrophobiert D 30mm kaschiert Alu-Folie Mantel Blech Stahl verz D 0,5mm verschrauben**
STLB-Bau 2026-04 047
Endstelle für Wärmedämmung einschl. Ummantelung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 159,000 St
DIN 276-2018 / IBP: 412
Bauabschnitte / Kostenträger: 412

**2.4.7.1.1.670 Endstelle Wärmedämmung Ummantelung Rohr DN32 Gebäude Mineralwolle AS-Qualität hydrophobiert D 30mm kaschiert Alu-Folie Mantel Blech Stahl verz D 0,5mm verschrauben**
STLB-Bau 2026-04 047
Endstelle für Wärmedämmung einschl. Ummantelung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 45,000 St
DIN 276-2018 / IBP: 412
Bauabschnitte / Kostenträger: 412

**2.4.7.1.1.680 Endstelle Wärmedämmung Ummantelung Rohr DN40 Gebäude Mineralwolle AS-Qualität hydrophobiert D 40mm kaschiert Alu-Folie Mantel Blech Stahl verz D 0,5mm verschrauben**
STLB-Bau 2026-04 047
Endstelle für Wärmedämmung einschl. Ummantelung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 30,000 St
DIN 276-2018 / IBP: 412
Bauabschnitte / Kostenträger: 412

**2.4.7.1.1.690 Endstelle Wärmedämmung Ummantelung Rohr DN50 Gebäude Mineralwolle AS-Qualität hydrophobiert D 60mm kaschiert Alu-Folie Mantel Blech Stahl verz D 0,6mm verschrauben**
STLB-Bau 2026-04 047
Endstelle für Wärmedämmung einschl. Ummantelung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 11,000 St
DIN 276-2018 / IBP: 412
Bauabschnitte / Kostenträger: 412

**2.4.7.1.1.700 Endstelle Wärmedämmung Ummantelung Rohr DN65 Gebäude Mineralwolle AS-Qualität hydrophobiert D 80mm kaschiert Alu-Folie Mantel Blech Stahl verz D 0,6mm verschrauben**
STLB-Bau 2026-04 047
Endstelle für Wärmedämmung einschl. Ummantelung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 7,000 St
DIN 276-2018 / IBP: 412
Bauabschnitte / Kostenträger: 412

**2.4.7.1.1.710 Endstelle Wärmedämmung Ummantelung Rohr DN80 Gebäude Mineralwolle AS-Qualität hydrophobiert D 100mm kaschiert Alu-Folie Mantel Blech Stahl verz D 0,6mm verschrauben**
STLB-Bau 2026-04 047
Endstelle für Wärmedämmung einschl. Ummantelung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DIN 276-2018 / IBP: 412
Bauabschnitte / Kostenträger: 412

*Hinweis*

**2.4.7.1.1.720 Trag-/Stützkonstruktion zwischen Wärmedämmung und Ummantelung, an Rohrleitung, DN 12**
Trag-/Stützkonstruktion zwischen Wärmedämmung und Ummantelung nach DIN 4140 an haus- und betriebstechnischen Anlagen, an Rohrleitung, DN 12,
im Gebäude, keine ausreichende Konvektion bzw. unzureichender Abstand zu Objekten, Abstandshalter z.B. Noppenfolie vollflächig bei nicht druckfesten Dämmstoffen, Blechstreifen mit Wellenband oder Noppenfolienstreifen bei druckfesten Dämmstoffen. Der Luftspalt ist so zu bemessen, dass Ummantelungsbefestigungsmittel die Dampfbremse nicht beschädigen.
Ausführung gemäß Einzelbeschreibung,
Einzelbeschreibungs-Nr Tragkonstruktion für Luftspalt, Abstand max. 1000 mm entlang der Rohrachse.
Menge: 134,000 St
DIN 276-2018 / IBP: 412
Bauabschnitte / Kostenträger: 412

**2.4.7.1.1.730 Trag-/Stützkonstruktion zwischen Wärmedämmung und Ummantelung, an Rohrleitung, DN 15**
Trag-/Stützkonstruktion zwischen Wärmedämmung und Ummantelung nach DIN 4140 an haus- und betriebstechnischen Anlagen, an Rohrleitung, DN 15,
im Gebäude, keine ausreichende Konvektion bzw. unzureichender Abstand zu Objekten, Abstandshalter z.B. Noppenfolie vollflächig bei nicht druckfesten Dämmstoffen, Blechstreifen mit Wellenband oder Noppenfolienstreifen bei druckfesten Dämmstoffen. Der Luftspalt ist so zu bemessen, dass Ummantelungsbefestigungsmittel die Dampfbremse nicht beschädigen.
Ausführung gemäß Einzelbeschreibung,
Einzelbeschreibungs-Nr Tragkonstruktion für Luftspalt, Abstand max. 1000 mm entlang der Rohrachse.
Menge: 148,000 St
DIN 276-2018 / IBP: 412
Bauabschnitte / Kostenträger: 412

**2.4.7.1.1.740 Trag-/Stützkonstruktion zwischen Wärmedämmung und Ummantelung, an Rohrleitung, DN 20**
Trag-/Stützkonstruktion zwischen Wärmedämmung und Ummantelung nach DIN 4140 an haus- und betriebstechnischen Anlagen, an Rohrleitung, DN 20,
im Gebäude, keine ausreichende Konvektion bzw. unzureichender Abstand zu Objekten, Abstandshalter z.B. Noppenfolie vollflächig bei nicht druckfesten Dämmstoffen, Blechstreifen mit Wellenband oder Noppenfolienstreifen bei druckfesten Dämmstoffen. Der Luftspalt ist so zu bemessen, dass Ummantelungsbefestigungsmittel die Dampfbremse nicht beschädigen.
Ausführung gemäß Einzelbeschreibung,
Einzelbeschreibungs-Nr Tragkonstruktion für Luftspalt, Abstand max. 1000 mm entlang der Rohrachse.
Menge: 149,000 St
DIN 276-2018 / IBP: 412
Bauabschnitte / Kostenträger: 412

**2.4.7.1.1.750 Trag-/Stützkonstruktion zwischen Wärmedämmung und Ummantelung, an Rohrleitung, DN 25**
Trag-/Stützkonstruktion zwischen Wärmedämmung und Ummantelung nach DIN 4140 an haus- und betriebstechnischen Anlagen, an Rohrleitung, DN 25,
im Gebäude, keine ausreichende Konvektion bzw. unzureichender Abstand zu Objekten, Abstandshalter z.B. Noppenfolie vollflächig bei nicht druckfesten Dämmstoffen, Blechstreifen mit Wellenband oder Noppenfolienstreifen bei druckfesten Dämmstoffen. Der Luftspalt ist so zu bemessen, dass Ummantelungsbefestigungsmittel die Dampfbremse nicht beschädigen.
Ausführung gemäß Einzelbeschreibung,
Einzelbeschreibungs-Nr Tragkonstruktion für Luftspalt, Abstand max. 1000 mm entlang der Rohrachse.
Menge: 76,000 St
DIN 276-2018 / IBP: 412
Bauabschnitte / Kostenträger: 412

**2.4.7.1.1.760 Trag-/Stützkonstruktion zwischen Wärmedämmung und Ummantelung, an Rohrleitung, DN 32**
Trag-/Stützkonstruktion zwischen Wärmedämmung und Ummantelung nach DIN 4140 an haus- und betriebstechnischen Anlagen, an Rohrleitung, DN 32,
im Gebäude, keine ausreichende Konvektion bzw. unzureichender Abstand zu Objekten, Abstandshalter z.B. Noppenfolie vollflächig bei nicht druckfesten Dämmstoffen, Blechstreifen mit Wellenband oder Noppenfolienstreifen bei druckfesten Dämmstoffen. Der Luftspalt ist so zu bemessen, dass Ummantelungsbefestigungsmittel die Dampfbremse nicht beschädigen.
Ausführung gemäß Einzelbeschreibung,
Einzelbeschreibungs-Nr Tragkonstruktion für Luftspalt, Abstand max. 1000 mm entlang der Rohrachse.
Menge: 37,000 St
DIN 276-2018 / IBP: 412
Bauabschnitte / Kostenträger: 412

**2.4.7.1.1.770 Trag-/Stützkonstruktion zwischen Wärmedämmung und Ummantelung, an Rohrleitung, DN 40**
Trag-/Stützkonstruktion zwischen Wärmedämmung und Ummantelung nach DIN 4140 an haus- und betriebstechnischen Anlagen, an Rohrleitung, DN 40,
im Gebäude, keine ausreichende Konvektion bzw. unzureichender Abstand zu Objekten, Abstandshalter z.B. Noppenfolie vollflächig bei nicht druckfesten Dämmstoffen, Blechstreifen mit Wellenband oder Noppenfolienstreifen bei druckfesten Dämmstoffen. Der Luftspalt ist so zu bemessen, dass Ummantelungsbefestigungsmittel die Dampfbremse nicht beschädigen.
Ausführung gemäß Einzelbeschreibung,
Einzelbeschreibungs-Nr Tragkonstruktion für Luftspalt, Abstand max. 1000 mm entlang der Rohrachse.
Menge: 14,000 St
DIN 276-2018 / IBP: 412
Bauabschnitte / Kostenträger: 412

**2.4.7.1.1.780 Trag-/Stützkonstruktion zwischen Wärmedämmung und Ummantelung, an Rohrleitung, DN 50**
Trag-/Stützkonstruktion zwischen Wärmedämmung und Ummantelung nach DIN 4140 an haus- und betriebstechnischen Anlagen, an Rohrleitung, DN 50,
im Gebäude, keine ausreichende Konvektion bzw. unzureichender Abstand zu Objekten, Abstandshalter z.B. Noppenfolie vollflächig bei nicht druckfesten Dämmstoffen, Blechstreifen mit Wellenband oder Noppenfolienstreifen bei druckfesten Dämmstoffen. Der Luftspalt ist so zu bemessen, dass Ummantelungsbefestigungsmittel die Dampfbremse nicht beschädigen.
Ausführung gemäß Einzelbeschreibung,
Einzelbeschreibungs-Nr Tragkonstruktion für Luftspalt, Abstand max. 500 mm entlang der Rohrachse.
Menge: 5,000 St
DIN 276-2018 / IBP: 412
Bauabschnitte / Kostenträger: 412

**2.4.7.1.1.790 Trag-/Stützkonstruktion zwischen Wärmedämmung und Ummantelung, an Rohrleitung, DN 65**
Trag-/Stützkonstruktion zwischen Wärmedämmung und Ummantelung nach DIN 4140 an haus- und betriebstechnischen Anlagen, an Rohrleitung, DN 65,
im Gebäude, keine ausreichende Konvektion bzw. unzureichender Abstand zu Objekten, Abstandshalter z.B. Noppenfolie vollflächig bei nicht druckfesten Dämmstoffen, Blechstreifen mit Wellenband oder Noppenfolienstreifen bei druckfesten Dämmstoffen. Der Luftspalt ist so zu bemessen, dass Ummantelungsbefestigungsmittel die Dampfbremse nicht beschädigen.
Ausführung gemäß Einzelbeschreibung,
Einzelbeschreibungs-Nr Tragkonstruktion für Luftspalt, Abstand max. 500 mm entlang der Rohrachse.
Menge: 3,000 St
DIN 276-2018 / IBP: 412
Bauabschnitte / Kostenträger: 412

**2.4.7.1.1.800 Trag-/Stützkonstruktion zwischen Wärmedämmung und Ummantelung, an Rohrleitung, DN 80**
Trag-/Stützkonstruktion zwischen Wärmedämmung und Ummantelung nach DIN 4140 an haus- und betriebstechnischen Anlagen, an Rohrleitung, DN 80,
im Gebäude, keine ausreichende Konvektion bzw. unzureichender Abstand zu Objekten, Abstandshalter z.B. Noppenfolie vollflächig bei nicht druckfesten Dämmstoffen, Blechstreifen mit Wellenband oder Noppenfolienstreifen bei druckfesten Dämmstoffen. Der Luftspalt ist so zu bemessen, dass Ummantelungsbefestigungsmittel die Dampfbremse nicht beschädigen.
Ausführung gemäß Einzelbeschreibung,
Einzelbeschreibungs-Nr Tragkonstruktion für Luftspalt, Abstand max. 500 mm entlang der Rohrachse.
Menge: 1,000 St
DIN 276-2018 / IBP: 412
Bauabschnitte / Kostenträger: 412

*Hinweis: Nachfolgende Armaturen, Flanschenpaare, Aufdopplungen etc.*
Nachfolgende Armaturen, Flanschenpaare, Aufdopplungen etc.
beziehen sich auf alle vorgenannten Medien, Temperaturen, Montageorte und -höhen sowie ggf. zusätzlich beschriebene Sicherungsmaßnahmen.
Behinderungen durch beengte Montage- und Platzverhältnisse sind grundsätzlich in den Einheitspreisen mit einzukalkulieren.

**2.4.7.1.1.810 Wärmedämmung Ummantelung Schrägsitzarmatur DN12 Gebäude Mineralwolle AS-Qualität hydrophobiert Matte D 20mm Mantel Blech Stahl verz**
STLB-Bau 2026-04 047
Wärmedämmung einschl. Ummantelung DIN 4140 an haus- und betriebstechnischen Anlagen, an Schrägsitzarmatur, mit Entleerung, DN 12, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 77,000 St
DIN 276-2018 / IBP: 412
Bauabschnitte / Kostenträger: 412

**2.4.7.1.1.820 Wärmedämmung Ummantelung Schrägsitzarmatur DN15 Gebäude Mineralwolle AS-Qualität hydrophobiert Matte D 20mm Mantel Blech Stahl verz**
STLB-Bau 2026-04 047
Wärmedämmung einschl. Ummantelung DIN 4140 an haus- und betriebstechnischen Anlagen, an Schrägsitzarmatur, mit Entleerung, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 33,000 St
DIN 276-2018 / IBP: 412
Bauabschnitte / Kostenträger: 412

**2.4.7.1.1.830 Wärmedämmung Ummantelung Schrägsitzarmatur DN20 Gebäude Mineralwolle AS-Qualität hydrophobiert Matte D 20mm Mantel Blech Stahl verz**
STLB-Bau 2026-04 047
Wärmedämmung einschl. Ummantelung DIN 4140 an haus- und betriebstechnischen Anlagen, an Schrägsitzarmatur, mit Entleerung, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 57,000 St
DIN 276-2018 / IBP: 412
Bauabschnitte / Kostenträger: 412

**2.4.7.1.1.840 Wärmedämmung Ummantelung Schrägsitzarmatur DN25 Gebäude Mineralwolle AS-Qualität hydrophobiert Matte D 30mm Mantel Blech Stahl verz**
STLB-Bau 2026-04 047
Wärmedämmung einschl. Ummantelung DIN 4140 an haus- und betriebstechnischen Anlagen, an Schrägsitzarmatur, mit Entleerung, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 68,000 St
DIN 276-2018 / IBP: 412
Bauabschnitte / Kostenträger: 412

**2.4.7.1.1.850 Wärmedämmung Ummantelung Schrägsitzarmatur DN32 Gebäude Mineralwolle AS-Qualität hydrophobiert Matte D 30mm Mantel Blech Stahl verz**
STLB-Bau 2026-04 047
Wärmedämmung einschl. Ummantelung DIN 4140 an haus- und betriebstechnischen Anlagen, an Schrägsitzarmatur, mit Entleerung, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 7,000 St
DIN 276-2018 / IBP: 412
Bauabschnitte / Kostenträger: 412

**2.4.7.1.1.860 Wärmedämmung Ummantelung Schrägsitzarmatur DN40 Gebäude Mineralwolle AS-Qualität hydrophobiert Matte D 40mm Mantel Blech Stahl verz**
STLB-Bau 2026-04 047
Wärmedämmung einschl. Ummantelung DIN 4140 an haus- und betriebstechnischen Anlagen, an Schrägsitzarmatur, mit Entleerung, DN 40, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DIN 276-2018 / IBP: 412
Bauabschnitte / Kostenträger: 412

**2.4.7.1.1.870 Wärmedämmung Ummantelung Schrägsitzarmatur DN50 Gebäude Mineralwolle AS-Qualität hydrophobiert Matte D 60mm Mantel Blech Stahl verz**
STLB-Bau 2026-04 047
Wärmedämmung einschl. Ummantelung DIN 4140 an haus- und betriebstechnischen Anlagen, an Schrägsitzarmatur, mit Entleerung, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DIN 276-2018 / IBP: 412
Bauabschnitte / Kostenträger: 412

**2.4.7.1.1.880 Wärmedämmung Ummantelung Schrägsitzarmatur DN65 Gebäude Mineralwolle AS-Qualität hydrophobiert Matte D 80mm Mantel Blech Stahl verz**
STLB-Bau 2026-04 047
Wärmedämmung einschl. Ummantelung DIN 4140 an haus- und betriebstechnischen Anlagen, an Schrägsitzarmatur, mit Entleerung, DN 65, Mindestabstände DIN 4140 sind nicht eingehalten, im Gebäude, keine ausreichende Konvektion bzw. unzureichender Abstand zu Objekten, Dämmung aus Mineralwolle DIN EN 14303, AS-Qualität und hydrophobiert, als Lamellenmatte, einlagig, Dämmschichtdicke 80 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DIN 276-2018 / IBP: 412
Bauabschnitte / Kostenträger: 412

**2.4.7.1.1.890 Wärmedämmung Ummantelung Schrägsitzarmatur DN80 Gebäude Mineralwolle AS-Qualität hydrophobiert Matte D 100mm Mantel Blech Stahl verz**
STLB-Bau 2026-04 047
Wärmedämmung einschl. Ummantelung DIN 4140 an haus- und betriebstechnischen Anlagen, an Schrägsitzarmatur, mit Entleerung, DN 80, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DIN 276-2018 / IBP: 412
Bauabschnitte / Kostenträger: 412

**2.4.7.1.1.900 Wärmedämmung Ummantelung Flanschenpaar DN20 Gebäude Mineralwolle AS-Qualität hydrophobiert Matte D 20mm Mantel Blech Stahl verz**
STLB-Bau 2026-04 047
Wärmedämmung einschl. Ummantelung DIN 4140 an haus- und betriebstechnischen Anlagen, an Flanschenpaar, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DIN 276-2018 / IBP: 412
Bauabschnitte / Kostenträger: 412

**2.4.7.1.1.910 Wärmedämmung Ummantelung Flanschenpaar DN25 Gebäude Mineralwolle AS-Qualität hydrophobiert Matte D 30mm Mantel Blech Stahl verz**
STLB-Bau 2026-04 047
Wärmedämmung einschl. Ummantelung DIN 4140 an haus- und betriebstechnischen Anlagen, an Flanschenpaar, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DIN 276-2018 / IBP: 412
Bauabschnitte / Kostenträger: 412

**2.4.7.1.1.920 Wärmedämmung Ummantelung Flanschenpaar DN32 Gebäude Mineralwolle AS-Qualität hydrophobiert Matte D 30mm Mantel Blech Stahl verz**
STLB-Bau 2026-04 047
Wärmedämmung einschl. Ummantelung DIN 4140 an haus- und betriebstechnischen Anlagen, an Flanschenpaar, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 3,000 St
DIN 276-2018 / IBP: 412
Bauabschnitte / Kostenträger: 412

**2.4.7.1.1.930 Wärmedämmung Ummantelung Flanschenpaar DN40 Gebäude Mineralwolle AS-Qualität hydrophobiert Matte D 40mm Mantel Blech Stahl verz**
STLB-Bau 2026-04 047
Wärmedämmung einschl. Ummantelung DIN 4140 an haus- und betriebstechnischen Anlagen, an Flanschenpaar, DN 40, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DIN 276-2018 / IBP: 412
Bauabschnitte / Kostenträger: 412

**2.4.7.1.1.940 Wärmedämmung Ummantelung Flanschenpaar DN50 Gebäude Mineralwolle AS-Qualität hydrophobiert Matte D 50mm Mantel Blech Stahl verz**
STLB-Bau 2026-04 047
Wärmedämmung einschl. Ummantelung DIN 4140 an haus- und betriebstechnischen Anlagen, an Flanschenpaar, DN 50, Mindestabstände DIN 4140 sind nicht eingehalten, im Gebäude, keine ausreichende Konvektion bzw. unzureichender Abstand zu Objekten, Dämmung aus Mineralwolle DIN EN 14303, AS-Qualität und hydrophobiert, als Lamellenmatte, einlagig, Dämmschichtdicke 50 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DIN 276-2018 / IBP: 412
Bauabschnitte / Kostenträger: 412

**2.4.7.1.1.950 Wärmedämmung Ummantelung Flanschenpaar DN65 Gebäude Mineralwolle AS-Qualität hydrophobiert Matte D 80mm Mantel Blech Stahl verz**
STLB-Bau 2026-04 047
Wärmedämmung einschl. Ummantelung DIN 4140 an haus- und betriebstechnischen Anlagen, an Flanschenpaar, DN 65, Mindestabstände DIN 4140 sind nicht eingehalten, im Gebäude, keine ausreichende Konvektion bzw. unzureichender Abstand zu Objekten, Dämmung aus Mineralwolle DIN EN 14303, AS-Qualität und hydrophobiert, als Lamellenmatte, einlagig, Dämmschichtdicke 80 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 5,000 St
DIN 276-2018 / IBP: 412
Bauabschnitte / Kostenträger: 412

**2.4.7.1.1.960 Wärmedämmung Ummantelung Flanschenpaar DN80 Gebäude Mineralwolle AS-Qualität hydrophobiert Matte D 100mm Mantel Blech Stahl verz**
STLB-Bau 2026-04 047
Wärmedämmung einschl. Ummantelung DIN 4140 an haus- und betriebstechnischen Anlagen, an Flanschenpaar, DN 80, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DIN 276-2018 / IBP: 412
Bauabschnitte / Kostenträger: 412

**2.4.7.1.1.970 Wärmedämmung Ummantelung Flanschenpaar DN100 Gebäude Mineralwolle AS-Qualität hydrophobiert Matte D 100mm Mantel Blech Stahl verz**
STLB-Bau 2026-04 047
Wärmedämmung einschl. Ummantelung DIN 4140 an haus- und betriebstechnischen Anlagen, an Flanschenpaar, DN 100, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DIN 276-2018 / IBP: 412
Bauabschnitte / Kostenträger: 412

*Hinweis*

#### 2.5 Sanitärobjekte, Hygieneobjekte

##### 2.5.1 Sanitärobjekte

*Hinweis: Hinweis: Vor Bestellung raumweise Bestellliste anfertigen*
Hinweis zur Kalkulation:
Sämtliche Sanitärobjekte sind vor der Bestellung mit dem Auftraggeber und der Objektüberwachung nochmals abzustimmen.

Der AN hat für das Abstimmungsgespräch raumweise eine Aufstellliste mit den vorgesehenen Sanitärobjekte mit Zubehör anzufertigen.

*Hinweis: Beständigkeit gegen Desinfektionsmittel*
Sämtliche Hygieneartikel müssen beständig gegen
RKI (Robert Koch Institut) und VAH (Verbund für Angewandte Hygiene)
gelistete Reinigungsmittel sein, sowie beständig gegen Sauerstoffabspalter oder Perverbindungen. Eine leicht zu reinigende Oberfläche und Zugänglichkeit für eine Wischdesinfektion wird vorausgesetzt.

###### 2.5.1.1 Waschbecken

*Hinweis*

*Hinweis: Waschbecken für Wandarmatur, abgerundetes Design*

*Hinweis*

*Hinweis*

*Hinweis*

**2.5.1.1.10 Waschbecken wandhängend Sanitärporzellan B 550-600mm Ausladung 450-500mm Fuge verfüllen elast.Dichtstoff Silikon B 6mm**
*** Leitbeschreibung
STLB-Bau 2025-10 045
Waschbecken DIN EN 31 (wandhängend), Beckenaußenform oval, aus Sanitärporzellan, Farbton weiß, glasiert, ohne Hahnloch, ohne Überlauf, für Ablaufventil, Breite über 550 bis 600 mm, Ausladung über 450 bis 500 mm, Befestigung an Installationselement, mit Schallschutz DIN 4109-1, einschl. Verfüllen der Fugen, mit elastischem Dichtstoff DIN EN 15651-3, Basis Silikon, Fugenbreite 6 mm, Farbton weiß.
Menge: 202,000 St
DIN 276-2018 / IBP: 412
Bauabschnitte / Kostenträger: 412
*Unterbeschreibung 1 - Ablaufoptimierte Beckeninnengestaltung*
- Ablaufoptimierte Beckeninnengestaltung
- Große Ablagefläche
- Großer Montagefreiraum im Befestigungsbereich
- Gerader Wandanschluss
- Abgerundetes Design
- Komplett geschlossener Überlaufkanal
- Verdeckte Entlüftungslöcher im montierten Zustand
- Erfüllung der statische Belastbarkeit von 300 kg
- Werkstoff: Sanitärkeramik
- Breite: 60 cm, Höhe: 19 cm, Tiefe: 48 cm
- Hahnloch: ohne, Überlauf: ohne

*Hinweis*

*Hinweis*

*Hinweis: Waschbecken für Wandarmatur, eckiges Design, flaches Becken,*
Waschbecken für Wandarmatur, eckiges Design, flaches Becken,
integrierte Griffmulde

*Hinweis*

*Hinweis*

**2.5.1.1.20 Waschbecken wandhängend Sanitärporzellan B 700-800mm Ausladung 500-550mm Fuge verfüllen elast.Dichtstoff Silikon B 6mm**
*** Leitbeschreibung
STLB-Bau 2025-10 045
Waschbecken DIN EN 31 (wandhängend), Beckenaußenform rechteckig, Beckeninnenform rechteckig mit eingearbeiteter Wasserstufe, aus Sanitärporzellan, Farbton weiß, glasiert, ohne Hahnloch, ohne Überlauf, für Ablaufventil, Breite über 700 bis 800 mm, Ausladung über 500 bis 550 mm, Befestigung an Installationselement, mit Schallschutz DIN 4109-1, einschl. Verfüllen der Fugen, mit elastischem Dichtstoff DIN EN 15651-3, Basis Silikon, Fugenbreite 6 mm, Farbton weiß.
Menge: 302,000 St
DIN 276-2018 / IBP: 412
Bauabschnitte / Kostenträger: 412
*Unterbeschreibung 1 - Zur Nutzung durch Rollstuhlfahrer geeignet*
- Zur Nutzung durch Rollstuhlfahrer geeignet
- Ergonomisch geformte Vorderseite
- Innenbecken mit zwei Ebenen für Teilfüllung
- Ergonomisch geformte Armauflagen
- Eckiges Design
- Becken flach
- Integrierte Griffmulde
- Aufkantung für direkten Spiegelaufsatz
- Viel Kniefreiheit beim Sitzen
- Zwei Wasserebenen im Innenbecken
- Enstspricht den Schutzzielen der DIN 18040
- Werkstoff: Sanitärkeramik
- Breite: 75 cm, Höhe: 15,5 cm, Tiefe: 55 cm
- Hahnloch: ohne, Überlauf: ohne

*Hinweis*

*Hinweis*

*Hinweis: Waschbecken für Wandarmatur, Demenzsensibel*

**2.5.1.1.30 Demenz-Waschtisch Unterstützung von Menschen mit Demenz und Seheinschränkung**
Demenz-Waschtisch Unterstützung von Menschen mit Demenz und Seheinschränkung
Betonung der Funktionselemente durch dauerhafte Farb-Markierung der Waschtischmulde und der Haltegriffe
Farbwahl nach Abstimmung mit dem Auftraggeber
Aus Mineralguss mit porenfreier Oberfläche, Alpinweiß Mit Ablagefläche und rundem Becken Integrierte Haltemöglichkeit seitlich, als Handtuchhalter nutzbar
Ohne Überlauf
Für Wandarmatur vorgerichtet
Unterfahrbar nach DIN 18040 und ÖNORM B1600/1601
Belastbar nach DIN EN 14688
600 mm breit und 550 mm tief
Waschmuldentiefe 80 mm
Menge: 20,000 St

###### 2.5.1.2 Waschbecken Barrierefrei

*Hinweis*

*Hinweis: Waschbecken für Wandarmatur, barrierefrei*

*Hinweis*

**2.5.1.2.10 Waschbecken wandhängend Sanitärporzellan B 600-650mm Ausladung 500-550mm Fuge verfüllen elast.Dichtstoff Silikon B 6mm**
*** Leitbeschreibung
STLB-Bau 2025-10 045
Waschbecken DIN EN 31 (wandhängend), Beckenaußenform rechteckig, aus Sanitärporzellan, Farbton weiß, glasiert, ohne Hahnloch, ohne Überlauf, für Ablaufventil, Breite über 600 bis 650 mm, Ausladung über 500 bis 550 mm, Befestigung an Installationselement, mit Schallschutz DIN 4109-1, einschl. Verfüllen der Fugen, mit elastischem Dichtstoff DIN EN 15651-3, Basis Silikon, Fugenbreite 6 mm, Farbton weiß.
Menge: 118,000 St
DIN 276-2018 / IBP: 412
Bauabschnitte / Kostenträger: 412
*Unterbeschreibung 1 - Zur Nutzung durch Rollstuhlfahrer geeignet*
- Zur Nutzung durch Rollstuhlfahrer geeignet
- Entspricht den Schutzzielen der DIN 18040

*Hinweis*

*Hinweis*

*Hinweis*

###### 2.5.1.3 WC

*Hinweis*

*Hinweis*

*Hinweis: WC mit WC-Sitz, rechteckiges Design*

*Hinweis*

*Hinweis*

*Hinweis*

**2.5.1.3.10 Tiefspül-WC Sanitärporzellan glasiert eckig hängend Ausladung 500-600mm Fuge verfüllen elast.Dichtstoff Silikon B 6mm**
*** Leitbeschreibung
STLB-Bau 2025-10 045
Tiefspül-WC DIN EN 997, aus Sanitärporzellan, glasiert, Farbton weiß, eckig, mit offenem Spülrand, wandhängend, Spülmenge 4,5 l, Ausladung über 500 bis 600 mm, Abgang waagerecht, Befestigung an Installationselement, mit Schallschutz DIN 4109-1, einschl. Verfüllen der Fugen, mit elastischem Dichtstoff DIN EN 15651-3, Basis Silikon, Fugenbreite 6 mm, Farbton weiß.
Menge: 589,000 St
DIN 276-2018 / IBP: 412
Bauabschnitte / Kostenträger: 412
*Unterbeschreibung 1 - Tiefspül-WC*
- Tiefspül-WC
- Wandhängend
- Rechteckiges Design
- Mit Spülrand
- Spülung mit 4,5 l
- Werkstoff: Sanitärkeramik
- Farbe: weiß
- Breite: 36 cm, Höhe: 34 cm, Tiefe: 54 cm
- Befestigung WC-Sitz: von oben

Einschließlich:
- WC-Sitz mit Deckel, aus Kunststoff/nichtrostendem Stahl,
  Farbton weiß, mit Befestigungselementen mit durchgehender
  Scharnierwelle, aus nichtrostendem Stahl, Werkstoff-Nr 1.4301

*Hinweis*

*Hinweis: Abdeckplatten für WC-Spülung*

*Hinweis*

*Hinweis*

**2.5.1.3.20 Abdeckpl. Einbauspülkasten Einmengenspülung Kunststoff Betätigungsel. Kunststoff**
STLB-Bau 2025-10 045
Abdeckplatte für Einbauspülkasten, für Einmengenspülung, aus Kunststoff, verchromt, mit Betätigungselement, aus Kunststoff, verchromt, Auslösung manuell, für Betätigung von vorn.
Menge: 589,000 St
DIN 276-2018 / IBP: 412
Bauabschnitte / Kostenträger: 412

*Hinweis*

###### 2.5.1.4 WC Barrierefrei

*Hinweis*

*Hinweis: WC mit WC-Sitz, barrierefrei*

*Hinweis*

**2.5.1.4.10 Tiefspül-WC Sanitärporzellan glasiert abgerundet hängend Ausladung 650-700mm Fuge verfüllen elast.Dichtstoff Silikon B 6mm**
*** Leitbeschreibung
STLB-Bau 2025-10 045
Tiefspül-WC DIN EN 997, als barrierefreie Ausführung DIN 18040, aus Sanitärporzellan, glasiert, Farbton weiß, abgerundet, spülrandfrei, wandhängend, Spülmenge 6 l, Ausladung über 650 bis 700 mm, Abgang waagerecht, Befestigung an Installationselement, mit Schallschutz DIN 4109-1, einschl. Verfüllen der Fugen, mit elastischem Dichtstoff DIN EN 15651-3, Basis Silikon, Fugenbreite 6 mm, Farbton weiß.
Menge: 33,000 St
DIN 276-2018 / IBP: 412
Bauabschnitte / Kostenträger: 412
*Unterbeschreibung 1 weiß, mit WC-Sitz mit Deckel, aus Kunststoff/nichtrostendem Stahl, Farbton weiß, mit Befestigungselementen mit durchgehender Scharnierwelle, aus nichtrostendem Stahl, Werkstoff-Nr 1.4301.*

*Hinweis*

*Hinweis*

*Hinweis: WC mit WC-Sitz, barrierefrei demenzsensiblerbereich*
WC mit WC-Sitz, barrierefrei demenzsensiblerbereich
(Farbe WC-Deckel nach Wahl des Auftragnehmers)

*Hinweis*

**2.5.1.4.20 Tiefspül-WC Sanitärporzellan glasiert abgerundet hängend Ausladung 650-700mm Fuge verfüllen elast.Dichtstoff Silikon B 6mm**
*** Leitbeschreibung
STLB-Bau 2025-10 045
Tiefspül-WC DIN EN 997, als barrierefreie Ausführung DIN 18040, aus Sanitärporzellan, glasiert, Farbton weiß, abgerundet, spülrandfrei, wandhängend, Spülmenge 6 l, Ausladung über 650 bis 700 mm, Abgang waagerecht, Befestigung an Installationselement, mit Schallschutz DIN 4109-1, einschl. Verfüllen der Fugen, mit elastischem Dichtstoff DIN EN 15651-3, Basis Silikon, Fugenbreite 6 mm, Farbton weiß.
Menge: 20,000 St
DIN 276-2018 / IBP: 412
Bauabschnitte / Kostenträger: 412
*Unterbeschreibung 1 Weiß, mit WC-Sitz mit Deckel, aus Kunststoff/nichtrostendem Stahl, Farbton nach Wahl des Auftragnehmers, mit Befestigungselementen mit durchgehender Scharnierwelle, aus nichtrostendem Stahl, Werkstoff-Nr 1.4301.*

*Hinweis*

*Hinweis*

*Hinweis*

*Hinweis: Abdeckplatten für WC-Spülung*

*Hinweis*

*Hinweis*

**2.5.1.4.30 Abdeckpl. Einbauspülkasten Einmengenspülung Kunststoff Betätigungsel. Kunststoff**
STLB-Bau 2025-10 045
Abdeckplatte für Einbauspülkasten, für Einmengenspülung, aus Kunststoff, verchromt, mit Betätigungselement, aus Kunststoff, verchromt, Auslösung manuell, für Betätigung von vorn.
Menge: 33,000 St
DIN 276-2018 / IBP: 412
Bauabschnitte / Kostenträger: 412

*Hinweis*

*Hinweis: Abdeckplatten für WC-Spülung Demenzsensiblerbereich Farbton Senfgelb*

**2.5.1.4.40 Abdeckpl. Einbauspülkasten Einmengenspülung Kunststoff Betätigungsel. Kunststoff**
STLB-Bau 2026-04 045
Abdeckplatte für Einbauspülkasten, für Einmengenspülung, aus Kunststoff, Ausführung in Sonderfarbton, mit Betätigungselement, aus Kunststoff, verchromt, Auslösung manuell, für Betätigung von vorn.
Menge: 20,000 St
DIN 276-2018 / IBP: 412
Bauabschnitte / Kostenträger: 412

*Hinweis*

*Hinweis*

###### 2.5.1.5 WC Adipositas

*Hinweis*

*Hinweis: WC mit WC-Sitz, barrierefrei für adipöse Menschen, Belastung mind.*
WC mit WC-Sitz, barrierefrei für adipöse Menschen, Belastung mind.
300 kg, bodenstehend

*Hinweis*

*Hinweis*

*Hinweis*

**2.5.1.5.10 Tiefspül-WC Sanitärporzellan glasiert abgerundet bodenstehend Ausladung 500-600mm WC-Sitz Deckel Fuge verfüllen elast.Dichtstoff Silikon B 6mm**
*** Leitbeschreibung
STLB-Bau 2025-10 045
Tiefspül-WC DIN EN 997, als barrierefreie Ausführung DIN 18040, aus Sanitärporzellan, glasiert, Farbton weiß, abgerundet, mit offenem Spülrand, bodenstehend, Ausladung über 500 bis 600 mm, Abgang waagerecht, mit WC-Sitz, mit Deckel, Befestigung mit Schrauben, verdeckt, mit Schallschutz DIN 4109-1, einschl. Verfüllen der Fugen, mit elastischem Dichtstoff DIN EN 15651-3, Basis Silikon, Fugenbreite 6 mm, Farbton weiß.
Menge: 10,000 St
DIN 276-2018 / IBP: 412
Bauabschnitte / Kostenträger: 412
*Unterbeschreibung 1 - Tiefspül-WC*
- Tiefspül-WC
- Bodenstehend
- Typ 1, Vollmenge 6 l, nach EN 997
- Mit Spülrand
- Sitzhöhe erhöht
- Teilgeschlossene Form
- Keramische Fase gegen seitliches Verrutschen des WC-Sitzes
- Besonders für die Nutzung durch Rollstuhlfahrer geeignet
- Entspricht der DIN 18040
- Werkstoff: Sanitärkeramik
- Breite: 39 cm, Höhe: 46 cm, Tiefe: 55,5 cm
- Befestigung WC-Sitz: von unten
- Befestigungsmaterial

*Hinweis*

*Hinweis*

*Hinweis: Abdeckplatten für WC-Spülung*

*Hinweis*

*Hinweis*

**2.5.1.5.20 Abdeckpl. Einbauspülkasten Einmengenspülung Kunststoff Betätigungsel. Kunststoff**
STLB-Bau 2025-10 045
Abdeckplatte für Einbauspülkasten, für Einmengenspülung, aus Kunststoff, verchromt, mit Betätigungselement, aus Kunststoff, verchromt, Auslösung manuell, für Betätigung von vorn.
Menge: 10,000 St
DIN 276-2018 / IBP: 412
Bauabschnitte / Kostenträger: 412

*Hinweis*

###### 2.5.1.6 Ausgussbecken

*Hinweis*

*Hinweis: Ausgussbecken Stahl mit Klapprost für Technikzentralen*

*Hinweis*

**2.5.1.6.10 Ausgussbecken Stahl emailliert hängend B 500-550mm Ausladung 350-400mm Fuge verfüllen elast.Dichtstoff Silikon B 6mm**
*** Leitbeschreibung
STLB-Bau 2025-10 045
Ausgussbecken, aus Stahl, emailliert, Farbton weiß, wandhängend, mit Rückwand, mit Klapprost aus Leichtmetall, Befestigung mit Schrauben, Breite über 500 bis 550 mm, Ausladung über 350 bis 400 mm, einschl. Verfüllen der Fugen, mit elastischem Dichtstoff DIN EN 15651-3, Basis Silikon, Fugenbreite 6 mm, Farbton weiß.
Menge: 36,000 St
DIN 276-2018 / IBP: 412
Bauabschnitte / Kostenträger: 412
*Unterbeschreibung 1 Einschließlich: - Klapprost aus Aluminium 285 x 520 x 55 mm*

*Hinweis*

*Hinweis*

###### 2.5.1.7 Urinal

*Hinweis*

*Hinweis: Urinale mit integrierter Steuerung*

*Hinweis*

*Hinweis*

**2.5.1.7.10 Urinal Spüleinr. Sanitärporzellan glasiert Zwangsspülung Fuge verfüllen elast.Dichtstoff Silikon B 6mm**
*** Leitbeschreibung
STLB-Bau 2025-10 045
Urinal mit eingebauter Spüleinrichtung, aus Sanitärporzellan, glasiert, Farbton weiß, mit Absaugformstück, mit Sieb, mit Zwangsspülung durch eingebaute Sensoren und komplettes Steuerungsgerät, Steuerelektronik frei parametrierbar, mit Magnetventil DN 15, für Einbau in Nassraum, mit Batterieversorgung, mit Schallschutz DIN 4109-1, einschl. Verfüllen der Fugen, mit elastischem Dichtstoff DIN EN 15651-3, Basis Silikon, Fugenbreite 6 mm, Farbton weiß.
Menge: 66,000 St
DIN 276-2018 / IBP: 412
Bauabschnitte / Kostenträger: 412
*Unterbeschreibung 1 - IR-Benutzererkennung mit Beinerkennung*
- IR-Benutzererkennung mit Beinerkennung
- Spülrandlos

Einschließlich:
- Urinalsteuerung mit Netzteil und Magnetventil
- Befestigungsmaterial
- Urinalgeruchsverschluss mit Absaugfunktion
- Ablaufsieb
- Ablaufgarnitur
- Einlaufgarnitur
- Druckminderer

*Hinweis*

###### 2.5.1.8 Badewanne

*Hinweis*

*Hinweis*

**2.5.1.8.10 Badewanne Stahl emailliert rechteckig L 1800-1850mm B 750-800mm Fuge verfüllen elast.Dichtstoff Silikon B 6mm**
STLB-Bau 2026-04 045
Badewanne, DIN EN 14516, mit angeformter Schürze und Untertritt, Schürze 2-seitig, längs und quer, Wanne, aus Stahl, emailliert, Farbton weiß, Außenform rechteckig, mit höhenverstellbaren Füßen, Ablauf seitlich, Abdichtung unter/hinter Badewanne wird gesondert vergütet, für Aufbau auf Fertigfußboden, Wanne mit Antidröhnmatte, Länge über 1800 bis 1850 mm, Breite über 750 bis 800 mm, Wannenboden rutschhemmend, einschl. Verfüllen der Fugen, mit elastischer Dichtstoff DIN EN 15651-3, Basis Silikon, Fugenbreite 6 mm.
Menge: 5,000 St
DIN 276-2018 / IBP: 412
Bauabschnitte / Kostenträger: 412

**2.5.1.8.20 Fugenabdichtung Wannenrandabdichtband elast.Dichtstoff B 3mm**
STLB-Bau 2025-10 045
Fugenabdichtung mit Wannenrandabdichtband DIN 18534-1 und Industrieverband Dichtstoffe IVD-Merkblatt 3-2, Schlussabdichtung mit elastischem Dichtstoff DIN EN 15651-3, Klasse XS 1, Volumenschwund kleiner gleich 20 %,
körperschallentkoppelnd, Wanne gegen Wand und Fliese, Klebebefestigung an der Wanne und der Wand, Fugenbreite 3 mm.
Menge: 10,000 M
DIN 276-2018 / IBP: 412
Bauabschnitte / Kostenträger: 412

*Hinweis*

###### 2.5.1.9 Gebärbadewanne

*Hinweis*

*Hinweis*

*Hinweis*

*Hinweis: Liefernachweis*
Liefernachweis:
Als Fabrikat und Typ der Planung wurde der nachfolgende Lieferant
vorgesehen.

Febromed GmbH & Co. KG
Am Landhagen 52
D 59302 Oelde

Angebots-Nr.: 23-0-16-2

Sachbearbeiter: S. Volkmann
Telefon: + 49(0)2522/92019-22
Fax:  + 49(0)2522/92019-19
E-Mail: s.volkmann@febromed.de
www.febromed.de

**2.5.1.9.10 Entspannungs- und Gebärbadewanne**
Entspannungs- und Gebärbadewanne

• Gesamtlänge: ca. 1892 mm
• Gesamtbreite: ca. 1542 mm
• Gesamthöhe: ca. 778 mm
• Fassungsvermögen 510 l
• Leergewicht: 110 kg
• Abwasser: DN50, alternativ DN110
• Anschlüsse: Warmwasser/Kaltwasser ½” innen DN 15
• Material: Glasfaser-Verbundwerkstoff
• Einfache Reinigung
• Hygienisch, farbecht,
• Stoß-, kratz- und abriebfest
• Farbe: Standard reinweiß RAL 9010
• Wasserzulauf über Elektronische Befüllarmatur Viega Multiplex Trio
• Thermisches Spülprogramm
• Automatische Befüllung mit programmierbarer Füllstandsabschaltung
• Steckbarer Doppelbogeneinlauf, kompatibel mit endständigem Filtersystem
  (PALL, AquaFree)
• Hauptbefüllung über Einlaufhahn mit integrierter Füllstandsabschaltung, beim
  Befüllen mit dem Wanneneinlauf verhindert eine vorprogrammierte Befüllzeit
  das Überlaufen der Wanne durch Abschalten des Befüllvorgangs,
• Duschbrause, Ein/ Abschaltung über Bedienteil Viega mit Magnetventil
  24 V,1/2“,
• - Wandanschlussbogen 1/2“ verchromt, eigensicher gegen Rückfließen,
  (nach DIN EN 1717)
• Haltetuch (100% BW), Länge ca. 520 cm, Breite ca. 66 cm
  Standardfarbe: Natur (ftti-230)
Menge: 2,000 St
DIN 276-2018 / IBP: 412
Bauabschnitte / Kostenträger: 412

**2.5.1.9.20 Treppe – Einstiegshilfe**
Treppe – Einstiegshilfe

• kippsicher durch formschlüssige Sicherung
 • mit Edelstahl-Handlauf
 • mit integriertem Rollensystem verfahrbar
 • rutschhemmende Oberfläche zur Sturzprophylaxe
• entspricht der Arbeitsstättenverordnung
• optionale Verwendung durch zusätzliche Sitzfläche für
  den Partner zur Unterstützung bei der Geburt

Material: GFK-Verbundwerkstoff,
Farbe: reinweiß RAL 9010
Länge ca: 1900 mm, Breite: 1600 mm, Höhe: 780 mm
Menge: 2,000 St
DIN 276-2018 / IBP: 412
Bauabschnitte / Kostenträger: 412

**2.5.1.9.30 Unterbodenbeleuchtung LED**
Unterbodenbeleuchtung LED
• Angebracht am Sockel der Entbindungswanne
• Zur Schaffung einer Wohlfühlatmosphäre im Kreißsaal
• RGB-Farbwechsel, auf Wunsch pausierbar
Menge: 2,000 St
DIN 276-2018 / IBP: 412
Bauabschnitte / Kostenträger: 412

**2.5.1.9.40 Sicherheitstrennstation für die Duschbrause (Systemtrenner)**
Sicherheitstrennstation für die Duschbrause (Systemtrenner)

• nach DIN EN 1717 (Schutz des Trinkwassers vor Verunreinigungen in
  Trinkwasser-Installationen)
• ausgelegt für Flüssigkeitskategorie 5 (Flüssigkeit, die eine Gesundheitsgefährdung für Menschen durch die Anwesenheit von mikrobiellen oder
  viruellen Erregern übertragbarer Krankheiten darstellt) -> Schutz vor einer
  Verkeimung/Verunreinigung des Trinkwasserkreislaufs im Klinikum
• Ein Rückfluss von verunreinigtem Wasser aus der Entbindungswanne wird
  vollständig ausgeschlossen
Menge: 2,000 St
DIN 276-2018 / IBP: 412
Bauabschnitte / Kostenträger: 412

*Hinweis*

###### 2.5.1.10 Pflegekombinationen

*Hinweis: Steckbeckenspülgeräte gelten als Medizinprodukte der Risikoklasse IIa und unterliegen damit den Regelungen über Medizinprodukte. Für diese gilt die Medizinprodukteverordnung MDR, welche Änderungen, Korrekturen und Ergänzungen beim Nachweis der grundlegenden Sicherheits- und Leistungsanforderungen als auch bei vielen Qualitätsmanagementprozessen verlangt.*
Steckbeckenspülgeräte gelten als Medizinprodukte der Risikoklasse IIa und unterliegen damit den Regelungen über Medizinprodukte. Für diese gilt die Medizinprodukteverordnung MDR, welche Änderungen, Korrekturen und Ergänzungen beim Nachweis der grundlegenden Sicherheits- und Leistungsanforderungen als auch bei vielen Qualitätsmanagementprozessen verlangt.

Aus diesem Grund wird vom AN bzw. von seinem Lieferanten ein Nachweis/Zertifikat über die Einführung und Anwendung eines Qualitätsmanagementsystems nach Anhang IX Kapitel 1 der Verordnung (EU) 2017/745 verlangt.

*Hinweis*

*Hinweis*

*Hinweis: Pflegekombinationen*

*Hinweis*

*Hinweis*

**2.5.1.10.10 Pflegekombination Länge 2.000 mm für Arbeitsraum unrein**
Pflegekombination Länge 2.000 mm für Arbeitsraum unrein
Maße:  B x T x H: 2.000 x 588 x 700/900/1.730/2.050 mm

Pflegekombination bestehend aus:
Ausguss links (oder rechts), mit Abdeckung, Randspülung durch wasserdruckunabhängiges Pumpensystem und Vorratsbehälter des Reinigungs- und Desinfektionsgerätes
Chromnickelstahl, 500 x 588 x 40 mm
Spritzblende hinten, oben gerade, Höhe 200 mm
Trichterbecken rund, Chromnickelstahl, Ablauf DN70, mit Einlegesieb und Einlegerost, Abwasseranschluss, Geruchsverschluss mit CV-Verbinder, Wandanschluss, Unterbau, 500 x 588 x 560 mm, Frontblende für Ausguss, Chromnickelstahl

Tischplatte, Nassraumprofil, 4-seitig nach unten gekantet, Chromnickelstahl,
L/T/H = 1.000/600/40mm
Waschbecken, Chromnickelstahl, Ablauf G 1 ½“, Überlaufstandrohr
B x T x H: 500 x 400 x 300 mm
Unterschrank mit 2 Schlagtüren, Chromnickelstahl
BxTxH: 1000 x 588 x 760 mm

Reinigungs- und Desinfektionsautomat
B x T x H: 500 x 450 x 1.630 mm
zum Entleeren, Reinigen und Desinfizieren von Pflegegeschirren, wie Steckbecken, Urinflaschen, Stuhleimer und Sammelgefäßen,
typgeprüft durch akkreditiertes Prüflabor nach Typprüfung EN ISO 15883-1 / -3
Vollständiges Qualitätssicherungssystem nach DIN EN ISO 9001:2008 und EN ISO 13485: 2012-11 für Produktkategorie 10-334 (Reinigungs- und Desinfektionsautomaten) nach EG-Richtlinie 93/42/EWG für Medizinprodukte, Anhang II, Abschnitt 3 /2007747/EG/2011/65/EU, Nachweis bei benannter Stelle.
Verkleidung, Entleer- und Reinigungskammer sowie Kammertür in Chromnickelstahl, Inspektionstür seitlich, abschließbar

Automatische Türöffnung als berührungsfreie Kammertürbedienung über Infrarot-Näherungsschalterin der Folientastatur zum Öffnen und Schließen der Waschkammertür, einschließlich automatischem Programmstart

Inspektionstür oben, abschließbar.

Kammertür doppelwandig, schalldämmend, wärmegedämmt, hermetisch abgedichtet mit hygienisch einwandfreier Lippendichtung, absolut dampfdicht, ohne Werkzeug austauschbar in tiefgezogener Ausführung als Auffangmulde ausgebildet, mit Federentlastung beim Öffnen, geräuscharm schließend, Griffleiste in Kammertür eingelassen

Kammertürverriegelung als programmgesteuerter Impuls an wartungsfreien  Magnet zum Schließen und Öffnen, eine Gefährdung des Bedieners bei Stromausfall ist somit ausgeschlossen, automatische Überwachung des Ver- und Entriegelungsvorganges

Reinigungskammer inklusive Trichter und Ablaufstutzen DN 100 aus einem Stück tiefgezogen, mit großen Rundungen und schräglaufender Decke, Siphonkontrolle, Programmstop bei Verstopfen

Hauptdrehdüse zur Innenreinigung der Pflegegeschirre gegen Verschmutzung/Verstopfung außerhalb des Ausschüttbereichs gelagert, 12 weitere optimal angeordnete Reinigungsdüren zur Außen- und Innenreinigung der Pflegegeschirre und der Waschkammer.

Pumpenautomatik mit Vorratsbehälter in Chromnickelstahl, stufenlose Niveauregelung der Wasserstände, Pumpe 0,55 kW, gesamte Technik schallisoliert, vom Gehäuse getrennt, Netztrennung nach DIN EN 1717 mit freiem Auslauf, Typ AA

Elektroniksteuerung zur Hygiene- und Technikkontrolle aller Programmabläufe, Schnittstelle RJ 11 zur Datenübertragung, Steuerspannung 12/24 Volt DC, frontseitige Infrarotschnittstelle für die Verbindung mit externer Software zum Auslesen, Ändern und Korrigieren von Maschinendaten, Speicher für die letzten 100 Stör- und Warnmeldungen, Statistik über die gesamte Lebensdauer der Steuerung möglich, Speicher des Temperaturverlaufs der letzte Chargen, Stromsparmodus, „Stand by“-Betrieb

Display mit Klartextanzeige, 4x20 Zeichen, Hintergrund beleuchtet, optische und akustische Meldung, Programmfortschrittsanzeige, mit 4 Folientastern für Programmstart mit Druckpunkt und eindeutiger Symbolik für Kurz-, Normal-, Intensiv- und Pumpenrand-/Kammerspülprogramm
Anzahl der frei wählbaren Programme: 60
Cursorsteuerung, dadurch Wunscheinstellung der Steuerung ohne zusätzliche Hilfsmittel in allen Bedienebenen (Personal/Service/Administrator)

Desinfektion, thermisch, dezentral, mit separatem ovalen Dampferzeuger,
- Heizleistung (bei Drehstrom 400 V): 4,0 KW
- Heizleistung (bei Wechselstrom 230 V): 2,7 KW
Zusätzliche Dampfdüse im unteren Bereich der Waschkammer für optimale Temperaturverteilung, keine Kondensatbildung im Geräteinneren und Aufstellungsraum
Kontrolle durch Regelung des Desinfektionsprozesses entsprechend dem in der Steuerung festgelegten A0-Werts (nach EN ISO 15883-3: A0 = 60), A0 - Werte bis 3000 frei wählbar, Steuerung des Desinfektionsprozesses mit zwei sich gegenseitig überwachenden Temperatursensoren, die an der tiefsten/ kältesten Stelle der Waschkammer gelegen sind (die Auswertung der Überwachung erfolgt mit der Steuerungssoftware), Displayanzeige des A0-Werts in Ist und Soll während der Desinfektionsphase, frei zugängliche Messöffnung in Kammer zur bauseitigen Überprüfung des geforderten A0-Werts entsprechend Anforderungen EN ISO 15883-1

Dosiertechnik mit 1 Dosiergerät für Kombinationsmittel zur Wasserenthärtung und Klarspülung des Pflegegeschirrs, Sauglanze für Behälter mit Füllstandsüberwachung, mit Flowmeter für Warn-/Fehlermeldung bei Unterschreiten der Dosiermenge, mit Sauglanzencodierung zur Verhinderung von Fehlbestückung

Anschlüsse:
- Zuwasseranschluss an KW ½", WW ½", 2 x Schmutzfänger ½“ integriert
- Abwasseranschluss mit Geruchsverschluss mit CV-Verbinder, DN 100,
  Wandanschluss, Siphonkontrolle
- Elektroschaltkasten mit Netzteil, leicht zugänglich zum einfachen Anschluss an  Drehstrom 400 V, Anschlusswert 4,6 KW, alt.: Wechselstrom 230 V,
  Anschlusswert 2,8 KW, Hauptschalter vorgeschaltet, Energieverbrauch pro
  Charge: 235 Wh

Reinigerdosiergerät zur Dosierung eines Intensivreinigers in die Warmwasser-Reinigungsphase inklusive Füllstandsüberwachung.

Pflegegeschirrhalter für alle üblichen Pflegegeschirre, ohne Werkzeug zu wechseln, Einsatz in Steckschuh

Aussparung in linker oder rechter Geräteseitenwand (Standard), Blendrahmen für Reinigungs- und Desinfektionsgerät, Tiefe 138 mm

Gerätesockel, höhenverstellbar, Chromnickelstahl, B x H: 500 x 100 mm

Aufbewahrungsschrank mit 1 Schlagtür, oberhalb des Reinigungs- und Desinfektionsgerätes, B x T x H = 55 x 588 x 320 mm, Türanschlag rechts, zur Lagerung von nicht wärmeempfindlichen und nicht entflammbaren Materialien geeignet.

Sockel, höhenverstellbar, Chromnickelstahl, L x H: 500/1000 x 100 mm

Ablaufverrohrung 3 Abläufe aus PE für die gesamte Pflegekombination, Zentralanschluss unter dem Ausguss

Einschließlich Inbetriebnahme durch den Kundendienst des Herstellers, Messung und Protokollierung des A0 -600 - Wertes sowie Einweisung des Betreibers mit Einweisungs- und Inbetriebnahmeprotokoll
Menge: 62,000 St
DIN 276-2018 / IBP: 412
Bauabschnitte / Kostenträger: 412

**2.5.1.10.20 Reinigungs- und Desinfektionsgerät zum Wandeinbau**
Reinigungs- und Desinfektionsgerät zum Wandeinbau
Maße:  Breite x Tiefe x Höhe: 650 x 450 x 2.210 mm
  Außenfront sichtbare Breite x Höhe: 528 x 1758 mm

bestehend aus:
Lieferteil 1 für Vormontage:
Grundrahmen aus Chromnickelstahl, mit separaten Wasserkasten für WC-Spülung und Verbindungsrohr zum WC-Anschluss, einschl. Anschlussverrohrung mit Absperrventilen und Schmutzfängern 1/2" für KW und WW-Zuleitung, Ablaufverrohrung zu einem zentralen Punkt, Abwasseranschluss mit Geruchsverschluss und CV-Verbinder, DN100, Bodenanschluss, Syphonkontrolle, Ausgleichsrahmen zur Bodenbefestigung des Grundgestells

Lieferteil 2 für Fertigmontage:
Aufbewahrungsschrank BxTxH: 410 x 340 x 380 mm aus Chromnickelstahl,
oberhalb des Reinigungs- und Desinfektionsgerätes, Aussparung in der Schrankseitenwand für Zugänglichkeit der Absperrventile und Schmutzfänger,
Boden abnehmbar für Zugänglichkeit des Technikteils (Wasserkasten)

Reinigungs- und Desinfektionsgerät
B x T x H: 528 x 450 x 1758 mm
IP X5 (strahlwassergeschützt), zum Entleeren, Reinigen und Desinfizieren von Pflegegeschirren, wie Steckbecken, Urinflaschen, Stuhleimer und Sammelgefäßen,typgeprüft durch akkreditiertes Prüflabor nach Typprüfung EN ISO 15883-1 / -3
Vollständiges Qualitätssicherungssystem nach DIN EN ISO 9001:2008 und EN ISO 13485: 2012-11 für Produktkategorie 10-334 (Reinigungs- und Desinfektionsautomaten) nach EG-Richtlinie 93/42/EWG für Medizinprodukte, Anhang II, Abschnitt 3
Verkleidung, Entleer- und Reinigungskammer sowie Kammertür in Chromnickelstahl, Inspektionstür oben, abschließbar

Kammertür doppelwandig, schalldämmend, wärmegedämmt, hermetisch abgedichtet mit hygienisch einwandfreier Lippendichtung, absolut dampfdicht, ohne Werkzeug austauschbar in tiefgezogener Ausführung als Auffangmulde ausgebildet, mit Federentlastung beim Öffnen, geräuscharm schließend, Griffleiste in Kammertür eingelassen

Kammertürverriegelung als programmgesteuerter Impuls an wartungsfreien  Magnet zum Schließen und Öffnen, eine Gefährdung des Bedieners bei Stromausfall ist somit ausgeschlossen, automatische Überwachung des Ver- und Entriegelungsvorganges

Reinigungskammer inklusive Trichter und Ablaufstutzen DN 100 aus einem Stück tiefgezogen, mit großen Rundungen und schräglaufender Decke, Siphonkontrolle, Programmstop bei Verstopfen

Wechselstrahldüsensystem mit 8 Drehdüsen und 4 Fächerstrahldüsen zur Außen- und Innenreinigung der Pflegegeschirre und Waschkammer, Drehdüse zur Innenreinigung der Pflegegeschirre (Steckbecken, Stuhleimer) zum Schutz gegen Verschmutzung/Verstopfung außerhalb des Ausschüttbereichs gelagert bestmögliche Reinigung durch Hub der Düse (Ein- und Ausfahren je nach Programmschritt)

Pumpenautomatik mit Vorratsbehälter in Chromnickelstahl, stufenlose Niveauregelung der Wasserstände, Pumpe 0,55 kW, gesamte Technik schallisoliert, vom Gehäuse getrennt, Netztrennung nach DIN EN 1717 mit freiem Auslauf, Typ AA

Elektroniksteuerung zur Hygiene- und Technikkontrolle aller Programmabläufe, Schnittstelle RJ 11 zur Datenübertragung, Steuerspannung 12/24 Volt DC, frontseitige Infrarotschnittstelle für die Verbindung mit externer Software zum Auslesen, Ändern und Korrigieren von Maschinendaten, Speicher für die letzten 100 Stör- und Warnmeldungen, Statistik über die gesamte Lebensdauer der Steuerung möglich, Speicher des Temperaturverlaufs der letzte Chargen, Stromsparmodus, „Stand by“-Betrieb

Display mit Klartextanzeige, 4x20 Zeichen, Hintergrund beleuchtet, optische und akustische Meldung, Programmfortschrittsanzeige, mit 4 Folientastern für Programmstart mit Druckpunkt und eindeutiger Symbolik für Kurz-, Normal-, Intensiv- und Pumpenrand-/Kammerspülprogramm
Anzahl der frei wählbaren Programme: 60
Cursorsteuerung, dadurch Wunscheinstellung der Steuerung ohne zusätzliche Hilfsmittel in allen Bedienebenen (Personal/Service/Administrator)

Desinfektion, thermisch, dezentral, mit separatem ovalen Dampferzeuger,
- Heizleistung (bei Drehstrom 400 V): 4,0 KW
- Heizleistung (bei Wechselstrom 230 V): 2,7 KW
Zusätzliche Dampfdüse im unteren Bereich der Waschkammer für optimale Temperaturverteilung, keine Kondensatbildung im Geräteinneren und Aufstellungsraum
Kontrolle durch Regelung des Desinfektionsprozesses entsprechend dem in der Steuerung festgelegten A0-Werts (nach EN ISO 15883-3: A0 = 60), A0 - Werte bis 3000 frei wählbar, Steuerung des Desinfektionsprozesses mit zwei sich gegenseitig überwachenden Temperatursensoren, die an der tiefsten/ kältesten Stelle der Waschkammer gelegen sind (die Auswertung der Überwachung erfolgt mit der Steuerungssoftware), Displayanzeige des A0-Werts in Ist und Soll während der Desinfektionsphase, frei zugängliche Messöffnung in Kammer zur bauseitigen Überprüfung des geforderten A0-Werts entsprechend Anforderungen EN ISO 15883-1

Dosiertechnik mit 1 Dosiergerät für Kombinationsmittel zur Wasserenthärtung und Klarspülung des Pflegegeschirrs, Sauglanze für Behälter mit Füllstandsüberwachung, mit Flowmeter für Warn-/Fehlermeldung bei Unterschreiten der Dosiermenge, mit Sauglanzencodierung zur Verhinderung von Fehlbestückung

Anschlüsse:
- Zuwasseranschluss an KW ½", WW ½", 2 x Schmutzfänger ½“ integriert
- Abwasseranschluss mit Geruchsverschluss mit CV-Verbinder, DN 100,
  Wandanschluss, Siphonkontrolle
- Elektroschaltkasten mit Netzteil, leicht zugänglich zum einfachen Anschluss an  Drehstrom 400 V, Anschlusswert 4,6 KW, alt.: Wechselstrom 230 V,
  Anschlusswert 2,8 KW, Hauptschalter vorgeschaltet, Energieverbrauch pro
  Charge: 235 W

Pflegegeschirrhalter für alle üblichen Pflegegeschirre, ohne Werkzeug zu wechseln, Einsatz in Steckschuh

Bodenwanne für Reinigungs- und Desinfektionsgerät inkl. Leckwasserkontrolle

Einschließlich Inbetriebnahme durch den Kundendienst des Herstellers, Messung und Protokollierung des A0 -600 - Wertes sowie Einweisung des Betreibers mit Einweisungs- und Inbetriebnahmeprotokoll
Menge: 23,000 St
DIN 276-2018 / IBP: 412
Bauabschnitte / Kostenträger: 412

*Hinweis*

*Hinweis*

*Hinweis: Oberbauten und Blenden*

*Hinweis*

**2.5.1.10.30 Wandschrank, ohne Türen, B x T x H: 800 x 350 x 650 mm,**
Wandschrank, ohne Türen, B x T x H: 800 x 350 x 650 mm,
Chromnickelstahl, inkl. Zwischenboden, Chromnickelstahl, H: 30 mm
Gestell zur Aufbewahrung von 6 Steckbecken (rund) für Schrank 800 mm,
B x T x H: 668 x 272 x 287 mm
Menge: 82,000 St
DIN 276-2018 / IBP: 412
Bauabschnitte / Kostenträger: 412

**2.5.1.10.40 Wandschrank, mit 1 Schlagtür, B x H x T: 500 x 350 x 650 mm,**
Wandschrank, mit 1 Schlagtür, B x H x T: 500 x 350 x 650 mm,
aus Chromnickelstahl, inkl. Zwischenboden, Chromnickelstahl, H: 30 mm
Menge: 62,000 St
DIN 276-2018 / IBP: 412
Bauabschnitte / Kostenträger: 412

**2.5.1.10.50 Abtropf- und Lagerregal, Edelstahl B x T x H: 500 x 350 x 650 mm,**
Abtropf- und Lagerregal, Edelstahl B x T x H: 500 x 350 x 650 mm,
für Pflegegeschirre, Chromnickelstahl, Abstellrost unten
Menge: 62,000 St
DIN 276-2018 / IBP: 412
Bauabschnitte / Kostenträger: 412

**2.5.1.10.60 Nischenanpassung für Pflegekombination bis 300mm**
Nischenanpassung für Pflegekombination bis 300mm
nach örtlichen Aufmaß, bestehend aus:
- Tischplattenverlängerung, Nassraumprofil, 4-seitig nach unten gekantet, Chromnickelstahl, Verlängerung bis 300mm
- Ausgleichsblende seitlich, nicht abnehmbar, Breite bis 300mm
- Sockelverlängerung, höhenverstellbar, Chromnickelstahl, Verlängerung bis 300mm
Menge: 62,000 St
DIN 276-2018 / IBP: 412
Bauabschnitte / Kostenträger: 412

**2.5.1.10.70 Ausgleichsblende für Wandschrank bis 300mm**
Ausgleichsblende für Wandschrank bis 300mm
als feste Blende aus Chromnickelstahl, Höhe 650 mm, Breite bis 300mm nach örtlichen Aufmaß
Menge: 62,000 St
DIN 276-2018 / IBP: 412
Bauabschnitte / Kostenträger: 412

**2.5.1.10.80 Schrankblende für Pflegekombination bis zur Zwischendecke 1400mm**
Schrankblende für Pflegekombination bis zur Zwischendecke 1400mm
nach örtlichen Aufmaß, bestehend aus:
- Schrankblende, 3-seitig, Chromnickelstahl, Breite 500mm, Tiefe 600mm, Höhe bis 500mm mit Anschlussprofilen an Schrank und Decke
Menge: 62,000 St
DIN 276-2018 / IBP: 412
Bauabschnitte / Kostenträger: 412

**2.5.1.10.90 Tischplattenverlängerung als Arbeitsplatte**
Tischplattenverlängerung als Arbeitsplatte
Nassraumprofil, 4-seitig nach unten gekantet, Chromnickelstahl,
Tischplattenunterseite in Chromnickelstahl verkleidet,
einschließlich Befestigung mit Wandkonsole
Menge: 31,000 M
DIN 276-2018 / IBP: 412
Bauabschnitte / Kostenträger: 412

**2.5.1.10.100 Inbetriebnahme durch den Kundendienst des Herstellers**
Inbetriebnahme durch den Kundendienst des Herstellers
Messung und Protokollierung des A0 -600 - Wertes sowie Einweisung des
Betreibers mit Einweisungs- und Inbetriebnahmeprotokoll
Menge: 62,000 St
DIN 276-2018 / IBP: 412
Bauabschnitte / Kostenträger: 412

*Hinweis*

*Hinweis*

*Hinweis*

###### 2.5.1.11 OP-Waschrinne

**2.5.1.11.10 OP-Waschrinne mit kurzer Rückwand**
OP-Waschrinne mit kurzer Rückwand

Länge: bis 2.100 mm, 3 Waschplätze. Ohne Hahnloch.
Tiefe: 400 mm

Bakteriostatischer Edelstahl Werkstoff 1.4301 satiniert. Materialstärke: 1,2 mm.
Glatte Oberfläche und gerundete Innenkanten für einfache Reinigung.
Geeignet für Krankenhäuser und Gesundheitseinrichtungen.
Mit Rückwand 450 mm als Spritzschutz und für optimale Hygiene.
Ablauf wahlweise seitlich rechts oder links.
Ohne Überlauf.

Mit Befestigungsmaterial.
Menge: 3,000 St

###### 2.5.1.12 Ablaufventile, Geruchsverschlüsse

*Hinweis*

**2.5.1.12.10 Ablaufventil Waschbecken DN32 Messing Schaftventil**
STLB-Bau 2025-10 045
Ablaufventil DIN EN 274-1, für Waschbecken DN 32, aus Messing, verchromt, als Schaftventil, Gewindeanschluss aus Messing.
Menge: 650,000 St
DIN 276-2018 / IBP: 412
Bauabschnitte / Kostenträger: 412

*Hinweis*

**2.5.1.12.20 Geruchverschluss Prüfzeichen Waschbecken 1 1/4xDN40 Messing Röhrengeruchverschluss**
STLB-Bau 2025-10 045
Geruchverschluss DIN 19541 mit Prüfzeichen, für Waschbecken, 1 1/4 x DN 40, aus Messing, verchromt, als Röhrengeruchverschluss, für Wandanschluss, verstellbar, mit Rosette.
Menge: 204,000 St
DIN 276-2018 / IBP: 412
Bauabschnitte / Kostenträger: 412

**2.5.1.12.30 Ablaufbogen für Waschbecken DN 32 aus Messing, verchromt,**
Ablaufbogen für Waschbecken DN 32 aus Messing, verchromt,
Bogen 1 1/4 x DN 32, Ablaufverbindung 1 1/4 x DN 32,
zum Anschluss an Wandeinbau-Geruchsverschluss.
Menge: 448,000 St
DIN 276-2018 / IBP: 412
Bauabschnitte / Kostenträger: 412

*Hinweis*

**2.5.1.12.40 Geruchverschluss Prüfzeichen Ausgussbecken Messing Röhrengeruchverschluss**
STLB-Bau 2025-10 045
Geruchverschluss DIN 19541 mit Prüfzeichen, für Ausgussbecken, aus Messing, verchromt, als Röhrengeruchverschluss, für Wandanschluss, verstellbar, mit Rosette.
Menge: 84,000 St
DIN 276-2018 / IBP: 412
Bauabschnitte / Kostenträger: 412

*Hinweis*

**2.5.1.12.50 Ab-Überlaufgarnitur Badewanne Kunststoff**
STLB-Bau 2025-10 045
Ab- und Überlaufgarnitur für Badewanne, aus Kunststoff, sichtbare Teile verchromt, mit Geruchverschluss DIN 19541, mit Prüfzeichen, mit Exzentergarnitur.
Menge: 7,000 St
DIN 276-2018 / IBP: 412
Bauabschnitte / Kostenträger: 412

*Hinweis*

*Hinweis*

##### 2.5.2 Hygieneobjekte

*Hinweis: Hinweis: Vor Bestellung raumweise Bestellliste anfertigen*
Hinweis zur Kalkulation:
Sämtliche Hygieneartikel sind vor der Bestellung mit dem Auftraggeber und der
Objektüberwachung nochmals abzustimmen.

Der AN hat für das Abstimmungsgespräch raumweise eine Aufstellliste mit den vorgesehenen Hygieneartikel mit Zubehör anzufertigen.

*Hinweis: Beständigkeit gegen Desinfektionsmittel*
Sämtliche Hygieneartikel müssen beständig gegen
RKI (Robert Koch Institut) und VAH (Verbund für Angewandte Hygiene)
gelistete Reinigungsmittel sein, sowie beständig gegen Sauerstoffabspalter oder Perverbindungen. Eine leicht zu reinigende Oberfläche und Zugänglichkeit für eine Wischdesinfektion wird vorausgesetzt.

*Hinweis*

###### 2.5.2.1 Ausstattung Waschtisch, Ausgussbecken, PFAK

*Hinweis*

**2.5.2.1.10 Spiegel Kristallspiegel rechteckig H 60 cm B 60 cm D 6 mm**
STLB-Bau 2025-10 045
Spiegel, als Kristallspiegel DIN EN 1036-1, mit Glasrückenschutz, rechteckig,
Höhe '60' cm,

Breite '60' cm,

Dicke '6' mm, Spiegel ohne Rahmen, Befestigung durch verdeckte Aufhängung.
Menge: 576,000 St
DIN 276-2018 / IBP: 412
Bauabschnitte / Kostenträger: 412

**2.5.2.1.20 Spiegel Kristallspiegel Kippspiegel verstellbar rechteckig H 54 cm B 60 cm D 6 mm Kante rund**
*** Leitbeschreibung
STLB-Bau 2025-10 045
Spiegel, als Kristallspiegel DIN EN 1036-1, als Kippspiegel, verstellbar, mit Glasrückenschutz, rechteckig,
Höhe '54' cm,

Breite '60' cm,

Dicke '6' mm, mit runder Kante, Spiegel ohne Rahmen, Kippspiegelbetätigung durch Seilzug, Befestigung durch verdeckte Aufhängung.
Menge: 57,000 St
DIN 276-2018 / IBP: 412
Bauabschnitte / Kostenträger: 412
*Unterbeschreibung 1 - rechteckiger Kristallspiegel mit geschliffenen Kanten und eingearbeiteter*
- rechteckiger Kristallspiegel mit geschliffenen Kanten und eingearbeiteter
  Splitterschutzfolie
- der Spiegel kann mit Kurbel und Seilzug um max. 28° geneigt werden und ist
  daher im Stehen und im Sitzen zu benutzen
- zur Wandmontage
- 600 mm breit, 540 mm hoch und 6 mm dick
- Spiegel aus Kristallglas
- Halteelement und Kurbel aus hochglänzendem Polyamid
  Standardfarbton nach Wahl des Auftraggebers
- mit Seilumlenkung zur Vorwandmontage geeignet

*Hinweis*

*Hinweis*

*Hinweis*

*Hinweis*

**2.5.2.1.30 Seifenspender Gehäuse Alu Flüssigseife**
*** Leitbeschreibung
STLB-Bau 2025-10 045
Seifenspender, Gehäuse aus Aluminium, eloxiert,
Maße B/H/T in mm 'B=80-85, H=240-245 (ohne Hebel), 270-275 (mit Hebel), T=80-85 (Ausladung von Wand mit Vorderkante Hebel 160-165'
für Flüssigseife, für Einwegbehälter, Entnahme durch Drücken.
Menge: 469,000 St
DIN 276-2018 / IBP: 412
Bauabschnitte / Kostenträger: 412
*Unterbeschreibung 1 - 0,5 l Fassungsvermögen*
- 0,5 l Fassungsvermögen
- mit kurzem Edelstahl-Bedienhebel,
- autoklavierbar bis 121°C,
- mit Edelstahl-Dosierpumpe und flexiblen Kunststoff-Ansaugrohr

**2.5.2.1.40 Manueller Desinfektionsm.spender Wandmontage AP Händedesinfektion 0,5l Gehäuse Alu**
*** Leitbeschreibung
STLB-Bau 2025-10 045
Manuell betätigter Desinfektionsmittelspender, Wandmontage in Aufputzausführung, zur hygienischen und chirurgischen Händedesinfektion, Austauschbehälter, Inhalt 0,5 l,
Maße B/T/H in mm 'B=80-85, H=240-245 (ohne Hebel), 270-275 (mit Hebel), T=80-85 (Ausladung von Wand mit Vorderkante Hebel 160-165'
Betätigung mit Armhebel, innenliegende Teile aus nichtrostendem Stahl, mit steckbarer Pumpe, Gehäuse aus Aluminium.
Menge: 469,000 St
DIN 276-2018 / IBP: 412
Bauabschnitte / Kostenträger: 412
*Unterbeschreibung 1 - 0,5 l Fassungsvermögen*
- 0,5 l Fassungsvermögen
- mit kurzem Edelstahl-Bedienhebel,
- autoklavierbar bis 121°C,
- mit Edelstahl-Dosierpumpe und flexiblen Kunststoff-Ansaugrohr

*Hinweis*

**2.5.2.1.50 Seifenspender Gehäuse Stahl niro Flüssigseife**
*** Leitbeschreibung
STLB-Bau 2025-10 045
Seifenspender, Gehäuse aus nichtrostendem Stahl, Werkstoff-Nr 1.4301, geschliffen,
Maße B/H/T in mm 'B=80-85, H=240-245 (ohne Hebel) 280-285 (mit Hebel), T=80-85 (Ausladung von Wand mit Vorderkante Hebel 315-320'

Fassungsvermögen in l '0,5'
für Flüssigseife, für Einwegbehälter, Entnahme durch Drücken.
Menge: 332,000 St
DIN 276-2018 / IBP: 412
Bauabschnitte / Kostenträger: 412
*Unterbeschreibung 1 - mit langem Edelstahl-Bedienhebel,*
- mit langem Edelstahl-Bedienhebel,
- autoklavierbar bis 121°C,
- mit Edelstahl-Dosierpumpe und flexiblen Kunststoff-Ansaugrohr

**2.5.2.1.60 Manueller Desinfektionsm.spender Wandmontage AP Händedesinfektion 0,5l Gehäuse Stahl niro**
*** Leitbeschreibung
STLB-Bau 2025-10 045
Manuell betätigter Desinfektionsmittelspender, Wandmontage in Aufputzausführung, zur hygienischen und chirurgischen Händedesinfektion, Austauschbehälter, Inhalt 0,5 l,
Maße B/T/H in mm 'B=80-85, H=240-245 (ohne Hebel) 280-285 (mit Hebel), T=80-85 (Ausladung von Wand mit Vorderkante Hebel 315-320'
Betätigung mit Armhebel, innenliegende Teile aus nichtrostendem Stahl, mit steckbarer Pumpe, Gehäuse aus nichtrostendem Stahl.
Menge: 332,000 St
DIN 276-2018 / IBP: 412
Bauabschnitte / Kostenträger: 412
*Unterbeschreibung 1 - mit langem Edelstahl-Bedienhebel,*
- mit langem Edelstahl-Bedienhebel,
- autoklavierbar bis 121°C,
- mit Edelstahl-Dosierpumpe und flexiblen Kunststoff-Ansaugrohr

**2.5.2.1.70 Schalenhalter mit Auffangschale zum Hängen über das Spendergehäuse**
Schalenhalter mit Auffangschale zum Hängen über das Spendergehäuse
zum Auffangen der tropfenden Seife oder Desinfektionsmittel für zuvor beschriebene Spender, zum einfachen Hängen über Spender, Edelstahl
mit Kunststoff-Schale
Menge: 1602,000 St
DIN 276-2018 / IBP: 412
Bauabschnitte / Kostenträger: 412

*Hinweis*

*Hinweis*

**2.5.2.1.80 Handtuchspender Papier Stahl niro**
*** Leitbeschreibung
STLB-Bau 2025-10 045
Handtuchspender für Papierhandtücher in Zick-Zack-Falzung, für Wandaufbau,
Gehäusemaße L/B/H in mm '125-130/270-275/180-185'
aus nichtrostendem Stahl, geschliffen, abschließbar, mit vollständiger Erstfüllung, für Handtuchgröße 250 mm x 230 mm, mit Füllstandanzeiger.
Menge: 389,000 St
DIN 276-2018 / IBP: 412
Bauabschnitte / Kostenträger: 412
*Unterbeschreibung 1 Fassungsvermögen 300 Blatt*

**2.5.2.1.90 Abfallbehälter Drahtkorb rechteckig 20-40l**
*** Leitbeschreibung
STLB-Bau 2025-10 045
Abfallbehälter, als Drahtkorb, rechteckig, Fassungsvermögen über 20 bis 40 l, offen, Behälter klappbar mit Sicherung.
Menge: 389,000 St
DIN 276-2018 / IBP: 412
Bauabschnitte / Kostenträger: 412
*Unterbeschreibung 1 - Gehäusemaße L/B/H in mm 445-450/300-305/190-195*
- Gehäusemaße L/B/H in mm 445-450/300-305/190-195
- aus Edelstahl, elektropoliert,
- Füllvolumen=26 Liter

*Hinweis*

*Hinweis*

*Hinweis*

**2.5.2.1.100 Haken Kunststoff Handtuchhaken Doppelhaken**
STLB-Bau 2025-10 045
Haken, aus Kunststoff,
Farbton 'aus Polyamid, Standardfarbton nach Wahl des Auftraggebers'

als Handtuchhaken, als Doppelhaken, Profilquerschnitt rund, Befestigungsschrauben verdeckt,
Maße in mm 'Durchm. Rosette 50, Ausladung Handtuchhaken 43,5'.
Menge: 786,000 St
DIN 276-2018 / IBP: 412
Bauabschnitte / Kostenträger: 412

*Hinweis*

*Hinweis*

**2.5.2.1.110 Ablage Sanitärporzellan**
STLB-Bau 2025-10 045
Ablage, aus Sanitärporzellan,
Farbton 'weiß'
Länge über 450 bis 500 mm, Befestigungsschrauben verdeckt.
Menge: 180,000 St
DIN 276-2018 / IBP: 412
Bauabschnitte / Kostenträger: 412

*Hinweis*

*Hinweis: Geriatrie, Demenzsensiblerbereich*

*Hinweis*

*Hinweis*

**2.5.2.1.120 Doppelhaken Durchmesser Rosette max: 60 mm, 50 mm tief, aus hochwertigem Polyamid, Rosettenkappe in Signalweiß, Hakenteil Farbe nach Wahl des Auftraggebers, inkl. korrossionsfreiem Befestigungsmaterial.**
Menge: 80,000 St
DIN 276-2018 / IBP: 412
Bauabschnitte / Kostenträger: 412

**2.5.2.1.130 Utensilienablage ovale Ablage für Utensilien,**
Utensilienablage
ovale Ablage für Utensilien,
Maße max: 280 mm breit, 25 mm hoch und 120 mm tief, Halter und Ablage aus hochwertigem Polyamid in Signalweiß,
innere Farbe nach Wahl des Auftraggebers
inklusive korrosionsfreiem Befestigungsmaterial.
Menge: 20,000 St
DIN 276-2018 / IBP: 412
Bauabschnitte / Kostenträger: 412

**2.5.2.1.140 Halter für Becher und Seifenspender**
Halter für Becher und Seifenspender
Maße max: 90 mm breit und 25 mm hoch und 100 mm tief,
aus hochwertigem Polyamid Farbe nach Wahl des Auftraggebers,
inklusive korrosionsfreiem Befestigungsmaterial.
Menge: 40,000 St
DIN 276-2018 / IBP: 412
Bauabschnitte / Kostenträger: 412

**2.5.2.1.150 Becher zylindrischer Becher mit flachem Boden, aus hochwertigem Polyamid**
Becher
zylindrischer Becher mit flachem Boden, aus hochwertigem Polyamid
Farbe nach Wahl des Auftraggebers
Maße max: 80 mm im Durchmesser, 120 mm hoch.
Menge: 40,000 St
DIN 276-2018 / IBP: 412
Bauabschnitte / Kostenträger: 412

**2.5.2.1.160 Seifenspender dient zur Aufnahme handelsüblicher Flüssigseife,**
Seifenspender
dient zur Aufnahme handelsüblicher Flüssigseife,
Dosierung der Seife durch große Drucktaste auf der Vorderseite,
diebstahlgeschützt durch verdeckte Verschraubung,
Maße max:
80 mm breit, 230 mm hoch, 130 mm tief, Behälterdurchmesser max: 80 mm,
Füllmenge min: 500 ml,
Wandsockel und Halterung aus hochwertigem Polyamid in Signalweiß,
Drucktaste aus hochwertigem Polyamid
Farbe nach Wahl des Auftraggebers
Behälter und Deckel aus matt weißem transparentem Kunststoff.
Menge: 20,000 St
DIN 276-2018 / IBP: 412
Bauabschnitte / Kostenträger: 412

**2.5.2.1.170 Gehhilfenhalter**
*** Leitbeschreibung
Gehhilfenhalter
Farbton aus Polyamid, Standardfarbton nach Wahl des Auftraggebers
Menge: 27,000 St
DIN 276-2018 / IBP: 412
Bauabschnitte / Kostenträger: 412
*Unterbeschreibung 1 dient zum Abstellen der Gehhilfe*
dient zum Abstellen der Gehhilfe
verdeckte Verschraubung, rechts/links verwendbar
Außendurchmesser 150 mm, 146 mm tief
und Rosettendurchmesser 56 mm

*Hinweis*

*Hinweis*

###### 2.5.2.2 Ausstattung WC Patient, Typ A

*Hinweis*

*Hinweis*

*Hinweis*

**2.5.2.2.10 Abfallbehälter Damenbinden Stahl niro Wandaufbau**
STLB-Bau 2025-10 045
Abfallbehälter für Damenbinden,
Gehäusemaße L/B/H in mm 'Höhe 295-300, Breite 210-215, Tiefe 165-170, Füllvolumen 6 Liter,'
aus nichtrostendem Stahl, matt geschliffen, für Wandaufbau, zum Einhängen von Kunststoffbeuteln, mit angebautem Hygienebeutelspender, mit vollständiger Erstbefüllung, Befestigung mit Schrauben.
Menge: 629,000 St
DIN 276-2018 / IBP: 412
Bauabschnitte / Kostenträger: 412

**2.5.2.2.20 Hygienebeutelspender Stahl niro Wandmontage**
STLB-Bau 2025-10 045
Hygienebeutelspender, aus nichtrostendem Stahl, matt geschliffen, für Wandmontage, diebstahlgeschützt,
Maße in mm 'Höhe 140-145, Breite 90-100, Tiefe 20-30'
mit vollständiger Erstbefüllung, Befestigung mit Schrauben.
Menge: 629,000 St
DIN 276-2018 / IBP: 412
Bauabschnitte / Kostenträger: 412

*Hinweis*

*Hinweis*

*Hinweis*

*Hinweis*

*Hinweis*

*Hinweis*

*Hinweis*

**2.5.2.2.30 WC-Bürstengarnitur Kunststoff**
*** Leitbeschreibung
STLB-Bau 2025-10 045
WC-Bürstengarnitur, aus Kunststoff,
Farbton 'aus Polyamid, Standardfarbton nach Wahl des Auftraggebers.'

für Wandbefestigung, feststehend, offen, mit Bürste, mit Tropfschale, diebstahlgeschützt, Befestigungsschrauben verdeckt,
Maße in mm '141 breit, 470 hoch und 140 tief'.
Menge: 629,000 St
DIN 276-2018 / IBP: 412
Bauabschnitte / Kostenträger: 412
*Unterbeschreibung 1 - Bürstengriff mit auswechselbarem schwarzem Bürstenkopf*
- Bürstengriff mit auswechselbarem schwarzem Bürstenkopf
  aus Polyamid
- Bürstentopf mit gewölbtem Boden und sphärenförmigem, teilweise
  offenem Oberteil in ringförmigem Halter
- Oberteil stufenlos drehbar
- der Behälter ist herausnehmbar, kann aber auch diebstahlgeschützt
  montiert werden
- einfaches Auswechseln des Bürstenkopfs durch Bajonettverschluss
- diebstahlgeschützt durch verdeckte Verschraubung

*Hinweis*

**2.5.2.2.40 WC-Papierhalter Kunststoff 1Rolle Halteel. Kunststoff**
*** Leitbeschreibung
STLB-Bau 2025-10 045
WC-Papierhalter, aus Kunststoff,
Farbton 'aus Polyamid, Standardfarbton nach Wahl des Auftraggebers'

offene Form, für eine Rolle, für Wandaufbau, mit Halteelement, aus Kunststoff, Befestigungsschrauben, verdeckt,
Maße in mm '160 breit, 120 hoch, Stange 21 im Durchmesser'.
Menge: 171,000 St
DIN 276-2018 / IBP: 412
Bauabschnitte / Kostenträger: 412
*Unterbeschreibung 1 - rechtwinklig gebogener, U-förmiger Halter*
- rechtwinklig gebogener, U-förmiger Halter
- diebstahlgeschützt durch verdeckte Verschraubung

*Hinweis*

**2.5.2.2.50 WC-Papierersatzrollenhalter Kunststoff 1Rolle**
*** Leitbeschreibung
STLB-Bau 2025-10 045
WC-Papierersatzrollenhalter, aus Kunststoff,
Farbton 'aus Polyamid, Standardfarbton nach Wahl des Auftraggebers'

offene Form, diebstahlgeschützt, für eine Rolle, für Wandaufbau,
Maße in mm '123 lang, Durchmesser 33, Rosette 70 Durchmesser'.
Menge: 629,000 St
DIN 276-2018 / IBP: 412
Bauabschnitte / Kostenträger: 412
*Unterbeschreibung 1 - zylindrischer Papierhalter mit runder Rosette*
- zylindrischer Papierhalter mit runder Rosette
- diebstahlgeschützt durch verdeckte Verschraubung

**2.5.2.2.60 Haltegriff gerade Kunststoff Metallkern L 500mm**
*** Leitbeschreibung
STLB-Bau 2025-10 045
Haltegriff, gerade Form, aus Kunststoff mit Metallkern,
Farbton 'aus Polyamid, Standardfarbton nach Wahl des Auftraggebers'

Profilquerschnitt rund, Länge 500 mm, Befestigungsschrauben verdeckt,
Maße in mm 'Achsmaß 500, 89 tief, lichter Abstand zur Wand 56. Stangendurchmesser 33, Rosettendurchmesser 70'.
Menge: 364,000 St
DIN 276-2018 / IBP: 412
Bauabschnitte / Kostenträger: 412
*Unterbeschreibung 1 - an den Enden im rechten Winkel abgebogene Stange mit*
- an den Enden im rechten Winkel abgebogene Stange mit
  Stahl-Befestigungsrosetten
- dient zum Festhalten und Abstützen
- mit durchgehendem, korrosionsgeschütztem Stahlkern
- Montage an der Wand mit wandspezifischem Befestigungsmaterial
  und Rosetten

*Hinweis*

**2.5.2.2.70 Stützklappgriff WC Kunststoff Metallkern Ausladung 700mm**
*** Leitbeschreibung
STLB-Bau 2025-10 045
Stützklappgriff für WC, aus Kunststoff mit Metallkern,
Farbton 'aus Polyamid, Standardfarbton nach Wahl des Auftraggebers.'
Ausladung 700 mm, belastbar bis 100 kg am Griffvorderteil, Befestigung mit Flansch, Schrauben verdeckt.
Menge: 495,000 St
DIN 276-2018 / IBP: 412
Bauabschnitte / Kostenträger: 412
*Unterbeschreibung 1 - zwei parallele, übereinander angeordnete, durch einen Verbindungsbogen*
- zwei parallele, übereinander angeordnete, durch einen Verbindungsbogen
  zusammengefügte Stangen
- dient zum Festhalten und Abstützen
- belastbar bis 100 kg
- mit durchgehendem, korrosionsgeschütztem Stahlkern und Wandplatte aus
  Polyamid mit integriertem Stahlkern
- kann nach oben und gebremst nach unten geklappt werden
- Montage an der Wand mit wandspezifischem Befestigungsmaterial
- Dichtband zur Abdichtung der Befestigungspunkte
- verdeckte Befestigung
- Ausladung 700 mm, 259 mm hoch und 78 mm breit,
  Stangendurchmesser 33 mm
- CE- und UKCA-Verordnung (EU) 2017/745 über Medizinprodukte produziert
- Erfüllung der Anforderungen nach ÖNORM B1600/1601 und SIA 500

*Hinweis*

**2.5.2.2.80 Stützklappgriff WC Kunststoff Metallkern Ausladung 850mm**
*** Leitbeschreibung
STLB-Bau 2025-10 045
Stützklappgriff für WC, aus Kunststoff mit Metallkern,
Farbton 'aus Polyamid, Standardfarbton nach Wahl des Auftraggebers.'
Ausladung 850 mm, belastbar bis 100 kg am Griffvorderteil, Befestigung mit Flansch, Schrauben verdeckt.
Menge: 86,000 St
DIN 276-2018 / IBP: 412
Bauabschnitte / Kostenträger: 412
*Unterbeschreibung 1 - zwei parallele, übereinander angeordnete, durch einen Verbindungsbogen*
- zwei parallele, übereinander angeordnete, durch einen Verbindungsbogen
  zusammengefügte Stangen
- dient zum Festhalten und Abstützen
- belastbar bis 100 kg
- mit durchgehendem, korrosionsgeschütztem Stahlkern und Wandplatte aus
  Polyamid mit integriertem Stahlkern
- kann nach oben und gebremst nach unten geklappt werden
- Montage an der Wand mit wandspezifischem Befestigungsmaterial
- Dichtband zur Abdichtung der Befestigungspunkte
- verdeckte Befestigung
- 259 mm hoch und 78 mm breit, Stangendurchmesser 33 mm
- CE- und UKCA-Verordnung (EU) 2017/745 über Medizinprodukte produziert
- Erfüllung der Anforderungen nach ÖNORM B1600/1601 und SIA 500

**2.5.2.2.90 WC-Papierhalter Kunststoff 1Rolle**
*** Leitbeschreibung
STLB-Bau 2025-10 045
WC-Papierhalter, aus Kunststoff,
Farbton 'aus Polyamid, Standardfarbton nach Wahl des Auftraggebers'

für eine Rolle,
Maße in mm '39 breit, 143 hoch, 139 tief'.
Menge: 458,000 St
DIN 276-2018 / IBP: 412
Bauabschnitte / Kostenträger: 412
*Unterbeschreibung 1 Aufrüstsatz WC-Papierhalter*
Aufrüstsatz WC-Papierhalter
- rechtwinklig angeordneter Aufsatzrollenhalter
- dient zur Montage an vorgenannte Stützklappgriffen
- leichte Montage
- mit integrierter weicher, flexibler Rollenbremse

**2.5.2.2.100 Haken Kunststoff Mantelhaken Ausladung 100mm Einfachhaken**
STLB-Bau 2025-10 045
Haken, aus Kunststoff,
Farbton 'aus Polyamid, Standardfarbton nach Wahl des Auftraggebers'

als Mantelhaken, Ausladung 100 mm, als Einfachhaken, Profilquerschnitt rund, Befestigungsschrauben verdeckt,
Maße in mm 'Durchmesser Rosette 70, 100 tief'.
Menge: 204,000 St
DIN 276-2018 / IBP: 412
Bauabschnitte / Kostenträger: 412

*Hinweis*

*Hinweis: Geriatrie / Demenzsensiblerbereich*

**2.5.2.2.110 WC-Bürstengarnitur bestehend aus WC-Bürste, Bürstenbehälter und ringförmigem Wandhalter,**
WC-Bürstengarnitur
bestehend aus WC-Bürste, Bürstenbehälter und ringförmigem Wandhalter,
Maße max: 120 mm breit, 560 mm hoch und 125 mm tief,
Bürste mit verlängertem Stiel, ergonomischem Griff und auswechselbarem Bürstenkopf,
Halter aus hochwertigem Polyamid in Signalweiß,
Zylindrischer Bürstenbehälter und Griffstück aus hochwertigem Polyamid
Farbe nach Wahl des Auftragggebers
inklusive korrosionsfreien Befestigungsmaterial.
Menge: 20,000 St
DIN 276-2018 / IBP: 412
Bauabschnitte / Kostenträger: 412

**2.5.2.2.120 Stützklappgriff aus hochwertigem Polyamid, Oberholm aus hochwertigem Polyamid in Ausladung bis 700 mm, bis 150 kg Belastbar**
Stützklappgriff aus hochwertigem Polyamid, Oberholm aus hochwertigem Polyamid in  Ausladung bis 700 mm,  bis 150 kg Belastbar
Farbe nach Wahl des Auftragggebers
- in einem flachen Winkel verbundene Stangen mit Befestigungsrosetten
- Ausführung rechts oder links
- aus hochwertigem Edelstahl, verchromt
- inklusive korrosionsfreiem und geprüftem Befestigungsmaterial
Menge: 40,000 St
DIN 276-2018 / IBP: 412
Bauabschnitte / Kostenträger: 412

**2.5.2.2.130 Aufrüstsatz WC-Papierhalter dient zur Nachrüstung an Stützklappgriffen**
Aufrüstsatz WC-Papierhalter
dient zur Nachrüstung an Stützklappgriffen
integrierte Rollenbremse, 35 mm tief, 123 mm hoch, 151 mm breit.
Aus hochwertigem Polyamid
Farbe nach Wahl des Auftraggebers
Menge: 40,000 St
DIN 276-2018 / IBP: 412
Bauabschnitte / Kostenträger: 412

*Hinweis*

###### 2.5.2.3 Ausstattung Dusche Patient, Typ A

*Hinweis*

*Hinweis*

*Hinweis*

*Hinweis*

**2.5.2.3.10 Dusch-/Kabinenvorhang Vorhangbreite 2900 mm, Vorhanghöhe 2001-2200 mm**
Dusch-/Kabinenvorhang
Vorhangbreite 2900 mm, Vorhanghöhe 2001-2200 mm
die genaue Höhe der Vorhänge ist vor Bestellung vor Ort zu messen.
- an den Seiten gesäumter Vorhang mit Edelstahlösen
- Dekor nach Wahl des Auftraggebers
- mit Edelstahl-Rollsaum und eingestanzten Edelstahlösen oben
  passend für Vorhangringe
- bei 40°C waschbar und bei 60°C desinfizierbar
- duschdicht
- antistatisch
- Ausrüstung gegen Schimmelpilz und Stockflecken
- Teflonausgerüstet für längere Haltbarkeit
- auf Maß gefertigt, Vorhangbreite
Menge: 478,000 St
DIN 276-2018 / IBP: 412
Bauabschnitte / Kostenträger: 412

**2.5.2.3.20 Duschvorhangstange Kunststoff Metallkern Winkelform B 1200mm T 1200mm 1Abhängung Abhänge-H 450-500mm**
*** Leitbeschreibung
STLB-Bau 2025-10 045
Duschvorhangstange aus Kunststoff mit Metallkern, glatt, als Rohrprofil, in Winkelform, Breite 1200 mm, Tiefe 1200 mm, mit einer Deckenabhängung, Abhängehöhe über 450 bis 500 mm, mit Vorhangringen, aus Kunststoff, Befestigung mit Schrauben, verdeckt.
Menge: 478,000 St
DIN 276-2018 / IBP: 412
Bauabschnitte / Kostenträger: 412
*Unterbeschreibung 1 - waagerecht angeordnete, im rechten Winkel verbundene Stangen*
- waagerecht angeordnete, im rechten Winkel verbundene Stangen
  mit Vorhangringen
- dient zur Befestigung eines Duschvorhangs
- mit Aluminiumkern
- Befestigung mit Rosetten an Wand und Decke
- kann an den Enden auf 220 mm gekürzt werden
- mit entsprechender Anzahl Vorhangringe
- für Duschwanne 1200 x 1200 mm, Achsmaß 1183 x 1183 mm,
  Stangendurchmesser 33 mm, Rosettendurchmesser 70 mm
- aus hochglänzendem Polyamid,
  Standardfarbton nach Wahl des Auftraggebers
- Inkl. Deckenabhängung 500 mm lang, Länge um 10 mm verstellbar
  und an der Rosette um max. 100 mm kürzbar

**2.5.2.3.30 Duschhandlauf waagerechte Länge 1100 mm, 88 mm tief,**
*** Leitbeschreibung
Duschhandlauf
waagerechte Länge 1100 mm, 88 mm tief,
aus Polyamid, Standardfarbton nach Wahl des Auftraggebers
Menge: 406,000 St
DIN 276-2018 / IBP: 412
Bauabschnitte / Kostenträger: 412
*Unterbeschreibung 1 - lichter Abstand zur Wand 55 mm,*
- lichter Abstand zur Wand 55 mm,
- Stangendurchmesser 33 mm, Rosettendurchmesser 70 mm,
- mit Halteelemente, rund
- aus Polyamid, Standardfarbton nach Wahl des Auftraggebers.
- waagerecht angeordnete verbundene Stangen mit Stahl-
  Befestigungsrosetten,
- dient im Duschbereich zum Festhalten und Abstützen,
- mit durchgehendem, korrosionsgeschütztem Stahlkern,
- Montage an der Wand mit wandspezifischem Befestigungsmaterial
  und Rosetten,
- links- und rechtsseitig montierbar,
- geeignet für alle Einhängesitze.

**2.5.2.3.40 Duschstange L 700-800mm Kunststoff**
*** Leitbeschreibung
STLB-Bau 2025-10 045
Duschstange, Länge über 700 bis 800 mm, aus Kunststoff,
Farbton 'aus Polyamid, Standardfarbton nach Wahl des Auftraggebers'
runder Querschnitt, Aufsteckzapfen und Gelenkstück.
Menge: 458,000 St
DIN 276-2018 / IBP: 412
Bauabschnitte / Kostenträger: 412
*Unterbeschreibung 1 - Stangensystem mit Brausehalter*
- Stangensystem mit Brausehalter
- geeignet für Handbrausen verschiedener Hersteller
- der Brausehalter muss in der Höhe durch Ziehen oder Drücken eines Hebels
  verstellbar sein und stufenlos geneigt werden können
- rechts/links verwendbar
- Stangensystem mit korrosionsgeschützten Stahlkern
- Befestigung mit Rosetten
- 800 mm hoch (Achsmaß), 90 mm tief und 33 mm im Durchmesser,
  Rosetten 70 mm im Durchmesser

*Hinweis*

**2.5.2.3.50 Seifenablage Kunststoff**
*** Leitbeschreibung
STLB-Bau 2025-10 045
Seifenablage, für Eckmontage, Halter aus Kunststoff, Form dreieckig, Einsatz aus Kunststoff,
Farbton 'aus Polyamid, Standardfarbton nach Wahl des Auftraggebers'

zum Einklemmen,
Maße in mm 'Seitenlängen 210, 120 hoch'.
Menge: 458,000 St
DIN 276-2018 / IBP: 412
Bauabschnitte / Kostenträger: 412
*Unterbeschreibung 1 - rechtwinklig mit einem Viertelkreis geformte Ablage mit hohen Seitenwänden*
- rechtwinklig mit einem Viertelkreis geformte Ablage mit hohen Seitenwänden
  und Wasserablauf
- dient zum Aufbewahren von Accessoires
- Aussparung an der Vorderseite
- Belastbarkeit 3 kg
- Boden mit Wasserablaufschräge und Antirutschprofil
- zum Aufstecken auf Stangensystem Durchmesser 33 mm

*Hinweis*

*Hinweis*

**2.5.2.3.60 Haken Kunststoff Handtuchhaken Ausladung 65mm Einfachhaken**
STLB-Bau 2025-10 045
Haken, aus Kunststoff,
Farbton 'aus Polyamid, Standardfarbton nach Wahl des Auftraggebers'

als Handtuchhaken, Ausladung 65 mm, als Einfachhaken, Profilquerschnitt rund, Befestigungsschrauben verdeckt,
Maße in mm 'Durchm. Rosette 60, Ausladung Handtuchhaken 65'.
Menge: 864,000 St
DIN 276-2018 / IBP: 412
Bauabschnitte / Kostenträger: 412

*Hinweis*

*Hinweis*

*Hinweis: Dusche Geriatrie / Demenzsensiblerbereich*

**2.5.2.3.70 Duschhandlauf mit Brausehalterstange Polyamid, hochglänzend, Brausehalter, Stützen und Rosetten aus hochwertigem Polyamid, mit stufenlos verstellbarem Brausehalter, senkrechte Länge 1100 mm, waagerechte Längen 762 mm, Durchmesser 33 mm, links- und rechtsseitig montierbar, belastbar bis 200 kghew**
Duschhandlauf mit Brausehalterstange
Polyamid, hochglänzend, Brausehalter, Stützen und Rosetten aus hochwertigem Polyamid, mit stufenlos verstellbarem Brausehalter, senkrechte Länge 1100 mm, waagerechte Längen 762 mm, Durchmesser 33 mm, links- und rechtsseitig montierbar, belastbar bis 200 kghew

Farbe nach Wahl des Auftragggebers

- senkrecht und waagerecht angeordnete, im rechten Winkel verbundene
  Stangen mit Befestigungsrosetten und magnetischem Brausehalter
- mit seitlich (zur Montage) verschiebbarer Brausehalterstange
- Ausführung rechts oder links
- aus hochwertigem Edelstahl, matt geschliffen
- Brausehalter aus hochwertigem Edelstahl, matt geschliffen
- geeignet für Handbrausen verschiedener Hersteller
- einfache und intuitive Einhandbedienung
- Brausehalter kann stufenlos bewegt werden, automatische Fixierung durch
  Magneten
- verschleißfreier Klemmmechanismus
- konische Aufnahme am Brausehalter kann stufenlos geneigt werden
- reduzierte Anzahl Befestigungsrosetten durch innovative Eckverbindung
- inklusive korrosionsfreiem und geprüftem Befestigungsmaterial zur
  Wandmontage sowie Dichtband zur Abdichtung der Bohrpunkte
- geeignet für alle Einhängesitze
Menge: 20,000 St
DIN 276-2018 / IBP: 412
Bauabschnitte / Kostenträger: 412

**2.5.2.3.80 Duschkorb 250 mm breit, 90 mm hoch und 106 mm tief, Halter aus hochwertigem Polyamid in Reinweiß, Duschkorb aus hochwertigem Polyamid**
Duschkorb
250 mm breit, 90 mm hoch und 106 mm tief, Halter aus hochwertigem Polyamid in Reinweiß, Duschkorb aus hochwertigem Polyamid
Farbe nach Wahl des Auftraggebers
inklusive korrosionsfreiem Befestigungsmaterial.
Menge: 20,000 St
DIN 276-2018 / IBP: 412
Bauabschnitte / Kostenträger: 412

*Hinweis*

###### 2.5.2.4 Ausstattung Badewanne

*Hinweis*

*Hinweis*

*Hinweis*

*Hinweis*

**2.5.2.4.10 Haltegriff gerade Kunststoff Metallkern L 300mm**
*** Leitbeschreibung
STLB-Bau 2025-10 045
Haltegriff, gerade Form, aus Kunststoff mit Metallkern,
Farbton 'aus Polyamid, Standardfarbton nach Wahl des Auftraggebers'
Profilquerschnitt rund, Länge 300 mm, Befestigungsschrauben verdeckt.
Menge: 5,000 St
DIN 276-2018 / IBP: 412
Bauabschnitte / Kostenträger: 412
*Unterbeschreibung 1 - an den Enden im rechten Winkel abgebogene Stange mit*
- an den Enden im rechten Winkel abgebogene Stange mit
  Befestigungsrosetten
- dient zum Stützen und Festhalten in der Badewanne
- zur Wandmontage mit Rosetten
- Befestigung mit Rosetten
- 250 mm breit (Achsmaß), 85 mm tief und 28 mm im Durchmesser,
  Rosettendurchmesser 60 mm

**2.5.2.4.20 Badetuchhalter Kunststoff Metallkern L 800mm**
*** Leitbeschreibung
STLB-Bau 2025-10 045
Badetuchhalter, aus Kunststoff mit Metallkern,
Farbton 'aus Polyamid, Standardfarbton nach Wahl des Auftraggebers'
Profilquerschnitt rund, Länge 800 mm, Befestigungsschrauben verdeckt.
Menge: 5,000 St
DIN 276-2018 / IBP: 412
Bauabschnitte / Kostenträger: 412
*Unterbeschreibung 1 - an den Enden im rechten Winkel abgebogene Stange mit*
- an den Enden im rechten Winkel abgebogene Stange mit
  Befestigungsrosetten
- dient zum Aufhängen von Badetüchern und anderen
  Wäschestücken
- zur Wandmontage mit Rosetten
- mit korrosionsgeschützter Stahleinlage
- 600 mm breit (Achsmaß), 90 mm tief und 33 mm im Durchmesser,
  Rosettendurchmesser 70 mm

**2.5.2.4.30 Haken Kunststoff Handtuchhaken Ausladung 45mm Einfachhaken**
*** Leitbeschreibung
STLB-Bau 2025-10 045
Haken, aus Kunststoff,
Farbton 'aus Polyamid, Standardfarbton nach Wahl des Auftraggebers'

als Handtuchhaken, Ausladung 45 mm, als Einfachhaken, Profilquerschnitt rund, Befestigungsschrauben verdeckt,
Maße in mm '92 hoch, 45 tief und 13 im Durchmesser'.
Menge: 5,000 St
DIN 276-2018 / IBP: 412
Bauabschnitte / Kostenträger: 412
*Unterbeschreibung 1 - U-förmig gebogener Haken mit Befestigungsring*
- U-förmig gebogener Haken mit Befestigungsring
- passend zum Aufschieben auf Badetuchhalter und Wannengriffe mit einem
  Durchmesser von 28 mm
- auf dem Halter frei verschiebbar

*Hinweis*

**2.5.2.4.40 Seifenablage Kunststoff**
*** Leitbeschreibung
STLB-Bau 2025-10 045
Seifenablage, für Eckmontage, Halter aus Kunststoff, Form dreieckig, Einsatz aus Kunststoff,
Farbton 'aus Polyamid, Standardfarbton nach Wahl des Auftraggebers'

zum Einklemmen,
Maße in mm '205 mm breit, 205 mm tief und 37 mm hoch, Ablagefläche 150 mm im Durchmesser, Befestigungssockel 90 mm breit und tief'.
Menge: 5,000 St
DIN 276-2018 / IBP: 412
Bauabschnitte / Kostenträger: 412
*Unterbeschreibung 1 - runde Schale mit Ablaufloch,*
- runde Schale mit Ablaufloch,
  eingesetzt in zwei übereck oder parallel angeordnete Befestigungssockel
- dient zur Ablage von Utensilien im Duschbereich
- Drucktaste ermöglicht das Abnehmen
- diebstahlgeschützt verriegelbar
- zur Wandmontage oder in Wandecken (80° - 135°)

*Hinweis*

*Hinweis*

###### 2.5.2.5 Ausstattung Waschbecken OP Personal

*Hinweis*

*Hinweis*

*Hinweis*

**2.5.2.5.10 Spiegel Kristallspiegel für Flieseneinbau rechteckig H 50 cm B 60 cm D 6 mm Fuge verfüllen elast.Dichtstoff Silikon B 5mm**
STLB-Bau 2026-04 045
Spiegel, als Kristallspiegel DIN EN 1036-1, für Flieseneinbau, mit Glasrückenschutz, rechteckig,
Höhe '50' cm,

Breite '60' cm,

Dicke '6' mm, poliert und versiegelt, Befestigung mit Kleber, einschl. Verfüllen der Fugen, mit elastischem Dichtstoff DIN EN 15651-3, Basis Silikon, Fugenbreite 5 mm.
Menge: 9,000 St
DIN 276-2018 / IBP: 412
Bauabschnitte / Kostenträger: 412

*Hinweis*

*Hinweis*

*Hinweis*

*Hinweis*

**2.5.2.5.20 Seifenspender Gehäuse Stahl niro Wandaufbau Flüssigseife**
*** Leitbeschreibung
STLB-Bau 2026-04 045
Seifenspender, Gehäuse aus nichtrostendem Stahl, Werkstoff-Nr 1.4301, geschliffen, für Wandaufbau,
Maße B/H/T in mm 'B=80-85, H=240-245 (ohne Hebel) 280-285 (mit Hebel), T=80-85 (Ausladung von Wand mit Vorderkante Hebel 315-320'

Fassungsvermögen in l '0,5'
für Flüssigseife, für Einwegbehälter, Entnahme durch Drücken.
Menge: 3,000 St
DIN 276-2018 / IBP: 412
Bauabschnitte / Kostenträger: 412
*Unterbeschreibung 1 - mit langem Edelstahl-Bedienhebel,*
- mit langem Edelstahl-Bedienhebel,
- autoklavierbar bis 121°C,
- mit Edelstahl-Dosierpumpe und flexiblen Kunststoff-Ansaugrohr

**2.5.2.5.30 Manueller Desinfektionsm.spender Wandmontage AP Händedesinfektion 0,5l Gehäuse Stahl niro**
*** Leitbeschreibung
STLB-Bau 2026-04 045
Manuell betätigter Desinfektionsmittelspender, Wandmontage in Aufputzausführung, zur hygienischen und chirurgischen Händedesinfektion, Austauschbehälter, Inhalt 0,5 l,
Maße B/T/H in mm 'B=80-85, H=240-245 (ohne Hebel) 280-285 (mit Hebel), T=80-85 (Ausladung von Wand mit Vorderkante Hebel 315-320'
Betätigung mit Armhebel, innenliegende Teile aus nichtrostendem Stahl, mit steckbarer Pumpe, Gehäuse aus nichtrostendem Stahl.
Menge: 9,000 St
DIN 276-2018 / IBP: 412
Bauabschnitte / Kostenträger: 412
*Unterbeschreibung 1 - mit langem Edelstahl-Bedienhebel,*
- mit langem Edelstahl-Bedienhebel,
- autoklavierbar bis 121°C,
- mit Edelstahl-Dosierpumpe und flexiblen Kunststoff-Ansaugrohr

**2.5.2.5.40 Handtuchspender Papier Stahl niro**
*** Leitbeschreibung
STLB-Bau 2026-04 045
Handtuchspender für Papierhandtücher in Zick-Zack-Falzung, für Wandaufbau,
Gehäusemaße L/B/H in mm '125-130/270-275/180-185'
aus nichtrostendem Stahl, geschliffen, abschließbar, mit vollständiger Erstfüllung, für Handtuchgröße 250 mm x 230 mm, mit Füllstandanzeiger.
Menge: 3,000 St
DIN 276-2018 / IBP: 412
Bauabschnitte / Kostenträger: 412
*Unterbeschreibung 1 Fassungsvermögen 300 Blatt*

**2.5.2.5.50 Abfallbehälter Drahtkorb niro Wandaufbau rechteckig 20-40l**
*** Leitbeschreibung
STLB-Bau 2026-04 045
Abfallbehälter, als Drahtkorb aus nichtrostendem Stahl, matt geschliffen, für Wandaufbau, rechteckig, Fassungsvermögen über 20 bis 40 l, offen, Behälter klappbar mit Sicherung.
Menge: 3,000 St
DIN 276-2018 / IBP: 412
Bauabschnitte / Kostenträger: 412
*Unterbeschreibung 1 - Gehäusemaße L/B/H in mm 445-450/300-305/190-195*
- Gehäusemaße L/B/H in mm 445-450/300-305/190-195
- aus Edelstahl, elektropoliert,
- Füllvolumen=26 Liter

**2.5.2.5.60 Bürstenspender zur Montage an der OP-Waschanlage**
*** Leitbeschreibung
Bürstenspender zur Montage an der OP-Waschanlage
aus nichtrostenden Stahl
Menge: 3,000 St
DIN 276-2018 / IBP: 412
Bauabschnitte / Kostenträger: 412
*Unterbeschreibung 1 - Anordnung zwischen den Waschplätzen,*
- Anordnung zwischen den Waschplätzen,
- für mind. 10 sterilisierbare Handwaschbürsten,
- autoklavierbar,
- Maße in mm: B/H/T = ca. 55/360/118,
- einschließlich Erstbefüllung,
- verdeckte Montage mit Wandhalter aus Edelstahl, autoklavierbar

**2.5.2.5.70 Abwurfbehälter für die Aufnahme nicht mehr steriler Handwaschbürsten**
*** Leitbeschreibung
Abwurfbehälter für die Aufnahme nicht mehr steriler Handwaschbürsten
für Wandmontage, aus nichtrostenden Stahl
Menge: 3,000 St
DIN 276-2018 / IBP: 412
Bauabschnitte / Kostenträger: 412
*Unterbeschreibung 1 - inklusive Wandhalter,*
- inklusive Wandhalter,
- abnehmbar, Maße in mm: L/H/T: ca. 262/155/163

**2.5.2.5.80 Desinfektionsuhr, Aufputzmontage**
*** Leitbeschreibung
Desinfektionsuhr, Aufputzmontage
zur Zeitmessung bei der chirurgischen Händedesinfektion,
aus nichtrostenden Stahl, Oberfläche gebürstet
Menge: 3,000 St
DIN 276-2018 / IBP: 412
Bauabschnitte / Kostenträger: 412
*Unterbeschreibung 1 - einstellbar 1-16 min,*
- einstellbar 1-16 min,
- inklusive Befestigungsmaterial.

*Hinweis*

#### 2.6 Entnahmearmaturen

##### 2.6.1 Wandarmaturen, Aufputz

###### 2.6.1.1 Wand-Einhebelmischer

*Hinweis: Hinweis Auslauflänge, Heißwassersperre*
Hinweis:
Vor der Bestellung bzw. Motage, hat der AN darauf zu achten, dass der Wasserstrahl der Armaturen nicht auf das Ablaufsieb endet bzw. spritzt (gem. RKI-Richtlinie).

Bei bauseitigen Einbauwaschbecken und Spülen, hat der AN im Vorfeld die Werkstattzeichnung des Möbelbauer/Tischler entsprechend mit der Montageplanung zum Gewerk Sanitär abzugleichen .

Die Armaturen sind über die Heißwassersperre bzw. Temperaturbegrenzung so einzustellen, dass eine Temperatur von max. 43°C aus dem Auslauf fließt.
Die max. Auslauftemperatur ist bei der Inbetriebnahme pro Armatur (auch Thermostate) zu messen, zu dokumentieren und den Revisionsunterlagen bei zuheften. Entsprechende Mehrkosten sind in den nachfolgenden Armaturen mit zu berücksichtigen.

*Hinweis*

*Hinweis*

*Hinweis: HAND-/WASCHBECKEN*

*Hinweis*

**2.6.1.1.10 Einhandmischer Wandmontage Waschbeckenbatterie DN15 Messing Hebel TW-Erwärmer geschl. Durchflusskl.Z Strahlregler**
STLB-Bau 2025-10 045
Einhandmischer für Wandmontage, Waschbeckenbatterie, eigensicher gegen Rückfließen, DN 15, Armaturenkörper aus Messing, verchromt, medienberührende Teile nickelfrei, Oberteil mit Keramikscheiben, mit Warmwasserzuflussbegrenzer, mit Durchflussmengeneinstellung, Auslöseelement aus Metall, verchromt, mit Hebel, mit einstellbarem Temperaturanschlag, Geräuschverhalten DIN 4109-1 Gruppe I, mit Prüfbericht, für geschlossenen Trinkwassererwärmer, Durchflussklasse Z (max. 0,15 l/s), mit schwenkbarem gegossenen Auslauf, mit Strahlregler ohne Luftansaugung DIN EN 246, mit S-Anschluss, Ausladung über 200 bis 250 mm, Ausführung gemäß Einzelbeschreibung.
Menge: 202,000 St
DIN 276-2018 / IBP: 412
Bauabschnitte / Kostenträger: 412

**2.6.1.1.20 Mehr-/Minderpreis für zwei absperrbare S-Anschlüsse**
Menge: 202,000 St
DIN 276-2018 / IBP: 412
Bauabschnitte / Kostenträger: 412

*Hinweis: SPÜLBECKEN / GIPSBECKEN / PFLEGEKOMBINATION*

*Hinweis*

**2.6.1.1.30 Einhandmischer Wandmontage Waschbeckenbatterie DN15 Messing Hebel TW-Erwärmer geschl. Durchflusskl.Z Strahlregler**
STLB-Bau 2025-10 045
Einhandmischer für Wandmontage, Waschbeckenbatterie, eigensicher gegen Rückfließen, DN 15, Armaturenkörper aus Messing, verchromt, medienberührende Teile nickelfrei, Oberteil mit Keramikscheiben, mit Warmwasserzuflussbegrenzer, mit Durchflussmengeneinstellung, Auslöseelement aus Metall, verchromt, mit Hebel, mit einstellbarem Temperaturanschlag, Geräuschverhalten DIN 4109-1 Gruppe I, mit Prüfbericht, für geschlossenen Trinkwassererwärmer, Durchflussklasse Z (max. 0,15 l/s), mit schwenkbarem gegossenen Auslauf, mit Strahlregler ohne Luftansaugung DIN EN 246, mit S-Anschluss, Ausladung über 300 bis 350 mm, Ausführung gemäß Einzelbeschreibung.
Menge: 211,000 St
DIN 276-2018 / IBP: 412
Bauabschnitte / Kostenträger: 412

**2.6.1.1.40 Mehr-/Minderpreis für zwei absperrbare S-Anschlüsse**
Menge: 211,000 St
DIN 276-2018 / IBP: 412
Bauabschnitte / Kostenträger: 412

*Hinweis*

*Hinweis*

###### 2.6.1.2 Wand-Thermostatbatterie

*Hinweis: Hinweis Auslauflänge, Heißwassersperre*
Hinweis:
Vor der Bestellung bzw. Motage, hat der AN darauf zu achten, dass der Wasserstrahl der Armaturen nicht auf das Ablaufsieb endet bzw. spritzt (gem. RKI-Richtlinie).

Bei bauseitigen Einbauwaschbecken und Spülen, hat der AN im Vorfeld die Werkstattzeichnung des Möbelbauer/Tischler entsprechend mit der Montageplanung zum Gewerk Sanitär abzugleichen .

Die Armaturen sind über die Heißwassersperre bzw. Temperaturbegrenzung so einzustellen, dass eine Temperatur von max. 43°C aus dem Auslauf fließt.
Die max. Auslauftemperatur ist bei der Inbetriebnahme pro Armatur (auch Thermostate) zu messen, zu dokumentieren und den Revisionsunterlagen bei zuheften. Entsprechende Mehrkosten sind in den nachfolgenden Armaturen mit zu berücksichtigen.

*Hinweis*

*Hinweis*

*Hinweis*

*Hinweis: ÄRZTE-/UNTERSUCHUNGSWASCHBECKEN*

*Hinweis*

**2.6.1.2.10 Thermostat-Wandbatterie DN15 Messing Waschbecken Durchflusskl.Z mech.Einr. therm.Desinfektion**
STLB-Bau 2025-10 045
Thermostat-Wandbatterie DIN EN 1111, eigensicher gegen Rückfließen, DN 15, aus Messing, verchromt, medienberührende Teile nickelfrei, mit Temperaturwähler, Grad-Markierung sowie einstell- und begrenzbarem Temperaturbereich, aus Metall, verchromt, mit Dehnstoffelement, Geräuschverhalten DIN 4109-1 Gruppe I, mit Prüfbericht, mit S-Anschlüssen, Armatur für Waschbecken, Durchflussklasse Z (max. 0,15 l/s), mit mechanischer Einrichtung für thermische Desinfektion, Berührungsschutz durch thermische Entkopplung, mit schwenkbarem Auslauf, mit Strahlregler mit Luftansaugung DIN EN 246 (Luftsprudler), Auslöseelement aus Metall, verchromt, Ausladung über 200 bis 250 mm, Ausführung gemäß Einzelbeschreibung.
Menge: 90,000 St
DIN 276-2018 / IBP: 412
Bauabschnitte / Kostenträger: 412

**2.6.1.2.20 Mehr-/Minderpreis für zwei absperrbare S-Anschlüsse**
Menge: 90,000 St
DIN 276-2018 / IBP: 412
Bauabschnitte / Kostenträger: 412

*Hinweis*

*Hinweis*

*Hinweis: HAND-/WASCHBECKEN*

*Hinweis*

**2.6.1.2.30 Thermostat-Wandbatterie DN15 Messing Waschbecken Durchflusskl.Z mech.Einr. therm.Desinfektion**
STLB-Bau 2026-04 045
Thermostat-Wandbatterie DIN EN 1111, eigensicher gegen Rückfließen, DN 15, aus Messing, verchromt, medienberührende Teile nickelfrei, mit Temperaturwähler, Grad-Markierung sowie einstell- und begrenzbarem Temperaturbereich, aus Metall, verchromt, mit Dehnstoffelement, Geräuschverhalten DIN 4109-1 Gruppe I, mit Prüfbericht, mit S-Anschlüssen, Armatur für Waschbecken, Durchflussklasse Z (max. 0,15 l/s), mit mechanischer Einrichtung für thermische Desinfektion, Berührungsschutz durch thermische Entkopplung, mit schwenkbarem Auslauf, mit Strahlregler mit Luftansaugung DIN EN 246 (Luftsprudler), Auslöseelement aus Metall, verchromt, Ausladung über 200 bis 250 mm, Ausführung gemäß Einzelbeschreibung.
Menge: 412,000 St
DIN 276-2018 / IBP: 412
Bauabschnitte / Kostenträger: 412

**2.6.1.2.40 Mehr-/Minderpreis für zwei absperrbare S-Anschlüsse**
Menge: 412,000 St
DIN 276-2018 / IBP: 412
Bauabschnitte / Kostenträger: 412

*Hinweis*

*Hinweis: DUSCHE*

**2.6.1.2.50 Thermostat-Wandbatterie DN15 Messing Dusche Durchflusskl.A mech.Einr. therm.Desinfektion**
STLB-Bau 2025-10 045
Thermostat-Wandbatterie DIN EN 1111, eigensicher gegen Rückfließen, DN 15, aus Messing, verchromt, medienberührende Teile nickelfrei, mit Temperaturwähler, Grad-Markierung sowie einstell- und begrenzbarem Temperaturbereich, aus Metall, verchromt, mit Dehnstoffelement, Geräuschverhalten DIN 4109-1 Gruppe I, mit Prüfbericht, mit S-Anschlüssen, Armatur für Dusche, Durchflussklasse A (max. 0,25 l/s), mit mechanischer Einrichtung für thermische Desinfektion, Berührungsschutz durch thermische Entkopplung, mit Duschabgang G 1/2, Ausführung gemäß Einzelbeschreibung.
Menge: 478,000 St
DIN 276-2018 / IBP: 412
Bauabschnitte / Kostenträger: 412

**2.6.1.2.60 Handdusche DN15 Kunststoff Durchflusskl.A**
STLB-Bau 2025-10 045
Handdusche DN 15, aus Kunststoff, verchromt, Geräuschverhalten DIN 4109-1 Gruppe I, mit Prüfbericht, Durchflussklasse A (max 0,25 l/s), mit Strahlscheibenreiniger, mit Normalstrahl, mit Verdrehschutz, Ausführung gemäß Einzelbeschreibung.
Menge: 478,000 St
DIN 276-2018 / IBP: 412
Bauabschnitte / Kostenträger: 412

**2.6.1.2.70 Duschschlauch G1/2x1/2 L 1250mm Kunststoff**
STLB-Bau 2025-10 045
Duschschlauch, Anschluss G 1/2 x 1/2, Länge 1250 mm, aus Kunststoff, verchromt, mit Verdrehschutz.
Menge: 478,000 St
DIN 276-2018 / IBP: 412
Bauabschnitte / Kostenträger: 412

**2.6.1.2.80 Brauseschlauch-Steckkupplung DN 15,**
Brauseschlauch-Steckkupplung DN 15,
aus Messing, verchromt, 2-teilig, mit integriertem Verdrehschutz
zur Montage zwischen Schlauch und Armatur zur vollständigen
Entleerung des Brauseschlauches gemäß RKI-Empfehlung
Menge: 478,000 St
DIN 276-2018 / IBP: 412
Bauabschnitte / Kostenträger: 412

**2.6.1.2.90 Mehr-/Minderpreis für zwei absperrbare S-Anschlüsse**
Menge: 478,000 St
DIN 276-2018 / IBP: 412
Bauabschnitte / Kostenträger: 412

*Hinweis*

*Hinweis*

*Hinweis: BADEWANNE*

**2.6.1.2.100 Thermostat-Wandbatterie DN15 Messing Wanne mech.Einr. therm.Desinfektion**
STLB-Bau 2025-10 045
Thermostat-Wandbatterie DIN EN 1111, eigensicher gegen Rückfließen, DN 15, aus Messing, verchromt, medienberührende Teile nickelfrei, mit Temperaturwähler, Grad-Markierung sowie einstell- und begrenzbarem Temperaturbereich, aus Metall, verchromt, mit Dehnstoffelement, Geräuschverhalten DIN 4109-1 Gruppe I, mit Prüfbericht, mit S-Anschlüssen, Armatur für Wanne, mit mechanischer Einrichtung für thermische Desinfektion, mit Umstellung von Wanne auf Dusche, mit Anschluss für Duschschlauch und selbsttätiger Entleerung, Ausführung gemäß Einzelbeschreibung.
Menge: 7,000 St
DIN 276-2018 / IBP: 412
Bauabschnitte / Kostenträger: 412

**2.6.1.2.110 Handdusche DN15 Kunststoff Durchflusskl.A**
STLB-Bau 2025-10 045
Handdusche DN 15, aus Kunststoff, verchromt, Geräuschverhalten DIN 4109-1 Gruppe I, mit Prüfbericht, Durchflussklasse A (max 0,25 l/s), mit Strahlscheibenreiniger, mit Normalstrahl, mit Verdrehschutz, Ausführung gemäß Einzelbeschreibung.
Menge: 7,000 St
DIN 276-2018 / IBP: 412
Bauabschnitte / Kostenträger: 412

**2.6.1.2.120 Duschschlauch G1/2x1/2 L 800mm Kunststoff**
STLB-Bau 2025-10 045
Duschschlauch, Anschluss G 1/2 x 1/2, Länge 800 mm, aus Kunststoff, verchromt, mit Verdrehschutz.
Menge: 7,000 St
DIN 276-2018 / IBP: 412
Bauabschnitte / Kostenträger: 412

**2.6.1.2.130 Brauseschlauch-Steckkupplung DN 15,**
Brauseschlauch-Steckkupplung DN 15,
aus Messing, verchromt, 2-teilig, mit integriertem Verdrehschutz
zur Montage zwischen Schlauch und Armatur zur vollständigen
Entleerung des Brauseschlauches gemäß RKI-Empfehlung
Menge: 7,000 St
DIN 276-2018 / IBP: 412
Bauabschnitte / Kostenträger: 412

**2.6.1.2.140 Halter Handdusche Metall**
STLB-Bau 2025-10 045
Halter für Handdusche, aus Metall, verchromt, Duschhalter, fest, für Wandmontage, Duschhalter für Wannenbatterie.
Menge: 7,000 St
DIN 276-2018 / IBP: 412
Bauabschnitte / Kostenträger: 412

**2.6.1.2.150 Mehr-/Minderpreis für zwei absperrbare S-Anschlüsse**
Menge: 7,000 St
DIN 276-2018 / IBP: 412
Bauabschnitte / Kostenträger: 412

*Hinweis*

##### 2.6.2 Wandarmaturen, Unterputz

###### 2.6.2.1 2-Loch-UP-Einhebelmischer

*Hinweis: ZSG*

*Hinweis: Hinweis Auslauflänge, Heißwassersperre*
Hinweis:
Vor der Bestellung bzw. Motage, hat der AN darauf zu achten, dass der Wasserstrahl der Armaturen nicht auf das Ablaufsieb endet bzw. spritzt (gem. RKI-Richtlinie).

Bei bauseitigen Einbauwaschbecken und Spülen, hat der AN im Vorfeld die Werkstattzeichnung des Möbelbauer/Tischler entsprechend mit der Montageplanung zum Gewerk Sanitär abzugleichen .

Die Armaturen sind über die Heißwassersperre bzw. Temperaturbegrenzung so einzustellen, dass eine Temperatur von max. 43°C aus dem Auslauf fließt.
Die max. Auslauftemperatur ist bei der Inbetriebnahme pro Armatur (auch Thermostate) zu messen, zu dokumentieren und den Revisionsunterlagen bei zuheften. Entsprechende Mehrkosten sind in den nachfolgenden Armaturen mit zu berücksichtigen.

*Hinweis*

*Hinweis*

*Hinweis: HAND-/WASCHBECKEN*

*Hinweis*

**2.6.2.1.10 Elektronische Duschkombination für Unterputzmontage (Suizidpräventiv): Elektronische Brausearmatur für vorgemischtes Wasser. Für Unterputzmontage. Steuerung durch mitgelieferte Elektronik-Box, mit Magnetventil 1/2". Mit Trafo 230/12 V. 2 Betriebsmodi: - Automatik-Betrieb mit Präsenzerfassung. - ON/OFF-Betrieb mit gezielter Betätigung durch Annäherung der Hand ~10 cm. Hygienespülung (~60 Sekunden alle 24 h nach der letzten Nutzung). Laufzeit einstellbar von 30 bis 60 Sekunden. Durchflussmenge 6 l/min bei 3 bar. Brausekopf ROUND verchromt, vandalengeschützt und verkalkungsarm mit automatischem Durchflussmengenregler.**
Elektronische Duschkombination für Unterputzmontage (Suizidpräventiv):
Elektronische Brausearmatur für vorgemischtes Wasser.
Für Unterputzmontage.
Steuerung durch mitgelieferte Elektronik-Box, mit Magnetventil 1/2".
Mit Trafo 230/12 V.
2 Betriebsmodi:
- Automatik-Betrieb mit Präsenzerfassung.
- ON/OFF-Betrieb mit gezielter Betätigung durch Annäherung der Hand ~10 cm.
Hygienespülung (~60 Sekunden alle 24 h nach der letzten Nutzung).
Laufzeit einstellbar von 30 bis 60 Sekunden.
Durchflussmenge 6 l/min bei 3 bar.
Brausekopf ROUND verchromt, vandalengeschützt und verkalkungsarm mit automatischem Durchflussmengenregler.
Ausladung 150 - 200 mm
Messing massiv verchromt.
Menge: 8,000 St
DIN 276-2018 / IBP: 412
Bauabschnitte / Kostenträger: 412

###### 2.6.2.2 2-Loch-UP-Einhebelmischer

*Hinweis: Hinweis Auslauflänge, Heißwassersperre*
Hinweis:
Vor der Bestellung bzw. Motage, hat der AN darauf zu achten, dass der Wasserstrahl der Armaturen nicht auf das Ablaufsieb endet bzw. spritzt (gem. RKI-Richtlinie).

Bei bauseitigen Einbauwaschbecken und Spülen, hat der AN im Vorfeld die Werkstattzeichnung des Möbelbauer/Tischler entsprechend mit der Montageplanung zum Gewerk Sanitär abzugleichen .

Die Armaturen sind über die Heißwassersperre bzw. Temperaturbegrenzung so einzustellen, dass eine Temperatur von max. 43°C aus dem Auslauf fließt.
Die max. Auslauftemperatur ist bei der Inbetriebnahme pro Armatur (auch Thermostate) zu messen, zu dokumentieren und den Revisionsunterlagen bei zuheften. Entsprechende Mehrkosten sind in den nachfolgenden Armaturen mit zu berücksichtigen.

*Hinweis: DUSCHE*

**2.6.2.2.10 Elektronische Duschkombination für Unterputzmontage (Suizidpräventiv): Elektronische Brausearmatur für vorgemischtes Wasser. Für Unterputzmontage. Steuerung durch mitgelieferte Elektronik-Box, mit Magnetventil 1/2". Mit Trafo 230/12 V. 2 Betriebsmodi: - Automatik-Betrieb mit Präsenzerfassung. - ON/OFF-Betrieb mit gezielter Betätigung durch Annäherung der Hand ~10 cm. Hygienespülung (~60 Sekunden alle 24 h nach der letzten Nutzung). Laufzeit einstellbar von 30 bis 60 Sekunden. Durchflussmenge 6 l/min bei 3 bar. Brausekopf ROUND verchromt, vandalengeschützt und verkalkungsarm mit automatischem Durchflussmengenregler. Messing massiv verchromt.**
Menge: 8,000 St
DIN 276-2018 / IBP: 412
Bauabschnitte / Kostenträger: 412

*Hinweis*

#### 2.7 Wasseranlagen, sonstiges

##### 2.7.1 Tafelwasserspender

**2.7.1.10 Tafelwasserspender**
Tafelwasserspender

zur kontinuierlichen Herstellung von Tafelwasser mit unterschiedlichen Geschmacksrichtungen

- naturell - gekühlt
- leicht karbonisiert - gekühlt
- classic - gekühlt

Front aus Plexiglas und hintergrundbeleuchteter Frontfolie mit individueller Gestaltungsmöglichkeit.
Diese ist vor Bemusterung mit der Trägergesellschaft abzustimmen.

Technsiche Daten:
elektr. Anschluss:  230 V/ 50 Hz
Kabellänge mit Netzstecker:  ca. 1,5 m

Kaltwasseranschluss:
gewebeverstärkter Schlauch mit Trinkwasserzulassung (DVGW)
Länge: ca. 1,2 m, G3/8"
(inkl. Flachdichtungen)

Wasserstoppeinrichtung:
Sensor- und Magnetventil zum Schutz vor Wasserschäden
Tropfwasserbehälter: ca. 2,0 l
mit Anschluss an Abwasser

Leistungsdaten:
Zapfbetrieb:  ca. 500 W
Nenndruck:  6 bar
Betriebsdruck min.:  2,5 bar
Ausgabemenge (je nach Betriebsart): 1,8 - 2,6 l/min
Betriebstemperatur:  ca. 8 °C

Maße und Gewicht:
Gesamthöhe:  ca. 1.500 mm
Breite:  ca. 370 mm
Tiefe:  ca. 375 mm
Leergewicht:  ca. 102 kg
Betriebsgewicht:  ca. 132 kg

für 10 kg Langhalsflasche CO2
Menge: 65,000 St
DIN 276-2018 / IBP: 100
Bauabschnitte / Kostenträger: 100

**2.7.1.20 Kanalanschluss für Tafelwasserspender**
Kanalanschluss für Tafelwasserspender

verkürzter Tropfwasserbehälter mit Schlauchansschluss
Menge: 65,000 St
DIN 276-2018 / IBP: 100
Bauabschnitte / Kostenträger: 100

**2.7.1.30 Sterilfilter**
Sterilfilter
für Tafelwasserspender
Menge: 65,000 St
DIN 276-2018 / IBP: 100
Bauabschnitte / Kostenträger: 100

**2.7.1.40 Spüleinheit**
Spüleinheit
für Tafelwasserspender
Menge: 65,000 St
DIN 276-2018 / IBP: 100
Bauabschnitte / Kostenträger: 100

**2.7.1.50 Feinfilter für Tafelwasserspender**
Menge: 65,000 St
DIN 276-2018 / IBP: 100
Bauabschnitte / Kostenträger: 100

**2.7.1.60 Wasserzähler für Tafelwasserspender**
Wasserzähler für Tafelwasserspender
inkl. Schläuche zum Anschluss und Befestigungsmaterial
Menge: 65,000 St
DIN 276-2018 / IBP: 100
Bauabschnitte / Kostenträger: 100

**2.7.1.70 Becherspender aus Edelstahl**
Menge: 65,000 St
DIN 276-2018 / IBP: 100
Bauabschnitte / Kostenträger: 100

**2.7.1.80 Inbetriebnahme-Pauschale**
Inbetriebnahme-Pauschale
inkl. CO2 Erstbefüllung
Menge: 65,000 St
DIN 276-2018 / IBP: 100
Bauabschnitte / Kostenträger: 100

##### 2.7.2 Trinkwasser-Trennstation

*Hinweis*

**2.7.2.10 Kompakt-Druckerhöhungsanlage, mit Vorbehälter zur**
Kompakt-Druckerhöhungsanlage, mit Vorbehälter zur
Systemtrennung (Trinkwasser/Trinkwasser oder
Trinkwasser/Nicht-Trinkwasser) gemäß DIN 1988 und
DIN EN 1717 (Flüssigkeitskategorie 5) für den
mittelbaren Anschluss.
Bestehend aus
- Vorbehälter
- Schwimmerventil
Schwimmerschalter als Trockenlaufschutz-Signalgeber und einer
normalsaugenden
vertikalen Edelstahl Hochdruckkreiselpumpe in Trockenläuferausführung.
Anschlussfertig mit Verrohrung auf PE Grundrahmen
montiert,
inkl. Steuer-/ Regelgerät mit allen
erforderlichen Mess-und Stelleinrichtungen.
Zur Trinkwassertrennung sowie vollautomatischen Wasserversorgung und Druckerhöhung mit einer Reservepumpe

Technische Daten:
vorl. 6 bar
Maximaler Betriebsdruck PN 16 bar
Druckanschluss G 1¼
Anlagenleistung ohne
Reservepumpe Q 10 m³/h
Min. Medientemperatur T 5 °C
Max. MedientemperaturT 40 °C
Min. Umgebungstemperatur T 5 °C
Max. Umgebungstemperatur T 40 °C

Netzanschluss 3~400 V, 50 Hz
Motornennleistung P 3 kW
Nennstrom I 5,5 A
Nenndrehzahl n 2900 1/min
Leistungsfaktor cos φ 0,90
Einschaltart Direkt online (DOL)
Motorwirkungsgrad η 50% 85,4 Prozentsatz
Motorwirkungsgrad η 75% 87,1 Prozentsatz
Motorwirkungsgrad η 100% 87,1 Prozentsatz
Isolationsklasse F
Schutzart Motor IP55
Schutzart Schaltgerät IP54

Behälter PE-HD
Pumpengehäuse rostfreier Stahl
Laufrad rostfreier Stahl
Material Dichtung EPDM
Welle rostfreier Stahl
Wellendichtung Q1BE3GG
Material Verrohrung rostfreier Stahl
DNd G 1¼
Überflussanschluss Ø110-PN0
Bruttovolumen des
Behälters V 150 l

Ausstattung/ Funktion

Trinkwasser-Zulassung der Pumpe für alle
medienberührten Teile (EPDM Version)
Hocheffiziente Pumpenhydraulik der Baureihe Helix V
in Verbindung mit IEC-Normmotoren
Integrierte Wassermangelerkennung mit
automatischer Abschaltung über Trockenlaufschutz-Relais
Drehrichtungsunabhängige Gleitringdichtung der Pumpen

Medienberührte Teile sind korrosionsfest
Vorbehälter aus Polyethylen (PE) mit
Betriebsüberlauf (HT) sowie Überlaufschlitz gemäß
DIN EN 13077 (optional mit

Zulaufventil auslaufberuhigt sowie werksseitig verdrehsicher montiert
Vollelektronischer Economy-Regler (CE+) mit
Mikroprozessor und LEDs zur Anzeige des
Anlagenzustandes, analogen und digitalen Ein- und Ausgängen
Werkseitige Prüfung und Voreinstellung auf
optimalen Arbeitsbereich (incl. Abnahmeprüfzeugnis
in Anlehnung an EN10204 - 3.1)

LED-Display (3x7 Segmente, alphanumerisch) zur
Anzeige des Solldrucks, der Regler-Parameter und
Fehlermeldungen
LEDs zur Anzeige des Anlagenzustandes
(Netzspannung/Betrieb/Störung/Wassermangel)
Abschließbarer Hauptschalter

Vollautomatische Regelung für eine
Festdrehzahlpumpe mittels Soll-/Istwertvergleich
4-20mA Sensorsignal (mit Drahtbruchüberwachung)für Regelgrößen-Istwert
Automatischer Pumpentestlauf (Pumpenkick):
Aktivierbar mittels DIP-Schalter
Zeit zwischen zwei Pumpenprobeläufen sechs Stunden
Nullmengenabschaltung über Druck und Zeit
H-0-A (Hand-Null-Automatik)Schalter:

Drahtbruchüberwachung der Geberstrecke Phasenausfallüberwachung
Motorstromüberwachung über Wandler
Absicherung der Pumpennetzzuleitungen bei
Geräten für Direktstart durch Leitungsschutzschalter
Überwachung von Max. und Min.-Werten des
Systems mit einstellbaren Verzögerungszeiten und Grenzen
Wassermangelschutz über integrierten Schwimmerschalter
Rohrbruchüberwachung

Potentialfreier Kontakt für Sammelstörmeldung SSM)

Empfohlenes Zubehör

Flexible Anschlussleitungen oder Kompensatoren
Membrandruckbehälter
Überlaufkasten inkl. Schmutzschutz

Eingehaltene Normen
Technische Regeln für Trinkwasserinstallationen
(TRWI) DIN 1988 (EN806)
Membrandruckbehälter/ Ausdehnungsgefäße DIN
4807
Ausrüstung von Starkstromanlagen mit
elektronischen Betriebsmitteln EN 50178
Elektrische Ausrüstung von Maschinen EN 60204-1
Sicherheit elektrischer Geräte für den Hausgebrauch
und ähnliche Zwecke EN 60335-1
Niederspannungsschaltgerätekombinationen EN
60439-1/ 61439-1
EMV Störfestigkeit für Industriebereiche EN 61000-6-2
EMV Störaussendung für Wohnbereich, Geschäfts-
und Gewerbebereiche sowie Kleinbetriebe EN
61000-6-3
Menge: 1,000 St
DIN 276-2018 / IBP: 412
Bauabschnitte / Kostenträger: 412

**2.7.2.20 Inbetriebnahme der Anlage und Einweisung des Bedienpersonals durch Werkskundendienst oder zertifiziertes fachkundiges Personal.**
Inbetriebnahme der Anlage und Einweisung des Bedienpersonals durch Werkskundendienst oder zertifiziertes fachkundiges Personal.
inkl. Erstellung eines Einweisungs- und Inbetriebnahmeprotokolls.
Das Protokoll ist von den teilnehmenden Personen zu unterzeichnen.
Menge: 1,000 psch
DIN 276-2018 / IBP: 412
Bauabschnitte / Kostenträger: 412

##### 2.7.3 Bakterienfilter

###### 2.7.3.1 Endständiger Legionellen und Keim Filter

*Hinweis: Bereich Geburtshilfe und Intensivstation Ebene E1*

**2.7.3.1.10 Endständiger Filter Waschtischarmatur**
Endständiger Filter Waschtischarmatur

Filter für Waschtisch  Anti-Legionellen und Anti-Keime.
Material des Produkts: ABS.
Membranart: rohrförmige Mikrofiltration.
Material der Membran: Polyethylen.
Rückhalterate min: 0,1 µm nominal und 0,2 µm absolut, Sterilmembran.
Geprüfte Durchflussmenge pro Nutzungsdauer: 12.000 Liter.
Filterdurchflussleistung: 4,6 l/min bei 1 bar, 7,6 l/min bei 3 bar und 9,4 l/min bei 5 bar (ohne Berücksichtigung des Druckverlustes in der Armatur).
Schutzrand und abgewinkelter Anschluss für optimale Ausrichtung
Maximaler Betriebsdruck vor dem Filter: 5 bar.
Maximale Standzeit: 4 Monate nach der Anbringung.
Temperaturbeständigkeit: 70 °C für 30 Minuten.
Beständigkeit gegenüber chemischen Desinfektionen: 100 ppm aktives Chlor für 4 Stunden kumuliert.
Menge: 36,000 St
DIN 276-2018 / IBP: 412
Bauabschnitte / Kostenträger: 412

### 3 474 FEUERLÖSCHANLAGEN

#### 3.1 Sprinkleranlagen

*Hinweis: Anlagenbeschreibung Sprinkleranlage*
Anlagenbeschreibung Sprinkleranlage

Einleitung
Im Rahmen der Baumaßnahme wird eine automatische Sprinkleranlage als stationäre Wasserlöschanlage zum Schutz des Gebäudes und seiner Nutzung errichtet. Planung, Ausführung, Prüfung und Inbetriebnahme der Anlage erfolgen gemäß den Anforderungen der VdS CEA 4001, den einschlägigen DIN- und EN-Normen, den bauordnungsrechtlichen Vorgaben sowie den Anforderungen der zuständigen Behörden und des Sachversicherers.

Die automatische Sprinkleranlage ist ein wesentlicher Bestandteil des anlagentechnischen Brandschutzes und wird insbesondere zur Kompensation brandschutztechnischer Abweichungen eingesetzt. Sie dient dem Schutz von Personen und Sachwerten sowie der Begrenzung der Brandausbreitung innerhalb des Gebäudes.

Für die Sprinkleranlage ist ein Funktionserhalt von 90 Minuten (E90) vorgesehen. Diese Anforderung gilt ebenfalls für die zugehörigen Wasserdruckerhöhungsanlagen der Löschwasserversorgung. Dadurch wird sichergestellt, dass die Löschanlage auch im Brandfall über einen ausreichenden Zeitraum funktionsfähig bleibt.

Im Bereich der Magistrale ist die Sprinkleranlage Bestandteil des Brandschutzkonzeptes, da hier die zulässige Größe des Brandabschnittes überschritten wird. Durch den Einsatz der automatischen Sprinkleranlage wird diese Abweichung kompensiert und die erforderliche brandschutztechnische Sicherheit gewährleistet.

Darüber hinaus sind in einzelnen Fassadenbereichen Fassadensprinkler vorgesehen. Diese dienen dazu, einen vertikalen Brandüberschlag über die Gebäudehülle zu verhindern und stellen eine zusätzliche brandschutztechnische Kompensationsmaßnahme dar.

Die Einteilung der durch Sprinkler geschützten Bereiche ist in der Anlage D.2 des Brandschutzkonzeptes dargestellt. Diese dient als Grundlage für die Zuordnung der einzelnen Sprinklerzonen und die weitere Planung.

Bereiche mit Sprinklerschutz
- Magistrale (Haupteingang)
- Fassadensprinklerung

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
Löschwasserversorgung
Die Löschwasserversorgung erfolgt über einen im Untergeschoss angeordneten Löschwasserbehälter. Die erforderliche Bevorratung wird entsprechend den Vorgaben der VdS CEA 4001 und den Ergebnissen der hydraulischen Netzberechnung bemessen. Die Ausführung des Behälters einschließlich der erforderlichen Armaturen, Messeinrichtungen und Füllstandsüberwachung erfolgt nach den geltenden technischen Regelwerken.

Sprinklerzentrale
Ebenfalls im Untergeschoss wird die Sprinklerzentrale angeordnet. Diese umfasst sämtliche für den sicheren und zuverlässigen Betrieb der Feuerlöschanlage erforderlichen Einrichtungen. Hierzu gehören insbesondere die Sprinklerpumpenanlage, die Alarmventilstationen, die Druckhaltung, die Wasserversorgungseinrichtungen sowie sämtliche Mess-, Steuer- und Überwachungseinrichtungen.
Entsprechend den Anforderungen nach VdS CEA 4001 wird der Pumpenraum der Sprinkleranlage (Achse G-H/32-33) in den Schutzumfang der automatischen Löschanlage mit einbezogen.
Der Zugang erfolgt über den Fluchttunnel (Treppenraumerweiterung). Abweichend von den Forderungen der VdS CEA 4001 wird aufgrund der besonderen Auslegung des Fluchttunnels auf
eine automatische Löschanlage für den Zugang verzichtet. Der Zugang wird wie ein Zugang
von außen bewertet.

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
Sprinklergruppen
Die Aufteilung der Sprinkleranlage in einzelne Sprinklergruppen erfolgt entsprechend der Gebäudegeometrie, den Brandabschnitten sowie den betrieblichen Anforderungen. Jeder Sprinklerabschnitt erhält eine eigene Überwachung über Alarmventilstationen mit den erforderlichen Absperr-, Prüf- und Entleerungseinrichtungen

Sprinklergruppen
Das Rohrnetz wird als hydraulisch berechnetes Rohrleitungssystem aus verzinkten Stahlrohren ausgeführt. Die Dimensionierung sämtlicher Rohrleitungen erfolgt entsprechend der hydraulischen Berechnung unter Berücksichtigung des hydraulisch ungünstigsten Wirkbereiches. Sämtliche Befestigungs- und Tragsysteme werden entsprechend den Anforderungen der VdS CEA 4001 ausgeführt.

Sprinkler

Die Auswahl und Anordnung der Sprinkler erfolgt entsprechend der jeweiligen Nutzung der Räume, den Deckenkonstruktionen sowie den Anforderungen der geltenden Richtlinien. Besondere Einbauten, Unterdecken oder technische Einrichtungen werden bei der Anordnung der Sprinklerköpfe berücksichtigt, sodass eine uneingeschränkte Löschwirkung gewährleistet ist.

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
##### 3.1.1 Rohrleitungen, Zentrale

###### 3.1.1.1 Sprinkleranlagen

*Hinweis*

*Hinweis: Montage bis 5,50 m*
Bei den nachfolgenden Position ist grundsätzlich
von einer Montagehöhe über Gelände/Fußboden
bis 5,50 m auszugehen.

**3.1.1.1.10 Sprinklerltg Stahlrohr geschweißt AD 60,3mm genutete Rohrenden Kupplung**
*** Leitbeschreibung
STLB-Bau 2026-04 049
Rohrleitung für Sprinkleranlage aus Stahlrohr DIN EN 10217-1, Maße DIN EN 10220, geschweißt, verzinkt und pulverbeschichtet, nass (Leitung ist ständig mit Löschwasser gefüllt), Außendurchmesser 60,3 mm, Wanddicke 2,6 mm, Verbindung durch genutete Rohrenden und Kupplung, Form- und Verbindungsstücke werden gesondert vergütet, Verlegung in Gebäuden und Zentralen, Arbeitshöhe des Montageortes bis 5,5 m über der Standfläche des hierfür erforderlichen Gerüstes, Gerüst wird gesondert vergütet.
Menge: 264,000 m
DIN 276-2018 / IBP: 474
Bauabschnitte / Kostenträger: 474
*Unterbeschreibung 1 RAL 3000*
RAL 3000

einschl. aller erforderlichen Nuten, Schrauben, Dichtungen, Halterungen und Befestigungsmaterial.

**3.1.1.1.20 Sprinklerltg Stahlrohr geschweißt AD 76,1mm genutete Rohrenden Kupplung**
*** Leitbeschreibung
STLB-Bau 2026-04 049
Rohrleitung für Sprinkleranlage aus Stahlrohr DIN EN 10217-1, Maße DIN EN 10220, geschweißt, verzinkt und pulverbeschichtet, nass (Leitung ist ständig mit Löschwasser gefüllt), Außendurchmesser 76,1 mm, Wanddicke 2,6 mm, Verbindung durch genutete Rohrenden und Kupplung, Form- und Verbindungsstücke werden gesondert vergütet, Verlegung in Gebäuden und Zentralen, Arbeitshöhe des Montageortes bis 5,5 m über der Standfläche des hierfür erforderlichen Gerüstes, Gerüst wird gesondert vergütet.
Menge: 168,000 m
DIN 276-2018 / IBP: 474
Bauabschnitte / Kostenträger: 474
*Unterbeschreibung 1 RAL 3000*
RAL 3000

einschl. aller erforderlichen Nuten, Schrauben, Dichtungen, Halterungen und Befestigungsmaterial.

**3.1.1.1.30 Sprinklerltg Stahlrohr geschweißt AD 88,9mm genutete Rohrenden Kupplung**
*** Leitbeschreibung
STLB-Bau 2026-04 049
Rohrleitung für Sprinkleranlage aus Stahlrohr DIN EN 10217-1, Maße DIN EN 10220, geschweißt, verzinkt und pulverbeschichtet, nass (Leitung ist ständig mit Löschwasser gefüllt), Außendurchmesser 88,9 mm, Wanddicke 2,9 mm, Verbindung durch genutete Rohrenden und Kupplung, Form- und Verbindungsstücke werden gesondert vergütet, Verlegung in Gebäuden und Zentralen, Arbeitshöhe des Montageortes bis 5,5 m über der Standfläche des hierfür erforderlichen Gerüstes, Gerüst wird gesondert vergütet.
Menge: 16,000 m
DIN 276-2018 / IBP: 474
Bauabschnitte / Kostenträger: 474
*Unterbeschreibung 1 RAL 3000*
RAL 3000

einschl. aller erforderlichen Nuten, Schrauben, Dichtungen, Halterungen und Befestigungsmaterial.

**3.1.1.1.40 Sprinklerltg Stahlrohr geschweißt AD 114,3mm genutete Rohrenden Kupplung**
*** Leitbeschreibung
STLB-Bau 2026-04 049
Rohrleitung für Sprinkleranlage aus Stahlrohr DIN EN 10217-1, Maße DIN EN 10220, geschweißt, verzinkt und pulverbeschichtet, nass (Leitung ist ständig mit Löschwasser gefüllt), Außendurchmesser 114,3 mm, Wanddicke 3,2 mm, Verbindung durch genutete Rohrenden und Kupplung, Form- und Verbindungsstücke werden gesondert vergütet, Verlegung in Gebäuden und Zentralen, Arbeitshöhe des Montageortes bis 5,5 m über der Standfläche des hierfür erforderlichen Gerüstes, Gerüst wird gesondert vergütet.
Menge: 32,000 m
DIN 276-2018 / IBP: 474
Bauabschnitte / Kostenträger: 474
*Unterbeschreibung 1 RAL 3000*
RAL 3000

einschl. aller erforderlichen Nuten, Schrauben, Dichtungen, Halterungen und Befestigungsmaterial.

**3.1.1.1.50 Sprinklerltg Stahlrohr geschweißt AD 168,3mm genutete Rohrenden Kupplung**
*** Leitbeschreibung
STLB-Bau 2026-04 049
Rohrleitung für Sprinkleranlage aus Stahlrohr DIN EN 10217-1, Maße DIN EN 10220, geschweißt, verzinkt und pulverbeschichtet, nass (Leitung ist ständig mit Löschwasser gefüllt), Außendurchmesser 168,3 mm, Wanddicke 4 mm, Verbindung durch genutete Rohrenden und Kupplung, Form- und Verbindungsstücke werden gesondert vergütet, Verlegung in Gebäuden und Zentralen, Arbeitshöhe des Montageortes bis 5,5 m über der Standfläche des hierfür erforderlichen Gerüstes, Gerüst wird gesondert vergütet.
Menge: 10,000 m
DIN 276-2018 / IBP: 474
Bauabschnitte / Kostenträger: 474
*Unterbeschreibung 1 RAL 3000*
RAL 3000

einschl. aller erforderlichen Nuten, Schrauben, Dichtungen, Halterungen und Befestigungsmaterial.

**3.1.1.1.60 Sprinklerltg Stahlgewinderohr mittelschwer geschweißt AD 60,3mm**
STLB-Bau 2026-04 049
Rohrleitung für Sprinkleranlage aus mittelschwerem Stahlgewinderohr DIN EN 10255, geschweißt, feuerverzinkt DIN EN ISO 1461, nass (Leitung ist ständig mit Löschwasser gefüllt), Außendurchmesser 60,3 mm, Wanddicke 3,6 mm, Form- und Verbindungsstücke werden gesondert vergütet, Verlegung in Gebäuden und Zentralen, besondere Rohrbefestigungen werden gesondert vergütet, Arbeitshöhe des Montageortes bis 5,5 m über der Standfläche des hierfür erforderlichen Gerüstes, Gerüst wird gesondert vergütet.
Menge: 24,000 m
DIN 276-2018 / IBP: 474
Bauabschnitte / Kostenträger: 474

**3.1.1.1.70 Sprinklerltg Stahlgewinderohr mittelschwer geschweißt AD 48,3mm**
STLB-Bau 2026-04 049
Rohrleitung für Sprinkleranlage aus mittelschwerem Stahlgewinderohr DIN EN 10255, geschweißt, feuerverzinkt DIN EN ISO 1461, nass (Leitung ist ständig mit Löschwasser gefüllt), Außendurchmesser 48,3 mm, Wanddicke 3,2 mm, Form- und Verbindungsstücke werden gesondert vergütet, Verlegung in Gebäuden und Zentralen, besondere Rohrbefestigungen werden gesondert vergütet, Arbeitshöhe des Montageortes bis 5,5 m über der Standfläche des hierfür erforderlichen Gerüstes, Gerüst wird gesondert vergütet.
Menge: 8,000 m
DIN 276-2018 / IBP: 474
Bauabschnitte / Kostenträger: 474

**3.1.1.1.80 Sprinklerltg Stahlgewinderohr mittelschwer geschweißt AD 42,4mm**
STLB-Bau 2026-04 049
Rohrleitung für Sprinkleranlage aus mittelschwerem Stahlgewinderohr DIN EN 10255, geschweißt, feuerverzinkt DIN EN ISO 1461, nass (Leitung ist ständig mit Löschwasser gefüllt), Außendurchmesser 42,4 mm, Wanddicke 3,2 mm, Form- und Verbindungsstücke werden gesondert vergütet, Verlegung in Gebäuden und Zentralen, besondere Rohrbefestigungen werden gesondert vergütet, Arbeitshöhe des Montageortes bis 5,5 m über der Standfläche des hierfür erforderlichen Gerüstes, Gerüst wird gesondert vergütet.
Menge: 24,000 m
DIN 276-2018 / IBP: 474
Bauabschnitte / Kostenträger: 474

**3.1.1.1.90 Sprinklerltg Stahlgewinderohr mittelschwer geschweißt AD 33,7mm**
STLB-Bau 2026-04 049
Rohrleitung für Sprinkleranlage aus mittelschwerem Stahlgewinderohr DIN EN 10255, geschweißt, feuerverzinkt DIN EN ISO 1461, nass (Leitung ist ständig mit Löschwasser gefüllt), Außendurchmesser 33,7 mm, Wanddicke 3,2 mm, Form- und Verbindungsstücke werden gesondert vergütet, Verlegung in Gebäuden und Zentralen, besondere Rohrbefestigungen werden gesondert vergütet, Arbeitshöhe des Montageortes bis 5,5 m über der Standfläche des hierfür erforderlichen Gerüstes, Gerüst wird gesondert vergütet.
Menge: 148,000 m
DIN 276-2018 / IBP: 474
Bauabschnitte / Kostenträger: 474

*Hinweis*

*Hinweis: Hinweis: Höhenlage Form- u. Verbindungsteile, beengte Platzverhältnisse*
Hinweis:
Nachfolgende Form- und Verbindungsstücke,
Befestigungen und Rohrschellen sowie Sprinkler
mit Zubehör beziehen sich auf alle
vorgenannten Medien, Montageorte und -höhen.

Behinderungen durch beengte Montage- und Platzverhältnisse sind grundsätzlich in den Einheitspreisen mit
einzukalkulieren.

Rohrleitungen werden einschließlich ihrer Bögen sowie
Form., Pass- und Verbindungsstücke in der Mittelachse
gemessen. Dabei werden Rohrbögen bis zum Schnittpunkt
der Mittelachsen gemessen, Armaturen und Formstücke
werden zusätzlich gerechnet.

Formstückpreis abzgl. (Formstücklänge x Rohrlängenpreis).

**3.1.1.1.100 T-Stück genutet Kohlenstoffstahl verz AD 60,3mm**
*** Leitbeschreibung
STLB-Bau 2026-04 049
T-Stück, genutet, aus Kohlenstoffstahl, außen verzinkt, für Rohrleitung der Sprinkleranlage aus mittelschwerem Stahlgewinderohr DIN EN 10255, geschweißt, Außendurchmesser 60,3 mm.
Menge: 33,000 St
DIN 276-2018 / IBP: 474
Bauabschnitte / Kostenträger: 474
*Unterbeschreibung 1 RAL 3000*

**3.1.1.1.110 T-Stück genutet Kohlenstoffstahl verz AD 76,1mm**
*** Leitbeschreibung
STLB-Bau 2026-04 049
T-Stück, genutet, aus Kohlenstoffstahl, außen verzinkt, für Rohrleitung der Sprinkleranlage aus mittelschwerem Stahlgewinderohr DIN EN 10255, geschweißt, Außendurchmesser 76,1 mm.
Menge: 16,000 St
DIN 276-2018 / IBP: 474
Bauabschnitte / Kostenträger: 474
*Unterbeschreibung 1 RAL 3000*

**3.1.1.1.120 T-Stück genutet Kohlenstoffstahl verz AD 88,9mm**
*** Leitbeschreibung
STLB-Bau 2026-04 049
T-Stück, genutet, aus Kohlenstoffstahl, außen verzinkt, für Rohrleitung der Sprinkleranlage aus mittelschwerem Stahlgewinderohr DIN EN 10255, geschweißt, Außendurchmesser 88,9 mm.
Menge: 2,000 St
DIN 276-2018 / IBP: 474
Bauabschnitte / Kostenträger: 474
*Unterbeschreibung 1 RAL 3000*

**3.1.1.1.130 T-Stück genutet Kohlenstoffstahl verz AD 114,3mm**
*** Leitbeschreibung
STLB-Bau 2026-04 049
T-Stück, genutet, aus Kohlenstoffstahl, außen verzinkt, für Rohrleitung der Sprinkleranlage aus mittelschwerem Stahlgewinderohr DIN EN 10255, geschweißt, Außendurchmesser 114,3 mm.
Menge: 2,000 St
DIN 276-2018 / IBP: 474
Bauabschnitte / Kostenträger: 474
*Unterbeschreibung 1 RAL 3000*

**3.1.1.1.140 T-Stück genutet Kohlenstoffstahl verz AD 165,1mm**
*** Leitbeschreibung
STLB-Bau 2026-04 049
T-Stück, genutet, aus Kohlenstoffstahl, außen verzinkt, für Rohrleitung der Sprinkleranlage aus mittelschwerem Stahlgewinderohr DIN EN 10255, geschweißt, Außendurchmesser 165,1 mm.
Menge: 1,000 St
DIN 276-2018 / IBP: 474
Bauabschnitte / Kostenträger: 474
*Unterbeschreibung 1 RAL 3000*

**3.1.1.1.150 Bogen genutet Kohlenstoffstahl verz AD 60,3mm**
*** Leitbeschreibung
STLB-Bau 2026-04 049
Bogen, genutet, aus Kohlenstoffstahl, außen verzinkt, für Rohrleitung der Sprinkleranlage aus mittelschwerem Stahlgewinderohr DIN EN 10255, geschweißt, Außendurchmesser 60,3 mm.
Menge: 105,000 St
DIN 276-2018 / IBP: 474
Bauabschnitte / Kostenträger: 474
*Unterbeschreibung 1 RAL 3000*

**3.1.1.1.160 Bogen genutet Kohlenstoffstahl verz AD 76,1mm**
*** Leitbeschreibung
STLB-Bau 2026-04 049
Bogen, genutet, aus Kohlenstoffstahl, außen verzinkt, für Rohrleitung der Sprinkleranlage aus mittelschwerem Stahlgewinderohr DIN EN 10255, geschweißt, Außendurchmesser 76,1 mm.
Menge: 36,000 St
DIN 276-2018 / IBP: 474
Bauabschnitte / Kostenträger: 474
*Unterbeschreibung 1 RAL 3000*

**3.1.1.1.170 Bogen genutet Kohlenstoffstahl verz AD 88,9mm**
*** Leitbeschreibung
STLB-Bau 2026-04 049
Bogen, genutet, aus Kohlenstoffstahl, außen verzinkt, für Rohrleitung der Sprinkleranlage aus mittelschwerem Stahlgewinderohr DIN EN 10255, geschweißt, Außendurchmesser 88,9 mm.
Menge: 5,000 St
DIN 276-2018 / IBP: 474
Bauabschnitte / Kostenträger: 474
*Unterbeschreibung 1 RAL 3000*

**3.1.1.1.180 Bogen genutet Kohlenstoffstahl verz AD 114,3mm**
*** Leitbeschreibung
STLB-Bau 2026-04 049
Bogen, genutet, aus Kohlenstoffstahl, außen verzinkt, für Rohrleitung der Sprinkleranlage aus mittelschwerem Stahlgewinderohr DIN EN 10255, geschweißt, Außendurchmesser 114,3 mm.
Menge: 18,000 St
DIN 276-2018 / IBP: 474
Bauabschnitte / Kostenträger: 474
*Unterbeschreibung 1 RAL 3000*

**3.1.1.1.190 Bogen genutet Kohlenstoffstahl verz AD 165,1mm**
*** Leitbeschreibung
STLB-Bau 2026-04 049
Bogen, genutet, aus Kohlenstoffstahl, außen verzinkt, für Rohrleitung der Sprinkleranlage aus mittelschwerem Stahlgewinderohr DIN EN 10255, geschweißt, Außendurchmesser 165,1 mm.
Menge: 2,000 St
DIN 276-2018 / IBP: 474
Bauabschnitte / Kostenträger: 474
*Unterbeschreibung 1 RAL 3000*

**3.1.1.1.200 Rohrkupplung genutete Rohrenden Kohlenstoffstahl verz AD 60,3mm**
*** Leitbeschreibung
STLB-Bau 2026-04 049
Rohrkupplung, für genutete Rohrenden, aus Kohlenstoffstahl, außen verzinkt, für Rohrleitung der Sprinkleranlage aus mittelschwerem Stahlgewinderohr DIN EN 10255, geschweißt, Außendurchmesser 60,3 mm.
Menge: 189,000 St
DIN 276-2018 / IBP: 474
Bauabschnitte / Kostenträger: 474
*Unterbeschreibung 1 RAL 3000*

**3.1.1.1.210 Rohrkupplung genutete Rohrenden Kohlenstoffstahl verz AD 76,1mm**
*** Leitbeschreibung
STLB-Bau 2026-04 049
Rohrkupplung, für genutete Rohrenden, aus Kohlenstoffstahl, außen verzinkt, für Rohrleitung der Sprinkleranlage aus mittelschwerem Stahlgewinderohr DIN EN 10255, geschweißt, Außendurchmesser 76,1 mm.
Menge: 93,000 St
DIN 276-2018 / IBP: 474
Bauabschnitte / Kostenträger: 474
*Unterbeschreibung 1 RAL 3000*

**3.1.1.1.220 Rohrkupplung genutete Rohrenden Kohlenstoffstahl verz AD 88,9mm**
*** Leitbeschreibung
STLB-Bau 2026-04 049
Rohrkupplung, für genutete Rohrenden, aus Kohlenstoffstahl, außen verzinkt, für Rohrleitung der Sprinkleranlage aus mittelschwerem Stahlgewinderohr DIN EN 10255, geschweißt, Außendurchmesser 88,9 mm.
Menge: 8,000 St
DIN 276-2018 / IBP: 474
Bauabschnitte / Kostenträger: 474
*Unterbeschreibung 1 RAL 3000*

**3.1.1.1.230 Rohrkupplung genutete Rohrenden Kohlenstoffstahl verz AD 114,3mm**
*** Leitbeschreibung
STLB-Bau 2026-04 049
Rohrkupplung, für genutete Rohrenden, aus Kohlenstoffstahl, außen verzinkt, für Rohrleitung der Sprinkleranlage aus mittelschwerem Stahlgewinderohr DIN EN 10255, geschweißt, Außendurchmesser 114,3 mm.
Menge: 36,000 St
DIN 276-2018 / IBP: 474
Bauabschnitte / Kostenträger: 474
*Unterbeschreibung 1 RAL 3000*

**3.1.1.1.240 Rohrkupplung genutete Rohrenden Kohlenstoffstahl verz AD 165,1mm**
*** Leitbeschreibung
STLB-Bau 2026-04 049
Rohrkupplung, für genutete Rohrenden, aus Kohlenstoffstahl, außen verzinkt, für Rohrleitung der Sprinkleranlage aus mittelschwerem Stahlgewinderohr DIN EN 10255, geschweißt, Außendurchmesser 165,1 mm.
Menge: 6,000 St
DIN 276-2018 / IBP: 474
Bauabschnitte / Kostenträger: 474
*Unterbeschreibung 1 RAL 3000*

**3.1.1.1.250 Reduzierstück genutet Kohlenstoffstahl verz AD 76,1mm**
*** Leitbeschreibung
STLB-Bau 2026-04 049
Reduzierstück, genutet, aus Kohlenstoffstahl, außen verzinkt, für Rohrleitung der Sprinkleranlage aus mittelschwerem Stahlgewinderohr DIN EN 10255, geschweißt, Außendurchmesser 76,1 mm.
Menge: 13,000 St
DIN 276-2018 / IBP: 474
Bauabschnitte / Kostenträger: 474
*Unterbeschreibung 1 RAL 3000*

**3.1.1.1.260 Reduzierstück genutet Kohlenstoffstahl verz AD 88,9mm**
*** Leitbeschreibung
STLB-Bau 2026-04 049
Reduzierstück, genutet, aus Kohlenstoffstahl, außen verzinkt, für Rohrleitung der Sprinkleranlage aus mittelschwerem Stahlgewinderohr DIN EN 10255, geschweißt, Außendurchmesser 88,9 mm.
Menge: 2,000 St
DIN 276-2018 / IBP: 474
Bauabschnitte / Kostenträger: 474
*Unterbeschreibung 1 RAL 3000*

**3.1.1.1.270 Reduzierstück genutet Kohlenstoffstahl verz AD 114,3mm**
*** Leitbeschreibung
STLB-Bau 2026-04 049
Reduzierstück, genutet, aus Kohlenstoffstahl, außen verzinkt, für Rohrleitung der Sprinkleranlage aus mittelschwerem Stahlgewinderohr DIN EN 10255, geschweißt, Außendurchmesser 114,3 mm.
Menge: 1,000 St
DIN 276-2018 / IBP: 474
Bauabschnitte / Kostenträger: 474
*Unterbeschreibung 1 RAL 3000*

**3.1.1.1.280 Reduzierstück genutet Kohlenstoffstahl verz AD 165,1mm**
*** Leitbeschreibung
STLB-Bau 2026-04 049
Reduzierstück, genutet, aus Kohlenstoffstahl, außen verzinkt, für Rohrleitung der Sprinkleranlage aus mittelschwerem Stahlgewinderohr DIN EN 10255, geschweißt, Außendurchmesser 165,1 mm.
Menge: 1,000 St
DIN 276-2018 / IBP: 474
Bauabschnitte / Kostenträger: 474
*Unterbeschreibung 1 RAL 3000*

**3.1.1.1.290 Kappe genutet Kohlenstoffstahl verz AD 60,3mm**
*** Leitbeschreibung
STLB-Bau 2026-04 049
Kappe, genutet, aus Kohlenstoffstahl, außen verzinkt, für Rohrleitung der Sprinkleranlage aus mittelschwerem Stahlgewinderohr DIN EN 10255, geschweißt, Außendurchmesser 60,3 mm.
Menge: 9,000 St
DIN 276-2018 / IBP: 474
Bauabschnitte / Kostenträger: 474
*Unterbeschreibung 1 RAL 3000*

**3.1.1.1.300 Kappe genutet Kohlenstoffstahl verz AD 76,1mm**
*** Leitbeschreibung
STLB-Bau 2026-04 049
Kappe, genutet, aus Kohlenstoffstahl, außen verzinkt, für Rohrleitung der Sprinkleranlage aus mittelschwerem Stahlgewinderohr DIN EN 10255, geschweißt, Außendurchmesser 76,1 mm.
Menge: 1,000 St
DIN 276-2018 / IBP: 474
Bauabschnitte / Kostenträger: 474
*Unterbeschreibung 1 RAL 3000*

**3.1.1.1.310 Übergangsstück genutet Kohlenstoffstahl verz AD 60,3mm**
STLB-Bau 2026-04 049
Übergangsstück, genutet, aus Kohlenstoffstahl, außen verzinkt, mit Außengewinde, für Rohrleitung der Sprinkleranlage aus mittelschwerem Stahlgewinderohr DIN EN 10255, geschweißt, Außendurchmesser 60,3 mm.
Menge: 6,000 St
DIN 276-2018 / IBP: 474
Bauabschnitte / Kostenträger: 474

**3.1.1.1.320 Muffe Kohlenstoffstahl verz AD 33,7mm**
STLB-Bau 2026-04 049
Muffe, aus Kohlenstoffstahl, außen verzinkt, für Rohrleitung der Sprinkleranlage aus mittelschwerem Stahlgewinderohr DIN EN 10255, geschweißt, Außendurchmesser 33,7 mm.
Menge: 26,000 St
DIN 276-2018 / IBP: 474
Bauabschnitte / Kostenträger: 474

**3.1.1.1.330 Muffe Kohlenstoffstahl verz AD 42,4mm**
STLB-Bau 2026-04 049
Muffe, aus Kohlenstoffstahl, außen verzinkt, für Rohrleitung der Sprinkleranlage aus mittelschwerem Stahlgewinderohr DIN EN 10255, geschweißt, Außendurchmesser 42,4 mm.
Menge: 4,000 St
DIN 276-2018 / IBP: 474
Bauabschnitte / Kostenträger: 474

**3.1.1.1.340 Muffe Kohlenstoffstahl verz AD 48,3mm**
STLB-Bau 2026-04 049
Muffe, aus Kohlenstoffstahl, außen verzinkt, für Rohrleitung der Sprinkleranlage aus mittelschwerem Stahlgewinderohr DIN EN 10255, geschweißt, Außendurchmesser 48,3 mm.
Menge: 1,000 St
DIN 276-2018 / IBP: 474
Bauabschnitte / Kostenträger: 474

**3.1.1.1.350 Muffe Kohlenstoffstahl verz AD 60,3mm**
STLB-Bau 2026-04 049
Muffe, aus Kohlenstoffstahl, außen verzinkt, für Rohrleitung der Sprinkleranlage aus mittelschwerem Stahlgewinderohr DIN EN 10255, geschweißt, Außendurchmesser 60,3 mm.
Menge: 3,000 St
DIN 276-2018 / IBP: 474
Bauabschnitte / Kostenträger: 474

**3.1.1.1.360 Bogen Kohlenstoffstahl verz AD 33,7mm**
STLB-Bau 2026-04 049
Bogen, aus Kohlenstoffstahl, außen verzinkt, für Rohrleitung der Sprinkleranlage aus mittelschwerem Stahlgewinderohr DIN EN 10255, geschweißt, Außendurchmesser 33,7 mm.
Menge: 30,000 St
DIN 276-2018 / IBP: 474
Bauabschnitte / Kostenträger: 474

**3.1.1.1.370 Bogen Kohlenstoffstahl verz AD 42,4mm**
STLB-Bau 2026-04 049
Bogen, aus Kohlenstoffstahl, außen verzinkt, für Rohrleitung der Sprinkleranlage aus mittelschwerem Stahlgewinderohr DIN EN 10255, geschweißt, Außendurchmesser 42,4 mm.
Menge: 9,000 St
DIN 276-2018 / IBP: 474
Bauabschnitte / Kostenträger: 474

**3.1.1.1.380 Bogen Kohlenstoffstahl verz AD 48,3mm**
STLB-Bau 2026-04 049
Bogen, aus Kohlenstoffstahl, außen verzinkt, für Rohrleitung der Sprinkleranlage aus mittelschwerem Stahlgewinderohr DIN EN 10255, geschweißt, Außendurchmesser 48,3 mm.
Menge: 2,000 St
DIN 276-2018 / IBP: 474
Bauabschnitte / Kostenträger: 474

**3.1.1.1.390 Bogen Kohlenstoffstahl verz AD 60,3mm**
STLB-Bau 2026-04 049
Bogen, aus Kohlenstoffstahl, außen verzinkt, für Rohrleitung der Sprinkleranlage aus mittelschwerem Stahlgewinderohr DIN EN 10255, geschweißt, Außendurchmesser 60,3 mm.
Menge: 8,000 St
DIN 276-2018 / IBP: 474
Bauabschnitte / Kostenträger: 474

*Hinweis*

**3.1.1.1.400 Undercover-Sprinkler, verchromt, OH, verdeckt verlegt**
*** Bezugsbeschreibung
Glasfaß-Schirmsprinkler als Undercover-Sprinkler,
weiß / verchromt

geprüft und anerkannt nach den Richtlinien des VdS für
die max. zulässige Schutzfläche bestehend aus:

Korrosionsbeständigem Material mit Glasfaß-Verschluss,
Auslösetemperatur 68°C, einschl. anteiligem Strangrohr,
dimensioniert nach den geltenden Sprinkler-Richtlinien
des VdS für die erforderliche Wasserbeaufschlagung
mittels hydraulischer Berechnung.

RTI-Wert entsprechend den VdS-Richtlinien.

Strangrohre bis inkl. DN 40 EN 10255 ehemals DIN 2440,
Korrosionsschutz: Verzinkung

einschl. aller erforderlichen Schrauben, Dichtungen,
Halterungen, Verbindungsteile sowie Befestigungs-
und Schweißmaterial,

inkl. zweiteiliger Metallrosette und Abdeckhaube

Verlegeart:  verdeckt verlegt
RTI:  < 50
Wasserbeaufschlagung:  5,0 mm/min
Anschlussgewinde:  1/2"
Montagestelle:  innerhalb von Abhangdecken verlegt
Menge: 73,000 St
DIN 276-2018 / IBP: 474
Bauabschnitte / Kostenträger: 475

**3.1.1.1.410 Glasfaß-Schirmsprinkler, Messing, OH, stehend freiverlegt**
*** wie Position 3.1.1.1.400
Menge: 24,000 St
DIN 276-2018 / IBP: 474
Bauabschnitte / Kostenträger: 474

**3.1.1.1.420 Glasfaß-Schirmsprinkler, Messing, OH, hängend freiverlegt**
*** wie Position 3.1.1.1.400
Menge: 48,000 St
DIN 276-2018 / IBP: 474
Bauabschnitte / Kostenträger: 474

**3.1.1.1.430 Rohrauswinklung Sprinkler DN 25**
Rohrauswinklung Sprinkler

zum horizontalen Anpassen des Sprinklerkopfes an die
abgehängte Decke bestehend aus:

- 2 Rohrstücken DN 25 EN 10255, verzinkt, Länge bis 1,5 m
- 2 Winkel DN 25, 90°
- 1 Reduzierung auf die Anschlussnennweite des Sprinklerkopfes

einschl. aller erforderlichen Schrauben, Dichtungen,
Rohrverbindungsstücke und Halterungen
Menge: 73,000 St
DIN 276-2018 / IBP: 474
Bauabschnitte / Kostenträger: 475

**3.1.1.1.440 Sprinklerfallrohr / Sprinklersteigrohr**
Sprinklerfallrohr / Sprinklersteigrohr

zum vertikalen Anpassen des Sprinklerkopfes an die
abgehängte Decke bestehend aus:

- 1 Rohrstücken DN 25 EN 10255, verzinkt, Länge bis 1,5 m
- 1 Winkel DN 25, 90°
- 1 Reduzierung auf die Anschlussnennweite des Sprinklerkopfes
- 1 Sprinklerschelle DN 40 / DN 32 x 1", oder T-Stück DN 25 verzinkt

einschl. aller erforderlichen Schrauben, Dichtungen,
Rohrverbindungsstücke und Halterungen
Menge: 73,000 St
DIN 276-2018 / IBP: 474
Bauabschnitte / Kostenträger: 475

**3.1.1.1.450 Sprinklerrosette aus Kunststoff**
Sprinklerrosette aus Kunststoff mit VdS-Anerkennung

Farbe weiß, aus Kunststoff, für den Einbau des
Sprinklers in die abgehängte Decke in Büros und Fluren
Menge: 73,000 St
DIN 276-2018 / IBP: 474
Bauabschnitte / Kostenträger: 475

**3.1.1.1.460 Mehrpreis für Sprinklerrosette Metall**
Mehrpreis Sprinklerrosette

verchromt bzw. RAL-Ton des  AG, aus  Metall,
zweiteilig für den Einbau des Sprinklers in die
abgehängte Decke in Büros und Fluren
Menge: 1,000 St
DIN 276-2018 / IBP: 474
Bauabschnitte / Kostenträger: 475

**3.1.1.1.470 Glasfaß-Hohlraum-Sprinkler ohne Strangrohr**
Glasfaß-Hohlraum Sprinkler ohne Strangrohr

geprüft und anerkannt nach den Richtlinien des VdS für
die max. zulässige Schutzfläche bestehend aus:

Korrosionsbeständigem Material mit Glasfaß-Verschluß,
Auslösetemperatur 68°C, ohne anteiligem Strangrohr,
dimensioniert nach den geltenden Sprinkler-Richtlinien
des VdS für die erforderliche Wasserbeaufschlagung
mittels hydraulischer Berechnung.

RTI-Wert entsprechend den VdS-Richtlinien.

Strangrohre bis inkl. DN 25 EN 10255 ehemals DIN 2440,
Korrosionsschutz: Verzinkung

einschl. aller erforderlichen Schrauben, Dichtungen,
Halterungen, Verbindungsteile sowie Befestigungs-
und Schweißmaterial,

Verlegeart:  frei verlegt
RTI  < 50
Montagehöhe:  bis 6,0 m
Wasserbeaufschlagung:  5,0 mm/min
Anschlußgewinde:  1/2"
Montagestelle:  im Deckenhohlraum
Menge: 73,000 St
DIN 276-2018 / IBP: 474
Bauabschnitte / Kostenträger: 475

**3.1.1.1.480 Sprinklersteigrohr für stehenden Hohlraumsprinkler**
Sprinklersteigrohr

zum vertikalen Anpassen des Sprinklerkopfes an die
abgehängte Decke bestehend aus:

- 1 Rohrstücken DN 25 EN 10255, verzinkt, Länge bis  1,5 m
- 1 Reduzierung auf die Anschlussnennweite des Sprinklerkopfes
- 1 Sprinklerschelle DN 40 / DN 32 x 1", oder T-Stück DN 25 verzinkt

einschl. aller erforderlichen Schrauben, Dichtungen,
Rohrverbindungsstücke und Halterungen
Menge: 73,000 St
DIN 276-2018 / IBP: 474
Bauabschnitte / Kostenträger: 475

**3.1.1.1.490 Sprinkler- Schutzkorb**
Sprinklerschutzkorb

in besonders stabiler Ausführung als Schutz gegen
mechanische Beschädigung des Sprinklers
Menge: 1,000 St
DIN 276-2018 / IBP: 474
Bauabschnitte / Kostenträger: 475

**3.1.1.1.500 Strangrohrauswinklung DN 40, verzinkt**
Strangrohrauswinklung DN 40, verzinkt,

zum horizontalen und vertikalen Umfahren von
Hindernissen in der abgehängten Decke, wie z.B.
Unterzügen, Lüftungskanälen und Elektrokabeltrassen
bestehend aus:

- 2 Gewinderohrstücken, Länge bis 1,5 m
- 2 Winkel 90°

einschl. aller erforderlichen Schrauben, Dichtungen,
Rohrverbindungsstücke und Halterungen
Menge: 3,000 St
DIN 276-2018 / IBP: 474
Bauabschnitte / Kostenträger: 475

**3.1.1.1.510 Strangrohrauswinkelung DN 32 verzinkt.**
Strangrohrauswinklung DN 32, verz.

zum horizontalen und vertikalen Umfahren von
Hindernissen in der abgehängten Decke, wie z.B.
Unterzügen, Lüftungskanälen und Elektrokabeltrassen
bestehend aus:

- 2 Gewinderohrstücken, Länge bis 1,5 m
- 2 Winkel 90°

einschl. aller erforderlichen Schrauben, Dichtungen,
Rohrverbindungsstücke und Halterungen
Menge: 7,000 St
DIN 276-2018 / IBP: 474
Bauabschnitte / Kostenträger: 475

**3.1.1.1.520 Strangrohr- / Sprinklerauswinkelung DN 25 verzinkt.**
Strangrohr- / Sprinklerauswinklung DN 25, verz.,

zum horizontalen und vertikalen Umfahren von
Hindernissen in der abgehängten Decke, wie z.B.
Unterzügen, Lüftungskanälen und Elektrokabeltrassen
bestehend aus:

- 2 Gewinderohrstücken, Länge bis 1,5 m
- 2 Winkel 90°

einschl. aller erforderlichen Schrauben, Dichtungen,
Rohrverbindungsstücke und Halterungen
Menge: 18,000 St
DIN 276-2018 / IBP: 474
Bauabschnitte / Kostenträger: 475

**3.1.1.1.530 Edelstahlschlauch DN 25 mit Gewindeanschlüssen**
Edelstahlschlauch DN 25 mit Gewindeanschlüssen 1"
und 1/2" mit Drahtumflechtung und VdS-Anerkennung

Länge bis 1,2 m

einschließlich:
- konisch dichtender Verschraubung mit Innengewinde 1/2"
- Sechskantnippel mit Außengewinde 1"

zum Anschluss der Sprinkler an die Strangrohre in der Zwischendecke

Nennweite:  DN 25
Menge: 8,000 St
DIN 276-2018 / IBP: 474
Bauabschnitte / Kostenträger: 475

**3.1.1.1.540 Spülanschluss DN 50, verzinkt**
Spülanschluss DN 50

zum Ausspülen der Hauptleitungen bestehend aus:

- 1 Absperrarmatur, exzentrisch auf der
  Sohlenhöhe der Hauptleitung angebracht
- 1 Muffe R 2" auf Hauptleitung aufgeschweißt
- 1 Verschlussstopfen R 2"
- 1 Rohrnippel 2" verz., Länge mind. 200 mm
- 1 Schlauchanschluss komplett
- 1 Bezeichnungsschild
- 2 m Gew.-Rohrleitung DN 50 EN 10255

einschließl. aller erforderlichen Schrauben,
Rohrverbindungsstücke, Dichtungen und Halterungen
Menge: 11,000 St
DIN 276-2018 / IBP: 474
Bauabschnitte / Kostenträger: 475

**3.1.1.1.550 Spülanschluss DN 65, verzinkt**
Spülanschluss DN 65

zum Ausspülen der Hauptleitungen bestehend aus:

- 1 Absperrarmatur, exzentrisch auf der
  Sohlenhöhe der Hauptleitung angebracht
- 1 Muffe R 2 1/2" auf Hauptleitung aufgeschweißt
- 1 Verschlussstopfen R 2 1/2"
- 1 Rohrnippel 2 1/2" verz., Länge mind. 200 mm
- 1 Schlauchanschluss komplett
- 1 Bezeichnungsschild
- 2 m Gew.-Rohrleitung DN 65 EN 10255

einschließl. aller erforderlichen Schrauben,
Rohrverbindungsstücke, Dichtungen und Halterungen
Menge: 1,000 St
DIN 276-2018 / IBP: 474
Bauabschnitte / Kostenträger: 475

**3.1.1.1.560 Testanschluss Nassalarmventil**
Testanschluss

zum Testen der Alarmventilstation am Ende des
Sprinkler-Rohrnetzes einer Gruppe einzubauen,
bestehend aus:

- 1 Absperrung mit Sicherung
- 1 Düse mit K-Faktor entsprechend des in der
  Gruppe eingebauten Sprinklers
- 1 Prüfmanometer mit Manometerventil
- 1 Muffe R 1"  auf Hauptleitung aufgeschweißt
- 1 Verschlußstopfen R 1"
- 5 m Gew.-Rohrleitung DN 25 EN 10255
- 1 Bezeichnungsschild

einschließl. aller erforderlichen Befestigungsmaterialien

Einbauort:  am hydraulisch ungünstigsten
  Sprinkler der NAV
Menge: 1,000 St
DIN 276-2018 / IBP: 474
Bauabschnitte / Kostenträger: 475

**3.1.1.1.570 Anbindung an Verteilleitung mit Anbohrschelle**
Anbindung Steigrohr an Verteilleitung mit Anbohrschelle
DN 25 - DN 50
zum Anschluß der Sprinklersteigrohre an die Sprinklerverteilleitung
bestehend aus:
- 1 Rohrstücke verz, Länge bis 1,5 m
- 1 T-Stück,1 Muffe oder Anbohrschelle

einschl. aller erforderlichen Schrauben, Dichtungen, Rohrverbindungsstücke und Halterungen
Menge: 28,000 St
DIN 276-2018 / IBP: 474
Bauabschnitte / Kostenträger: 475

**3.1.1.1.580 Entleerungsanschluss DN 25 / Entlüftung DN 25, verzinkt**
Entleerungsanschluss DN 25 / Entlüftung DN 25

zum Entleeren von Sprinkler-Rohrnetzen bzw. Entlüften
von Steigleitungen bestehend aus:

- 1 Absperrarmatur exzentrisch auf der Sohlenhöhe
  der Hauptleitung angebracht
- 1 Muffe R 1" auf Hauptleitung aufgeschweißt
- 1 Verschlussstopfen R 1"verz.
- 1 Schlauchanschluss komplett
- 1 Bezeichnungsschild
- 3 m Gew.-Rohrleitung DN 25 EN 10255

einschließl. aller erforderlichen Schrauben,
Rohrverbindungsstücke, Dichtungen und Halterungen
Menge: 9,000 St
DIN 276-2018 / IBP: 474
Bauabschnitte / Kostenträger: 475

*Hinweis*

###### 3.1.1.2 Zentrale

**3.1.1.2.10 Sprinklerpult RAL 3000**
Sprinklerpult in RAL 3000
zur Wandmontage zur Aufnahme
folgender Komponenten:

- 1  Wartungsbuch
- 50  Reservesprinkler
- 3  Ringschlüssel
- 1  Sprinklerschlüssel
- 1  Satz Reservesicherungen

einschl. Befestigungsmaterial
Menge: 1,000 St
DIN 276-2018 / IBP: 474
Bauabschnitte / Kostenträger: 475

**3.1.1.2.20 Stationsverteiler DN 150 in RAL 3000**
Stationsverteiler DN 150 in RAL 3000 lackierter
Ausführung bestehend aus:

bis zu 4 m Stahlrohr DN 150 EN 10220 DIN 2458 lackiert
2 Verteilerständer aus St-Rohr DN 80 verz.
2 Verteilerfüße aus Flachstahl verz.

alternativ Wandmontage möglich.

alle Anschlussstutzen in lackierter Ausführung:

- 1  Anschlussstutzen DN 80 (Erdgeschoss)
- 1  Anschlussstutzen DN 100 (Druckleitung)
- 1  Anschlussstutzen DN 100 (Feuerwehr)
- 1  Anschlussstutzen DN 100 (Reserve)

Enden mit Bördelböden versehen, die Anschlussstutzen
ca. 0,30 m lang, mit Flansch DIN 2632 endend,
inkl. bis zu 10 m Rohrleitung DN 150, EN 10220

RAL 3000 Lackierung

- 1 Absperrkugelhahn DN 50 mit Stopfen
  zur Verteilerentleerung
- 4 Bezeichnungsschilder

einschl. aller erforderlichen Schrauben, Dichtungen,
Halterungen und Befestigungsmaterialien
Menge: 1,000 St
DIN 276-2018 / IBP: 474
Bauabschnitte / Kostenträger: 475

**3.1.1.2.30 Sprinklerwasser-Auffangwanne**
Sprinklerwasser-Auffangwanne
zum Auffangen und Ableiten des beim Probebetrieb
anfallenden Wassers bestehend aus:

- Wanne
  Länge bis 4,00 m, dreisseitig geschlossen
- mit Ablaufstutzen DN 100
- Anschlussrohrstück zum Einlauf in bauseitiger Hebeanlage

in verzinkter Ausführung

einschl. Verbindungs- Halterungs-, Dichtungs- und
Befestigungsmaterialien

einschl. Ausschnitt in Abdeckblech Pumpensumpf herstellen.
Menge: 1,000 St
DIN 276-2018 / IBP: 474
Bauabschnitte / Kostenträger: 475

**3.1.1.2.40 Sonderbefestigungen aus Formstahl**
Sonderbefestigungen aus Formstahl
zur vorschriftsmäßigen Aufhängung des Rohrnetzes,
einschl. Grundierung und RAL 3000 Lackierung
Menge: 200,000 kg
DIN 276-2018 / IBP: 474
Bauabschnitte / Kostenträger: 475

**3.1.1.2.50 Bezeichnungsschilder**
Bezeichnungsschilder

zur Kennzeichnung der Armaturen einschl. Schrauben
und Befestigungsmaterial

Maße:  ca. 50 mm x 100 mm
Menge: 28,000 St
DIN 276-2018 / IBP: 474
Bauabschnitte / Kostenträger: 475

*Hinweis*

**3.1.1.2.60 Naßalarm-Ventilstation DN 100**
Naßalarm-Ventilstation DN 100, mit VdS- Zulassung
bestehend aus:

- 1  Naßalarmventil als Klappenventil,
  Innengarnitur korrosionsbeständig, Gehäuse aus GG,
- 3  Absperrschieber PN 10 mit Anzeigevorrichtung und Handrad
- 1  Bypassleitung Alarmventilstation
- 6  Vorschweißflanschen DIN 2632,
- 2  T-Stücke gerieft
- 2  Bögen 90°, gerieft
- 10  Rohrkupplungen
- 1  Verzögerungskammer
- 2  Manometer 0 bis 16 bar, mit je 1 Manometerabsperrun
- 1  Entleerungsarmatur R 2",
- 1  Prüfarmatur R 3/4" zur Alarmprobe,
- 1  Schnellschluss-Alarmabsperrhahn R 3/4",
- 1  selbsttätiges Entleerungsventil R 3/4",
- 1  Membran-Druckschalter als Impulsgeber
  für die Brandmeldezentrale
- 3  Polyamidriemen mit Schloß
- 1  Bedienungsanweisung für Naßalarmventilstation,
  in Folie eingeschweißt
- 3  Bezeichnungsschilder

einschl. allen Rohrverbindungsteilen
Menge: 1,000 St
DIN 276-2018 / IBP: 474
Bauabschnitte / Kostenträger: 475

**3.1.1.2.70 Alarmglocke**
Alarmglocke

für automatische Alarmgabe beim Öffnen des
Alarmventils, bestehend aus:

- Gong mit Klöppel,
- Wassermotor,
- Wanddurchführung mit Antriebsstange,
- Wartungsfreie Lager,
- Schmutzfänger DN 25,
- Bezeichnungsschild

einschl. aller Schrauben, Dichtungs- und
Befestigungsmaterialien,
Menge: 1,000 St
DIN 276-2018 / IBP: 474
Bauabschnitte / Kostenträger: 475

**3.1.1.2.80 Gruppen - Alarmgebung DN 50**
Gruppen - Alarmgebung DN 50
als Alarmunterteilung bestehend aus:

- 1 Strömungsmelder eingesetzt in Rohrleitung DN 50
- 1 Rückschlagklappe DN 50, PN 10 mit VdS-Zulassung
- 1 Absperrschieber DN 50, PN 10
- 1 Prüfventil DN 20 mit festem Anschluss mit Manometer
  und Manometerventil, Anzeigebereich 0-16 bar
- 1 Riemen und Schloß
- 1 Bezeichnungsschild
- 1 Schlauchanschlusskupplung inkl. Blinddeckel

inklusive 12 m Gew. -Rohr DN 25 EN 10255
verz. als Rücklaufleitung

einschl. aller erforderlichen Schrauben, Dichtungen,
Rohrverbindungsstücke, Flanschen und Halterungen

einschl. Anklemmen der elektrischen Leitungen
Menge: 1,000 St
DIN 276-2018 / IBP: 474
Bauabschnitte / Kostenträger: 475

**3.1.1.2.90 Gruppen - Alarmgebung DN 65**
Gruppen - Alarmgebung DN 80
als Alarmunterteilung bestehend aus:

- 1 Strömungsmelder eingesetzt in Rohrleitung DN 80
- 1 Rückschlagklappe DN 80, PN 10 mit VdS-Zulassung
- 1 Absperrschieber DN 80, PN 10
- 1 Prüfventil DN 20 mit festem Anschluss mit Manometer
  und Manometerventil, Anzeigebereich 0-16 bar
- 1 Riemen und Schloß
- 1 Bezeichnungsschild
- 1 Schlauchanschlusskupplung inkl. Blinddeckel

inklusive 12 m Gew. -Rohr DN 25 EN 10255
verz.als Rücklaufleitung

einschl. aller erforderlichen Schrauben, Dichtungen,
Rohrverbindungsstücke, Flanschen und Halterungen

einschl. Anklemmen der elektrischen Leitungen
Menge: 2,000 St
DIN 276-2018 / IBP: 474
Bauabschnitte / Kostenträger: 475

**3.1.1.2.100 Strömungsmelder-Testanschluss DN 25, verzinkt**
Testanschluss DN 25
zum Testen des Strömungsmelders, bestehend aus:

- 1 Absperrung mit Sicherung
- 1 Düse mit K-Faktor gem. VdS CEA 4001
- 1 Prüfmanometer mit Manometerventil
- 1 Muffe R 1"  auf Hauptleitung aufgeschweißt
- 1 Verschlussstopfen R 1"
- 5 m Gew.-Rohrleitung DN 25 EN 10255
- 1 Bezeichnungsschild

einschließl. aller erforderlichen Befestigungsmaterialien
Menge: 3,000 St
DIN 276-2018 / IBP: 474
Bauabschnitte / Kostenträger: 475

**3.1.1.2.110 Stahlbehälter mit einem Nutzinhalt von ca. 39 m³**
Stahlbehälter mit einem Nutzinhalt von ca. 39 m³ in offener, viereckiger Ausführung, baustellengeschweißt, hergestellt aus Stahlblechen in vorgeschriebener Dicke gemäß Statik, mit den erforderlichen Streben und Verstärkungen aus Profilstahl (nur innenliegend), mit Deckel.
Ausführung gemäß den VdS-Richtlinien, einschließlich vollständiger Unterlagen, insbesondere der gemäß Landesbauordnung erforderlichen Dokumente wie Werksplanungen mit statischem Nachweis. Vorbehandlung mit einem Strahlverfahren nach DIN ISO EN 12944, Teil 4, Reinheitsgrad SA 2 1/2, innen beschichtet mit 1 x Zinkstaubgrundierung und 3 x Inertol-Poxitar, Gesamtschichtdicke 350 µm oder mit Betanol EP 130thix,
Gesamtschichtdicke mindestens 500 µm, außen mit Korrosionsschutzanstrich, Schichtdicke mindestens 40 µm

Viereckige Ausführung mit den Abmessungen:

6,00 m x 4,00 m mit zwei Aussparungen:
- 1 x bis 1,40 m x 0,40 m und
- 1 x bis 2,60 m x 0,40 m

Höhe:  ca. 2,30 m

einschließlich:
- Überlaufrohr DN 100 im Behälter verlegt,
- Schwallwand für Nachspeisung über Schwimmerventile,
- bis zu 10 Stck. angeschweißte Konsolen für Probierleitungen,
- Füllstandsüberwachungen inkl. Behälterentleerung und Anzeigen
Menge: 1,000 St
DIN 276-2018 / IBP: 474
Bauabschnitte / Kostenträger: 474

**3.1.1.2.120 Behälteranschlüsse am Stahlbehälter**
Behälteranschlüsse mit Flanschen nach DIN 2632, Riefe oder Gewindemuffe DN 50 bis DN 150 für Stahlbehälter, bestehend aus:
- 1 Anschluss für Saugleitung DN 150 mit Flansch
- 1 Anschluss für Überlaufleitung DN 100 mit Flansch oder Riefe
- 1 Anschluss für Füllstandsüberwachung / -anzeige als Gewindemuffe 2"
- 1 Anschluss für Entleerung DN 50  als Gewindemuffe 2
- 1 Entleerungsventil DN 50 PN 10
Menge: 1,000 psch
DIN 276-2018 / IBP: 474
Bauabschnitte / Kostenträger: 474

**3.1.1.2.130 Feuerlösch-Pumpenaggregat mit Schaltschrank**
Feuerlösch-Pumpenaggregat bestehend aus:

Sprinklerpumpenaggregat mit Elektromotorantrieb in VdS - zugelassener Ausführung für Zulaufbetrieb kleiner 0,5 bar

Als betriebs - und anschlußfertiges Kompakt-Pumpenaggregat, auf einen gemeinsamen Grundrahmen montiert

Lieferumfang:

1 Sprinklerpumpe, als horizontale, einflutige Kreiselpumpe
  Wellenabdichtung:  Stopfbuchspackung
  Fördermenge:  970 ltr. / min
  Förderhöhe:  42 mWS
  Drehzahl:  2940 U/min
  Leistung:  ca. 18,5 kW

1 Drehstrom - Antriebsmotor, als Käfigläufer in Sonderausführung zum
  Antrieb einer VdS-Sprinklerpumpe, nach DIN, VDE und IEC
  Motorleistung:  18,5 kW
  Spannung:  400 V
  Frequenz:  50 Hz
  Schutzart:  IP 55
  Isolierstoffklasse:  F
  Drehzahl:  2975 1/min

1 elastische Wellenkupplung Motor / Pumpenwelle Laser-Computer
  gestützt feinausgerichtet, mit Ausrichtprotokoll nach
  DIN/EN 10.204/3.1B
1  Kupplungsschutz nach DIN + UVV
1  gemeinsamer Grundrahmen als Schweißkonstruktion,mit 4
  Kranösen, in sich verwindungssteif, mit außenliegenden
  Befestigungsbohrungen mit Nivellierschrauben zum Ausrichten des
  Rahmens auf  dem Fundament, zur Aufnahme der Feuerlöschpumpe,
  des Elektromotors und des Schaltschrankes.

1  Schaltschrank mit VdS Zulassung
  Es dürfen nur halogenfreie Kabel verwendet werden.
  Schaltschrankgehäuse aus Stahl, Netzspannung 3-400 V,
  50H Hz, Fertiglackiert im Farbton RAL 3000, feuerrot
  Schutzart IP 54  überwachte Ausführung für Stern / Dreieck-Anlauf

   - H-0-A Steuerung für Druckhaltepumpe 4,0 kW
   - 3 Stck. Sicherungsabgang für TAV-Kompressor  400 V / bis 2,5 kW
   - 1 Stck. Sicherungsabgang RESERVE 400 V / bis 2,5 kW
   - 1 Stck. Sicherungsabgang RESERVE 230 V ~
1 Spannungsversorgung für IDM Messgerät
  Kabeleinführung für die Netzzuleitung Durchmesser 40-65 mm
  mit Schaltplantasche an der Türinnenseite auf dem Grundrahmen
  montiert
1 Druckschalter - Kombination bestehend aus:
  2 Stück VdS-anerkannten Druckschaltern, mit Manometer,
  100 mm  Gehäusedurchm., 0-16 bar, mit einstellbarem
  rotem Markenanzeiger und Prüfeinrichtung gem. VdS mit
  gemeinsamem Rohranschluß R 1 " mit Verschraubung  einschl.
  kompletter Verkabelung, Drahtbruch- und  Kurzschlußüberwachung.
1 Kabelsatz zwischen Elektromotor und Schaltschrank
  mit allen Leistungs-, und Steuerkabeln, kompl. installiert  und
  angeschlossen, Kabeltypen gemäß VdS - Vorschrift

1  Anstrichsystem mit folgendem Aufbau :
  alle Stahlteile sandgestrahlt nach SA 2 1/2 Grundierung mit
  Kunstharzlack, Deckanstrich mit Kunstharzlack im E - Static - Airless -
  Verfahren, Farbton RAL 3000 feuerrot, Mindest-rockenfilmschichtdicke
  des ges. Anstrichsystems 60µm
Alle Hinweis- und Typenschilder auf Pumpe, Schaltschrank und
Antriebsmotor in gravierter bzw. dauerhafter Ausführung.
Das komplette Pumpenaggregat wird vor Auslieferung einem
Funktionsprobelauf unterzogen. Ein Werks-Abnahmeprüfzeugnis nach
DIN EN 10.204/3.1 B ist Bestandteil der Lieferung.

Der AG behält sich eine Teilnahme an der Abnahme vor.

Einschl. aller erforderlichen Befestigungsmaterialien, Halterungen, Dichtungen, Form- und Verbindungsstücken und Einbringung in die Sprinklerzentrale.

5 Satz Dokumentationsunterlagen für die komplette Anlage in deutscher Sprache im Ordner gebunden, sowie als Datei
      - Betriebs- und Wartungsvorschriften Druckhaltepumpe
      - Betriebs- und Wartungsvorschriften Schaltschrank
      - Betriebs- und Wartungsvorschriften Zubehör
      - Aufstellungszeichnungen mit Teileliste
      - Ersatzteilzeichnungen
      - Ersatzteil-Listen
      - Schaltschrank Stromlaufplan
      - Schaltschrank Klemmenanschlußplan

Prüfung/Inspektion/Abnahmen -Die kpl. Pumpenkompaktanlage muß auf dem Leistungs-Prüffeld des Herstellers einem Voll-Lastprobelauf von min. 30 min. Dauer unterzogenworden sein .

Alle Messungen und Prüfungen werden protokolliert

Anlieferung, Entladen und Einbringen der Pumpenanlage sowie Gestellung von geeigneten Lastanschlagmitteln sowie Autokran sind Leistungsbestandteil.

Inbetriebnahme:
Nach abgeschlossener Installation der Anlage erfolgt die Einbauüberprüfung und die Inbetriebnahme der Station auf der Basis des "Inbetriebnahmeplanes VdS " durch einen Inbetriebnahmeingenieur der Herstellerfirma.
Menge: 1,000 St
DIN 276-2018 / IBP: 474
Bauabschnitte / Kostenträger: 474

**3.1.1.2.140 Pumpensteuerung Sprinklerpumpe, redundant**
Pumpensteuerung Sprinklerpumpe, redundant

bestehend aus:
- 2 Stck. Steuereinheiten für Sprinklerpumpe mit
- 2 Stck. Druckschalter PN 10, VdS-Anerkennung
  Schutzart IP 54, Schaltdruck einstellbar 3 - 10 bar
- 2 Stck. Manometer 0 - 16 bar, ø 100 mm mit
- 2 verstellbaren Sollwertanzeigern
- 2 Stck. Manometerabsperrhähne mit Druckentlastung
- 1 Stck. Verteiler für Pumpensteuerung

sowie alle erforderlichen Schrauben, Dichtungen,
Form- und Verbindungsstücke, Halter, Schilder
Menge: 1,000 St
DIN 276-2018 / IBP: 474
Bauabschnitte / Kostenträger: 474

**3.1.1.2.150 Saugstutzen DN 150 der Sprinklerpumpe**
Saugstutzen DN 150
der Sprinklerpumpe, bestehend aus folgenden Armaturen:

Rohrleitung EN 10220 verzinkt, RAL 3000 lackiert

- 1 Absperrschieber PN 10, mit Anzeigevorrichtung
- 1 Fußventil mit Antiwirbelplatte, Oberteil aus Grauguß, Sitzringe
  für Platte und Ventile aus Messing, mit Seiher aus verzinktem
  Stahlblech mit Schlitzlochung,
- 1 Pumpensaugstutzen, verz., exzentr., nach VdS-Richtlinie
- 1 Kompensator PN 10
- 1 Vaku-Manometer flüssigkeitsgedämpft,
- 1 Manometerventil,
- 1 Polyamidriemen mit Schloss

einschl. der Gegenflanschen, Schrauben, Dicht- und Befestigungsmaterialien
Menge: 1,000 St
DIN 276-2018 / IBP: 474
Bauabschnitte / Kostenträger: 474

**3.1.1.2.160 Druckstutzen DN 100 der Sprinklerpumpe**
Druckstutzen DN 100
der Sprinklerpumpe bestehend aus folgenden Armaturen:

Rohrleitung EN 10220 verzinkt, RAL 3000 lackiert

- 1 Absperrschieber PN 10, mit Anzeigevorrichtung
- 1 Rückschlagklappe mit VdS-Zulassung,
- 1 Kompensator PN 10
- 1 Pumpendruckstutzen, konzentr., nach VdS-Richtlinie,
- 1 Pumpenverteiler aus Stahlrohr DIN 2458 mit den Abgängen
  nach VdS für Pumpendruck- und Pumpenprobierleitung
- 1 Manometer 0 - 16 bar flüssigkeitsgedämpft
- 1 Manometerventil,
- 1 Bezeichnungsschild,

einschl. der Gegenflanschen, Schrauben, Dicht- und Befestigungsmaterialien,
Menge: 1,000 St
DIN 276-2018 / IBP: 474
Bauabschnitte / Kostenträger: 474

**3.1.1.2.170 Probierleitungsstutzen DN 100 der Sprinklerpumpe**
Probierleitungsstutzen DN 100
der Sprinklerpumpe bestehend aus folgenden Armaturen:

Rohrleitung EN 10220 verzinkt, RAL 3000 lackiert
- 1 Absperrschieber PN 10, mit Anzeigevorrichtung
- 1 Meßblende mit Ringkammer, mit VdS-Zulassung, inkl.Anzeigegerät
- 1 Notlaufleitung DN 25 aus Gew. -Rohr DIN 2440 verz. mit
  entsprechender Drossel zur Regulierung der Notlaufmenge
- 1 Bezeichnungsschild,

einschl. der Gegenflanschen, Schrauben, Dicht- und Befestigungsmaterialien
Menge: 1,000 St
DIN 276-2018 / IBP: 474
Bauabschnitte / Kostenträger: 474

**3.1.1.2.180 Zusatzaggregate in VdS-zugelassener Ausführung**
Zusatzaggregate in VdS-zugelassener Ausführung

als betriebs- und anschlussfertige Kompaktanlage, auf
einem gemeinsamen Grundrahmen montiert, bestehend aus:

1 Druckhaltepumpe nach VdS-Vorschriften als vertikale Hochdruckkreiselpumpe mit aufgebautem Drehstrommotor
Schutzart IP 54 kompl. verkabelt, mit saug- und druckseitigem Absperrkugelhahn sowie Rückflußverhinderer

Förderleistung:  bis 6  m³/h
Förderhöhe:  bis 100 mWS
Drehzahl:  2.900 U/min
Motorleistung:  4,0 kW
Spannung:  400 Volt
Schutzart:  IP 54
Einschaltart:  Direktanlauf
Isolierstoffklasse:  F
Anschlußnennweite:  bis DN 40

Werkstoffe:
Pumpenmaterial:  Chrom-Nickelstahl
Stufengehäuse:  Chrom-Nickelstahl
Welle:  Chrom-Nickelstahl
Laufräder:  Chrom-Nickelstahl
Pumpenfuß:  Chrom-Nickelstahl

1  Schaltschrank, Schutzart IP 54 zur Ansteuerung und
  Energieversorgung der Aggregate

 Es dürfen nur halogenfreie Kabel verwendet werden.

   - Schaltschrankgehäuse aus Stahl,
   - Lackierung RAL 3000
   - elastisch, erschütterungsfrei auf dem Grundrahmen aufgebaut

  H-O-A Steuerung 400 V 50 Hz für Druckhaltepumpe 4,0 kW einschl.
  potentialfreier Kontakt
  Automatische Ansteuerung für Magnetventil 1-230 V, 50 Hz, 3/4"
  (stromlos geschlossen), für Spüleinrichtung über Zeitlaufwerk und
  Schaltuhr

1 Satz Kabeleinführungen im Schaltschrank eingebaut
  PG 11 für Magnetventil
  PG 48 für Netzzuleitung
  PG 11 für Meldekabel

1  Magnetventil 3/4", 1-230 V 50 Hz, stromlos geschlossen für
  Spüleinrichtung, lose

1  Kabelsatz zwischen den Elektromotoren und dem
  Schaltschrank, kompl. installiert und angeschlossen

1  Anstrichsystem mit folgendem Aufbau:
- alle Stahlteile sandgestrahlt nach SA 2 1/2
- Grundierung mit Kunstharzlack
- Deckanstrich mit Kunstharzlack im
  E-Static-Airless-Verfahren
- Farbton RAL 3000, feuerrot
- Schaltschrank RAL3000
- Trockenfilmschichtdicke des ges. Anstrichsystems 60 µm

Alle Hinweis- und Typenschilder auf Pumpe, Schaltschrank und Antriebsmotor in gravierter bzw. dauerhafter Ausführung

5 Satz Dokumentationsunterlagen für die komplette Anlage in deutscher Sprache im Ordner gebunden, sowie als Datei

- Betriebs- und Wartungsvorschriften Druckhaltepumpe
- Betriebs- und Wartungsvorschriften Schaltschrank
- Betriebs- und Wartungsvorschriften Zubehör
- Aufstellungszeichnungen mit Teileliste
- Ersatzteilzeichnungen
- Ersatzteil-Listen
- Schaltschrank Stromlaufplan
- Schaltschrank Klemmenanschlußplan

Anlieferung, Entladen und Einbringen der Pumpenanlage sowie Gestellung von geeigneten Lastanschlagmitteln sowie Autokran sind Leistungsbestandteil.

Inbetriebnahme:

Nach abgeschlossener Installation der Anlage erfolgt die Einbauüberprüfung und die Inbetriebnahme der Station durch den Kundendienst der Herstellerfirma.
Menge: 1,000 St
DIN 276-2018 / IBP: 474
Bauabschnitte / Kostenträger: 474

**3.1.1.2.190 Pumpensteuerung Druckhaltepumpe**
Pumpensteuerung Druckhaltepumpe

bestehend aus:
- 1 Stck. Steuereinheiten für Sprinklerpumpe mit
- 1 Stck. Druckschalter PN 10, VdS-Anerkennung
  Schutzart IP 54, Schaltdruck einstellbar 3 - 10 bar
- 1 Stck. Manometer 0 - 16 bar, ø 100 mm mit
- 2 verstellbaren Sollwertanzeigern
- 1 Stck. Manometerabsperrhähne mit Druckentlastung
- 1 Stck. Anschluss Pumpensteuerung

einschl. alle erforderlichen Schrauben, Dichtungen, Halter, Schilder,
Form- und Verbindungsstücke
Menge: 1,000 St
DIN 276-2018 / IBP: 474
Bauabschnitte / Kostenträger: 474

**3.1.1.2.200 Armaturensatz**
Armaturensatz bestehend aus:

- 1 Absperrkugelhahn DN 40 für Saugleitung inkl. 8 m Gewinderohr,
  verzinkt, DN 40
- 1 Drosselkugelhahn mit Bohrung DN 32 für Druckleitung inkl. 5 m
  Gewinderohr, verzinkt, DN 32
- 1 Absperrkugelhahn DN 32 für Druckleitung inkl. 5 m Gewinderohr,
  verzinkt, DN 32
- 1 Rückschlagventil DN 32
- 1 Manometer, Anzeigebereich  0 - 16 bar, flüssigkeitsgedämpft
- 1 Manometerventil

einschl. aller Dicht- und Befestigungsmaterialien
Menge: 1,000 St
DIN 276-2018 / IBP: 474
Bauabschnitte / Kostenträger: 474

**3.1.1.2.210 Armaturensatz-Wasseranschluss DN 50**
Armaturensatz Wasseranschluss DN 50
ab Hauptzuleitung innerhalb der Sprinklerzentrale, bestehend aus folgenden
Armaturen:

- 2 Absperrschieber PN 10, mit Anzeigevorrichtung
- 1 Rückflußverhinderer PN 10, entsprechend  DIN 1988,
- 2 Prüf- und Entleerungsventile DN 15,
- 1 Steinfänger mit Flachdeckel, herausnehmbarem Sieb,
  Entleerungs- und zwei Manometerstutzen in verzinkter Ausführung
- 2 Manometer Anzeigebereich 0-10 bar,
- 1 Manometerventil,
- 1 Bezeichnungsschild
- 1 Polyamidriemen mit Schloss

einschl. Flanschen, Dichtungen und Schrauben, Halterungen
und Befestigungsmaterialien
Menge: 1,000 St
DIN 276-2018 / IBP: 474
Bauabschnitte / Kostenträger: 474

**3.1.1.2.220 Manuelle Speisevorrichtung DN 50**
Manuelle Speisevorrichtung / Befüllleitung DN 50

für den Sprinklerwasserbehälter bestehend aus:

- 2 Absperreinrichtungen DN 50 PN 10
- 2 C-Festkupplung
- 2 C-Blindkupplungen
- 1 lfm C-Schlauch DN 50 inkl. 2 C-Festkupplungen
- 1 Bezeichnungsschild
- 1 Manometer 0-16 bar, Anschluß DN 15, Gehäusedurchmesser 100 mm
- 1 Manometerventil
- 3 Konsolen mit Bügelschrauben
- 3 Schlösser mit Polyamidband
- 1 Bezeichnungsschild
einschließlich aller erforderlichen Dichtungen, Schrauben, Rohrverbindungen, und Halterungen
Menge: 1,000 St
DIN 276-2018 / IBP: 474
Bauabschnitte / Kostenträger: 474

**3.1.1.2.230 Feuerwehranschluss DN 100 / 2 x B**
Feuerwehranschluss DN 100 / 2 x B
zur Außeneinspeisung in die Sprinkleranlage, bestehend aus:
- 1 Absperrschieber DN 100, PN 10, mit Anzeigevorrichtung
- 1 Rückschlagklappe DN 100, PN 10, mit VdS-Zulassung
- 1 geschweißter verz. Verteiler aus Stahlrohr  DN 100, mit
- 2 Anschlußmuffen R 2 1/2",

Rohrleitung EN 10220 verzinkt
- 1 Schnüffelventil R 1/2"
- 2 Rotguß-Absperrarmaturen R 2 1/2"
- 2 B-Festkupplung
- 2 B-Blindkupplungen
- 1 Bezeichnungsschild

einschl. aller erforderlichen Flanschen, Dichtungen, Schrauben, Halterungen und Befestigungsmaterialien
Menge: 1,000 St
DIN 276-2018 / IBP: 474
Bauabschnitte / Kostenträger: 474

**3.1.1.2.240 Umgehung FW-Einspeisung**
Umgehung der FW Einspeisung bestehend aus:
- 1 Absperrarmatur DN 50
- 1 Rückschlagklappe DN 50

Rohrleitung DIN 2440 verzinkt DN 50

einschl. aller erforderlichen Flanschen, Dichtungen, Schrauben, Halterungen und Befestigungsmaterialien
Menge: 1,000 St
DIN 276-2018 / IBP: 474
Bauabschnitte / Kostenträger: 474

**3.1.1.2.250 SPZ-Wegbezeichnungsschilder DIN 4066**
SPZ-Bezeichnungsschilder nach DIN 4066
als Hinweisschilder zur Kennzeichnung des Weges zur Sprinklerzentrale (SPZ)
einschl. Schrauben und Befestigungsmaterial
Einbauort:  Erdgeschoss bis 1. Untergeschoss

"Zuwegung zur SPZ "
Menge: 8,000 St
DIN 276-2018 / IBP: 474
Bauabschnitte / Kostenträger: 474

*Hinweis*

**3.1.1.2.260 Überwachungszentrale (SÜZ)**
Überwachungszentrale (SÜZ)

zur Überwachung der Nass- und Trockenalarmventile
etc. sowie zur Überwachung aller Komponenten,
gemäß VdS CEA 4001:2010-11 (04), Kapitel 19.

im Wandgehäuse, strukturlackiert RAL 7032
(kieselgrau),
Schutzart IP 54
Maße B x H x T = 420 x 280 x 135 mm,

Anschluss von max. 4 Brandmelde- oder
Überwachungsgruppen, den Anschluss von
max. 2 Primärsteuergruppen und den Anschluss
von max. 11 nicht überwachten Ausgängen.

bestehend aus:

1 Mainboard, bestückt mit einem Mikrocomputersystem mit ROM und RAM. Anwendungsspezifisch
  frei programmierbare Verwaltung von 4 Meldergruppen
  und 2 Primärsteuergruppen.

3 Relaisausgänge für die potentialfreie Weiterverarbeitung von Sammelmeldungen. Anschlussmöglichkeit
  für weitere 8 Relaisausgänge zur Auswertung
  gruppenbezogener Zustände.

1 zentrales Anzeige- und Bedienfeld für Abfrage- und
  Editiervorgänge.

Hohe Informationsdichte durch konzentrierte
alphanumerische LCD-Anzeige (2 Zeilen à 16 Zeichen),
rückstellbare akustische Signalgabe und integrierten
Summenalarmzähler.

LED-Felder für 6 Gruppen-Einzelanzeigen.
Pro Gruppe 1 LED rot für die Anzeige Feuer/Angesteuert
und 1 LED gelb für die Anzeige Störung/Abschaltung.
Jeder Gruppe können über bedruckbare Schiebeschilder
3 Zeilen Individualtext zugeordnet werden.

1 sekundärgetaktetes Netzteil mit Siebgliedern und
  Spannungsstabilisierung mit elektronischer
  Überspannungs- und Kurzschlußsicherung für den
  Netzanschluß 230V/115V AC +15% -10%, 50-60Hz.

Netzteil ausgelegt für die Stromversorgung der BMZ,
Alarmstrom-versorgung und Batterieladung
(entladene Batterien in 24h auf 80% der
Nennkapazität aufladen).
Ausgangsseitig 28 V/1,2 A.

Integrierte Notstromversorgung, bestehend aus
gasdichten, wartungsarmen Blei-Akkus entspr.
VdS mit ausreichender Kapazität für die Überbrückung
eines Netzausfalles über mind. 30h zuzüglich
Alarmstromreserve für mind. 30min, einschließlich
temperaturkompensierter Lade-, Kontroll- und
unterbrechungsfreier Umschalteinrichtung.
Überwachung der Stromversorgung auf Ausfall,
Drahtbruch, Kurzschluss und Kapazitätsverlust der
Batterien unter 60% der Nennkapazität.

inkl. aller erforderlichen Schrauben, Dichtungen,
Halter, Schilder

sowie als Anzeigetableau für Störmeldungen,
gemäß Sprinkler-Richtlinien

- Absperrungen im Löschwasserstrom sowie
  Probierleitung und Feuerwehreinspeisung
- Ventile vor Druckwächtern und Alarmeinrichtungen
- Ventile vor Strömungswächtern in den einzelnen Geschossen
- Füllständen in Vorratsbehältern,
- Schalt- und Steuerleitung
- Einhaltung der Minimaltemperatur in der Zentrale
- Überflutung der Zentrale

Alle Positionen jeweils einschl. Kosten für potentialfreie
Kontakte zur Weiterleitung der Meldungen auf die GLT.
Menge: 1,000 St
DIN 276-2018 / IBP: 474
Bauabschnitte / Kostenträger: 475

**3.1.1.2.270 Verschaltung und Programmierung SÜZ**
Verschaltung und Programmierung SÜZ

gemäß der VdS CEA 4001:2024-01

einschließlich Materialkosten für Kabel und
Befestigungsmaterial sowie Anschlüsse der Leitung
Menge: 1,000 St
DIN 276-2018 / IBP: 474
Bauabschnitte / Kostenträger: 475

**3.1.1.2.280 Überwachung Nassalarmventilstation**
Überwachung Nassalarmventilstation
bestehend aus:

- 2 Schieberstellungskontaktgeber
- 1 Stellungskontakt Alarmabstellhahn
- 1 Schieberstellungskontaktgebern für Bypass
Menge: 1,000 St
DIN 276-2018 / IBP: 474
Bauabschnitte / Kostenträger: 475

**3.1.1.2.290 Überwachung Absperreinrichtung**
Überwachung Absperreinrichtung
bestehend aus:

- 1 Schieberstellungskontaktgeber
Menge: 3,000 St
DIN 276-2018 / IBP: 474
Bauabschnitte / Kostenträger: 475

**3.1.1.2.300 Überwachung Füllstand**
Überwachung Füllstand
bestehend aus:

- 1 Überwachungseinrichtung mit LED-Einzelkennung für Füllstand
  in Zwischen- oder Vorrats- und Pumpenaüffüllbehältern sowie
  alle erforderlichen Schrauben, Halterungen
Menge: 2,000 St
DIN 276-2018 / IBP: 474
Bauabschnitte / Kostenträger: 474

**3.1.1.2.310 Überwachung Überflutung**
Überwachung Überflutung
bestehend aus:

- 1 Überwachungseinrichtung mit LED-Einzelkennung für
  Überflutung sowie alle erforderlichen Schrauben, Halterungen
Menge: 1,000 St
DIN 276-2018 / IBP: 474
Bauabschnitte / Kostenträger: 474

**3.1.1.2.320 Überwachung Temperatur**
Überwachung Temperatur SPZ
bestehend aus:

- 1 Überwachungseinrichtung mit LED-Einzelkennung für Raumtemperatur
  Sprinklerzentrale sowie alle erforderlichen Schrauben, Halterungen
Menge: 1,000 St
DIN 276-2018 / IBP: 474
Bauabschnitte / Kostenträger: 474

**3.1.1.2.330 Überwachung Schaltschränke Sprinklerpumpen**
Überwachung Schaltschrank Sprinklerpumpen
bestehend aus:

- 3 potentialfreie Kontakte zur Aufschaltung von Störungen auf die SÜZ
  - Störung Spannungsversorgung
  - Sprinklerpumpe in Betrieb
  - Sprinklerpumpe ist im abgeschalteten Zustand
Menge: 1,000 St
DIN 276-2018 / IBP: 474
Bauabschnitte / Kostenträger: 474

**3.1.1.2.340 Überwachung Schaltschrank Zusatzaggregate**
Überwachung Schaltschrank Zusatzaggregate
bestehend aus:

- 2 potentialfreie Kontakte zur Aufschaltung von Störungen auf die SÜZ
  - Störung Spannungsversorgung
  - Anlage nicht in AUTOMATIK-Stellung
Menge: 1,000 St
DIN 276-2018 / IBP: 474
Bauabschnitte / Kostenträger: 474

**3.1.1.2.350 Leitung JE-H(ST)H BMK - 2 x 2 x 0,8 mm² (halogenfrei)**
Leitung JE-H(ST)H BMK - 2 x 2 x 0,8 mm²

als Brandmeldekabel (halogenfrei) oder
Kabel für Überwachung der Sprinkleranlage.

Installationskabel zur Verlegung inkl. Kabelrinnen
oder Rohren, kurze Strecken auch unter Putz,
einschl. Stemm- und Schlitzarbeiten,
mit Befestigungsmaterial
Menge: 150,000 M
DIN 276-2018 / IBP: 474
Bauabschnitte / Kostenträger: 475

**3.1.1.2.360 Zuleitung N2XH 4 x 1,5 mm² (halogenfrei)**
Zuleitung N2XH 4 x 1,5 mm² (halogenfrei)

für die interne Verdrahtung der Aggregate in der
Sprinklerzentrale

Kabel zur Verlegung inkl. Kabelrinnen oder Rohren, mit
Befestigungsmaterial
Menge: 100,000 M
DIN 276-2018 / IBP: 474
Bauabschnitte / Kostenträger: 475

**3.1.1.2.370 Zuleitung N2XH 4 x 2,5 mm² (halogenfrei)**
Zuleitung N2XH 4 x 2,5 mm² (halogenfrei)

für die interne Verdrahtung der Aggregate in der
Sprinklerzentrale

Kabel zur Verlegung incl. Kabelrinnen oder Rohren, mit
Befestigungsmaterial
Menge: 100,000 M
DIN 276-2018 / IBP: 474
Bauabschnitte / Kostenträger: 475

**3.1.1.2.380 Zuleitung N2XH 4 x 4 mm² (halogenfrei)**
Zuleitung N2XH 4 x 4 mm² (halogenfrei)

für die interne Verdrahtung der Aggregate in der
Sprinklerzentrale

Kabel zur Verlegung incl. Kabelrinnen oder Rohren, mit
Befestigungsmaterial
Menge: 100,000 M
DIN 276-2018 / IBP: 474
Bauabschnitte / Kostenträger: 475

**3.1.1.2.390 Anklemmen an Elektroverteilung / Komponenten der Sprinkleranlage**
Beidseitiges Anklemmen an Elektroverteilung /
Komponenten der Sprinkleranlage zur Versorgung der Einrichtungen der
Sprinkleranlage, wie:

Sprinklerpumpen, Druckhaltepumpe,
Kompressoren, Überwachungseinrichtung,
Schaltschränke, SÜZ

bestehend aus den erforderlichen elektrotechnischen
Anschlussarbeiten an der bauseitigen Elektroversorgungseinrichtung zur Versorgung der Sprinklerpumpe und
weiterer Komponenten der Sprinkleranlage innerhalb
der Sprinklerzentrale

einschl. aller erforderlichen Materialien,
Anschlussklemmen und Schaltplänen.

Das zweifache aufklemmen - am Bauteil sowie am Schaltschrank - ist in diese Position mit einzukalkulieren.

Ein Nachweis für die Überprüfung der Gesamtverkabelung ist den Bestandsunterlagen beizufügen.
Menge: 1,000 psch
DIN 276-2018 / IBP: 474
Bauabschnitte / Kostenträger: 475

*Hinweis*

###### 3.1.1.3 Sprinkleranlage, sonstiges

*Hinweis*

*Hinweis: Montage bis 5,50 m*
Bei den nachfolgenden Position ist grundsätzlich
von einer Montagehöhe über Gelände/Fußboden
5,50 m auszugehen.

*Hinweis*

**3.1.1.3.10 Rohrkennzeichnungsbänder Sprinkler**
Rohrkennzeichnungsbänder bzw. Aufkleber,
Medium: Sprinklerwasser
bestehend aus farbigen Medienkennzeichnungsband
Fließrichtungsband, mit schwarzen Pfeilen,
für alle Durchmesser.
Anbringung auf die durchgeführte Isolierung
oder deren Ummantelung aus Blech.
Menge: 100,000 M
DIN 276-2018 / IBP: 474
Bauabschnitte / Kostenträger: 475

*Hinweis*

**3.1.1.3.20 Spülen der Rohrleitung, geschossweise - in Abschnitten**
Spülen der Rohrleitung,
geschossweise - in Abschnitten

entsprechend den Vorschriften des VdS.

Die vorgenannten Rohrleitungen sind vor der Inbetriebnahme gründlich zu
spülen.Die Durchführung der Maßnahme ist der Objektüberwachung rechtzeitig schriftlich anzuzeigen.

Über den Spülvorgang ist eine Bescheinigung anzufertigen, die von der
Objektüberwachung abgezeichnet werden muss.
Die abgezeichneten Bescheinigungen sind den Bestandsunterlagen beizufügen und zur Abnahme der Baumaßnahme vorzulegen.
Menge: 9,000 St
DIN 276-2018 / IBP: 474
Bauabschnitte / Kostenträger: 475

**3.1.1.3.30 Gruppen-Dichtigkeitsprüfung, geschossweise - in Abschnitten**
Gruppen-Dichtigkeitsprüfung,
geschossweise - in Abschnitten

entsprechend den Vorschriften des VdS
für jede Alarmventilgruppe / jedes Geschoss.

Die vorgenannten Rohrleitungen der jeweiligen
Alarmventil-stationen sind einer
Dichtigkeitsprüfung zu unterziehen.

Druckprobe und Durchführung der Maßnahmen
sind der Bauleitung rechtzeitig schriftlich anzuzeigen.

Die Dichtigkeitsprüfung ist mit Wasser vorzunehmen,
wobei darauf zu achten ist, dass das Rohrnetz vollständig
gefüllt und entlüftet ist. Der Prüfüberdruck muss 15 bar
über 24 Stunden betragen. Während der Druckprobe
darf kein Druckabfall erkennbar sein.

Die Druckprobe ist mittels Druckschreiber zu protokollieren.

Über den Druckprobevorgang ist eine Bescheinigung
anzufertigen, die von der Objektüberwachung abgezeichnet
werden muss. Die abgezeichneten Bescheinigungen sind
den Bestandsunterlagen beizufügen und zur Abnahme der
Baumaßnahme vorzulegen.
Menge: 9,000 St
DIN 276-2018 / IBP: 474
Bauabschnitte / Kostenträger: 475

**3.1.1.3.40 Entwässerung Rohrnetz, geschossweise - in Abschnitten**
Entwässerung Rohrnetz,
geschossweise - in Abschnitten

entsprechend den Vorschriften des VdS
für jede Alarmventilgruppe.

Die vorgenannten Rohrleitungen der jeweiligen
Alarmventilstationen nach der Dichtigkeitsprüfung
zu entwässern.

Hierzu sind je Gruppe alle vorhandenen Entleerungen
zu öffnen und nach der Entwässerung wieder
zu verschließen.

Einschl. dem erforderlichen Öffnen und
Wiederverschließen der Deckenplatten
um an die Entleerungsventile zu gelangen.
Menge: 9,000 St
DIN 276-2018 / IBP: 474
Bauabschnitte / Kostenträger: 475

**3.1.1.3.50 Inbetriebnahme Sprinkleranlage**
Inbetriebnahme Sprinkleranlage

entsprechend den Vorschriften des VdS

Die Sprinkleranlage ist  in Betrieb zu nehmen.
Die entsprechenden Leistungsdaten der Anlage
sind einzuregulieren und vor Ort per Messung
nachzuweisen.

Die Nachweise der Leistungsmessungen sind von
den Betreibern abzuzeichnen. Die abgezeichneten
Bescheinigungen sind den Bestandsunterlagen
beizufügen und zur Abnahme der Baumaßnahme
vorzulegen.
Menge: 1,000 St
DIN 276-2018 / IBP: 474
Bauabschnitte / Kostenträger: 475

**3.1.1.3.60 Einweisung des Bedienungspersonals**
Einweisung des Bedienungspersonals

entsprechend den Vorschriften des VdS

Die verantwortlichen Betreiber sind gründlich
und sorgfältig in die Bedienung der Anlage
einzuweisen.

Über den Einweisevorgang ist eine Bescheinigung
anzufertigen, die von den Betreibern abgezeichnet
werden muss. Die abgezeichneten Bescheinigungen
sind den Bestandsunterlagen beizufügen und zur
Abnahme der Baumaßnahme vorzulegen.
Menge: 2,000 St
DIN 276-2018 / IBP: 474
Bauabschnitte / Kostenträger: 475

**3.1.1.3.70 Bedienungsanleitung Sprinkleranlage**
Bedienungsanleitung Sprinkleranlage
bestehend aus:

1 Anlagenschema
1 Bedienungsanweisung Alarmventilstationen
  (NAV + TAV)
1 Bedienungsanweisung Sprinklerpumpen
1 Bedienungsanweisung Druckhaltepumpe
1 Bedienungsanweisung Kompressoren
1 Bedienungsanweisung Schaltschränke
  Sprinklerpumpen
1 Bedienungsanweisung Schaltschrank
  Zusatzaggregate
1 Bedienungsanweisung Überwachungszentrale
1 Bedienungsanweisung Strömungsmeldereinheiten

Alle Bedienungsanweisungen sind in einer Folie
eingeschweißt / alrodiert gut sichtbar aufzuhängen.
Zusätzlich als Datei im dwg-Format  bzw. in pdf -
oder MS-Office lesbarem Format.
Menge: 1,000 St
DIN 276-2018 / IBP: 474
Bauabschnitte / Kostenträger: 475

**3.1.1.3.80 Gewerke-Koordination**
Gewerke-Koordination

mit allen am Projekt beteiligten Firmen der
verschiedenen Gewerke und dem Auftraggeber
auf der Baustelle einschl. der Teilnahme an den
Baubesprechungen
Menge: 1,000 psch
DIN 276-2018 / IBP: 474
Bauabschnitte / Kostenträger: 475

**3.1.1.3.90 Schnittstellen-Koordination / Brandmeldetechnik**
Schnittstellen-Koordination / Brandmeldetechnik

zur Abstimmung mit dem Gewerk Brandmeldetechnik
und dem Auftraggeber auf der Baustelle.
Menge: 1,000 psch
DIN 276-2018 / IBP: 474
Bauabschnitte / Kostenträger: 475

**3.1.1.3.100 Hydraulische Berechnung**
Hydraulische Berechnung

jeder Alarmventilgruppe entsprechend den
Richtlinien des VdS für jedes Alarmventil sowie
jede Ebene

bestehend aus:

1 Hydraulische Berechnung
  der günstigen Wirkfläche
1 Hydraulische Berechnung
  der ungünstigen Wirkfläche

einschl. Erstellung der zugehörigen
Rohrnetz-Isometrien.
Menge: 1,000 St
DIN 276-2018 / IBP: 474
Bauabschnitte / Kostenträger: 475

**3.1.1.3.110 Koordination mit Sachverständigen TPrüfVO / Behörden / Feuerwehr**
Koordination mit Sachverständigen TPrüfVO /
Behörden / Feuerwehr

Der Auftragnehmer ist verpflichtet alle für die Errichtung
einer mängelfreien Anlage erforderlichen Koordinationen
und Aufschaltbedingungen der örtlichen Feuerwehr
mit Behörden, VdS, TÜV, Feuerwehr, usw. vor
Montagebeginn in Abstimmung mit dem
Bauherrn durchzuführen.
Menge: 1,000 psch
DIN 276-2018 / IBP: 474
Bauabschnitte / Kostenträger: 475

**3.1.1.3.120 Erstellung des Installationsattestes**
Erstellung des Installationsattestes entsprechend
den Richtlinien des VdS

bestehend aus
- Sprinklerverzeichnis
- Hydraulischer Berechnung
- Rohrnetzisometrie
- Revisionszeichnungen
- Anlagenschemata
- Lageplan
- Elektroversorgungsanschlussschema
- Druckprobebescheinigung
- Spülbescheinigung
- Betreibereinweisebescheinigung
- Bescheinigung Pumpenprobelauf
- Bedienungsanweisung Alarmventilstationen
- Bedienungsanweisung Sprinkleranlage
- Wartungsbuch
- Ersatzteil- und Fabrikateliste.
Menge: 1,000 psch
DIN 276-2018 / IBP: 474
Bauabschnitte / Kostenträger: 475

**3.1.1.3.130 Teilnahme an Sachverständigenabnahme nach TPrüf-VO**
Teilnahme an Sachverständigenabnahme
nach TPrüf-VO

der Löschanlage entsprechend den Richtlinien
durch den Sachverstänidigen z. B.
TÜV / VdS.

Sollte aufgrund von Mängeln Wiederholungsprüfungen
notwendig werden, so gehen diese Kosten zu Lasten
des Auftragnehmers.
Menge: 1,000 psch
DIN 276-2018 / IBP: 474
Bauabschnitte / Kostenträger: 475

*Hinweis*

#### 3.2 Schaumlöschanlagen

##### 3.2.1 Hubschrauberdachlandeplatz

###### 3.2.1.1 Zentrale

*Hinweis*

*Hinweis: Hinweis Wasserbevorratung, Ausstoßleistung, Reaktionszeit, etc.*
Hinweis
Die Wasserbevorratung von insg. 5.000 Liter beinhaltet
die Versorgung von einem Löschmonitor bei einer Löschzeit von 10 Minuten,
einer Ausstoßleistung von mind. 500 l/min und einer Reaktionszeit von
max. 15 Sekunden, unabhängig von der Jahreszeit.

Wenn wie gefordert, beide Löschmonitore gleichzeitig in Betrieb sind
(bei günstigen Windverhältnissen), reduziert sich die Löschzeit von 10 Minuten auf 5 Minuten jedoch müssen beide Monitore gleichzeitig eine Ausstoßleistung
von mind. 1.000 l/min (pro Monitor 500 l/min) bei einer Reaktionszeit von max. 15 Sekunden, unabhängig der Jahreszeit, erbringen.

Bei Windstille, muss die Wurfweite eines Monitors nachweislich ausreichen, mindestens über eine Entfernung von 30 m Schwerschaum auszuwerfen.

Die Leistung der Monitore (Ausstoßrate, Reaktionszeit, Wurfweite und
Schauerzeugung) ist vor der Betriebsaufnahme durch einen Realtest nachzuweisen. Eine Video-Aufzeichnung (CD- oder DVD) vom Realtest wird verlangt.

**3.2.1.1.10 Zwischenbehälter Aufstellung im Gebäude**
STLB-Bau 2026-04 049
Zwischenbehälter aus Stahl mit Zubehör,
Nutzinhalt in m3 '1,25'
für Aufstellung im Gebäude, Behälter am Einbauort fertigen, außen mit Korrosionsschutz, innen mit Korrosionsschutz DIN EN ISO 12944-5, mit Einstieg und loser Abdeckung, Behälteranschlussgruppe in Flanschausführung, Anschlussmaße DIN EN 1092, Nenndruck 1 MPa (10 bar), mit Gegenflanschen, Schrauben und Dichtungen, Saugstutzen DN 80 für Löschwasserpumpe, mit Antiwirbelplatte, Überlaufstutzen DIN EN 1717, als ungehinderter freier Auslauf, Gruppe/Typ AA, Entleerungsstutzen DN 50, Füllanschluss DN 50, einschl. Schieber DN 50, Absperrarmatur DN 50 zur Behälterentleerung, mit Füllstandsanzeige.
Menge: 4,000 St
DIN 276-2018 / IBP: 474
Bauabschnitte / Kostenträger: 474

**3.2.1.1.20 Füllstandsüberwachung Schwimmerschalter Schwimmer Stahl niro**
STLB-Bau 2026-04 049
Füllstandsüberwachung, für Vorratsbehälter, durch Schwimmerschalter mit Schaltergehäuse, Schwimmer aus nichtrostendem Stahl, max. Betriebsüberdruck 1 MPa (10 bar), Betriebsspannung 24 V DC, Schutzart IP 54 DIN EN 60529 (VDE 0470-1), einschl. Befestigung am Behälter, mit potentialfreiem Kontakt.
Menge: 2,000 St
DIN 276-2018 / IBP: 474
Bauabschnitte / Kostenträger: 474

**3.2.1.1.30 Schwimmerventil für Vorlagebehälter DN 80**
Schwimmerventil zur automatischen Füllstandsregelung eines Vorlagebehälters einer Feuerlöschanlage, für mittelbare Nachspeisung aus dem Trinkwassernetz in stationären Feuerlöschanlagen, Schwimmerventil mit hoher Durchflussleistung und geringem Druckverlust, Schwimmerbetätigung über Parallelgestänge mit präziser Führung, Regelung des Zuflusses mittels Klappenarmatur zur Vermeidung von Druckstößen und Schwingungen im Rohrnetz.

Gehäuse aus Gusseisen mit Kugelgraphit, Schwimmer aus nichtrostendem Stahl, Dichtungen aus EPDM, Gestänge aus korrosionsbeständigem Werkstoff, Anschlüsse als Flanschverbindungen nach DIN EN 1092-1, Nennweite DN 80, Nenndruck PN 10, Durchflussleistung (Kv-Wert): mindestens 3.250 l/min,
einschl. Auslaufstutzen, Absperrarmatur, Dichtungen, Schrauben, Muttern, Verbindungsteile und Befestigungsmaterial.
Menge: 2,000 St
DIN 276-2018 / IBP: 474
Bauabschnitte / Kostenträger: 474

**3.2.1.1.40 Verbindungsrohr DN 80, Länge mind. 400mm, aus Edelstahl 1.4301 nach**
Verbindungsrohr DN 80, Länge mind. 400mm, aus Edelstahl 1.4301 nach
DIN EN 10217, mit Flanschanschluss DN 80 Werkstoff Nr. 1.4571, mit Gewindeanschluss Rp 1 Werkstoff Nr. 1.4571, Anzahl Flanschanschlüsse 2, Anzahl Gewindeanschlüsse 1, mit 2 Manometer mit Manometerventil
Menge: 1,000 St
DIN 276-2018 / IBP: 474
Bauabschnitte / Kostenträger: 474

**3.2.1.1.50 Spüleinrichtung für Nachspeisung Vorlagebehälter**
Spüleinrichtung DN 20, 230V
Vollstromabsperrventil, nach DIN EN 13828, entsprechend den trinkwasserhygienischen Anforderungen gem. DVGW W 570, komplett aus Rotguss, beständig gegen aggressives Wasser,
frei von Messing im mediumberührten Bereich, mit wartungsfreier Spindelabdichtung, nach oben
herausnehmbares Innenoberteil, bestehend aus EPDM Dichtungskörper mit drehbar
gelagertem Rotguss-Schließkörper, totraumfrei, 90° drehbar, mit DIN-/DVGW- und
Schallschutzzulassung, Nenndruck PN 16,
mit Stellantrieb für Regler mit schaltendem Ausgang 2-Punkt-Steuerung, Speisespannung 230V, Laufzeit Motor 90°, Feder 15 sec.,
Ventil schließt bei Spannungsausfall (federrückgestellt),
elektronische drehmomentabhängige Abschaltung mit selbstzentrierendem Klemmhebel und festem Flansch zur Montage auf das Ventil, Sechskantschlüssel zur Handverstellung oder Federaufzug,
Anschlusskabel 0,9 m, 2 x 0,75 mm²,
beidseitig mit Außengewinde zum universellen Anschluss von Verschraubungen für Kupfer-, Stahl-, Edelstahl- und Mehrschichtverbundrohr, DN 20 (1")

Technische Daten:
Gehäuse, Innenoberteil:  Rotguss
Spindel:  Rotguss
Kupplungsstück:  Messing
Antriebsgehäuse:  Leichtmetallguss
Achsadapter:  Stahl
Flanschadapter:  PA

Länge:  186,8 mm
Höhe:  135 mm
Breite:  81 mm
Menge: 2,000 St
DIN 276-2018 / IBP: 474
Bauabschnitte / Kostenträger: 474

**3.2.1.1.60 Hydraulisch-mechanisches Zumischsystem für Schaummittel**
Hydraulisch-mechanisches Zumischsystem, bestehend aus Wassermotor,
Zumischpumpe in Plungerpumpen-Bauart mit axialem Saugeingang und integriertem Druckbegrenzungsventil, mechanische Kupplung, Tragwerk,
Entlüftungseinrichtung an der Plungerpumpe, Wartungskurbel und
Rohrleitungssystem, Zulassung nach VdS, auf Grundrahmen aus Stahl,
inkl. Überwachung der Kugelhähne, Wasservolumenstrommessung mittels Sensor an der Kupplung des Zumischsystems, Magnetisch-induktiver Durchflussmesser zur Überprüfung der Zumischrate,
Druckbegrenzungsventil für die Rückführleitung

Technische Daten:
Volumenstrombereich:  200 l/min bis 2000 l/min
max. Betriebsdruck:  16 bar
Zumischrate:  3%
max. Betriebstemperatur:  50°C

Werkstoffe der medienberührenden Teile: Edelstahl, Alubronze,
HC Beschichtung des Wassermotors
einschl. Form- und Verbindungsstücke, Halterungen und Befestigungen
Menge: 1,000 St
DIN 276-2018 / IBP: 474
Bauabschnitte / Kostenträger: 474

**3.2.1.1.70 2-Wege-Kugelhahn DN65**
Elektrischer Kugelhahn DN 65, 2-Wege Kugelhahn aus Edelstahl mit
elektrischem Antrieb

Technische Daten:
Gewindeanschluss:  Rp2
Nenndruck:  PN63
Betriebsdruck:  0 bis 16bar
Spannung:  24V-AC/DC-240V-AC/DC
Stellzeit:  14s / 90° ±10%
Nennweite:  DN 65
Werkstoff Nr. Kugel:  1.4401 VA
Werkstoff Nr. Gehäuse:  1.4408 VA
Werkstoff Sitzdichtung:  PTFE
Temperatur Medium:  -20°C bis +70°C
Schutzart:  IP67
Werkstoff Spindeldichtung:  PTFE
Menge: 3,000 St
DIN 276-2018 / IBP: 474
Bauabschnitte / Kostenträger: 474

**3.2.1.1.80 Schaummittelbehälter 500 l inkl. Auffangwanne**
Schaummittelbehälter 500 l inkl. Auffangwanne
für Innenaufstellung, Boden flach, Behälter ganzflächig aufstehend, Dach Ausführung Kegeldach 15°,
Behälterwerkstoff PE-100-RC-WK-S-8000 (schwarz), aus verschweißten Tafeln,
Betriebstemperatur 20 °C, max. Zulauftemperatur 30 °C, Dichte 1,1 g/cm³, Nutzinhalt 0,5 m³,
Flachbodenbehälter mit allg. bauaufsichtlicher Zulassung

Abmessungen:
Innendurchmesser:  1.100 mm
Zylinderhöhe:  570 mm
Bauhöhe (ohne Stutzen):  750 mm

Zubehör:
- 1 Mannloch DN 500 mit V2A-Schraubverschluss
- 1 Entlüftungsstutzen DN 80 mit Losflansch
- 1 Füllstutzen DN 50 mit Losflansch und Tauchrohr
- 1 Entnahmestutzen DN 25 mit Verschraubung und Saugrohr (ausbaufähig) und Fußventil
- 1 Stutzen R 2" für Überfüllsicherung
- 1 Stutzen DN 100 mit Verschraubung für Seilzug-Füllstandsanzeige
- 2 Kranösen
- 1 Typenschildhalter mit Typenschild:
- Behältergewicht ca. 50 kg
- Lagertank ausgelegt für drucklosen Betrieb
- Gebrauchsdauereinschränkung gem. Prüfzeichen
- Wiederkehrende Prüfungen gem. Prüfzeichen

Auffangwanne für Innenaufstellung, Boden flach, Behälter ganzflächig aufstehend,
Dach oben offen, mit Verstärkungsring außen, Behälterwerkstoff PE-100-RC-WK-S-8000 (schwarz), aus verschweißten Tafeln, Nutzinhalt 0,5 m³,

Abmessungen:
Innendurchmesser:  1.320 mm
Zylinderhöhe:  400  mm

Flachbodenbehälter mit Prüfzeugnis

Zubehör:
- 2 Kranösen
- 1 Typenschildhalter mit Typenschild
- 1 Halterung für Leckagesonde
- Behältergewicht ca. 25 kg

Seilzug-Füllstandanzeige für Lagertank, Länge bis 1.000 mm, komplett mit PP-Seilzug, PVC-Umlenkung,
Verschraubung DN 100, PP-Schwimmer Durchmesser 70mm, PVC-Gegengewicht Durchmesser 40 mm mit Schaltmagnet, transparentes PVC-Rohr DN 50, 2 Rohrschellen DN 50
Menge: 1,000 St
DIN 276-2018 / IBP: 474
Bauabschnitte / Kostenträger: 474

**3.2.1.1.90 Rohrverteiler bis DN 80**
Rohrverteiler bis DN 80
Edelstahl, gepresst oder geschweißt, mit Deckanstrich pulverbeschichtet,
Farbton rot RAL 3000, mit 3 Stutzen mit Flanschanschluss DN 65,
für den Anschluss der Monitorabgänge und Schaum-Wasserhydrant,
Einschl. Form- und Verbindungsstücke, Schweiß- und Dichtungsmaterialien,
Einschl. Gegenflansche, Schrauben, Muttern und Dichtungen.
Menge: 1,000 St
DIN 276-2018 / IBP: 474
Bauabschnitte / Kostenträger: 474

**3.2.1.1.100 Löschmittelfüllung Schaummittel, frostsicher bis -15°C**
Löschmittelfüllung Schaummittel, frostsicher bis -15°C
AFFF 3% F-15, 60l Kanister, blau
Menge: 1,000 St
DIN 276-2018 / IBP: 474
Bauabschnitte / Kostenträger: 474

**3.2.1.1.110 Löschmittelfüllung Schaummittel, frostsicher bis -15°C**
Löschmittelfüllung Schaummittel, frostsicher bis -15°C
AFFF 3% F-15, 60l Kanister, blau,
für Inbetriebnahme und Testbetrieb der Löschmonitoranlage
Menge: 5,000 St
DIN 276-2018 / IBP: 474
Bauabschnitte / Kostenträger: 474

**3.2.1.1.120 Löschwasser-Auffangwanne**
Löschwasser-Auffangwanne
zum Auffangen von Leck- und Entleerungswasser
bestehend aus:

- Wanne
- Länge bis 6,00 m, Breite bis 2,00 m
- dreisseitig geschlossen
- mit seitlichem Ablaufstutzen DN 50

in verzinkter Ausführung

einschl. Verbindungs- Halterungs-, Dichtungs- und
Befestigungsmaterialien
Menge: 1,000 St
DIN 276-2018 / IBP: 474
Bauabschnitte / Kostenträger: 475

**3.2.1.1.130 Löschmonitor rot**
Löschmonitor rot
max. Löschwasserstrom 2000 Liter
Anschluss Flansch DN 65, Abmessungen: 490x380x360,
max. Betriebsdruck 16 bar, Mehrzweckdüse, Betriebsspannung 24 Volt DC,
Schwenkbereich horizontal 165°/vertikal -20° bis +80°,
Ausführung seewasserbeständig
Menge: 2,000 St
DIN 276-2018 / IBP: 474
Bauabschnitte / Kostenträger: 474

**3.2.1.1.140 Löschmonitorsteuerung für bis zu 4 DC Monitore**
Löschmonitorsteuerung für bis zu 4 DC Monitore
Steuerschrank + Bedienpult (smal)
Kompaktschaltschrank zur Wandmontage - RAL7035, IP 66
B / H / T: 600 / 1000 / 250 mm

Bedienpult: Steuerung mit 5,7 Zoll Display

Funktionen
Steuerung Monitore, Selbsttest Monitore, Oszillation,
• Automatische Auslösung mit 2 Eingängen
• Ventilsteuerung
• Oszillation 2 Modis (Ende-zu Ende, geführt)

Der Selbsttest wird einmal täglich ausgeführt und umfasst den mechanischen Test der horizontal, vertikal und Düsen-Antriebe sowie der zugehörigen
Stellungsgeber.
Menge: 1,000 St
DIN 276-2018 / IBP: 474
Bauabschnitte / Kostenträger: 474

**3.2.1.1.150 Unterbrechungsfreie Stromversorgung für die Steuerung der**
Unterbrechungsfreie Stromversorgung für die Steuerung der
Monitoranlage
Menge: 1,000 St
DIN 276-2018 / IBP: 474
Bauabschnitte / Kostenträger: 474

**3.2.1.1.160 Schaum-Wasserhydrant**
Schaum-Wasserhydrant
für den wechselnden Einsatz von Wasser und Schwerschaum.
geeignet für die Brandklassen A und B, Schrank mit zwei gleichgroßen Türen aus verzinktem Stahlblech,
elektrisch punktgeschweißt, gehäuse allseitig abgekantet, alle Stahlteile
eisenphosphatiert, Ausführung seewasserbeständig,
rot RAL 3000 pulverbeschichtet, mit Strahlrohrhalter,
Türen doppelt abgekantet, bündig in den Rahmen einschlagend,
um mindestens 170° öffnend,
mit verdeckt liegenden Scharnieren angeschlagen, auswechselbar, vertieft liegender Drehgriff aus Aluminium, Wasseranschlussseite: rechts und links möglich, mit Brandschutzzeichen nach ASR A1.3/DIN EN ISO 7010, F004 Mittel und Geräte zur Brandbekämpfung, selbstklebend, Bedienungsanleitung selbstklebend und Installationsanleitung.

Abmessungen:
B / H / T  1000 / 1030 / 380 mm

Technischer Aufbau:
Anschlussstück für Wasserzufuhr R2", Muffendurchgangsventil 2" mit drehbarer C-Kupplung und Sicherungsklinke, mit angeflanschtem
Schaummittel-Zumischer, mit stufenlos regelbarer Zumischung von 0-6%,
angebautem Krümmer mit C-Festkupplung, vormontiert,
Saugschlauch DN 25 mit D-Kupplung, 1,5 m lang, mit Hohlstrahlrohr C
mit Absperrorgan und Schaumrohr mit Absperrorgan,
mit 30 m Feuerlöschschlauch C-52 DIN 14811, Kupplungsschlüssel B-C,
geeignet für einen Schaummittelvorrat von max. 60 kg.
Menge: 1,000 St
DIN 276-2018 / IBP: 474
Bauabschnitte / Kostenträger: 474

**3.2.1.1.170 Aufbewahrungsbox mit klappbarem Deckel für Prüfbuch Löschwassertechnik, für Wandmontage, Deckel als Schreibunterlage verwendbar, Gehäuse aus 1,5 mm Stahlblech außen und innen grundiert und lackiert,**
Aufbewahrungsbox mit klappbarem Deckel für Prüfbuch Löschwassertechnik, für Wandmontage, Deckel als Schreibunterlage verwendbar, Gehäuse aus 1,5 mm Stahlblech außen und innen grundiert und lackiert,
Farbton RAL 3000 inkl. Befestigungsmaterial.

Abmessungen:
B / L / H:  510 / 420 / 200 mm
Menge: 1,000 St
DIN 276-2018 / IBP: 474
Bauabschnitte / Kostenträger: 474

**3.2.1.1.180 Schrank für Rettungsgeräte an Hubschrauberflugplätzen, für Ausstattung nach AVV, Schrank und Tür aus verzinktem Stahlblech, elektrisch punktgeschweisst,**
Schrank für Rettungsgeräte an Hubschrauberflugplätzen, für Ausstattung nach AVV, Schrank und Tür aus verzinktem Stahlblech, elektrisch punktgeschweisst,
Gehäuse allseitig abgekantet, alle Stahlteile eisenphosphatiert, Farbton rot RAL 3000 pulverbeschichtet, Tür doppelt abgekantet, bündig in den Rahmen einschlagend, um mindestens 170° öffnend,
mit verdeckt liegenden Scharnieren angeschlagen, auswechselbar, mit Drehgriff aus
Leichtmetall, vertieft liegend mit Verriegelungsstangen, mit Sockel

Abmessungen:
B / H / T:  600 / 2100 / 600 mm
Menge: 1,000 St
DIN 276-2018 / IBP: 474
Bauabschnitte / Kostenträger: 474

*Hinweis: Ausstattung Schrank für Rettungsgeräte nach AVV bestehend aus:*

**3.2.1.1.190 Ausstattung Schrank nach AVV:**
Ausstattung Schrank  nach AVV:
- 1 Stck. Gurttrennmesser
- 1 Stck. Feuerwehraxt
- 1 Stck. Handblechschere
- 1 Stck. Handsäge "Fuchsschwanz"
- 1 Stck. Handmetallsäge
- 1 Stck. Bolzenschneider
- 1 Stck. Anstelleiter in Alu-Aufsührung ca. 2,0 m
- 2 Stck. Feuerwehrhelm H2, DIN EN 443 Typ A
- 2 Stck. Handscheinwerfer mit 230 V Ladegerät
- 1 Stck. Einreißhaken mit Stiel 2,50 m lang
- 1 Stck. Rettungsfolien
- 1 Stck. Krankentrage
- 1 Stck. Rettungsdecke
- 1 Stck. Wolldecke
- 1 Stck. Verbandkasten DIN 14142
- 1 Stck. Verbrennungsset für Brandverletzte

Sämtliche Ausstattung für eine Hubschrauberflugplatz - Rettungssäule
Menge: 1,000 psch
DIN 276-2018 / IBP: 474
Bauabschnitte / Kostenträger: 474

**3.2.1.1.200 Feuerwehr-Einsatzhandschuh, dunkelblau**
Feuerwehr-Einsatzhandschuh, dunkelblau
zertifiziert nach EN 659 mit höchsten Ansprüchen in weiten teilen des Feuerwehreinsatzes,
Handrücken und Stulpe aus Kermel HTA, Polsterung aus Kevlar im Knöchelbereich,
Innenhand und Pulsschutz aus Kevlar mit hochabriebfester Beschichtung, bis in die Stulpe reichender
Innenhandschuh aus Kevlar-Strick, kompl. Handschuh mit Sympatex-Insert -
dadurch auch in der Stulpe wasserdicht, weit zu öffnende Stulpe zum bequemen anlegen
über die Ärmelenden der Überjacke, Weitenverstellung durch in Umlenkrolle laufende Klettlasche,

Leistungsprofil:
hohe Stichfestigkeit (4) nach EN 388 durch Verwendung eines Gestricks,
Scheuerfestigkeit (2) nach EN388,
Schnittfestigkeit (3) nach EN 388,
Weiterreißfestigkeit (4) nach EN 388,
Brennverhalten (4) nach EN 407,
Konvektivhitze (3) nach EN 367,
Tastgefühl (5) nach EN 420, patentiertes Verfahren zur Fixierung der Fingerspitzen, ergonomisch geformt, äußerst geringes Gewicht, permanent wasserdicht, winddicht und atmungsaktiv
Menge: 2,000 St
DIN 276-2018 / IBP: 474
Bauabschnitte / Kostenträger: 474

#### 3.3 Druckerhöhungsanlagen

##### 3.3.1 Druckerhöhungsanlage

###### 3.3.1.1 Feuerlöschwasser nass

*Hinweis*

*Hinweis*

*Hinweis*

*Hinweis*

**3.3.1.1.10 Druckerhöhungsanlage Kreiselpumpe**
STLB-Bau 2026-04 046
Druckerhöhungsanlage für Wasser, in Feuerlöschanlage DIN 14462, DIN 1988-600, mit Anschluss an vorh. Speicher,
Volumenstrom in m3/h '36,0'

Anlagenförderdruck in MPa '8,5'

Verrohrung aus nichtrostendem Stahl, Armaturen innerhalb der Anlage, aus nichtrostendem Stahl, Nennvolumen Membranausdehnungsgefäß MAG-W mind. 12 l, Kreiselpumpe, für vertikale Anordnung, Pumpengehäuse aus nichtrostendem Stahl, Laufrad aus nichtrostendem Stahl, Welle aus nichtrostendem Stahl,
Anzahl der Pumpen einschl. Reservepumpe '2'
Grundrahmen aus Stahl, korrosionsgeschützt, Pumpenantriebsmotor DIN EN 60034-1 (VDE 0530-1), mit drehzahlgeregeltem Antrieb aller Pumpen, Bemessungsbetriebsspannung 400 V AC, Schutzart IP 54 DIN EN 60529 (VDE 0470-1), mit integriertem Motorschutz, Steuerungseinheit, anschlussfertig verdrahtet, in der Anlage integriert, Schaltschrank als Wandverteiler, Schaltschrank aus Stahl, Schutzart IP 54 DIN EN 60529 (VDE 0470-1), mit Hauptschalter und Hauptsicherung, mit Wahlschalter zur Schaltung der Antriebe, von außen bedienbar, für Hand-, 0- und Automatikbetrieb, mit optischen Betriebs- und Störmeldeanzeigen, Druckregelung mit Druckschalter, mit Wiedereinschaltautomatik, Testlauffunktion aller Pumpenantriebe, zeitabhängig, komplett verdrahtet und geschaltet, ausgerüstet mit potentialfreien Sammelbetriebs-, Sammelstör-, Einzelbetriebs- und Einzelstörkontakten, ausgerüstet zum Anschluss an die Gebäudeautomation (GA) DIN EN ISO 16484-3, Ausführung gemäß Einzelbeschreibung.
Menge: 1,000 St
DIN 276-2018 / IBP: 474
Bauabschnitte / Kostenträger: 412

*Hinweis: Hydrantenanlage Ringleitung außen*

**3.3.1.1.20 Druckerhöhungsanlage Kreiselpumpe**
STLB-Bau 2026-04 046
Druckerhöhungsanlage für Wasser, in Feuerlöschanlage DIN 14462, DIN 1988-600, mit Anschluss an vorh. Speicher,
Volumenstrom in m3/h '96,0'

Anlagenförderdruck in MPa '0,6'

Verrohrung aus nichtrostendem Stahl, Armaturen innerhalb der Anlage, aus nichtrostendem Stahl, Nennvolumen Membranausdehnungsgefäß MAG-W mind. 12 l, Kreiselpumpe, für vertikale Anordnung, Pumpengehäuse aus nichtrostendem Stahl, Laufrad aus nichtrostendem Stahl, Welle aus nichtrostendem Stahl,
Anzahl der Pumpen einschl. Reservepumpe '1'
Grundrahmen aus Stahl, korrosionsgeschützt, Pumpenantriebsmotor DIN EN 60034-1 (VDE 0530-1), mit drehzahlgeregeltem Antrieb aller Pumpen, Bemessungsbetriebsspannung 400 V AC, Schutzart IP 54 DIN EN 60529 (VDE 0470-1), Steuerungseinheit, anschlussfertig verdrahtet, in der Anlage integriert, Schaltschrank als Wandverteiler, Schaltschrank aus Stahl, Schutzart IP 54 DIN EN 60529 (VDE 0470-1), mit Hauptschalter und Hauptsicherung, mit Wahlschalter zur Schaltung der Antriebe, von außen bedienbar, für Hand-, 0- und Automatikbetrieb, mit optischen Betriebs- und Störmeldeanzeigen, Druckregelung mit Druckschalter, mit Wiedereinschaltautomatik, Testlauffunktion aller Pumpenantriebe, zeitabhängig, komplett verdrahtet und geschaltet, ausgerüstet mit potentialfreien Sammelbetriebs-, Sammelstör-, Einzelbetriebs- und Einzelstörkontakten, ausgerüstet zum Anschluss an die Gebäudeautomation (GA) DIN EN ISO 16484-3, Ausführung gemäß Einzelbeschreibung.
Menge: 1,000 St
DIN 276-2018 / IBP: 474
Bauabschnitte / Kostenträger: 412

*Hinweis: Hubschrauberdachlandeplatz*

**3.3.1.1.30 Druckerhöhungsanlage Kreiselpumpe**
STLB-Bau 2026-04 046
Druckerhöhungsanlage für Wasser, in Feuerlöschanlage DIN 14462, DIN 1988-600, mit Anschluss an vorh. Speicher,
Volumenstrom in m3/h '30,0'

Anlagenförderdruck in MPa '0,8'

Verrohrung aus nichtrostendem Stahl, Armaturen innerhalb der Anlage, aus nichtrostendem Stahl, Nennvolumen Membranausdehnungsgefäß MAG-W mind. 12 l, Kreiselpumpe, für vertikale Anordnung, Pumpengehäuse aus nichtrostendem Stahl, Laufrad aus nichtrostendem Stahl, Welle aus nichtrostendem Stahl,
Anzahl der Pumpen einschl. Reservepumpe '2'
Grundrahmen aus Stahl, korrosionsgeschützt, Pumpenantriebsmotor DIN EN 60034-1 (VDE 0530-1), mit drehzahlgeregeltem Antrieb aller Pumpen, Bemessungsbetriebsspannung 400 V AC, Schutzart IP 54 DIN EN 60529 (VDE 0470-1), mit integriertem Motorschutz, Steuerungseinheit, anschlussfertig verdrahtet, in der Anlage integriert, Schaltschrank als Wandverteiler, Schaltschrank aus Stahl, Schutzart IP 54 DIN EN 60529 (VDE 0470-1), mit Hauptschalter und Hauptsicherung, mit Wahlschalter zur Schaltung der Antriebe, von außen bedienbar, für Hand-, 0- und Automatikbetrieb, mit optischen Betriebs- und Störmeldeanzeigen, Druckregelung mit Druckschalter, mit Wiedereinschaltautomatik, Testlauffunktion aller Pumpenantriebe, zeitabhängig, komplett verdrahtet und geschaltet, ausgerüstet mit potentialfreien Sammelbetriebs-, Sammelstör-, Einzelbetriebs- und Einzelstörkontakten, ausgerüstet zum Anschluss an die Gebäudeautomation (GA) DIN EN ISO 16484-3, Ausführung gemäß Einzelbeschreibung.
Menge: 1,000 St
DIN 276-2018 / IBP: 474
Bauabschnitte / Kostenträger: 412

**3.3.1.1.40 Wellschlauch Wasser L 500mm PN16 DN100**
STLB-Bau 2026-04 042
Wellschlauch, für Löschanlagen, für Wasser, Länge 500 mm, mit Flanschanschlüssen DIN EN 1092, PN 16, DN 100.
Menge: 6,000 St
DIN 276-2018 / IBP: 474
Bauabschnitte / Kostenträger: 412

**3.3.1.1.50 Saugkorb für Löschwasser**
Saugkorb für Löschwasser-Saugstellen, nach DIN 14362, für den ortsfesten Einbau in Löschwasseranlagen, mit integriertem Rückschlagventil und Entleereinrichtung zur Entwässerung der Saugleitung, aus Edelstahl V4A, Werkstoff-Nr. 1.4404, Siebkorb aus Edelstahl, Maschenweite 5 bis 8 mm, Anschluss abgangsseitig mit Festanschluss als Flanschanschluss nach DIN EN 1092-1, PN 16, Nennweite Anschlussrohrleitung DN 125.
Menge: 2,000 St
DIN 276-2018 / IBP: 474
Bauabschnitte / Kostenträger: 474

#### 3.4 Wandhydranten, Entnahmestellen

##### 3.4.1 Einspeisungen und Entnahmestellen trocken

###### 3.4.1.1 Einspeisungen

*Hinweis*

*Hinweis*

*Hinweis*

*Hinweis*

*Hinweis*

**3.4.1.1.10 Löschwassereinspeisung Einspeisearmatur PN16 Einbauschrank B B/H/T 740/740/300mm Wasseranschl. oben**
STLB-Bau 2026-04 049
Löschwasser-Einspeiseeinrichtung DIN 14461-2, für Anschluss an Löschwasserleitung -trocken-, DN 80, mit Einspeisearmatur PN 16 DIN 14461-4, Anschluss mit drehbarem Innengewinde G 3 A, Einbauschrank, Bauart B, Maße B/H/T 740/740/300 mm, Wasseranschluss von oben, Gehäuse aus Stahlblech, Dicke mind. 1 mm, beschichtet, einschl. Hinweisschild an der Türinnenseite -Entleerung der Steigleitung-, mit Kupplungsschlüssel B/C, einschl. Hinweisschild auf der Türaußenseite -Löschwassereinspeisung- DIN 4066 aus Kunststofffolie, geklebt, einschl. Befestigungsmittel, Befestigungsuntergrund Beton.
Menge: 2,000 St
DIN 276-2018 / IBP: 474
Bauabschnitte / Kostenträger: 474

**3.4.1.1.20 Löschwasser-Einspeiseeinrichtung DIN 14461-2, für Anschluss an Löschwasserleitung -trocken-, DN 80, mit 2 Stck Einspeisearmatur PN 16 DIN 14461-4, Anschluss mit drehbarem Innengewinde G 3 A, Einbauschrank, Bauart B, Maße B/H/T 1260/740/300 mm, Wasseranschluss von oben, Gehäuse aus Stahlblech, Dicke mind. 1 mm, beschichtet, einschl. Hinweisschild an der Türinnenseite -Entleerung der Steigleitung-, mit Kupplungsschlüssel B/C, einschl. Hinweisschild auf der Türaußenseite -Löschwassereinspeisung- DIN 4066 aus Kunststofffolie, geklebt, einschl. Befestigungsmittel, Befestigungsuntergrund Beton.**
Menge: 1,000 St
DIN 276-2018 / IBP: 474
Bauabschnitte / Kostenträger: 474

*Hinweis*

##### 3.4.2 Entnahmestellen

###### 3.4.2.1 Wandhydranten Typ F

*Hinweis*

*Hinweis*

*Hinweis*

*Hinweis: Ausführung mit Handfeuermelder und mit zusätzlichen Feuerlöscher*

**3.4.2.1.10 Feuerlösch-Schlauchanschlusseinrichtung DIN EN 671-1 und DIN 14461-1 (Wandhydrant Typ F), mit Schlauchanschlussventil DN 50 zum Anschluss an Löschwasserleitung -nass-, mit zweiter Entnahmearmatur DN 50 DIN 14461-5 zum Anschluss an Löschwasserleitung -trocken-, zur Löschwasserentnahme durch die Feuerwehr, Einbauschrank, Bauart B, mit getrenntem seitlichen Einstellplatz für tragbare Feuerlöscher bis Bauhöhe 700 mm, Maße B/H/T 1050/880/250 mm, mit Einbaueinrichtung für nicht automatische Melder, Maße B/H/T 128/128/22 mm, wasserführende Haspel mit Schwingarm, mit Druckschlauch DN 25, Länge 30 m, und Strahlrohr, Gehäuse aus Stahlblech, Dicke mind. 1 mm, beschichtet, einschl. Beschilderung und Befestigungsmittel.**
Menge: 10,000 St
DIN 276-2018 / IBP: 474
Bauabschnitte / Kostenträger: 474

**3.4.2.1.20 Wandhydrant TypF Schlauchanschlussventil Einbauschrank B Einlegefach Feuerlöscher B/H/T 700/1200/250mm Schlauch-L 30m**
STLB-Bau 2026-04 049
Feuerlösch-Schlauchanschlusseinrichtung DIN EN 671-1 und DIN 14461-1 (Wandhydrant Typ F), mit Schlauchanschlussventil DN 50 zum Anschluss an Löschwasserleitung -nass-, Einbauschrank, Bauart B, mit getrenntem unteren Einlegefach für tragbare Feuerlöscher, Maße B/H/T 700/1200/250 mm, mit Einbaueinrichtung für nicht automatische Melder, Maße B/H/T 128/128/22 mm, wasserführende Haspel mit Schwingarm, mit Druckschlauch DN 25, Länge 30 m, und Strahlrohr, Gehäuse aus Stahlblech, Dicke mind. 1 mm, beschichtet, einschl. Beschilderung und Befestigungsmittel.
Menge: 140,000 St
DIN 276-2018 / IBP: 474
Bauabschnitte / Kostenträger: 474

*Hinweis*

**3.4.2.1.30 Schutzschrank-Unterputz zur Aufnahme eines Feuerlöschers**
Schutzschrank-Unterputz zur Aufnahme eines Feuerlöschers
in 6 / 9 / 12 kg Ausführung,
Schutzschrank aus verzinktem Stahlblech, rot RAL 3001 pulverbeschichtet, mit Symbolschild nach ISO 7010 gekennzeichnet, Einbauschrank mit umlaufender Putzleiste, mit Drehgriff, plombierbar

Abmessungen: ca. 76 x 33 x 22 cm

einschl. Winkelschild Brandschutzzeichen "Feuerlöscher"
witterungs- und UV-beständig, 1 mm PVC
beidseitig lang leuchtend nach DIN 67510

Maße: ca. 30 +150 +150 + 30 x 150 mm hoch
Menge: 600,000 St
DIN 276-2018 / IBP: 474
Bauabschnitte / Kostenträger: 474

#### 3.5 Feuerlöschleitungen

##### 3.5.1 Rohrleitungen

###### 3.5.1.1 Edelstahl

*Hinweis*

*Hinweis*

*Hinweis*

*Hinweis*

*Hinweis*

*Hinweis: Kriterien für Auswahl Edelstahl:*
Kriterien für Auswahl Edelstahl:

1. Zuverlässige und dauerhafte Dichtheit
   - Pressverbindungen aus Edelstahl gewährleisten eine dauerhaft dichte und kraftschlüssige Verbindung ohne Schweißnähte.
   - Geeignet für Betriebsdrücke bis zu 16 bar und Temperaturen bis 120 °C, ideal für Löschwasserleitungen in Krankenhäusern.
2. Schnelle, sichere und flammenfreie Montage
   - Die kalte Presstechnik ermöglicht eine schnelle und sichere Installation ohne offene Flamme, was das Brandrisiko während der Montage eliminiert.
   - Besonders vorteilhaft bei Sanierungen und in sensiblen Krankenhausbereichen.
3. Hohe Korrosionsbeständigkeit
   - Edelstahl-Werkstoffe bieten hervorragenden Schutz gegen Korrosion, Loch- und Spaltkorrosion.
4. Zertifizierte Sicherheit
   - Edelstahl-Presssysteme verfügen über DVGW- und VdS-Zulassungen für den Einsatz in Feuerlöschleitungen (nass, trocken, nass/trocken) gemäß DIN 1988 Teil 6.
   - Einsatzgrenzen bis 16 bar Betriebsdruck und 120 °C Betriebstemperatur.
5. Nicht brennbar und brandschutzkonform
   - Edelstahl entspricht der Baustoffklasse A1 (nicht brennbar) und trägt somit nicht zur Brandlast bei.
   - Erfüllt die Anforderungen an den baulichen Brandschutz in medizinischen Einrichtungen.
6. Langlebigkeit und geringe Wartung
   - Edelstahlleitungen bieten eine lange Lebensdauer mit minimalem Wartungsaufwand.
   - Beständig gegenüber thermischen und chemischen Belastungen, wie sie in Feuerlöschsystemen auftreten können.
7. Systemkompatibilität und Flexibilität
   - Kompatibel mit bestehenden Installationen und verschiedenen Rohrmaterialien (z. B. Mischinstallationen mit verzinktem Stahl unter Verwendung von Rotguss-Übergangsfittings).
   - Verfügbar in einem breiten Abmessungsbereich (15–108 mm) für vielfältige Anwendungen

*Hinweis*

**3.5.1.1.10 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal
-  Anbringen von Montageschienen zwischen den Winkeleisen-Profilkonstruk-  tionen
-  Auflegen von einzelnen Holzbohlen auf die Montageschienen

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 500,000 M
DIN 276-2018 / IBP: 474
Bauabschnitte / Kostenträger: 474

*Hinweis*

*Hinweis: Löschwasserleitung trocken aus Edelstahl bis 5,5m Montagehöhe*

**3.5.1.1.20 Löschwasserltg Stahl niro geschweißt AD 35mm WD 1,5mm**
STLB-Bau 2026-04 049
Löschwasserleitung aus nichtrostenden Stahlrohren DVGW GW 541, geschweißt, trocken (Leitung wird im Bedarfsfall durch Feuerwehr mit Löschwasser gefüllt), Außendurchmesser 35 mm, Wanddicke 1,5 mm, Verbindung durch Pressen, Form- und Verbindungsstücke werden gesondert vergütet, Verlegung in Gebäuden und Zentralen, besondere Rohrbefestigungen werden gesondert vergütet, Arbeitshöhe des Montageortes bis 5,5 m über der Standfläche des hierfür erforderlichen Gerüstes, Gerüst wird gesondert vergütet.
Menge: 62,000 M
DIN 276-2018 / IBP: 474
Bauabschnitte / Kostenträger: 474

**3.5.1.1.30 Löschwasserltg Stahl niro geschweißt AD 54mm WD 1,5mm**
STLB-Bau 2026-04 049
Löschwasserleitung aus nichtrostenden Stahlrohren DVGW GW 541, geschweißt, trocken (Leitung wird im Bedarfsfall durch Feuerwehr mit Löschwasser gefüllt), Außendurchmesser 54 mm, Wanddicke 1,5 mm, Verbindung durch Pressen, Form- und Verbindungsstücke werden gesondert vergütet, Verlegung in Gebäuden und Zentralen, besondere Rohrbefestigungen werden gesondert vergütet, Arbeitshöhe des Montageortes bis 5,5 m über der Standfläche des hierfür erforderlichen Gerüstes, Gerüst wird gesondert vergütet.
Menge: 1372,000 M
DIN 276-2018 / IBP: 474
Bauabschnitte / Kostenträger: 474

**3.5.1.1.40 Löschwasserltg Stahl niro geschweißt AD 76,1mm WD 2mm**
STLB-Bau 2026-04 049
Löschwasserleitung aus nichtrostenden Stahlrohren DVGW GW 541, geschweißt, trocken (Leitung wird im Bedarfsfall durch Feuerwehr mit Löschwasser gefüllt), Außendurchmesser 76,1 mm, Wanddicke 2 mm, Verbindung durch Pressen, Form- und Verbindungsstücke werden gesondert vergütet, Verlegung in Gebäuden und Zentralen, besondere Rohrbefestigungen werden gesondert vergütet, Arbeitshöhe des Montageortes bis 5,5 m über der Standfläche des hierfür erforderlichen Gerüstes, Gerüst wird gesondert vergütet.
Menge: 218,000 M
DIN 276-2018 / IBP: 474
Bauabschnitte / Kostenträger: 474

**3.5.1.1.50 Löschwasserltg Stahl niro geschweißt AD 88,9mm WD 2mm**
STLB-Bau 2026-04 049
Löschwasserleitung aus nichtrostenden Stahlrohren DVGW GW 541, geschweißt, trocken (Leitung wird im Bedarfsfall durch Feuerwehr mit Löschwasser gefüllt), Außendurchmesser 88,9 mm, Wanddicke 2 mm, Verbindung durch Pressen, Form- und Verbindungsstücke werden gesondert vergütet, Verlegung in Gebäuden und Zentralen, besondere Rohrbefestigungen werden gesondert vergütet, Arbeitshöhe des Montageortes bis 5,5 m über der Standfläche des hierfür erforderlichen Gerüstes, Gerüst wird gesondert vergütet.
Menge: 1358,000 M
DIN 276-2018 / IBP: 474
Bauabschnitte / Kostenträger: 474

*Hinweis: HINWEIS: Bei Leitungslängen über 100 m ist die ausreichende Dimensionierung rechnerisch nachzuweisen. Dabei ist sicherzustellen, dass der Wasserdurchfluss an 2*
HINWEIS:
Bei Leitungslängen über 100 m ist die ausreichende Dimensionierung rechnerisch nachzuweisen. Dabei ist sicherzustellen, dass der Wasserdurchfluss an 2 zwischen Löschwassereinspeisung und ungünstigster Entnahmestelle maximal 0,1 MPa (1 bar) + geodätischer Steighöhe beträgt.
Ab einer geodätischen Höhe von mehr als 30 m über der Einspeisung ist eine Druckerhöhungsanlage erforderlich, die in das Brandschutzkonzept aufzunehmen ist.

**3.5.1.1.60 Löschwasserltg Stahl niro geschweißt AD 108mm WD 2mm**
STLB-Bau 2026-04 049
Löschwasserleitung aus nichtrostenden Stahlrohren DVGW GW 541, geschweißt, trocken (Leitung wird im Bedarfsfall durch Feuerwehr mit Löschwasser gefüllt), Außendurchmesser 108 mm, Wanddicke 2 mm, Verbindung durch Pressen, Form- und Verbindungsstücke werden gesondert vergütet, Verlegung in Gebäuden und Zentralen, besondere Rohrbefestigungen werden gesondert vergütet, Arbeitshöhe des Montageortes bis 5,5 m über der Standfläche des hierfür erforderlichen Gerüstes, Gerüst wird gesondert vergütet.
Menge: 356,000 M
DIN 276-2018 / IBP: 474
Bauabschnitte / Kostenträger: 474

*Hinweis: Form- und Verbindungsstücke für Löschwasserleitung trocken aus Edelstahl.*
Form- und Verbindungsstücke für Löschwasserleitung trocken aus Edelstahl.
Nachfolgende Form- und Verbindungsstücke beziehen sich auf alle vorgenannten Medien, Montageorte und -höhen sowie ggf. zusätzlich beschriebene Sicherungsmaßnahmen.
Behinderungen durch beengte Montage- und Platzverhältnisse sind grundsätzlich in den Einheitspreisen mit einzukalkulieren.

*Hinweis: Anforderungen an die Form- und Verbindungsstücke im Pressfittingsystem:*
Anforderungen an die Form- und Verbindungsstücke im Pressfittingsystem:
Die Form- und Verbindungsstücke müssen folgende Anforderungen erfüllen:
Anerkennung nach VDS 2344 und VDS 2100-26
- Dichtring geeignet für einen max. Betriebsdruck von 16 bar
- unverpresst undicht gemäß DVGW-Arbeitsblatt W534
- Anlieferung und Lagerung in geschlossenen Behältnissen oder mit Verschlusskappen
- Form- und Verbindungsstücke sowie die Rohre sind vom selben Hersteller und System einzubauen. Eine Mischinstallation von verschiedenen Herstellern bzw. Systemen sind nicht zulässig

**3.5.1.1.70 Muffe Stahl niro AD 35mm**
STLB-Bau 2026-04 049
Muffe, als Pressfitting, aus nichtrostendem Stahl, für Löschwasserleitung aus nichtrostendem Stahl, Außendurchmesser 35 mm.
Menge: 35,000 St
DIN 276-2018 / IBP: 474
Bauabschnitte / Kostenträger: 474

**3.5.1.1.80 Muffe Stahl niro AD 54mm**
STLB-Bau 2026-04 049
Muffe, als Pressfitting, aus nichtrostendem Stahl, für Löschwasserleitung aus nichtrostendem Stahl, Außendurchmesser 54 mm.
Menge: 105,000 St
DIN 276-2018 / IBP: 474
Bauabschnitte / Kostenträger: 474

**3.5.1.1.90 Muffe Stahl niro AD 76,1mm**
STLB-Bau 2026-04 049
Muffe, als Pressfitting, aus nichtrostendem Stahl, für Löschwasserleitung aus nichtrostendem Stahl, Außendurchmesser 76,1 mm.
Menge: 30,000 St
DIN 276-2018 / IBP: 474
Bauabschnitte / Kostenträger: 474

**3.5.1.1.100 Muffe Stahl niro AD 88,9mm**
STLB-Bau 2026-04 049
Muffe, als Pressfitting, aus nichtrostendem Stahl, für Löschwasserleitung aus nichtrostendem Stahl, Außendurchmesser 88,9 mm.
Menge: 142,000 St
DIN 276-2018 / IBP: 474
Bauabschnitte / Kostenträger: 474

**3.5.1.1.110 Muffe Stahl niro AD 108mm**
STLB-Bau 2026-04 049
Muffe, als Pressfitting, aus nichtrostendem Stahl, für Löschwasserleitung aus nichtrostendem Stahl, Außendurchmesser 108 mm.
Menge: 46,000 St
DIN 276-2018 / IBP: 474
Bauabschnitte / Kostenträger: 474

**3.5.1.1.120 Bogen Stahl niro AD 35mm**
STLB-Bau 2026-04 049
Bogen, als Pressfitting, aus nichtrostendem Stahl, für Löschwasserleitung aus nichtrostendem Stahl, Außendurchmesser 35 mm.
Menge: 12,000 St
DIN 276-2018 / IBP: 474
Bauabschnitte / Kostenträger: 474

**3.5.1.1.130 Bogen Stahl niro AD 54mm**
STLB-Bau 2026-04 049
Bogen, als Pressfitting, aus nichtrostendem Stahl, für Löschwasserleitung aus nichtrostendem Stahl, Außendurchmesser 54 mm.
Menge: 632,000 St
DIN 276-2018 / IBP: 474
Bauabschnitte / Kostenträger: 474

**3.5.1.1.140 Bogen Stahl niro AD 76,1mm**
STLB-Bau 2026-04 049
Bogen, als Pressfitting, aus nichtrostendem Stahl, für Löschwasserleitung aus nichtrostendem Stahl, Außendurchmesser 76,1 mm.
Menge: 92,000 St
DIN 276-2018 / IBP: 474
Bauabschnitte / Kostenträger: 474

**3.5.1.1.150 Bogen Stahl niro AD 88,9mm**
STLB-Bau 2026-04 049
Bogen, als Pressfitting, aus nichtrostendem Stahl, für Löschwasserleitung aus nichtrostendem Stahl, Außendurchmesser 88,9 mm.
Menge: 281,000 St
DIN 276-2018 / IBP: 474
Bauabschnitte / Kostenträger: 474

**3.5.1.1.160 Bogen Stahl niro AD 108mm**
STLB-Bau 2026-04 049
Bogen, als Pressfitting, aus nichtrostendem Stahl, für Löschwasserleitung aus nichtrostendem Stahl, Außendurchmesser 108 mm.
Menge: 79,000 St
DIN 276-2018 / IBP: 474
Bauabschnitte / Kostenträger: 474

**3.5.1.1.170 T-Stück Stahl niro AD 54mm**
STLB-Bau 2026-04 049
T-Stück, als Pressfitting, aus nichtrostendem Stahl, für Löschwasserleitung aus nichtrostendem Stahl, Außendurchmesser 54 mm.
Menge: 13,000 St
DIN 276-2018 / IBP: 474
Bauabschnitte / Kostenträger: 474

**3.5.1.1.180 T-Stück Stahl niro AD 88,9mm**
STLB-Bau 2026-04 049
T-Stück, als Pressfitting, aus nichtrostendem Stahl, für Löschwasserleitung aus nichtrostendem Stahl, Außendurchmesser 88,9 mm.
Menge: 94,000 St
DIN 276-2018 / IBP: 474
Bauabschnitte / Kostenträger: 474

**3.5.1.1.190 T-Stück Stahl niro AD 108mm**
STLB-Bau 2026-04 049
T-Stück, als Pressfitting, aus nichtrostendem Stahl, für Löschwasserleitung aus nichtrostendem Stahl, Außendurchmesser 108 mm.
Menge: 16,000 St
DIN 276-2018 / IBP: 474
Bauabschnitte / Kostenträger: 474

**3.5.1.1.200 T-Stück reduziert Stahl niro AD 76,1mm x 54mm**
STLB-Bau 2026-04 049
T-Stück, reduziert, als Pressfitting, aus nichtrostendem Stahl, für Löschwasserleitung aus nichtrostendem Stahl, Außendurchmesser 76,1 mm, 2. Durchmesser 54 mm.
Menge: 6,000 St
DIN 276-2018 / IBP: 474
Bauabschnitte / Kostenträger: 474

**3.5.1.1.210 T-Stück reduziert Stahl niro AD 88,9mm x 54mm**
STLB-Bau 2026-04 049
T-Stück, reduziert, als Pressfitting, aus nichtrostendem Stahl, für Löschwasserleitung aus nichtrostendem Stahl, Außendurchmesser 88,9 mm, 2. Durchmesser 54 mm.
Menge: 127,000 St
DIN 276-2018 / IBP: 474
Bauabschnitte / Kostenträger: 474

**3.5.1.1.220 T-Stück reduziert Stahl niro AD 88,9mm x 76,1mm**
STLB-Bau 2026-04 049
T-Stück, reduziert, als Pressfitting, aus nichtrostendem Stahl, für Löschwasserleitung aus nichtrostendem Stahl, Außendurchmesser 88,9 mm, 2. Durchmesser 76,1 mm.
Menge: 8,000 St
DIN 276-2018 / IBP: 474
Bauabschnitte / Kostenträger: 474

**3.5.1.1.230 T-Stück reduziert Stahl niro AD 108mm x 54mm**
STLB-Bau 2026-04 049
T-Stück, reduziert, als Pressfitting, aus nichtrostendem Stahl, für Löschwasserleitung aus nichtrostendem Stahl, Außendurchmesser 108 mm, 2. Durchmesser 54 mm.
Menge: 5,000 St
DIN 276-2018 / IBP: 474
Bauabschnitte / Kostenträger: 474

**3.5.1.1.240 T-Stück reduziert Stahl niro AD 108mm x 88,9mm**
STLB-Bau 2026-04 049
T-Stück, reduziert, als Pressfitting, aus nichtrostendem Stahl, für Löschwasserleitung aus nichtrostendem Stahl, Außendurchmesser 108 mm, 2. Durchmesser 88,9 mm.
Menge: 7,000 St
DIN 276-2018 / IBP: 474
Bauabschnitte / Kostenträger: 474

**3.5.1.1.250 Reduzierstück, als Pressfitting, aus nichtrostendem Stahl, für Löschwasserleitung aus nichtrostendem Stahl, Außendurchmesser 22 mm, 2. Durchmesser 15 mm.**
Menge: 4,000 St
DIN 276-2018 / IBP: 474
Bauabschnitte / Kostenträger: 474

**3.5.1.1.260 Reduzierstück Stahl niro AD 54mm x 22mm**
STLB-Bau 2026-04 049
Reduzierstück, als Pressfitting, aus nichtrostendem Stahl, für Löschwasserleitung aus nichtrostendem Stahl, Außendurchmesser 54 mm, 2. Durchmesser 22 mm.
Menge: 4,000 St
DIN 276-2018 / IBP: 474
Bauabschnitte / Kostenträger: 474

**3.5.1.1.270 Reduzierstück Stahl niro AD 76,1mm x 54mm**
STLB-Bau 2026-04 049
Reduzierstück, als Pressfitting, aus nichtrostendem Stahl, für Löschwasserleitung aus nichtrostendem Stahl, Außendurchmesser 76,1 mm, 2. Durchmesser 54 mm.
Menge: 10,000 St
DIN 276-2018 / IBP: 474
Bauabschnitte / Kostenträger: 474

**3.5.1.1.280 Reduzierstück Stahl niro AD 88,9mm x 54mm**
STLB-Bau 2026-04 049
Reduzierstück, als Pressfitting, aus nichtrostendem Stahl, für Löschwasserleitung aus nichtrostendem Stahl, Außendurchmesser 88,9 mm, 2. Durchmesser 54 mm.
Menge: 98,000 St
DIN 276-2018 / IBP: 474
Bauabschnitte / Kostenträger: 474

**3.5.1.1.290 Reduzierstück Stahl niro AD 88,9mm x 76,1mm**
STLB-Bau 2026-04 049
Reduzierstück, als Pressfitting, aus nichtrostendem Stahl, für Löschwasserleitung aus nichtrostendem Stahl, Außendurchmesser 88,9 mm, 2. Durchmesser 76,1 mm.
Menge: 2,000 St
DIN 276-2018 / IBP: 474
Bauabschnitte / Kostenträger: 474

**3.5.1.1.300 Reduzierstück Stahl niro AD 108mm x 54mm**
STLB-Bau 2026-04 049
Reduzierstück, als Pressfitting, aus nichtrostendem Stahl, für Löschwasserleitung aus nichtrostendem Stahl, Außendurchmesser 108 mm, 2. Durchmesser 54 mm.
Menge: 4,000 St
DIN 276-2018 / IBP: 474
Bauabschnitte / Kostenträger: 474

**3.5.1.1.310 Reduzierstück Stahl niro AD 108mm x 88,9mm**
STLB-Bau 2026-04 049
Reduzierstück, als Pressfitting, aus nichtrostendem Stahl, für Löschwasserleitung aus nichtrostendem Stahl, Außendurchmesser 108 mm, 2. Durchmesser 88,9 mm.
Menge: 20,000 St
DIN 276-2018 / IBP: 474
Bauabschnitte / Kostenträger: 474

**3.5.1.1.320 Stopfen Stahl niro AD 54mm**
STLB-Bau 2026-04 049
Stopfen, als Pressfitting, aus nichtrostendem Stahl, für Löschwasserleitung aus nichtrostendem Stahl, Außendurchmesser 54 mm.
Menge: 125,000 St
DIN 276-2018 / IBP: 474
Bauabschnitte / Kostenträger: 474

**3.5.1.1.330 Stopfen Stahl niro AD 76,1mm**
STLB-Bau 2026-04 049
Stopfen, als Pressfitting, aus nichtrostendem Stahl, für Löschwasserleitung aus nichtrostendem Stahl, Außendurchmesser 76,1 mm.
Menge: 20,000 St
DIN 276-2018 / IBP: 474
Bauabschnitte / Kostenträger: 474

**3.5.1.1.340 Stopfen Stahl niro AD 88,9mm**
STLB-Bau 2026-04 049
Stopfen, als Pressfitting, aus nichtrostendem Stahl, für Löschwasserleitung aus nichtrostendem Stahl, Außendurchmesser 88,9 mm.
Menge: 100,000 St
DIN 276-2018 / IBP: 474
Bauabschnitte / Kostenträger: 474

**3.5.1.1.350 Stopfen Stahl niro AD 108mm**
STLB-Bau 2026-04 049
Stopfen, als Pressfitting, aus nichtrostendem Stahl, für Löschwasserleitung aus nichtrostendem Stahl, Außendurchmesser 108 mm.
Menge: 20,000 St
DIN 276-2018 / IBP: 474
Bauabschnitte / Kostenträger: 474

**3.5.1.1.360 Verschraubung Stahl niro AD 54mm**
STLB-Bau 2026-04 049
Verschraubung, flach dichtend, als Pressfitting, aus nichtrostendem Stahl, für Löschwasserleitung aus nichtrostendem Stahl, Außendurchmesser 54 mm, Ausführung gemäß Einzelbeschreibung,
Einzelbeschreibungs-Nr 'Flachdichtung aus FPM grün'.
Menge: 168,000 St
DIN 276-2018 / IBP: 474
Bauabschnitte / Kostenträger: 474

**3.5.1.1.370 Übergangsstück Einsteckende AG Stahl niro Nichttrinkwasser Pressverbindung AD 15mm R3/4**
STLB-Bau 2026-04 042
Übergangsstück, mit Einsteckende und Außengewinde, aus nichtrostendem Stahl, für Rohrleitung aus nichtrostendem Stahl, Werkstoff-Nr 1.4401, Legierungszuschlag mind. 2,2 Gewichts-% Molybdän, für Nichttrinkwasser, als Pressverbindung, mit Verpresstkennzeichnung und Prüfsicherheit, Außendurchmesser 15 mm, Gewindeanschluss R 3/4.
Menge: 4,000 St
DIN 276-2018 / IBP: 474
Bauabschnitte / Kostenträger: 412

**3.5.1.1.380 Übergangsstück zylindr. AG Stahl niro Nichttrinkwasser Pressverbindung AD 35mm G1 1/4B**
STLB-Bau 2026-04 042
Übergangsstück, mit zylindrischem Außengewinde, aus nichtrostendem Stahl, für Rohrleitung aus nichtrostendem Stahl, Werkstoff-Nr 1.4401, Legierungszuschlag mind. 2,2 Gewichts-% Molybdän, für Nichttrinkwasser, als Pressverbindung, mit Verpresstkennzeichnung und Prüfsicherheit, Außendurchmesser 35 mm, Gewindeanschluss G 1 1/4 B.
Menge: 4,000 St
DIN 276-2018 / IBP: 474
Bauabschnitte / Kostenträger: 412

**3.5.1.1.390 Übergangsstück zylindr. AG Stahl niro Nichttrinkwasser Pressverbindung AD 54mm G2B**
STLB-Bau 2026-04 042
Übergangsstück, mit zylindrischem Außengewinde, aus nichtrostendem Stahl, für Rohrleitung aus nichtrostendem Stahl, Werkstoff-Nr 1.4401, Legierungszuschlag mind. 2,2 Gewichts-% Molybdän, für Nichttrinkwasser, als Pressverbindung, mit Verpresstkennzeichnung und Prüfsicherheit, Außendurchmesser 54 mm, Gewindeanschluss G 2 B.
Menge: 4,000 St
DIN 276-2018 / IBP: 474
Bauabschnitte / Kostenträger: 412

**3.5.1.1.400 Übergangsstück zylindr. AG Stahl niro Nichttrinkwasser Pressverbindung AD 88,9mm G3B**
STLB-Bau 2026-04 042
Übergangsstück, mit zylindrischem Außengewinde, aus nichtrostendem Stahl, für Rohrleitung aus nichtrostendem Stahl, Werkstoff-Nr 1.4401, Legierungszuschlag mind. 2,2 Gewichts-% Molybdän, für Nichttrinkwasser, als Pressverbindung, mit Verpresstkennzeichnung und Prüfsicherheit, Außendurchmesser 88,9 mm, Gewindeanschluss G 3 B.
Menge: 3,000 St
DIN 276-2018 / IBP: 474
Bauabschnitte / Kostenträger: 412

**3.5.1.1.410 Übergangsflansch Stahl niro PN10/16 TW Pressverbindung AD 54mm**
*** Leitbeschreibung
STLB-Bau 2026-04 042
Übergangsflansch, aus nichtrostendem Stahl, PN 10/16, für Rohrleitung aus nichtrostendem Stahl, Werkstoff-Nr 1.4401, Legierungszuschlag mind. 2,2 Gewichts-% Molybdän, für Trinkwasser DIN 1988-200, als Pressverbindung mit DVGW-Zertifizierung, mit Verpresstkennzeichnung und Prüfsicherheit, Außendurchmesser 54 mm.
Menge: 8,000 St
DIN 276-2018 / IBP: 474
Bauabschnitte / Kostenträger: 474
*Unterbeschreibung 1 Einschl. Dichtungen, Schrauben und Muttern aus Edelstahl, Kunststoffhülsen und Unterlegscheiben aus Kunststoff (Polyamid), zur Vermeidung des direkten Kontaktes der Schrauben mit dem Flansch. Die Schrauben sind mit Graphitpaste zu benetzen.*

**3.5.1.1.420 Übergangsflansch Stahl niro PN10/16 TW Pressverbindung AD 76,1mm**
*** Leitbeschreibung
STLB-Bau 2026-04 042
Übergangsflansch, aus nichtrostendem Stahl, PN 10/16, für Rohrleitung aus nichtrostendem Stahl, Werkstoff-Nr 1.4401, Legierungszuschlag mind. 2,2 Gewichts-% Molybdän, für Trinkwasser DIN 1988-200, als Pressverbindung mit DVGW-Zertifizierung, mit Verpresstkennzeichnung und Prüfsicherheit, Außendurchmesser 76,1 mm.
Menge: 6,000 St
DIN 276-2018 / IBP: 474
Bauabschnitte / Kostenträger: 474
*Unterbeschreibung 1 Einschl. Dichtungen, Schrauben und Muttern aus Edelstahl, Kunststoffhülsen und Unterlegscheiben aus Kunststoff (Polyamid), zur Vermeidung des direkten Kontaktes der Schrauben mit dem Flansch. Die Schrauben sind mit Graphitpaste zu benetzen.*

**3.5.1.1.430 Übergangsflansch Stahl niro PN10/16 TW Pressverbindung AD 88,9mm**
*** Leitbeschreibung
STLB-Bau 2026-04 042
Übergangsflansch, aus nichtrostendem Stahl, PN 10/16, für Rohrleitung aus nichtrostendem Stahl, Werkstoff-Nr 1.4401, Legierungszuschlag mind. 2,2 Gewichts-% Molybdän, für Trinkwasser DIN 1988-200, als Pressverbindung mit DVGW-Zertifizierung, mit Verpresstkennzeichnung und Prüfsicherheit, Außendurchmesser 88,9 mm.
Menge: 24,000 St
DIN 276-2018 / IBP: 474
Bauabschnitte / Kostenträger: 474
*Unterbeschreibung 1 Einschl. Dichtungen, Schrauben und Muttern aus Edelstahl, Kunststoffhülsen und Unterlegscheiben aus Kunststoff (Polyamid), zur Vermeidung des direkten Kontaktes der Schrauben mit dem Flansch. Die Schrauben sind mit Graphitpaste zu benetzen.*

**3.5.1.1.440 Übergangsflansch Stahl niro PN10/16 TW Pressverbindung AD 108mm**
*** Leitbeschreibung
STLB-Bau 2026-04 042
Übergangsflansch, aus nichtrostendem Stahl, PN 10/16, für Rohrleitung aus nichtrostendem Stahl, Werkstoff-Nr 1.4401, Legierungszuschlag mind. 2,2 Gewichts-% Molybdän, für Trinkwasser DIN 1988-200, als Pressverbindung mit DVGW-Zertifizierung, mit Verpresstkennzeichnung und Prüfsicherheit, Außendurchmesser 108 mm.
Menge: 12,000 St
DIN 276-2018 / IBP: 474
Bauabschnitte / Kostenträger: 474
*Unterbeschreibung 1 Einschl. Dichtungen, Schrauben und Muttern aus Edelstahl, Kunststoffhülsen und Unterlegscheiben aus Kunststoff (Polyamid), zur Vermeidung des direkten Kontaktes der Schrauben mit dem Flansch. Die Schrauben sind mit Graphitpaste zu benetzen.*

**3.5.1.1.450 Gewindeflansch PN16 Stahl niro DN65**
*** Leitbeschreibung
STLB-Bau 2026-04 041
Gewindeflansch mit Ansatz DIN EN 1092-1 PN 16, aus nichtrostendem Stahl, Werkstoff-Nr 1.4401, DN 65.
Menge: 2,000 St
DIN 276-2018 / IBP: 474
Bauabschnitte / Kostenträger: 474
*Unterbeschreibung 1 Einschl. Dichtungen, Schrauben und Muttern aus Edelstahl, Kunststoffhülsen und Unterlegscheiben aus Kunststoff (Polyamid), zur Vermeidung des direkten Kontaktes der Schrauben mit dem Flansch. Die Schrauben sind mit Graphitpaste zu benetzen.*

**3.5.1.1.460 Gewindeflansch PN16 Stahl niro DN80**
*** Leitbeschreibung
STLB-Bau 2026-04 041
Gewindeflansch mit Ansatz DIN EN 1092-1 PN 16, aus nichtrostendem Stahl, Werkstoff-Nr 1.4401, DN 80.
Menge: 1,000 St
DIN 276-2018 / IBP: 474
Bauabschnitte / Kostenträger: 474
*Unterbeschreibung 1 Einschl. Dichtungen, Schrauben und Muttern aus Edelstahl, Kunststoffhülsen und Unterlegscheiben aus Kunststoff (Polyamid), zur Vermeidung des direkten Kontaktes der Schrauben mit dem Flansch. Die Schrauben sind mit Graphitpaste zu benetzen.*

**3.5.1.1.470 Gewindeflansch PN16 Stahl niro DN100**
*** Leitbeschreibung
STLB-Bau 2026-04 041
Gewindeflansch mit Ansatz DIN EN 1092-1 PN 16, aus nichtrostendem Stahl, Werkstoff-Nr 1.4401, DN 100.
Menge: 1,000 St
DIN 276-2018 / IBP: 474
Bauabschnitte / Kostenträger: 474
*Unterbeschreibung 1 Einschl. Dichtungen, Schrauben und Muttern aus Edelstahl, Kunststoffhülsen und Unterlegscheiben aus Kunststoff (Polyamid), zur Vermeidung des direkten Kontaktes der Schrauben mit dem Flansch. Die Schrauben sind mit Graphitpaste zu benetzen.*

**3.5.1.1.480 Rohrbe-entlüfter Messin IG DN50**
Rohrbe- und -entlüfter, aus Messing, für Löschwasserleitung -trocken- oder
-nass/trocken-, mit Innengewindeanschluss DN 50.
Menge: 4,000 St
DIN 276-2018 / IBP: 474
Bauabschnitte / Kostenträger: 474

**3.5.1.1.490 Hydraulische Tiefpunktentleerung für Löschwasserleitung, DN15, PN16**
Hydraulische Tiefpunktentleerung für Löschwasserleitung, DN15, PN16
zur automatischen Entleerung von Leitungsteilen, die nicht am Einspeisepunkt entleert werden können, bestehend aus:
- Kugelhahn DN15
- Schmutzfänger mit Doppelsieb 0,25 mm² DN15
- hydraulisch gesteuerters Entleerungsventil DN15, unter 1bar öffnend
- Schlauchtülle DN15
maximale Restwassersäule über dem Entleerungsventil 10m
Menge: 4,000 St
DIN 276-2018 / IBP: 474
Bauabschnitte / Kostenträger: 474

*Hinweis*

###### 3.5.1.2 Stahlrohr verzinkt, genutete Rohrenden

*Hinweis*

*Hinweis*

*Hinweis*

*Hinweis: Kriterien für Auswahl Stahlrohr, verzinkt mit genutete Rohrenden:*
Kriterien für Auswahl Stahlrohr, verzinkt mit genutete Rohrenden:

1. Schnelle und flammenfreie Montage
   - Genutete Verbindungssysteme ermöglichen eine bis zu sechsmal schnellere Installation im Vergleich zu herkömmlichen Methoden wie Schweißen oder Flanschen.
   - Die Montage erfolgt ohne offene Flammen, was das Brandrisiko während der Installation eliminiert und besonders in sensiblen Krankenhausbereichen von Vorteil ist.
2. Hohe mechanische Belastbarkeit und Flexibilität
   - Genutete Kupplungen bieten eine sichere und zuverlässige Verbindung, die hohen Drücken standhält und die Integrität des Systems auch unter anspruchsvollen Bedingungen gewährleistet.
   - Das Design ermöglicht eine einfache Ausrichtung und Justierung, verkürzt die Installationszeit und gewährleistet eine genaue Positionierung der Rohre.
3. Korrosionsbeständigkeit durch Verzinkung
   - Die Zinkbeschichtung verzinkter Stahlrohre schützt den darunterliegenden Stahl vor Rost und Korrosion, was die Lebensdauer der Rohre verlängert.
   - Feuerverzinkte Rohre bieten eine besonders dicke Zinkschicht und damit eine verbesserte Korrosionsbeständigkeit im Vergleich zu galvanisch verzinkten Rohren.
4. Einfache Wartung und Erweiterung
   - Genutete Verbindungen ermöglichen eine einfache Demontage und Wiederverwendung von Komponenten, was Wartungsarbeiten und Systemerweiterungen erleichtert.
   - Die modulare Bauweise reduziert Ausfallzeiten und minimiert Betriebsunterbrechungen im Krankenhausbetrieb.
5. Kosteneffizienz
   - Die schnelle und einfache Installation sowie die reduzierte Notwendigkeit für Spezialwerkzeuge oder -kenntnisse führen zu geringeren Arbeitskosten.
   - Die Langlebigkeit und Wartungsfreundlichkeit der Systeme tragen zu einer langfristigen Kosteneinsparung bei.

*Hinweis*

**3.5.1.2.10 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal
-  Anbringen von Montageschienen zwischen den Winkeleisen-Profilkonstruk-  tionen
-  Auflegen von einzelnen Holzbohlen auf die Montageschienen
-  Montage der Luftkanalleitungen in 1,00 m-Längen durch Nutzen der
  Holzbohlen als Montagebühne

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 500,000 M
DIN 276-2018 / IBP: 474
Bauabschnitte / Kostenträger: 474

*Hinweis: Löschwasserleitung trocken aus Stahl verzinkt mit genutete Rohrenden bis 5,5m Montagehöhe*

**3.5.1.2.20 Löschwasserltg Stahlrohr geschweißt AD 33,7mm genutete Rohrenden Kupplung**
STLB-Bau 2026-04 049
Löschwasserleitung aus Stahlrohr DIN EN 10217-1, Maße DIN EN 10220, geschweißt, verzinkt DIN EN 10240, trocken (Leitung wird im Bedarfsfall durch Feuerwehr mit Löschwasser gefüllt), Außendurchmesser 33,7 mm, Wanddicke 2,6 mm, Verbindung durch genutete Rohrenden und Kupplung, Form- und Verbindungsstücke werden gesondert vergütet, Verlegung in Gebäuden und Zentralen, besondere Rohrbefestigungen werden gesondert vergütet, Arbeitshöhe des Montageortes bis 3,5 m über der Standfläche des hierfür erforderlichen Gerüstes.
Menge: 127,000 M
DIN 276-2018 / IBP: 474
Bauabschnitte / Kostenträger: 474

**3.5.1.2.30 Löschwasserltg Stahlrohr geschweißt AD 42,4mm genutete Rohrenden Kupplung**
STLB-Bau 2026-04 049
Löschwasserleitung aus Stahlrohr DIN EN 10217-1, Maße DIN EN 10220, geschweißt, verzinkt DIN EN 10240, trocken (Leitung wird im Bedarfsfall durch Feuerwehr mit Löschwasser gefüllt), Außendurchmesser 42,4 mm, Wanddicke 3,2 mm, Verbindung durch genutete Rohrenden und Kupplung, Form- und Verbindungsstücke werden gesondert vergütet, Verlegung in Gebäuden und Zentralen, besondere Rohrbefestigungen werden gesondert vergütet, Arbeitshöhe des Montageortes bis 5,5 m über der Standfläche des hierfür erforderlichen Gerüstes, Gerüst wird gesondert vergütet.
Menge: 25,000 M
DIN 276-2018 / IBP: 474
Bauabschnitte / Kostenträger: 474

**3.5.1.2.40 Löschwasserltg Stahlrohr geschweißt AD 60,3mm genutete Rohrenden Kupplung**
STLB-Bau 2026-04 049
Löschwasserleitung aus Stahlrohr DIN EN 10217-1, Maße DIN EN 10220, geschweißt, verzinkt DIN EN 10240, trocken (Leitung wird im Bedarfsfall durch Feuerwehr mit Löschwasser gefüllt), Außendurchmesser 60,3 mm, Wanddicke 3,2 mm, Verbindung durch genutete Rohrenden und Kupplung, Form- und Verbindungsstücke werden gesondert vergütet, Verlegung in Gebäuden und Zentralen, besondere Rohrbefestigungen werden gesondert vergütet, Arbeitshöhe des Montageortes bis 5,5 m über der Standfläche des hierfür erforderlichen Gerüstes, Gerüst wird gesondert vergütet.
Menge: 244,000 M
DIN 276-2018 / IBP: 474
Bauabschnitte / Kostenträger: 474

**3.5.1.2.50 Löschwasserltg Stahlrohr geschweißt AD 76,1mm genutete Rohrenden Kupplung**
STLB-Bau 2026-04 049
Löschwasserleitung aus Stahlrohr DIN EN 10217-1, Maße DIN EN 10220, geschweißt, verzinkt DIN EN 10240, trocken (Leitung wird im Bedarfsfall durch Feuerwehr mit Löschwasser gefüllt), Außendurchmesser 76,1 mm, Wanddicke 3,2 mm, Verbindung durch genutete Rohrenden und Kupplung, Form- und Verbindungsstücke werden gesondert vergütet, Verlegung in Gebäuden und Zentralen, besondere Rohrbefestigungen werden gesondert vergütet, Arbeitshöhe des Montageortes bis 5,5 m über der Standfläche des hierfür erforderlichen Gerüstes, Gerüst wird gesondert vergütet.
Menge: 147,000 M
DIN 276-2018 / IBP: 474
Bauabschnitte / Kostenträger: 474

**3.5.1.2.60 Löschwasserltg Stahlrohr geschweißt AD 88,9mm genutete Rohrenden Kupplung**
STLB-Bau 2026-04 049
Löschwasserleitung aus Stahlrohr DIN EN 10217-1, Maße DIN EN 10220, geschweißt, verzinkt DIN EN 10240, trocken (Leitung wird im Bedarfsfall durch Feuerwehr mit Löschwasser gefüllt), Außendurchmesser 88,9 mm, Wanddicke 3,2 mm, Verbindung durch genutete Rohrenden und Kupplung, Form- und Verbindungsstücke werden gesondert vergütet, Verlegung in Gebäuden und Zentralen, besondere Rohrbefestigungen werden gesondert vergütet, Arbeitshöhe des Montageortes bis 5,5 m über der Standfläche des hierfür erforderlichen Gerüstes, Gerüst wird gesondert vergütet.
Menge: 8,000 M
DIN 276-2018 / IBP: 474
Bauabschnitte / Kostenträger: 474

**3.5.1.2.70 Löschwasserltg Stahlrohr geschweißt AD 114,3mm genutete Rohrenden Kupplung**
STLB-Bau 2026-04 049
Löschwasserleitung aus Stahlrohr DIN EN 10217-1, Maße DIN EN 10220, geschweißt, verzinkt DIN EN 10240, trocken (Leitung wird im Bedarfsfall durch Feuerwehr mit Löschwasser gefüllt), Außendurchmesser 114,3 mm, Wanddicke 3,2 mm, Verbindung durch genutete Rohrenden und Kupplung, Form- und Verbindungsstücke werden gesondert vergütet, Verlegung in Gebäuden und Zentralen, besondere Rohrbefestigungen werden gesondert vergütet, Arbeitshöhe des Montageortes bis 5,5 m über der Standfläche des hierfür erforderlichen Gerüstes, Gerüst wird gesondert vergütet.
Menge: 22,000 M
DIN 276-2018 / IBP: 474
Bauabschnitte / Kostenträger: 474

**3.5.1.2.80 Löschwasserltg Stahlrohr geschweißt AD 159mm genutete Rohrenden Kupplung**
STLB-Bau 2026-04 049
Löschwasserleitung aus Stahlrohr DIN EN 10217-1, Maße DIN EN 10220, geschweißt, verzinkt DIN EN 10240, trocken (Leitung wird im Bedarfsfall durch Feuerwehr mit Löschwasser gefüllt), Außendurchmesser 159 mm, Wanddicke 3,6 mm, Verbindung durch genutete Rohrenden und Kupplung, Form- und Verbindungsstücke werden gesondert vergütet, Verlegung in Gebäuden und Zentralen, besondere Rohrbefestigungen werden gesondert vergütet, Arbeitshöhe des Montageortes bis 5,5 m über der Standfläche des hierfür erforderlichen Gerüstes, Gerüst wird gesondert vergütet.
Menge: 5,000 M
DIN 276-2018 / IBP: 474
Bauabschnitte / Kostenträger: 474

*Hinweis*

*Hinweis: Form- und Verbindungsstücke für Löschwasserleitung trocken, Stahl verzinkt mit genutete Rohrenden.*
Form- und Verbindungsstücke für Löschwasserleitung trocken, Stahl verzinkt mit genutete Rohrenden.
Nachfolgende Form- und Verbindungsstücke beziehen sich auf alle vorgenannten Medien, Montageorte und -höhen sowie ggf. zusätzlich beschriebene Sicherungsmaßnahmen.
Behinderungen durch beengte Montage- und Platzverhältnisse sind grundsätzlich in den Einheitspreisen mit einzukalkulieren.

*Hinweis: Anforderungen an die Form- und Verbindungsstücke:*
Anforderungen an die Form- und Verbindungsstücke:
Die Form- und Verbindungsstücke müssen folgende Anforderungen erfüllen:
- Anlieferung und Lagerung in geschlossenen Behältnissen oder mit Verschlusskappen
- Form- und Verbindungsstücke sowie die Rohre sind vom selben Hersteller und System einzubauen. Eine Mischinstallation von verschiedenen Herstellern bzw. Systemen sind nicht zulässig

**3.5.1.2.90 Rohrkupplung genutete Rohrenden Kohlenstoffstahl verz AD 33,7mm**
STLB-Bau 2026-04 049
Rohrkupplung, für genutete Rohrenden, aus Kohlenstoffstahl, außen verzinkt, für Löschwasserleitung aus mittelschwerem Stahlgewinderohr DIN EN 10255, geschweißt, Außendurchmesser 33,7 mm.
Menge: 346,000 St
DIN 276-2018 / IBP: 474
Bauabschnitte / Kostenträger: 474

**3.5.1.2.100 Rohrkupplung genutete Rohrenden Kohlenstoffstahl verz AD 60,3mm**
STLB-Bau 2026-04 049
Rohrkupplung, für genutete Rohrenden, aus Kohlenstoffstahl, außen verzinkt, für Löschwasserleitung aus mittelschwerem Stahlgewinderohr DIN EN 10255, geschweißt, Außendurchmesser 60,3 mm.
Menge: 177,000 St
DIN 276-2018 / IBP: 474
Bauabschnitte / Kostenträger: 474

**3.5.1.2.110 Rohrkupplung genutete Rohrenden Kohlenstoffstahl verz AD 76,1mm**
STLB-Bau 2026-04 049
Rohrkupplung, für genutete Rohrenden, aus Kohlenstoffstahl, außen verzinkt, für Löschwasserleitung aus mittelschwerem Stahlgewinderohr DIN EN 10255, geschweißt, Außendurchmesser 76,1 mm.
Menge: 93,000 St
DIN 276-2018 / IBP: 474
Bauabschnitte / Kostenträger: 474

**3.5.1.2.120 Rohrkupplung genutete Rohrenden Kohlenstoffstahl verz AD 88,9mm**
STLB-Bau 2026-04 049
Rohrkupplung, für genutete Rohrenden, aus Kohlenstoffstahl, außen verzinkt, für Löschwasserleitung aus mittelschwerem Stahlgewinderohr DIN EN 10255, geschweißt, Außendurchmesser 88,9 mm.
Menge: 8,000 St
DIN 276-2018 / IBP: 474
Bauabschnitte / Kostenträger: 474

**3.5.1.2.130 Rohrkupplung genutete Rohrenden Kohlenstoffstahl verz AD 114,3mm**
STLB-Bau 2026-04 049
Rohrkupplung, für genutete Rohrenden, aus Kohlenstoffstahl, außen verzinkt, für Löschwasserleitung aus mittelschwerem Stahlgewinderohr DIN EN 10255, geschweißt, Außendurchmesser 114,3 mm.
Menge: 36,000 St
DIN 276-2018 / IBP: 474
Bauabschnitte / Kostenträger: 474

**3.5.1.2.140 Rohrkupplung genutete Rohrenden Kohlenstoffstahl verz AD 165,1mm**
STLB-Bau 2026-04 049
Rohrkupplung, für genutete Rohrenden, aus Kohlenstoffstahl, außen verzinkt, für Löschwasserleitung aus mittelschwerem Stahlgewinderohr DIN EN 10255, geschweißt, Außendurchmesser 165,1 mm.
Menge: 6,000 St
DIN 276-2018 / IBP: 474
Bauabschnitte / Kostenträger: 474

**3.5.1.2.150 Bogen genutet Kohlenstoffstahl verz AD 33,7mm**
STLB-Bau 2026-04 049
Bogen, genutet, aus Kohlenstoffstahl, außen verzinkt, für Löschwasserleitung aus mittelschwerem Stahlgewinderohr DIN EN 10255, geschweißt, Außendurchmesser 33,7 mm.
Menge: 140,000 St
DIN 276-2018 / IBP: 474
Bauabschnitte / Kostenträger: 474

**3.5.1.2.160 Bogen genutet Kohlenstoffstahl verz AD 60,3mm**
STLB-Bau 2026-04 049
Bogen, genutet, aus Kohlenstoffstahl, außen verzinkt, für Löschwasserleitung aus mittelschwerem Stahlgewinderohr DIN EN 10255, geschweißt, Außendurchmesser 60,3 mm.
Menge: 95,000 St
DIN 276-2018 / IBP: 474
Bauabschnitte / Kostenträger: 474

**3.5.1.2.170 Bogen genutet Kohlenstoffstahl verz AD 76,1mm**
STLB-Bau 2026-04 049
Bogen, genutet, aus Kohlenstoffstahl, außen verzinkt, für Löschwasserleitung aus mittelschwerem Stahlgewinderohr DIN EN 10255, geschweißt, Außendurchmesser 76,1 mm.
Menge: 30,000 St
DIN 276-2018 / IBP: 474
Bauabschnitte / Kostenträger: 474

**3.5.1.2.180 Bogen genutet Kohlenstoffstahl verz AD 88,9mm**
STLB-Bau 2026-04 049
Bogen, genutet, aus Kohlenstoffstahl, außen verzinkt, für Löschwasserleitung aus mittelschwerem Stahlgewinderohr DIN EN 10255, geschweißt, Außendurchmesser 88,9 mm.
Menge: 5,000 St
DIN 276-2018 / IBP: 474
Bauabschnitte / Kostenträger: 474

**3.5.1.2.190 Bogen genutet Kohlenstoffstahl verz AD 114,3mm**
STLB-Bau 2026-04 049
Bogen, genutet, aus Kohlenstoffstahl, außen verzinkt, für Löschwasserleitung aus mittelschwerem Stahlgewinderohr DIN EN 10255, geschweißt, Außendurchmesser 114,3 mm.
Menge: 15,000 St
DIN 276-2018 / IBP: 474
Bauabschnitte / Kostenträger: 474

**3.5.1.2.200 Bogen genutet Kohlenstoffstahl verz AD 165,1mm**
STLB-Bau 2026-04 049
Bogen, genutet, aus Kohlenstoffstahl, außen verzinkt, für Löschwasserleitung aus mittelschwerem Stahlgewinderohr DIN EN 10255, geschweißt, Außendurchmesser 165,1 mm.
Menge: 2,000 St
DIN 276-2018 / IBP: 474
Bauabschnitte / Kostenträger: 474

**3.5.1.2.210 T-Stück genutet Kohlenstoffstahl verz AD 33,7mm**
STLB-Bau 2026-04 049
T-Stück, genutet, aus Kohlenstoffstahl, außen verzinkt, für Löschwasserleitung aus mittelschwerem Stahlgewinderohr DIN EN 10255, geschweißt, Außendurchmesser 33,7 mm.
Menge: 41,000 St
DIN 276-2018 / IBP: 474
Bauabschnitte / Kostenträger: 474

**3.5.1.2.220 T-Stück genutet Kohlenstoffstahl verz AD 60,3mm**
STLB-Bau 2026-04 049
T-Stück, genutet, aus Kohlenstoffstahl, außen verzinkt, für Löschwasserleitung aus mittelschwerem Stahlgewinderohr DIN EN 10255, geschweißt, Außendurchmesser 60,3 mm.
Menge: 71,000 St
DIN 276-2018 / IBP: 474
Bauabschnitte / Kostenträger: 474

**3.5.1.2.230 T-Stück genutet Kohlenstoffstahl verz AD 76,1mm**
STLB-Bau 2026-04 049
T-Stück, genutet, aus Kohlenstoffstahl, außen verzinkt, für Löschwasserleitung aus mittelschwerem Stahlgewinderohr DIN EN 10255, geschweißt, Außendurchmesser 76,1 mm.
Menge: 28,000 St
DIN 276-2018 / IBP: 474
Bauabschnitte / Kostenträger: 474

**3.5.1.2.240 T-Stück genutet Kohlenstoffstahl verz AD 88,9mm**
STLB-Bau 2026-04 049
T-Stück, genutet, aus Kohlenstoffstahl, außen verzinkt, für Löschwasserleitung aus mittelschwerem Stahlgewinderohr DIN EN 10255, geschweißt, Außendurchmesser 88,9 mm.
Menge: 5,000 St
DIN 276-2018 / IBP: 474
Bauabschnitte / Kostenträger: 474

**3.5.1.2.250 T-Stück genutet Kohlenstoffstahl verz AD 114,3mm**
STLB-Bau 2026-04 049
T-Stück, genutet, aus Kohlenstoffstahl, außen verzinkt, für Löschwasserleitung aus mittelschwerem Stahlgewinderohr DIN EN 10255, geschweißt, Außendurchmesser 114,3 mm.
Menge: 1,000 St
DIN 276-2018 / IBP: 474
Bauabschnitte / Kostenträger: 474

**3.5.1.2.260 Rohrbe-entlüfter Messin IG DN50**
Rohrbe- und -entlüfter, aus Messing, für Löschwasserleitung -trocken- oder
-nass/trocken-, mit Innengewindeanschluss DN 50.
Menge: 3,000 St
DIN 276-2018 / IBP: 474
Bauabschnitte / Kostenträger: 474

**3.5.1.2.270 Hydraulische Tiefpunktentleerung für Löschwasserleitung, DN15, PN16**
Hydraulische Tiefpunktentleerung für Löschwasserleitung, DN15, PN16
zur automatischen Entleerung von Leitungsteilen, die nicht am Einspeisepunkt entleert werden können, bestehend aus:
- Kugelhahn DN15
- Schmutzfänger mit Doppelsieb 0,25 mm² DN15
- hydraulisch gesteuerters Entleerungsventil DN15, unter 1bar öffnend
- Schlauchtülle DN15
maximale Restwassersäule über dem Entleerungsventil 10m
Menge: 3,000 St
DIN 276-2018 / IBP: 474
Bauabschnitte / Kostenträger: 474

*Hinweis*

###### 3.5.1.3 Erdverlegt, PE

*Hinweis*

*Hinweis: Kriterien für Auswahl Kunststoff PE 100:*
Kriterien für Auswahl Kunststoff PE 100:

1. Korrosionsfreiheit und hohe chemische Beständigkeit
   - PE 100-Rohre sind vollständig korrosionsbeständig und bieten eine hohe Resistenz gegenüber einer Vielzahl von Chemikalien, was sie ideal für den Einsatz in feuchten oder chemisch belasteten Umgebungen macht.
2. Hohe Flexibilität und geringes Gewicht
   - Die Flexibilität von PE 100 ermöglicht eine einfache Verlegung, auch in unebenem Gelände oder bei komplexen Trassenführungen. Das geringe Gewicht erleichtert den Transport und die Handhabung auf der Baustelle.
3. Dauerhaft dichte Schweißverbindungen
   - Die Verbindungstechnik durch Heizwendel-, Stumpf- oder Muffenschweißung gewährleistet dauerhaft dichte Verbindungen, die vor Wurzeleinwuchs und Leckagen schützen.
4. Wirtschaftliche Verlegung
   - Die Möglichkeit zur sandbettfreien Verlegung reduziert den Material- und Arbeitsaufwand erheblich, was zu einer kosteneffizienten Installation führt.
5. Lange Lebensdauer und Wartungsfreiheit
   - PE 100-Rohre zeichnen sich durch eine hohe Betriebsdauer  aus und sind weitgehend wartungsfrei, was langfristige Betriebssicherheit gewährleistet.
6. Hohe Betriebssicherheit
   - Die hohe Spannungsrissbeständigkeit und Abrasionsfestigkeit von PE 100-Rohren tragen zu einer erhöhten Betriebssicherheit bei, selbst unter anspruchsvollen Bedingungen.
7. Umweltfreundlichkeit und Recyclingfähigkeit
   - PE 100 ist physiologisch unbedenklich, trinkwassertauglich und vollständig recycelbar, was den ökologischen Fußabdruck minimiert.

*Hinweis*

**3.5.1.3.10 Druckrohr aus PE 100 DIN 8074 und DIN 8075 ohne Schutzmantel, für Feuerlöschwasser, DN/OD 110, SDR 11, mit glatten Enden, Verlegung DIN EN 805, in vorh. Graben, abgeböscht, auf Sandbett.**
Druckrohr aus PE 100 DIN 8074 und DIN 8075 ohne Schutzmantel, für Feuerlöschwasser, DN/OD 110, SDR 11, mit glatten Enden, Verlegung DIN EN 805, in vorh. Graben, abgeböscht, auf Sandbett.
Dicke der unteren Bettungsschicht mind. 10 cm, aus Sand, obere Bettungsschicht aus Sand, Verlegetiefe bis 1,25 m, Rohrverbindung durch Heizwendelschweißen, Schweißverbindung wird gesondert vergütet.
Menge: 463,000 M
DIN 276-2018 / IBP: 474
Bauabschnitte / Kostenträger: 474

**3.5.1.3.20 Druckrohr aus PE 100 DIN 8074 und DIN 8075 ohne Schutzmantel, für Feuerlöschwasser, DN/OD 125, SDR 11, mit glatten Enden, Verlegung DIN EN 805, in vorh. Graben, abgeböscht, auf Sandbett.**
Druckrohr aus PE 100 DIN 8074 und DIN 8075 ohne Schutzmantel, für Feuerlöschwasser, DN/OD 125, SDR 11, mit glatten Enden, Verlegung DIN EN 805, in vorh. Graben, abgeböscht, auf Sandbett.
Dicke der unteren Bettungsschicht mind. 10 cm, aus Sand, obere Bettungsschicht aus Sand, Verlegetiefe bis 1,25 m, Rohrverbindung durch Heizwendelschweißen, Schweißverbindung wird gesondert vergütet.
Menge: 1696,000 M
DIN 276-2018 / IBP: 474
Bauabschnitte / Kostenträger: 474

*Hinweis*

*Hinweis*

*Hinweis: Form- und Verbindungsstücke für Löschwasserleitung trocken oder nass/trocken, PE 100*
Form- und Verbindungsstücke für Löschwasserleitung trocken oder nass/trocken, PE 100
Nachfolgende Form- und Verbindungsstücke beziehen sich auf alle vorgenannten Medien, Montageorte und -höhen sowie ggf. zusätzlich beschriebene Sicherungsmaßnahmen.
Behinderungen durch beengte Montage- und Platzverhältnisse sind grundsätzlich in den Einheitspreisen mit einzukalkulieren.

**3.5.1.3.30 Winkel 45Grad PE Heizwendel DN/OD110 SDR11**
STLB-Bau 2026-04 043
Winkel aus PE, 45 Grad, für Druckrohrleitung aus PE, zum Heizwendelschweißen, mit integrierter Heizwendel, Rohrenden gemeinsam schweißen, für Wasser, DN/OD 110, SDR 11.
Menge: 2,000 St
DIN 276-2018 / IBP: 474
Bauabschnitte / Kostenträger: 474

**3.5.1.3.40 Winkel 45Grad PE Heizwendel DN/OD125 SDR11**
STLB-Bau 2026-04 043
Winkel aus PE, 45 Grad, für Druckrohrleitung aus PE, zum Heizwendelschweißen, mit integrierter Heizwendel, Rohrenden gemeinsam schweißen, für Wasser, DN/OD 125, SDR 11.
Menge: 12,000 St
DIN 276-2018 / IBP: 474
Bauabschnitte / Kostenträger: 474

**3.5.1.3.50 Winkel 90Grad PE Heizwendel DN/OD110 SDR11**
STLB-Bau 2026-04 043
Winkel aus PE, 90 Grad, für Druckrohrleitung aus PE, zum Heizwendelschweißen, mit integrierter Heizwendel, Rohrenden gemeinsam schweißen, für Wasser, DN/OD 110, SDR 11.
Menge: 33,000 St
DIN 276-2018 / IBP: 474
Bauabschnitte / Kostenträger: 474

**3.5.1.3.60 Winkel 90Grad PE Heizwendel DN/OD125 SDR11**
STLB-Bau 2026-04 043
Winkel aus PE, 90 Grad, für Druckrohrleitung aus PE, zum Heizwendelschweißen, mit integrierter Heizwendel, Rohrenden gemeinsam schweißen, für Wasser, DN/OD 125, SDR 11.
Menge: 22,000 St
DIN 276-2018 / IBP: 474
Bauabschnitte / Kostenträger: 474

**3.5.1.3.70 Reduziermuffe PE Heizwendel DN/OD125 DN110 SDR11**
STLB-Bau 2026-04 043
Reduziermuffe aus PE für Druckrohrleitung aus PE, zum Heizwendelschweißen, mit integrierter Heizwendel, Rohrenden gemeinsam schweißen, für Wasser, DN/OD 125, 2. DN/OD 110, SDR 11.
Menge: 26,000 St
DIN 276-2018 / IBP: 474
Bauabschnitte / Kostenträger: 474

**3.5.1.3.80 Einschweißflansch PE Heizwendelschweißen DN/OD110 SDR11**
STLB-Bau 2026-04 043
Einschweißflansch aus PE, mit Schweißenden, mit integriertem Flansch, für Druckrohrleitung aus PE, verbunden durch Heizwendelschweißen, für Wasser, DN/OD 110, SDR 11.
Menge: 26,000 St
DIN 276-2018 / IBP: 474
Bauabschnitte / Kostenträger: 474

**3.5.1.3.90 Schrauben Dichtung PN16 Stahl niro Wasser DN100**
STLB-Bau 2026-04 041
Schraubensatz und Dichtung für Flanschverbindung DIN EN 1092-1 PN 16, aus nichtrostendem Stahl, Werkstoff-Nr 1.4401, für Wasser, DN 100.
Menge: 52,000 St
DIN 276-2018 / IBP: 474
Bauabschnitte / Kostenträger: 474

**3.5.1.3.100 Schrauben Dichtung PN16 Stahl niro Wasser DN125**
STLB-Bau 2026-04 041
Schraubensatz und Dichtung für Flanschverbindung DIN EN 1092-1 PN 16, aus nichtrostendem Stahl, Werkstoff-Nr 1.4401, für Wasser, DN 125.
Menge: 2,000 St
DIN 276-2018 / IBP: 474
Bauabschnitte / Kostenträger: 474

**3.5.1.3.110 Rohrverbindung Heizwendelschweißfitting PN16 DN100**
STLB-Bau 2026-04 043
Herstellen der Rohrverbindung für Druckrohre aus PE durch Heizwendelschweißfittings DVS 2207, Nenndruck 1,6 MPa (16 bar), DN 100.
Menge: 143,000 St
DIN 276-2018 / IBP: 474
Bauabschnitte / Kostenträger: 474

**3.5.1.3.120 Rohrverbindung Heizwendelschweißfitting PN16 DN125**
STLB-Bau 2026-04 043
Herstellen der Rohrverbindung für Druckrohre aus PE durch Heizwendelschweißfittings DVS 2207, Nenndruck 1,6 MPa (16 bar), DN 125.
Menge: 387,000 St
DIN 276-2018 / IBP: 474
Bauabschnitte / Kostenträger: 474

**3.5.1.3.130 Rohr markieren Wasserltg Trassenwarnband Ortungsdraht Beschriftung**
STLB-Bau 2026-04 043
Rohrleitung markieren, für Wasserleitung, mit Trassenwarnband, mit eingelegtem Ortungsdraht, mit Beschriftung, einschl. Lieferung, 40 cm über Rohrscheitel.
Menge: 2159,000 M
DIN 276-2018 / IBP: 474
Bauabschnitte / Kostenträger: 474

*Hinweis*

**3.5.1.3.140 Überflurhydrant PN16 A DN80**
STLB-Bau 2026-04 043
Überflurhydrant DIN EN 14384, PN 16, Kennbuchstabe A (ohne Sollbruchstelle, mit Entleerung), Bauform AUD, DN 80, für Druckrohrleitung für Wasser, erdverlegt, Rohrdeckung 1,25 m.
Menge: 19,000 St
DIN 276-2018 / IBP: 542
Bauabschnitte / Kostenträger: 552

**3.5.1.3.150 Unterflurhydrant PN16 DN80**
STLB-Bau 2026-04 043
Unterflurhydrant DIN EN 14339, PN 16, Bauform AD, DN 80, für Druckrohrleitung für Wasser, erdverlegt, Rohrdeckung 1,25 m.
Menge: 7,000 St
DIN 276-2018 / IBP: 542
Bauabschnitte / Kostenträger: 552

**3.5.1.3.160 Straßenkappe Tragpl. höhenverstellbar Wasserltg Unterflurhydrant DN80 Kunststoff/Guss**
STLB-Bau 2026-04 043
Straßenkappe einschl. Tragplatte DIN 3580-1, höhenverstellbar, für Unterflurhydrant DN 80 in Wasserleitung, DIN 4055, Gehäuse aus Kunststoff und Deckel aus Gusseisen.
Menge: 7,000 St
DIN 276-2018 / IBP: 542
Bauabschnitte / Kostenträger: 552

**3.5.1.3.170 Hydrantenverlängerung**
STLB-Bau 2026-04 043
Hydrantenverlängerung B, Klauen- und Spindelaufsatz 90 mm verlängert.
Menge: 26,000 St
DIN 276-2018 / IBP: 542
Bauabschnitte / Kostenträger: 552

**3.5.1.3.180 Sickerpackung Unterflurhydrant 2tlg Kunststoff DN80**
STLB-Bau 2026-04 043
Sickerpackung für Unterflurhydrant, 2-teilig, aus Kunststoff, Hydrant DN 80.
Menge: 7,000 St
DIN 276-2018 / IBP: 542
Bauabschnitte / Kostenträger: 552

**3.5.1.3.190 Flanschen-Fußkrümmer (N-Stück) DN100**
Flanschen-Fußkrümmer (N-Stück) DN100
ähnlich DIN EN 545, aus GJS nach DIN EN 1563, Flanschenanschlussmaße und –bohrungen nach DIN EN 1092-2 PN16, EKB/EKB beschichtet
Menge: 26,000 St
DIN 276-2018 / IBP: 474
Bauabschnitte / Kostenträger: 474

###### 3.5.1.4 Feuerlöschleitungen trocken, sonstiges

*Hinweis*

**3.5.1.4.10 Zusätzliche Druck- und Dichtheitsprüfung von Rohrleitungen aus Stahlrohr, Edelstahlrohr oder PE für Feuerlöschleitung trocken,**
Zusätzliche Druck- und Dichtheitsprüfung von Rohrleitungen aus Stahlrohr, Edelstahlrohr oder PE für Feuerlöschleitung trocken,
Außendurchmesser bis 110,0 mm,
Rohrleitungslängen siehe unter Positionen Rohrleitungen, in Gebäuden und Zentralen, Ausführung gemäß DIN EN 14462, Prüfmedium Wasser, einschl. aller erforderlicher Anlagen, Abdichtungen, Verankerungen, Rohrverschlüsse. Die Prüfung erfolgt mit dem 1,5-fachen Betriebsdruck. Sie ist vor dem Schließen von Mauerschlitzen, Unterdecken, Wand- und Deckendurchbrüchen auszuführen. Die Ausführung ist vorher mit der Objektüberwachung abzustimmen. Die Prüfung erfolgt in Teilabschnitten entsprechend des Baufortschrittes. Es ist mit 10 Teilabschnitten zu kalkulieren. Für jede Druckprobe ist ein Protokoll zu erstellen, aus dem folgende Informationen hervorgehen:
- Datum der Prüfung
- genaue Bezeichnung und Zuordnung des geprüften Teilabschnittes
- höchstzulässiger Betriebsdruck
- Prüfdruck
- Dauer der Belastung mit dem Prüfdruck
Bestätigung dass die Anlage dicht ist und an keinem Bauteil eine bleibende Formänderung aufgetreten ist
Menge: 4,000 St
DIN 276-2018 / IBP: 474
Bauabschnitte / Kostenträger: 474

**3.5.1.4.20 Sachverständigenabnahme der Löschwasseranlage,**
Sachverständigenabnahme der Löschwasseranlage,
durch zugelassenen Sachverständigen des Bundeslandes für v.g. Anlagen
für die Anlagenteile wie beschrieben, einschließlich Anlagenteile des Bestandsgebäudes. Löschwasser, nass,

Abnahme der Anlage durch einen technischen Sachverständigen
(TÜV oder DEKRA oder vergleichbar).
Die Abnahme erfolgt durch:
....................................................
....................................................
....................................................
(vom Bieter ist der Name des Sachverständigen/Prüfers und der/des Institution/Unternehmens auszufüllen)

Abnahme gemäß DIN 14462 Pkt.5.3
Inbetriebnahme in Teilabschnitte,
Prüfumfang der Teilabschnitte:
Verteilleitung und Steigestrang bis 150m
bis zu 9 Löschwasserentnahmeeinrichtungen.
Beistellen dessen, es ist der Gesamtstundenaufwand einschließlich
der Reisekosten zu kalkulieren.
Einschließlich aller erforderlicher An-und Abreisen,
einschließlich 2 Baustellentermine bis 3h vor Ort
Eventuelle Nachabnahmen sind mit einzukalkulieren.
Eine 3-fache Protokollierung ist zu übergeben.
Mit dieser Position sind die Anreise und Abreisekosten, sowie die
Stundenaufwendungen abgegolten.
Menge: 21,000 St
DIN 276-2018 / IBP: 474
Bauabschnitte / Kostenträger: 474

**3.5.1.4.30 Sachkundigenabnahme der Löschwasseranlagen "trocken"**
Sachkundigenabnahme der Löschwasseranlagen "trocken"
gemäß DIN 14462, Pkt 5.2, Tabelle 3, vor Inbetriebnahme der Anlagen durch einen Sachkundigen, einschließlich der Erstellung eines Prüfprotokolls.

Prüfung der neu installierten Feuerlöschanlage "trocken", einschl. Abwasserabführung des anfallenden Wasser, entsprechend  den DIN - Normen 1988-600 / 14462 durch einen Sachkundigen gemäß Prüfverordnung.
Abstellen von ortskundigem Fachpersonal für die Zeit der  Abnahme.
Einschließlich Erstellung eines Prüfberichts, Anlegen eines Prüfbuches und Plombierung  der Einrichtungen.
Kosten für eine eventuelle Nachabnahme sind in dem Einheitspreis mit einzukalkulieren.
Menge: 1,000 St
DIN 276-2018 / IBP: 474
Bauabschnitte / Kostenträger: 474

*Hinweis*

##### 3.5.2 Armaturen und Zubehör

###### 3.5.2.1 Absperrarmaturen

*Hinweis*

**3.5.2.1.10 Absperrschieber EN-GJL DN50**
STLB-Bau 2026-04 049
Absperrschieber mit Stellungsanzeige, Handrad und Sicherung gegen unbefugtes Betätigen, Gehäuse aus Gusseisen mit Lamellengraphit, Nenndruck 1,6 MPa (16 bar), DN 50, mit Flanschanschluss, Anschlussmaße DIN EN 1092, mit Gegenflanschen, Schrauben und Dichtungen.
Menge: 4,000 St
DIN 276-2018 / IBP: 474
Bauabschnitte / Kostenträger: 474

**3.5.2.1.20 Absperrschieber EN-GJL DN65**
STLB-Bau 2026-04 049
Absperrschieber mit Stellungsanzeige, Handrad und Sicherung gegen unbefugtes Betätigen, Gehäuse aus Gusseisen mit Lamellengraphit, Nenndruck 1,6 MPa (16 bar), DN 65, mit Flanschanschluss, Anschlussmaße DIN EN 1092, mit Gegenflanschen, Schrauben und Dichtungen.
Menge: 3,000 St
DIN 276-2018 / IBP: 474
Bauabschnitte / Kostenträger: 474

**3.5.2.1.30 Absperrschieber EN-GJL DN80**
STLB-Bau 2026-04 049
Absperrschieber mit Stellungsanzeige, Handrad und Sicherung gegen unbefugtes Betätigen, Gehäuse aus Gusseisen mit Lamellengraphit, Nenndruck 1,6 MPa (16 bar), DN 80, mit Flanschanschluss, Anschlussmaße DIN EN 1092, mit Gegenflanschen, Schrauben und Dichtungen.
Menge: 7,000 St
DIN 276-2018 / IBP: 474
Bauabschnitte / Kostenträger: 474

**3.5.2.1.40 Absperrschieber EN-GJL DN100**
STLB-Bau 2026-04 049
Absperrschieber mit Stellungsanzeige, Handrad und Sicherung gegen unbefugtes Betätigen, Gehäuse aus Gusseisen mit Lamellengraphit, Nenndruck 1,6 MPa (16 bar), DN 100, mit Flanschanschluss, Anschlussmaße DIN EN 1092, mit Gegenflanschen, Schrauben und Dichtungen.
Menge: 6,000 St
DIN 276-2018 / IBP: 474
Bauabschnitte / Kostenträger: 474

**3.5.2.1.50 Rückflussverhinderer DN65**
Flanschen-Rückflussverhinderer, Gehäuse aus Gusseisen mit Lamellengraphit EN-GJL, metallisch dichtend, Anschlussmaße DIN EN 1092, PN 16, DN 65, mit Gegenflanschen, Schrauben und Dichtungen.
Menge: 6,000 St
DIN 276-2018 / IBP: 474
Bauabschnitte / Kostenträger: 474

**3.5.2.1.60 Rückflussverhinderer DN80**
STLB-Bau 2026-04 049
Flanschen-Rückflussverhinderer, Gehäuse aus Gusseisen mit Lamellengraphit EN-GJL, metallisch dichtend, Anschlussmaße DIN EN 1092, PN 10, DN 80, mit Gegenflanschen, Schrauben und Dichtungen.
Menge: 4,000 St
DIN 276-2018 / IBP: 474
Bauabschnitte / Kostenträger: 474

**3.5.2.1.70 Steinfänger Einfachsieb DN80**
STLB-Bau 2026-04 049
Steinfänger mit Flanschanschluss und Schwerstoffsammelraum, Durchgangsform, Gehäuse aus Gusseisen mit Lamellengraphit EN-GJL, mit Korrosionsschutz, mit Einfachsieb, aus verzinktem Stahl, Maschenweite 2 bis 4 mm, freie Siebfläche 1,5-fach bezogen auf die Nennweite der Zuleitung, Anschlussmaße DIN EN 1092, PN 16, DN 80, mit Gegenflanschen, Schrauben und Dichtungen.
Menge: 1,000 St
DIN 276-2018 / IBP: 474
Bauabschnitte / Kostenträger: 474

##### 3.5.3 Rohrleitungskennzeichnung

###### 3.5.3.1 Farbkennzeichnung

*Hinweis: Nachfolgende Farbkennzeichnungen beziehen sich auf alle die unter Rohrleitungen genannten Medien, Montageorte und -höhen sowie ggf. zusätzlich beschriebene Sicherungsmaßnahmen.*
Nachfolgende Farbkennzeichnungen beziehen sich auf alle die unter Rohrleitungen genannten Medien, Montageorte und -höhen sowie ggf. zusätzlich beschriebene Sicherungsmaßnahmen.
Behinderungen durch beengte Montage- und Platzverhältnisse sind grundsätzlich in den Einheitspreisen mit einzukalkulieren.

*Hinweis*

**3.5.3.1.10 Farbkennzeichnung Feuerlöschleitung Farbringe Richtungspfeile**
STLB-Bau 2026-04 041
Farbkennzeichnung DIN 2403 der Feuerlöschleitung, Kennzeichnung durch Farbringe und Angabe der Fließrichtung durch Richtungspfeile, Ausführung gemäß Einzelbeschreibung,
Einzelbeschreibungs-Nr 'Die Kennzeichnung hat vor dem Schließen der Zwischendecken zu erfolgen.'.
Menge: 500,000 St
DIN 276-2018 / IBP: 474
Bauabschnitte / Kostenträger: 474

*Hinweis*

##### 3.5.4 Mediendurchführung

###### 3.5.4.1 Rohrdurchführungen

*Hinweis*

*Hinweis*

*Hinweis*

*Hinweis*

*Hinweis: Nachfolgende Rohrdurchführungen beziehen sich auf alle die unter Rohrleitungen genannten Medien, Montageorte und -höhen sowie ggf. zusätzlich beschriebene Sicherungsmaßnahmen.*
Nachfolgende Rohrdurchführungen beziehen sich auf alle die unter Rohrleitungen genannten Medien, Montageorte und -höhen sowie ggf. zusätzlich beschriebene Sicherungsmaßnahmen.
Behinderungen durch beengte Montage- und Platzverhältnisse sind grundsätzlich in den Einheitspreisen mit einzukalkulieren.

*Hinweis*

*Hinweis: Rohrdurchführungen durch Außenwand aus WU-Beton*

*Hinweis*

**3.5.4.1.10 Mediendurchführung einfach Außenwand D 25-40cm Durchm. 150-200mm AD 125-160mm geschlossen**
STLB-Bau 2026-04 042
Mediendurchführung, einfach, rund,
in Außenwand, aus WU-Beton, mit vorh. Dichtungsbahn, Wanddicke über 25 bis 40 cm, in vorh. Kernbohrung, Durchmesser über 150 bis 200 mm, Außendurchmesser Medienrohr über 125 bis 160 mm, dicht gegen drückendes Wasser, geschlossene Ausführung.
Menge: 1,000 St
DIN 276-2018 / IBP: 474
Bauabschnitte / Kostenträger: 474

*Hinweis*

##### 3.5.5 Befestigungen

###### 3.5.5.1 Mit Brandschutzanforderungen

*Hinweis*

*Hinweis: Rohrbefestigung Feuerlöschleitungen, Beton, mit Brandschutz (F90), mit Dehnungsaufnahme, bis 5,5m Montagehöhe*

**3.5.5.1.10 Rohrschelle Stahl verz axiale Dehnungsaufnahme bis 40mm L bis 0,5m F90 DN32**
*** Leitbeschreibung
STLB-Bau 2026-04 042
Rohraufhängung als Rohrschelle, aus verzinktem Stahl, für eine axiale Dehnungsaufnahme bis 40 mm, mit schalldämmenden Einlagen, Anforderungen entsprechend DIN 4109-1, Temperaturbereich - 40 bis 110 Grad C, Länge Aufhängung bis 0,5 m, Befestigung mit Gewindestäben, mit bauaufsichtlich zugelassenen Dübeln, Feuerwiderstandsklasse F 90 DIN 4102-2, einschl. Bohrarbeiten, Befestigungsuntergrund Beton, DN 32, Arbeitshöhe des Montageortes bis 5,5 m über der Standfläche des hierfür erforderlichen Gerüstes, Gerüst wird gesondert vergütet.
Menge: 45,000 St
DIN 276-2018 / IBP: 474
Bauabschnitte / Kostenträger: 474
*Unterbeschreibung 1 Bemessung nach VDS CEA 4001*
Bemessung nach VDS CEA 4001
Gewindestange M8, für Feuerlöschleitung aus Stahl.
Metalldübel oder Setzbolzen mit Zulassung in gerissenen Beton rechnerische Zugspannung in Stahlbauteilen max 9 N/mm². Die Dübel müssen doppelt so tief wie im Normalfall gefordert, mindestens jedoch 6cm tief, eingebaut werden. Mindesttragfähigkeit der Rohaufhängung 2.000N bei 20°C.
Der statische Nachweis ist auf Verlangen vorzulegen.

**3.5.5.1.20 Rohrschelle Stahl verz axiale Dehnungsaufnahme bis 40mm L bis 0,5m F90 DN50**
*** Leitbeschreibung
STLB-Bau 2026-04 042
Rohraufhängung als Rohrschelle, aus verzinktem Stahl, für eine axiale Dehnungsaufnahme bis 40 mm, mit schalldämmenden Einlagen, Anforderungen entsprechend DIN 4109-1, Temperaturbereich - 40 bis 110 Grad C, Länge Aufhängung bis 0,5 m, Befestigung mit Gewindestäben, mit bauaufsichtlich zugelassenen Dübeln, Feuerwiderstandsklasse F 90 DIN 4102-2, einschl. Bohrarbeiten, Befestigungsuntergrund Beton, DN 50, Arbeitshöhe des Montageortes bis 5,5 m über der Standfläche des hierfür erforderlichen Gerüstes, Gerüst wird gesondert vergütet.
Menge: 925,000 St
DIN 276-2018 / IBP: 474
Bauabschnitte / Kostenträger: 474
*Unterbeschreibung 1 Bemessung nach VDS CEA 4001*
Bemessung nach VDS CEA 4001
Gewindestange M10, für Feuerlöschleitung aus Stahl.
Metalldübel oder Setzbolzen mit Zulassung in gerissenen Beton rechnerische Zugspannung in Stahlbauteilen max 9 N/mm². Die Dübel müssen doppelt so tief wie im Normalfall gefordert, mindestens jedoch 6cm tief, eingebaut werden. Mindesttragfähigkeit der Rohaufhängung 3.500N bei 20°C.
Der statische Nachweis ist auf Verlangen vorzulegen.

**3.5.5.1.30 Rohrschelle Stahl verz axiale Dehnungsaufnahme bis 40mm L bis 0,5m F90 DN65**
*** Leitbeschreibung
STLB-Bau 2026-04 042
Rohraufhängung als Rohrschelle, aus verzinktem Stahl, für eine axiale Dehnungsaufnahme bis 40 mm, mit schalldämmenden Einlagen, Anforderungen entsprechend DIN 4109-1, Temperaturbereich - 40 bis 110 Grad C, Länge Aufhängung bis 0,5 m, Befestigung mit Gewindestäben, mit bauaufsichtlich zugelassenen Dübeln, Feuerwiderstandsklasse F 90 DIN 4102-2, einschl. Bohrarbeiten, Befestigungsuntergrund Beton, DN 65, Arbeitshöhe des Montageortes bis 5,5 m über der Standfläche des hierfür erforderlichen Gerüstes, Gerüst wird gesondert vergütet.
Menge: 146,000 St
DIN 276-2018 / IBP: 474
Bauabschnitte / Kostenträger: 474
*Unterbeschreibung 1 Bemessung nach VDS CEA 4001*
Bemessung nach VDS CEA 4001
Gewindestange M10, für Feuerlöschleitung aus Stahl.
Metalldübel oder Setzbolzen mit Zulassung in gerissenen Beton rechnerische Zugspannung in Stahlbauteilen max 9 N/mm². Die Dübel müssen doppelt so tief wie im Normalfall gefordert, mindestens jedoch 6cm tief, eingebaut werden. Mindesttragfähigkeit der Rohaufhängung 3.500N bei 20°C.
Der statische Nachweis ist auf Verlangen vorzulegen.

**3.5.5.1.40 Rohrschelle Stahl verz axiale Dehnungsaufnahme bis 40mm L bis 0,5m F90 DN80**
*** Leitbeschreibung
STLB-Bau 2026-04 042
Rohraufhängung als Rohrschelle, aus verzinktem Stahl, für eine axiale Dehnungsaufnahme bis 40 mm, mit schalldämmenden Einlagen, Anforderungen entsprechend DIN 4109-1, Temperaturbereich - 40 bis 110 Grad C, Länge Aufhängung bis 0,5 m, Befestigung mit Gewindestäben, mit bauaufsichtlich zugelassenen Dübeln, Feuerwiderstandsklasse F 90 DIN 4102-2, einschl. Bohrarbeiten, Befestigungsuntergrund Beton, DN 80, Arbeitshöhe des Montageortes bis 5,5 m über der Standfläche des hierfür erforderlichen Gerüstes, Gerüst wird gesondert vergütet.
Menge: 928,000 St
DIN 276-2018 / IBP: 474
Bauabschnitte / Kostenträger: 474
*Unterbeschreibung 1 Bemessung nach VDS CEA 4001*
Bemessung nach VDS CEA 4001
Gewindestange M10, für Feuerlöschleitung aus Stahl.
Metalldübel oder Setzbolzen mit Zulassung in gerissenen Beton rechnerische Zugspannung in Stahlbauteilen max 9 N/mm². Die Dübel müssen doppelt so tief wie im Normalfall gefordert, mindestens jedoch 6cm tief, eingebaut werden. Mindesttragfähigkeit der Rohaufhängung 3.500N bei 20°C.
Der statische Nachweis ist auf Verlangen vorzulegen.

**3.5.5.1.50 Rohrschelle Stahl verz axiale Dehnungsaufnahme bis 40mm L bis 0,5m F90 DN100**
*** Leitbeschreibung
STLB-Bau 2026-04 042
Rohraufhängung als Rohrschelle, aus verzinktem Stahl, für eine axiale Dehnungsaufnahme bis 40 mm, mit schalldämmenden Einlagen, Anforderungen entsprechend DIN 4109-1, Temperaturbereich - 40 bis 110 Grad C, Länge Aufhängung bis 0,5 m, Befestigung mit Gewindestäben, mit bauaufsichtlich zugelassenen Dübeln, Feuerwiderstandsklasse F 90 DIN 4102-2, einschl. Bohrarbeiten, Befestigungsuntergrund Beton, DN 100, Arbeitshöhe des Montageortes bis 5,5 m über der Standfläche des hierfür erforderlichen Gerüstes, Gerüst wird gesondert vergütet.
Menge: 240,000 St
DIN 276-2018 / IBP: 474
Bauabschnitte / Kostenträger: 474
*Unterbeschreibung 1 Bemessung nach VDS CEA 4001*
Bemessung nach VDS CEA 4001
Gewindestange M12, für Feuerlöschleitung aus Stahl.
Metalldübel oder Setzbolzen mit Zulassung in gerissenen Beton rechnerische Zugspannung in Stahlbauteilen max 9 N/mm². Die Dübel müssen doppelt so tief wie im Normalfall gefordert, mindestens jedoch 6cm tief, eingebaut werden. Mindesttragfähigkeit der Rohaufhängung 5.000N bei 20°C.
Der statische Nachweis ist auf Verlangen vorzulegen.

*Hinweis*

*Hinweis*

**3.5.5.1.60 Form-Hohlprofilstahlkonstruktion Stahl verz Stütz-Hänge-Trag-Sonderbefestigung F90**
*** Leitbeschreibung
STLB-Bau 2025-10 042
Form-/Hohlprofilstahlkonstruktion, aus verzinktem Stahl, für Stütz-, Hänge-, Trag- und Sonderbefestigung, schallentkoppelt gelagert, Feuerwiderstandsklasse F 90 DIN 4102-2, der rechnerische Nachweis der Tragfähigkeit ist auf Verlangen vorzulegen, Arbeitshöhe des Montageortes bis 5,5 m über der Standfläche des hierfür erforderlichen Gerüstes, Gerüst wird gesondert vergütet.
Menge: 250,000 kg
DIN 276-2018 / IBP: 490
Bauabschnitte / Kostenträger: 474
*Unterbeschreibung 1 Profilschienenbefestigung*
Profilschienenbefestigung
Profilschiene, gelocht, sendzimirverzinkt, als einfach- und / oder Doppelschiene, einschl. Verbindungsteile, Befestigungsmaterial, Schutzkappen
Befestigung entsprechend den statischen Erfordernissen.
*Unterbeschreibung 2 Bemessung nach VDS CEA 4001*
Bemessung nach VDS CEA 4001
Gewindestange M12, für Feuerlöschleitung aus Stahl.
Metalldübel oder Setzbolzen mit Zulassung in gerissenen Beton rechnerische Zugspannung in Stahlbauteilen max 9 N/mm². Die Dübel müssen doppelt so tief wie im Normalfall gefordert, mindestens jedoch 6cm tief, eingebaut werden. Mindesttragfähigkeit der Rohaufhängung 5.000N bei 20°C.
Der statische Nachweis ist auf Verlangen vorzulegen.

*Hinweis*

**3.5.5.1.70 Form-Hohlprofilstahlkonstruktion Stahl verz Festpunktausführung F90**
*** Leitbeschreibung
STLB-Bau 2026-04 042
Form-/Hohlprofilstahlkonstruktion, aus verzinktem Stahl, für Festpunktausführung, schallentkoppelt gelagert, Feuerwiderstandsklasse F 90 DIN 4102-2, der rechnerische Nachweis der Tragfähigkeit ist auf Verlangen vorzulegen, Arbeitshöhe des Montageortes bis 5,5 m über der Standfläche des hierfür erforderlichen Gerüstes, Gerüst wird gesondert vergütet.
Menge: 2400,000 kg
DIN 276-2018 / IBP: 474
Bauabschnitte / Kostenträger: 474
*Unterbeschreibung 1 Bemessung nach VDS CEA 4001*
Bemessung nach VDS CEA 4001
Gewindestange M12, für Feuerlöschleitung aus Stahl.
Metalldübel oder Setzbolzen mit Zulassung in gerissenen Beton rechnerische Zugspannung in Stahlbauteilen max 9 N/mm². Die Dübel müssen doppelt so tief wie im Normalfall gefordert, mindestens jedoch 6cm tief, eingebaut werden. Mindesttragfähigkeit der Rohaufhängung 5.000N bei 20°C.
Der statische Nachweis ist auf Verlangen vorzulegen.

*Hinweis*

###### 3.5.5.2 Im Freien

*Hinweis*

*Hinweis: Rohrbefestigung Feuerlöschleitungen, Beton, ohne Brandschutz (F0), mit Dehnungsaufnahme, im Außenbereich bis 1,5m Montagehöhe*

**3.5.5.2.10 Rohrschelle Stahl verz axiale Dehnungsaufnahme bis 40mm L bis 0,5m DN65**
*** Leitbeschreibung
STLB-Bau 2026-04 042
Rohraufhängung als Rohrschelle, aus verzinktem Stahl, für eine axiale Dehnungsaufnahme bis 40 mm, mit schalldämmenden Einlagen, Anforderungen entsprechend DIN 4109-1, Temperaturbereich - 40 bis 110 Grad C, Länge Aufhängung bis 0,5 m, Befestigung mit Gewindestäben, mit bauaufsichtlich zugelassenen Dübeln, einschl. Bohrarbeiten, DN 65.
Menge: 60,000 St
DIN 276-2018 / IBP: 474
Bauabschnitte / Kostenträger: 474
*Unterbeschreibung 1 Bemessung nach VDS CEA 4001*
Bemessung nach VDS CEA 4001
Gewindestange M10, für Feuerlöschleitung aus Stahl.
Metalldübel oder Setzbolzen mit Zulassung in gerissenen Beton rechnerische Zugspannung in Stahlbauteilen max 9 N/mm². Die Dübel müssen doppelt so tief wie im Normalfall gefordert, mindestens jedoch 6cm tief, eingebaut werden. Mindesttragfähigkeit der Rohaufhängung 3.500N bei 20°C.
Der statische Nachweis ist auf Verlangen vorzulegen.
*Unterbeschreibung 2 Gesamtkonstruktion in Feuerverzinkung(Stückverzinkung) nach DIN EN ISO 1461, Korrosivitätskategorie C4, einschließlich Verbindungsmittel (Schrauben, Muttern) feuerverzinkt gemäß DIN EN ISO 10684*

**3.5.5.2.20 Trägerklemme Temperguss verz**
*** Leitbeschreibung
STLB-Bau 2026-04 042
Trägerklemme, aus Temperguss GTS 45, verzinkt, mit Anschluss für Befestigung M 12 und M 16.
Menge: 100,000 St
DIN 276-2018 / IBP: 474
Bauabschnitte / Kostenträger: 474
*Unterbeschreibung 1 Bemessung nach VDS CEA 4001*
Bemessung nach VDS CEA 4001
Gewindestange M12, für Feuerlöschleitung aus Stahl.
Metalldübel oder Setzbolzen mit Zulassung in gerissenen Beton rechnerische Zugspannung in Stahlbauteilen max 9 N/mm². Die Dübel müssen doppelt so tief wie im Normalfall gefordert, mindestens jedoch 6cm tief, eingebaut werden. Mindesttragfähigkeit der Rohaufhängung 5.000N bei 20°C.
Der statische Nachweis ist auf Verlangen vorzulegen.
*Unterbeschreibung 2 Gesamtkonstruktion in Feuerverzinkung(Stückverzinkung) nach DIN EN ISO 1461, Korrosivitätskategorie C4, einschließlich Verbindungsmittel (Schrauben, Muttern) feuerverzinkt gemäß DIN EN ISO 10684*

**3.5.5.2.30 Form-Hohlprofilstahlkonstruktion Stahl verz Stütz-Hänge-Trag-Sonderbefestigung**
*** Leitbeschreibung
STLB-Bau 2026-04 042
Form-/Hohlprofilstahlkonstruktion, aus verzinktem Stahl, für Stütz-, Hänge-, Trag- und Sonderbefestigung, schallentkoppelt gelagert, der rechnerische Nachweis der Tragfähigkeit ist auf Verlangen vorzulegen.
Menge: 200,000 kg
DIN 276-2018 / IBP: 474
Bauabschnitte / Kostenträger: 474
*Unterbeschreibung 1 Bemessung nach VDS CEA 4001*
Bemessung nach VDS CEA 4001
Gewindestange M12, für Feuerlöschleitung aus Stahl.
Metalldübel oder Setzbolzen mit Zulassung in gerissenen Beton rechnerische Zugspannung in Stahlbauteilen max 9 N/mm². Die Dübel müssen doppelt so tief wie im Normalfall gefordert, mindestens jedoch 6cm tief, eingebaut werden. Mindesttragfähigkeit der Rohaufhängung 5.000N bei 20°C.
Der statische Nachweis ist auf Verlangen vorzulegen.
*Unterbeschreibung 2 Gesamtkonstruktion in Feuerverzinkung(Stückverzinkung) nach DIN EN ISO 1461, Korrosivitätskategorie C4, einschließlich Verbindungsmittel (Schrauben, Muttern) feuerverzinkt gemäß DIN EN ISO 10684*

*Hinweis*

**3.5.5.2.40 Tragkonstruktion mit Flachdachfuß und Betonplatte als Lastverteiler zum Aufstellen der Leitungen auf der Dachabdichtung. Einschl. Auflagematte, Gefälledach-Ausgleichselement, Profil-Adapter zur Aufnahme handelsüblicher U-Profile, Schrauben, Muttern.**
Tragkonstruktion mit Flachdachfuß und Betonplatte als Lastverteiler zum Aufstellen der Leitungen auf der Dachabdichtung. Einschl. Auflagematte, Gefälledach-Ausgleichselement, Profil-Adapter zur Aufnahme handelsüblicher U-Profile, Schrauben, Muttern.
Für die Standfestigkeit der Leitungen ist ein Nachweis für Orkanböen (Windstärke 12) bei Abgabe der Werks- und Montageplanung beizufügen.
Menge: 40,000 St
DIN 276-2018 / IBP: 474
Bauabschnitte / Kostenträger: 474

*Hinweis*

##### 3.5.6 Brandschutz

###### 3.5.6.1 Brandschutzbekleidung

*Hinweis*

*Hinweis*

*Hinweis*

*Hinweis*

*Hinweis*

**3.5.6.1.10 Brandschutzbekleidung an Rohrleitungen, Feuerwiderstandsklasse R90-A, gemäß VDS-CEA 4001.**
Brandschutzbekleidung an Rohrleitungen,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  54,0 mm,
Bekleidungsdicke  60 mm.
Einschl. benötigte Menge an Fix-Kleber, Spannbänder oder Bindedraht sowie Alu Fix Klebeband.
Menge: 1105,000 M
DIN 276-2018 / IBP: 474
Bauabschnitte / Kostenträger: 474

**3.5.6.1.20 Brandschutzbekleidung an Rohrleitungen, Feuerwiderstandsklasse R90-A, gemäß VDS-CEA 4001.**
Brandschutzbekleidung an Rohrleitungen,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  76,1 mm,
Bekleidungsdicke  60 mm.
Einschl. benötigte Menge an Fix-Kleber, Spannbänder oder Bindedraht sowie Alu Fix Klebeband.
Menge: 151,000 M
DIN 276-2018 / IBP: 474
Bauabschnitte / Kostenträger: 474

**3.5.6.1.30 Brandschutzbekleidung an Rohrleitungen, Feuerwiderstandsklasse R90-A, gemäß VDS-CEA 4001.**
Brandschutzbekleidung an Rohrleitungen,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  88,9 mm,
Bekleidungsdicke  60 mm.
Einschl. benötigte Menge an Fix-Kleber, Spannbänder oder Bindedraht sowie Alu Fix Klebeband.
Menge: 1137,000 M
DIN 276-2018 / IBP: 474
Bauabschnitte / Kostenträger: 474

**3.5.6.1.40 Brandschutzbekleidung an Rohrleitungen, Feuerwiderstandsklasse R90-A, gemäß VDS-CEA 4001.**
Brandschutzbekleidung an Rohrleitungen,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  108,0 mm,
Bekleidungsdicke  60 mm.
Einschl. benötigte Menge an Fix-Kleber, Spannbänder oder Bindedraht sowie Alu Fix Klebeband.
Menge: 324,000 M
DIN 276-2018 / IBP: 474
Bauabschnitte / Kostenträger: 474

*Hinweis*

*Hinweis: Nachfolgende Formstücke, Passstücke, Ausschnitte etc.*
Nachfolgende Formstücke, Passstücke, Ausschnitte etc.
beziehen sich auf alle vorgenannten Medien, Montageorte und -höhen sowie ggf. zusätzlich beschriebene Sicherungsmaßnahmen.
Behinderungen durch beengte Montage- und Platzverhältnisse sind grundsätzlich in den Einheitspreisen mit einzukalkulieren.

**3.5.6.1.50 Brandschutzbekleidung als Passstück, Feuerwiderstandsklasse R90-A, gemäß VDS-CEA 4001.**
Brandschutzbekleidung als Passstück,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  54,0 mm,
Bekleidungsdicke  60 mm.
Einschl. benötigte Menge an Fix-Kleber, Spannbänder oder Bindedraht sowie Alu Fix Klebeband.
Menge: 630,000 St
DIN 276-2018 / IBP: 474
Bauabschnitte / Kostenträger: 474

**3.5.6.1.60 Brandschutzbekleidung als Passstück, Feuerwiderstandsklasse R90-A, gemäß VDS-CEA 4001.**
Brandschutzbekleidung als Passstück,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  76,1 mm,
Bekleidungsdicke  60 mm.
Einschl. benötigte Menge an Fix-Kleber, Spannbänder oder Bindedraht sowie Alu Fix Klebeband.
Menge: 83,000 St
DIN 276-2018 / IBP: 474
Bauabschnitte / Kostenträger: 474

**3.5.6.1.70 Brandschutzbekleidung als Passstück, Feuerwiderstandsklasse R90-A, gemäß VDS-CEA 4001.**
Brandschutzbekleidung als Passstück,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  88,9 mm,
Bekleidungsdicke  60 mm.
Einschl. benötigte Menge an Fix-Kleber, Spannbänder oder Bindedraht sowie Alu Fix Klebeband.
Menge: 625,000 St
DIN 276-2018 / IBP: 474
Bauabschnitte / Kostenträger: 474

**3.5.6.1.80 Brandschutzbekleidung als Passstück, Feuerwiderstandsklasse R90-A, gemäß VDS-CEA 4001.**
Brandschutzbekleidung als Passstück,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  108,0 mm,
Bekleidungsdicke  60 mm.
Einschl. benötigte Menge an Fix-Kleber, Spannbänder oder Bindedraht sowie Alu Fix Klebeband.
Menge: 179,000 St
DIN 276-2018 / IBP: 474
Bauabschnitte / Kostenträger: 474

**3.5.6.1.90 Brandschutzbekleidung als Bogen, Feuerwiderstandsklasse R90-A, gemäß VDS-CEA 4001.**
Brandschutzbekleidung als Bogen,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  54,0 mm,
Bekleidungsdicke  60 mm.
Einschl. benötigte Menge an Fix-Kleber, Spannbänder oder Bindedraht sowie Alu Fix Klebeband.
Menge: 995,000 St
DIN 276-2018 / IBP: 474
Bauabschnitte / Kostenträger: 474

**3.5.6.1.100 Brandschutzbekleidung als Bogen, Feuerwiderstandsklasse R90-A, gemäß VDS-CEA 4001.**
Brandschutzbekleidung als Bogen,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  76,1 mm,
Bekleidungsdicke  60 mm.
Einschl. benötigte Menge an Fix-Kleber, Spannbänder oder Bindedraht sowie Alu Fix Klebeband.
Menge: 136,000 St
DIN 276-2018 / IBP: 474
Bauabschnitte / Kostenträger: 474

**3.5.6.1.110 Brandschutzbekleidung als Bogen, Feuerwiderstandsklasse R90-A, gemäß VDS-CEA 4001.**
Brandschutzbekleidung als Bogen,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  88,9 mm,
Bekleidungsdicke  60 mm.
Einschl. benötigte Menge an Fix-Kleber, Spannbänder oder Bindedraht sowie Alu Fix Klebeband.
Menge: 1023,000 St
DIN 276-2018 / IBP: 474
Bauabschnitte / Kostenträger: 474

**3.5.6.1.120 Brandschutzbekleidung als Bogen, Feuerwiderstandsklasse R90-A, gemäß VDS-CEA 4001.**
Brandschutzbekleidung als Bogen,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  108,0 mm,
Bekleidungsdicke  60 mm.
Einschl. benötigte Menge an Fix-Kleber, Spannbänder oder Bindedraht sowie Alu Fix Klebeband.
Menge: 292,000 St
DIN 276-2018 / IBP: 474
Bauabschnitte / Kostenträger: 474

**3.5.6.1.130 Brandschutzbekleidung als Ausschnitt, Feuerwiderstandsklasse R90-A, gemäß VDS-CEA 4001.**
Brandschutzbekleidung als Ausschnitt,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  54,0 mm,
Bekleidungsdicke  60 mm.
Einschl. benötigte Menge an Fix-Kleber, Spannbänder oder Bindedraht sowie Alu Fix Klebeband.
Menge: 316,000 St
DIN 276-2018 / IBP: 474
Bauabschnitte / Kostenträger: 474

**3.5.6.1.140 Brandschutzbekleidung als Ausschnitt, Feuerwiderstandsklasse R90-A, gemäß VDS-CEA 4001.**
Brandschutzbekleidung als Ausschnitt,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  76,1 mm,
Bekleidungsdicke  60 mm.
Einschl. benötigte Menge an Fix-Kleber, Spannbänder oder Bindedraht sowie Alu Fix Klebeband.
Menge: 44,000 St
DIN 276-2018 / IBP: 474
Bauabschnitte / Kostenträger: 474

**3.5.6.1.150 Brandschutzbekleidung als Ausschnitt, Feuerwiderstandsklasse R90-A, gemäß VDS-CEA 4001.**
Brandschutzbekleidung als Ausschnitt,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  88,9 mm,
Bekleidungsdicke  60 mm.
Einschl. benötigte Menge an Fix-Kleber, Spannbänder oder Bindedraht sowie Alu Fix Klebeband.
Menge: 325,000 St
DIN 276-2018 / IBP: 474
Bauabschnitte / Kostenträger: 474

**3.5.6.1.160 Brandschutzbekleidung als Ausschnitt, Feuerwiderstandsklasse R90-A, gemäß VDS-CEA 4001.**
Brandschutzbekleidung als Ausschnitt,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  108,0 mm,
Bekleidungsdicke  60 mm.
Einschl. benötigte Menge an Fix-Kleber, Spannbänder oder Bindedraht sowie Alu Fix Klebeband.
Menge: 93,000 St
DIN 276-2018 / IBP: 474
Bauabschnitte / Kostenträger: 474

**3.5.6.1.170 Brandschutzbekleidung von Rohrhalterungen einschl. Befestigung, Feuerwiderstandsklasse R90-A, gemäß VDS-CEA 4001.**
Brandschutzbekleidung von Rohrhalterungen einschl. Befestigung,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  88,9 mm,
Bekleidungsdicke  60 mm.
Einschl. benötigte Menge an Fix-Kleber, Spannbänder oder Bindedraht sowie Alu Fix Klebeband.
Menge: 252,000 St
DIN 276-2018 / IBP: 474
Bauabschnitte / Kostenträger: 474

*Hinweis*

### 4 419/479 ABWASSER-, WASSER-, GAS-, FEUERLÖSCHANLAGEN, SONSTIGES

#### 4.1 Installationssysteme

##### 4.1.1 Installationselemente, Traggerüste

###### 4.1.1.1 WT, WC, UR, AG, DU

*Hinweis: Installationselemente zum Einbau in einer Trockenbau-Vorwand bis 4,0 m Geschosshöhe (OKRF bis UKRD)*

*Hinweis*

*Hinweis: Handwaschbecken/Waschtisch für Wandarmatur*

**4.1.1.1.10 Installationsel. maxB 500 mm Vorwandmontage Metallprofilrahmen Waschbecken-El. höhen-tiefenverstellbar**
*** Leitbeschreibung
STLB-Bau 2025-10 045
Installationselement, Einbau in Trockenbauwand mit vorh. Unterkonstruktion aus Metall, Bekleidung wird gesondert vergütet,
max. Breite Installationselement '500' mm, für Vorwandmontage, aus Metallprofilrahmen-Konstruktion, pulverbeschichtet, für Aufbau auf Rohfußboden,

Oberkante Fertigfußboden '150' mm, Waschbecken-Element, mit Schallschutz DIN 4109-1, statisch belastbar durch Sanitärobjekte, als Wandarmatur, statisch selbsttragend, stufenlos höhen- und tiefenverstellbar,

Verstellbereich in mm '200'

stufenlos tiefenverstellbar, Verstellbereich in mm '20'

mit Füßen, statisch selbsttragend, Deckenwinkel und Wandwinkel, Fußstützen höhenverstellbar bis 20 cm, mit Befestigung und Anschlüssen für Zu- und Abläufe
Anzahl Zuläufe '2'
mit Abflussverrohrung, DN 50.
Menge: 292,000 St
DIN 276-2018 / IBP: 419
Bauabschnitte / Kostenträger: 419
*Unterbeschreibung 1 Zulassung für den Einbau in Vorwände Trockenbau mit einer Geschosshöhe (OKRF bis UKRD) bis 4,0 m. Einschl. sämtliches Befestigungsmaterial für den ordnungsgemäßen Einbau gemäß Herstellervorgaben*
*Unterbeschreibung 2 Einschl. Ausschubmodul*
Einschl. Ausschubmodul
Zur Direktmontage an Boden- und Deckenschienen (gleitender Deckenanschluss).
Verzinkt, höhenverstellbar, ohne Anbindung zu rückseitiger Wand oder Ständer, Anbindung des zuvor beschriebenen Installationselement

*Hinweis*

*Hinweis: Waschtisch barrierefrei für Wandarmatur, UP-Geruchsverschluss*

**4.1.1.1.20 Installationsel. maxB 500 mm Vorwandmontage Metallprofilrahmen Waschbecken-El. UP-Geruchverschluss höhen-tiefenverstellbar barrierefrei**
*** Leitbeschreibung
STLB-Bau 2025-10 045
Installationselement, Einbau in Trockenbauwand mit vorh. Unterkonstruktion aus Metall, Bekleidung wird gesondert vergütet,
max. Breite Installationselement '500' mm, für Vorwandmontage, aus Metallprofilrahmen-Konstruktion, pulverbeschichtet, für Aufbau auf Rohfußboden,

Oberkante Fertigfußboden '150' mm, Waschbecken-Element, mit UP-Geruchverschluss, mit Schallschutz DIN 4109-1, statisch belastbar durch Sanitärobjekte, als Wandarmatur, statisch selbsttragend, stufenlos höhen- und tiefenverstellbar,

Verstellbereich in mm '200'

stufenlos tiefenverstellbar, Verstellbereich in mm '20'

mit Füßen, statisch selbsttragend, Deckenwinkel und Wandwinkel, Fußstützen höhenverstellbar bis 20 cm, als barrierefreie Ausführung DIN 18040, mit Befestigung und Anschlüssen für Zu- und Abläufe
Anzahl Zuläufe '2'
mit Abflussverrohrung, DN 50, mit Wandeinbaugeruchverschluss.
Menge: 421,000 St
DIN 276-2018 / IBP: 419
Bauabschnitte / Kostenträger: 419
*Unterbeschreibung 1 Zulassung für den Einbau in Vorwände Trockenbau mit einer Geschosshöhe (OKRF bis UKRD) bis 4,0 m. Einschl. sämtliches Befestigungsmaterial für den ordnungsgemäßen Einbau gemäß Herstellervorgaben*
*Unterbeschreibung 2 Einschl. Ausschubmodul*
Einschl. Ausschubmodul
Zur Direktmontage an Boden- und Deckenschienen (gleitender Deckenanschluss).
Verzinkt, höhenverstellbar, ohne Anbindung zu rückseitiger Wand oder Ständer, Anbindung des zuvor beschriebenen Installationselement

*Hinweis*

*Hinweis: Waschtisch barrierefrei für Wandarmatur, UP-Geruchsverschluss*

**4.1.1.1.30 Verstärkungsblech für Installationselement für Waschtische**
Verstärkungsblech für Installationselement für Waschtische
Zur Erhöhung der maximalen Belastung auf 300 kg (Mitte Waschtisch)
Für Waschtischkeramiken mit Breite > 45 cm
Menge: 10,000 St
DIN 276-2018 / IBP: 419
Bauabschnitte / Kostenträger: 419

*Hinweis*

*Hinweis: WC für Personal, Besucher*

**4.1.1.1.40 Installationsel. maxB 500 mm Vorwandmontage Metallprofilrahmen WC-El. Einbauspülkasten höhen-tiefenverstellbar**
*** Leitbeschreibung
STLB-Bau 2025-10 045
Installationselement, Einbau in Trockenbauwand mit vorh. Unterkonstruktion aus Metall, Bekleidung wird gesondert vergütet,
max. Breite Installationselement '500' mm, für Vorwandmontage, aus Metallprofilrahmen-Konstruktion, pulverbeschichtet, für Aufbau auf Rohfußboden,

Oberkante Fertigfußboden '150' mm, WC-Element, mit Einbauspülkasten DIN EN 14055, sichtbare Auslösung des Spülvorgangs von vorne, Auslösung der Spülung manuell, Auslöseart mechanisch, mit Schallschutz DIN 4109-1, statisch belastbar durch Sanitärobjekte, statisch selbsttragend, stufenlos höhen- und tiefenverstellbar,

Verstellbereich in mm '200'

stufenlos tiefenverstellbar, Verstellbereich in mm '20'

mit Füßen, statisch selbsttragend, Deckenwinkel und Wandwinkel, Fußstützen höhenverstellbar bis 20 cm, mit Befestigung und Anschlüssen für Zu- und Abläufe
Anzahl Zuläufe '1'
mit Abflussverrohrung, DN 100.
Menge: 171,000 St
DIN 276-2018 / IBP: 419
Bauabschnitte / Kostenträger: 419
*Unterbeschreibung 1 Zulassung für den Einbau in Vorwände Trockenbau mit einer Geschosshöhe (OKRF bis UKRD) bis 4,0 m. Einschl. sämtliches Befestigungsmaterial für den ordnungsgemäßen Einbau gemäß Herstellervorgaben*
*Unterbeschreibung 2 Einschl. Ausschubmodul*
Einschl. Ausschubmodul
Zur Direktmontage an Boden- und Deckenschienen (gleitender Deckenanschluss).
Verzinkt, höhenverstellbar, ohne Anbindung zu rückseitiger Wand oder Ständer, Anbindung des zuvor beschriebenen Installationselement

*Hinweis*

*Hinweis*

*Hinweis: WC für Patient mit seitlichen Befestigungsplatten für Stützklappgriffe, Vorhaltung Platz für Einbauregal*

**4.1.1.1.50 Installationsel. maxB 880 mm Vorwandmontage Metallprofilrahmen WC-El. Einbauspülkasten höhen-tiefenverstellbar barrierefr. Befestig.mög. Stü.klappgrif.**
*** Leitbeschreibung
STLB-Bau 2025-10 045
Installationselement, Einbau in Trockenbauwand mit vorh. Unterkonstruktion aus Metall, Bekleidung wird gesondert vergütet,
max. Breite Installationselement '880' mm, für Vorwandmontage, aus Metallprofilrahmen-Konstruktion, pulverbeschichtet, für Aufbau auf Rohfußboden,

Oberkante Fertigfußboden '150' mm, WC-Element, mit Einbauspülkasten DIN EN 14055, sichtbare Auslösung des Spülvorgangs von vorne, Auslösung der Spülung manuell, Auslöseart mechanisch, mit Schallschutz DIN 4109-1, statisch belastbar durch Sanitärobjekte, statisch selbsttragend, stufenlos höhen- und tiefenverstellbar,

Verstellbereich in mm '200'

stufenlos tiefenverstellbar, Verstellbereich in mm '20'

mit Füßen, statisch selbsttragend, Deckenwinkel und Wandwinkel, Fußstützen höhenverstellbar bis 20 cm, als barrierefreie Ausführung DIN 18040, mit Befestigungsmöglichkeiten für Stützklappgriffe, Ausführung für 2 Griffe, mit Befestigung und Anschlüssen für Zu- und Abläufe
Anzahl Zuläufe '1'
mit Leerrohr für Elektroanschluss, mit Abflussverrohrung, DN 100.
Menge: 415,000 St
DIN 276-2018 / IBP: 419
Bauabschnitte / Kostenträger: 419
*Unterbeschreibung 1 Zulassung für den Einbau in Vorwände Trockenbau mit einer Geschosshöhe (OKRF bis UKRD) bis 4,0 m. Einschl. sämtliches Befestigungsmaterial für den ordnungsgemäßen Einbau gemäß Herstellervorgaben*
*Unterbeschreibung 2 Einschl. Ausschubmodul*
Einschl. Ausschubmodul
Zur Direktmontage an Boden- und Deckenschienen (gleitender Deckenanschluss).
Verzinkt, höhenverstellbar, ohne Anbindung zu rückseitiger Wand oder Ständer, Anbindung des zuvor beschriebenen Installationselement

*Hinweis*

*Hinweis*

*Hinweis: WC Adipositas für Stand-WC mit seitlichen Befestigungsplatten für Stützklappgriffe, Rückenstütze, Spülauslösung über Griff(e)*

**4.1.1.1.60 Installationsel. maxB 880 mm Vorwandmontage Metallprofilrahmen WC-El. Einbauspülkasten höhen-tiefenverstellbar barrierefr. Befestig.mög. Stütze Griffe**
*** Leitbeschreibung
STLB-Bau 2025-10 045
Installationselement, Einbau in Trockenbauwand mit vorh. Unterkonstruktion aus Metall, Bekleidung wird gesondert vergütet,
max. Breite Installationselement '880' mm, für Vorwandmontage, aus Metallprofilrahmen-Konstruktion, pulverbeschichtet, für Aufbau auf Rohfußboden,

Oberkante Fertigfußboden '150' mm, WC-Element, mit Einbauspülkasten DIN EN 14055, sichtbare Auslösung des Spülvorgangs von vorne, Auslösung der Spülung elektronisch über Stützklappgriff (Netz), Auslöseart elektronisch, mit Schallschutz DIN 4109-1, statisch belastbar durch Sanitärobjekte, statisch selbsttragend, stufenlos höhen- und tiefenverstellbar,

Verstellbereich in mm '200'

stufenlos tiefenverstellbar, Verstellbereich in mm '20'

mit Füßen, statisch selbsttragend, Deckenwinkel und Wandwinkel, Fußstützen höhenverstellbar bis 20 cm, als barrierefreie Ausführung DIN 18040, mit Befestigungsmöglichkeiten für Rückenstütze und Stützklappgriffe, Ausführung für 2 Griffe, mit Befestigung und Anschlüssen für Zu- und Abläufe
Anzahl Zuläufe '1'
mit Leerrohr für Elektroanschluss, mit Abflussverrohrung, DN 100.
Menge: 10,000 St
DIN 276-2018 / IBP: 419
Bauabschnitte / Kostenträger: 419
*Unterbeschreibung 1 Zulassung für den Einbau in Vorwände Trockenbau mit einer Geschosshöhe (OKRF bis UKRD) bis 4,0 m. Einschl. sämtliches Befestigungsmaterial für den ordnungsgemäßen Einbau gemäß Herstellervorgaben*
*Unterbeschreibung 2 Einschl. Spülarmatur für WC, elektronisch gesteuert, Auslösung radarelektronisch, mit zusätzlicher manueller Auslösung, Bemessungsbetriebsspannung 230 V AC, für Einbau in Feuchtraum, für Spülkasten mit elektrischer Auslösung, mit einstellbarer Zwangsspülung, Spülarmatur für Wandeinbau, mit Wandabdeckplatte aus nichtrostendem Stahl, Werkstoff-Nr 1.4301, gebürstet, als Fernauslöser für Spülkasten, Magnethebersatz für Spülkasten 24 V AC, Sensor integriert in Stützklappgriff, mit zusätzlicher manueller Auslösung.*
*Unterbeschreibung 3 Einschl. Rohbauset für Wandeinbau, für WC-Spül-Wandeinbauarmatur, elektronisch gesteuert, Einbautiefe bis 100 mm.*
*Unterbeschreibung 4 Einschl. Ausschubmodul*
Einschl. Ausschubmodul
Zur Direktmontage an Boden- und Deckenschienen (gleitender Deckenanschluss).
Verzinkt, höhenverstellbar, ohne Anbindung zu rückseitiger Wand oder Ständer, Anbindung des zuvor beschriebenen Installationselement

*Hinweis*

*Hinweis*

*Hinweis: Urinal für autom. Spülauslösung durch Leitfähigkeitsmessung, Steuerung im Urinal integriert*

**4.1.1.1.70 Installationsel. maxB 500 mm Vorwandmontage Metallprofilrahmen Urinal-El. höhen-tiefenverstellbar**
*** Leitbeschreibung
STLB-Bau 2025-10 045
Installationselement, Einbau in Trockenbauwand mit vorh. Unterkonstruktion aus Metall, Bekleidung wird gesondert vergütet,
max. Breite Installationselement '500' mm, für Vorwandmontage, aus Metallprofilrahmen-Konstruktion, pulverbeschichtet, für Aufbau auf Rohfußboden,

Oberkante Fertigfußboden '150' mm, Urinal-Element, Auslösung der Spülung durch Leitfähigkeitsmessung, nutzungsgesteuert, mit Schallschutz DIN 4109-1, statisch belastbar durch Sanitärobjekte, statisch selbsttragend, stufenlos höhen- und tiefenverstellbar,

Verstellbereich in mm '200'

stufenlos tiefenverstellbar, Verstellbereich in mm '20'

mit Füßen, statisch selbsttragend, Deckenwinkel und Wandwinkel, Fußstützen höhenverstellbar bis 20 cm, mit Befestigung und Anschlüssen für Zu- und Abläufe
Anzahl Zuläufe '1'
mit Leerrohr für Elektroanschluss, mit Abflussverrohrung, DN 50.
Menge: 66,000 St
DIN 276-2018 / IBP: 419
Bauabschnitte / Kostenträger: 419
*Unterbeschreibung 1 Zulassung für den Einbau in Vorwände Trockenbau mit einer Geschosshöhe (OKRF bis UKRD) bis 4,0 m. Einschl. sämtliches Befestigungsmaterial für den ordnungsgemäßen Einbau gemäß Herstellervorgaben*
*Unterbeschreibung 2 Einschl. Zulauftraverse für Urinal mit Sprühkopf*
*Unterbeschreibung 3 Einschl. Ausschubmodul*
Einschl. Ausschubmodul
Zur Direktmontage an Boden- und Deckenschienen (gleitender Deckenanschluss).
Verzinkt, höhenverstellbar, ohne Anbindung zu rückseitiger Wand oder Ständer, Anbindung des zuvor beschriebenen Installationselement

*Hinweis*

*Hinweis: Ausgussbecken für Wandarmatur*

**4.1.1.1.80 Installationsel. maxB 500 mm Vorwandmontage Metallprofilrahmen Ausgussbecken-El. höhen-tiefenverstellbar**
*** Leitbeschreibung
STLB-Bau 2025-10 045
Installationselement, Einbau in Trockenbauwand mit vorh. Unterkonstruktion aus Metall, Bekleidung wird gesondert vergütet,
max. Breite Installationselement '500' mm, für Vorwandmontage, aus Metallprofilrahmen-Konstruktion, pulverbeschichtet, für Aufbau auf Rohfußboden,

Oberkante Fertigfußboden '150' mm, Ausgussbecken-Element, mit Schallschutz DIN 4109-1, statisch belastbar durch Sanitärobjekte, als Wandarmatur, statisch selbsttragend, stufenlos höhen- und tiefenverstellbar,

Verstellbereich in mm '200'

stufenlos tiefenverstellbar, Verstellbereich in mm '20'

mit Füßen, statisch selbsttragend, Deckenwinkel und Wandwinkel, Fußstützen höhenverstellbar bis 20 cm, mit Befestigung und Anschlüssen für Zu- und Abläufe
Anzahl Zuläufe '2'
mit Abflussverrohrung, DN 50.
Menge: 36,000 St
DIN 276-2018 / IBP: 419
Bauabschnitte / Kostenträger: 419
*Unterbeschreibung 1 Zulassung für den Einbau in Vorwände Trockenbau mit einer Geschosshöhe (OKRF bis UKRD) bis 4,0 m. Einschl. sämtliches Befestigungsmaterial für den ordnungsgemäßen Einbau gemäß Herstellervorgaben*
*Unterbeschreibung 2 Einschl. Ausschubmodul*
Einschl. Ausschubmodul
Zur Direktmontage an Boden- und Deckenschienen (gleitender Deckenanschluss).
Verzinkt, höhenverstellbar, ohne Anbindung zu rückseitiger Wand oder Ständer, Anbindung des zuvor beschriebenen Installationselement

*Hinweis*

*Hinweis: Dusche, Spüle, Möbel-Waschbecken, Arbeitspflegekombination für Wandarmatur*

**4.1.1.1.90 Traverse Wandbatterie**
*** Leitbeschreibung
STLB-Bau 2025-10 039
Traverse im Wandhohlraum, aus Stahlprofilen, verzinkt, für Sanitärausstattungsgegenstände, Wandbatterie, höhen- und seitenverstellbar, mit Halterung für Wandbatterie.
Menge: 493,000 St
DIN 276-2018 / IBP: 419
Bauabschnitte / Kostenträger: 419
*Unterbeschreibung 1 Zulassung für den Einbau in Vorwände Trockenbau mit einer Geschosshöhe (OKRF bis UKRD) bis 4,0 m. Einschl. sämtliches Befestigungsmaterial für den ordnungsgemäßen Einbau gemäß Herstellervorgaben*

*Hinweis*

*Hinweis*

*Hinweis: Installationselemente zum Einbau in einer Trockenbau-Wand bis 5,0 m Geschosshöhe (OKRF bis UKRD)*

*Hinweis*

*Hinweis: Handwaschbecken/Waschtisch für Wandarmatur*

**4.1.1.1.100 Installationsel. maxB 500 mm Vorwandmontage Metallprofilrahmen Waschbecken-El. höhen-tiefenverstellbar**
*** Leitbeschreibung
STLB-Bau 2025-10 045
Installationselement, Einbau in Trockenbauwand mit vorh. Unterkonstruktion aus Metall, Bekleidung wird gesondert vergütet,
max. Breite Installationselement '500' mm, für Vorwandmontage, aus Metallprofilrahmen-Konstruktion, pulverbeschichtet, für Aufbau auf Rohfußboden,

Oberkante Fertigfußboden '150' mm, Waschbecken-Element, mit Schallschutz DIN 4109-1, statisch belastbar durch Sanitärobjekte, als Wandarmatur, für Einbaubefestigung, statisch selbsttragend, stufenlos höhen- und tiefenverstellbar,

Verstellbereich in mm '200'

stufenlos tiefenverstellbar, Verstellbereich in mm '20'

mit Füßen, statisch selbsttragend und Wandwinkel, Fußstützen höhenverstellbar bis 20 cm, mit Befestigung und Anschlüssen für Zu- und Abläufe
Anzahl Zuläufe '2'
mit Abflussverrohrung, DN 50.
Menge: 39,000 St
DIN 276-2018 / IBP: 419
Bauabschnitte / Kostenträger: 419
*Unterbeschreibung 1 Zulassung für den Einbau in Vorwände Trockenbau mit einer Geschosshöhe (OKRF bis UKRD) bis 5,0 m. Einschl. sämtliches Befestigungsmaterial für den ordnungsgemäßen Einbau gemäß Herstellervorgaben*

*Hinweis*

*Hinweis*

*Hinweis: Waschtisch barrierefrei für Wandarmatur, UP-Geruchsverschluss*

**4.1.1.1.110 Installationsel. maxB 500 mm Vorwandmontage Metallprofilrahmen Waschbecken-El. UP-Geruchverschluss höhen-tiefenverstellbar barrierefrei**
*** Leitbeschreibung
STLB-Bau 2025-10 045
Installationselement, Einbau in Trockenbauwand mit vorh. Unterkonstruktion aus Metall, Bekleidung wird gesondert vergütet,
max. Breite Installationselement '500' mm, für Vorwandmontage, aus Metallprofilrahmen-Konstruktion, pulverbeschichtet, für Aufbau auf Rohfußboden,

Oberkante Fertigfußboden '150' mm, Waschbecken-Element, mit UP-Geruchverschluss, mit Schallschutz DIN 4109-1, statisch belastbar durch Sanitärobjekte, als Wandarmatur, für Einbaubefestigung, statisch selbsttragend, stufenlos höhen- und tiefenverstellbar,

Verstellbereich in mm '200'

stufenlos tiefenverstellbar, Verstellbereich in mm '20'

mit Füßen, statisch selbsttragend und Wandwinkel, Fußstützen höhenverstellbar bis 20 cm, als barrierefreie Ausführung DIN 18040, mit Befestigung und Anschlüssen für Zu- und Abläufe
Anzahl Zuläufe '2'
mit Abflussverrohrung, DN 50, mit Wandeinbaugeruchverschluss.
Menge: 3,000 St
DIN 276-2018 / IBP: 419
Bauabschnitte / Kostenträger: 419
*Unterbeschreibung 1 Zulassung für den Einbau in Vorwände Trockenbau mit einer Geschosshöhe (OKRF bis UKRD) bis 5,0 m. Einschl. sämtliches Befestigungsmaterial für den ordnungsgemäßen Einbau gemäß Herstellervorgaben*

*Hinweis*

*Hinweis*

*Hinweis: Urinal für autom. Spülauslösung durch Leitfähigkeitsmessung, Steuerung im Urinal integriert*

**4.1.1.1.120 Installationsel. maxB 500 mm Vorwandmontage Metallprofilrahmen Urinal-El. höhen-tiefenverstellbar**
*** Leitbeschreibung
STLB-Bau 2025-10 045
Installationselement, Einbau in Trockenbauwand mit vorh. Unterkonstruktion aus Metall, Bekleidung wird gesondert vergütet,
max. Breite Installationselement '500' mm, für Vorwandmontage, aus Metallprofilrahmen-Konstruktion, pulverbeschichtet, für Aufbau auf Rohfußboden,

Oberkante Fertigfußboden '150' mm, Urinal-Element, Auslösung der Spülung durch Leitfähigkeitsmessung, nutzungsgesteuert, mit Schallschutz DIN 4109-1, statisch belastbar durch Sanitärobjekte, statisch selbsttragend, stufenlos höhen- und tiefenverstellbar,

Verstellbereich in mm '200'

stufenlos tiefenverstellbar, Verstellbereich in mm '20'

mit Füßen, statisch selbsttragend, Deckenwinkel und Wandwinkel, Fußstützen höhenverstellbar bis 20 cm, mit Befestigung und Anschlüssen für Zu- und Abläufe
Anzahl Zuläufe '1'
mit Leerrohr für Elektroanschluss, mit Abflussverrohrung, DN 50.
Menge: 7,000 St
DIN 276-2018 / IBP: 419
Bauabschnitte / Kostenträger: 419
*Unterbeschreibung 1 Zulassung für den Einbau in Vorwände Trockenbau mit einer Geschosshöhe (OKRF bis UKRD) bis 4,0 m. Einschl. sämtliches Befestigungsmaterial für den ordnungsgemäßen Einbau gemäß Herstellervorgaben*

*Hinweis*

*Hinweis: Ausgussbecken für Wandarmatur*

**4.1.1.1.130 Installationsel. maxB 500 mm Vorwandmontage Metallprofilrahmen Ausgussbecken-El. höhen-tiefenverstellbar**
*** Leitbeschreibung
STLB-Bau 2025-10 045
Installationselement, Einbau in Trockenbauwand mit vorh. Unterkonstruktion aus Metall, Bekleidung wird gesondert vergütet,
max. Breite Installationselement '500' mm, für Vorwandmontage, aus Metallprofilrahmen-Konstruktion, pulverbeschichtet, für Aufbau auf Rohfußboden,

Oberkante Fertigfußboden '150' mm, Ausgussbecken-Element, mit Schallschutz DIN 4109-1, statisch belastbar durch Sanitärobjekte, als Wandarmatur, statisch selbsttragend, stufenlos höhen- und tiefenverstellbar,

Verstellbereich in mm '200'

stufenlos tiefenverstellbar, Verstellbereich in mm '20'

mit Füßen, statisch selbsttragend, Deckenwinkel und Wandwinkel, Fußstützen höhenverstellbar bis 20 cm, mit Befestigung und Anschlüssen für Zu- und Abläufe
Anzahl Zuläufe '2'
mit Abflussverrohrung, DN 50.
Menge: 4,000 St
DIN 276-2018 / IBP: 419
Bauabschnitte / Kostenträger: 419
*Unterbeschreibung 1 Zulassung für den Einbau in Vorwände Trockenbau mit einer Geschosshöhe (OKRF bis UKRD) bis 4,0 m. Einschl. sämtliches Befestigungsmaterial für den ordnungsgemäßen Einbau gemäß Herstellervorgaben*

*Hinweis*

*Hinweis: Dusche, Spüle, Möbel-Waschbecken, Arbeitspflegekombination für Wandarmatur*

**4.1.1.1.140 Traverse Wandbatterie**
*** Leitbeschreibung
STLB-Bau 2025-10 039
Traverse im Wandhohlraum, aus Stahlprofilen, verzinkt, für Sanitärausstattungsgegenstände, Wandbatterie, höhen- und seitenverstellbar, mit Halterung für Wandbatterie.
Menge: 67,000 St
DIN 276-2018 / IBP: 419
Bauabschnitte / Kostenträger: 419
*Unterbeschreibung 1 Zulassung für den Einbau in Vorwände Trockenbau mit einer Geschosshöhe (OKRF bis UKRD) bis 5,0 m. Einschl. sämtliches Befestigungsmaterial für den ordnungsgemäßen Einbau gemäß Herstellervorgaben*

**4.1.1.1.150 Traverse**
STLB-Bau 2026-04 039
Traverse im Wandhohlraum, aus Stahlprofilen, verzinkt, für Sanitärausstattungsgegenstände, höhen- und seitenverstellbar, mit Halterung für Ablaufrohr.
Menge: 93,000 St
DIN 276-2018 / IBP: 419
Bauabschnitte / Kostenträger: 419

*Hinweis*

**4.1.1.1.160 Traverse für Rohrleitungen und Armaturen**
Traverse für Rohrleitungen und Armaturen

für Metallständer- und Leichtbauwände,
als Einzelelement aus korrosionsgeschütztem Stahlprofil,
für Befestigung von Rohrleitungen,
Armaturen, Rohrschellen, Armaturenwinkel,
Traversenmaß bis 750 mm,
Breite ca. 50 mm,
Stärke min. 3,0 mm,
mit Befestigungsmaterial an Metallprofilen,
mit 4 Kantungen, Herstellung auf individuelles Maß
Menge: 1250,000 St
DIN 276-2018 / IBP: 419
Bauabschnitte / Kostenträger: 419

*Hinweis*

##### 4.1.2 Sonstiges

###### 4.1.2.1 Installationssysteme, sonstiges

*Hinweis*

**4.1.2.1.10 Schallschutzset als selbstklebende Schallschutzmatte,**
Schallschutzset als selbstklebende Schallschutzmatte,
für alle Wand-WC's, Waschtische, Urinale und Ausgussbecken,
mit Auschnitten für Ab- und Zulauf sowie zwei Schallschutzhülsen für Befestigungsschrauben.
Menge: 1168,000 St
DIN 276-2018 / IBP: 419
Bauabschnitte / Kostenträger: 419

**4.1.2.1.20 Fugenabdichtung elast.Dichtstoff Silikon B 6mm**
STLB-Bau 2025-10 045
Fugenabdichtung mit elastischem Dichtstoff DIN EN 15651-3, Basis Silikon, Fugenbreite 6 mm, zwischen Sanitärausstattungsgegenstand, Rückwand- und Bodenbelag.
Menge: 1268,000 M
DIN 276-2018 / IBP: 419
Bauabschnitte / Kostenträger: 419

**4.1.2.1.30 Wandscheibenabdichtungsset nach DIN 18534 für 1/2" bestehend aus:**
Wandscheibenabdichtungsset nach DIN 18534 für 1/2" bestehend aus:
- 1 St. Wandscheibenabdichtung zur Erstellung von Armaturenanschlüssen gemäß stabiler Kunststoffkörper mit fest verbundener Weichkomponente als Dichtung zur Wandscheibe, Vertiefungen auf der gesamten Funktionsfläche zum passgenauen Kürzen, wasserdicht
- 1 St. Abdrückstopfen für Wandscheibenabdichtung für Dichtheitsprüfung mit Druckluft, Inertgas oder Wasser, mit Metallgewindeeinsatz G1/2", Flachdichtung
- 1 St. Dichtmanschette für Wandscheiben in 1/2" aus Vlies mit Gummi-Dichtkragen
Menge: 1804,000 St
DIN 276-2018 / IBP: 419
Bauabschnitte / Kostenträger: 419

**4.1.2.1.40 Wandscheibenabdichtungsset nach DIN 18534 für 3/4" bestehend aus:**
Wandscheibenabdichtungsset nach DIN 18534 für 3/4" bestehend aus:
- 1 St. Wandscheibenabdichtung zur Erstellung von Armaturenanschlüssen gemäß stabiler Kunststoffkörper mit fest verbundener Weichkomponente als Dichtung zur Wandscheibe, Vertiefungen auf der gesamten Funktionsfläche zum passgenauen Kürzen, wasserdicht
- 1 St. Abdrückstopfen für Wandscheibenabdichtung für Dichtheitsprüfung mit Druckluft, Inertgas oder Wasser, mit Metallgewindeeinsatz G3/4", Flachdichtung
- 1 St. Dichtmanschette für Wandscheiben in 3/4" aus Vlies mit Gummi-Dichtkragen
Menge: 124,000 St
DIN 276-2018 / IBP: 419
Bauabschnitte / Kostenträger: 419

**4.1.2.1.50 Versiegeln von Hohlräumen hinter Armaturenanschlüssen**
Versiegeln von Hohlräumen hinter Armaturenanschlüssen
von Wandarmaturen mit elastischem Dichtstoff, Basis Silicon.
Menge: 1480,000 St
DIN 276-2018 / IBP: 419
Bauabschnitte / Kostenträger: 419

*Hinweis*

#### 4.2 Anschlüsse, Verschlüsse und Einbauten

##### 4.2.1 Allgemeines

###### 4.2.1.1 Schutzmaßnahmen

*Hinweis*

**4.2.1.1.10 Abdeckung von Einrichtungen/Geräten mit PE-Folie, schwerentflammbar, in Einzelflächen bis 5 m2, einschl. Unterkonstruktion, umlaufende Anschlüsse an angrenzende Bauteile und Durchdringungen sowie alle Stoßstellen staubdicht, herstellen, reinigen und entfernen, Entsorgung wird gesondert vergütet.**
Menge: 50,000 m2
DIN 276-2018 / IBP: 419
Bauabschnitte / Kostenträger: 419

**4.2.1.1.20 Abdeckung von Einrichtungen/Geräten mit PE-Folie, schwerentflammbar, in Einzelflächen über 5 bis 10 m2, einschl. Unterkonstruktion, umlaufende Anschlüsse an angrenzende Bauteile und Durchdringungen sowie alle Stoßstellen staubdicht, herstellen, reinigen und entfernen, Entsorgung wird gesondert vergütet.**
Menge: 50,000 m2
DIN 276-2018 / IBP: 419
Bauabschnitte / Kostenträger: 419

**4.2.1.1.30 Abdeckung von Einrichtungen/Geräten mit PE-Folie, schwerentflammbar, in Einzelflächen über 10 bis 20 m2, einschl. Unterkonstruktion, umlaufende Anschlüsse an angrenzende Bauteile und Durchdringungen sowie alle Stoßstellen staubdicht, herstellen, reinigen und entfernen, Entsorgung wird gesondert vergütet.**
Menge: 100,000 m2
DIN 276-2018 / IBP: 419
Bauabschnitte / Kostenträger: 419

**4.2.1.1.40 Abdeckung von Einrichtungen/Geräten mit PE-Folie, schwerentflammbar, in Einzelflächen über 20 bis 50 m2, einschl. Unterkonstruktion, umlaufende Anschlüsse an angrenzende Bauteile und Durchdringungen sowie alle Stoßstellen staubdicht, herstellen, reinigen und entfernen, Entsorgung wird gesondert vergütet.**
Menge: 200,000 m2
DIN 276-2018 / IBP: 419
Bauabschnitte / Kostenträger: 419

**4.2.1.1.50 Umhüllung von Einrichtungen/Geräten mit PE-Folie, schwerentflammbar, in Einzelflächen bis 5 m2, umlaufende Anschlüsse an angrenzende Bauteile und Durchdringungen sowie alle Stoßstellen staubdicht, herstellen, reinigen und entfernen, Entsorgung wird gesondert vergütet.**
Menge: 50,000 m2
DIN 276-2018 / IBP: 419
Bauabschnitte / Kostenträger: 419

**4.2.1.1.60 Umhüllung von Einrichtungen/Geräten mit PE-Folie, schwerentflammbar, in Einzelflächen über 5 bis 10 m2, umlaufende Anschlüsse an angrenzende Bauteile und Durchdringungen**
Menge: 50,000 m2
DIN 276-2018 / IBP: 419
Bauabschnitte / Kostenträger: 419

**4.2.1.1.70 Umhüllung von Einrichtungen/Geräten mit PE-Folie, schwerentflammbar, in Einzelflächen über 10 bis 20 m2, umlaufende Anschlüsse an angrenzende Bauteile und Durchdringungen**
Menge: 100,000 m2
DIN 276-2018 / IBP: 419
Bauabschnitte / Kostenträger: 419

*Hinweis*

**4.2.1.1.80 Schutzvorhang aus gewebeverstärkter PE-/PP-Folie, schwerentflammbar, in Einzelflächen bis 5 m2, umlaufende Anschlüsse an angrenzende Bauteile und Durchdringungen sowie alle Stoßstellen staubdicht, herstellen, reinigen und entfernen, Entsorgung wird gesondert vergütet.**
Menge: 50,000 m2
DIN 276-2018 / IBP: 419
Bauabschnitte / Kostenträger: 419

**4.2.1.1.90 Schutzvorhang aus gewebeverstärkter PE-/PP-Folie, schwerentflammbar, in Einzelflächen über 5 bis 10 m2, umlaufende Anschlüsse an angrenzende Bauteile und Durchdringungen sowie alle Stoßstellen staubdicht, herstellen, reinigen und entfernen, Entsorgung wird gesondert vergütet.**
Menge: 50,000 m2
DIN 276-2018 / IBP: 419
Bauabschnitte / Kostenträger: 419

*Hinweis*

##### 4.2.2 Anschlüsse

###### 4.2.2.1 Abwasser

*Hinweis: Nachfolgende Anschlüsse beziehen sich auf alle die unter Rohrleitungen genannten Medien, Montageorte und -höhen sowie ggf. zusätzlich beschriebene Sicherungsmaßnahmen.*
Nachfolgende Anschlüsse beziehen sich auf alle die unter Rohrleitungen genannten Medien, Montageorte und -höhen sowie ggf. zusätzlich beschriebene Sicherungsmaßnahmen.
Behinderungen durch beengte Montage- und Platzverhältnisse sind grundsätzlich in den Einheitspreisen mit einzukalkulieren.

*Hinweis*

*Hinweis: Anschlüsse an bauseitige Dachabläufe*

**4.2.2.1.10 Anschluss herstellen Dachablauf DN80 Manschettenverbindung Gussrohr DN80**
STLB-Bau 2025-10 044
Anschluss herstellen, an vorh. Dachablauf, DN 80, durch Manschettenverbindung, mit Gusseisenrohr DIN EN 877 und DIN 19522, 2. DN 80, Anschlussformstück und Dichtungsmittel werden gesondert vergütet, Ausführung gemäß Einzelbeschreibung,
Einzelbeschreibungs-Nr 'Dachablauf aus Gusseisen. Behinderungen durch beengte Montage- und Platzverhältnisse ist in dem Einheitspreis mit einzukalkulieren'.
Menge: 200,000 St
DIN 276-2018 / IBP: 419
Bauabschnitte / Kostenträger: 419

**4.2.2.1.20 Anschluss herstellen Dachablauf DN100 Manschettenverbindung Gussrohr DN100**
STLB-Bau 2025-10 044
Anschluss herstellen, an vorh. Dachablauf, DN 100, durch Manschettenverbindung, mit Gusseisenrohr DIN EN 877 und DIN 19522, 2. DN 100, Anschlussformstück und Dichtungsmittel werden gesondert vergütet, Ausführung gemäß Einzelbeschreibung,
Einzelbeschreibungs-Nr 'Dachablauf aus Gusseisen. Behinderungen durch beengte Montage- und Platzverhältnisse ist in dem Einheitspreis mit einzukalkulieren'.
Menge: 110,000 St
DIN 276-2018 / IBP: 419
Bauabschnitte / Kostenträger: 419

*Hinweis*

*Hinweis: Anschlüsse an bauseitige Schmutzwasserentlüftungen*

**4.2.2.1.30 Anschluss herstellen DN80 Manschettenverbindung Gussrohr DN80**
STLB-Bau 2025-10 044
Anschluss herstellen, DN 80, durch Manschettenverbindung, mit Gusseisenrohr DIN EN 877 und DIN 19522, 2. DN 80, Anschlussformstück und Dichtungsmittel werden gesondert vergütet, Ausführung gemäß Einzelbeschreibung,
Einzelbeschreibungs-Nr 'an bauseitige Schmutzwasserdachentlüftung aus Gusseisen. Behinderungen durch beengte Montage- und Platzverhältnisse ist in dem Einheitspreis mit einzukalkulieren'.
Menge: 38,000 St
DIN 276-2018 / IBP: 419
Bauabschnitte / Kostenträger: 419

**4.2.2.1.40 Anschluss herstellen DN100 Manschettenverbindung Gussrohr DN100**
STLB-Bau 2025-10 044
Anschluss herstellen, DN 100, durch Manschettenverbindung, mit Gusseisenrohr DIN EN 877 und DIN 19522, 2. DN 100, Anschlussformstück und Dichtungsmittel werden gesondert vergütet, Ausführung gemäß Einzelbeschreibung,
Einzelbeschreibungs-Nr 'an bauseitige Schmutzwasserdachentlüftung aus Gusseisen. Behinderungen durch beengte Montage- und Platzverhältnisse ist in dem Einheitspreis mit einzukalkulieren'.
Menge: 127,000 St
DIN 276-2018 / IBP: 419
Bauabschnitte / Kostenträger: 419

**4.2.2.1.50 Anschluss herstellen DN125 Manschettenverbindung Gussrohr DN125**
STLB-Bau 2025-10 044
Anschluss herstellen, DN 125, durch Manschettenverbindung, mit Gusseisenrohr DIN EN 877 und DIN 19522, 2. DN 125, Anschlussformstück und Dichtungsmittel werden gesondert vergütet, Ausführung gemäß Einzelbeschreibung,
Einzelbeschreibungs-Nr 'an bauseitige Schmutzwasserdachentlüftung aus Gusseisen. Behinderungen durch beengte Montage- und Platzverhältnisse ist in dem Einheitspreis mit einzukalkulieren'.
Menge: 18,000 St
DIN 276-2018 / IBP: 419
Bauabschnitte / Kostenträger: 419

**4.2.2.1.60 Anschluss herstellen DN150 Manschettenverbindung Gussrohr DN150**
STLB-Bau 2025-10 044
Anschluss herstellen, DN 150, durch Manschettenverbindung, mit Gusseisenrohr DIN EN 877 und DIN 19522, 2. DN 150, Anschlussformstück und Dichtungsmittel werden gesondert vergütet, Ausführung gemäß Einzelbeschreibung,
Einzelbeschreibungs-Nr 'an bauseitige Schmutzwasserdachentlüftung aus Gusseisen. Behinderungen durch beengte Montage- und Platzverhältnisse ist in dem Einheitspreis mit einzukalkulieren'.
Menge: 3,000 St
DIN 276-2018 / IBP: 419
Bauabschnitte / Kostenträger: 419

*Hinweis*

*Hinweis: Anschlüsse an bauseitige Grundleitungen*

**4.2.2.1.70 Anschluss herstellen Abwasser-Grundltg DN100 Steckmuffe Gussrohr DN100**
STLB-Bau 2026-04 044
Anschluss herstellen, an vorh. Abwasser-Grundleitung, aus Kunststoffrohr, DN 100, durch Steckmuffenverbindung, mit Gusseisenrohr DIN EN 877 und DIN 19522, 2. DN 100, einschl. Anschlussformstück und Dichtungsmittel, Ausführung gemäß Einzelbeschreibung,
Einzelbeschreibungs-Nr 'Behinderungen durch beengte Montage- und Platzverhältnisse ist in dem Einheitspreis mit einzukalkulieren
Einschließlich lösen Verschraubung der Mauerdurchführung, Entfernen Rorhleitung mit Deckel, verlegen der Grundleitung durch die Mauerdurchführung, festziehen der Verschraubungen der Mauerdurchführung.'.
Menge: 40,000 St
DIN 276-2018 / IBP: 419
Bauabschnitte / Kostenträger: 419

**4.2.2.1.80 Anschluss herstellen Abwasser-Grundltg DN125 Steckmuffe Gussrohr DN125**
STLB-Bau 2026-04 044
Anschluss herstellen, an vorh. Abwasser-Grundleitung, aus Kunststoffrohr, DN 125, durch Steckmuffenverbindung, mit Gusseisenrohr DIN EN 877 und DIN 19522, 2. DN 125, einschl. Anschlussformstück und Dichtungsmittel, Ausführung gemäß Einzelbeschreibung,
Einzelbeschreibungs-Nr 'Behinderungen durch beengte Montage- und Platzverhältnisse ist in dem Einheitspreis mit einzukalkulieren
Einschließlich lösen Verschraubung der Mauerdurchführung, Entfernen Rorhleitung mit Deckel, verlegen der Grundleitung durch die Mauerdurchführung, festziehen der Verschraubungen der Mauerdurchführung.'.
Menge: 23,000 St
DIN 276-2018 / IBP: 419
Bauabschnitte / Kostenträger: 419

**4.2.2.1.90 Anschluss herstellen Abwasser-Grundltg DN150 Steckmuffe Gussrohr DN150**
STLB-Bau 2026-04 044
Anschluss herstellen, an vorh. Abwasser-Grundleitung, aus Kunststoffrohr, DN 150, durch Steckmuffenverbindung, mit Gusseisenrohr DIN EN 877 und DIN 19522, 2. DN 150, einschl. Anschlussformstück und Dichtungsmittel, Ausführung gemäß Einzelbeschreibung,
Einzelbeschreibungs-Nr 'Behinderungen durch beengte Montage- und Platzverhältnisse ist in dem Einheitspreis mit einzukalkulieren
Einschließlich lösen Verschraubung der Mauerdurchführung, Entfernen Rorhleitung mit Deckel, verlegen der Grundleitung durch die Mauerdurchführung, festziehen der Verschraubungen der Mauerdurchführung.'.
Menge: 22,000 St
DIN 276-2018 / IBP: 419
Bauabschnitte / Kostenträger: 419

**4.2.2.1.100 Anschluss herstellen Abwasser-Grundltg DN200 Steckmuffe Gussrohr DN200**
STLB-Bau 2026-04 044
Anschluss herstellen, an vorh. Abwasser-Grundleitung, aus Kunststoffrohr, DN 200, durch Steckmuffenverbindung, mit Gusseisenrohr DIN EN 877 und DIN 19522, 2. DN 200, einschl. Anschlussformstück und Dichtungsmittel, Ausführung gemäß Einzelbeschreibung,
Einzelbeschreibungs-Nr 'Behinderungen durch beengte Montage- und Platzverhältnisse ist in dem Einheitspreis mit einzukalkulieren
Einschließlich lösen Verschraubung der Mauerdurchführung, Entfernen Rorhleitung mit Deckel, verlegen der Grundleitung durch die Mauerdurchführung, festziehen der Verschraubungen der Mauerdurchführung.'.
Menge: 33,000 St
DIN 276-2018 / IBP: 419
Bauabschnitte / Kostenträger: 419

**4.2.2.1.110 Anschluss herstellen Abwasser-Grundltg DN250 Steckmuffe Gussrohr DN250**
STLB-Bau 2026-04 044
Anschluss herstellen, an vorh. Abwasser-Grundleitung, aus Kunststoffrohr, DN 250, durch Steckmuffenverbindung, mit Gusseisenrohr DIN EN 877 und DIN 19522, 2. DN 250, einschl. Anschlussformstück und Dichtungsmittel, Ausführung gemäß Einzelbeschreibung,
Einzelbeschreibungs-Nr 'Behinderungen durch beengte Montage- und Platzverhältnisse ist in dem Einheitspreis mit einzukalkulieren
Einschließlich lösen Verschraubung der Mauerdurchführung, Entfernen Rorhleitung mit Deckel, verlegen der Grundleitung durch die Mauerdurchführung, festziehen der Verschraubungen der Mauerdurchführung.'.
Menge: 9,000 St
DIN 276-2018 / IBP: 419
Bauabschnitte / Kostenträger: 419

**4.2.2.1.120 Anschluss herstellen Abwasser-Grundltg DN315 Steckmuffe Gussrohr DN300**
STLB-Bau 2026-04 044
Anschluss herstellen, an vorh. Abwasser-Grundleitung, aus Kunststoffrohr, DN 315, durch Steckmuffenverbindung, mit Gusseisenrohr DIN EN 877 und DIN 19522, 2. DN 300, einschl. Anschlussformstück und Dichtungsmittel, Ausführung gemäß Einzelbeschreibung,
Einzelbeschreibungs-Nr 'Behinderungen durch beengte Montage- und Platzverhältnisse ist in dem Einheitspreis mit einzukalkulieren
Einschließlich lösen Verschraubung der Mauerdurchführung, Entfernen Rorhleitung mit Deckel, verlegen der Grundleitung durch die Mauerdurchführung, festziehen der Verschraubungen der Mauerdurchführung.'.
Menge: 7,000 St
DIN 276-2018 / IBP: 419
Bauabschnitte / Kostenträger: 419

*Hinweis*

*Hinweis: Anschlüsse an bauseitige Objekte*

**4.2.2.1.130 Anschluss herstellen DN50**
STLB-Bau 2025-10 044
Anschluss herstellen, DN 50, Anschlussformstück und Dichtungsmittel werden gesondert vergütet, Ausführung gemäß Einzelbeschreibung,
Einzelbeschreibungs-Nr 'Anschlüsse an bauseits gelieferte Einrichtungsgegenstände und Geräte wie z.B. Spülbecken, Einbauwaschbecken, Labortische, Getränkeautomaten, Spülmaschinen, Kaffeeautomaten. Behinderungen durch beengte Montage- und Platzverhältnisse ist in dem Einheitspreis mit einzukalkulieren'.
Menge: 243,000 St
DIN 276-2018 / IBP: 419
Bauabschnitte / Kostenträger: 419

*Hinweis*

###### 4.2.2.2 Wasser

*Hinweis: Nachfolgende Anschlüsse beziehen sich auf alle die unter Rohrleitungen genannten Medien, Montageorte und -höhen sowie ggf. zusätzlich beschriebene Sicherungsmaßnahmen.*
Nachfolgende Anschlüsse beziehen sich auf alle die unter Rohrleitungen genannten Medien, Montageorte und -höhen sowie ggf. zusätzlich beschriebene Sicherungsmaßnahmen.
Behinderungen durch beengte Montage- und Platzverhältnisse sind grundsätzlich in den Einheitspreisen mit einzukalkulieren.

*Hinweis*

*Hinweis: Anschlüsse an vorhandene Wasserleitung*

*Hinweis*

**4.2.2.2.10 Anschluss an Rohrltg TW Stahl niro AD 88,9mm Wärmedämmung entfernen Stahl niro Durchm. 88,9mm**
*** Leitbeschreibung
STLB-Bau 2025-10 042
Anschluss herstellen, Form- und Verbindungsstücke werden gesondert vergütet, an Rohrleitung, Medium Trinkwasser DIN 1988-200, aus nichtrostendem Stahl, Außendurchmesser 88,9 mm, einschl. entfernen der Wärmedämmung an der Anschlussstelle, mit Rohr aus nichtrostendem Stahl, Außendurchmesser 88,9 mm, Ausführung gemäß Einzelbeschreibung,
Einzelbeschreibungs-Nr 'Anschluss an Rohrende. Behinderungen durch beengte Montage- und Platzverhältnisse ist in dem Einheitspreis mit einzukalkulieren'.
Menge: 1,000 St
DIN 276-2018 / IBP: 419
Bauabschnitte / Kostenträger: 419
*Unterbeschreibung 1 Einschl nachfolgende Tätigkeiten:*
Einschl nachfolgende Tätigkeiten:
- Beachtung der Hygienevorschriften zur Sicherstellung der Trinkwassergüte
- Entsprechende Aneignung in Zusammenarbeit mit den Haustechnikern über
  den Verlauf der vorhandenen Wasserleitungen.
- Vorhandene Absperrarmaturen ggf. wieder gängig machen.
- Absprachen mit dem Hause wann, wie und wo der entsprechende Anschluss
  durchgeführt werden kann sowie dem Hause mitzuteilen, welche Bereiche für
  einen anzugebenden Zeitpunkt ohne Wasser auskommen müssen.
- Entleeren, füllen und entlüften der vorhandenen Wasserleitungen nach
  erfolgtem Anschluss.

*Hinweis*

*Hinweis: Anschlüsse an bauseitige Warmwasserbereiter/Wärmetauscher*

**4.2.2.2.20 Anschluss an Wassererwärmer Stahl niro DN25**
*** Leitbeschreibung
STLB-Bau 2025-10 042
Anschluss herstellen, Form- und Verbindungsstücke werden gesondert vergütet, an Wassererwärmer, mit Rohr aus nichtrostendem Stahl, DN 25, Ausführung gemäß Einzelbeschreibung,
Einzelbeschreibungs-Nr 'Behinderungen durch beengte Montage- und Platzverhältnisse ist in dem Einheitspreis mit einzukalkulieren'.
Menge: 4,000 St
DIN 276-2018 / IBP: 419
Bauabschnitte / Kostenträger: 419
*Unterbeschreibung 1 Nachfolgende Tätigkeiten sind mit dieser Position abgegolten:*
Nachfolgende Tätigkeiten sind mit dieser Position abgegolten:
- Beachtung der Hygienevorschriften zur Sicherstellung der Trinkwassergüte
- Absprache mit der Heizungsfirma zu den Anschlussbedingungen gem.
  Hersteller bzw. Lieferanten

**4.2.2.2.30 Anschluss an Wassererwärmer Stahl niro DN32**
*** Leitbeschreibung
STLB-Bau 2025-10 042
Anschluss herstellen, Form- und Verbindungsstücke werden gesondert vergütet, an Wassererwärmer, mit Rohr aus nichtrostendem Stahl, DN 32, Ausführung gemäß Einzelbeschreibung,
Einzelbeschreibungs-Nr 'Behinderungen durch beengte Montage- und Platzverhältnisse ist in dem Einheitspreis mit einzukalkulieren'.
Menge: 4,000 St
DIN 276-2018 / IBP: 419
Bauabschnitte / Kostenträger: 419
*Unterbeschreibung 1 Nachfolgende Tätigkeiten sind mit dieser Position abgegolten:*
Nachfolgende Tätigkeiten sind mit dieser Position abgegolten:
- Beachtung der Hygienevorschriften zur Sicherstellung der Trinkwassergüte
- Absprache mit der Heizungsfirma zu den Anschlussbedingungen gem.
  Hersteller bzw. Lieferanten

**4.2.2.2.40 Anschluss an Wassererwärmer Stahl niro DN40**
*** Leitbeschreibung
STLB-Bau 2025-10 042
Anschluss herstellen, Form- und Verbindungsstücke werden gesondert vergütet, an Wassererwärmer, mit Rohr aus nichtrostendem Stahl, DN 40, Ausführung gemäß Einzelbeschreibung,
Einzelbeschreibungs-Nr 'Behinderungen durch beengte Montage- und Platzverhältnisse ist in dem Einheitspreis mit einzukalkulieren'.
Menge: 12,000 St
DIN 276-2018 / IBP: 419
Bauabschnitte / Kostenträger: 419
*Unterbeschreibung 1 Nachfolgende Tätigkeiten sind mit dieser Position abgegolten:*
Nachfolgende Tätigkeiten sind mit dieser Position abgegolten:
- Beachtung der Hygienevorschriften zur Sicherstellung der Trinkwassergüte
- Absprache mit der Heizungsfirma zu den Anschlussbedingungen gem.
  Hersteller bzw. Lieferanten

**4.2.2.2.50 Anschluss an Wassererwärmer Stahl niro DN50**
*** Leitbeschreibung
STLB-Bau 2025-10 042
Anschluss herstellen, Form- und Verbindungsstücke werden gesondert vergütet, an Wassererwärmer, mit Rohr aus nichtrostendem Stahl, DN 50, Ausführung gemäß Einzelbeschreibung,
Einzelbeschreibungs-Nr 'Behinderungen durch beengte Montage- und Platzverhältnisse ist in dem Einheitspreis mit einzukalkulieren'.
Menge: 16,000 St
DIN 276-2018 / IBP: 419
Bauabschnitte / Kostenträger: 419
*Unterbeschreibung 1 Nachfolgende Tätigkeiten sind mit dieser Position abgegolten:*
Nachfolgende Tätigkeiten sind mit dieser Position abgegolten:
- Beachtung der Hygienevorschriften zur Sicherstellung der Trinkwassergüte
- Absprache mit der Heizungsfirma zu den Anschlussbedingungen gem.
  Hersteller bzw. Lieferanten

*Hinweis*

*Hinweis*

*Hinweis: Anschlüsse an bauseitige Objekte/Geräte*

**4.2.2.2.60 Anschluss DN15**
*** Leitbeschreibung
STLB-Bau 2025-10 042
Anschluss herstellen, Form- und Verbindungsstücke werden gesondert vergütet, DN 15, Ausführung gemäß Einzelbeschreibung,
Einzelbeschreibungs-Nr 'Anschlüsse an bauseits gelieferte Einrichtungsgegenstände und Geräte wie z.B. Spülbecken, Einbauwaschbecken, Labortische, Getränkeautomaten, Spülmaschinen, Kaffeeautomaten. Behinderungen durch beengte Montage- und Platzverhältnisse ist in dem Einheitspreis mit einzukalkulieren'.
Menge: 243,000 St
DIN 276-2018 / IBP: 419
Bauabschnitte / Kostenträger: 419
*Unterbeschreibung 1 Nachfolgende Tätigkeiten sind mit dieser Position abgegolten:*
Nachfolgende Tätigkeiten sind mit dieser Position abgegolten:
- Beachtung der Hygienevorschriften zur Sicherstellung der Trinkwassergüte
- Absprache mit der bauseitigen Firma (Bsp. Tischler, Laborfirma, Kältefirma
  etc.) zu den Anschlussbedingungen gem. Hersteller bzw. Lieferanten

*Hinweis*

#### 4.3 Demontage und Entsorgung

##### 4.3.1 Rohrleitungen

###### 4.3.1.1 Schmutzwasser

*Hinweis*

*Hinweis: Demontage der Schmutzwasser Rohrleitung*
Demontage der Schmutzwasser Rohrleitung bis DN 100
bis Montagehöhe 5,5 m
Demontage der Schmutzwasser Rohrleitung, um die Installation der nach der Planung darüber liegenden Installationen zu ermöglichen.
inkl. lösen der Verbindungen, trennen der Rohrleitung und erneutes befestigen der Rohrleitungen.
Die Rohrelemente müssen für den Zeitraum der Demontage vor Verschmutzungen geschützt werden.

**4.3.1.1.10 Demontage und Wiedermontage der Schmutz-/Regenwasser Rohrleitung bis DN 100 Guss**
Demontage und Wiedermontage der Schmutz-/Regenwasser Rohrleitung bis DN 100 Guss
bis Montagehöhe 5,5 m
Demontage der Schmutzwasser Rohrleitung, um die Installation der nach der Planung darüber liegenden Installationen zu ermöglichen.
inkl. lösen der Verbindungen, trennen der Rohrleitung und erneutes befestigen der Rohrleitungen.
Die Rohrelemente müssen für den Zeitraum der Demontage vor Verschmutzungen geschützt werden.

Die Demontage erfolgt in mehreren Abschnitten (bis zu 5m) nach Abstimmung mit dem Bauüberwacher erfolgen.
Menge: 285,000 M
DIN 276-2018 / IBP: 419
Bauabschnitte / Kostenträger: 419

**4.3.1.1.20 Demontage und Wiedermontage der Schmutzwasser Rohrleitung bis DN 200 Guss**
Demontage und Wiedermontage der Schmutzwasser Rohrleitung bis DN 200 Guss
bis Montagehöhe 5,5 m
Demontage der Schmutzwasser Rohrleitung, um die Installation der nach der Planung darüber liegenden Installationen zu ermöglichen.
inkl. lösen der Verbindungen, trennen der Rohrleitung und erneutes befestigen der Rohrleitungen.
Die Rohrelemente müssen für den Zeitraum der Demontage vor Verschmutzungen geschützt werden.

Die Demontage erfolgt in mehreren Abschnitten (bis zu 5m) nach Abstimmung mit dem Bauüberwacher erfolgen.
Menge: 84,000 M
DIN 276-2018 / IBP: 419
Bauabschnitte / Kostenträger: 419

*Hinweis: Demontage und Entsorgung Schmutzwasserleitungen aus Guss bis 3,5m Demontagehöhe*

###### 4.3.1.2 Wasser

*Hinweis*

*Hinweis: Vorbereitende Maßnahmen*

*Hinweis: Demontage und Entsorgung Wasserleitungen aus Edelstahlrohr bis 5,5m Demontagehöhe*

**4.3.1.2.10 Rohrltg Formstück Befest. Armatur Stahl niro bis DN20 abbrechen nicht schadstoffbelastet v.Hand Stoffe laden transp. LKW AN ges.Vergüt.Entsorg.**
*** Leitbeschreibung
STLB-Bau 2025-10 084
Abbruch der Rohrleitung einschl. der Form- und Verbindungsstücke, Befestigungen und Armaturen, aus nichtrostendem Stahl, Nenndurchmesser bis DN 20, im Gebäude, Ausführung in allen Geschossen, Höhe bis 6 m, mit Dämmung, Abbruch der Dämmung wird gesondert vergütet, im Rahmen einer Teilabbruchmaßnahme, nicht schadstoffbelastet,
Abfall ist nicht gefährlich,
Abbruch von Hand/mit handgeführten Kleingeräten, Ausführung erschütterungsarm DIN 4150, lärmarm, Lärmpegel max. 80 dB(A), staubarm TRGS 559, aufgenommene Stoffe zur Entsorgung sortieren, sammeln, auf LKW des AN laden, transportieren zur zugelassenen Lagerfläche des AN, Mengenermittlung nach Aufmaß,
die Entsorgung wird gesondert vergütet.
Menge: 411,000 M
DIN 276-2018 / IBP: 419
Bauabschnitte / Kostenträger: 419
*Unterbeschreibung 1 Arbeitshöhe der zu bearbeitenden Fläche bis 5,5 m*
Arbeitshöhe der zu bearbeitenden Fläche bis 5,5 m
über der Standfläche des hierfür erforderlichen Gerüstes,
Gerüst wird gesondert vergütet

Die Arbeiten umfassen:
- Demontage der Rohrleitung
- Verschließen aller Rohrleitungsenden mit Kappen
- Lagerung der Rohrleitung und Verhinderungdes Schmutzeintrages bis Montage der darüberliegenden Gewerke erfolgt ist (bis zu drei Werktage).
- Entfernen der Kappen
- Einbau der demontierten Rohrleitungen

Die Demontage erfolgt in mehreren Abschnitten (bis zu 5m) nach Abstimmung mit dem Bauüberwacher erfolgen.

**4.3.1.2.20 Rohrltg Formstück Befest. Armatur Stahl niro DN20-40 abbrechen nicht schadstoffbelastet v.Hand Stoffe laden transp. LKW AN ges.Vergüt.Entsorg.**
*** Leitbeschreibung
STLB-Bau 2025-10 084
Abbruch der Rohrleitung einschl. der Form- und Verbindungsstücke, Befestigungen und Armaturen, aus nichtrostendem Stahl, Nenndurchmesser über DN 20 bis DN 40, im Gebäude, Ausführung in allen Geschossen, Höhe bis 6 m, mit Dämmung, Abbruch der Dämmung wird gesondert vergütet, im Rahmen einer Teilabbruchmaßnahme, nicht schadstoffbelastet,
Abfall ist nicht gefährlich,
Abbruch von Hand/mit handgeführten Kleingeräten, Ausführung erschütterungsarm DIN 4150, lärmarm, Lärmpegel max. 80 dB(A), staubarm TRGS 559, aufgenommene Stoffe zur Entsorgung sortieren, sammeln, auf LKW des AN laden, transportieren zur zugelassenen Lagerfläche des AN, Mengenermittlung nach Aufmaß,
die Entsorgung wird gesondert vergütet.
Menge: 121,000 M
DIN 276-2018 / IBP: 419
Bauabschnitte / Kostenträger: 419
*Unterbeschreibung 1 Arbeitshöhe der zu bearbeitenden Fläche bis 5,5 m*
Arbeitshöhe der zu bearbeitenden Fläche bis 5,5 m
über der Standfläche des hierfür erforderlichen Gerüstes,
Gerüst wird gesondert vergütet

Die Arbeiten umfassen:
- Demontage der Rohrleitung
- Verschließen aller Rohrleitungsenden mit Kappen
- Lagerung der Rohrleitung und Verhinderungdes Schmutzeintrages bis Montage der darüberliegenden Gewerke erfolgt ist (bis zu drei Werktage).
- Entfernen der Kappen
- Einbau der demontierten Rohrleitungen

Die Demontage erfolgt in mehreren Abschnitten (bis zu 5m) nach Abstimmung mit dem Bauüberwacher erfolgen.

**4.3.1.2.30 Rohrltg Formstück Befest. Armatur Stahl niro DN40-60 abbrechen nicht schadstoffbelastet v.Hand Stoffe laden transp. LKW AN ges.Vergüt.Entsorg.**
*** Leitbeschreibung
STLB-Bau 2025-10 084
Abbruch der Rohrleitung einschl. der Form- und Verbindungsstücke, Befestigungen und Armaturen, aus nichtrostendem Stahl, Nenndurchmesser über DN 40 bis DN 60, im Gebäude, Ausführung in allen Geschossen, Höhe bis 6 m, mit Dämmung, Abbruch der Dämmung wird gesondert vergütet, im Rahmen einer Teilabbruchmaßnahme, nicht schadstoffbelastet,
Abfall ist nicht gefährlich,
Abbruch von Hand/mit handgeführten Kleingeräten, Ausführung erschütterungsarm DIN 4150, lärmarm, Lärmpegel max. 80 dB(A), staubarm TRGS 559, aufgenommene Stoffe zur Entsorgung sortieren, sammeln, auf LKW des AN laden, transportieren zur zugelassenen Lagerfläche des AN, Mengenermittlung nach Aufmaß,
die Entsorgung wird gesondert vergütet.
Menge: 10,000 M
DIN 276-2018 / IBP: 419
Bauabschnitte / Kostenträger: 419
*Unterbeschreibung 1 Arbeitshöhe der zu bearbeitenden Fläche bis 5,5 m*
Arbeitshöhe der zu bearbeitenden Fläche bis 5,5 m
über der Standfläche des hierfür erforderlichen Gerüstes,
Gerüst wird gesondert vergütet

Die Arbeiten umfassen:
- Demontage der Rohrleitung
- Verschließen aller Rohrleitungsenden mit Kappen
- Lagerung der Rohrleitung und Verhinderungdes Schmutzeintrages bis Montage der darüberliegenden Gewerke erfolgt ist (bis zu drei Werktage).
- Entfernen der Kappen
- Einbau der demontierten Rohrleitungen

Die Demontage erfolgt in mehreren Abschnitten (bis zu 5m) nach Abstimmung mit dem Bauüberwacher erfolgen.

**4.3.1.2.40 Rohrltg Formstück Befest. Armatur Stahl niro DN60-80 abbrechen nicht schadstoffbelastet v.Hand Stoffe laden transp. LKW AN ges.Vergüt.Entsorg.**
*** Leitbeschreibung
STLB-Bau 2025-10 084
Abbruch der Rohrleitung einschl. der Form- und Verbindungsstücke, Befestigungen und Armaturen, aus nichtrostendem Stahl, Nenndurchmesser über DN 60 bis DN 80, im Gebäude, Ausführung in allen Geschossen, Höhe bis 6 m, mit Dämmung, Abbruch der Dämmung wird gesondert vergütet, im Rahmen einer Teilabbruchmaßnahme, nicht schadstoffbelastet,
Abfall ist nicht gefährlich,
Abbruch von Hand/mit handgeführten Kleingeräten, Ausführung erschütterungsarm DIN 4150, lärmarm, Lärmpegel max. 80 dB(A), staubarm TRGS 559, aufgenommene Stoffe zur Entsorgung sortieren, sammeln, auf LKW des AN laden, transportieren zur zugelassenen Lagerfläche des AN, Mengenermittlung nach Aufmaß,
die Entsorgung wird gesondert vergütet.
Menge: 8,000 M
DIN 276-2018 / IBP: 419
Bauabschnitte / Kostenträger: 419
*Unterbeschreibung 1 Arbeitshöhe der zu bearbeitenden Fläche bis 5,5 m*
Arbeitshöhe der zu bearbeitenden Fläche bis 5,5 m
über der Standfläche des hierfür erforderlichen Gerüstes,
Gerüst wird gesondert vergütet

Die Arbeiten umfassen:
- Demontage der Rohrleitung
- Verschließen aller Rohrleitungsenden mit Kappen
- Lagerung der Rohrleitung und Verhinderungdes Schmutzeintrages bis Montage der darüberliegenden Gewerke erfolgt ist (bis zu drei Werktage).
- Entfernen der Kappen
- Einbau der demontierten Rohrleitungen

Die Demontage erfolgt in mehreren Abschnitten (bis zu 5m) nach Abstimmung mit dem Bauüberwacher erfolgen.

*Hinweis*

#### 4.4 Allgemeine Leistungen

##### 4.4.1 Bemusterung

###### 4.4.1.1 Bemusterung

*Hinweis*

*Hinweis: VSZ + SOM + ZSG*

**4.4.1.1.10 Bemusterung der sichtbaren und architektonisch wichtigen Komponenten**
Bemusterung der sichtbaren und architektonisch wichtigen Komponenten
wie z. B. Sanitärobjekte und Hygienegeräte. Die Bauüberwachung wird in
Absprache mit dem AG eine Vorgabe der Anlagenkomponenten erstellen. Gemeinsam sind die vorgesehenen Komponenten mit den am Bau Beteiligten abzustimmen.

für folgende
Bauabschnitte:  Versorgungszentrum (VSZ)
  Somatik 1 (SO1)
  Somatik 2 (SO2)
  Somatik 3 (SO3)
  Zentrum Seelische Gesundheit (ZSG)
Menge: 1,000 psch
DIN 276-2018 / IBP: 419
Bauabschnitte / Kostenträger: 419

*Hinweis*

##### 4.4.2 Abladen und Aufstellung

###### 4.4.2.1 Abladen und Aufstellung

*Hinweis*

**4.4.2.1.10 Abladen und Aufstellung sämtlicher Einbauteile und Gerätschaften**
Abladen und Aufstellung sämtlicher Einbauteile und Gerätschaften
zum bestimmungsgemäßen Aufstellungsort gem. Logistikhandbuch und Baustellenordnung.
Einschließlich ggf. erforderlichen Kran für das Abladen und Einbringen, sowie aller Hilfsmittel für die Einbringung und Montage von Gerätschaften zum Aufstellungsort.

Diese Position beinhaltet sämtliche Kosten für die Einbringung einschl. Abstimmung und Einholung der Transport- und Aufstellgenehmigung bei der Stadt und dem AN für die Sperrung, einschl. Aufstellen/Abräumen der Beschilderung für die Zeit, an der die Sperrung vollzogen wird.

Es wird dem Auftragnehmer dringend empfohlen, sich bezüglich der Einbringung vor Ort ein Bild zu machen.

Etwaige Mehrkosten, die auf mangelhafte Prüfung der örtlichen Gegebenheiten oder auf mangelhafte oder verspätete Angaben bezüglich der infrastrukturellen Voraussetzungen zurückzuführen sind, gehen zu Lasten des Auftragnehmers.

für folgende
Bauabschnitte:  Versorgungszentrum (VSZ)
  Somatik 1 (SO1)
  Somatik 2 (SO2)
  Somatik 3 (SO3)
  Zentrum Seelische Gesundheit (ZSG)
Menge: 1,000 St
DIN 276-2018 / IBP: 419
Bauabschnitte / Kostenträger: 419

*Hinweis*

##### 4.4.3 Dokumentation

###### 4.4.3.1 Dokumentation

*Hinweis*

*Hinweis: VSZ*

**4.4.3.1.10 Übergabe von Revisionsplänen,1-fach, M 1:100 3 Wochen vor dem Schließen der Zwischendecken mit Eintragung und Vermaßung aller Meß-, Absperr- und Regelvorrichtungen. Alle Einrichtungen sind vor Ort und im Plan mit einer Nummer gekennzeichnet (Bezeichnungsschilder werden gesondert vergütet). Mit Übergabe der Pläne erfolgt die Freigabe zum Schließen der Decken. Die Übergabe der Pläne erfolgt für den jeweiligen Bereich, in welchem die Decken geschlossen werden. Es ist mit 20 Abschnitten zu kalkulieren.**
Menge: 1,000 psch
DIN 276-2018 / IBP: 419
Bauabschnitte / Kostenträger: 419

**4.4.3.1.20 Bestands-/Revisionsdokumentation für alle ausgeführten Anlagen gemäß:**
*** Leitbeschreibung
Bestands-/Revisionsdokumentation für alle ausgeführten Anlagen gemäß:
- DIN 18381, Abschnitt 3.7
- BTGA-Regel 2.001
- DIN-EN 806-5
- DIN 31051

Die komplett in deutscher Sprache verfassten Unterlagen sind 3-fach in Papierform und 2-fach auf Datenträger (ifc-, dwg-, und pdf-Format, MS-Office-lesbar) zu übergeben. Die Bestands-/Revisionsunterlagen sind übersichtlich in Ordnern mit Rückenschild (Maßnahme, Fa. etc.) Trennblättern und Inhaltsverzeichnis zu versehen, herzustellen und dem Fachplaner zunächst 4 Wochen vor Fertigstellung der Gesamtleistung 1-fach zur Prüfung zu übergeben.
Nach erfolgter Prüfung durch den Fachplaner und ggf. Ergänzung bzw. Korrektur durch den Auftragnehmer erfolgt die direkte Übergabe der kompletten Unterlagen an den Auftraggeber / Bauherrn.

Die Bestandsunterlagen umfassen:
Menge: 1,000 psch
DIN 276-2018 / IBP: 419
Bauabschnitte / Kostenträger: 419
*Unterbeschreibung 1 Für alle in der Leistungsbeschreibung enthaltenen Positionen, Bezugsquellen und Bezugsnachweise der zur Ausführung gebrachten Materialien und Bauteile in Form von Prospekten und Herstellerkataloge sowie als tabellarische Aufstellung.*
*Unterbeschreibung 2 Allgemeine Bedienungsanweisungen*
*Unterbeschreibung 3 Wartungsanweisungen*
Wartungsanweisungen
mit Angaben zu zeitabhängigen, betriebsstundenabhängigen und durchsatzabhängenden Wartungsmaßnahmen mit Angabe wann, wo und mit welchen Mitteln die Wartungsarbeiten durchzuführen sind. Wenn eine unterlassene und/oder unsachgemäße Wartung zu Schäden führen kann, ist der Bauherr auf die notwendigen regelmäßigen Kontrollen und Prüfungen im Detail hinzuweisen. Sind dabei für den bestimmungsgemäßen Betrieb Leistungen aus anderen Gewerken erforderlich, hat der Auftragnehmer diese mit im Detail zu beschreiben.

Erstellung von detaillierten Betriebsvorschriften und Anweisungen. Die Betriebsvorschriften müssen Angaben über die zweckmäßige Betriebsweise (Wirtschaftlichkeit), Vermeidung von Bau- und Frostschäden usw. enthalten.
Es ist ein Übersichtsplan mit Kurzbetriebsanweisungen und Leistungsangaben zum Aushang in den Betriebsräumen zu liefern.
*Unterbeschreibung 4 Gerätelisten in tabellarischer Form*
*Unterbeschreibung 5 Elektroschaltpläne*
Elektroschaltpläne
von Geräten und Komponenten mit Bearbeitungsstand vom Zeitpunkt der Fertigstellung der Anlage (soweit im Umfang des AN erstellt). Dazu gehören:
-  Kabellisten und Klemmenplan
  Die Kabellisten müssen mindestens folgende Spalten enthalten:
  Feldgerät, Hersteller/Typ, Benutzeradresse, elektrische Leistung, Nennstrom, Absicherung [A], Spannung, Kabeltyp, Kabelquerschnitt, zu verlegen von, zu verlegen nach, Kabellänge Teilstrecke
-  Geräte, Komponenten mit Vorlage Klemmenbelegungsplan mit Beschreibung aller Anschlüsse. Des Weiteren Kennzeichnung und Beschreibung der Verwendung der Anschlüsse im vorliegenden Anwendungsfall.
*Unterbeschreibung 6 Dokumentation der Einstellungen*
Dokumentation der Einstellungen
der Sanitäranlage(n), Druckerhöhungsanlage(n), Wasseraufbereitungsanlage(n), Fäkalienhebeanlage(n), Hebeanlage(n), Zirkulationspumpe(n), Regulier- und Abgleichventil(e), Spülautomat(en) etc.
Dazu gehören:
Anlagen- und Funktionsbeschreibungen für die Regel- und Steuerungsfunktionen mit Hinweisen für eine sichere und verbrauchsoptimierte Betriebsweise. Das Schalten und Regeln der Anlagenelemente wird in ihrer Abhängigkeit beschrieben. Dazu gehören die Beschreibungen von Zeitprogrammen (Volllast-/Teillastbetrieb von Anlagen), Sicherheitsfunktionen, Verhalten bei Alarmen/Ereignissen. Auflistung der bei der Inbetriebnahme vorgenommenen. Einstellungen (Konfigurationsparameter, Sollwerte, Reglereinstellungen, Zeitprogrammeinstellungen etc.). Vorlage Diagramme und Kennlinien mit eingetragenen Betriebspunkten und bestimmungsgemäßen Einstellwerten.
*Unterbeschreibung 7 Bescheinigung über die fachgerechte Errichtung*
Bescheinigung über die fachgerechte Errichtung
der Anlagen mit:
-  Sachverständigenprotokolle, sonstige Bescheinigungen wie Protokolle von Druckprüfungen, Abnahmebescheinigungen über Druckbehälter durch technischen Sachverständigen.
-  Dichtheitsprüfungen, Spülprotokolle, hydraulischer Abgleich,
-  Ggf. Schweißnahtprüfungen
-  Konformitäts- und Leistungserklärungen, Übereinstimmungserklärungen,
-  Prüfzeugnisse von F30 bis F90 Schottungen von Rohrdurchführungen, Kabelschottungen etc.
*Unterbeschreibung 8 Revisionspläne (Grundrisse, Schnitte im Maßstab 1:50, Schemata)*
Revisionspläne (Grundrisse, Schnitte im Maßstab 1:50, Schemata)
mit Darstellung und Vermaßung aller Einbauorte von Mess-, Absperr- und Regelvorrichtungen und Eintragung aller Revisionsöffnungen. Alle Einrichtungen sind vor Ort und in den Plänen mit der festgelegten Nummerierung, auch in Zusammenhang mit den Vorgaben der Gebäudeautomation, zu kennzeichnen. Es sind die zum Zeitpunkt der Fertigstellung gültigen Architektenpläne als Grundlage zu verwenden. Dateien des Ingenieurbüros werden nicht zur Verfügung gestellt. Zusätzlich sind die Pläne 1-fach im Maßstab 1:100, vorab abschnittsweise, 2 Wochen vor Schließen der Decken/Wände zur Prüfung der örtlichen Objektüberwachung zu übergeben.
*Unterbeschreibung 9 Einweisungsprotokoll mit Unterschrift der eingewiesenen Personen gemäß ATV DIN 18381*
*Unterbeschreibung 10 Betriebs- und Bedienungsanleitungen*
Betriebs- und Bedienungsanleitungen
für den Umgang und die Handhabung von gefährlichen Stoffen soweit zutreffend.
*Unterbeschreibung 11 Anfertigung von farbig angelegten Schemata*
Anfertigung von farbig angelegten Schemata
der Anlagen,1-fach fest auf eine dauerhafte Unterlage aufgezogen und dauerhaft gegen Verschmutzung unter Glas oder Folie geschützt. Aufhängen an gut sichtbarer Stelle in den Zentralen.
*Unterbeschreibung 12 Dokumentation aller nachträglich hergestellten Kernbohrungen als CAD-Plan*
*Unterbeschreibung 13 Fotodokumentation*
Fotodokumentation
über alle Installationen des Leistungsumfanges in Form von digitalisierten Fotos auf Datenträger, sortiert nach Aufnahmedatum und mit Beschriftung über Aufnahmeort und Aufnahmedatum.
*Unterbeschreibung 14 Brandschutzdokumentation*
Brandschutzdokumentation
für alle ausgeführten Wand- und Deckendurchführungen mit Brandschutzanforderungen. Die Unterlagen sind 3-fach in Papierform und 2-fach auf Datenträger (dwg-, pdf-, MS-Office-lesbar) zu übergeben. Die Brandschutzdokumentation ist übersichtlich in Ordnern abgeheftet, mit Trennblättern und Inhaltsverzeichnis / Dokumentenindex versehen, herzustellen und dem Fachplaner unmittelbar nach Fertigstellung der Rohinstallation zur Weiterleitung auszuhändigen. Ausfertigung der zeichnerischen Unterlagen farbig. Die Brandschutzdokumentation umfasst:
- Fachunternehmererklärung
- Zulassung / Prüfzeugnis für jede verwendete Art der Brandschutzdurchführung
- Übereinstimmungserklärung für jede(s) Zulassung/Prüfzeugnis mit Angabe der fortlaufenden Nummer der ausgeführten Brandschutzdurchführungen
- Planunterlagen als Grundrisse mit Kennzeichnung aller brandschutztechnisch relevanten Bauteile und Eintragung aller Brandschutzdurchführungen und Kabelschottungen mit fortlaufender Nummerierung zur eindeutigen Zuordnung zu den Prüfzeugnissen
- Die Nummerierung ist mit dem Bauherrn abzustimmen.
Fotodokumentation aller Brandschutzdurchführungen mit laufender Nummer zur eindeutigen Zuordnung zu den Prüfzeugnissen mit Fotos über den fachgerechten mangelfreien Einbau der Kabelschottungen je Seite der Wand- bzw. Deckendurchführung jeweils vor und nach dem Verschluss der Beplankung sowie vor und nach Einbringung der Schottung mit Kennzeichnung und Zuordnung der Fotos zu denn Grundrissplänen jeweils mit Beschriftung der beiden Seiten.
*Unterbeschreibung 15 CAFM-Datenlieferung gemäß GEFMA 480 inklusive Attributierung nach Vorgaben des AG*

*Hinweis*

*Hinweis: SO1*

**4.4.3.1.30 Übergabe von Revisionsplänen,1-fach, M 1:100 3 Wochen vor dem Schließen der Zwischendecken mit Eintragung und Vermaßung aller Meß-, Absperr- und Regelvorrichtungen. Alle Einrichtungen sind vor Ort und im Plan mit einer Nummer gekennzeichnet (Bezeichnungsschilder werden gesondert vergütet). Mit Übergabe der Pläne erfolgt die Freigabe zum Schließen der Decken. Die Übergabe der Pläne erfolgt für den jeweiligen Bereich, in welchem die Decken geschlossen werden. Es ist mit 20 Abschnitten zu kalkulieren.**
Menge: 1,000 psch
DIN 276-2018 / IBP: 419
Bauabschnitte / Kostenträger: 419

**4.4.3.1.40 Bestands-/Revisionsdokumentation für alle ausgeführten Anlagen gemäß:**
*** Leitbeschreibung
Bestands-/Revisionsdokumentation für alle ausgeführten Anlagen gemäß:
- DIN 18381, Abschnitt 3.7
- BTGA-Regel 2.001
- DIN-EN 806-5
- DIN 31051

Die komplett in deutscher Sprache verfassten Unterlagen sind 3-fach in Papierform und 2-fach auf Datenträger (ifc-, dwg-, und pdf-Format, MS-Office-lesbar) zu übergeben. Die Bestands-/Revisionsunterlagen sind übersichtlich in Ordnern mit Rückenschild (Maßnahme, Fa. etc.) Trennblättern und Inhaltsverzeichnis zu versehen, herzustellen und dem Fachplaner zunächst 4 Wochen vor Fertigstellung der Gesamtleistung 1-fach zur Prüfung zu übergeben.
Nach erfolgter Prüfung durch den Fachplaner und ggf. Ergänzung bzw. Korrektur durch den Auftragnehmer erfolgt die direkte Übergabe der kompletten Unterlagen an den Auftraggeber / Bauherrn.

Die Bestandsunterlagen umfassen:
Menge: 1,000 psch
DIN 276-2018 / IBP: 419
Bauabschnitte / Kostenträger: 419
*Unterbeschreibung 1 Für alle in der Leistungsbeschreibung enthaltenen Positionen, Bezugsquellen und Bezugsnachweise der zur Ausführung gebrachten Materialien und Bauteile in Form von Prospekten und Herstellerkataloge sowie als tabellarische Aufstellung.*
*Unterbeschreibung 2 Allgemeine Bedienungsanweisungen*
*Unterbeschreibung 3 Wartungsanweisungen*
Wartungsanweisungen
mit Angaben zu zeitabhängigen, betriebsstundenabhängigen und durchsatzabhängenden Wartungsmaßnahmen mit Angabe wann, wo und mit welchen Mitteln die Wartungsarbeiten durchzuführen sind. Wenn eine unterlassene und/oder unsachgemäße Wartung zu Schäden führen kann, ist der Bauherr auf die notwendigen regelmäßigen Kontrollen und Prüfungen im Detail hinzuweisen. Sind dabei für den bestimmungsgemäßen Betrieb Leistungen aus anderen Gewerken erforderlich, hat der Auftragnehmer diese mit im Detail zu beschreiben.

Erstellung von detaillierten Betriebsvorschriften und Anweisungen. Die Betriebsvorschriften müssen Angaben über die zweckmäßige Betriebsweise (Wirtschaftlichkeit), Vermeidung von Bau- und Frostschäden usw. enthalten.
Es ist ein Übersichtsplan mit Kurzbetriebsanweisungen und Leistungsangaben zum Aushang in den Betriebsräumen zu liefern.
*Unterbeschreibung 4 Gerätelisten in tabellarischer Form*
*Unterbeschreibung 5 Elektroschaltpläne*
Elektroschaltpläne
von Geräten und Komponenten mit Bearbeitungsstand vom Zeitpunkt der Fertigstellung der Anlage (soweit im Umfang des AN erstellt). Dazu gehören:
-  Kabellisten und Klemmenplan
  Die Kabellisten müssen mindestens folgende Spalten enthalten:
  Feldgerät, Hersteller/Typ, Benutzeradresse, elektrische Leistung, Nennstrom, Absicherung [A], Spannung, Kabeltyp, Kabelquerschnitt, zu verlegen von, zu verlegen nach, Kabellänge Teilstrecke
-  Geräte, Komponenten mit Vorlage Klemmenbelegungsplan mit Beschreibung aller Anschlüsse. Des Weiteren Kennzeichnung und Beschreibung der Verwendung der Anschlüsse im vorliegenden Anwendungsfall.
*Unterbeschreibung 6 Dokumentation der Einstellungen*
Dokumentation der Einstellungen
der Sanitäranlage(n), Druckerhöhungsanlage(n), Wasseraufbereitungsanlage(n), Fäkalienhebeanlage(n), Hebeanlage(n), Zirkulationspumpe(n), Regulier- und Abgleichventil(e), Spülautomat(en) etc.
Dazu gehören:
Anlagen- und Funktionsbeschreibungen für die Regel- und Steuerungsfunktionen mit Hinweisen für eine sichere und verbrauchsoptimierte Betriebsweise. Das Schalten und Regeln der Anlagenelemente wird in ihrer Abhängigkeit beschrieben. Dazu gehören die Beschreibungen von Zeitprogrammen (Volllast-/Teillastbetrieb von Anlagen), Sicherheitsfunktionen, Verhalten bei Alarmen/Ereignissen. Auflistung der bei der Inbetriebnahme vorgenommenen. Einstellungen (Konfigurationsparameter, Sollwerte, Reglereinstellungen, Zeitprogrammeinstellungen etc.). Vorlage Diagramme und Kennlinien mit eingetragenen Betriebspunkten und bestimmungsgemäßen Einstellwerten.
*Unterbeschreibung 7 Bescheinigung über die fachgerechte Errichtung*
Bescheinigung über die fachgerechte Errichtung
der Anlagen mit:
-  Sachverständigenprotokolle, sonstige Bescheinigungen wie Protokolle von Druckprüfungen, Abnahmebescheinigungen über Druckbehälter durch technischen Sachverständigen.
-  Dichtheitsprüfungen, Spülprotokolle, hydraulischer Abgleich,
-  Ggf. Schweißnahtprüfungen
-  Konformitäts- und Leistungserklärungen, Übereinstimmungserklärungen,
-  Prüfzeugnisse von F30 bis F90 Schottungen von Rohrdurchführungen, Kabelschottungen etc.
*Unterbeschreibung 8 Revisionspläne (Grundrisse, Schnitte im Maßstab 1:50, Schemata)*
Revisionspläne (Grundrisse, Schnitte im Maßstab 1:50, Schemata)
mit Darstellung und Vermaßung aller Einbauorte von Mess-, Absperr- und Regelvorrichtungen und Eintragung aller Revisionsöffnungen. Alle Einrichtungen sind vor Ort und in den Plänen mit der festgelegten Nummerierung, auch in Zusammenhang mit den Vorgaben der Gebäudeautomation, zu kennzeichnen. Es sind die zum Zeitpunkt der Fertigstellung gültigen Architektenpläne als Grundlage zu verwenden. Dateien des Ingenieurbüros werden nicht zur Verfügung gestellt. Zusätzlich sind die Pläne 1-fach im Maßstab 1:100, vorab abschnittsweise, 2 Wochen vor Schließen der Decken/Wände zur Prüfung der örtlichen Objektüberwachung zu übergeben.
*Unterbeschreibung 9 Einweisungsprotokoll mit Unterschrift der eingewiesenen Personen gemäß ATV DIN 18381*
*Unterbeschreibung 10 Betriebs- und Bedienungsanleitungen*
Betriebs- und Bedienungsanleitungen
für den Umgang und die Handhabung von gefährlichen Stoffen soweit zutreffend.
*Unterbeschreibung 11 Anfertigung von farbig angelegten Schemata*
Anfertigung von farbig angelegten Schemata
der Anlagen,1-fach fest auf eine dauerhafte Unterlage aufgezogen und dauerhaft gegen Verschmutzung unter Glas oder Folie geschützt. Aufhängen an gut sichtbarer Stelle in den Zentralen.
*Unterbeschreibung 12 Dokumentation aller nachträglich hergestellten Kernbohrungen als CAD-Plan*
*Unterbeschreibung 13 Fotodokumentation*
Fotodokumentation
über alle Installationen des Leistungsumfanges in Form von digitalisierten Fotos auf Datenträger, sortiert nach Aufnahmedatum und mit Beschriftung über Aufnahmeort und Aufnahmedatum.
*Unterbeschreibung 14 Brandschutzdokumentation*
Brandschutzdokumentation
für alle ausgeführten Wand- und Deckendurchführungen mit Brandschutzanforderungen. Die Unterlagen sind 3-fach in Papierform und 2-fach auf Datenträger (dwg-, pdf-, MS-Office-lesbar) zu übergeben. Die Brandschutzdokumentation ist übersichtlich in Ordnern abgeheftet, mit Trennblättern und Inhaltsverzeichnis / Dokumentenindex versehen, herzustellen und dem Fachplaner unmittelbar nach Fertigstellung der Rohinstallation zur Weiterleitung auszuhändigen. Ausfertigung der zeichnerischen Unterlagen farbig. Die Brandschutzdokumentation umfasst:
- Fachunternehmererklärung
- Zulassung / Prüfzeugnis für jede verwendete Art der Brandschutzdurchführung
- Übereinstimmungserklärung für jede(s) Zulassung/Prüfzeugnis mit Angabe der fortlaufenden Nummer der ausgeführten Brandschutzdurchführungen
- Planunterlagen als Grundrisse mit Kennzeichnung aller brandschutztechnisch relevanten Bauteile und Eintragung aller Brandschutzdurchführungen und Kabelschottungen mit fortlaufender Nummerierung zur eindeutigen Zuordnung zu den Prüfzeugnissen
- Die Nummerierung ist mit dem Bauherrn abzustimmen.
Fotodokumentation aller Brandschutzdurchführungen mit laufender Nummer zur eindeutigen Zuordnung zu den Prüfzeugnissen mit Fotos über den fachgerechten mangelfreien Einbau der Kabelschottungen je Seite der Wand- bzw. Deckendurchführung jeweils vor und nach dem Verschluss der Beplankung sowie vor und nach Einbringung der Schottung mit Kennzeichnung und Zuordnung der Fotos zu denn Grundrissplänen jeweils mit Beschriftung der beiden Seiten.
*Unterbeschreibung 15 CAFM-Datenlieferung gemäß GEFMA 480 inklusive Attributierung nach Vorgaben des AG*

*Hinweis*

*Hinweis: SO2*

**4.4.3.1.50 Übergabe von Revisionsplänen,1-fach, M 1:100 3 Wochen vor dem Schließen der Zwischendecken mit Eintragung und Vermaßung aller Meß-, Absperr- und Regelvorrichtungen. Alle Einrichtungen sind vor Ort und im Plan mit einer Nummer gekennzeichnet (Bezeichnungsschilder werden gesondert vergütet). Mit Übergabe der Pläne erfolgt die Freigabe zum Schließen der Decken. Die Übergabe der Pläne erfolgt für den jeweiligen Bereich, in welchem die Decken geschlossen werden. Es ist mit 20 Abschnitten zu kalkulieren.**
Menge: 1,000 psch
DIN 276-2018 / IBP: 419
Bauabschnitte / Kostenträger: 419

**4.4.3.1.60 Bestands-/Revisionsdokumentation für alle ausgeführten Anlagen gemäß:**
*** Leitbeschreibung
Bestands-/Revisionsdokumentation für alle ausgeführten Anlagen gemäß:
- DIN 18381, Abschnitt 3.7
- BTGA-Regel 2.001
- DIN-EN 806-5
- DIN 31051

Die komplett in deutscher Sprache verfassten Unterlagen sind 3-fach in Papierform und 2-fach auf Datenträger (ifc-, dwg-, und pdf-Format, MS-Office-lesbar) zu übergeben. Die Bestands-/Revisionsunterlagen sind übersichtlich in Ordnern mit Rückenschild (Maßnahme, Fa. etc.) Trennblättern und Inhaltsverzeichnis zu versehen, herzustellen und dem Fachplaner zunächst 4 Wochen vor Fertigstellung der Gesamtleistung 1-fach zur Prüfung zu übergeben.
Nach erfolgter Prüfung durch den Fachplaner und ggf. Ergänzung bzw. Korrektur durch den Auftragnehmer erfolgt die direkte Übergabe der kompletten Unterlagen an den Auftraggeber / Bauherrn.

Die Bestandsunterlagen umfassen:
Menge: 1,000 psch
DIN 276-2018 / IBP: 419
Bauabschnitte / Kostenträger: 419
*Unterbeschreibung 1 Für alle in der Leistungsbeschreibung enthaltenen Positionen, Bezugsquellen und Bezugsnachweise der zur Ausführung gebrachten Materialien und Bauteile in Form von Prospekten und Herstellerkataloge sowie als tabellarische Aufstellung.*
*Unterbeschreibung 2 Allgemeine Bedienungsanweisungen*
*Unterbeschreibung 3 Wartungsanweisungen*
Wartungsanweisungen
mit Angaben zu zeitabhängigen, betriebsstundenabhängigen und durchsatzabhängenden Wartungsmaßnahmen mit Angabe wann, wo und mit welchen Mitteln die Wartungsarbeiten durchzuführen sind. Wenn eine unterlassene und/oder unsachgemäße Wartung zu Schäden führen kann, ist der Bauherr auf die notwendigen regelmäßigen Kontrollen und Prüfungen im Detail hinzuweisen. Sind dabei für den bestimmungsgemäßen Betrieb Leistungen aus anderen Gewerken erforderlich, hat der Auftragnehmer diese mit im Detail zu beschreiben.

Erstellung von detaillierten Betriebsvorschriften und Anweisungen. Die Betriebsvorschriften müssen Angaben über die zweckmäßige Betriebsweise (Wirtschaftlichkeit), Vermeidung von Bau- und Frostschäden usw. enthalten.
Es ist ein Übersichtsplan mit Kurzbetriebsanweisungen und Leistungsangaben zum Aushang in den Betriebsräumen zu liefern.
*Unterbeschreibung 4 Gerätelisten in tabellarischer Form*
*Unterbeschreibung 5 Elektroschaltpläne*
Elektroschaltpläne
von Geräten und Komponenten mit Bearbeitungsstand vom Zeitpunkt der Fertigstellung der Anlage (soweit im Umfang des AN erstellt). Dazu gehören:
-  Kabellisten und Klemmenplan
  Die Kabellisten müssen mindestens folgende Spalten enthalten:
  Feldgerät, Hersteller/Typ, Benutzeradresse, elektrische Leistung, Nennstrom, Absicherung [A], Spannung, Kabeltyp, Kabelquerschnitt, zu verlegen von, zu verlegen nach, Kabellänge Teilstrecke
-  Geräte, Komponenten mit Vorlage Klemmenbelegungsplan mit Beschreibung aller Anschlüsse. Des Weiteren Kennzeichnung und Beschreibung der Verwendung der Anschlüsse im vorliegenden Anwendungsfall.
*Unterbeschreibung 6 Dokumentation der Einstellungen*
Dokumentation der Einstellungen
der Sanitäranlage(n), Druckerhöhungsanlage(n), Wasseraufbereitungsanlage(n), Fäkalienhebeanlage(n), Hebeanlage(n), Zirkulationspumpe(n), Regulier- und Abgleichventil(e), Spülautomat(en) etc.
Dazu gehören:
Anlagen- und Funktionsbeschreibungen für die Regel- und Steuerungsfunktionen mit Hinweisen für eine sichere und verbrauchsoptimierte Betriebsweise. Das Schalten und Regeln der Anlagenelemente wird in ihrer Abhängigkeit beschrieben. Dazu gehören die Beschreibungen von Zeitprogrammen (Volllast-/Teillastbetrieb von Anlagen), Sicherheitsfunktionen, Verhalten bei Alarmen/Ereignissen. Auflistung der bei der Inbetriebnahme vorgenommenen. Einstellungen (Konfigurationsparameter, Sollwerte, Reglereinstellungen, Zeitprogrammeinstellungen etc.). Vorlage Diagramme und Kennlinien mit eingetragenen Betriebspunkten und bestimmungsgemäßen Einstellwerten.
*Unterbeschreibung 7 Bescheinigung über die fachgerechte Errichtung*
Bescheinigung über die fachgerechte Errichtung
der Anlagen mit:
-  Sachverständigenprotokolle, sonstige Bescheinigungen wie Protokolle von Druckprüfungen, Abnahmebescheinigungen über Druckbehälter durch technischen Sachverständigen.
-  Dichtheitsprüfungen, Spülprotokolle, hydraulischer Abgleich,
-  Ggf. Schweißnahtprüfungen
-  Konformitäts- und Leistungserklärungen, Übereinstimmungserklärungen,
-  Prüfzeugnisse von F30 bis F90 Schottungen von Rohrdurchführungen, Kabelschottungen etc.
*Unterbeschreibung 8 Revisionspläne (Grundrisse, Schnitte im Maßstab 1:50, Schemata)*
Revisionspläne (Grundrisse, Schnitte im Maßstab 1:50, Schemata)
mit Darstellung und Vermaßung aller Einbauorte von Mess-, Absperr- und Regelvorrichtungen und Eintragung aller Revisionsöffnungen. Alle Einrichtungen sind vor Ort und in den Plänen mit der festgelegten Nummerierung, auch in Zusammenhang mit den Vorgaben der Gebäudeautomation, zu kennzeichnen. Es sind die zum Zeitpunkt der Fertigstellung gültigen Architektenpläne als Grundlage zu verwenden. Dateien des Ingenieurbüros werden nicht zur Verfügung gestellt. Zusätzlich sind die Pläne 1-fach im Maßstab 1:100, vorab abschnittsweise, 2 Wochen vor Schließen der Decken/Wände zur Prüfung der örtlichen Objektüberwachung zu übergeben.
*Unterbeschreibung 9 Einweisungsprotokoll mit Unterschrift der eingewiesenen Personen gemäß ATV DIN 18381*
*Unterbeschreibung 10 Betriebs- und Bedienungsanleitungen*
Betriebs- und Bedienungsanleitungen
für den Umgang und die Handhabung von gefährlichen Stoffen soweit zutreffend.
*Unterbeschreibung 11 Anfertigung von farbig angelegten Schemata*
Anfertigung von farbig angelegten Schemata
der Anlagen,1-fach fest auf eine dauerhafte Unterlage aufgezogen und dauerhaft gegen Verschmutzung unter Glas oder Folie geschützt. Aufhängen an gut sichtbarer Stelle in den Zentralen.
*Unterbeschreibung 12 Dokumentation aller nachträglich hergestellten Kernbohrungen als CAD-Plan*
*Unterbeschreibung 13 Fotodokumentation*
Fotodokumentation
über alle Installationen des Leistungsumfanges in Form von digitalisierten Fotos auf Datenträger, sortiert nach Aufnahmedatum und mit Beschriftung über Aufnahmeort und Aufnahmedatum.
*Unterbeschreibung 14 Brandschutzdokumentation*
Brandschutzdokumentation
für alle ausgeführten Wand- und Deckendurchführungen mit Brandschutzanforderungen. Die Unterlagen sind 3-fach in Papierform und 2-fach auf Datenträger (dwg-, pdf-, MS-Office-lesbar) zu übergeben. Die Brandschutzdokumentation ist übersichtlich in Ordnern abgeheftet, mit Trennblättern und Inhaltsverzeichnis / Dokumentenindex versehen, herzustellen und dem Fachplaner unmittelbar nach Fertigstellung der Rohinstallation zur Weiterleitung auszuhändigen. Ausfertigung der zeichnerischen Unterlagen farbig. Die Brandschutzdokumentation umfasst:
- Fachunternehmererklärung
- Zulassung / Prüfzeugnis für jede verwendete Art der Brandschutzdurchführung
- Übereinstimmungserklärung für jede(s) Zulassung/Prüfzeugnis mit Angabe der fortlaufenden Nummer der ausgeführten Brandschutzdurchführungen
- Planunterlagen als Grundrisse mit Kennzeichnung aller brandschutztechnisch relevanten Bauteile und Eintragung aller Brandschutzdurchführungen und Kabelschottungen mit fortlaufender Nummerierung zur eindeutigen Zuordnung zu den Prüfzeugnissen
- Die Nummerierung ist mit dem Bauherrn abzustimmen.
Fotodokumentation aller Brandschutzdurchführungen mit laufender Nummer zur eindeutigen Zuordnung zu den Prüfzeugnissen mit Fotos über den fachgerechten mangelfreien Einbau der Kabelschottungen je Seite der Wand- bzw. Deckendurchführung jeweils vor und nach dem Verschluss der Beplankung sowie vor und nach Einbringung der Schottung mit Kennzeichnung und Zuordnung der Fotos zu denn Grundrissplänen jeweils mit Beschriftung der beiden Seiten.
*Unterbeschreibung 15 CAFM-Datenlieferung gemäß GEFMA 480 inklusive Attributierung nach Vorgaben des AG*

*Hinweis*

*Hinweis: SO3*

**4.4.3.1.70 Übergabe von Revisionsplänen,1-fach, M 1:100 3 Wochen vor dem Schließen der Zwischendecken mit Eintragung und Vermaßung aller Meß-, Absperr- und Regelvorrichtungen. Alle Einrichtungen sind vor Ort und im Plan mit einer Nummer gekennzeichnet (Bezeichnungsschilder werden gesondert vergütet). Mit Übergabe der Pläne erfolgt die Freigabe zum Schließen der Decken. Die Übergabe der Pläne erfolgt für den jeweiligen Bereich, in welchem die Decken geschlossen werden. Es ist mit 20 Abschnitten zu kalkulieren.**
Menge: 1,000 psch
DIN 276-2018 / IBP: 419
Bauabschnitte / Kostenträger: 419

**4.4.3.1.80 Bestands-/Revisionsdokumentation für alle ausgeführten Anlagen gemäß:**
*** Leitbeschreibung
Bestands-/Revisionsdokumentation für alle ausgeführten Anlagen gemäß:
- DIN 18381, Abschnitt 3.7
- BTGA-Regel 2.001
- DIN-EN 806-5
- DIN 31051

Die komplett in deutscher Sprache verfassten Unterlagen sind 3-fach in Papierform und 2-fach auf Datenträger (ifc-, dwg-, und pdf-Format, MS-Office-lesbar) zu übergeben. Die Bestands-/Revisionsunterlagen sind übersichtlich in Ordnern mit Rückenschild (Maßnahme, Fa. etc.) Trennblättern und Inhaltsverzeichnis zu versehen, herzustellen und dem Fachplaner zunächst 4 Wochen vor Fertigstellung der Gesamtleistung 1-fach zur Prüfung zu übergeben.
Nach erfolgter Prüfung durch den Fachplaner und ggf. Ergänzung bzw. Korrektur durch den Auftragnehmer erfolgt die direkte Übergabe der kompletten Unterlagen an den Auftraggeber / Bauherrn.

Die Bestandsunterlagen umfassen:
Menge: 1,000 psch
DIN 276-2018 / IBP: 419
Bauabschnitte / Kostenträger: 419
*Unterbeschreibung 1 Für alle in der Leistungsbeschreibung enthaltenen Positionen, Bezugsquellen und Bezugsnachweise der zur Ausführung gebrachten Materialien und Bauteile in Form von Prospekten und Herstellerkataloge sowie als tabellarische Aufstellung.*
*Unterbeschreibung 2 Allgemeine Bedienungsanweisungen*
*Unterbeschreibung 3 Wartungsanweisungen*
Wartungsanweisungen
mit Angaben zu zeitabhängigen, betriebsstundenabhängigen und durchsatzabhängenden Wartungsmaßnahmen mit Angabe wann, wo und mit welchen Mitteln die Wartungsarbeiten durchzuführen sind. Wenn eine unterlassene und/oder unsachgemäße Wartung zu Schäden führen kann, ist der Bauherr auf die notwendigen regelmäßigen Kontrollen und Prüfungen im Detail hinzuweisen. Sind dabei für den bestimmungsgemäßen Betrieb Leistungen aus anderen Gewerken erforderlich, hat der Auftragnehmer diese mit im Detail zu beschreiben.

Erstellung von detaillierten Betriebsvorschriften und Anweisungen. Die Betriebsvorschriften müssen Angaben über die zweckmäßige Betriebsweise (Wirtschaftlichkeit), Vermeidung von Bau- und Frostschäden usw. enthalten.
Es ist ein Übersichtsplan mit Kurzbetriebsanweisungen und Leistungsangaben zum Aushang in den Betriebsräumen zu liefern.
*Unterbeschreibung 4 Gerätelisten in tabellarischer Form*
*Unterbeschreibung 5 Elektroschaltpläne*
Elektroschaltpläne
von Geräten und Komponenten mit Bearbeitungsstand vom Zeitpunkt der Fertigstellung der Anlage (soweit im Umfang des AN erstellt). Dazu gehören:
-  Kabellisten und Klemmenplan
  Die Kabellisten müssen mindestens folgende Spalten enthalten:
  Feldgerät, Hersteller/Typ, Benutzeradresse, elektrische Leistung, Nennstrom, Absicherung [A], Spannung, Kabeltyp, Kabelquerschnitt, zu verlegen von, zu verlegen nach, Kabellänge Teilstrecke
-  Geräte, Komponenten mit Vorlage Klemmenbelegungsplan mit Beschreibung aller Anschlüsse. Des Weiteren Kennzeichnung und Beschreibung der Verwendung der Anschlüsse im vorliegenden Anwendungsfall.
*Unterbeschreibung 6 Dokumentation der Einstellungen*
Dokumentation der Einstellungen
der Sanitäranlage(n), Druckerhöhungsanlage(n), Wasseraufbereitungsanlage(n), Fäkalienhebeanlage(n), Hebeanlage(n), Zirkulationspumpe(n), Regulier- und Abgleichventil(e), Spülautomat(en) etc.
Dazu gehören:
Anlagen- und Funktionsbeschreibungen für die Regel- und Steuerungsfunktionen mit Hinweisen für eine sichere und verbrauchsoptimierte Betriebsweise. Das Schalten und Regeln der Anlagenelemente wird in ihrer Abhängigkeit beschrieben. Dazu gehören die Beschreibungen von Zeitprogrammen (Volllast-/Teillastbetrieb von Anlagen), Sicherheitsfunktionen, Verhalten bei Alarmen/Ereignissen. Auflistung der bei der Inbetriebnahme vorgenommenen. Einstellungen (Konfigurationsparameter, Sollwerte, Reglereinstellungen, Zeitprogrammeinstellungen etc.). Vorlage Diagramme und Kennlinien mit eingetragenen Betriebspunkten und bestimmungsgemäßen Einstellwerten.
*Unterbeschreibung 7 Bescheinigung über die fachgerechte Errichtung*
Bescheinigung über die fachgerechte Errichtung
der Anlagen mit:
-  Sachverständigenprotokolle, sonstige Bescheinigungen wie Protokolle von Druckprüfungen, Abnahmebescheinigungen über Druckbehälter durch technischen Sachverständigen.
-  Dichtheitsprüfungen, Spülprotokolle, hydraulischer Abgleich,
-  Ggf. Schweißnahtprüfungen
-  Konformitäts- und Leistungserklärungen, Übereinstimmungserklärungen,
-  Prüfzeugnisse von F30 bis F90 Schottungen von Rohrdurchführungen, Kabelschottungen etc.
*Unterbeschreibung 8 Revisionspläne (Grundrisse, Schnitte im Maßstab 1:50, Schemata)*
Revisionspläne (Grundrisse, Schnitte im Maßstab 1:50, Schemata)
mit Darstellung und Vermaßung aller Einbauorte von Mess-, Absperr- und Regelvorrichtungen und Eintragung aller Revisionsöffnungen. Alle Einrichtungen sind vor Ort und in den Plänen mit der festgelegten Nummerierung, auch in Zusammenhang mit den Vorgaben der Gebäudeautomation, zu kennzeichnen. Es sind die zum Zeitpunkt der Fertigstellung gültigen Architektenpläne als Grundlage zu verwenden. Dateien des Ingenieurbüros werden nicht zur Verfügung gestellt. Zusätzlich sind die Pläne 1-fach im Maßstab 1:100, vorab abschnittsweise, 2 Wochen vor Schließen der Decken/Wände zur Prüfung der örtlichen Objektüberwachung zu übergeben.
*Unterbeschreibung 9 Einweisungsprotokoll mit Unterschrift der eingewiesenen Personen gemäß ATV DIN 18381*
*Unterbeschreibung 10 Betriebs- und Bedienungsanleitungen*
Betriebs- und Bedienungsanleitungen
für den Umgang und die Handhabung von gefährlichen Stoffen soweit zutreffend.
*Unterbeschreibung 11 Anfertigung von farbig angelegten Schemata*
Anfertigung von farbig angelegten Schemata
der Anlagen,1-fach fest auf eine dauerhafte Unterlage aufgezogen und dauerhaft gegen Verschmutzung unter Glas oder Folie geschützt. Aufhängen an gut sichtbarer Stelle in den Zentralen.
*Unterbeschreibung 12 Dokumentation aller nachträglich hergestellten Kernbohrungen als CAD-Plan*
*Unterbeschreibung 13 Fotodokumentation*
Fotodokumentation
über alle Installationen des Leistungsumfanges in Form von digitalisierten Fotos auf Datenträger, sortiert nach Aufnahmedatum und mit Beschriftung über Aufnahmeort und Aufnahmedatum.
*Unterbeschreibung 14 Brandschutzdokumentation*
Brandschutzdokumentation
für alle ausgeführten Wand- und Deckendurchführungen mit Brandschutzanforderungen. Die Unterlagen sind 3-fach in Papierform und 2-fach auf Datenträger (dwg-, pdf-, MS-Office-lesbar) zu übergeben. Die Brandschutzdokumentation ist übersichtlich in Ordnern abgeheftet, mit Trennblättern und Inhaltsverzeichnis / Dokumentenindex versehen, herzustellen und dem Fachplaner unmittelbar nach Fertigstellung der Rohinstallation zur Weiterleitung auszuhändigen. Ausfertigung der zeichnerischen Unterlagen farbig. Die Brandschutzdokumentation umfasst:
- Fachunternehmererklärung
- Zulassung / Prüfzeugnis für jede verwendete Art der Brandschutzdurchführung
- Übereinstimmungserklärung für jede(s) Zulassung/Prüfzeugnis mit Angabe der fortlaufenden Nummer der ausgeführten Brandschutzdurchführungen
- Planunterlagen als Grundrisse mit Kennzeichnung aller brandschutztechnisch relevanten Bauteile und Eintragung aller Brandschutzdurchführungen und Kabelschottungen mit fortlaufender Nummerierung zur eindeutigen Zuordnung zu den Prüfzeugnissen
- Die Nummerierung ist mit dem Bauherrn abzustimmen.
Fotodokumentation aller Brandschutzdurchführungen mit laufender Nummer zur eindeutigen Zuordnung zu den Prüfzeugnissen mit Fotos über den fachgerechten mangelfreien Einbau der Kabelschottungen je Seite der Wand- bzw. Deckendurchführung jeweils vor und nach dem Verschluss der Beplankung sowie vor und nach Einbringung der Schottung mit Kennzeichnung und Zuordnung der Fotos zu denn Grundrissplänen jeweils mit Beschriftung der beiden Seiten.
*Unterbeschreibung 15 CAFM-Datenlieferung gemäß GEFMA 480 inklusive Attributierung nach Vorgaben des AG*

*Hinweis*

*Hinweis: ZSG*

**4.4.3.1.90 Übergabe von Revisionsplänen,1-fach, M 1:100 3 Wochen vor dem Schließen der Zwischendecken mit Eintragung und Vermaßung aller Meß-, Absperr- und Regelvorrichtungen. Alle Einrichtungen sind vor Ort und im Plan mit einer Nummer gekennzeichnet (Bezeichnungsschilder werden gesondert vergütet). Mit Übergabe der Pläne erfolgt die Freigabe zum Schließen der Decken. Die Übergabe der Pläne erfolgt für den jeweiligen Bereich, in welchem die Decken geschlossen werden. Es ist mit 20 Abschnitten zu kalkulieren.**
Menge: 1,000 psch
DIN 276-2018 / IBP: 419
Bauabschnitte / Kostenträger: 419

**4.4.3.1.100 Bestands-/Revisionsdokumentation für alle ausgeführten Anlagen gemäß:**
*** Leitbeschreibung
Bestands-/Revisionsdokumentation für alle ausgeführten Anlagen gemäß:
- DIN 18381, Abschnitt 3.7
- BTGA-Regel 2.001
- DIN-EN 806-5
- DIN 31051

Die komplett in deutscher Sprache verfassten Unterlagen sind 3-fach in Papierform und 2-fach auf Datenträger (ifc-, dwg-, und pdf-Format, MS-Office-lesbar) zu übergeben. Die Bestands-/Revisionsunterlagen sind übersichtlich in Ordnern mit Rückenschild (Maßnahme, Fa. etc.) Trennblättern und Inhaltsverzeichnis zu versehen, herzustellen und dem Fachplaner zunächst 4 Wochen vor Fertigstellung der Gesamtleistung 1-fach zur Prüfung zu übergeben.
Nach erfolgter Prüfung durch den Fachplaner und ggf. Ergänzung bzw. Korrektur durch den Auftragnehmer erfolgt die direkte Übergabe der kompletten Unterlagen an den Auftraggeber / Bauherrn.

Die Bestandsunterlagen umfassen:
Menge: 1,000 psch
DIN 276-2018 / IBP: 419
Bauabschnitte / Kostenträger: 419
*Unterbeschreibung 1 Für alle in der Leistungsbeschreibung enthaltenen Positionen, Bezugsquellen und Bezugsnachweise der zur Ausführung gebrachten Materialien und Bauteile in Form von Prospekten und Herstellerkataloge sowie als tabellarische Aufstellung.*
*Unterbeschreibung 2 Allgemeine Bedienungsanweisungen*
*Unterbeschreibung 3 Wartungsanweisungen*
Wartungsanweisungen
mit Angaben zu zeitabhängigen, betriebsstundenabhängigen und durchsatzabhängenden Wartungsmaßnahmen mit Angabe wann, wo und mit welchen Mitteln die Wartungsarbeiten durchzuführen sind. Wenn eine unterlassene und/oder unsachgemäße Wartung zu Schäden führen kann, ist der Bauherr auf die notwendigen regelmäßigen Kontrollen und Prüfungen im Detail hinzuweisen. Sind dabei für den bestimmungsgemäßen Betrieb Leistungen aus anderen Gewerken erforderlich, hat der Auftragnehmer diese mit im Detail zu beschreiben.

Erstellung von detaillierten Betriebsvorschriften und Anweisungen. Die Betriebsvorschriften müssen Angaben über die zweckmäßige Betriebsweise (Wirtschaftlichkeit), Vermeidung von Bau- und Frostschäden usw. enthalten.
Es ist ein Übersichtsplan mit Kurzbetriebsanweisungen und Leistungsangaben zum Aushang in den Betriebsräumen zu liefern.
*Unterbeschreibung 4 Gerätelisten in tabellarischer Form*
*Unterbeschreibung 5 Elektroschaltpläne*
Elektroschaltpläne
von Geräten und Komponenten mit Bearbeitungsstand vom Zeitpunkt der Fertigstellung der Anlage (soweit im Umfang des AN erstellt). Dazu gehören:
-  Kabellisten und Klemmenplan
  Die Kabellisten müssen mindestens folgende Spalten enthalten:
  Feldgerät, Hersteller/Typ, Benutzeradresse, elektrische Leistung, Nennstrom, Absicherung [A], Spannung, Kabeltyp, Kabelquerschnitt, zu verlegen von, zu verlegen nach, Kabellänge Teilstrecke
-  Geräte, Komponenten mit Vorlage Klemmenbelegungsplan mit Beschreibung aller Anschlüsse. Des Weiteren Kennzeichnung und Beschreibung der Verwendung der Anschlüsse im vorliegenden Anwendungsfall.
*Unterbeschreibung 6 Dokumentation der Einstellungen*
Dokumentation der Einstellungen
der Sanitäranlage(n), Druckerhöhungsanlage(n), Wasseraufbereitungsanlage(n), Fäkalienhebeanlage(n), Hebeanlage(n), Zirkulationspumpe(n), Regulier- und Abgleichventil(e), Spülautomat(en) etc.
Dazu gehören:
Anlagen- und Funktionsbeschreibungen für die Regel- und Steuerungsfunktionen mit Hinweisen für eine sichere und verbrauchsoptimierte Betriebsweise. Das Schalten und Regeln der Anlagenelemente wird in ihrer Abhängigkeit beschrieben. Dazu gehören die Beschreibungen von Zeitprogrammen (Volllast-/Teillastbetrieb von Anlagen), Sicherheitsfunktionen, Verhalten bei Alarmen/Ereignissen. Auflistung der bei der Inbetriebnahme vorgenommenen. Einstellungen (Konfigurationsparameter, Sollwerte, Reglereinstellungen, Zeitprogrammeinstellungen etc.). Vorlage Diagramme und Kennlinien mit eingetragenen Betriebspunkten und bestimmungsgemäßen Einstellwerten.
*Unterbeschreibung 7 Bescheinigung über die fachgerechte Errichtung*
Bescheinigung über die fachgerechte Errichtung
der Anlagen mit:
-  Sachverständigenprotokolle, sonstige Bescheinigungen wie Protokolle von Druckprüfungen, Abnahmebescheinigungen über Druckbehälter durch technischen Sachverständigen.
-  Dichtheitsprüfungen, Spülprotokolle, hydraulischer Abgleich,
-  Ggf. Schweißnahtprüfungen
-  Konformitäts- und Leistungserklärungen, Übereinstimmungserklärungen,
-  Prüfzeugnisse von F30 bis F90 Schottungen von Rohrdurchführungen, Kabelschottungen etc.
*Unterbeschreibung 8 Revisionspläne (Grundrisse, Schnitte im Maßstab 1:50, Schemata)*
Revisionspläne (Grundrisse, Schnitte im Maßstab 1:50, Schemata)
mit Darstellung und Vermaßung aller Einbauorte von Mess-, Absperr- und Regelvorrichtungen und Eintragung aller Revisionsöffnungen. Alle Einrichtungen sind vor Ort und in den Plänen mit der festgelegten Nummerierung, auch in Zusammenhang mit den Vorgaben der Gebäudeautomation, zu kennzeichnen. Es sind die zum Zeitpunkt der Fertigstellung gültigen Architektenpläne als Grundlage zu verwenden. Dateien des Ingenieurbüros werden nicht zur Verfügung gestellt. Zusätzlich sind die Pläne 1-fach im Maßstab 1:100, vorab abschnittsweise, 2 Wochen vor Schließen der Decken/Wände zur Prüfung der örtlichen Objektüberwachung zu übergeben.
*Unterbeschreibung 9 Einweisungsprotokoll mit Unterschrift der eingewiesenen Personen gemäß ATV DIN 18381*
*Unterbeschreibung 10 Betriebs- und Bedienungsanleitungen*
Betriebs- und Bedienungsanleitungen
für den Umgang und die Handhabung von gefährlichen Stoffen soweit zutreffend.
*Unterbeschreibung 11 Anfertigung von farbig angelegten Schemata*
Anfertigung von farbig angelegten Schemata
der Anlagen,1-fach fest auf eine dauerhafte Unterlage aufgezogen und dauerhaft gegen Verschmutzung unter Glas oder Folie geschützt. Aufhängen an gut sichtbarer Stelle in den Zentralen.
*Unterbeschreibung 12 Dokumentation aller nachträglich hergestellten Kernbohrungen als CAD-Plan*
*Unterbeschreibung 13 Fotodokumentation*
Fotodokumentation
über alle Installationen des Leistungsumfanges in Form von digitalisierten Fotos auf Datenträger, sortiert nach Aufnahmedatum und mit Beschriftung über Aufnahmeort und Aufnahmedatum.
*Unterbeschreibung 14 Brandschutzdokumentation*
Brandschutzdokumentation
für alle ausgeführten Wand- und Deckendurchführungen mit Brandschutzanforderungen. Die Unterlagen sind 3-fach in Papierform und 2-fach auf Datenträger (dwg-, pdf-, MS-Office-lesbar) zu übergeben. Die Brandschutzdokumentation ist übersichtlich in Ordnern abgeheftet, mit Trennblättern und Inhaltsverzeichnis / Dokumentenindex versehen, herzustellen und dem Fachplaner unmittelbar nach Fertigstellung der Rohinstallation zur Weiterleitung auszuhändigen. Ausfertigung der zeichnerischen Unterlagen farbig. Die Brandschutzdokumentation umfasst:
- Fachunternehmererklärung
- Zulassung / Prüfzeugnis für jede verwendete Art der Brandschutzdurchführung
- Übereinstimmungserklärung für jede(s) Zulassung/Prüfzeugnis mit Angabe der fortlaufenden Nummer der ausgeführten Brandschutzdurchführungen
- Planunterlagen als Grundrisse mit Kennzeichnung aller brandschutztechnisch relevanten Bauteile und Eintragung aller Brandschutzdurchführungen und Kabelschottungen mit fortlaufender Nummerierung zur eindeutigen Zuordnung zu den Prüfzeugnissen
- Die Nummerierung ist mit dem Bauherrn abzustimmen.
Fotodokumentation aller Brandschutzdurchführungen mit laufender Nummer zur eindeutigen Zuordnung zu den Prüfzeugnissen mit Fotos über den fachgerechten mangelfreien Einbau der Kabelschottungen je Seite der Wand- bzw. Deckendurchführung jeweils vor und nach dem Verschluss der Beplankung sowie vor und nach Einbringung der Schottung mit Kennzeichnung und Zuordnung der Fotos zu denn Grundrissplänen jeweils mit Beschriftung der beiden Seiten.
*Unterbeschreibung 15 CAFM-Datenlieferung gemäß GEFMA 480 inklusive Attributierung nach Vorgaben des AG*

*Hinweis*

#### 4.5 Besondere Leistungen

*Hinweis: Nachfolgende besondere Leistungen etc. beziehen sich auf alle die unter Rohrleitungen genannten Medien, Montageorte und -höhen sowie ggf. zusätzlich beschriebene Sicherungsmaßnahmen.*
Nachfolgende besondere Leistungen etc. beziehen sich auf alle die unter Rohrleitungen genannten Medien, Montageorte und -höhen sowie ggf. zusätzlich beschriebene Sicherungsmaßnahmen.
Behinderungen durch beengte Montage- und Platzverhältnisse sind grundsätzlich in den Einheitspreisen mit einzukalkulieren.

##### 4.5.1 Baustelleneinrichtung

###### 4.5.1.1 Baustelleneinrichtung

*Hinweis*

*Hinweis: VSZ - SOM - ZSG*

**4.5.1.1.10 Baustelleneinrichtung zur Durchführung der aufgeführten Leistungen**
Baustelleneinrichtung zur Durchführung der aufgeführten Leistungen

entsprechend des mit dem Leistungsverzeichnis ausgereichten Logistikhandbuches.

Für:
- Tagesaufenthaltsräume für eigenes Baupersonal als Container
- Lagerräume für Baustoffe als Container

Vorhaltung der Personal- und Lagercontainer bis zum Ende der Arbeiten für den gesamten Auftrag.

Räumen der Baustelle:
- Einschl. Verladen aller Baugeräte, Materialreste, Absperrungen und Zubehör
- Herstellen des ursprünglichen Zustandes des Baugeländes, Reinigen des Baugeländes von Verpackungsmaterialien und Materialresten

für folgende
Bauabschnitte:  Versorgungszentrum (VSZ)
  Somatik 1 (SO1)
  Somatik 2 (SO2)
  Somatik 3 (SO3)
  Zentrum Seelische Gesundheit (ZSG)
Menge: 1,000 psch
DIN 276-2018 / IBP: 439
Bauabschnitte / Kostenträger: 439

**4.5.1.1.20 Baustelleneinr. umräumen**
Baustelleneinrichtung, wie zuvor beschrieben,
umräumen auf Anordnung des AG.
Menge: 1,000 psch
DIN 276-2018 / IBP: 439
Bauabschnitte / Kostenträger: 439

*Hinweis*

##### 4.5.2 Arbeitsvorbereitung

###### 4.5.2.1 Montageplanung

*Hinweis*

*Hinweis: VSZ*

**4.5.2.1.10 Reinhalte- und Reinigungskonzept**
Reinhalte- und Reinigungskonzept für die Bauphase erstellen und dokumentieren. Das Reinhaltekonzept enthält Festlegungen zu:
- Anlieferung und Lagerung aller Materialien
- Maßnahmen zur Verhinderung von Verschmutzungen und Verpackungsmüllentsorgung
Das Konzept ist vor Beginn der Baumaßnahme der Objektüberwachung zu übergeben.
Menge: 1,000 psch
DIN 276-2018 / IBP: 419
Bauabschnitte / Kostenträger: 419

**4.5.2.1.20 Erweiterte Montageplanung Abwasser-, Wasser-, Gasanlagen**
Erweiterte Montageplanung Abwasser-, Wasser-, Gasanlagen
beinhaltet Leistungen als besondere Leistungen zusätzlich zu Nebenleistungen der VOB / C

Montagezeichnung in folgender Ausführung:
Farbige Papierplotts, 3-fach, gefaltet DIN A4 in Ordnern mit Inhaltsverzeichnis,
auf Datenträger im pdf-Format, dwg-Format und ifc-Format. Diese Unterlagen dienen als Information für Auftraggeber, Objektplaner, Objektüberwachung und andere am Bau beteiligten Unternehmen. Diese Dokumentation ist während der Bauzeit bis zur Überreichung der Revisionspläne monatlich fortzuschreiben. Die erweiterte Montageplanung erfolgt auf der Grundlage der Ausführungsplanung des Fachplaners gem. HOAI - LP 5 (Grundleistungen).

Die Montageplanung beinhaltet die Fortschreibung der Ausführungsplanung unter Berücksichtigung der vom AN angebotenen Fabrikate und Typen einschließlich der zugehörigen Angaben und Berechnungen unter Berücksichtigung aller Schnittstellen zum Schallschutz, Brandschutz und Tragwerkplanung.
Unter Beachtung des Ergebnisses der Ausschreibung sind die erforderlichen Konstruktionsänderungen unter Beachtung der Fremdgewerke fortzuschreiben.
Die Werk- und Montageplanung ist nur gültig mit Freigabevermerk (Stempel/ Datum und Unterschrift) des von der ausführenden Firma bestellten, angemeldeten und verantwortlichen Fachbauleiter (Dipl.- Ing. TU / TH / FH / BA).
Die Werk- und Montageplanung ist gem. Baustellenfortschritt anzupassen und zu verteilen. Die Verteilung ist in Planlisten zu dokumentieren. Über das Ergebnis berichtet der verantwortliche Fachbauleiter in den Baubesprechungen sowie beim wöchentlichen Rapport (mündlich und schriftlich) gegenüber dem Bauherrn und der Objektüberwachung.

Fortschreibung der Rohrnetzberechnung(en) für alle Medien und Bemessung  von Anlagenteilen.

Erstellung der Funktionsschemata für jede Anlage mit zugehörigen Leistungsdaten gemäß Produktvorgaben, Dimensionen, Voreinstellungen und Komponenten inkl. Gebäudeautomationskomponenten die für eine  Funktion der Anlage erforderlich sind und Prinzip der Verteilung.

Strangschema / Schaltplan für alle Medien mit Auslegungsdaten/Parametern

Grundrisse M1:50 oder größer, unter Beachtung der anderen Montageplanungen mit allen am Bau beteiligten Gewerke, Dimensionen und Komponenten, wenn erforderlich in Mehrstrichdarstellung. Es sind sämtliche Komponenten und Baugruppen darzustellen. Es sind sämtliche Komponenten darzustellen, die zur ordnungsgemäßen Funktion der Anlage erforderlich sind. Platzvorhaltungen, Flächen zur Bedienung und Instandhaltung sowie Einbringöffnungswege  sind darzustellen, z.B. gem. VDI 2050.
Vollständige Bemaßung (inkl. Höhenangaben) von Trassen (Kanäle, Rohrleitungen, MSR), Apparaten, Komponenten, (z.B. Behälter, Schaltschränke, Verteiler, etc.) mit genauen Bezugsmaßen zum Bauwerk und anderen Gewerken ist einzutragen. Art und Umfang der erforderlichen Dämmung und des Brandschutzes sind anzugeben. Prüfzeugnisse für zulassungspflichtige Bauteile und Einbauvorschriften der angebotenen Komponenten sind der Objektüberwachung und der eigenen Fachbauleitung zu übergeben, einschließlich  Erläuterungen zu den produktspezifischen Merkmalen.

Schnitte/Details Maßstab 1:50 bis 1:1
Für Installationsschwerpunkte und Zentralen mit allen Gewerken und der erforderlichen Bemaßung. Ein Installationsschwerpunkt liegt vor, wenn Gewerke kreuzen, übereinander liegen oder gemeinsam ausfädeln.

Schächte / Trassen
Schachtbelegung und Schachtausfädelung mit allen darin geplanten Gewerken inkl. der Brandschutzausführung. Zentralen und Schächte sind im Detail mit allen erforderlichen Schnitten im angemessenen Maßstab darzustellen.

Schnittstellen
Eindeutige Darstellung von Schnittstellen einander tangierender Gewerke, nutzer- bzw. bauherren- oder bauseitiger Leistungen. Darzustellen sind Anforderungen und Leistungsumfang z.B. Anschlüsse an Sanitärzellen, an WWB, RLT-Geräte freier Querschnitt bauseitiger WSG, Verstärkungen, Lastabfangungen in Trockenbauwänden  etc.
Koordinierung mit dem Lieferanten der Fertignasszellen hinsichtlich der Anschlusspunkte, Höhen, Übergangsstücke, Zeitpunkt und Organisation der gemeinsamen Inbetriebnahmen.

Angaben für andere Montage-/Planungsbeteiligte
für Deckenspiegel,Öffnungsmaße, Wandabwicklungen, Fliesenspiegel, Trockenbau, Revisionsöffnungen,  Fortschreibung der Schlitz- und Durchbruchangaben, einschl. Anzeichnen im Maßstab 1:1 auf der Baustelle, sowie Einbauten und Montageöffnungen mit genauer Positionierung und Bemaßung mit eindeutigen Bezugsmaßen zum Gebäude.

Erläuterung
Beschreibung der funktionalen Wirkungsweise der einzelnen Anlagen mit Angaben aller notwendigen Kenn-, Betriebs- und Auslegungsdaten.
Menge: 1,000 psch
DIN 276-2018 / IBP: 419
Bauabschnitte / Kostenträger: 419

**4.5.2.1.30 Erstellung und Fortschreibung von detaillierten Bauablaufsplanungen gem. ZVB**
Erstellung und Fortschreibung von detaillierten Bauablaufsplanungen gem. ZVB
unter Beachtung des Rahmenterminplanes des Bauherrn / Architekten in Abstimmung mit den anderen am Bau beteiligten Gewerken.
Menge: 1,000 psch
DIN 276-2018 / IBP: 419
Bauabschnitte / Kostenträger: 419

**4.5.2.1.40 Kabelzuglisten, Schaltpläne und Leistungsangaben Elektrotechnik/MSR.**
Kabelzuglisten, Schaltpläne und Leistungsangaben Elektrotechnik/MSR.
Der AN stellt Kabelzuglisten für die Elektro- und MSR-Gewerke über die zu erstellenden Elektroinstallationen für sämtliche Anlagen zur Verfügung. Anzugeben sind Anfangs- und Zielort, Kabeltyp und -dimension sowie die Anschlussleistung. Die Zielorte der Kabel sind nach Rücksprache mit dem Gewerk Elektro, entweder in die Grundrisspläne mit Angabe der Kabelnummer einzutragen oder vor Ort direkt zu markieren. Die Unterlagen sind rechtzeitig vor Ausführung der Kabelverlegung dreifach zu übergeben.

Informationen zur Gebäudeautomation an die Objekt-/Bauüberwachung übergeben und fortschreiben, die Informationen werden mit den AN der beteiligten Leistungsbereiche abgestimmt und bearbeitet nach Bauzeitenplan, die Abstimmung umfasst Benutzeradress-System, Anlagenkonfiguration der Gebäudeautomation, betriebstechnische Daten und Funktionen der Anlagenbauteile, Messorte und Anordnung der Messwertgeber, Funktionen, Parameter und Einstellwerte, Bildschirmdarstellungen, Art und Text der Stör- und Fehlermeldungen, Schnittstellenprotokoll und projektspezifische Daten, Wartungsintervalle, Informationen für die GA-Managementebene, die Abstimmung wird von allen Beteiligten bestätigt.
Menge: 1,000 psch
DIN 276-2018 / IBP: 419
Bauabschnitte / Kostenträger: 419

*Hinweis*

*Hinweis: SO1*

**4.5.2.1.50 Reinhalte- und Reinigungskonzept**
Reinhalte- und Reinigungskonzept für die Bauphase erstellen und dokumentieren. Das Reinhaltekonzept enthält Festlegungen zu:
- Anlieferung und Lagerung aller Materialien
- Maßnahmen zur Verhinderung von Verschmutzungen und Verpackungsmüllentsorgung
Das Konzept ist vor Beginn der Baumaßnahme der Objektüberwachung zu übergeben.
Menge: 1,000 psch
DIN 276-2018 / IBP: 419
Bauabschnitte / Kostenträger: 419

**4.5.2.1.60 Erweiterte Montageplanung Abwasser-, Wasser-, Gasanlagen**
Erweiterte Montageplanung Abwasser-, Wasser-, Gasanlagen
beinhaltet Leistungen als besondere Leistungen zusätzlich zu Nebenleistungen der VOB / C

Montagezeichnung in folgender Ausführung:
Farbige Papierplotts, 3-fach, gefaltet DIN A4 in Ordnern mit Inhaltsverzeichnis,
auf Datenträger im pdf-Format, dwg-Format und ifc-Format. Diese Unterlagen dienen als Information für Auftraggeber, Objektplaner, Objektüberwachung und andere am Bau beteiligten Unternehmen. Diese Dokumentation ist während der Bauzeit bis zur Überreichung der Revisionspläne monatlich fortzuschreiben. Die erweiterte Montageplanung erfolgt auf der Grundlage der Ausführungsplanung des Fachplaners gem. HOAI - LP 5 (Grundleistungen).

Die Montageplanung beinhaltet die Fortschreibung der Ausführungsplanung unter Berücksichtigung der vom AN angebotenen Fabrikate und Typen einschließlich der zugehörigen Angaben und Berechnungen unter Berücksichtigung aller Schnittstellen zum Schallschutz, Brandschutz und Tragwerkplanung.
Unter Beachtung des Ergebnisses der Ausschreibung sind die erforderlichen Konstruktionsänderungen unter Beachtung der Fremdgewerke fortzuschreiben.
Die Werk- und Montageplanung ist nur gültig mit Freigabevermerk (Stempel/ Datum und Unterschrift) des von der ausführenden Firma bestellten, angemeldeten und verantwortlichen Fachbauleiter (Dipl.- Ing. TU / TH / FH / BA).
Die Werk- und Montageplanung ist gem. Baustellenfortschritt anzupassen und zu verteilen. Die Verteilung ist in Planlisten zu dokumentieren. Über das Ergebnis berichtet der verantwortliche Fachbauleiter in den Baubesprechungen sowie beim wöchentlichen Rapport (mündlich und schriftlich) gegenüber dem Bauherrn und der Objektüberwachung.

Fortschreibung der Rohrnetzberechnung(en) für alle Medien und Bemessung  von Anlagenteilen.

Erstellung der Funktionsschemata für jede Anlage mit zugehörigen Leistungsdaten gemäß Produktvorgaben, Dimensionen, Voreinstellungen und Komponenten inkl. Gebäudeautomationskomponenten die für eine  Funktion der Anlage erforderlich sind und Prinzip der Verteilung.

Strangschema / Schaltplan für alle Medien mit Auslegungsdaten/Parametern

Grundrisse M1:50 oder größer, unter Beachtung der anderen Montageplanungen mit allen am Bau beteiligten Gewerke, Dimensionen und Komponenten, wenn erforderlich in Mehrstrichdarstellung. Es sind sämtliche Komponenten und Baugruppen darzustellen. Es sind sämtliche Komponenten darzustellen, die zur ordnungsgemäßen Funktion der Anlage erforderlich sind. Platzvorhaltungen, Flächen zur Bedienung und Instandhaltung sowie Einbringöffnungswege  sind darzustellen, z.B. gem. VDI 2050.
Vollständige Bemaßung (inkl. Höhenangaben) von Trassen (Kanäle, Rohrleitungen, MSR), Apparaten, Komponenten, (z.B. Behälter, Schaltschränke, Verteiler, etc.) mit genauen Bezugsmaßen zum Bauwerk und anderen Gewerken ist einzutragen. Art und Umfang der erforderlichen Dämmung und des Brandschutzes sind anzugeben. Prüfzeugnisse für zulassungspflichtige Bauteile und Einbauvorschriften der angebotenen Komponenten sind der Objektüberwachung und der eigenen Fachbauleitung zu übergeben, einschließlich  Erläuterungen zu den produktspezifischen Merkmalen.

Schnitte/Details Maßstab 1:50 bis 1:1
Für Installationsschwerpunkte und Zentralen mit allen Gewerken und der erforderlichen Bemaßung. Ein Installationsschwerpunkt liegt vor, wenn Gewerke kreuzen, übereinander liegen oder gemeinsam ausfädeln.

Schächte / Trassen
Schachtbelegung und Schachtausfädelung mit allen darin geplanten Gewerken inkl. der Brandschutzausführung. Zentralen und Schächte sind im Detail mit allen erforderlichen Schnitten im angemessenen Maßstab darzustellen.

Schnittstellen
Eindeutige Darstellung von Schnittstellen einander tangierender Gewerke, nutzer- bzw. bauherren- oder bauseitiger Leistungen. Darzustellen sind Anforderungen und Leistungsumfang z.B. Anschlüsse an Sanitärzellen, an WWB, RLT-Geräte freier Querschnitt bauseitiger WSG, Verstärkungen, Lastabfangungen in Trockenbauwänden  etc.
Koordinierung mit dem Lieferanten der Fertignasszellen hinsichtlich der Anschlusspunkte, Höhen, Übergangsstücke, Zeitpunkt und Organisation der gemeinsamen Inbetriebnahmen.

Angaben für andere Montage-/Planungsbeteiligte
für Deckenspiegel,Öffnungsmaße, Wandabwicklungen, Fliesenspiegel, Trockenbau, Revisionsöffnungen,  Fortschreibung der Schlitz- und Durchbruchangaben, einschl. Anzeichnen im Maßstab 1:1 auf der Baustelle, sowie Einbauten und Montageöffnungen mit genauer Positionierung und Bemaßung mit eindeutigen Bezugsmaßen zum Gebäude.

Erläuterung
Beschreibung der funktionalen Wirkungsweise der einzelnen Anlagen mit Angaben aller notwendigen Kenn-, Betriebs- und Auslegungsdaten.
Menge: 1,000 psch
DIN 276-2018 / IBP: 419
Bauabschnitte / Kostenträger: 419

**4.5.2.1.70 Erstellung und Fortschreibung von detaillierten Bauablaufsplanungen gem. ZVB**
Erstellung und Fortschreibung von detaillierten Bauablaufsplanungen gem. ZVB
unter Beachtung des Rahmenterminplanes des Bauherrn / Architekten in Abstimmung mit den anderen am Bau beteiligten Gewerken.
Menge: 1,000 psch
DIN 276-2018 / IBP: 419
Bauabschnitte / Kostenträger: 419

**4.5.2.1.80 Kabelzuglisten, Schaltpläne und Leistungsangaben Elektrotechnik/MSR.**
Kabelzuglisten, Schaltpläne und Leistungsangaben Elektrotechnik/MSR.
Der AN stellt Kabelzuglisten für die Elektro- und MSR-Gewerke über die zu erstellenden Elektroinstallationen für sämtliche Anlagen zur Verfügung. Anzugeben sind Anfangs- und Zielort, Kabeltyp und -dimension sowie die Anschlussleistung. Die Zielorte der Kabel sind nach Rücksprache mit dem Gewerk Elektro, entweder in die Grundrisspläne mit Angabe der Kabelnummer einzutragen oder vor Ort direkt zu markieren. Die Unterlagen sind rechtzeitig vor Ausführung der Kabelverlegung dreifach zu übergeben.

Informationen zur Gebäudeautomation an die Objekt-/Bauüberwachung übergeben und fortschreiben, die Informationen werden mit den AN der beteiligten Leistungsbereiche abgestimmt und bearbeitet nach Bauzeitenplan, die Abstimmung umfasst Benutzeradress-System, Anlagenkonfiguration der Gebäudeautomation, betriebstechnische Daten und Funktionen der Anlagenbauteile, Messorte und Anordnung der Messwertgeber, Funktionen, Parameter und Einstellwerte, Bildschirmdarstellungen, Art und Text der Stör- und Fehlermeldungen, Schnittstellenprotokoll und projektspezifische Daten, Wartungsintervalle, Informationen für die GA-Managementebene, die Abstimmung wird von allen Beteiligten bestätigt.
Menge: 1,000 psch
DIN 276-2018 / IBP: 419
Bauabschnitte / Kostenträger: 419

*Hinweis*

*Hinweis: SO2*

**4.5.2.1.90 Reinhalte- und Reinigungskonzept**
Reinhalte- und Reinigungskonzept für die Bauphase erstellen und dokumentieren. Das Reinhaltekonzept enthält Festlegungen zu:
- Anlieferung und Lagerung aller Materialien
- Maßnahmen zur Verhinderung von Verschmutzungen und Verpackungsmüllentsorgung
Das Konzept ist vor Beginn der Baumaßnahme der Objektüberwachung zu übergeben.
Menge: 1,000 psch
DIN 276-2018 / IBP: 419
Bauabschnitte / Kostenträger: 419

**4.5.2.1.100 Erweiterte Montageplanung Abwasser-, Wasser-, Gasanlagen**
Erweiterte Montageplanung Abwasser-, Wasser-, Gasanlagen
beinhaltet Leistungen als besondere Leistungen zusätzlich zu Nebenleistungen der VOB / C

Montagezeichnung in folgender Ausführung:
Farbige Papierplotts, 3-fach, gefaltet DIN A4 in Ordnern mit Inhaltsverzeichnis,
auf Datenträger im pdf-Format, dwg-Format und ifc-Format. Diese Unterlagen dienen als Information für Auftraggeber, Objektplaner, Objektüberwachung und andere am Bau beteiligten Unternehmen. Diese Dokumentation ist während der Bauzeit bis zur Überreichung der Revisionspläne monatlich fortzuschreiben. Die erweiterte Montageplanung erfolgt auf der Grundlage der Ausführungsplanung des Fachplaners gem. HOAI - LP 5 (Grundleistungen).

Die Montageplanung beinhaltet die Fortschreibung der Ausführungsplanung unter Berücksichtigung der vom AN angebotenen Fabrikate und Typen einschließlich der zugehörigen Angaben und Berechnungen unter Berücksichtigung aller Schnittstellen zum Schallschutz, Brandschutz und Tragwerkplanung.
Unter Beachtung des Ergebnisses der Ausschreibung sind die erforderlichen Konstruktionsänderungen unter Beachtung der Fremdgewerke fortzuschreiben.
Die Werk- und Montageplanung ist nur gültig mit Freigabevermerk (Stempel/ Datum und Unterschrift) des von der ausführenden Firma bestellten, angemeldeten und verantwortlichen Fachbauleiter (Dipl.- Ing. TU / TH / FH / BA).
Die Werk- und Montageplanung ist gem. Baustellenfortschritt anzupassen und zu verteilen. Die Verteilung ist in Planlisten zu dokumentieren. Über das Ergebnis berichtet der verantwortliche Fachbauleiter in den Baubesprechungen sowie beim wöchentlichen Rapport (mündlich und schriftlich) gegenüber dem Bauherrn und der Objektüberwachung.

Fortschreibung der Rohrnetzberechnung(en) für alle Medien und Bemessung  von Anlagenteilen.

Erstellung der Funktionsschemata für jede Anlage mit zugehörigen Leistungsdaten gemäß Produktvorgaben, Dimensionen, Voreinstellungen und Komponenten inkl. Gebäudeautomationskomponenten die für eine  Funktion der Anlage erforderlich sind und Prinzip der Verteilung.

Strangschema / Schaltplan für alle Medien mit Auslegungsdaten/Parametern

Grundrisse M1:50 oder größer, unter Beachtung der anderen Montageplanungen mit allen am Bau beteiligten Gewerke, Dimensionen und Komponenten, wenn erforderlich in Mehrstrichdarstellung. Es sind sämtliche Komponenten und Baugruppen darzustellen. Es sind sämtliche Komponenten darzustellen, die zur ordnungsgemäßen Funktion der Anlage erforderlich sind. Platzvorhaltungen, Flächen zur Bedienung und Instandhaltung sowie Einbringöffnungswege  sind darzustellen, z.B. gem. VDI 2050.
Vollständige Bemaßung (inkl. Höhenangaben) von Trassen (Kanäle, Rohrleitungen, MSR), Apparaten, Komponenten, (z.B. Behälter, Schaltschränke, Verteiler, etc.) mit genauen Bezugsmaßen zum Bauwerk und anderen Gewerken ist einzutragen. Art und Umfang der erforderlichen Dämmung und des Brandschutzes sind anzugeben. Prüfzeugnisse für zulassungspflichtige Bauteile und Einbauvorschriften der angebotenen Komponenten sind der Objektüberwachung und der eigenen Fachbauleitung zu übergeben, einschließlich  Erläuterungen zu den produktspezifischen Merkmalen.

Schnitte/Details Maßstab 1:50 bis 1:1
Für Installationsschwerpunkte und Zentralen mit allen Gewerken und der erforderlichen Bemaßung. Ein Installationsschwerpunkt liegt vor, wenn Gewerke kreuzen, übereinander liegen oder gemeinsam ausfädeln.

Schächte / Trassen
Schachtbelegung und Schachtausfädelung mit allen darin geplanten Gewerken inkl. der Brandschutzausführung. Zentralen und Schächte sind im Detail mit allen erforderlichen Schnitten im angemessenen Maßstab darzustellen.

Schnittstellen
Eindeutige Darstellung von Schnittstellen einander tangierender Gewerke, nutzer- bzw. bauherren- oder bauseitiger Leistungen. Darzustellen sind Anforderungen und Leistungsumfang z.B. Anschlüsse an Sanitärzellen, an WWB, RLT-Geräte freier Querschnitt bauseitiger WSG, Verstärkungen, Lastabfangungen in Trockenbauwänden  etc.
Koordinierung mit dem Lieferanten der Fertignasszellen hinsichtlich der Anschlusspunkte, Höhen, Übergangsstücke, Zeitpunkt und Organisation der gemeinsamen Inbetriebnahmen.

Angaben für andere Montage-/Planungsbeteiligte
für Deckenspiegel,Öffnungsmaße, Wandabwicklungen, Fliesenspiegel, Trockenbau, Revisionsöffnungen,  Fortschreibung der Schlitz- und Durchbruchangaben, einschl. Anzeichnen im Maßstab 1:1 auf der Baustelle, sowie Einbauten und Montageöffnungen mit genauer Positionierung und Bemaßung mit eindeutigen Bezugsmaßen zum Gebäude.

Erläuterung
Beschreibung der funktionalen Wirkungsweise der einzelnen Anlagen mit Angaben aller notwendigen Kenn-, Betriebs- und Auslegungsdaten.
Menge: 1,000 psch
DIN 276-2018 / IBP: 419
Bauabschnitte / Kostenträger: 419

**4.5.2.1.110 Erstellung und Fortschreibung von detaillierten Bauablaufsplanungen gem. ZVB**
Erstellung und Fortschreibung von detaillierten Bauablaufsplanungen gem. ZVB
unter Beachtung des Rahmenterminplanes des Bauherrn / Architekten in Abstimmung mit den anderen am Bau beteiligten Gewerken.
Menge: 1,000 psch
DIN 276-2018 / IBP: 419
Bauabschnitte / Kostenträger: 419

**4.5.2.1.120 Kabelzuglisten, Schaltpläne und Leistungsangaben Elektrotechnik/MSR.**
Kabelzuglisten, Schaltpläne und Leistungsangaben Elektrotechnik/MSR.
Der AN stellt Kabelzuglisten für die Elektro- und MSR-Gewerke über die zu erstellenden Elektroinstallationen für sämtliche Anlagen zur Verfügung. Anzugeben sind Anfangs- und Zielort, Kabeltyp und -dimension sowie die Anschlussleistung. Die Zielorte der Kabel sind nach Rücksprache mit dem Gewerk Elektro, entweder in die Grundrisspläne mit Angabe der Kabelnummer einzutragen oder vor Ort direkt zu markieren. Die Unterlagen sind rechtzeitig vor Ausführung der Kabelverlegung dreifach zu übergeben.

Informationen zur Gebäudeautomation an die Objekt-/Bauüberwachung übergeben und fortschreiben, die Informationen werden mit den AN der beteiligten Leistungsbereiche abgestimmt und bearbeitet nach Bauzeitenplan, die Abstimmung umfasst Benutzeradress-System, Anlagenkonfiguration der Gebäudeautomation, betriebstechnische Daten und Funktionen der Anlagenbauteile, Messorte und Anordnung der Messwertgeber, Funktionen, Parameter und Einstellwerte, Bildschirmdarstellungen, Art und Text der Stör- und Fehlermeldungen, Schnittstellenprotokoll und projektspezifische Daten, Wartungsintervalle, Informationen für die GA-Managementebene, die Abstimmung wird von allen Beteiligten bestätigt.
Menge: 1,000 psch
DIN 276-2018 / IBP: 419
Bauabschnitte / Kostenträger: 419

*Hinweis*

*Hinweis: SO3*

**4.5.2.1.130 Reinhalte- und Reinigungskonzept**
Reinhalte- und Reinigungskonzept für die Bauphase erstellen und dokumentieren. Das Reinhaltekonzept enthält Festlegungen zu:
- Anlieferung und Lagerung aller Materialien
- Maßnahmen zur Verhinderung von Verschmutzungen und Verpackungsmüllentsorgung
Das Konzept ist vor Beginn der Baumaßnahme der Objektüberwachung zu übergeben.
Menge: 1,000 psch
DIN 276-2018 / IBP: 419
Bauabschnitte / Kostenträger: 419

**4.5.2.1.140 Erweiterte Montageplanung Abwasser-, Wasser-, Gasanlagen**
Erweiterte Montageplanung Abwasser-, Wasser-, Gasanlagen
beinhaltet Leistungen als besondere Leistungen zusätzlich zu Nebenleistungen der VOB / C

Montagezeichnung in folgender Ausführung:
Farbige Papierplotts, 3-fach, gefaltet DIN A4 in Ordnern mit Inhaltsverzeichnis,
auf Datenträger im pdf-Format, dwg-Format und ifc-Format. Diese Unterlagen dienen als Information für Auftraggeber, Objektplaner, Objektüberwachung und andere am Bau beteiligten Unternehmen. Diese Dokumentation ist während der Bauzeit bis zur Überreichung der Revisionspläne monatlich fortzuschreiben. Die erweiterte Montageplanung erfolgt auf der Grundlage der Ausführungsplanung des Fachplaners gem. HOAI - LP 5 (Grundleistungen).

Die Montageplanung beinhaltet die Fortschreibung der Ausführungsplanung unter Berücksichtigung der vom AN angebotenen Fabrikate und Typen einschließlich der zugehörigen Angaben und Berechnungen unter Berücksichtigung aller Schnittstellen zum Schallschutz, Brandschutz und Tragwerkplanung.
Unter Beachtung des Ergebnisses der Ausschreibung sind die erforderlichen Konstruktionsänderungen unter Beachtung der Fremdgewerke fortzuschreiben.
Die Werk- und Montageplanung ist nur gültig mit Freigabevermerk (Stempel/ Datum und Unterschrift) des von der ausführenden Firma bestellten, angemeldeten und verantwortlichen Fachbauleiter (Dipl.- Ing. TU / TH / FH / BA).
Die Werk- und Montageplanung ist gem. Baustellenfortschritt anzupassen und zu verteilen. Die Verteilung ist in Planlisten zu dokumentieren. Über das Ergebnis berichtet der verantwortliche Fachbauleiter in den Baubesprechungen sowie beim wöchentlichen Rapport (mündlich und schriftlich) gegenüber dem Bauherrn und der Objektüberwachung.

Fortschreibung der Rohrnetzberechnung(en) für alle Medien und Bemessung  von Anlagenteilen.

Erstellung der Funktionsschemata für jede Anlage mit zugehörigen Leistungsdaten gemäß Produktvorgaben, Dimensionen, Voreinstellungen und Komponenten inkl. Gebäudeautomationskomponenten die für eine  Funktion der Anlage erforderlich sind und Prinzip der Verteilung.

Strangschema / Schaltplan für alle Medien mit Auslegungsdaten/Parametern

Grundrisse M1:50 oder größer, unter Beachtung der anderen Montageplanungen mit allen am Bau beteiligten Gewerke, Dimensionen und Komponenten, wenn erforderlich in Mehrstrichdarstellung. Es sind sämtliche Komponenten und Baugruppen darzustellen. Es sind sämtliche Komponenten darzustellen, die zur ordnungsgemäßen Funktion der Anlage erforderlich sind. Platzvorhaltungen, Flächen zur Bedienung und Instandhaltung sowie Einbringöffnungswege  sind darzustellen, z.B. gem. VDI 2050.
Vollständige Bemaßung (inkl. Höhenangaben) von Trassen (Kanäle, Rohrleitungen, MSR), Apparaten, Komponenten, (z.B. Behälter, Schaltschränke, Verteiler, etc.) mit genauen Bezugsmaßen zum Bauwerk und anderen Gewerken ist einzutragen. Art und Umfang der erforderlichen Dämmung und des Brandschutzes sind anzugeben. Prüfzeugnisse für zulassungspflichtige Bauteile und Einbauvorschriften der angebotenen Komponenten sind der Objektüberwachung und der eigenen Fachbauleitung zu übergeben, einschließlich  Erläuterungen zu den produktspezifischen Merkmalen.

Schnitte/Details Maßstab 1:50 bis 1:1
Für Installationsschwerpunkte und Zentralen mit allen Gewerken und der erforderlichen Bemaßung. Ein Installationsschwerpunkt liegt vor, wenn Gewerke kreuzen, übereinander liegen oder gemeinsam ausfädeln.

Schächte / Trassen
Schachtbelegung und Schachtausfädelung mit allen darin geplanten Gewerken inkl. der Brandschutzausführung. Zentralen und Schächte sind im Detail mit allen erforderlichen Schnitten im angemessenen Maßstab darzustellen.

Schnittstellen
Eindeutige Darstellung von Schnittstellen einander tangierender Gewerke, nutzer- bzw. bauherren- oder bauseitiger Leistungen. Darzustellen sind Anforderungen und Leistungsumfang z.B. Anschlüsse an Sanitärzellen, an WWB, RLT-Geräte freier Querschnitt bauseitiger WSG, Verstärkungen, Lastabfangungen in Trockenbauwänden  etc.
Koordinierung mit dem Lieferanten der Fertignasszellen hinsichtlich der Anschlusspunkte, Höhen, Übergangsstücke, Zeitpunkt und Organisation der gemeinsamen Inbetriebnahmen.

Angaben für andere Montage-/Planungsbeteiligte
für Deckenspiegel,Öffnungsmaße, Wandabwicklungen, Fliesenspiegel, Trockenbau, Revisionsöffnungen,  Fortschreibung der Schlitz- und Durchbruchangaben, einschl. Anzeichnen im Maßstab 1:1 auf der Baustelle, sowie Einbauten und Montageöffnungen mit genauer Positionierung und Bemaßung mit eindeutigen Bezugsmaßen zum Gebäude.

Erläuterung
Beschreibung der funktionalen Wirkungsweise der einzelnen Anlagen mit Angaben aller notwendigen Kenn-, Betriebs- und Auslegungsdaten.
Menge: 1,000 psch
DIN 276-2018 / IBP: 419
Bauabschnitte / Kostenträger: 419

**4.5.2.1.150 Erstellung und Fortschreibung von detaillierten Bauablaufsplanungen gem. ZVB**
Erstellung und Fortschreibung von detaillierten Bauablaufsplanungen gem. ZVB
unter Beachtung des Rahmenterminplanes des Bauherrn / Architekten in Abstimmung mit den anderen am Bau beteiligten Gewerken.
Menge: 1,000 psch
DIN 276-2018 / IBP: 419
Bauabschnitte / Kostenträger: 419

**4.5.2.1.160 Kabelzuglisten, Schaltpläne und Leistungsangaben Elektrotechnik/MSR.**
Kabelzuglisten, Schaltpläne und Leistungsangaben Elektrotechnik/MSR.
Der AN stellt Kabelzuglisten für die Elektro- und MSR-Gewerke über die zu erstellenden Elektroinstallationen für sämtliche Anlagen zur Verfügung. Anzugeben sind Anfangs- und Zielort, Kabeltyp und -dimension sowie die Anschlussleistung. Die Zielorte der Kabel sind nach Rücksprache mit dem Gewerk Elektro, entweder in die Grundrisspläne mit Angabe der Kabelnummer einzutragen oder vor Ort direkt zu markieren. Die Unterlagen sind rechtzeitig vor Ausführung der Kabelverlegung dreifach zu übergeben.

Informationen zur Gebäudeautomation an die Objekt-/Bauüberwachung übergeben und fortschreiben, die Informationen werden mit den AN der beteiligten Leistungsbereiche abgestimmt und bearbeitet nach Bauzeitenplan, die Abstimmung umfasst Benutzeradress-System, Anlagenkonfiguration der Gebäudeautomation, betriebstechnische Daten und Funktionen der Anlagenbauteile, Messorte und Anordnung der Messwertgeber, Funktionen, Parameter und Einstellwerte, Bildschirmdarstellungen, Art und Text der Stör- und Fehlermeldungen, Schnittstellenprotokoll und projektspezifische Daten, Wartungsintervalle, Informationen für die GA-Managementebene, die Abstimmung wird von allen Beteiligten bestätigt.
Menge: 1,000 psch
DIN 276-2018 / IBP: 419
Bauabschnitte / Kostenträger: 419

*Hinweis*

*Hinweis: ZSG*

**4.5.2.1.170 Reinhalte- und Reinigungskonzept**
Reinhalte- und Reinigungskonzept für die Bauphase erstellen und dokumentieren. Das Reinhaltekonzept enthält Festlegungen zu:
- Anlieferung und Lagerung aller Materialien
- Maßnahmen zur Verhinderung von Verschmutzungen und Verpackungsmüllentsorgung
Das Konzept ist vor Beginn der Baumaßnahme der Objektüberwachung zu übergeben.
Menge: 1,000 psch
DIN 276-2018 / IBP: 419
Bauabschnitte / Kostenträger: 419

**4.5.2.1.180 Erweiterte Montageplanung Abwasser-, Wasser-, Gasanlagen**
Erweiterte Montageplanung Abwasser-, Wasser-, Gasanlagen
beinhaltet Leistungen als besondere Leistungen zusätzlich zu Nebenleistungen der VOB / C

Montagezeichnung in folgender Ausführung:
Farbige Papierplotts, 3-fach, gefaltet DIN A4 in Ordnern mit Inhaltsverzeichnis,
auf Datenträger im pdf-Format, dwg-Format und ifc-Format. Diese Unterlagen dienen als Information für Auftraggeber, Objektplaner, Objektüberwachung und andere am Bau beteiligten Unternehmen. Diese Dokumentation ist während der Bauzeit bis zur Überreichung der Revisionspläne monatlich fortzuschreiben. Die erweiterte Montageplanung erfolgt auf der Grundlage der Ausführungsplanung des Fachplaners gem. HOAI - LP 5 (Grundleistungen).

Die Montageplanung beinhaltet die Fortschreibung der Ausführungsplanung unter Berücksichtigung der vom AN angebotenen Fabrikate und Typen einschließlich der zugehörigen Angaben und Berechnungen unter Berücksichtigung aller Schnittstellen zum Schallschutz, Brandschutz und Tragwerkplanung.
Unter Beachtung des Ergebnisses der Ausschreibung sind die erforderlichen Konstruktionsänderungen unter Beachtung der Fremdgewerke fortzuschreiben.
Die Werk- und Montageplanung ist nur gültig mit Freigabevermerk (Stempel/ Datum und Unterschrift) des von der ausführenden Firma bestellten, angemeldeten und verantwortlichen Fachbauleiter (Dipl.- Ing. TU / TH / FH / BA).
Die Werk- und Montageplanung ist gem. Baustellenfortschritt anzupassen und zu verteilen. Die Verteilung ist in Planlisten zu dokumentieren. Über das Ergebnis berichtet der verantwortliche Fachbauleiter in den Baubesprechungen sowie beim wöchentlichen Rapport (mündlich und schriftlich) gegenüber dem Bauherrn und der Objektüberwachung.

Fortschreibung der Rohrnetzberechnung(en) für alle Medien und Bemessung  von Anlagenteilen.

Erstellung der Funktionsschemata für jede Anlage mit zugehörigen Leistungsdaten gemäß Produktvorgaben, Dimensionen, Voreinstellungen und Komponenten inkl. Gebäudeautomationskomponenten die für eine  Funktion der Anlage erforderlich sind und Prinzip der Verteilung.

Strangschema / Schaltplan für alle Medien mit Auslegungsdaten/Parametern

Grundrisse M1:50 oder größer, unter Beachtung der anderen Montageplanungen mit allen am Bau beteiligten Gewerke, Dimensionen und Komponenten, wenn erforderlich in Mehrstrichdarstellung. Es sind sämtliche Komponenten und Baugruppen darzustellen. Es sind sämtliche Komponenten darzustellen, die zur ordnungsgemäßen Funktion der Anlage erforderlich sind. Platzvorhaltungen, Flächen zur Bedienung und Instandhaltung sowie Einbringöffnungswege  sind darzustellen, z.B. gem. VDI 2050.
Vollständige Bemaßung (inkl. Höhenangaben) von Trassen (Kanäle, Rohrleitungen, MSR), Apparaten, Komponenten, (z.B. Behälter, Schaltschränke, Verteiler, etc.) mit genauen Bezugsmaßen zum Bauwerk und anderen Gewerken ist einzutragen. Art und Umfang der erforderlichen Dämmung und des Brandschutzes sind anzugeben. Prüfzeugnisse für zulassungspflichtige Bauteile und Einbauvorschriften der angebotenen Komponenten sind der Objektüberwachung und der eigenen Fachbauleitung zu übergeben, einschließlich  Erläuterungen zu den produktspezifischen Merkmalen.

Schnitte/Details Maßstab 1:50 bis 1:1
Für Installationsschwerpunkte und Zentralen mit allen Gewerken und der erforderlichen Bemaßung. Ein Installationsschwerpunkt liegt vor, wenn Gewerke kreuzen, übereinander liegen oder gemeinsam ausfädeln.

Schächte / Trassen
Schachtbelegung und Schachtausfädelung mit allen darin geplanten Gewerken inkl. der Brandschutzausführung. Zentralen und Schächte sind im Detail mit allen erforderlichen Schnitten im angemessenen Maßstab darzustellen.

Schnittstellen
Eindeutige Darstellung von Schnittstellen einander tangierender Gewerke, nutzer- bzw. bauherren- oder bauseitiger Leistungen. Darzustellen sind Anforderungen und Leistungsumfang z.B. Anschlüsse an Sanitärzellen, an WWB, RLT-Geräte freier Querschnitt bauseitiger WSG, Verstärkungen, Lastabfangungen in Trockenbauwänden  etc.
Koordinierung mit dem Lieferanten der Fertignasszellen hinsichtlich der Anschlusspunkte, Höhen, Übergangsstücke, Zeitpunkt und Organisation der gemeinsamen Inbetriebnahmen.

Angaben für andere Montage-/Planungsbeteiligte
für Deckenspiegel,Öffnungsmaße, Wandabwicklungen, Fliesenspiegel, Trockenbau, Revisionsöffnungen,  Fortschreibung der Schlitz- und Durchbruchangaben, einschl. Anzeichnen im Maßstab 1:1 auf der Baustelle, sowie Einbauten und Montageöffnungen mit genauer Positionierung und Bemaßung mit eindeutigen Bezugsmaßen zum Gebäude.

Erläuterung
Beschreibung der funktionalen Wirkungsweise der einzelnen Anlagen mit Angaben aller notwendigen Kenn-, Betriebs- und Auslegungsdaten.
Menge: 1,000 psch
DIN 276-2018 / IBP: 419
Bauabschnitte / Kostenträger: 419

**4.5.2.1.190 Erstellung und Fortschreibung von detaillierten Bauablaufsplanungen gem. ZVB**
Erstellung und Fortschreibung von detaillierten Bauablaufsplanungen gem. ZVB
unter Beachtung des Rahmenterminplanes des Bauherrn / Architekten in Abstimmung mit den anderen am Bau beteiligten Gewerken.
Menge: 1,000 psch
DIN 276-2018 / IBP: 419
Bauabschnitte / Kostenträger: 419

**4.5.2.1.200 Kabelzuglisten, Schaltpläne und Leistungsangaben Elektrotechnik/MSR.**
Kabelzuglisten, Schaltpläne und Leistungsangaben Elektrotechnik/MSR.
Der AN stellt Kabelzuglisten für die Elektro- und MSR-Gewerke über die zu erstellenden Elektroinstallationen für sämtliche Anlagen zur Verfügung. Anzugeben sind Anfangs- und Zielort, Kabeltyp und -dimension sowie die Anschlussleistung. Die Zielorte der Kabel sind nach Rücksprache mit dem Gewerk Elektro, entweder in die Grundrisspläne mit Angabe der Kabelnummer einzutragen oder vor Ort direkt zu markieren. Die Unterlagen sind rechtzeitig vor Ausführung der Kabelverlegung dreifach zu übergeben.

Informationen zur Gebäudeautomation an die Objekt-/Bauüberwachung übergeben und fortschreiben, die Informationen werden mit den AN der beteiligten Leistungsbereiche abgestimmt und bearbeitet nach Bauzeitenplan, die Abstimmung umfasst Benutzeradress-System, Anlagenkonfiguration der Gebäudeautomation, betriebstechnische Daten und Funktionen der Anlagenbauteile, Messorte und Anordnung der Messwertgeber, Funktionen, Parameter und Einstellwerte, Bildschirmdarstellungen, Art und Text der Stör- und Fehlermeldungen, Schnittstellenprotokoll und projektspezifische Daten, Wartungsintervalle, Informationen für die GA-Managementebene, die Abstimmung wird von allen Beteiligten bestätigt.
Menge: 1,000 psch
DIN 276-2018 / IBP: 419
Bauabschnitte / Kostenträger: 419

*Hinweis*

##### 4.5.3 Gerüste

###### 4.5.3.1 Gerüste

*Hinweis*

*Hinweis*

**4.5.3.1.10 Aufbauen fahrbares Gerüst Stahlrohr 2kN/m2 L 2,5 m B 2 m Abst. 2m 2Lagen H 4m**
STLB-Bau 2025-10 001
Aufbauen fahrbares Gerüst,
Stahlrohrkupplungsgerüst DIN 4420-3, Lastklasse 3 (2 kN/m2), mit gummierten Fahrrollen,
Länge Gerüst/-bauteil '2,5' m,

Breite Gerüst/-bauteil '2' m, Höhenabstand der Gerüstlagen 2 m, 2 genutzte Gerüstlagen, Höhe der obersten Gerüstlage 4 m,

Höhenunterschied von Baugrund zur Standfläche des Gerüsts in m '0,0m
Vorhaltung für die gesamte Dauer der Installationsarbeiten'
im Gebäude, Gerüstlagen mit allseitigem Seitenschutz.
Menge: 84,000 St
DIN 276-2018 / IBP: 419
Bauabschnitte / Kostenträger: 419

**4.5.3.1.20 Abbauen fahrbares Gerüst Stahlrohr 2kN/m2 L 2,5 m B 2 m Abst. 2m 2Lagen H 4m**
STLB-Bau 2025-10 001
Abbauen fahrbares Gerüst,
Stahlrohrkupplungsgerüst DIN 4420-3, Lastklasse 3 (2 kN/m2), mit gummierten Fahrrollen,
Länge Gerüst/-bauteil '2,5' m,

Breite Gerüst/-bauteil '2' m, Höhenabstand der Gerüstlagen 2 m, 2 genutzte Gerüstlagen, Höhe der obersten Gerüstlage 4 m,

Höhenunterschied von Baugrund zur Standfläche des Gerüsts in m '0,0m
Vorhaltung für die gesamte Dauer der Installationsarbeiten'
im Gebäude, Gerüstlagen mit allseitigem Seitenschutz.
Menge: 86,000 St
DIN 276-2018 / IBP: 419
Bauabschnitte / Kostenträger: 419

*Hinweis*

*Hinweis*

*Hinweis*

*Hinweis: VSZ - Lager*

**4.5.3.1.30 Aufbauen fahrbares Gerüst Stahlrohr 2kN/m2 L 2,5 m B 2 m Abst. 2m 2Lagen H 6m**
STLB-Bau 2026-04 001
Aufbauen fahrbares Gerüst,
Stahlrohrkupplungsgerüst DIN 4420-3, Lastklasse 3 (2 kN/m2), mit gummierten Fahrrollen,
Länge Gerüst/-bauteil '2,5' m,

Breite Gerüst/-bauteil '2' m, Höhenabstand der Gerüstlagen 2 m, 2 genutzte Gerüstlagen, Höhe der obersten Gerüstlage 6 m,

Höhenunterschied von Baugrund zur Standfläche des Gerüsts in m '0,0m
Vorhaltung für die gesamte Dauer der Installationsarbeiten'
im Gebäude, Gerüstlagen mit allseitigem Seitenschutz.
Menge: 1,000 St
DIN 276-2018 / IBP: 419
Bauabschnitte / Kostenträger: 419

**4.5.3.1.40 Abbauen fahrbares Gerüst Stahlrohr 2kN/m2 L 2,5 m B 2 m Abst. 2m 2Lagen H 6m**
STLB-Bau 2026-04 001
Abbauen fahrbares Gerüst,
Stahlrohrkupplungsgerüst DIN 4420-3, Lastklasse 3 (2 kN/m2), mit gummierten Fahrrollen,
Länge Gerüst/-bauteil '2,5' m,

Breite Gerüst/-bauteil '2' m, Höhenabstand der Gerüstlagen 2 m, 2 genutzte Gerüstlagen, Höhe der obersten Gerüstlage 6 m,

Höhenunterschied von Baugrund zur Standfläche des Gerüsts in m '0,0m
Vorhaltung für die gesamte Dauer der Installationsarbeiten'
im Gebäude, Gerüstlagen mit allseitigem Seitenschutz.
Menge: 1,000 St
DIN 276-2018 / IBP: 419
Bauabschnitte / Kostenträger: 419

*Hinweis: SO2 - Foyer*

**4.5.3.1.50 Aufbauen fahrbares Gerüst Stahlrohr 1,5kN/m2 L 2,5 m B 2 m H 7m**
STLB-Bau 2026-04 001
Aufbauen fahrbares Gerüst,
Stahlrohrkupplungsgerüst DIN 4420-3, Lastklasse 2 (1,5 kN/m2), mit gummierten Fahrrollen,
Länge Gerüst/-bauteil '2,5' m,

Breite Gerüst/-bauteil '2' m, Höhe der obersten Gerüstlage 7 m,

Höhenunterschied von Baugrund zur Standfläche des Gerüsts in m '0,0m
Vorhaltung für die gesamte Dauer der Installationsarbeiten'
im Gebäude, Gerüstlagen mit allseitigem Seitenschutz.
Menge: 1,000 St
DIN 276-2018 / IBP: 419
Bauabschnitte / Kostenträger: 419

**4.5.3.1.60 Abbauen fahrbares Gerüst Stahlrohr 2kN/m2 L 2,5 m B 2 m H 7m**
STLB-Bau 2026-04 001
Abbauen fahrbares Gerüst,
Stahlrohrkupplungsgerüst DIN 4420-3, Lastklasse 3 (2 kN/m2), mit gummierten Fahrrollen,
Länge Gerüst/-bauteil '2,5' m,

Breite Gerüst/-bauteil '2' m, Höhe der obersten Gerüstlage 7 m,

Höhenunterschied von Baugrund zur Standfläche des Gerüsts in m '0,0m
Vorhaltung für die gesamte Dauer der Installationsarbeiten'
im Gebäude, Gerüstlagen mit allseitigem Seitenschutz.
Menge: 1,000 St
DIN 276-2018 / IBP: 419
Bauabschnitte / Kostenträger: 419

*Hinweis*

##### 4.5.4 Stemm-, Bohr-, Fräsarbeiten

###### 4.5.4.1 Bohrungen

*Hinweis*

*Hinweis: Bohrungen in Leichtbauwänden, bis 5,5m Montagehöhe*

**4.5.4.1.10 Anzeichnen der erforderlichen Rohrdurchführungen an Leichtbauwänden**
Anzeichnen der erforderlichen Rohrdurchführungen an Leichtbauwänden
zur Herstellung der Öffnung durch den AN Trockenbau.
Arbeitshöhe bis 5,5 m über der Standfläche des hierfür erforderlichen Gerüstes, Gerüst wird gesondert vergütet.
Menge: 187,000 St
DIN 276-2018 / IBP: 419
Bauabschnitte / Kostenträger: 419

**4.5.4.1.20 Einseitiges Anzeichnen der erforderlichen Rohrdurchführungen an Leichtbauwänden zur Herstellung der Öffnung durch den AN Trockenbau.**
Einseitiges Anzeichnen der erforderlichen Rohrdurchführungen an Leichtbauwänden zur Herstellung der Öffnung durch den AN Trockenbau.
Arbeitshöhe bis 5,5 m über der Standfläche des hierfür erforderlichen Gerüstes, Gerüst wird gesondert vergütet.
Menge: 235,000 St
DIN 276-2018 / IBP: 419
Bauabschnitte / Kostenträger: 419

**4.5.4.1.30 Herstellen von Bohrungen in Leichtbauwänden, Bohrungsdurchmesser 100mm - 150mm, Wanddicke 150 mm, in Absprache mit AN Trockenbau**
Herstellen von Bohrungen in Leichtbauwänden, Bohrungsdurchmesser 100mm - 150mm, Wanddicke 150 mm, in Absprache mit AN Trockenbau
in Leichtbauwänden GK, einfach beplankt ohne Dämmung,
Arbeitshöhe bis 5,5 m über der Standfläche des hierfür erforderlichen Gerüstes, Gerüst wird gesondert vergütet.
Menge: 291,000 St
DIN 276-2018 / IBP: 419
Bauabschnitte / Kostenträger: 419

**4.5.4.1.40 Herstellen von Bohrungen in Leichtbauwänden, Bohrungsdurchmesser 150 mm - 200 mm, Wanddicke 150 mm, in Absprache mit AN Trockenbau**
Herstellen von Bohrungen in Leichtbauwänden, Bohrungsdurchmesser 150 mm - 200 mm, Wanddicke 150 mm, in Absprache mit AN Trockenbau
in Leichtbauwänden, GK, einfach beplankt, ohne Dämmung.
Arbeitshöhe bis 5,5 m über der Standfläche des hierfür erforderlichen Gerüstes, Gerüst wird gesondert vergütet.
Menge: 214,000 St
DIN 276-2018 / IBP: 419
Bauabschnitte / Kostenträger: 419

**4.5.4.1.50 Herstellen von Bohrungen in Leichtbauwänden, Bohrungsdurchmesser 200 mm - 250 mm, Wanddicke 150 mm, in Absprache mit AN Trockenbau**
Herstellen von Bohrungen in Leichtbauwänden, Bohrungsdurchmesser 200 mm - 250 mm, Wanddicke 150 mm, in Absprache mit AN Trockenbau
in Leichtbauwänden GK, einfach beplankt, ohne Dämmung,
Arbeitshöhe bis 5,5 m über der Standfläche des hierfür erforderlichen Gerüstes, Gerüst wird gesondert vergütet.
Menge: 90,000 St
DIN 276-2018 / IBP: 419
Bauabschnitte / Kostenträger: 419

**4.5.4.1.60 Herstellen von Bohrungen in Leichtbauwänden, Bohrungsdurchmesser 250 mm - 300 mm, Wanddicke 150 mm, in Absprache mit AN Trockenbau**
Herstellen von Bohrungen in Leichtbauwänden, Bohrungsdurchmesser 250 mm - 300 mm, Wanddicke 150 mm, in Absprache mit AN Trockenbau
in Leichtbauwänden GK einfach beplankt, ohne Dämmung
Arbeitshöhe bis 5,5 m über der Standfläche des hierfür erforderlichen Gerüstes, Gerüst wird gesondert vergütet.
Menge: 30,000 St
DIN 276-2018 / IBP: 419
Bauabschnitte / Kostenträger: 419

**4.5.4.1.70 Herstellen von Bohrungen in Leichtbauwänden, Bohrungsdurchmesser 100mm - 150mm, Wanddicke 150 mm, in Absprache mit AN Trockenbau**
Herstellen von Bohrungen in Leichtbauwänden, Bohrungsdurchmesser 100mm - 150mm, Wanddicke 150 mm, in Absprache mit AN Trockenbau
in Leichtbauwänden 'GK, doppelt beplankt mit Dämmung',
Arbeitshöhe bis 5,5 m über der Standfläche des hierfür erforderlichen Gerüstes, Gerüst wird gesondert vergütet.
Menge: 291,000 St
DIN 276-2018 / IBP: 419
Bauabschnitte / Kostenträger: 419

**4.5.4.1.80 Herstellen von Bohrungen in Leichtbauwänden, Bohrungsdurchmesser 150 mm - 200 mm, Wanddicke 150 mm, in Absprache mit AN Trockenbau**
Herstellen von Bohrungen in Leichtbauwänden, Bohrungsdurchmesser 150 mm - 200 mm, Wanddicke 150 mm, in Absprache mit AN Trockenbau
in Leichtbauwänden 'GK, doppelt beplankt mit Dämmung',
Arbeitshöhe bis 5,5 m über der Standfläche des hierfür erforderlichen Gerüstes, Gerüst wird gesondert vergütet.
Menge: 214,000 St
DIN 276-2018 / IBP: 419
Bauabschnitte / Kostenträger: 419

**4.5.4.1.90 Herstellen von Bohrungen in Leichtbauwänden, Bohrungsdurchmesser 200 mm - 250 mm, Wanddicke 150 mm, in Absprache mit AN Trockenbau**
Herstellen von Bohrungen in Leichtbauwänden, Bohrungsdurchmesser 200 mm - 250 mm, Wanddicke 150 mm, in Absprache mit AN Trockenbau
in Leichtbauwänden 'GK, doppelt beplankt mit Dämmung',
Arbeitshöhe bis 5,5 m über der Standfläche des hierfür erforderlichen Gerüstes, Gerüst wird gesondert vergütet.
Menge: 90,000 St
DIN 276-2018 / IBP: 419
Bauabschnitte / Kostenträger: 419

**4.5.4.1.100 Herstellen von Bohrungen in Leichtbauwänden, Bohrungsdurchmesser 250 mm - 300 mm, Wanddicke 150 mm, in Absprache mit AN Trockenbau**
Herstellen von Bohrungen in Leichtbauwänden, Bohrungsdurchmesser 250 mm - 300 mm, Wanddicke 150 mm, in Absprache mit AN Trockenbau
in Leichtbauwänden 'GK, doppelt beplankt mit Dämmung',
Arbeitshöhe bis 5,5 m über der Standfläche des hierfür erforderlichen Gerüstes, Gerüst wird gesondert vergütet.
Menge: 30,000 St
DIN 276-2018 / IBP: 419
Bauabschnitte / Kostenträger: 419

*Hinweis*

*Hinweis: Kernbohrungen durch Mauerwerkswände*

**4.5.4.1.110 Kernbohrung KS Durchm. 50-100mm T 15-17,5cm nicht schadstoffbelastet Geräteeinsatz mgl. Stoffe**
STLB-Bau 2026-04 084
Kernbohrung, Untergrundfläche senkrecht, aus Mauerwerk aus Kalksandstein, Bohrdurchmesser über 50 bis 100 mm, Bohrtiefe über 15 bis 17,5 cm, einschl. Lösen des Bohrkerns aus dem Gefüge, nicht schadstoffbelastet,
Abfall ist nicht gefährlich, Zuordnung LAGA Z 0 (uneingeschränkter Einbau), Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170102 Ziegel,
Vergütung der Entsorgung übernimmt AN.
Menge: 30,000 St
DIN 276-2018 / IBP: 429
Bauabschnitte / Kostenträger: 419

**4.5.4.1.120 Kernbohrung KS Durchm. 100-150mm T 15-17,5cm nicht schadstoffbelastet Geräteeinsatz mgl. Stoffe**
STLB-Bau 2026-04 084
Kernbohrung, Untergrundfläche senkrecht, aus Mauerwerk aus Kalksandstein, Bohrdurchmesser über 100 bis 150 mm, Bohrtiefe über 15 bis 17,5 cm, einschl. Lösen des Bohrkerns aus dem Gefüge, nicht schadstoffbelastet,
Abfall ist nicht gefährlich, Zuordnung LAGA Z 0 (uneingeschränkter Einbau), Wichte des Abbruchstoffes DIN EN 1991-1-1 15 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170102 Ziegel,
Vergütung der Entsorgung übernimmt AN.
Menge: 20,000 St
DIN 276-2018 / IBP: 419
Bauabschnitte / Kostenträger: 419

**4.5.4.1.130 Kernbohrung KS Durchm. 150-200mm T 15-17,5cm nicht schadstoffbelastet Geräteeinsatz mgl. Stoffe**
STLB-Bau 2026-04 084
Kernbohrung, Untergrundfläche senkrecht, aus Mauerwerk aus Kalksandstein, Bohrdurchmesser über 150 bis 200 mm, Bohrtiefe über 15 bis 17,5 cm, einschl. Lösen des Bohrkerns aus dem Gefüge, nicht schadstoffbelastet,
Abfall ist nicht gefährlich, Zuordnung LAGA Z 0 (uneingeschränkter Einbau), Wichte des Abbruchstoffes DIN EN 1991-1-1 15 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170102 Ziegel,
Vergütung der Entsorgung übernimmt AN.
Menge: 15,000 St
DIN 276-2018 / IBP: 419
Bauabschnitte / Kostenträger: 419

**4.5.4.1.140 Kernbohrung KS Durchm. 200-250mm T 15-17,5cm nicht schadstoffbelastet Geräteeinsatz mgl. Stoffe**
STLB-Bau 2026-04 084
Kernbohrung, Untergrundfläche senkrecht, aus Mauerwerk aus Kalksandstein, Bohrdurchmesser über 200 bis 250 mm, Bohrtiefe über 15 bis 17,5 cm, einschl. Lösen des Bohrkerns aus dem Gefüge, nicht schadstoffbelastet,
Abfall ist nicht gefährlich, Zuordnung LAGA Z 0 (uneingeschränkter Einbau), Wichte des Abbruchstoffes DIN EN 1991-1-1 15 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170102 Ziegel,
Vergütung der Entsorgung übernimmt AN.
Menge: 10,000 St
DIN 276-2018 / IBP: 419
Bauabschnitte / Kostenträger: 419

**4.5.4.1.150 Kernbohrung KS Durchm. 250-300mm T 15-17,5cm nicht schadstoffbelastet Geräteeinsatz mgl. Stoffe**
STLB-Bau 2026-04 084
Kernbohrung, Untergrundfläche senkrecht, aus Mauerwerk aus Kalksandstein, Bohrdurchmesser über 250 bis 300 mm, Bohrtiefe über 15 bis 17,5 cm, einschl. Lösen des Bohrkerns aus dem Gefüge, nicht schadstoffbelastet,
Abfall ist nicht gefährlich, Zuordnung LAGA Z 0 (uneingeschränkter Einbau), Wichte des Abbruchstoffes DIN EN 1991-1-1 15 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170102 Ziegel,
Vergütung der Entsorgung übernimmt AN.
Menge: 5,000 St
DIN 276-2018 / IBP: 419
Bauabschnitte / Kostenträger: 419

*Hinweis*

*Hinweis: Kernbohrungen durch Stahlbetonwände, bis 5,5m Montagehöhe*

**4.5.4.1.160 Kernbohrung Stahlbeton Durchm. 50-100mm T 20-25cm nicht schadstoffbelastet Geräteeinsatz mgl. Stoffe**
STLB-Bau 2026-04 084
Kernbohrung, Untergrundfläche senkrecht, aus Stahlbeton, Normalbeton, Bohrdurchmesser über 50 bis 100 mm, Bohrtiefe über 20 bis 25 cm, einschl. Lösen des Bohrkerns aus dem Gefüge, nicht schadstoffbelastet,
Abfall ist nicht gefährlich, Zuordnung LAGA Z 0 (uneingeschränkter Einbau), Wichte des Abbruchstoffes DIN EN 1991-1-1 24 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170101 Beton,
Vergütung der Entsorgung übernimmt AN.
Menge: 30,000 St
DIN 276-2018 / IBP: 419
Bauabschnitte / Kostenträger: 419

**4.5.4.1.170 Kernbohrung Stahlbeton Durchm. 100-150mm T 20-25cm nicht schadstoffbelastet Geräteeinsatz mgl. Stoffe**
STLB-Bau 2026-04 084
Kernbohrung, Untergrundfläche senkrecht, aus Stahlbeton, Normalbeton, Bohrdurchmesser über 100 bis 150 mm, Bohrtiefe über 20 bis 25 cm, einschl. Lösen des Bohrkerns aus dem Gefüge, nicht schadstoffbelastet,
Abfall ist nicht gefährlich, Zuordnung LAGA Z 0 (uneingeschränkter Einbau), Wichte des Abbruchstoffes DIN EN 1991-1-1 24 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170101 Beton,
Vergütung der Entsorgung übernimmt AN.
Menge: 20,000 St
DIN 276-2018 / IBP: 419
Bauabschnitte / Kostenträger: 419

**4.5.4.1.180 Kernbohrung Stahlbeton Durchm. 150-200mm T 20-25cm nicht schadstoffbelastet Geräteeinsatz mgl. Stoffe**
STLB-Bau 2026-04 084
Kernbohrung, Untergrundfläche senkrecht, aus Stahlbeton, Normalbeton, Bohrdurchmesser über 150 bis 200 mm, Bohrtiefe über 20 bis 25 cm, einschl. Lösen des Bohrkerns aus dem Gefüge, nicht schadstoffbelastet,
Abfall ist nicht gefährlich, Zuordnung LAGA Z 0 (uneingeschränkter Einbau), Wichte des Abbruchstoffes DIN EN 1991-1-1 24 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170101 Beton,
Vergütung der Entsorgung übernimmt AN.
Menge: 15,000 St
DIN 276-2018 / IBP: 419
Bauabschnitte / Kostenträger: 419

**4.5.4.1.190 Kernbohrung Stahlbeton Durchm. 200-250mm T 20-25cm nicht schadstoffbelastet Geräteeinsatz mgl. Stoffe**
STLB-Bau 2026-04 084
Kernbohrung, Untergrundfläche senkrecht, aus Stahlbeton, Normalbeton, Bohrdurchmesser über 200 bis 250 mm, Bohrtiefe über 20 bis 25 cm, einschl. Lösen des Bohrkerns aus dem Gefüge, nicht schadstoffbelastet,
Abfall ist nicht gefährlich, Zuordnung LAGA Z 0 (uneingeschränkter Einbau), Wichte des Abbruchstoffes DIN EN 1991-1-1 24 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170101 Beton,
Vergütung der Entsorgung übernimmt AN.
Menge: 10,000 St
DIN 276-2018 / IBP: 419
Bauabschnitte / Kostenträger: 419

**4.5.4.1.200 Kernbohrung Stahlbeton Durchm. 250-300mm T 20-25cm nicht schadstoffbelastet Geräteeinsatz mgl. Stoffe**
STLB-Bau 2026-04 084
Kernbohrung, Untergrundfläche senkrecht, aus Stahlbeton, Normalbeton, Bohrdurchmesser über 250 bis 300 mm, Bohrtiefe über 20 bis 25 cm, einschl. Lösen des Bohrkerns aus dem Gefüge, nicht schadstoffbelastet,
Abfall ist nicht gefährlich, Zuordnung LAGA Z 0 (uneingeschränkter Einbau), Wichte des Abbruchstoffes DIN EN 1991-1-1 24 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170101 Beton,
Vergütung der Entsorgung übernimmt AN.
Menge: 5,000 St
DIN 276-2018 / IBP: 419
Bauabschnitte / Kostenträger: 419

*Hinweis*

*Hinweis: Kernbohrungen durch Stahlbetondecken*

**4.5.4.1.210 Kernbohrung Stahlbeton Durchm. 50-100mm T 25-30cm nicht schadstoffbelastet Geräteeinsatz mgl. Stoffe**
STLB-Bau 2026-04 084
Kernbohrung, Untergrundfläche waagerecht, Bohrkern ist gegen Absturz zu sichern, aus Stahlbeton, Normalbeton, Bohrdurchmesser über 50 bis 100 mm, Bohrtiefe über 25 bis 30 cm, einschl. Lösen des Bohrkerns aus dem Gefüge, nicht schadstoffbelastet,
Abfall ist nicht gefährlich, Zuordnung LAGA Z 0 (uneingeschränkter Einbau), Wichte des Abbruchstoffes DIN EN 1991-1-1 24 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170101 Beton,
Vergütung der Entsorgung übernimmt AN.
Menge: 30,000 St
DIN 276-2018 / IBP: 419
Bauabschnitte / Kostenträger: 419

**4.5.4.1.220 Kernbohrung Stahlbeton Durchm. 100-150mm T 25-30cm nicht schadstoffbelastet Geräteeinsatz mgl. Stoffe**
STLB-Bau 2026-04 084
Kernbohrung, Untergrundfläche waagerecht, Bohrkern ist gegen Absturz zu sichern, aus Stahlbeton, Normalbeton, Bohrdurchmesser über 100 bis 150 mm, Bohrtiefe über 25 bis 30 cm, einschl. Lösen des Bohrkerns aus dem Gefüge, nicht schadstoffbelastet,
Abfall ist nicht gefährlich, Zuordnung LAGA Z 0 (uneingeschränkter Einbau), Wichte des Abbruchstoffes DIN EN 1991-1-1 24 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170101 Beton,
Vergütung der Entsorgung übernimmt AN.
Menge: 20,000 St
DIN 276-2018 / IBP: 419
Bauabschnitte / Kostenträger: 419

**4.5.4.1.230 Kernbohrung Stahlbeton Durchm. 150-200mm T 25-30cm nicht schadstoffbelastet Geräteeinsatz mgl. Stoffe**
STLB-Bau 2026-04 084
Kernbohrung, Untergrundfläche waagerecht, Bohrkern ist gegen Absturz zu sichern, aus Stahlbeton, Normalbeton, Bohrdurchmesser über 150 bis 200 mm, Bohrtiefe über 25 bis 30 cm, einschl. Lösen des Bohrkerns aus dem Gefüge, nicht schadstoffbelastet,
Abfall ist nicht gefährlich, Zuordnung LAGA Z 0 (uneingeschränkter Einbau), Wichte des Abbruchstoffes DIN EN 1991-1-1 24 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170101 Beton,
Vergütung der Entsorgung übernimmt AN.
Menge: 15,000 St
DIN 276-2018 / IBP: 419
Bauabschnitte / Kostenträger: 419

**4.5.4.1.240 Kernbohrung Stahlbeton Durchm. 200-250mm T 25-30cm nicht schadstoffbelastet Geräteeinsatz mgl. Stoffe**
STLB-Bau 2026-04 084
Kernbohrung, Untergrundfläche waagerecht, Bohrkern ist gegen Absturz zu sichern, aus Stahlbeton, Normalbeton, Bohrdurchmesser über 200 bis 250 mm, Bohrtiefe über 25 bis 30 cm, einschl. Lösen des Bohrkerns aus dem Gefüge, nicht schadstoffbelastet,
Abfall ist nicht gefährlich, Zuordnung LAGA Z 0 (uneingeschränkter Einbau), Wichte des Abbruchstoffes DIN EN 1991-1-1 24 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170101 Beton,
Vergütung der Entsorgung übernimmt AN.
Menge: 10,000 St
DIN 276-2018 / IBP: 419
Bauabschnitte / Kostenträger: 419

**4.5.4.1.250 Kernbohrung Stahlbeton Durchm. 250-300mm T 25-30cm nicht schadstoffbelastet Geräteeinsatz mgl. Stoffe**
STLB-Bau 2026-04 084
Kernbohrung, Untergrundfläche waagerecht, Bohrkern ist gegen Absturz zu sichern, aus Stahlbeton, Normalbeton, Bohrdurchmesser über 250 bis 300 mm, Bohrtiefe über 25 bis 30 cm, einschl. Lösen des Bohrkerns aus dem Gefüge, nicht schadstoffbelastet,
Abfall ist nicht gefährlich, Zuordnung LAGA Z 0 (uneingeschränkter Einbau), Wichte des Abbruchstoffes DIN EN 1991-1-1 24 kN/m3, Arbeitshöhe bis 5,5 m über der Standfläche des hierfür erforderlichen Gerüstes, Gerüst wird gesondert vergütet,
Geräteeinsatz ist möglich, max. Gesamtgewicht bis 1 t, Ausführung erschütterungsarm DIN 4150, lärmarm, Lärmpegel max. 80 dB(A), staubarm TRGS 559, Ausführung innerhalb des Bauwerks, Ausführung in allen Geschossen,
aufgenommene Stoffe sammeln, ohne Zerkleinerung, auf LKW des AN laden, transportieren, entsorgen, zum Lager oder zur Anlage nach Wahl des AN,
Anlage (Bezeichnung/Ort) '....................................................' vom Bieter einzutragen,
Abfallschlüssel nach AVV (Abfallverzeichnis-Verordnung) 170101 Beton,
Vergütung der Entsorgung übernimmt AN.
Menge: 5,000 St
DIN 276-2018 / IBP: 419
Bauabschnitte / Kostenträger: 419

##### 4.5.5 Druckproben

###### 4.5.5.1 Rohrleitungen Abwasser

*Hinweis*

*Hinweis*

*Hinweis*

**4.5.5.1.10 Dichtheitsprüfung Wasser Abwasserltg dukt.Guss DN100 abschnittsweise L 20-50m Verfahren W**
STLB-Bau 2025-10 009
Dichtheitsprüfung DIN 1986-30 und DIN EN 1610 mit Wasser, als Abnahmeprüfung, der Abwasserleitung aus duktilem Gusseisen, DN 100, Prüfung abschnittsweise,
Leitungen '1' St, Einzellänge über 20 bis 50 m, keine Anschlüsse, einschl. aller erforderlichen Anlagen (Geräte und Maschinen), Abdichtungen, Verankerungen und Rohrverschlüsse, Verfahren W, Wasser liefern und schadlos beseitigen, zugängig von Reinigungs-/Inspektionsöffnung im Gebäude.
Menge: 177,000 M
DIN 276-2018 / IBP: 419
Bauabschnitte / Kostenträger: 419

**4.5.5.1.20 Dichtheitsprüfung Wasser Abwasserltg dukt.Guss DN125 abschnittsweise L 20-50m Verfahren W**
STLB-Bau 2025-10 009
Dichtheitsprüfung DIN 1986-30 und DIN EN 1610 mit Wasser, als Abnahmeprüfung, der Abwasserleitung aus duktilem Gusseisen, DN 125, Prüfung abschnittsweise,
Leitungen '1' St, Einzellänge über 20 bis 50 m, keine Anschlüsse, einschl. aller erforderlichen Anlagen (Geräte und Maschinen), Abdichtungen, Verankerungen und Rohrverschlüsse, Verfahren W, Wasser liefern und schadlos beseitigen, zugängig von Reinigungs-/Inspektionsöffnung im Gebäude.
Menge: 242,000 M
DIN 276-2018 / IBP: 419
Bauabschnitte / Kostenträger: 419

**4.5.5.1.30 Dichtheitsprüfung Wasser Abwasserltg dukt.Guss DN150 abschnittsweise L 20-50m Verfahren W**
STLB-Bau 2025-10 009
Dichtheitsprüfung DIN 1986-30 und DIN EN 1610 mit Wasser, als Abnahmeprüfung, der Abwasserleitung aus duktilem Gusseisen, DN 150, Prüfung abschnittsweise,
Leitungen '1' St, Einzellänge über 20 bis 50 m, keine Anschlüsse, einschl. aller erforderlichen Anlagen (Geräte und Maschinen), Abdichtungen, Verankerungen und Rohrverschlüsse, Verfahren W, Wasser liefern und schadlos beseitigen, zugängig von Reinigungs-/Inspektionsöffnung im Gebäude.
Menge: 60,000 M
DIN 276-2018 / IBP: 419
Bauabschnitte / Kostenträger: 419

**4.5.5.1.40 Dichtheitsprüfung Wasser Abwasserltg dukt.Guss DN200 abschnittsweise L 20-50m Verfahren W**
STLB-Bau 2025-10 009
Dichtheitsprüfung DIN 1986-30 und DIN EN 1610 mit Wasser, als Abnahmeprüfung, der Abwasserleitung aus duktilem Gusseisen, DN 200, Prüfung abschnittsweise,
Leitungen '1' St, Einzellänge über 20 bis 50 m, keine Anschlüsse, einschl. aller erforderlichen Anlagen (Geräte und Maschinen), Abdichtungen, Verankerungen und Rohrverschlüsse, Verfahren W, Wasser liefern und schadlos beseitigen, zugängig von Reinigungs-/Inspektionsöffnung im Gebäude.
Menge: 88,000 M
DIN 276-2018 / IBP: 419
Bauabschnitte / Kostenträger: 419

*Hinweis*

*Hinweis*

**4.5.5.1.50 Dichtheitsprüfung Wasser Abwasserltg Kunststoff DN100 abschnittsweise L 10-20m Verfahren W**
STLB-Bau 2025-10 009
Dichtheitsprüfung DIN 1986-30 und DIN EN 1610 mit Wasser, als Abnahmeprüfung, der Abwasserleitung aus Kunststoff, DN 100, Prüfung abschnittsweise,
Leitungen '1' St, Einzellänge über 10 bis 20 m, keine Anschlüsse, einschl. aller erforderlichen Anlagen (Geräte und Maschinen), Abdichtungen, Verankerungen und Rohrverschlüsse, Verfahren W, Wasser liefern und schadlos beseitigen, zugängig von Reinigungs-/Inspektionsöffnung im Gebäude.
Menge: 57,000 M
DIN 276-2018 / IBP: 419
Bauabschnitte / Kostenträger: 419

###### 4.5.5.2 Rohrleitungen Trinkwasser

*Hinweis*

*Hinweis*

*Hinweis*

**4.5.5.2.10 Zusätzl. Druck-Dichtheitsprüfung Rohr TW AD bis 63mm maxRohr-L 50 m**
STLB-Bau 2025-10 041
Zusätzliche Druck- und Dichtheitsprüfung von Rohrleitungen, aus nichtrostendem Stahl DIN EN 10297-2, nahtlos, Betriebsmedium Trinkwasser DIN 1988-200, Außendurchmesser bis 63 mm,
max. Rohrleitungslänge '50' m, im Gebäude, Ausführung DIN EN 806-4, ZVSHK-Merkblatt T82/1, Prüfmedium Luft/Gas, einschl. aller erforderlicher Anlagen, Abdichtungen, Verankerungen, Rohrverschlüsse.
Menge: 20,000 St
DIN 276-2018 / IBP: 419
Bauabschnitte / Kostenträger: 419

**4.5.5.2.20 Zusätzl. Druck-Dichtheitsprüfung Rohr TW AD 63-110mm maxRohr-L 50 m**
STLB-Bau 2025-10 041
Zusätzliche Druck- und Dichtheitsprüfung von Rohrleitungen, aus nichtrostendem Stahl DIN EN 10297-2, nahtlos, Betriebsmedium Trinkwasser DIN 1988-200, Außendurchmesser über 63 bis 110 mm,
max. Rohrleitungslänge '50' m, im Gebäude, Ausführung DIN EN 806-4, ZVSHK-Merkblatt T82/1, Prüfmedium Luft/Gas, einschl. aller erforderlicher Anlagen, Abdichtungen, Verankerungen, Rohrverschlüsse.
Menge: 10,000 St
DIN 276-2018 / IBP: 419
Bauabschnitte / Kostenträger: 419

**4.5.5.2.30 Zusätzl. Druck-Dichtheitsprüfung Rohr TW AD bis 63mm maxRohr-L 100 m**
STLB-Bau 2025-10 041
Zusätzliche Druck- und Dichtheitsprüfung von Rohrleitungen, aus nichtrostendem Stahl DIN EN 10297-2, nahtlos, Betriebsmedium Trinkwasser DIN 1988-200, Außendurchmesser bis 63 mm,
max. Rohrleitungslänge '100' m, im Gebäude, Ausführung DIN EN 806-4, ZVSHK-Merkblatt T82/1, Prüfmedium Luft/Gas, einschl. aller erforderlicher Anlagen, Abdichtungen, Verankerungen, Rohrverschlüsse.
Menge: 50,000 St
DIN 276-2018 / IBP: 419
Bauabschnitte / Kostenträger: 419

**4.5.5.2.40 Zusätzl. Druck-Dichtheitsprüfung Rohr TW AD bis 63mm maxRohr-L 250 m**
STLB-Bau 2025-10 041
Zusätzliche Druck- und Dichtheitsprüfung von Rohrleitungen, aus nichtrostendem Stahl DIN EN 10297-2, nahtlos, Betriebsmedium Trinkwasser DIN 1988-200, Außendurchmesser bis 63 mm,
max. Rohrleitungslänge '250' m, im Gebäude, Ausführung DIN EN 806-4, ZVSHK-Merkblatt T82/1, Prüfmedium Luft/Gas, einschl. aller erforderlicher Anlagen, Abdichtungen, Verankerungen, Rohrverschlüsse.
Menge: 5,000 St
DIN 276-2018 / IBP: 419
Bauabschnitte / Kostenträger: 419

**4.5.5.2.50 Zusätzl. Druck-Dichtheitsprüfung Rohr TW AD bis 63mm maxRohr-L 500 m**
STLB-Bau 2025-10 041
Zusätzliche Druck- und Dichtheitsprüfung von Rohrleitungen, aus nichtrostendem Stahl DIN EN 10297-2, nahtlos, Betriebsmedium Trinkwasser DIN 1988-200, Außendurchmesser bis 63 mm,
max. Rohrleitungslänge '500' m, im Gebäude, Ausführung DIN EN 806-4, ZVSHK-Merkblatt T82/1, Prüfmedium Luft/Gas, einschl. aller erforderlicher Anlagen, Abdichtungen, Verankerungen, Rohrverschlüsse.
Menge: 5,000 St
DIN 276-2018 / IBP: 419
Bauabschnitte / Kostenträger: 419

*Hinweis*

###### 4.5.5.3 Rohrleitungen Nichttrinkwasser

*Hinweis*

*Hinweis*

*Hinweis*

**4.5.5.3.10 Zusätzl. Druck-Dichtheitsprüfung Rohr AD bis 63mm maxRohr-L 50 m**
STLB-Bau 2025-10 041
Zusätzliche Druck- und Dichtheitsprüfung von Rohrleitungen, aus nichtrostendem Stahl DIN EN 10297-2, nahtlos, Außendurchmesser bis 63 mm,
max. Rohrleitungslänge '50' m, im Gebäude, Ausführung DIN EN 806-4, ZVSHK-Merkblatt T82/1, Prüfmedium Luft/Gas, einschl. aller erforderlicher Anlagen, Abdichtungen, Verankerungen, Rohrverschlüsse.
Menge: 5,000 St
DIN 276-2018 / IBP: 419
Bauabschnitte / Kostenträger: 419

**4.5.5.3.20 Zusätzl. Druck-Dichtheitsprüfung Rohr AD bis 63mm maxRohr-L 100 m**
STLB-Bau 2025-10 041
Zusätzliche Druck- und Dichtheitsprüfung von Rohrleitungen, aus nichtrostendem Stahl DIN EN 10297-2, nahtlos, Außendurchmesser bis 63 mm,
max. Rohrleitungslänge '100' m, im Gebäude, Ausführung DIN EN 806-4, ZVSHK-Merkblatt T82/1, Prüfmedium Luft/Gas, einschl. aller erforderlicher Anlagen, Abdichtungen, Verankerungen, Rohrverschlüsse.
Menge: 5,000 St
DIN 276-2018 / IBP: 419
Bauabschnitte / Kostenträger: 419

*Hinweis*

##### 4.5.6 Bezeichnungsschilder

###### 4.5.6.1 Funktions-, Bezeichnungs- und Hinweisschilder

*Hinweis*

*Hinweis: Größe Ø 30 mm für Lagekennzeichnung Absperrungen*

**4.5.6.1.10 Bezeichnungsschild mehrschichtig Kunststoff Durchm. 30mm kleben**
*** Leitbeschreibung
STLB-Bau 2025-10 042
Bezeichnungsschild DIN 825, Farbe und Beschriftung nach Angaben des AG, aus mehrschichtigem Kunststoff, Beschriftung 2-zeilig, gefräst, rund, Durchmesser 30 mm, Befestigung durch Kleben.
Menge: 797,000 St
DIN 276-2018 / IBP: 419
Bauabschnitte / Kostenträger: 419
*Unterbeschreibung 1 Farbgestaltung: Hellgrün*
Farbgestaltung: Hellgrün
Hintergrund mit weißem Buchstaben S, aus Kunststoff, mehrschichtig, gefräst, selbstklebend zur Positionierung unterhalb der
Zwischendecke an der Wand. Das Schild dient der Orientierung des technischen Personals wo sich oberhalb in der Zwischendecke
Absperrarmaturen befinden.

*Hinweis*

*Hinweis: Größe 37/74 mm für Armaturen, Messpunkte, Ventile*

**4.5.6.1.20 Bezeichnungsschild mehrschichtig Kunststoff H 37mm B 74mm kleben**
STLB-Bau 2025-10 042
Bezeichnungsschild DIN 825, Farbe und Beschriftung nach Angaben des AG, aus mehrschichtigem Kunststoff, Beschriftung 2-zeilig, gefräst, rechteckig, Höhe 37 mm, Breite 74 mm, Befestigung durch Kleben.
Menge: 480,000 St
DIN 276-2018 / IBP: 419
Bauabschnitte / Kostenträger: 419

*Hinweis*

*Hinweis: Größe 52/100 mm für Pumpen, Aggregate*

**4.5.6.1.30 Bezeichnungsschild mehrschichtig Kunststoff H 52mm B 105mm kleben**
STLB-Bau 2025-10 042
Bezeichnungsschild DIN 825, Farbe und Beschriftung nach Angaben des AG, aus mehrschichtigem Kunststoff, Beschriftung 2-zeilig, gefräst, rechteckig, Höhe 52 mm, Breite 105 mm, Befestigung durch Kleben.
Menge: 76,000 St
DIN 276-2018 / IBP: 419
Bauabschnitte / Kostenträger: 419

*Hinweis*

*Hinweis: Größe 74/148 mm für Behälter, Tanks*

**4.5.6.1.40 Bezeichnungsschild mehrschichtig Kunststoff H 74mm B 148mm kleben**
STLB-Bau 2025-10 042
Bezeichnungsschild DIN 825, Farbe und Beschriftung nach Angaben des AG, aus mehrschichtigem Kunststoff, Beschriftung 2-zeilig, gefräst, rechteckig, Höhe 74 mm, Breite 148 mm, Befestigung durch Kleben.
Menge: 32,000 St
DIN 276-2018 / IBP: 419
Bauabschnitte / Kostenträger: 419

*Hinweis*

##### 4.5.7 Abnahmen und Probebetrieb

###### 4.5.7.1 Abnahmen und Probebetrieb

*Hinweis*

*Hinweis: VSZ*

**4.5.7.1.10 Abstellen von Fachpersonal für alle technischen Abnahmen**
Abstellen von Fachpersonal für alle technischen Abnahmen
und zur Mitwirkung bei der Einstellung von Anlagenteilen im
Zusammenwirken mit anderen Beteiligten, wie z.B. der MSR-Technik.
Menge: 1,000 psch
DIN 276-2018 / IBP: 419
Bauabschnitte / Kostenträger: 419

**4.5.7.1.20 Gemeinsame Funktionskontrolle mit Gewerk MSR/GA 1:1 Datenpunkttest**
Gemeinsame Funktionskontrolle mit dem Gewerk MSR / Gebäudeautomation, einschl. Durchführung eines 1:1 Datenpunkttest und Dokumentation.
Menge: 1,000 St
DIN 276-2018 / IBP: 419
Bauabschnitte / Kostenträger: 419

**4.5.7.1.30 Technischer Probebetrieb**
Technischer Probebetrieb
Nach erfolgter Funktionsprüfung und Inbetriebnahme mindestens 2-wöchiger technischer Probebetrieb. Der Beginn des Probebetriebes wird mit der Bauüberwachung schriftlich vereinbart. 4 Wochen vor Beginn des Probebetriebes sind die Revisionsunterlagen dem Betriebspersonal auszuhändigen. Es wird ein Betriebshandbuch erstellt und für die Dauer des Probebetriebs geführt. Während der Dauer des Probebetriebes muß das Personal über Rufbereitschaft ständig erreichbar sein und mit einer Reaktionszeit von max. 24 h auf der Baustelle erscheinen. Abnahme und Übergabe der Anlage nach Abschluss des Probebetriebes.
Menge: 1,000 psch
DIN 276-2018 / IBP: 419
Bauabschnitte / Kostenträger: 419

**4.5.7.1.40 wiederholtes Einweisen des Bedineungs- und Wartungspersonals**
wiederholtes Einweisen des Bedineungs- und Wartungspersonals
inkl. Erstellung eines Einweisungsprotokolls.
Menge: 1,000 psch
DIN 276-2018 / IBP: 419
Bauabschnitte / Kostenträger: 419

*Hinweis*

*Hinweis: SO1*

**4.5.7.1.50 Abstellen von Fachpersonal für alle technischen Abnahmen**
Abstellen von Fachpersonal für alle technischen Abnahmen
und zur Mitwirkung bei der Einstellung von Anlagenteilen im
Zusammenwirken mit anderen Beteiligten, wie z.B. der MSR-Technik.
Menge: 1,000 psch
DIN 276-2018 / IBP: 419
Bauabschnitte / Kostenträger: 419

**4.5.7.1.60 Gemeinsame Funktionskontrolle mit Gewerk MSR/GA 1:1 Datenpunkttest**
Gemeinsame Funktionskontrolle mit dem Gewerk MSR / Gebäudeautomation, einschl. Durchführung eines 1:1 Datenpunkttest und Dokumentation.
Menge: 1,000 St
DIN 276-2018 / IBP: 419
Bauabschnitte / Kostenträger: 419

**4.5.7.1.70 Technischer Probebetrieb**
Technischer Probebetrieb
Nach erfolgter Funktionsprüfung und Inbetriebnahme mindestens 2-wöchiger technischer Probebetrieb. Der Beginn des Probebetriebes wird mit der Bauüberwachung schriftlich vereinbart. 4 Wochen vor Beginn des Probebetriebes sind die Revisionsunterlagen dem Betriebspersonal auszuhändigen. Es wird ein Betriebshandbuch erstellt und für die Dauer des Probebetriebs geführt. Während der Dauer des Probebetriebes muß das Personal über Rufbereitschaft ständig erreichbar sein und mit einer Reaktionszeit von max. 24 h auf der Baustelle erscheinen. Abnahme und Übergabe der Anlage nach Abschluss des Probebetriebes.
Menge: 1,000 psch
DIN 276-2018 / IBP: 419
Bauabschnitte / Kostenträger: 419

**4.5.7.1.80 wiederholtes Einweisen des Bedineungs- und Wartungspersonals**
wiederholtes Einweisen des Bedineungs- und Wartungspersonals
inkl. Erstellung eines Einweisungsprotokolls.
Menge: 1,000 psch
DIN 276-2018 / IBP: 419
Bauabschnitte / Kostenträger: 419

*Hinweis*

*Hinweis: SO2*

**4.5.7.1.90 Abstellen von Fachpersonal für alle technischen Abnahmen**
Abstellen von Fachpersonal für alle technischen Abnahmen
und zur Mitwirkung bei der Einstellung von Anlagenteilen im
Zusammenwirken mit anderen Beteiligten, wie z.B. der MSR-Technik.
Menge: 1,000 psch
DIN 276-2018 / IBP: 419
Bauabschnitte / Kostenträger: 419

**4.5.7.1.100 Gemeinsame Funktionskontrolle mit Gewerk MSR/GA 1:1 Datenpunkttest**
Gemeinsame Funktionskontrolle mit dem Gewerk MSR / Gebäudeautomation, einschl. Durchführung eines 1:1 Datenpunkttest und Dokumentation.
Menge: 1,000 St
DIN 276-2018 / IBP: 419
Bauabschnitte / Kostenträger: 419

**4.5.7.1.110 Technischer Probebetrieb**
Technischer Probebetrieb
Nach erfolgter Funktionsprüfung und Inbetriebnahme mindestens 2-wöchiger technischer Probebetrieb. Der Beginn des Probebetriebes wird mit der Bauüberwachung schriftlich vereinbart. 4 Wochen vor Beginn des Probebetriebes sind die Revisionsunterlagen dem Betriebspersonal auszuhändigen. Es wird ein Betriebshandbuch erstellt und für die Dauer des Probebetriebs geführt. Während der Dauer des Probebetriebes muß das Personal über Rufbereitschaft ständig erreichbar sein und mit einer Reaktionszeit von max. 24 h auf der Baustelle erscheinen. Abnahme und Übergabe der Anlage nach Abschluss des Probebetriebes.
Menge: 1,000 psch
DIN 276-2018 / IBP: 419
Bauabschnitte / Kostenträger: 419

**4.5.7.1.120 wiederholtes Einweisen des Bedineungs- und Wartungspersonals**
wiederholtes Einweisen des Bedineungs- und Wartungspersonals
inkl. Erstellung eines Einweisungsprotokolls.
Menge: 1,000 psch
DIN 276-2018 / IBP: 419
Bauabschnitte / Kostenträger: 419

*Hinweis*

*Hinweis: SO3*

**4.5.7.1.130 Abstellen von Fachpersonal für alle technischen Abnahmen**
Abstellen von Fachpersonal für alle technischen Abnahmen
und zur Mitwirkung bei der Einstellung von Anlagenteilen im
Zusammenwirken mit anderen Beteiligten, wie z.B. der MSR-Technik.
Menge: 1,000 psch
DIN 276-2018 / IBP: 419
Bauabschnitte / Kostenträger: 419

**4.5.7.1.140 Gemeinsame Funktionskontrolle mit Gewerk MSR/GA 1:1 Datenpunkttest**
Gemeinsame Funktionskontrolle mit dem Gewerk MSR / Gebäudeautomation, einschl. Durchführung eines 1:1 Datenpunkttest und Dokumentation.
Menge: 1,000 St
DIN 276-2018 / IBP: 419
Bauabschnitte / Kostenträger: 419

**4.5.7.1.150 Technischer Probebetrieb**
Technischer Probebetrieb
Nach erfolgter Funktionsprüfung und Inbetriebnahme mindestens 2-wöchiger technischer Probebetrieb. Der Beginn des Probebetriebes wird mit der Bauüberwachung schriftlich vereinbart. 4 Wochen vor Beginn des Probebetriebes sind die Revisionsunterlagen dem Betriebspersonal auszuhändigen. Es wird ein Betriebshandbuch erstellt und für die Dauer des Probebetriebs geführt. Während der Dauer des Probebetriebes muß das Personal über Rufbereitschaft ständig erreichbar sein und mit einer Reaktionszeit von max. 24 h auf der Baustelle erscheinen. Abnahme und Übergabe der Anlage nach Abschluss des Probebetriebes.
Menge: 1,000 psch
DIN 276-2018 / IBP: 419
Bauabschnitte / Kostenträger: 419

**4.5.7.1.160 wiederholtes Einweisen des Bedineungs- und Wartungspersonals**
wiederholtes Einweisen des Bedineungs- und Wartungspersonals
inkl. Erstellung eines Einweisungsprotokolls.
Menge: 1,000 psch
DIN 276-2018 / IBP: 419
Bauabschnitte / Kostenträger: 419

*Hinweis*

*Hinweis: ZSG*

**4.5.7.1.170 Abstellen von Fachpersonal für alle technischen Abnahmen**
Abstellen von Fachpersonal für alle technischen Abnahmen
und zur Mitwirkung bei der Einstellung von Anlagenteilen im
Zusammenwirken mit anderen Beteiligten, wie z.B. der MSR-Technik.
Menge: 1,000 psch
DIN 276-2018 / IBP: 419
Bauabschnitte / Kostenträger: 419

**4.5.7.1.180 Gemeinsame Funktionskontrolle mit Gewerk MSR/GA 1:1 Datenpunkttest**
Gemeinsame Funktionskontrolle mit dem Gewerk MSR / Gebäudeautomation, einschl. Durchführung eines 1:1 Datenpunkttest und Dokumentation.
Menge: 1,000 St
DIN 276-2018 / IBP: 419
Bauabschnitte / Kostenträger: 419

**4.5.7.1.190 Technischer Probebetrieb**
Technischer Probebetrieb
Nach erfolgter Funktionsprüfung und Inbetriebnahme mindestens 2-wöchiger technischer Probebetrieb. Der Beginn des Probebetriebes wird mit der Bauüberwachung schriftlich vereinbart. 4 Wochen vor Beginn des Probebetriebes sind die Revisionsunterlagen dem Betriebspersonal auszuhändigen. Es wird ein Betriebshandbuch erstellt und für die Dauer des Probebetriebs geführt. Während der Dauer des Probebetriebes muß das Personal über Rufbereitschaft ständig erreichbar sein und mit einer Reaktionszeit von max. 24 h auf der Baustelle erscheinen. Abnahme und Übergabe der Anlage nach Abschluss des Probebetriebes.
Menge: 1,000 psch
DIN 276-2018 / IBP: 419
Bauabschnitte / Kostenträger: 419

**4.5.7.1.200 wiederholtes Einweisen des Bedineungs- und Wartungspersonals**
wiederholtes Einweisen des Bedineungs- und Wartungspersonals
inkl. Erstellung eines Einweisungsprotokolls.
Menge: 1,000 psch
DIN 276-2018 / IBP: 419
Bauabschnitte / Kostenträger: 419

*Hinweis*

##### 4.5.8 Besondere Dokumentation

###### 4.5.8.1 Bautagesberichte

*Hinweis*

**4.5.8.1.10 Erstellen von Bautagesberichten - gem. ZVB.**
Erstellen von Bautagesberichten - gem. ZVB.
Im Bautagesbericht sind alle relevanten Geschehnisse und Fortschritte auf einer Baustelle täglich zu dokumentieren. Er wird vom Auftragnehmer geführt und enthält wesentliche Informationen wie Wetterbedingungen, anwesendes Personal, durchgeführte Arbeiten, Materiallieferungen und den Einsatz von Maschinen.
Die Bautagesberichte sind der Objektüberwachung unaufgefordert zum Ende der Woche im PDF-Format zu übermitteln.

für folgende
Bauabschnitte:  Versorgungszentrum (VSZ)
  Somatik 1 (SO1)
  Somatik 2 (SO2)
  Somatik 3 (SO3)
  Zentrum Seelische Gesundheit (ZSG)
Menge: 1,000 psch
DIN 276-2018 / IBP: 419
Bauabschnitte / Kostenträger: 419

*Hinweis*

*Hinweis*

###### 4.5.8.2 Digitalisierung Objektüberwachung

*Hinweis*

*Hinweis*

*Hinweis: VSZ*

**4.5.8.2.10 Nutzung Objektüberwachungssoftwaretool**
Nutzung Objektüberwachungssoftwaretool

Wir digitalisieren die Objektüberwachung auf der Baustelle vor Ort.
Als Objektüberwachungssoftwaretool zur Baustellenüberwachung gem. Leistungsphase der HOAI wird seitens der Objektüberwachung TGA ein digitales Werkzeug genutzt um sämtliche Prozesse des Baugeschehens effektiv und effizient abzubilden, zu erfassen, dokumentieren, Aufgaben, Leistungen, Hinweise und Mängel zu erfassen. Zum Einsatz kommt hierbei das 3D basierte Softwarewerkzeug Dalux-Field. Der Auftragnehmer wird von der Objektüberwachung TGA als Teilnehmer in den Projektraum Dalux eingeladen und werden für alle notwendigen Rechte die zur Erfüllung der Projektaufgaben in diesem Rahmen erforderlich sind freigeschaltet.

Den Auftragnehmern entstehen für das Laden und Nutzen der App in dieser Form keine zusätzlichen Kosten. Für alle Projektbeteiligten ergibt sich durch Nutzung dieser digitalen Werkzeuge eine sichere, verlässliche, vereinfachte, schnellere  Baustellenkommunikation.
Jede ausführende Firma ist verpflichtet, aktiv im Dalux Projektraum für das Projekt mitzuarbeiten. Dies umfasst die regelmäßige Nutzung von Dalux Field für die Dokumentation, Qualitätssicherung, Aufgaben- und Mängelverwaltung gemäß den Projektanforderungen.
Die Firmen sind dafür verantwortlich, dass ihre Mitarbeiter in der Handhabung von Dalux Field geschult sind und das System auf den vorhandenen Endgeräten effektiv nutzen können. Die Mitarbeit im Dalux Projektraum und die Nutzung von Dalux Field sind verpflichtende Bestandteile der vertraglichen Leistungen.

Seitens des Auftragnehmers ist die gestellte Aufgabe (Anweisung/Mangel) textlich und bildlich abzumelden. Sollten Aufgaben seitens des AN abgelehnt werden ist dies zu begründen.
Menge: 1,000 psch
DIN 276-2018 / IBP: 419
Bauabschnitte / Kostenträger: 419

*Hinweis*

*Hinweis: SO1*

**4.5.8.2.20 Nutzung Objektüberwachungssoftwaretool**
Nutzung Objektüberwachungssoftwaretool

Wir digitalisieren die Objektüberwachung auf der Baustelle vor Ort.
Als Objektüberwachungssoftwaretool zur Baustellenüberwachung gem. Leistungsphase der HOAI wird seitens der Objektüberwachung TGA ein digitales Werkzeug genutzt um sämtliche Prozesse des Baugeschehens effektiv und effizient abzubilden, zu erfassen, dokumentieren, Aufgaben, Leistungen, Hinweise und Mängel zu erfassen. Zum Einsatz kommt hierbei das 3D basierte Softwarewerkzeug Dalux-Field. Der Auftragnehmer wird von der Objektüberwachung TGA als Teilnehmer in den Projektraum Dalux eingeladen und werden für alle notwendigen Rechte die zur Erfüllung der Projektaufgaben in diesem Rahmen erforderlich sind freigeschaltet.
Den Auftragnehmern entstehen für das Laden und Nutzen der App in dieser Form keine zusätzlichen Kosten. Für alle Projektbeteiligten ergibt sich durch Nutzung dieser digitalen Werkzeuge eine sichere, verlässliche, vereinfachte, schnellere  Baustellenkommunikation.
Jede ausführende Firma ist verpflichtet, aktiv im Dalux Projektraum für das Projekt mitzuarbeiten. Dies umfasst die regelmäßige Nutzung von Dalux Field für die Dokumentation, Qualitätssicherung, Aufgaben- und Mängelverwaltung gemäß den Projektanforderungen.
Die Firmen sind dafür verantwortlich, dass ihre Mitarbeiter in der Handhabung von Dalux Field geschult sind und das System auf den vorhandenen Endgeräten effektiv nutzen können. Die Mitarbeit im Dalux Projektraum und die Nutzung von Dalux Field sind verpflichtende Bestandteile der vertraglichen Leistungen.

Seitens des Auftragnehmers ist die gestellte Aufgabe (Anweisung/Mangel) textlich und bildlich abzumelden. Sollten Aufgaben seitens des AN abgelehnt werden ist dies zu begründen.
Menge: 1,000 psch
DIN 276-2018 / IBP: 419
Bauabschnitte / Kostenträger: 419

*Hinweis*

*Hinweis: SO2*

**4.5.8.2.30 Nutzung Objektüberwachungssoftwaretool**
Nutzung Objektüberwachungssoftwaretool

Wir digitalisieren die Objektüberwachung auf der Baustelle vor Ort.
Als Objektüberwachungssoftwaretool zur Baustellenüberwachung gem. Leistungsphase der HOAI wird seitens der Objektüberwachung TGA ein digitales Werkzeug genutzt um sämtliche Prozesse des Baugeschehens effektiv und effizient abzubilden, zu erfassen, dokumentieren, Aufgaben, Leistungen, Hinweise und Mängel zu erfassen. Zum Einsatz kommt hierbei das 3D basierte Softwarewerkzeug Dalux-Field. Der Auftragnehmer wird von der Objektüberwachung TGA als Teilnehmer in den Projektraum Dalux eingeladen und werden für alle notwendigen Rechte die zur Erfüllung der Projektaufgaben in diesem Rahmen erforderlich sind freigeschaltet.
Den Auftragnehmern entstehen für das Laden und Nutzen der App in dieser Form keine zusätzlichen Kosten. Für alle Projektbeteiligten ergibt sich durch Nutzung dieser digitalen Werkzeuge eine sichere, verlässliche, vereinfachte, schnellere  Baustellenkommunikation.
Jede ausführende Firma ist verpflichtet, aktiv im Dalux Projektraum für das Projekt mitzuarbeiten. Dies umfasst die regelmäßige Nutzung von Dalux Field für die Dokumentation, Qualitätssicherung, Aufgaben- und Mängelverwaltung gemäß den Projektanforderungen.
Die Firmen sind dafür verantwortlich, dass ihre Mitarbeiter in der Handhabung von Dalux Field geschult sind und das System auf den vorhandenen Endgeräten effektiv nutzen können. Die Mitarbeit im Dalux Projektraum und die Nutzung von Dalux Field sind verpflichtende Bestandteile der vertraglichen Leistungen.

Seitens des Auftragnehmers ist die gestellte Aufgabe (Anweisung/Mangel) textlich und bildlich abzumelden. Sollten Aufgaben seitens des AN abgelehnt werden ist dies zu begründen.
Menge: 1,000 psch
DIN 276-2018 / IBP: 419
Bauabschnitte / Kostenträger: 419

*Hinweis*

*Hinweis: SO3*

**4.5.8.2.40 Nutzung Objektüberwachungssoftwaretool**
Nutzung Objektüberwachungssoftwaretool

Wir digitalisieren die Objektüberwachung auf der Baustelle vor Ort.
Als Objektüberwachungssoftwaretool zur Baustellenüberwachung gem. Leistungsphase der HOAI wird seitens der Objektüberwachung TGA ein digitales Werkzeug genutzt um sämtliche Prozesse des Baugeschehens effektiv und effizient abzubilden, zu erfassen, dokumentieren, Aufgaben, Leistungen, Hinweise und Mängel zu erfassen. Zum Einsatz kommt hierbei das 3D basierte Softwarewerkzeug Dalux-Field. Der Auftragnehmer wird von der Objektüberwachung TGA als Teilnehmer in den Projektraum Dalux eingeladen und werden für alle notwendigen Rechte die zur Erfüllung der Projektaufgaben in diesem Rahmen erforderlich sind freigeschaltet.
Den Auftragnehmern entstehen für das Laden und Nutzen der App in dieser Form keine zusätzlichen Kosten. Für alle Projektbeteiligten ergibt sich durch Nutzung dieser digitalen Werkzeuge eine sichere, verlässliche, vereinfachte, schnellere  Baustellenkommunikation.
Jede ausführende Firma ist verpflichtet, aktiv im Dalux Projektraum für das Projekt mitzuarbeiten. Dies umfasst die regelmäßige Nutzung von Dalux Field für die Dokumentation, Qualitätssicherung, Aufgaben- und Mängelverwaltung gemäß den Projektanforderungen.
Die Firmen sind dafür verantwortlich, dass ihre Mitarbeiter in der Handhabung von Dalux Field geschult sind und das System auf den vorhandenen Endgeräten effektiv nutzen können. Die Mitarbeit im Dalux Projektraum und die Nutzung von Dalux Field sind verpflichtende Bestandteile der vertraglichen Leistungen.

Seitens des Auftragnehmers ist die gestellte Aufgabe (Anweisung/Mangel) textlich und bildlich abzumelden. Sollten Aufgaben seitens des AN abgelehnt werden ist dies zu begründen.
Menge: 1,000 psch
DIN 276-2018 / IBP: 419
Bauabschnitte / Kostenträger: 419

*Hinweis*

*Hinweis: ZSG*

**4.5.8.2.50 Nutzung Objektüberwachungssoftwaretool**
Nutzung Objektüberwachungssoftwaretool

Wir digitalisieren die Objektüberwachung auf der Baustelle vor Ort.
Als Objektüberwachungssoftwaretool zur Baustellenüberwachung gem. Leistungsphase der HOAI wird seitens der Objektüberwachung TGA ein digitales Werkzeug genutzt um sämtliche Prozesse des Baugeschehens effektiv und effizient abzubilden, zu erfassen, dokumentieren, Aufgaben, Leistungen, Hinweise und Mängel zu erfassen. Zum Einsatz kommt hierbei das 3D basierte Softwarewerkzeug Dalux-Field. Der Auftragnehmer wird von der Objektüberwachung TGA als Teilnehmer in den Projektraum Dalux eingeladen und werden für alle notwendigen Rechte die zur Erfüllung der Projektaufgaben in diesem Rahmen erforderlich sind freigeschaltet.
Den Auftragnehmern entstehen für das Laden und Nutzen der App in dieser Form keine zusätzlichen Kosten. Für alle Projektbeteiligten ergibt sich durch Nutzung dieser digitalen Werkzeuge eine sichere, verlässliche, vereinfachte, schnellere  Baustellenkommunikation.
Jede ausführende Firma ist verpflichtet, aktiv im Dalux Projektraum für das Projekt mitzuarbeiten. Dies umfasst die regelmäßige Nutzung von Dalux Field für die Dokumentation, Qualitätssicherung, Aufgaben- und Mängelverwaltung gemäß den Projektanforderungen.
Die Firmen sind dafür verantwortlich, dass ihre Mitarbeiter in der Handhabung von Dalux Field geschult sind und das System auf den vorhandenen Endgeräten effektiv nutzen können. Die Mitarbeit im Dalux Projektraum und die Nutzung von Dalux Field sind verpflichtende Bestandteile der vertraglichen Leistungen.

Seitens des Auftragnehmers ist die gestellte Aufgabe (Anweisung/Mangel) textlich und bildlich abzumelden. Sollten Aufgaben seitens des AN abgelehnt werden ist dies zu begründen.
Menge: 1,000 psch
DIN 276-2018 / IBP: 419
Bauabschnitte / Kostenträger: 419

*Hinweis*

**4.5.8.2.60 Digitale Projektabwicklung**
Digitale Projektabwicklung

bestehend aus:
- Nutzung des durch den AG bereitgestellten Datenraum bzw. das elektronische Projekt- und Dokumentenmanagementsystems gem. Vorgaben der ZVB.

- Digitale Mengenermittlung und Aufmaß
Erstellung, Fortschreibung und Übergabe der vollständigen digitalen Mengenermittlung und Aufmaßdokumentation.

Einschließlich:
- Mengenermittlung einschl. Rechenansätze
- Aufmaßblätter
- Aufmaßskizzen und grafische Nachweise (Positionsbezug, Raumbezug, Anlagenbezug, Maßketten, Bezugspunkte, Flächen- und / oder Längenangaben, Kennzeichnung der Aufmaßbereiche)
- Orts-, Geschoss-, Raum- und Anlagenbezug
- BIM-/CAFM-Zuordnungen
- Datenexport im Format GAEB DA XML X31, Stand 3.3 / 2023-01
- Verknüpfung sämtlicher Nachweise und Anlagen

Sofern dies softwareseitig nicht möglich ist, sind die Aufmaßskizzen als separate PDF-Dateien mit eindeutiger
Referenz auf die jeweilige Aufmaß-ID bereitzustellen.

für folgende
Bauabschnitte:  Versorgungszentrum (VSZ)
  Somatik 1 (SO1)
  Somatik 2 (SO2)
  Somatik 3 (SO3)
  Zentrum Seelische Gesundheit (ZSG)
Menge: 1,000 psch
DIN 276-2018 / IBP: 419
Bauabschnitte / Kostenträger: 419

##### 4.5.9 Besondere Schutzmaßnahmen

###### 4.5.9.1 Besonderer Schutz von Bau- und Anlagenteilen sowie Einrichtungsgegenständen

*Hinweis*

**4.5.9.1.10 Schutzabdeck. Möbel Folie D 0,2mm herstellen**
STLB-Bau 2025-10 034
Schutzabdeckung der Möbel,
Abdeckung aus Folie, Dicke 0,2 mm, herstellen, Arbeitshöhe der zu bearbeitenden oder zu bekleidenden Fläche bis 3,5 m über der Standfläche des hierfür erforderlichen Gerüstes.
Menge: 100,000 m2
DIN 276-2018 / IBP: 419
Bauabschnitte / Kostenträger: 419

**4.5.9.1.20 Schutzabdeck. Dachfläche Folie D 0,2mm Abdeck. Spanpl. D 9-14mm herstellen**
STLB-Bau 2025-10 034
Befahrbare Schutzabdeckung der Dachfläche, Flachdach,
Abdeckung aus Folie, Dicke 0,2 mm, zusätzliche Abdeckung aus Spanplatten, Dicke über 9 bis 14 mm, herstellen, Arbeitshöhe der zu bearbeitenden oder zu bekleidenden Fläche bis 3,5 m über der Standfläche des hierfür erforderlichen Gerüstes.
Menge: 50,000 m2
DIN 276-2018 / IBP: 419
Bauabschnitte / Kostenträger: 419

**4.5.9.1.30 Abdeckung von Einrichtungen/Geräten mit PE-Folie, schwerentflammbar, in Einzelflächen bis 5 m2, einschl. Unterkonstruktion, umlaufende Anschlüsse an angrenzende Bauteile und Durchdringungen sowie alle Stoßstellen staubdicht, herstellen, reinigen und entfernen, Entsorgung wird gesondert vergütet.**
Menge: 50,000 m2
DIN 276-2018 / IBP: 419
Bauabschnitte / Kostenträger: 419

**4.5.9.1.40 Abdeckung von Einrichtungen/Geräten mit PE-Folie, schwerentflammbar, in Einzelflächen über 5 bis 10 m2, einschl. Unterkonstruktion, umlaufende Anschlüsse an angrenzende Bauteile und Durchdringungen sowie alle Stoßstellen staubdicht, herstellen, reinigen und entfernen, Entsorgung wird gesondert vergütet.**
Menge: 100,000 m2
DIN 276-2018 / IBP: 419
Bauabschnitte / Kostenträger: 419

**4.5.9.1.50 Abdeckung von Einrichtungen/Geräten mit PE-Folie, schwerentflammbar, in Einzelflächen über 10 bis 20 m2, einschl. Unterkonstruktion, umlaufende Anschlüsse an angrenzende Bauteile und Durchdringungen sowie alle Stoßstellen staubdicht, herstellen, reinigen und entfernen, Entsorgung wird gesondert vergütet.**
Menge: 200,000 m2
DIN 276-2018 / IBP: 419
Bauabschnitte / Kostenträger: 419

**4.5.9.1.60 Abdeckung von Einrichtungen/Geräten mit PE-Folie, schwerentflammbar, in Einzelflächen über 20 bis 50 m2, einschl. Unterkonstruktion, umlaufende Anschlüsse an angrenzende Bauteile und Durchdringungen sowie alle Stoßstellen staubdicht, herstellen, reinigen und entfernen, Entsorgung wird gesondert vergütet.**
Menge: 250,000 m2
DIN 276-2018 / IBP: 419
Bauabschnitte / Kostenträger: 419

*Hinweis*

*Hinweis: Vorbemerkungen Schließanlage*
orbemerkungen - Schließanlage

Vorbemerkung Schließanlage

Die Leihschließanlage ist nach erfolgter Montage der Nasszellentüren und unmittelbar vor Feininstallation der Sanitär-Objekte einzubauen und entsprechend
dem Stand des Ausbaus in mehreren Schritten zu erweitern und angezupassen Die Bau- Schließanlage ist bis zur Fertigstellung des Gebäudes und dem Einbau der endgültigen Schließanlage vorzuhalten und zu betreiben.

Die Schließanlage muss die Möglichkeit der Erweiterung um Gruppen- und Einzelschließungen bieten.

Als Nachweis der Anwendung eines Qualitäts-Sicherungssystems muss der Hersteller der Schließanlage nach DIN ISO 9001 zertifiziert sein.

Seitens des Herstellers sind alle Schließplandokumentationen EDV-geführt zu erstellen und zu archivieren. Dies betrifft auch alle Nachbestellungen von Schlüsseln und Zylindern.

Bei der Festlegung der Zylinderlängen ist darauf zu achten, dass die Zylinder möglichst bündig mit dem Beschlag abschließen, aber nicht mehr als 3 mm vorstehen.

Die im Leistungsverzeichnis aufgeführten Zylinder hat der Auftragnehmer frei Baustelle zu liefern und in die vorhandenen Türen unterschiedlicher Bauart gangbar zu montieren. Geringfügige Nacharbeiten an den Türen, die für die Zylindermontage erforderlich sind, werden nicht besonders vergütet.

Bei nicht zumutbaren Änderungen ist eine Abstimmung mit der Bauleitung
erforderlich.

**4.5.9.1.70 Leihschließanlage**
*** Leitbeschreibung
Leihschließanlage

Leihschließanlage ein- und ausbauen, einschl.
schließbar machen, Generalhauptschlüsselanlage,
Anzahl der Schließgruppen
5

Anzahl der Schließzylinder
600

je Schließzylinder 3 Schlüssel,
Anzahl der übergeordneten Schlüssel
20
Menge: 1,000 psch
*Unterbeschreibung 1 Lieferung einer Leih- Schließanlage, erweiterbar*
Lieferung einer Leih- Schließanlage, erweiterbar
(Gruppen- und Einzelschließung), mit unterschiedlichen Zylindertypen,
frei Baustelle, mit Montage der Schließzylinder in Türen aller Art nach Angabe der Bauleitung bzw. nach Schließplan.
Es sind vornehmlich Türen von Nasszellen mit Zylindern auszustatten.
Der Hersteller der Schließanlage muss nach DIN EN ISO 9001 zertifiziert sein.
Der Schließplan ist eigenverantwortlich zu erstellen und in 2-facher Ausfertigung zur Prüfung und Genehmigung vorzulegen.
Schließzylinderlängen bzw. Schließzylindertypen sind entsprechend den Türdetails, unter Berücksichtigung der ausgesuchten Beschläge, festzulegen.
PC-gerechtes Verwaltungsprogramm auf Windows Basis,
einschließlich Datenträger, für die Schließanlage und jede Schließanlagenerweiterung.

Der Leistungszeitraum beginnt mit dem Einbau der Türblätter der Nasszellen und endet mit der Montage der endgültigen Schließanlage zum Ende der Bauzeit.

**4.5.9.1.80 Leihschließanlage vorhalten**
Leihschließanlage vorhalten

Vorhaltedauer: gesamte Bauzeit
Menge: 1,000 psch

**4.5.9.1.90 Schließanlagen-Verwaltungsprogramm**
Schließanlagen-Verwaltungsprogramm

PC-gesteuertes Schließanlagen-Verwaltungsprogramm auf Datenträger,
Ausdruck von kompletten Schließplänen; Druck von Schlüsselausgabequittungen; Rückgabebelegen und Schlüsselrückforderungen; Anzeige von
Zugangsberechtigungen der übergeordneten Schlüssel;
Anzeige und Ausdruck der ausgegebenen Schlüssel, sortiert nach Namen, Personal- und Schlüsselnummer;
Verwalten der ausgegebenen Schlüssel je Person einschl. Ausgabedatum; Verwalten von neuen Bestellungen;
Aufnahme und Druck neuer Bestellungen von Zylindern und Schlüsseln einschl. Bestandsführung.
Menge: 1,000 psch

**4.5.9.1.100 Ersatzleistung für fehlenden Zylinder**
Ersatzleistung für fehlenden Zylinder

Ersatzleistung bei Rückgabe der Leihzylinderanlage pro fehlendem Zylinder.
Menge: 1,000 St

**4.5.9.1.110 Ersatzleistung für fehlenden Schlüssel**
Ersatzleistung für fehlenden Schlüssel

Ersatzleistung bei Rückgabe der Leihzylinderanlage pro fehlendem Schlüssel.
Menge: 1,000 St

**4.5.9.1.120 Einzelschlüssel**
Einzelschlüssel

Einzelschlüssel, (Mehrschlüssel), der Schließanlage, nachträglich liefern.
Menge: 50,000 St

**4.5.9.1.130 Profilzylinder**
Profilzylinder

Profilzylinder (Mehrzylinder), der Schließanlage, nachträglich liefern.
Menge: 50,000 St

**4.5.9.1.140 Schlüsselverwaltung an Arbeitstagen**
Schlüsselverwaltung an Arbeitstagen

Baulogistik, Schlüssel der vom AG zur Verfügung gestellten Leihschließanlage verwalten,

Anzahl der Schließzylinder: 600

mit Schließanlagen-Verwaltungsprogramm, Anmeldungen annehmen, Schlüssel ausgeben und zurücknehmen,
Schlüsselausgabe dokumentieren, an Arbeitstagen (Montag bis Freitag), Kontrollbeginn 7 Uhr, Kontrolldauer 10 Stunden.
Der Schwerpunkt der Leistung liegt im letzten Jahr der Bauphase Ausbau.
Menge: 1,000 psch

##### 4.5.10 Besondere Befestigungskonstruktionen

###### 4.5.10.1 Ohne Brandschutzanforderungen

*Hinweis*

**4.5.10.1.10 Konstruktion Winkelkonsolen Knotenbleche Stahl verz Stütz-Hänge-Trag-Sonderbefestigung Ausladung 250-300mm**
*** Leitbeschreibung
STLB-Bau 2025-10 042
Konstruktion aus Winkelkonsolen, Knotenblechen und Abschlussverbindungsprofilen, aus verzinktem Stahl, für Stütz-, Hänge-, Trag- und Sonderbefestigung, Ausladung über 250 bis 300 mm, der rechnerische Nachweis der Tragfähigkeit ist auf Verlangen vorzulegen, Arbeitshöhe des Montageortes bis 7,5 m über der Standfläche des hierfür erforderlichen Gerüstes, Gerüst wird gesondert vergütet.
Menge: 1685,000 kg
DIN 276-2018 / IBP: 419
Bauabschnitte / Kostenträger: 419
*Unterbeschreibung 1 Metalldübel oder Setzbolzen mit Zulassung in gerissenen Beton*
Metalldübel oder Setzbolzen mit Zulassung in gerissenen Beton
rechnerische Zugspannung in Stahlbauteilen max 9 N/mm².

**4.5.10.1.20 Konstruktion Winkelkonsolen Knotenbleche Stahl verz Stütz-Hänge-Trag-Sonderbefestigung Ausladung 500-600mm**
*** Leitbeschreibung
STLB-Bau 2025-10 042
Konstruktion aus Winkelkonsolen, Knotenblechen und Abschlussverbindungsprofilen, aus verzinktem Stahl, für Stütz-, Hänge-, Trag- und Sonderbefestigung, Ausladung über 500 bis 600 mm, der rechnerische Nachweis der Tragfähigkeit ist auf Verlangen vorzulegen, Arbeitshöhe des Montageortes bis 7,5 m über der Standfläche des hierfür erforderlichen Gerüstes, Gerüst wird gesondert vergütet.
Menge: 1685,000 kg
DIN 276-2018 / IBP: 419
Bauabschnitte / Kostenträger: 419
*Unterbeschreibung 1 Metalldübel oder Setzbolzen mit Zulassung in gerissenen Beton*
Metalldübel oder Setzbolzen mit Zulassung in gerissenen Beton
rechnerische Zugspannung in Stahlbauteilen max 9 N/mm².

*Hinweis*

**4.5.10.1.30 Aufhänge-Stützkonstruktion Stahl verz**
*** Leitbeschreibung
STLB-Bau 2025-10 075
Aufhänge- und Stützkonstruktion aus verzinktem Stahl, mit schalldämmender Zwischenlage, einschl. Decken-/Mauerwerksbefestigung, befestigen mit Befestigungsmitteln mit bauaufsichtlichem Nachweis einschl. Bohrungen, Befestigungsuntergrund Stahlbeton, einschl. statischem Nachweis, Ausführung gemäß Einzelbeschreibung,
Einzelbeschreibungs-Nr 'Gilt ausschließlich für Sonderbefestigungen'.
Menge: 1685,000 kg
DIN 276-2018 / IBP: 419
Bauabschnitte / Kostenträger: 419
*Unterbeschreibung 1 Tragkonstruktion als Sonderkonstruktion, Stahl feuerverzinkt*
Tragkonstruktion als Sonderkonstruktion, Stahl feuerverzinkt
bestehend aus:
- Wandkonsole, Stahl verzinkt
- Profilschiene mit schalldämmender Gummiauflage, Stahl verzinkt,
  Größe/Materialstärke nach Luftleitungsgewicht
- Gewindestange, Stahl verzinkt
  Größe/Materialstärke nach Luftleitungsgewicht
- Dübel, bauaufsichtlich zugelassen, Feuerwiderstand mind. F90
- Scheiben, Muttern, Abdeckkappen

**4.5.10.1.40 Aufhänge-Stützkonstruktion Stahl verz**
*** Leitbeschreibung
STLB-Bau 2025-10 075
Aufhänge- und Stützkonstruktion aus verzinktem Stahl, mit schalldämmender Zwischenlage aus Profilgummi, einschl. Decken-/Mauerwerksbefestigung, befestigen mit Befestigungsmitteln mit bauaufsichtlichem Nachweis einschl. Bohrungen, Befestigungsuntergrund Stahlbeton, einschl. statischem Nachweis, Ausführung gemäß Einzelbeschreibung,
Einzelbeschreibungs-Nr 'Gilt ausschließlich für Sonderbefestigungen'.
Menge: 1685,000 kg
DIN 276-2018 / IBP: 419
Bauabschnitte / Kostenträger: 419
*Unterbeschreibung 1 Konstruktion als schwere Befestigungskonstruktion aus Profileisen*
Konstruktion als schwere Befestigungskonstruktion aus Profileisen
in feuerverzinkter Ausführung nach DIN EN 10346, Auflagenkennzahl: Z275 (L-Stahl, T-Stahl, Doppel-T-Träger, U-Stahl) als Befestigungs- und Stützkonstruktion z.B. für Kammern für Außenluftansaugung/Fortluftabfuhr aus Sandwich-Paneelemeten, Unterkonstruktion für Entwässerungswannen etc. Befestigung der Unterkonstruktionen an Wänden/Decken aus Beton oder Mauerwerk mit bauaufsichtlich zugelassenen Befestigungsmitteln

*Hinweis*

*Hinweis*

###### 4.5.10.2 Mit Brandschutzanforderungen

*Hinweis*

*Hinweis*

*Hinweis: Hinweise zu Befestigungen von Leistungsanlagen in Flucht- und Rettungswegen oberhalb von klassifizierten Unterdecken (F30).*
Hinweise zu Befestigungen von Leistungsanlagen in Flucht- und Rettungswegen oberhalb von klassifizierten Unterdecken (F30).

Aus der Zulassung der klassifizierten Unterdecke geht hervor, dass im Hinblick auf den Brandschutz nachgewiesen werden muss, dass
- Befestigungen im Brandfall nicht auf die Unterdecke hinunterfallen
- sich Befestigungen oberhalb der Unterdecke im Brandfall nicht so stark
  verformen, dass die Unterdecke beeinträchtigt wird.

*Hinweis*

**4.5.10.2.10 Konstruktion Winkelkonsolen Knotenbleche Stahl verz Stütz-Hänge-Trag-Sonderbefestigung F30 Ausladung 250-300mm**
*** Leitbeschreibung
STLB-Bau 2025-10 042
Konstruktion aus Winkelkonsolen, Knotenblechen und Abschlussverbindungsprofilen, aus verzinktem Stahl, für Stütz-, Hänge-, Trag- und Sonderbefestigung, Feuerwiderstandsklasse F 30 DIN 4102-2, Ausladung über 250 bis 300 mm, der rechnerische Nachweis der Tragfähigkeit ist auf Verlangen vorzulegen.
Menge: 1685,000 kg
DIN 276-2018 / IBP: 419
Bauabschnitte / Kostenträger: 419
*Unterbeschreibung 1 F30, Metalldübel oder Setzbolzen mit Zulassung in gerissenen Beton*
F30, Metalldübel oder Setzbolzen mit Zulassung in gerissenen Beton
rechnerische Zugspannung in Stahlbauteilen max 9 N/mm², Aufhängung als Ganzes F30-geprüft, Prüfbericht ist auf Verlangen vorzulegen.
*Unterbeschreibung 2 Einschl. entsprechende Aufwendungen für z.B. eingeschränkte Bewegungsfreiheit, Sicherungsmaßnahmen, ggf. zus. Sauerstoffversorgung, Arbeiten nur mit zus. Mitarbeiter (Sicherungsposten) der im Notfall helfen kann etc.*

**4.5.10.2.20 Konstruktion Winkelkonsolen Knotenbleche Stahl verz Stütz-Hänge-Trag-Sonderbefestigung F30 Ausladung 500-600mm**
*** Leitbeschreibung
STLB-Bau 2025-10 042
Konstruktion aus Winkelkonsolen, Knotenblechen und Abschlussverbindungsprofilen, aus verzinktem Stahl, für Stütz-, Hänge-, Trag- und Sonderbefestigung, Feuerwiderstandsklasse F 30 DIN 4102-2, Ausladung über 500 bis 600 mm, der rechnerische Nachweis der Tragfähigkeit ist auf Verlangen vorzulegen.
Menge: 1685,000 kg
DIN 276-2018 / IBP: 419
Bauabschnitte / Kostenträger: 419
*Unterbeschreibung 1 F30, Metalldübel oder Setzbolzen mit Zulassung in gerissenen Beton*
F30, Metalldübel oder Setzbolzen mit Zulassung in gerissenen Beton
rechnerische Zugspannung in Stahlbauteilen max 9 N/mm², Aufhängung als Ganzes F30-geprüft, Prüfbericht ist auf Verlangen vorzulegen.
*Unterbeschreibung 2 Einschl. entsprechende Aufwendungen für z.B. eingeschränkte Bewegungsfreiheit, Sicherungsmaßnahmen, ggf. zus. Sauerstoffversorgung, Arbeiten nur mit zus. Mitarbeiter (Sicherungsposten) der im Notfall helfen kann etc.*

*Hinweis*

**4.5.10.2.30 Aufhänge-Stützkonstruktion Stahl verz**
*** Leitbeschreibung
STLB-Bau 2025-10 075
Aufhänge- und Stützkonstruktion aus verzinktem Stahl, mit schalldämmender Zwischenlage, einschl. Decken-/Mauerwerksbefestigung, befestigen mit Befestigungsmitteln mit bauaufsichtlichem Nachweis einschl. Bohrungen, Befestigungsuntergrund Stahlbeton, einschl. statischem Nachweis, Ausführung gemäß Einzelbeschreibung,
Einzelbeschreibungs-Nr 'Gilt ausschließlich für Sonderbefestigungen'.
Menge: 1685,000 kg
DIN 276-2018 / IBP: 419
Bauabschnitte / Kostenträger: 419
*Unterbeschreibung 1 Tragkonstruktion als Sonderkonstruktion in F30-Qualität, Stahl feuerverzinkt, bestehend aus:*
Tragkonstruktion als Sonderkonstruktion in F30-Qualität, Stahl feuerverzinkt, bestehend aus:
- Profilschiene mit schalldämmender Gummiauflage, Stahl verzinkt,
- Wandkonsole, Stahl verzinkt
- Profilschiene mit schalldämmender Gummiauflage, Stahl verzinkt,
  Größe/Materialstärke nach Luftleitungsgewicht
- Gewindestange, Stahl verzinkt
  Größe/Materialstärke nach Luftleitungsgewicht
- Dübel, bauaufsichtlich zugelassen, Feuerwiderstand mind. F90
- Scheiben, Muttern, Abdeckkappen (nicht brennbar)
- Statischer Nachweis für die Befestigungskonstruktion im Brandfall

Spannweite bis 1500 mm
Abhängehöhe bis 1500 mm

**4.5.10.2.40 Aufhänge-Stützkonstruktion Stahl verz**
*** Leitbeschreibung
STLB-Bau 2025-10 075
Aufhänge- und Stützkonstruktion aus verzinktem Stahl, mit schalldämmender Zwischenlage aus Profilgummi, einschl. Decken-/Mauerwerksbefestigung, befestigen mit Befestigungsmitteln mit bauaufsichtlichem Nachweis einschl. Bohrungen, Befestigungsuntergrund Stahlbeton, einschl. statischem Nachweis, Ausführung gemäß Einzelbeschreibung,
Einzelbeschreibungs-Nr 'Gilt ausschließlich für Sonderbefestigungen'.
Menge: 1685,000 kg
DIN 276-2018 / IBP: 419
Bauabschnitte / Kostenträger: 419
*Unterbeschreibung 1 Konstruktion als schwere Befestigungskonstruktion aus Profileisen*
Konstruktion als schwere Befestigungskonstruktion aus Profileisen
Korrosivitätskategorie in feuerverzinkter Ausführung nach DIN EN 10346, in F30-Qualität, Auflagenkennzahl: Z275 (L-Stahl, T-Stahl, Doppel-T-Träger, U-Stahl) als Befestigungs- und Stützkonstruktion z.B. für Kammern für Außenluftansaugung/Fortluftabfuhr aus Sandwich-Paneelemeten, Unterkonstruktion für Entwässerungswannen etc. Befestigung der Unterkonstruktionen an Wänden/Decken aus Beton oder Mauerwerk mit bauaufsichtlich zugelassenen Befestigungsmitteln

*Hinweis*

*Hinweis*

##### 4.5.11 Stundenlohnarbeiten

###### 4.5.11.1 Stundenlohnarbeiten

*Hinweis*

**4.5.11.1.10 Helfer/-in sämtliche Kosten/Zuschläge**
STLB-Bau 2025-10 091
Stundenlohnarbeiten durch Helfer/-in
der Verrechnungssatz für die jeweilige Arbeitskraft umfasst sämtliche Aufwendungen wie Lohn- und Gehaltskosten, Lohn- und Gehaltsnebenkosten, Zuschläge, lohngebundene und lohnabhängige Kosten, sonstige Sozialkosten, Gemeinkosten, Wagnis und Gewinn.
Menge: 32,000 h
DIN 276-2018 / IBP: 419
Bauabschnitte / Kostenträger: 419

**4.5.11.1.20 Helfer/-in Zuschläge Nachtarbeit**
STLB-Bau 2025-10 091
Stundenlohnarbeiten durch Helfer/-in
der Verrechnungssatz für die jeweilige Arbeitskraft umfasst nur die Zuschläge für Nachtarbeit.
Menge: 8,000 h
DIN 276-2018 / IBP: 419
Bauabschnitte / Kostenträger: 419

**4.5.11.1.30 Helfer/-in Zuschläge Sonn-Feiertag**
STLB-Bau 2025-10 091
Stundenlohnarbeiten durch Helfer/-in
der Verrechnungssatz für die jeweilige Arbeitskraft umfasst nur die Zuschläge für Sonn- und Feiertagsarbeit.
Menge: 8,000 h
DIN 276-2018 / IBP: 419
Bauabschnitte / Kostenträger: 419

**4.5.11.1.40 Helfer/-in Zuschläge Nachtarbeit Sonn-Feiertag**
STLB-Bau 2025-10 091
Stundenlohnarbeiten durch Helfer/-in
der Verrechnungssatz für die jeweilige Arbeitskraft umfasst nur die Zuschläge für Nachtarbeit an Sonn- und Feiertagen.
Menge: 8,000 h
DIN 276-2018 / IBP: 419
Bauabschnitte / Kostenträger: 419

*Hinweis*

**4.5.11.1.50 Monteur/-in sämtliche Kosten/Zuschläge**
STLB-Bau 2025-10 091
Stundenlohnarbeiten durch Monteur/-in
der Verrechnungssatz für die jeweilige Arbeitskraft umfasst sämtliche Aufwendungen wie Lohn- und Gehaltskosten, Lohn- und Gehaltsnebenkosten, Zuschläge, lohngebundene und lohnabhängige Kosten, sonstige Sozialkosten, Gemeinkosten, Wagnis und Gewinn.
Menge: 64,000 h
DIN 276-2018 / IBP: 419
Bauabschnitte / Kostenträger: 419

**4.5.11.1.60 Monteur/-in Zuschläge Nachtarbeit**
STLB-Bau 2025-10 091
Stundenlohnarbeiten durch Monteur/-in
der Verrechnungssatz für die jeweilige Arbeitskraft umfasst nur die Zuschläge für Nachtarbeit.
Menge: 8,000 h
DIN 276-2018 / IBP: 419
Bauabschnitte / Kostenträger: 419

**4.5.11.1.70 Monteur/-in Zuschläge Sonn-Feiertag**
STLB-Bau 2025-10 091
Stundenlohnarbeiten durch Monteur/-in
der Verrechnungssatz für die jeweilige Arbeitskraft umfasst nur die Zuschläge für Sonn- und Feiertagsarbeit.
Menge: 8,000 h
DIN 276-2018 / IBP: 419
Bauabschnitte / Kostenträger: 419

**4.5.11.1.80 Monteur/-in Zuschläge Nachtarbeit Sonn-Feiertag**
STLB-Bau 2025-10 091
Stundenlohnarbeiten durch Monteur/-in
der Verrechnungssatz für die jeweilige Arbeitskraft umfasst nur die Zuschläge für Nachtarbeit an Sonn- und Feiertagen.
Menge: 8,000 h
DIN 276-2018 / IBP: 419
Bauabschnitte / Kostenträger: 419

*Hinweis*

**4.5.11.1.90 Obermonteur/-in sämtliche Kosten/Zuschläge**
STLB-Bau 2026-04 091
Stundenlohnarbeiten durch Obermonteur/-in
der Verrechnungssatz für die jeweilige Arbeitskraft umfasst sämtliche Aufwendungen wie Lohn- und Gehaltskosten, Lohn- und Gehaltsnebenkosten, Zuschläge, lohngebundene und lohnabhängige Kosten, sonstige Sozialkosten, Gemeinkosten, Wagnis und Gewinn.
Menge: 64,000 h
DIN 276-2018 / IBP: 419
Bauabschnitte / Kostenträger: 419

**4.5.11.1.100 Obermonteur/-in Zuschläge Nachtarbeit**
STLB-Bau 2026-04 091
Stundenlohnarbeiten durch Obermonteur/-in
der Verrechnungssatz für die jeweilige Arbeitskraft umfasst nur die Zuschläge für Nachtarbeit.
Menge: 8,000 h
DIN 276-2018 / IBP: 419
Bauabschnitte / Kostenträger: 419

**4.5.11.1.110 Obermonteur/-in Zuschläge Sonn-Feiertag**
STLB-Bau 2026-04 091
Stundenlohnarbeiten durch Obermonteur/-in
der Verrechnungssatz für die jeweilige Arbeitskraft umfasst nur die Zuschläge für Sonn- und Feiertagsarbeit.
Menge: 8,000 h
DIN 276-2018 / IBP: 419
Bauabschnitte / Kostenträger: 419

**4.5.11.1.120 Obermonteur/-in Zuschläge Nachtarbeit Sonn-Feiertag**
STLB-Bau 2026-04 091
Stundenlohnarbeiten durch Obermonteur/-in
der Verrechnungssatz für die jeweilige Arbeitskraft umfasst nur die Zuschläge für Nachtarbeit an Sonn- und Feiertagen.
Menge: 8,000 h
DIN 276-2018 / IBP: 419
Bauabschnitte / Kostenträger: 419

##### 4.5.12 410/470 Wartungsarbeiten

*Hinweis: Vorgaben zum Angebot Wartungsarbeiten:*
Vorgaben zum Angebot Wartungsarbeiten:
siehe auch ZVB
Während der Gewährleistungsfrist der VOB übernimmt der Auftragnehmer für die Dauer von 5 Jahren nach Fertigstellung der Anlage die Gewährleistung für die gesamten o.g. Anlagen. Hierzu sind Wartungen erforderlich. Die Wartungen müssen mind. einmal jährlich bzw. nach Vorgabe der geltenden DIN Vorschriften stattfinden.
Vom Auftragnehmer sind Wartungsvertrag und die Arbeitskarte/n gem. Arbeitskreis Maschinen- und Elektrotechnik staatlich und kommunaler Verwaltungen (AMEV) - in der letztgültigen Fassung über die von Ihm für erforderlich gehaltenen Wartungsarbeiten zu erstellen. Darin ist anzugeben, welche Wartungsfristen von Ihm für erforderlich gehaltenen werden. Diese sind mit Angebotsabgabe mitzuliefern.
Die Wartung geht mit in die Wertungssumme ein. Sie wird separat beauftragt.

Der Auftragnehmer muss für Fragen und für die Behebung eventuell auftretenden Störungen unter einer kostenfreien Servicenummer während der regelmäßigen Arbeitszeit Mo. - Fr. 09:00 – 17:00 Uhr zur Verfügung stehen.
Reaktionsfristen und Behebungsfristen  werden gem. ZVB vereinbart.
Für die Wartungen/Prüfungen gemäß Wartungsvertrag während des 5-jährigen Gewährleistungszeitraums fallen Zahlungen an, für die eine 5-jährige Preisbindung gilt und die vom AG jeweils nach Durchführung der einzelnen Wartungen/Prüfungen vergütet wird.

**4.5.12.10 Wartungsarbeiten im 1.Jahr gemäß Arbeitskarte und Wartungsvertrag**
Wartungsarbeiten im 1.Jahr gemäß Arbeitskarte und Wartungsvertrag

Die Anzahl und Art der Anlagen sind den Leistungspositionen zu entnehmen.

für folgende
Bauabschnitte:  Versorgungszentrum (VSZ)
  Somatik 1 (SO1)
  Somatik 2 (SO2)
  Somatik 3 (SO3)
  Zentrum Seelische Gesundheit (ZSG)
Menge: 1,000 psch
DIN 276-2018 / IBP: 419
Bauabschnitte / Kostenträger: 419

**4.5.12.20 Wartungsarbeiten im 2.Jahr gemäß Arbeitskarte und Wartungsvertrag**
Wartungsarbeiten im 2.Jahr gemäß Arbeitskarte und Wartungsvertrag

Die Anzahl und Art der Anlagen sind den Leistungspositionen zu entnehmen.

für folgende
Bauabschnitte:  Versorgungszentrum (VSZ)
  Somatik 1 (SO1)
  Somatik 2 (SO2)
  Somatik 3 (SO3)
  Zentrum Seelische Gesundheit (ZSG)
Menge: 1,000 psch
DIN 276-2018 / IBP: 419
Bauabschnitte / Kostenträger: 419

**4.5.12.30 Wartungsarbeiten im 3.Jahr gemäß Arbeitskarte und Wartungsvertrag**
Wartungsarbeiten im 3.Jahr gemäß Arbeitskarte und Wartungsvertrag

Die Anzahl und Art der Anlagen sind den Leistungspositionen zu entnehmen.

für folgende
Bauabschnitte:  Versorgungszentrum (VSZ)
  Somatik 1 (SO1)
  Somatik 2 (SO2)
  Somatik 3 (SO3)
  Zentrum Seelische Gesundheit (ZSG)
Menge: 1,000 psch
DIN 276-2018 / IBP: 419
Bauabschnitte / Kostenträger: 419

**4.5.12.40 Wartungsarbeiten im 4.Jahr gemäß Arbeitskarte und Wartungsvertrag**
Wartungsarbeiten im 4.Jahr gemäß Arbeitskarte und Wartungsvertrag

Die Anzahl und Art der Anlagen sind den Leistungspositionen zu entnehmen.

für folgende
Bauabschnitte:  Versorgungszentrum (VSZ)
  Somatik 1 (SO1)
  Somatik 2 (SO2)
  Somatik 3 (SO3)
  Zentrum Seelische Gesundheit (ZSG)
Menge: 1,000 psch
DIN 276-2018 / IBP: 419
Bauabschnitte / Kostenträger: 419

**4.5.12.50 Wartungsarbeiten im 5.Jahr gemäß Arbeitskarte und Wartungsvertrag**
Wartungsarbeiten im 5.Jahr gemäß Arbeitskarte und Wartungsvertrag

Die Anzahl und Art der Anlagen sind den Leistungspositionen zu entnehmen.

für folgende
Bauabschnitte:  Versorgungszentrum (VSZ)
  Somatik 1 (SO1)
  Somatik 2 (SO2)
  Somatik 3 (SO3)
  Zentrum Seelische Gesundheit (ZSG)
Menge: 1,000 psch
DIN 276-2018 / IBP: 419
Bauabschnitte / Kostenträger: 419
